# K-DSHS-IG 1-TP03 Infrast.-Geb.
Angebotsaufforderung (GAEB DA XML 3.3, DA83)
Projekt: K-DSHS-I
Währung: EUR
Auftraggeber: Bau- und Liegenschaftsbetrieb NRW, NL Köln, Domstraße 55-73, 50668 Köln, Telefon 0221-35660-0, Fax 0221-35660-999, E-Mail 0221-k.poststelle@blb.nrw.de
Erstellt mit: FUTURA, FUTURA Version 9.1.03.77, 07.11.2025

## Zusätzlicher Text
1. Allgemeine Baubeschreibung

1.1 Aufgabe

Der BLB NRW Köln, Domstraße 55-73, 50668 Köln plant die Sanierung
des Institutsgebäudes 1 (IG 1) der Deutschen Sporthochschule,
Am Sportpark Müngersdorf 6, 50933 Köln.

Bei dem Bestandsgebäude handelt es sich um ein Hochhaus im Sinne der SBauVO welches von einem Laborgebäude in ein Büro- und Verwaltungs- gebäude mit Seminar- und Experimentalräumen umgebaut werden soll.

1.2 Lage

Die Deutsche Sporthochschule Köln befindet sich im Stadtteil Müngersdorf, westlich der Kölner Innenstadt. Das 12-geschossige Institutsgebäude 1 (IG1) befindet sich südlich der "Aachener Straße" und wird verkehrstechnisch erschlossen über die Straße "Am Sportpark Müngersdorf". Die verkehrs- technische Erschließung der Baumaßnahmen erfolgt über die Straße
"Am Sportpark Müngersdorf" aus südlicher Richtung.

Das zwischen 1978 und 1980 errichtete 12-geschossige IG 1 hat zusätzlich zwei Untergeschosse. Das 2. Untergeschoss ist ein Technikgeschoss.

Die Parkebene im 1. Untergeschoss wird über eine Zufahrt unterhalb der Nordhalle erschlossen. Im Erdgeschoss (Luftgeschoss) befindet sich ein "Steg", der den südlich befindlichen Olympiaweg mit dem Treppenkern des Gebäudes IG 1 und weiterführend die Bibliothek, welche sich nördlich des
IG 1 befindet, verbindet.

Die Adresse lautet:

Deutsche Sporthochschule Köln
Am Sportpark Müngersdorf 6
50933 Köln

1.3 Maßnahmen und Ablauf

Zur Übersichtlichkeit wurden die Maßnahmen in mehrere Teilprojekte (TP) aufgeteilt:

TP01Sanierung und Modernisierung Institutsgebäude 1 + Treppenturm Süd Nordhalle:

- Grundsanierung / Modernisierung
- Schadstoffsanierung
- KFW 55
- BNB-Zertifizierung
- Betonsanierung
- Erdbebenertüchtigung
- Erstellung Dachterrasse, Gründach mit PV-Anlage
- Abbruch und Erneuerung Treppenturm Süd als
Stahlkonstruktion, Aufstockung
- Erneuerung Windfang und Außentüren NH für Treppenturm Süd

TP02  Treppentürme Mitte + Nord Nordhalle:

- Abbruch und Erneuerung Treppentürme als Stahlkonstruktion
- Treppenturm Mitte: Anbindung Steg an Brücke Bibliothek
- Umsetzung Interim-Treppentürme während der Bauphase

TP03  Infrastrukturgebäude Nordhalle:

- Neubau Technik- und Duschgebäude für Nordhallen
- Umsetzung Standard KFW 40
- Gründach mit PV Anlage
- Repräsentativer Hauptzugang Nordhalle mit Barrierefreier
Brücken-Anbindung
- Mediengang Erweiterung (unter Nordhalle) an
Infrastrukturgebäude
- Neubau Reservefläche Technik mit Anbindung ans IG1
- Neubau Abluftzentralen zwischen Nordhalle und IG1 / Bibliothek
- Notstromaggregat Campus Nord
- Umbau asbesthaltige Brandschutzklappen in der Nordhalle
- Umbau Flurbereich EG + 1.OG Halle 21 und Bereich Anbindung  Infrastrukturgebäude
- Umlegung Entwässerung Außenbereich

TP04  Interimsmaßnahmen am Campus:

- Barrierefreie Rampe im Außenbereich
- Außenbeleuchtung
- Erneuerung Trafos LAZ inkl. Verlegung MSP
- Erneuerung Anbindung Stromversorgung Bibliothek
- Provisorische Steg Nordhalle (Fußweg) während der Bauphase
- Treppenplattformlift (Barrierefreiheit)
- Zentrale Baulogistik

TP05 Maßnahmen Nordhalle:

- Dachsanierung inkl. Absturzsicherung und neue
RWA-Öffnungen

TP06 Kesselhausanbindung:

- Neubau unterirdischer Verbindungsgang Kesselhaus zu
Infrastrukturgebäude NH
- Umlegung Gasleitung innerhalb des Kesselhauses als
Vorabmaßnahme
- Umlegung Leitungen Bestand (Gas + Nahwärme)
- Umbau Haubenkanal und Anschluss an Bestand

TP08 Stromversorgung Campus Nord:

- Aufstellung redundante Bau-Trafos Campus Nord für Gebäude
und Baustrom inkl. Anbindung an Baustromverteiler
- Stromversorgung Campus inkl. BSV, Verkabelung, Zähler etc.

Bauablauf

Zur besseren Übersicht sind den einzelnen Baumaßnahmen Bauablaufnummern (BAN) zugeordnet.

Die in der Anlage Übersicht Bauablauf genannten Bauablaufnummern sind
im Projekt fixiert und werden auch in den LV-Texten und Terminplänen durchgehend angewandt:

010 Barrierefreie Rampe (TP 04)
020 Treppenlift NH (TP 04)
030 Mediengänge Infrastrukturgebäude
031 Mediengang unter NH (TP 03)
032 Mediengang Kesselhaus (TP 06)
040 Vorgezogene Maßnahmen IG1 (TP 01)
050 Interims-Steg NH (TP 04)
060 ELT-Sicherung Medien, Umbau Technik LAZ (TP 04)
070 Infrastrukturgebäude (TP 03)
071 Reservefläche (TP 03)
080 Abbruch Treppentürme Mitte, Nord / Interimstreppen (TP 02)
090 Abluftzentrale 1, 2 (TP 03)
100 Treppenturm Mitte (TP 02)
110 Abluftzentrale 3, 4 (TP 03)
120 Treppenturm Nord (TP 02)
130 Umschluss Technik NH
131 Rückbau Interims-Steg NH (TP 04)
132 Umschluss RLT (TP 03)
133 Reinigung Kanäle (TP 03)
134 Umbau Brandschutzklappen NH (TP 03)
135 Verbindungsbrücke (TP 03)
136 Umbau Halle 21 (TP 03)
137 Umbau Befahranlage NH (TP 03)
140 Dachsanierung NH (TP 05)
150 Abbruch Treppenturm Süd / Interimstreppen (TP 01)
160 Sanierung IG 1 (TP 01)
170 Treppenturm Süd (TP 01)
180 Außenanlagen
181 Rampe, Podeste Infrastrukturgebäude (TP 03)
182 Fahrradstellfläche (TP 01)
190 Baustromversorgung (TP 08)
191 Baustrom Bauphase 0.1 (TP 08)
192 Baustrom Bauphase 1 (TP 08)
193 Baustrom Bauphase 2 (TP 08)
194 Baustrom Bauphase 3 (TP 08)
195 Baustrom Bauphase 4 (TP 08)
196 Baustrom Bauphase 5 (TP 08)
200 Sanierung Entwässerung Campus Nord (TP 09)

1.4 Allgemeine Beschreibung

TP01

Nutzung:

Das Hochhaus IG 1 liegt auf dem Campus- Gelände der Sporthochschule Köln. Die Geschosse 1 bis 11 des IG1 erhalten eine Büro- und Seminar- nutzung und werden kernsaniert.

Das Technikgeschoss im 6. Obergeschoss wird zu etwa 1/3 als Technik- geschoss weitergenutzt, ca. 2/3 der Fläche ist für studentische Arbeitsplätze vorgesehen.

Das 12. Obergeschoss ist ein Staffelgeschoss und besteht aus ca. 3/4 Dachfläche und 1/4 ehemaliger Technikfläche. Die Dachfläche wird zum
Teil als Dachterrasse genutzt.

Das Gebäude IG 1 wurde in Ortbetonbauweise erstellt und besitzt eine Flachdachkonstruktion. An der Westseite des Gebäudes befindet sich der Erschließungskern mit Aufzügen und Sanitärbereichen, der zugleich als Aussteifung des Gebäudes dient. Die Lasten des Gebäudes werden durch zwei Stützenreihen vom 12. OG bis ins 2. Untergeschoss abgetragen. Die Deckenplatten kragen an den Rändern stützenfrei frei aus und haben im
Randbereich einen Unterzug aus Stahlbeton.

Fassade:

Die energetische Sanierung der Gebäudehülle ist von der Decke über Erdgeschoss bis über das Dach des 11. OG für das IG 1 vorgesehen. Sichtbetonflächen an der Westfassade bleiben erhalten und werden teilweise mit einer Innendämmung versehen, Schadstellen werden ausgebessert.

Die neue Elementfassade wird, wie auch die Bestandsfassade im 6.OG (Technikgeschoss) durch einen Laubengang unterbrochen. Trennwände können im Achsabstand von 90 cm an die Fassade angeschlossen werden.

Die Fassade erhält je Geschoss ein horizontales Fensterband mit einer 3-Scheiben-Festverglasung und manuell zu bedienenden Lüftungsflügeln
als Komfortlüftung. Die geschlossenen Fassadenbereiche bestehen aus hinterlüfteten Metallkassetten mit Dämmung im Zwischenraum.

Die Brüstungshöhen betragen 1,10 m über OKFF und erhalten innen befestigte Kanäle zur geschossweisen Verteilung der Elektroleitungen.
Die sichtbare Stahlbetondecke über dem Erdgeschoss (Eingangsebene Luftgeschoss) erhält aus energetischen Gründen eine Mineralfaserdämmung in den Kassettenflächen, die eigentlichen Rippen können in Sichtbeton erhalten bleiben.

Innenraum:

Die Regelgeschosse erhalten fassadenorientierte Räume nach Arbeitsstät- tenrichtlinien. Im Innenbereich werden Mittelzonen mit funktional ausge- richteten Räumen (z.B. Treppen, Küchen etc.) und teilweise temporären Arbeitsplätzen angeordnet. Alle Bereiche werden mechanisch be- und entlüftet.

Das IG1 wurde z.T. schadstoffsaniert und steht während der Baumaßnahme leer.

Im Osten des IG1 befindet sich der Treppenturm Nordhalle Süd, der in zwei Ebenen den Zugang zu den Nordhallen ermöglicht. Der Treppenturm Süd wurde massiv gebaut. Er wird bis auf das Fundament abgebrochen und als leichte Stahlkonstruktion erneuert und um ein Geschoss aufgestockt.

TP02

Die Fluchttreppentürme der Nordhalle (Mitte, Nord) sind im Bestand als massive Stahlbetonkonstruktion vorhanden. Die nicht sanierungsfähigen Treppentürme werden bis auf die Fundamente abgebrochen und als Stahlkonstruktion erneuert. Während der Bauphase werden als Ersatz für den Fluchtweg aus der Nordhalle provisorische Interims-Treppentürme (Gerüstfluchttreppen) aufgebaut.

TP03

Das neu zu errichtende Infrastrukturgebäude Nordhalle beinhaltet neben der Technikzentrale (1. + 2.UG) für die Nordhallen auch den Umkleide- und Duschbereich (EG). Im 1. Obergeschoss befindet sich zukünftig die Not- stromersatzanlage, welche das Infrastrukturgebäude, die Nordhallen,
as IG1 und die Bibliothek versorgt.

Zukünftig erfolgt über das Infrastrukturgebäude die Haupterschließung der Nordhallen. Über das Foyer und einen Verbindungsgang können sowohl die Sporthallen im EG als auch der Tribünenbereich im 1.OG erreicht werden.

Der neue Haupteingang zum Infrastrukturgebäude erfolgt auf der süd- westlichen Seite vom Olympiaweg aus. Von der Ebene des Parkdecks -1 unter der NH ist ebenfalls ein barrierefreier Zugang zum Gebäude möglich.

Das Infrastrukturgebäude NH wird an den bestehenden Mediengang unter der Nordhalle angebunden. Das Lüftungskanalnetz des bestehenden Mediengangs unter der Nordhalle wird größtenteils erhalten bleiben.
Hierfür ist es erforderlich, die Abluftgeräte von den Zuluftgeräten so zu trennen, sodass im voll belegten Mediengang keine zusätzlichen Lüftungskanäle erforderlich werden.

Die neuen Zuluftgeräte werden im Infrastrukturgebäude untergebracht. Die insgesamt 4 Abluftzentralen werden in der Grünspange zwischen dem IG1 und Zentralbibliothek auf der einen und der Nordhalle auf der anderen Seite aufgestellt. Die Zu- und Abluftanlage für das Duschgeschoss ist in der Technikzentrale 2.UG verortet.

Der sichtbare Fassadenbereich erhält eine hinterlüftete Klinkerfassade. Für die transparenten Bereiche werden Pfosten-Riegel Fassaden vorgesehen.

Die Abluftzentralen in der Spange zwischen den Nordhallen und dem IG1 bzw. der Zentralbibliothek werden auf Streifenfundamenten aufgestellt und mit einer Stahlkonstruktion inkl. Sandwichpaneelen revisionierbar einge- haust. Alle Abluftzentralen erhalten ein extensives Gründach.

Der Mediengang unter der Nordhalle wird erweitert und erhält am nördlichen Ende einen neuen Notausstieg.

In der Böschung südlich des IG1 im 2.UG wird neue Reservefläche für zusätzliche Anlagetechnik der NH mit der unterirdischen Anbindung an Infrastrukturgebäude und IG1 vorgesehen. Das Dach der Reservefläche dient nach Fertigstellung zur Aufstellung des Drehturmkrans für die Fassa- denmontage IG1. Nach dem Rückbau des Krans werden auf dem Dach der Reservefläche Fahrradstellplätze geschaffen.

Im Rahmen der Schadstoffsanierung werden die asbesthaltige Brandschutz- klappen in der NH und im Mediengang unter der NH ausgebaut und erneuert. Ebenso sind vor Erstellung der Anbindung der Verbindungsbrücke Schadstoffhaltige Fassadenplatten an der Südseite der nordhallen rückzubauen.

TP04

Im TP04 sind Interim-Maßnahmen vorgesehen, die dazu erforderlich sind, den Funktionserhalt von anderen Gebäuden während Sanierung IG1 zu erhalten.

Barrierefreie Rampe im Außenbereich:

Für die barrierefreie Erschließung des Parkdecks (1.UG) unter dem IG1 und unter der Nordhalle wird süd-östlich der Nordhalle eine dauerhafte barriere- freie Rampe aus erstellt. Die Rampe hat eine geschwungene Form und erhält eine OS10 Beschichtung. Die Fundamentierung erfolgt über Stahlbe- tonstützen und Brunnengründungen. Die Beleuchtung wird im Geländer integriert. Die bestehende Betontreppe im Außenbereich wird zurückgebaut.

Provisorische Steg Nordhalle (Fußweg) während der Bauphase:

Um eine barrierefreie Anbindung an die Nordhalle und die Bibliothek während der Bauphase für die Studierenden der DSHS zu ermöglichen,
wird südlich der Nordhalle ein Gerüststeg errichtet, der den Fußweg am Olympiaweg mit der Nordhalle in der Ebene EG verbindet. Bei den Interims- stegen werden Kindersicherungsgeländer, Sichtschutz zur Baustelle und Schutzdach gem. SiGeKo Plan vorgesehen. Teile der Fassade der Nordhalle werden vorher schadstofftechnisch ertüchtigt.

Treppenplattformlift:

Zur barrierefreien Erreichbarkeit der Tribüne in den Nordhallen wird im Bereich einer Treppenanlage ein Treppenplattformlift errichtet.

Nutzerwege:

Für die Dauer der Bautätigkeit werden die Nutzerwege (z.B. am Olympiaweg) umverlegt. In den Bauphasenplänen wird die jeweilige Führung Fußweg zur Bibliothek und Nordhalle und Zugang Parkdeck festgehalten. Die Wege werden entsprechend ausgeschildert und beleuchtet.

Außenbeleuchtung:

Die Unterverteilung von Teilen der Außenbeleuchtung auf dem Campus erfolgt derzeit im IG1 (EG). Nach der Erstellung des Infrastrukturgebäudes wird der UV-Außenbeleuchtung IG1 ins 2.UG verlegt, inkl. einer neuen Zentralbatterie- anlage. Die Außenbeleuchtung Nordhalle erhält eine neue UV im Infrastruktur- gebäude NH. Im Bereich der barrierefreien Rampe ist eine neue Außenbeleu- chtung vorgesehen, mit Anschluss an Infrastrukturgebäude NH.

Erneuerung Trafos LAZ inkl. Verlegung MSP:

Im Leichtathletikzentrum (LAZ) werden neue Trafos für LAZ, Bibliothek, Nordhallen + InfraNH aufgebaut. Redundant dazu wird der abgängige Trafo des LAZ rückgebaut und ein 2. neuer Trafo aufgebaut. Das 1. Ringkabel wurde im 2023 bis zum LAZ von der Fa. Balter inkl. vier Leerrohre fürs IG1 mitverlegt. Das 2. Ringkabel wird bis zum IG1 im Weg LAZ verlegt.
Die Verlegung des 3. Ringkabels erfolgt durch den BLB in einem separaten Projekt. Im Teilprojekt 04 erfolgt nur die redundante Leitungsverlegung als Ring im Weg LAZ und unterhalb der Bibliothek jeweils bis zum IG1.

Stromversorgung Bibliothek:

Die Stromversorgung der Bibliothek wird dauerhaft sichergestellt durch a) einen Bautrafo oder b) durch den Trafo des LAZ (je nach Bauphase)

Stromversorgung Nordhalle:

Die Stromversorgung der Nordhalle wird dauerhaft sichergestellt durch
a) einen Bautrafo oder b) durch den Trafo des LAZ (je nach Bauphase).
Die Sicherheitsstromversorgung wird bis zum Umschluss über NEA im IG1 sichergestellt, nach der Erstellung des Infrastrukturgebäudes erfolgt die Versorgung über das NEA im InfraNH.

TP05

Die Baumaßnahmen Nordhalle umfassen die brandschutztechnische Dachsanierung der Nordhalle inkl. der Erstellung einer neuen Absturz- sicherung. Darüber hinaus wird die RWA-Anlage angepasst.
Eine Teilbelegung der Dachfläche mit PV-Anlage ist im Rahmen der Projekte TP01 und TP03 erforderlich.

Weiterhin erfolgen Arbeiten im Übergangsbereich zu den Treppentürmen und zum neuen Verbindungsgang InfraNH. Hierbei sind auch Arbeiten im Flur- und Tribünenbereich im EG /1.OG an Halle 21 beinhaltet.

TP06

Der neue Mediengang Kesselhaus dient als unterirdische begehbare Verbindung zwischen Kesselhaus im Hörsaalgebäude und Infrastruktur- gebäude Nordhallen. Vor der Erstellung des Mediengangs müssen die Gas- und Nahwärmeleitungen im Bereich Olympiaweg umverlegt werden.
Der bestehende Haubenkanal mit Nahwärmeleitung wird z.T. abgebrochen und tiefer verlegt. Darüber hinaus werden Trinkwasserleitungen verlegt.

TP08

Die Baustromversorgung auf dem Campus Nord erfolgt zentral über die neuen Bautrafos. Sie werden westlich des IG1 auf einer neu zu errichtenden Stahlplattform aufgestellt. Die Versorgung der Nordhallen und der Bibliothek wird ebenfalls redundant über die neue Bautrafos erfolgen. Die einzelnen Bauphasen sind in der Liste "Baustromabnehmer Campus Nord" zusammengefasst.

1.5. Inbetriebnahme Management im Projekt

Im Projekt wird ein lnbetriebnahmemanagement eingesetzt, um sicher- zustellen, dass die technischen Anlagen zu Betriebsbeginn in Funktion und Effizienz den Planungsvorgaben entsprechen und gewerkeübergreifend als Gesamtsystem funktionieren.

Das lnbetriebnahmemanagement erfolgt in Anlehnung an die VDI 6039 "lnbetriebnahmemanagement für Gebäude, Methoden und Vorgehensweisen für gebäudetechnische Anlagen".

Sämtliche technischen Anlagen und Anlagenteile, die sich im Leistungs- umfang des Auftragnehmers befinden, sind von fachkundigem Personal des Auftragnehmers bzw. durch die Werkskundendienste seiner Lieferanten in Betrieb zu nehmen, einzuregulieren, ggf. zu prüfen, einem Funktionstest zu unterziehen und zu dokumentieren.

1.6. Baulogistik / Baustelleinrichtung

Die Baustelle wird von einem übergeordneten Baulogistik-Planer betreut.
Das Baulogistikhandbuch und die Baulogistikphasenpläne des Baulogistik- planers sind zu beachten. Die Pläne geben Auskunft über die vorhandenen Baustelleneinrichtung-Komponenten, Logistikwege, Anlieferzonen und Entsorgungssysteme in der jeweiligen Bauphase.

Baustellencontainer Sanitär, Objektüberwachung, Lager und Aufenthalt können kostenpflichtig über die Baulogistikfirma gemietet werden: Mietkosten s. Baulogistikhandbuch. Aufgrund der beengten Platzverhältnisse ist der Einsatz von eigenen Containern ausgeschlossen.

1.7 Baustrom / Baustellenbeleuchtung / Bauwasser

Auf der Baustelle werden zur allgemeinen Verfügung Entnahmestellen für Baustrom und Bauwasser im Außenbereich und auf den Etagen kosten- neutral vom AG bereitgestellt. Die Entnahmestellen können dem jeweiligen Logistikplan entnommen werden.

Die Baustellenbeleuchtung für Flucht- und Verkehrswege wird über den AG sichergestellt. Für die ausreichende Arbeitsplatzbeleuchtung hat jeder AN selbst zu sorgen.

Im Rahmen der Baustelleneinrichtung werden als vorbereitende Maßnahme vor Beginn der Rückbauarbeiten etagenweise Übergabestellen für Baustrom und Bauwasser hergestellt. Von dort aus hat die eigene BE- Ausstattung und Ausrichtung der Gewerke zu erfolgen. Die Entnahmemengen sind entsprechend nachzuhalten.

1.8 Entsorgungskonzept

Der Logistikdienstleiter organisiert die gesamte Entsorgungslogistik während der Rohbau- und Ausbauphase. Dazu gehören:

- Einrichten und Betreiben eines zentralen Wertstoffhofes zur sortenreinen
Andienung der Abfälle durch die Unternehmen

- Entsorgung aller regulär anfallenden Bauabfälle sowie Ausbau
(ausgenommen sind die Gewerke Rohbau, Abbruch, Schadstoffsanierung
und Außenanlagen)

- "Regelmäßige" Grobreinigung der Zugänge und Treppenhäuser (Arbeits-
und Lagerflächen sind durch den jeweiligen AN sauber und besenrein zu
halten)

Folgende Haupt-Abfallarten werden aus heutiger Sicht über die Bauzeit getrennt erfasst und entsorgt:

Bauschutt / Bau- und Verpackungshölzer / Gemischte Metalle / Pappe und Karton / Mischfolie / Gipsabfälle / Mineralwolle, EPS, XPS nicht kontaminiert / Restabfälle (nicht sortierfähig) / weitere z.B. Bitumen.

Folgende Gewerke sind vom Entsorgungshof ausgenommen, die Entsorgung erfolgt durch die Gewerke selbst: Abfälle für die Gewerke Abbruch, Schadstoffsanierung und Außenanlagen.

Lagerflächen für drei Gewerke in Absprache mit Baulogistiker: Spezialtiefbau, Abbrucharbeiten, Außenanlagen.

1.9 Transportlogistik

Anlieferungen sind ausschließlich über ein durch den AN Baulogistik zu lieferndes Online - Avisierungssystem anzumelden. Kontrolliert wird die Zufahrt durch das zuständige Baulogistikpersonal.

Bau - und Lieferfahrzeuge dürfen nicht außerhalb der gekennzeichneten Flächen im öffentlichen Straßenbereich geparkt werden. Private PKW der Baustellenmitarbeiter dürfen nicht in den Bereich des Baufeldes einfahren. Parkplätze für PKW stehen nicht zur Verfügung. Das Baufeld darf nur über den gekennzeichneten Zugang betreten und verlassen werden.

Pufferzone Peter-Günter-Weg:

Nach der EM 2024 (Juni - Juli 2024) wird die Zufahrtsregelung am Peter-Günther-Weg aufgebaut. Der gesamte Weg soll als Anfahrtsroute / Wartebereich dauerhaft eingerichtet werden. Nutzung nur zu Anliefer- zwecken für die Projekte der DSHS gem. vorheriger Anmeldung.
Bei Veranstaltungen des 1.FC Köln, KSS oder sonstigen öffentlichen Aktivitäten in unmittelbarer Umgebung finden keine Anlieferungen statt.

Auf dem Baufeld besteht kein Raum für große Rangier- und Wendemanöver. Eine Anfahrt mit Sattelschleppern ist daher nicht möglich. Alle Anlieferungen haben ausdrücklich nur mit max. 3-Achsern zu erfolgen. Sonderanlieferun- gen mit größeren und sperrigen Fahrzeugen sind mit dem LOG frühzeitig abzustimmen.

1.10 Angaben zum Personenverkehr

Das Baufeld darf nur von Personen betreten werden, die einen gültigen Baustellenausweis mit sich führen. Dieser Ausweis wird durch den AN Baulogistik nach Vorlage definierter Unterlagen zeitlich befristet ausgestellt.

1.11 Koordination der An- und Ablieferungen

Jeder AN muss sich in ein OAS (onlinebasierte Transportanmeldung - Onlineavisierungssystem) einloggen, um Ladezeiten, Kran, Bauaufzug, Lagerflachen, etc. buchen zu können. Dadurch soll die Beeinträchtigung des an der Baustelle grenzenden öffentlichen Straßenverkehrsnetzes minimiert werden.

Just-In-Time Versorgung: erforderliche größere Anliefermengen sind in Abhängigkeit der Lagermöglichkeiten gesondert zu planen und mit dem LOG und der Bauleitung des AG frühzeitig abzustimmen.

1.12 Flächenmanagement

Lagerflächen in- und außerhalb des Gebäudes können nur in begrenztem Umfang und ausschließlich mit Genehmigung durch die Bauleitung bzw. LOG bereitgestellt werden. Flächen für die Vormontage stehen ohne Abstimmung mit der Bauleitung bzw. LOG auf der Baustelle nicht zur Verfügung.

Lagerräume im Gebäude stehen nicht zur Verfügung. Die Nutzung der temporären Lagerflächen wird von der der Bauleitung bzw. LOG koordiniert.

Die Bereiche um die Bauaufzüge, Fluchtwege und ausgewiesene Transportwege sind durch die Unternehmer zwingend freizuhalten.

1.13 Verkehrswege und Zufahrtsmöglichkeiten / Aufenthaltsmöglichkeiten

Die Zuwegungen an den Ausführungsorten richten sich nach den örtlichen Straßenverhältnissen. Zu beachten sind die begrenzten Parkflächen und Zufahrtsmöglichkeiten sowie Einschränkungen gemäß Baulogistikhandbuch.

Die Baustellenandienung erfolgt schwerpunktmäßig über die öffentliche Straße "Am Sportpark Müngersdorf".

Die bestehende Feuerwehrzufahrt auf dem Olympiaweg ist jederzeit frei und nutzbar zu halten.

1.14 Verkehrsbeschränkungen, freizuhaltende Flächen

Sämtliche Maßnahmen zur Sicherung des öffentlichen Verkehrs und des Verkehrs auf der Baustelle, soweit sie die Arbeiten des Auftragnehmers betreffen, sind auftragnehmerseitig zu veranlassen. Erforderliche Genehmi- gungen sind vom AN zu beantragen. Die Kosten hierfür sowie anfallende Gebühren sind in die Einheitspreise einzukalkulieren. Die Angaben zu Anfahrtswegen sind unverbindlich. Auf dem Baugelände müssen alle Verkehrswege abgesperrt werden. Die Baustelleneinrichtung ist gegenüber der öffentlichen Verkehrsfläche abgetrennt und als solche gekennzeichnet.

Baufahrzeuge dürfen während der Ladezeiten nicht mit unnötig laufenden Motoren betrieben werden, da die Dichte der umliegenden Bebauung dies verbietet. Standzeiten der Lieferfahrzeuge (nur Liefern, Laden) sind auf ein Minimum zu begrenzen.

Bei der Durchführung der Bauarbeiten ist streng darauf zu achten, dass die Zuwegung und die Zufahrten zu allen Gebäuden von Materialien und Baustelleneinrichtung freizuhalten sind. Ebenso sind die Zuwegungen des Hochschulbetriebes zu den jeweils in Betrieb befindlichen Gebäuden freizuhalten und von Baustellenbetrieb auszunehmen.

Aufgrund der schwierigen Zugänglichkeit liegt ein Baustelleneinrichtungs- konzept mit Zugänglichkeiten der umgebenden Gebäude unter Berück- sichtigung des Baumbestandes vor.

1.15 Schutz von Verkehrsflächen, Bäumen, Bauwerken

Der Auftragnehmer garantiert den Schutz von Verkehrsflächen, Bäumen und Bauwerken. Der AN hat ferner bei sämtlichen Tätigkeiten darauf zu achten, dass der schützenswerte Baumbestand nicht beeinträchtigt wird.

Beschädigte Verkehrsflächen und Freiflächen, die keiner späteren Überar- beitung unterliegen, sind nach dem Abschluss der Leistung durch den Verursacher zu dessen Lasten wieder herzurichten und in den ursprüng- lichen Zustand zurückzuversetzen. Eine Beweissicherung ist vor Beginn der jeweiligen Baumaßnahmen als Zustandsfeststellung durchzuführen und der Objektüberwachung zu übergeben.

1.16 Baustellensauberkeit

Transportverschmutzungen der Verkehrswege sind unmittelbar nach erfolgtem Transport durch den Verursacher zu beseitigen. Verschmutzungen innerhalb des Gebäudes oder in Zugangsbereichen, insbesondere in den Technikbereichen, die noch für den Interimsbetrieb benötigt werden, sind arbeitstäglich zu beseitigen.

1.17 Geräte / Großgeräte / Baukran / Bagger / Bauaufzug

Für die Baumaßnahme und wird ein Bauaufzug (Plattform ca. 1,7 x 3,0 m) für max. 1 Tonne zur Verfügung gestellt. Ein zusätzlicher Bauaufzug verbindet die Ebenen 2.UG, 1.UG und EG und wird zum Abtransport der Materialien während der Schadstoffsanierung in den Untergeschossen zur Verfügung gestellt.

Zur Montage der Elementfassade IG1 wird im Bereich der Böschung südlich IG1 ein Drehturmkran vorgesehen. Hebezeuge sind durch den AN vorzu- sehen und sind mit dem Angebot preislich abgegolten. Der stationäre Kran kann bei Bedarf in direkter Abstimmung zwischen AN und Bauüberwachung genutzt werden.

Die 2 Aufzüge des Hochhauses können bis zur Demontage der Aufzüge zum Personentransport genutzt werden.

Weitere Geräte, soweit erforderlich, sind in die eigenen BE-Kosten einzukal- kulieren, wenn nicht anders beschrieben.

1.18 Abbruch

Das Gebäude IG 1 wird von den Geschossen 1. OG bis 12. OG bis auf den Rohbau zurückgebaut, inklusive der nicht mehr benötigten und abgängigen Anlagen der TGA.

Maßnahmen wie Belüftung der Nordhallen, elektrische Versorgung der Nordhalle und Zentralbibliothek und auch Teile der Sicherheitsbeleuchtung und Notstrom sind bis zur Erstellung des Infrastrukturgebäudes Nordhalle und Umschluss Technik in Funktion zu halten.

1.19 Schadstoffsanierung

Zu sanieren sind die kompletten Technikräume der 6. Etage, 11. Etage und 12. Etage, sowie des 2. UG, sowie sämtliche Luft- und Installationsschächte und die Außenfassade IG1. Zudem sind die unterirdische Mediengänge zu den Nordhallen und die Brandschutzklappen in den Nordhallen inbegriffen.

Sanierung nach dem Umschluss Technik Infrastrukturgebäude NH

Für die Sanierung der Fassade IG1, eingehauste Übergang am Treppenturm Süd und Teilbereiche Fassade Nordhalle ist das Konzept zur Sanierung zu beachten. Gerüst wird bauseits gestellt.

In den Techniketagen IG1 befinden sich eine PAK-haltige Abdichtungsbahn unterhalb des Estrichs (in der 12. Etage zusätzlich mit Asbest belastet), alte Lüftungs- und Schalttechniken, Lüftungs- und Rohrleitungen mit einer Ummantelung aus alter KMF und asbesthaltigen Flanschdichtungen sowie Kanälen aus Asbestzement.

Im Außenbereich der 6. Etage sind Asbestzementplatten in der Außenfas- sade verbaut und auf den Abhangdecken befindet sich eine Auflage aus alter KMF. Neben den Techniketagen sind ebenfalls die in dem 1.Obergeschoss und 11.Obergeschoss noch verbliebenen Lüftungs- und Rohrleitungen mitsamt der Ummantelung aus alter KMF zu demontieren und zu entsorgen.

Nach dem Rückbau der Technikräume der 6. Etage, 11. Etage und 12. Etage und der noch verbliebenen Lüftungs- und Rohrleitungen in den Etagen 1. und 11. werden die Luft- und Installationsschächte (Mittelschächte) ab dem 1. Obergeschoss bis in das 12. Obergeschoss saniert. Leitungen, die in dem Schacht verbleiben müssen, werden vor dem Ausbau entsprechend gekennzeichnet.

Für den Rückbau der Schächte wird in jeder Etage vor dem zu sanierendem Schacht ein eigener Schwarzbereich errichtet. Es wird von oben nach unten saniert und zu Beginn die Schachtwand mitsamt der noch vorhandenen Brandschutzklappen ausgebaut. Durch den Ausbau der Schachtwand wird der Schacht zugänglich und es kann mit den eigentlichen Sanierungsar- beiten begonnen werden.

Sanierung nach dem Umschluss Technik Infrastrukturgebäude NH:

Nach dem Umschluss der Technik Infrastrukturgebäude Nordhalle werden Hauptschächte, Technikräume im EG, Notstromdiesel im 1.UG und die Technikzentrale im 2.UG saniert. Vor der Sanierung wird die UV-Außenbe- leuchtung (Raum BMZ im EG) redundant im 2.UG aufgebaut. Der Netzvertei- lerraum im 2.UG wird in Funktion erhalten.

Für die Sanierung des Mediengangs zu den Nordhalle ist es erforderlich, da im Schwarzbereich nur eingeschränkt Platz zur Verfügung steht, eine Leitung nach der anderen zu entfernen, um den Platz zu schaffen. Die asbesthaltige Brandschutzklappen in der Nordhalle werden ausgebaut.

1.20 Baustellenbesprechungen

Der Auftragnehmer hat zu den Planungs- und Baustellenbesprechungen, die der Auftraggeber regelmäßig durchführt, einen deutsch sprechenden, bevoll- mächtigten und weisungsberechtigten Vertreter zu entsenden, welcher bei Auftragserteilung benannt werden muss. Über die Notwendigkeit der Teil- nahme entscheidet die Bauleitung.

Die Besprechungen finden jeweils wöchentlich statt. Das Ergebnis wird in Protokollen festgehalten. Einsprüche gegen das Protokoll sind spätestens in der nächstfolgenden Sitzung gelten zu machen.

1.21 Angaben zu den generellen Arbeitszeiten und Baustellenöffnungszeiten

Siehe Logistikhandbuch.

An Samstagen, Sonntagen und Feiertagen ist die Baustelle in der Regel geschlossen. Eine Verlängerung der Öffnungszeiten muss beim AG bzw. beim AN Baulogistik beantragt werden.

Alle erforderlichen Leistungen bzw. Vorleistungen sind so zu disponieren, dass die vorgenannten Termine eingehalten werden, einschließlich erforderlicher rechtzeitiger Abrufe von Fremdleistungen, eigener Vorlei- stungen sowie erforderlicher Informationen und Fremdplanleistungen.

Der AN hat das Zwei-Schicht-Konzept und potenzielle Samstagsarbeit für eine ggf. erforderliche Kompensation von Verzug bei der Kalkulation seiner Leistungen zu berücksichtigen, falls dies zur Einhaltung der Termine notwen- dig ist. Eine gesonderte Vergütung erfolgt nicht. Der Auftragnehmer hat durch einen entsprechenden Personaleinsatz an qualifizierten Fachkräften zu gewährleisten, dass alle erforderlichen Arbeiten innerhalb der vorgese- henen Ausführungszeiten durchgeführt werden können.

Abweichungen sind rechtzeitig zwischen allen Beteiligten abzustimmen. Die Abfolge der Arbeiten ist in Abstimmung mit der Bauleitung des AG bzw. beim AN Baulogistik vor Arbeitsbeginn festzulegen. Zwischentermine, insbesondere die für den Einsatz von Nachunternehmen anderer Gewerke relevanten, werden nach dieser gemeinsamen Festlegung verbindlich für den Auftragnehmer.

## 053 532 Elektroanlagen

### Titel 01 TP 02 Treppentürme Mitte, Nord / Interims-Treppen

#### Untertitel 01.01 BAN 080 Elektro Rückbau, Beleuchtung Interimtreppentürme

*Hinweis: ABBRUCHMAßNAHMEN*

*Hinweis: BELEUCHTUNG*

**01.01.0010 Rückbau Sicherheitsleuchten**
Nach Anwendung der 5 Sicherheitsregeln sind die vorhandenen Sicherheitsleuchten im Treppenturm zu demontieren.

Abmesssungen ca. 200x200x100mm (BxHxT)

Die Leuchten sind freizuschalten, abzuklemmen, zu demontieren und fachgerecht zu entworgen. Alles sämtlichen Arbeiten sind im Einheitspreis enthalten.
Menge: 16,000 St
Kostengruppe DIN 276 2018-12: 440000000

**01.01.0020 Rückbau Allgemein Beleuchtung**
Nach Anwendung der 5 Sicherheitsregeln sind die vorhandenen Leuchten im Treppenturm zu demontieren.

Abmesssungen ca. 500x350x200mm (BxHxT)

Die Leuchten sind freizuschalten, abzuklemmen, zu demontieren und fachgerecht zu entworgen. Alles sämtlichen Arbeiten sind im Einheitspreis enthalten.
Menge: 30,000 St
Kostengruppe DIN 276 2018-12: 440000000

*Hinweis: KABEL UND LEITUNGEN*

**01.01.0030 Demontage Kabel und Leitungen bis 5x4mm²**
Demontage der vorhandenen Kabelanlagen bis zu einem Querschnitt von 5x4mm² inkl. Freimessung und fachgerechter Entsorgung.
Menge: 700,000 m
Kostengruppe DIN 276 2018-12: 440000000

#### Untertitel 01.02 BAN 100 Elektro (Treppenturm Mitte)

*Hinweis: KG 442 EIGENSTROMVERSORGUNGSANLAGEN*

*Hinweis: SICHERHEITSBELEUCHTUNG*

*Hinweis: Vorbemerkungen Notbeleuchtung*
Vorbemerkungen Notbeleuchtung

Das Gebäude ist mit einer batteriegestützten Sicherheitsbeleuchtung mit 1 - stündiger Nennbetriebsdauer auszustatten.

Es wird ein zentrales Notlichtsystem zum Einsatz kommen.

Es ist eine Einzelleuchtenüberwachung vorzusehen. Eine eindeutige Kennzeichnung der Fluchtwege ist durch Rettungszeichenleuchten und eine gleichmäßige Ausleuchtung der Rettungswege mit Sicherheitsleuchten ist zu gewährleisten.

Sicherheits- und Rettungszeichenleuchten müssen mit Leuchtdioden ausgerüstet sein. Die geforderten Umschaltzeiten sind einzuhalten.

Bei Bereitschaftsschaltung ist in den Unterverteilern der Allgemeinbeleuchtung die Netzspannung der Beleuchtungsstromkreise der Flucht- und Rettungswege zu überwachen.

Für die Steuerung der Sicherheitsleuchten dürfen keine
kontaktbehafteten Umschaltweichen zum Einsatz kommen.
Unterschiedliche Potentiale an den Sicherheitsleuchten
sind nicht zulässig.

Die Bestimmung des Funktionszustandes jeder einzelnen Sicherheits- und Rettungszeichenleuchten erfolgt vom Steuerteil der Zentralbatterieanlage. Die Störmeldungen des Systems sind auf die ZLT der DSHS aufzuschalten.

Für die ZLT und Überwachungsfunktion muss folgendes bei der Angebotserstellung berücksichtigt werden.

- Die Anlage muss für die Überwachung per Browser Web fähig sein.
- Modbus über TCP/IP
- Netzwerkanschluss über DV-Doppeldose, Kupfer. (Im Schrank!)
- Es werden mind. 5 potentialfreie Meldekontakte benötigt.

An zentraler, während der betriebserforderlichen Zeit
ständig besetzter Stelle ist durch eine Meldeeinrichtung der Anlagenzustand der Sicherheitsbeleuchtung anzuzeigen und zu dokumentieren.

Das Gebäude wird mit einem Zentralbatteriegerät
der Sicherheitsbeleuchtung im Kellergeschoss für Dauer-, Bereitschafts- sowie geschaltetes Dauerlicht ausgerüstet.
Als Batterien kommen nur wartungsatme OPzS-Blockbatterien zum Einsatz.

Es ist vorauszusetzen das in der Anlage softwaretechnisch Informationen wie der Gebäudename, Gebäudenummer und Adresse, sowie alle angeschlossenen Teilnehmer wie Leuchten, Unterspannungswächter oder andere Geräte mit Klartexten wie Etage und Raumnummer bezeichnet werden müssen.

Aufgrund der Zuverlässigkeit, hohen Lebensdauer und
gewährter Garantie vom Hersteller von 5 Jahren kommen
nur Rettungszeichen-Leuchten und Sicherheitsleuchten
mit LED-Bestückung zum Einsatz.

Für die Wertung von Angeboten ist die Einhaltung der geforderten Eigenschaften der angebotenen Komponenten durch Vorlage folgender Unterlagen nachzuweisen:

- EG-Konformitätserklärung des Herstellers der
einzelnen Produkte
- Nachweis der Betriebssicherheit durch Prüfprotokolle
eines unabhängigen Sachverständigen
- detaillierte Produktunterlagen
- Bestätigung der Ersatzteilvorhaltung für mindestens
10 Jahre

*Hinweis: Fabrikatsvorgabe*
Fabrikatsvorgabe:

Gemäß den Standards der Deutschen Sporthochschule ist eine Komplettanlage der Fabrikate EATON CEAG anzubieten.

*Hinweis: SICHERHEITSLEUCHTEN*

**01.02.0010 Überwachungsmodul**
Notleuchten - Überwachungsmodul gem. EN 61347-2-11 und EN 60669-2-1 mit 20 Adressen zur Funktionsüberwachung von Leuchtmitteln 1,5 - 30 W im DC-Betrieb ohne zusätzliche Datenleitung.
Geeignet zum Einbau in Leuchten der Schutzklasse I oder II für Notbeleuchtung gem. EN 60598-2-22 und zum Betrieb an Sicherheitsbeleuchtungsanlagen gem. DIN VDE 0100-718, DIN EN 50172 und DIN V VDE V 0108-100.

Gem. ISO 9001 entwickelt, gefertigt und geprüft.

Mit ENEC - Prüfzeichen, zertifiziert durch eine unabhängige Prüfstelle.

Frei programmierbarer Mischbetrieb der Schaltungsarten (Bereitschaftslicht, Dauerlicht oder geschaltetes Dauerlicht) in einem Stromkreis ohne zusätzliche Daten- oder Schaltleitung zu den Leuchten.

Anschlussspannung 220 - 240 V, 50/60 Hz / 176 - 275 V DC
Standby Verlustleistung < 0,5 W (230 V / 50 Hz)
Anschlussleistung 1,5 W - 30 W
Maximal zulässiger Einschaltstoßstrom 30 A
Maximale Leitungslänge 50 m (Modul - Leuchte)
Montageart zum Einbau in Leuchten der Schutzklasse I oder II
Schutzart IP20
Zulässige Umgebungstemperatur ta = -20 °C bis +60 °C
Maximal zulässige Testpunkttemperatur tc = 75 °C
Anschlussklemmen Steckklemmen 1,5 mm2
/ verpolungssicher
Abmessungen in mm (H x L x B) 21 x 85 x 30
Gehäusematerial / Farbe flammwidriges Polycarbonat / grau

liefern und Abstimmung mit Leuchtenhersteller und komplett betriebsbereit anschließen
Menge: 10,000 St
Kostengruppe DIN 276 2018-12: 440000000

**01.02.0020 Rettungszeichenleuchte Aluminium Wandmontage**
Rettungszeichenleuchte Aluminium

Einseitige Rettungszeichenleuchte aus hochwertigem Aluminiumprofil, flaches Design und homogene Ausleuchtung des Piktogramms. Kabeleinführung von hinten und von der Seite möglich.

Folgende Merkmale sind einzuhalten:

- Erkennungsweite: 20 m
- Befestigungsart: Wandmontage
- Material: Aluminium
- Anschlussklemmen: 3x2,5mm² für Durchgangsverdrahtung
- Leuchtmittel: 12 x 0,1W LED-Modul
- Lichtfarbe: 6500 K
- Lebensdauer: 50.000 h
- Frei programmierbare Schaltungsart für Bereitschaftslicht und Dauerlicht
- Dimmung: im Netzbetrieb
- Überwachungsart: Einzelleuchtenüberwachung
- Schutzart: IP40
- Schutzklasse: I
- Nennspannung: 230 V AC/DC +/-10 % 50/60 Hz; DC: 176 V - 264 V
- Stromaufnahme Batteriebetrieb: 10 mA
- Scheinleistung: 4,8 VA
- Einschaltstrom: 6 A / 34 µs
- Zulässiger Temperaturbereich: -15/+40 °C

komplett einschl. Klein-, Isolier- und Befestigungsmaterial
liefern, montieren und betriebsbereit anschließen.
Menge: 3,000 St
Kostengruppe DIN 276 2018-12: 440000000

**01.02.0030 Rettungszeichenleuchte Aluminium Deckenmontage**
Rettungszeichenleuchte Aluminium Deckenmontage

Einseitige Rettungszeichenleuchte aus hochwertigem Aluminiumprofil, flaches Design und homogene Ausleuchtung des Piktogramms. Kabeleinführung von hinten und von der Seite möglich.

Folgende Merkmale sind einzuhalten:

- Erkennungsweite: 20 m
- Befestigungsart: Deckenmontage
- Material: Aluminium
- Anschlussklemmen: 3x2,5mm²für Durchgangsverdrahtung
- Leuchtmittel: 12 x 0,1W LED-Modul
- Lichtfarbe: 6500 K
- Lebensdauer: 50.000 h
- Frei programmierbare Schaltungsart für Bereitschaftslicht und Dauerlicht
- Dimmung: im Netzbetrieb
- Überwachungsart: Einzelleuchtenüberwachung
- Schutzart: IP40
- Schutzklasse: II
- Nennspannung: 230 V AC/DC +/-10 % 50/60 Hz; DC: 176 V - 264 V
- Stromaufnahme Batteriebetrieb: 10 mA
- Scheinleistung: 4,8 VA
- Einschaltstrom: 6 A / 34 µs
- Zulässiger Temperaturbereich: -15/+40 °C

komplett einschl. Klein-, Isolier- und Befestigungsmaterial
liefern, montieren und betriebsbereit anschließen.
Menge: 2,000 St
Kostengruppe DIN 276 2018-12: 440000000

*Hinweis: SONSTIGES*

**01.02.0040 Zielortprogrammierung Sicherheits- und Fluchtwegleuchten**
Zielortprogrammierung der Sicherheits- und Fluchtwegleuchten durch einen Systemtechniker.
Menge: 15,000 St
Kostengruppe DIN 276 2018-12: 440000000

**01.02.0050 Prüfbuch der Sicherheitsbeleuchtung**
Prüfbuch der Sicherheitsbeleuchtung als Ringbuchordner

Für die Protokollierung der durchgeführten Prüfungen, Inspektionen und Änderungen der Sicherheitsbeleuchtungsanlage.

Der Prüfbuchordner beinhaltet folgende Hinweise und Punkte in Papierform, damit eine ausführliche und lückenlose Dokumentation gewährleistet werden kann:

-
Allgemeine Hinweise zu Vorschriften
-
Anlagenspezifische Daten
-
Verantwortliche Personen
-
Protokoll der Inbetriebnahme
-
Protokolle Erstprüfung, wiederkehrende Prüfung durch Sachverständige
-
Protokolle Inspektionen und Wartung
-
Protokoll des Prüfbuchs
-
Prüfbuchausdrucke
-
Reparaturen / Instandsetzungen
-
Anlagenkonfigurationen
-
Konfigurationsänderungen
-
Montage- und Betriebsanleitung
-
Gebrauchsanweisung der Batterie
-
Prüfprotokoll des Herstellers
-
Sonstiges
Menge: 1,000 St
Kostengruppe DIN 276 2018-12: 440000000

**01.02.0060 Stromkreisbezeichungsschilder**
Stromkreisbezeichungsschilder

Resopalschild aus einer weißen Grundplatte mit einer Dicke von 1,5mm, roten Trennstrichen sowie schwarzer Schrift. Die
Schrift ist in das Resopalschild einzugravieren.
Menge: 15,000 St
Kostengruppe DIN 276 2018-12: 440000000

**01.02.0070 Aufschalten auf ZLT**
Aufschalten auf ZLT

Aufschalten und einprogrammieren der Störungsmeldungen auf die ZLT im Bestand in Abstimmung mit dem Betreiber (DSHS) fachgerecht durchführen und dokumentieren.
Menge: 1,000 St
Kostengruppe DIN 276 2018-12: 440000000

**01.02.0080 Strangschemata, Anlagenschemata**
Schaltschema-Schautafel

An geeigneter Stelle der Zentrale und an allen Unterstationen ist ein Schaltschema der Anlage anzubringen.

Mehrfarbige Tafel in dauerhafter Ausführung hinter Glas mit Leichtmetallrücken und - Rahmen sowie mit Befestigungsmaterial, oder gleichwertige Ausführung, zur Anbringung an geeigneter Wandfreifläche in den Zentralen.

Format/Größe mind. A 1

Der Plan und die Beschriftung (mit Legende) müssen die Anlagen deren Funktion und alle wichtigen Anlagendaten, enthalten.

Der Einbauort (Unterverteiler) der Unterspannungsauslöser muss im Schema dargestellt werden.

Vor der Anfertigung, ist der Bauleitung, ein entsprechender Vorabplan zur Genehmigung einzureichen. Die Erstellung des Vorabplans erfolgt auf der Grundlage der Revisionunterlagen einschl. Befestigungsmaterial, liefern und montieren.
Menge: 1,000 St
Kostengruppe DIN 276 2018-12: 440000000

*Hinweis: KG 444 NIEDERSPANNUNGSINSTALLATIONSANLAGEN*

*Hinweis: KABEL UND LEITUNGEN*

*Hinweis: Kunststoffmantelleitung halogenfrei*
HINWEISTEXT:

Halogenfreie Installationsleitung DIN VDE 0250-214 (VDE 0250-214) auf Kabelrinnen, in offene Kanäle, Kabelhaltern offen in Doppelböden, mit Bügelschellen auf Kabelleitern oder C-Schienen, in offener oder geschlossener Leerrohrinstallation verlegen.

mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**01.02.0090 Installationsleitung halogenfrei NHXMH-J 3x1,5mm2**
Halogenfreie Installationsleitung DIN VDE 0250-214 (VDE 0250-214) NHXMH-J 3 x 1,5 mm2, Cu-Zahl 43, sonst wie vor beschrieben.
Menge: 250,000 m
Kostengruppe DIN 276 2018-12: 440000000

**01.02.0100 Installationsleitung halogenfrei NHXMH-J 3x2,5mm2**
Halogenfreie Installationsleitung DIN VDE 0250-214 (VDE 0250-214) NHXMH-J 3 x 2,5 mm2, Cu-Zahl 72 sonst wie vor beschrieben.
Menge: 420,000 m
Kostengruppe DIN 276 2018-12: 440000000

**01.02.0110 Installationsleitung halogenfrei NHXMH-J 5x1,5mm2**
Halogenfreie Installationsleitung DIN VDE 0250-214 (VDE 0250-214) NHXMH-J 5 x 1,5 mm2, Cu-Zahl 72, sonst wie vor beschrieben.
Menge: 280,000 m
Kostengruppe DIN 276 2018-12: 440000000

**01.02.0120 Installationsleitung halogenfrei NHXMH-J 5x2,5mm2**
Halogenfreie Installationsleitung DIN VDE 0250-214 (VDE 0250-214) NHXMH-J 5 x 2,5 mm2, Cu-Zahl 120, sonst wie vor beschrieben.
Menge: 310,000 m
Kostengruppe DIN 276 2018-12: 440000000

*Hinweis: Starkstromkabel halogenfrei nach DIN VDE 0276-604*
HINWEISTEXT:

Starkstromkabel, halogenfrei nach VDE 0276 - 604 0,6 / 1 kV, Cu - schwarz -r auf Kabelbühnen, im Doppelboden, mit Bügelschellen
an Kabelleitern oder C-Schienen Kabel auf Maß schneiden, auslegen, ausrichten, befestigen, ausprüfen

einschl. Klein-, Isolier- und Befestigungsmaterial, liefern und in verschiedenen Längen verlegen und betriebsbereit anschließen.

**01.02.0130 Kabel halogenfrei N2XH-J 1x4mm2**
Halogenfreies Kabel DIN VDE 0276-604 (VDE 0276-604) N2XH-J 1 x 4 mm2, Cu-Zahl 38, sonst wie vor beschrieben.
Menge: 35,000 m
Kostengruppe DIN 276 2018-12: 440000000

**01.02.0140 Kabel halogenfrei N2XH-J 1x6mm2**
Halogenfreies Kabel DIN VDE 0276-604 (VDE 0276-604) N2XH-J 1 x 6 mm2, Cu-Zahl 58, sonst wie vor beschrieben.
Menge: 50,000 m
Kostengruppe DIN 276 2018-12: 440000000

*Hinweis: INSTALLATIONSMATERIAL*

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**01.02.0150 Dämmerungsschalter AP IP44**
Spannung: 230 V AC +/- 10% 50 Hz Stromaufnahme: 10 mA
Schutzart/-klasse: Lichtfühler IP54 / Klasse II (Lichtfühler)
Umgebungstemperatur: Lichtfühler -35 °C bis +50 °C
Elektronikeinheit -10 °C bis +40 °C
Gehäuse: Polycarbonat, UV-beständig
Farbe: weiß glänzend, ähnlich RAL7047

Kanal 1 (Lichtsteuerung)
Schaltleistung: Ohmsche Last 1000 W, cos f = 1
Leuchtstofflampen parallelkompensiert 600 W
NV-Halogenlampen 450 W
Kontaktart: 1x Schließer/NO
Einschaltverzögerung: ca. 8 s
Ausschaltverzögerung: ca. 40 s
Einschaltschwelle: 1 - 100 Lux / 50 - 1000 Lux

Liefern, montieren und beriebsbereit anschließen.
Menge: 1,000 St
Kostengruppe DIN 276 2018-12: 440000000

**01.02.0160 Schuko-Steckdose mit Klappdeckel AP 1-fach**
Schutzkontaktsteckdose mit Klappdeckel DIN VDE 0620, 16 A, 250 V AC,
in Aufputzausführung, Schutzart IP 44 DIN VDE 0470-1.
Einsatz mit Schrauben befestigen.

Liefern, montieren und beriebsbereit anschließen.
Menge: 3,000 St
Kostengruppe DIN 276 2018-12: 440000000

**01.02.0170 Verbindungsdose Kunststoff grau 80/80mm T 37mm 5x4mm2 AP**
Verbindungsdose DIN EN IEC 60670-1 (VDE 0606-1) als Abzweigkasten, aus Kunststoff, Farbton grau, Grundfläche mind. 80/80 mm, Tiefe mind. 37 mm, mit Deckel, mit 5 Klemmen 4 mm2, Aufputz.
Menge: 5,000 St
Kostengruppe DIN 276 2018-12: 440000000

**01.02.0180 Verbindungsdose Kunststoff grau 100/100mm T 37mm 5x4mm2 AP**
Verbindungsdose DIN EN IEC 60670-1 (VDE 0606-1) als Abzweigkasten, aus Kunststoff, Farbton grau, Grundfläche mind. 100/100 mm, Tiefe mind. 37 mm, mit Deckel, mit 5 Klemmen 4 mm2, Aufputz.
Menge: 1,000 St
Kostengruppe DIN 276 2018-12: 440000000

*Hinweis: ROHRE UND BEFESTIGUNGEN*

*Hinweis: Kunststoffrohr - flexibel -*
HINWEISTEXT:

Kunststoffrohr - flexibel - entspr. den örtl. Anforderungen Ausführung A nach DIN VDE 0605 in Wänden verlegt einschl. Klein- und Befestigungsmaterial liefern und verlegen

**01.02.0190 Kunststoffrohr - flexibel - M 25**
Kunststoffrohr - flexibel - M 25, sonst wie vor beschrieben
Menge: 55,000 m
Kostengruppe DIN 276 2018-12: 440000000

**01.02.0200 Kunststoffrohr - flexibel - M 32**
Kunststoffrohr - flexibel - M 32
sonst wie vor beschrieben
Menge: 30,000 m
Kostengruppe DIN 276 2018-12: 440000000

*Hinweis: HINWEISTEXT*
HINWEISTEXT

Stahlpanzerrohr - schwarz - ohne Papiereinlage, starr oder flexibel,
entsprechend den örtlichen Anforderungen, Ausführung A nach DIN EN 61 386-1 als offene Rohrinstallation an Wänden, Decken, auf Betonschalung, auf Rohbeton, im Estrich, an Eisenkontruktion oder unter Putz, einschl. aller erforderl. Schraubmuffen, Kunststoff-Endtülle sowie Klein-, Isolier- und Befestigungsmaterial, liefern und betriebsbereit verlegen.

**01.02.0210 Stahlpanzerrohr M 25**
Stahlpanzerrohr M 25, sonst wie vor beschrieben
Menge: 75,000 m
Kostengruppe DIN 276 2018-12: 440000000

**01.02.0220 Stahlpanzerrohr M 32**
Stahlpanzerrohr M 32, onst wie vor beschrieben
Menge: 15,000 m
Kostengruppe DIN 276 2018-12: 440000000

**01.02.0230 Stahlpanzerrohr M 40**
Stahlpanzerrohr M 40, sonst wie vor beschrieben
Menge: 60,000 m
Kostengruppe DIN 276 2018-12: 440000000

*Hinweis: BÜGELSCHELLEN UND KABELHALTER*

*Hinweis: Bügelschellen*
Bügelschellen aus Stahl, feuerverzinkt, zur Befestigung von Kabeln
inkl. Gegenwanne gemäß Erfordernis, liefern und fachgerecht montieren

**01.02.0240 Bügelschellen 16-22**
Bügelschellen, Spannweite 16-22, sonst wie vor
Menge: 50,000 St
Kostengruppe DIN 276 2018-12: 440000000

**01.02.0250 Bügelschellen 34-40**
Bügelschellen, Spannweite 40-46, sonst wie vor.
Menge: 15,000 St
Kostengruppe DIN 276 2018-12: 440000000

**01.02.0260 Bügelschellen 46-52**
Bügelschellen, Spannweite 46-52, sonst wie vor
Menge: 20,000 St
Kostengruppe DIN 276 2018-12: 440000000

**01.02.0270 Profilschiene**
Profilschiene

Typ C-Schiene, feuerverzinkt, Abmessung.: (B x H) = 35 x 18 mm
für vorgenannte Bügelschellen, in Einzelängen geschnitten,
Enden nachverzinkt,

Inkl. Befestigung an Gewindestangen mit einer Länge von bis zu 1 m.

komplett einschl. Klein-, Isolier-und Befestigungsmaterial
liefern und betriebsfertig montieren
Menge: 40,000 m
Kostengruppe DIN 276 2018-12: 440000000

**01.02.0280 Montagekonstruktion C-Profilschiene**
Montagekonstruktion für Stütz-, Hänge-, Trag- und Sonderbefestigungen, aus verzinktem Stahl, als gelochte C-Profilschiene, einschl. Herstellen von Löchern im Mauerwerk oder Beton einschl. Befestigungsmaterial wie Gewindestangen mind. M10, Schrauben, zugelassenen Dübeln, Muttern usw.
 Einschl. Schienenverbinder, Abschlusskappen, statischem Nachweis usw.
Menge: 150,000 kg
Kostengruppe DIN 276 2018-12: 440000000

*Hinweis: SONSTIGES*

**01.02.0290 Festanschluss Kleingeräte 230 V**
Festanschluss / Anschluss Kleingeräte 230 V

einschl. Leitung, Klein-, Isolier- und Befestigungsmaterial, liefern und betriebsfertig montieren und anschließen.
Menge: 5,000 St
Kostengruppe DIN 276 2018-12: 440000000

**01.02.0300 Festanschluss Kleingeräte 400 V**
Festanschluss / Anschluss Kleingeräte 400 V

einschl. Leitung, Klein-, Isolier- und Befestigungsmaterial, liefern und betriebsfertig montieren und anschließen.
Menge: 3,000 St
Kostengruppe DIN 276 2018-12: 440000000

**01.02.0310 Potentialausgleichsschiene**
Potentialausgleichsschiene einschließlich Erdungstrennklemme mit Anschlussmöglichkeit für 2 Banderder und 10 Leitungen bzw. Kabel bis 95 mm², komplett mit Isolatoren auf Putz montieren. Die Anschlüsse sowie die Bezeichnung aller Zu- und Abgänge sind komplett enthalten (Erdungsplan).

komplett einschl. Klein-, Isolier- und Befestigungsmaterial, liefern, montieren und je Anschluss dauerhaft mit Kunststoffschild beschriften.
Menge: 1,000 St
Kostengruppe DIN 276 2018-12: 440000000

**01.02.0320 Erdung bauseitiger Metallteile**
Erdung bauseitiger Metallteile (Fremdgewerke)

Anschluss bauseitiger Metallteile im Gebäude wie z. B. Rohrleitungen, Fassadenteile, Kanäle etc.

Leitungsquerschnitt bis 25 mm²

komplett einschl. Klein-, Isolier- und Befestigungsmaterial, liefern, montieren.
Menge: 20,000 St
Kostengruppe DIN 276 2018-12: 440000000

*Hinweis: KG 445 BELEUCHTUNGSANLAGEN*

*Hinweis: Vorbemerkung*
Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage
Anforderungen:
VDE 0711-1:2020-08
VDE 0100-559

benötigte Ausschnitte und Verstärkungen sind mit demjeweilgen Decken Gewerk abzustimmen.

Alle Leuchten sind betriebsfertig inkl. evtl. benötigter Leuchtmittel zu liefern und montieren.

*Hinweis: INNENRAUMLEUCHTEN*

**01.02.0330 LED Einbauleuchte**
Einbauleuchte für Wände und Treppen. Freistrahlendes Licht.

Die Farbtemperatur der Leuchte 3000 K. LED, 5,8 W Leuchten-Anschlussleistung, Leuchten-Lichtstrom 328 lm im Betrieb bei Farbtemperatur 3000 K. Farbwiedergabeindex (CRI) > 80.

Mit austauschbarem LED-Modul mit einer mittleren Bemessungs- lebensdauer von > 200.000 Betriebsstunden (L80B50 bei ta = 25 °C). LED-Netzteil 220-240 V, 0/50-60 Hz. Schutzart IP 65. Leuchte aus Aluminiumguss, Aluminium und Edelstahl Beschichtungstechnologie, Farbe Grafit. Sicherheitsglas weiß. Zwei Leitungseinführungen zur Durchverdrahtung der Netzanschlussleitung bis Ø 10,5 mm. Abmessungen: 50 x 320 x 75 mm.

Montageort:  Geländer

inkl. Leuchtmittel, Vorschaltgeräte, Klein-, Isolier- und Befestigungs- material, liefern, montieren und betriebsbereit anschließen.

Angebotener Hersteller / Typenbezeichnung: '..........'
'

'..............................................................................................................' (vom Bieter einzutragen)
Menge: 35,000 St
Kostengruppe DIN 276 2018-12: 440000000

#### Untertitel 01.03 BAN 120 Elektro (Treppenturm Nord)

*Hinweis: KG 442 EIGENSTROMVERSORGUNGSANLAGEN*

*Hinweis: Vorbemerkungen Notbeleuchtung*
Vorbemerkungen Notbeleuchtung

Das Gebäude ist mit einer batteriegestützten Sicherheitsbeleuchtung mit
1 - stündiger Nennbetriebsdauer auszustatten.

Es wird ein zentrales Notlichtsystem zum Einsatz kommen.

Es ist eine Einzelleuchtenüberwachung vorzusehen. Eine eindeutige Kennzeichnung der Fluchtwege ist durch Rettungszeichenleuchten und eine gleichmäßige Ausleuchtung der Rettungswege mit Sicherheitsleuchten ist zu gewährleisten.

Sicherheits- und Rettungszeichenleuchten müssen mit Leuchtdioden ausgerüstet sein. Die geforderten Umschaltzeiten sind einzuhalten.

Bei Bereitschaftsschaltung ist in den Unterverteilern der Allgemein- beleuchtung die Netzspannung der Beleuchtungsstromkreise der Flucht- und Rettungswege zu überwachen.

Für die Steuerung der Sicherheitsleuchten dürfen keine kontaktbehafteten Umschaltweichen zum Einsatz kommen. Unterschiedliche Potentiale an den Sicherheitsleuchten sind nicht zulässig.

Die Bestimmung des Funktionszustandes jeder einzelnen Sicherheits- und Rettungszeichenleuchten erfolgt vom Steuerteil der Zentralbatterieanlage. Die Störmeldungen des Systems sind auf die ZLT der DSHS aufzuschalten.

Für die ZLT und Überwachungsfunktion muss folgendes bei der Angebotserstellung berücksichtigt werden.

- Die Anlage muss für die Überwachung per Browser Web fähig sein
- Modbus über TCP/IP
- Netzwerkanschluss über DV-Doppeldose, Kupfer. (Im Schrank!)
- Es werden mind. 5 potentialfreie Meldekontakte benötigt.

An zentraler, während der betriebserforderlichen Zeit ständig besetzter Stelle ist durch eine Meldeeinrichtung der Anlagenzustand der Sicherheitsbeleuchtung anzuzeigen und zu dokumentieren.

Das Gebäude wird mit einem Zentralbatteriegerät der Sicherheits- beleuchtung im Kellergeschoss für Dauer-, Bereitschafts- sowie geschaltetes Dauerlicht ausgerüstet. Als Batterien kommen nur wartungsatme OPzS-Blockbatterien zum Einsatz.

Es ist vorauszusetzen das in der Anlage softwaretechnisch Informationen wie der Gebäudename, Gebäudenummer und Adresse, sowie alle angeschlossenen Teilnehmer wie Leuchten, Unterspannungswächter oder andere Geräte mit Klartexten wie Etage und Raumnummer bezeichnet werden müssen.

Aufgrund der Zuverlässigkeit, hohen Lebensdauer und gewährter Garantie vom Hersteller von 5 Jahren kommen nur Rettungszeichen-Leuchten und Sicherheitsleuchten mit LED-Bestückung zum Einsatz.

Für die Wertung von Angeboten ist die Einhaltung der geforderten Eigenschaften der angebotenen Komponenten durch Vorlage folgender Unterlagen nachzuweisen:

- EG-Konformitätserklärung des Herstellers der einzelnen Produkte
- Nachweis der Betriebssicherheit durch Prüfprotokolle eines unabhängigen Sachverständigen
- detaillierte Produktunterlagen
- Bestätigung der Ersatzteilvorhaltung für mindestens 10 Jahre

*Hinweis: Fabrikatsvorgabe*
Fabrikatsvorgabe:

Gemäß den Standards der Deutschen Sporthochschule ist eine Komplettanlage der Fabrikate EATON CEAG anzubieten.

*Hinweis: SICHERHEITSBELEUCHTUNG*

*Hinweis: SICHERHEITSLEUCHTEN*

**01.03.0010 Überwachungsmodul**
Notleuchten - Überwachungsmodul gem. EN 61347-2-11 und EN 60669-2-1 mit 20 Adressen zur Funktionsüberwachung von Leuchtmitteln 1,5 - 30 W im DC-Betrieb ohne zusätzliche Datenleitung.

Geeignet zum Einbau in Leuchten der Schutzklasse I oder II für Notbeleuchtung gem. EN 60598-2-22 und zum Betrieb an Sicherheits- beleuchtungsanlagen gem. DIN VDE 0100-718, DIN EN 50172
und DIN V VDE V 0108-100.

Gem. ISO 9001 entwickelt, gefertigt und geprüft.

Mit ENEC - Prüfzeichen, zertifiziert durch eine unabhängige Prüfstelle.

Frei programmierbarer Mischbetrieb der Schaltungsarten (Bereitschaftslicht, Dauerlicht oder geschaltetes Dauerlicht) in einem Stromkreis ohne zusätzliche Daten- oder Schaltleitung zu den Leuchten.

Anschlussspannung 220 - 240 V, 50/60 Hz / 176 - 275 V DC
Standby Verlustleistung < 0,5 W (230 V / 50 Hz)
Anschlussleistung 1,5 W - 30 W
Maximal zulässiger Einschaltstoßstrom 30 A
Maximale Leitungslänge 50 m (Modul - Leuchte)
Montageart zum Einbau in Leuchten der Schutzklasse I oder II
Schutzart IP20
Zulässige Umgebungstemperatur ta = -20 °C bis +60 °C
Maximal zulässige Testpunkttemperatur tc = 75 °C
Anschlussklemmen Steckklemmen 1,5 mm2
/ verpolungssicher
Abmessungen in mm (H x L x B) 21 x 85 x 30
Gehäusematerial / Farbe flammwidriges Polycarbonat / grau

liefern und Abstimmung mit Leuchtenhersteller und komplett betriebsbereit anschließen:
Menge: 10,000 St
Kostengruppe DIN 276 2018-12: 440000000

**01.03.0020 Rettungszeichenleuchte Aluminium Wandmontage**
Rettungszeichenleuchte Aluminium

Einseitige Rettungszeichenleuchte aus hochwertigem Aluminiumprofil, flaches Design und homogene Ausleuchtung des Piktogramms. Kabeleinführung von hinten und von der Seite möglich.

Folgende Merkmale sind einzuhalten:

- Erkennungsweite: 20 m
- Befestigungsart: Wandmontage
- Material: Aluminium
- Anschlussklemmen: 3x2,5mm² für Durchgangsverdrahtung
- Leuchtmittel: 12 x 0,1W LED-Modul
- Lichtfarbe: 6500 K
- Lebensdauer: 50.000 h
- Frei programmierbare Schaltungsart für Bereitschaftslicht und Dauerlicht
- Dimmung: im Netzbetrieb
- Überwachungsart: Einzelleuchtenüberwachung
- Schutzart: IP40
- Schutzklasse: I
- Nennspannung: 230 V AC/DC +/-10 % 50/60 Hz; DC: 176 V - 264 V
- Stromaufnahme Batteriebetrieb: 10 mA
- Scheinleistung: 4,8 VA
- Einschaltstrom: 6 A / 34 µs
- Zulässiger Temperaturbereich: -15/+40 °C

komplett einschl. Klein-, Isolier- und Befestigungsmaterial liefern, montieren und betriebsbereit anschließen:
Menge: 3,000 St
Kostengruppe DIN 276 2018-12: 440000000

**01.03.0030 Rettungszeichenleuchte Aluminium Deckenmontage**
Rettungszeichenleuchte Aluminium Deckenmontage

Einseitige Rettungszeichenleuchte aus hochwertigem Aluminiumprofil, flaches Design und homogene Ausleuchtung des Piktogramms. Kabeleinführung von hinten und von der Seite möglich.

Folgende Merkmale sind einzuhalten:

- Erkennungsweite: 20 m
- Befestigungsart: Deckenmontage
- Material: Aluminium
- Anschlussklemmen: 3x2,5mm²für Durchgangsverdrahtung
- Leuchtmittel: 12 x 0,1W LED-Modul
- Lichtfarbe: 6500 K
- Lebensdauer: 50.000 h
- Frei programmierbare Schaltungsart für Bereitschaftslicht und Dauerlicht
- Dimmung: im Netzbetrieb
- Überwachungsart: Einzelleuchtenüberwachung
- Schutzart: IP40
- Schutzklasse: II
- Nennspannung: 230 V AC/DC +/-10 % 50/60 Hz; DC: 176 V - 264 V
- Stromaufnahme Batteriebetrieb: 10 mA
- Scheinleistung: 4,8 VA
- Einschaltstrom: 6 A / 34 µs
- Zulässiger Temperaturbereich: -15/+40 °C

komplett einschl. Klein-, Isolier- und Befestigungsmaterial
liefern, montieren und betriebsbereit anschließen:
Menge: 2,000 St
Kostengruppe DIN 276 2018-12: 440000000

*Hinweis: SONSTIGES*

**01.03.0040 Zielortprogrammierung der Sicherheits- und**
Zielortprogrammierung der Sicherheits- und
Fluchtwegleuchten druch einen Systemtechniker.
Menge: 15,000 St
Kostengruppe DIN 276 2018-12: 440000000

**01.03.0050 Prüfbuch der Sicherheitsbeleuchtung**
Prüfbuch der Sicherheitsbeleuchtung als Ringbuchordner

Für die Protokollierung der durchgeführten Prüfungen, Inspektionen und Änderungen der Sicherheitsbeleuchtungsanlage.

Der Prüfbuchordner beinhaltet folgende Hinweise und Punkte in Papierform, damit eine ausführliche und lückenlose Dokumentation gewährleistet werden kann:

-
Allgemeine Hinweise zu Vorschriften
-
Anlagenspezifische Daten
-
Verantwortliche Personen
-
Protokoll der Inbetriebnahme
-
Protokolle Erstprüfung, wiederkehrende Prüfung durch Sachverständige
-
Protokolle Inspektionen und Wartung
-
Protokoll des Prüfbuchs
-
Prüfbuchausdrucke
-
Reparaturen / Instandsetzungen
-
Anlagenkonfigurationen
-
Konfigurationsänderungen
-
Montage- und Betriebsanleitung
-
Gebrauchsanweisung der Batterie
-
Prüfprotokoll des Herstellers
Sonstiges
Menge: 1,000 St
Kostengruppe DIN 276 2018-12: 440000000

**01.03.0060 Stromkreisbezeichungsschilder**
Stromkreisbezeichungsschilder

Resopalschild aus einer weißen Grundplatte mit einer Dicke von 1,5mm, roten Trennstrichen sowie schwarzer Schrift. Die Schrift ist in das Resopalschild einzugravieren.
Menge: 15,000 St
Kostengruppe DIN 276 2018-12: 440000000

**01.03.0070 Aufschalten auf ZLT**
Aufschalten auf ZLT

Aufschalten und einprogrammieren der Störungsmeldungen auf die ZLT im bestand in Abstimmung mit dem Betreiber (DSHS) fachgerecht durchführen und dokumentieren.
Menge: 1,000 St
Kostengruppe DIN 276 2018-12: 440000000

**01.03.0080 Strangschemata, Anlagenschemata**
Schaltschema-Schautafel an geeigneter Stelle der Zentrale und an allen Unterstationen ist ein Schaltschema der Anlage anbringen.

Mehrfarbige Tafel in dauerhafter Ausführung hinter Glas mit Leichtmetall- rücken und - Rahmen sowie mit Befestigungsmaterial, oder gleichwertige Ausführung, zur Anbringung an geeigneter Wandfreifläche in den Zentralen.

Format/Größe mind. A 1

Der Plan und die Beschriftung (mit Legende) müssen die Anlagen deren Funktion und alle wichtigen Anlagendaten, enthalten.

Der Einbauort (Unterverteiler) der Unterspannungsauslöser muss im Schema dargestellt werden.

Vor der Anfertigung, ist der Bauleitung, ein entsprechender Vorabplan zur Genehmigung einzureichen. Die Erstellung des Vorabplans erfolgt auf der Grundlage der Revisionunterlagen einschl. Befestigungsmaterial, liefern und montieren.
Menge: 1,000 St
Kostengruppe DIN 276 2018-12: 440000000

*Hinweis: KG 444 NIEDERSPANNUNGSINSTALLATIONSANLAGEN*

*Hinweis: KABEL UND LEITUNGEN*

*Hinweis: Kunststoffmantelleitung halogenfrei*
HINWEISTEXT:

Halogenfreie Installationsleitung DIN VDE 0250-214 (VDE 0250-214) auf Kabelrinnen, in offene Kanäle, Kabelhaltern offen in Doppelböden, mit Bügelschellen auf Kabelleitern oder C-Schienen, in offener oder geschlossener Leerrohrinstallation verlegen.

Mit oder ohne Schutzleiter, entsprechend den örtlichen Anforderungen, ohne besondere Befestigung, Leitung auf Maß schneiden, auslegen, ausrichten, befestigen, absetzen, ausprüfen und betriebsfertig anschließen.

Prozentualer Anteil bezogen auf die komplette Leitungsmengen der Kunststoffmantelleitungen der verschiedenen Verlegearten:
auf vorh. Kabelrinnen, in offene Kanäle, Kabelhaltern offen in Doppelböden.

ca. 35 % in offener oder geschlossener Leerrohrinstallation
ca. 15 % mit Bügelschellen auf Kabelleitern oder C-Schienen

einschl. Klein-, Isolier- und Befestigungsmaterial, liefern und in verschiedenen Längen betriebsfertig montieren.

**01.03.0090 Installationsleitung halogenfrei NHXMH-J 3x1,5mm2**
Halogenfreie Installationsleitung DIN VDE 0250-214 (VDE 0250-214) NHXMH-J 3 x 1,5 mm2, Cu-Zahl 43, sonst wie vor beschrieben.
Menge: 250,000 m
Kostengruppe DIN 276 2018-12: 440000000

**01.03.0100 Installationsleitung halogenfrei NHXMH-J 3x2,5mm2**
Halogenfreie Installationsleitung DIN VDE 0250-214 (VDE 0250-214) NHXMH-J 3 x 2,5 mm2, Cu-Zahl 72, sonst wie vor beschrieben.
Menge: 420,000 m
Kostengruppe DIN 276 2018-12: 440000000

**01.03.0110 Installationsleitung halogenfrei NHXMH-J 5x1,5mm2**
Halogenfreie Installationsleitung DIN VDE 0250-214 (VDE 0250-214) NHXMH-J 5 x 1,5 mm2, Cu-Zahl 72, sonst wie vor beschrieben.
Menge: 280,000 m
Kostengruppe DIN 276 2018-12: 440000000

**01.03.0120 Installationsleitung halogenfrei NHXMH-J 5x2,5mm2**
Halogenfreie Installationsleitung DIN VDE 0250-214 (VDE 0250-214) NHXMH-J 5 x 2,5 mm2, Cu-Zahl 120, sonst wie vor beschrieben.
Menge: 310,000 m
Kostengruppe DIN 276 2018-12: 440000000

*Hinweis: Starkstromkabel halogenfrei nach DIN VDE 0276-604*
HINWEISTEXT:

Starkstromkabel, halogenfrei nach VDE 0276 - 604 0,6 / 1 kV,
Cu - schwarz -r auf Kabelbühnen, im Doppelboden, mit Bügelschellen
an Kabelleitern oder C-Schienen.

Kabel auf Maß schneiden, auslegen, ausrichten, befestigen, ausprüfen
einschl. Klein-, Isolier- und Befestigungsmaterial, liefern und in verschiedenen Längen verlegen und betriebsbereit anschließen.

**01.03.0130 Kabel halogenfrei N2XH-J 1x4mm2**
Halogenfreies Kabel DIN VDE 0276-604 (VDE 0276-604) N2XH-J 1 x 4 mm2, Cu-Zahl 38, sonst wie vor beschrieben.
Menge: 35,000 m
Kostengruppe DIN 276 2018-12: 440000000

**01.03.0140 Kabel halogenfrei N2XH-J 1x6mm2**
Halogenfreies Kabel DIN VDE 0276-604 (VDE 0276-604) N2XH-J 1 x 6 mm2, Cu-Zahl 58, sonst wie vor beschrieben.
Menge: 50,000 m
Kostengruppe DIN 276 2018-12: 440000000

*Hinweis: INSTALLATIONSMATERIAL*

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**01.03.0150 Dämmerungsschalter AP IP44**
Dämmerungsschalter,
Spannung: 230 V AC +/- 10% 50 Hz
Stromaufnahme: 10 mA
Schutzart/-klasse: Lichtfühler IP54 / Klasse II (Lichtfühler)
Umgebungstemperatur: Lichtfühler -35 °C bis +50 °C
Elektronikeinheit -10 °C bis +40 °C
Gehäuse: Polycarbonat, UV-beständig
Farbe: weiß glänzend, ähnlich RAL7047

Kanal 1 (Lichtsteuerung)
Schaltleistung: Ohmsche Last 1000 W, cos f = 1
Leuchtstofflampen parallelkompensiert 600 W
NV-Halogenlampen 450 W
Kontaktart: 1x Schließer/NO
Einschaltverzögerung: ca. 8 s
Ausschaltverzögerung: ca. 40 s
Einschaltschwelle: 1 - 100 Lux / 50 - 1000 Lux

Liefern, montieren und beriebsbereit anschließen.
Menge: 1,000 St
Kostengruppe DIN 276 2018-12: 440000000

**01.03.0160 Schuko-Steckdose mit Klappdeckel AP 1-fach**
Schutzkontaktsteckdose mit Klappdeckel
DIN VDE 0620, 16 A, 250 V AC, in Aufputzausführung,
Schutzart IP 44 DIN VDE 0470-1. Einsatz mit Schrauben befestigen.

Liefern, montieren und beriebsbereit anschließen.
Menge: 3,000 St
Kostengruppe DIN 276 2018-12: 440000000

**01.03.0170 Verbindungsdose Kunststoff grau 80/80mm T 37mm 5x4mm2 AP**
Verbindungsdose DIN EN IEC 60670-1 (VDE 0606-1) als Abzweigkasten, aus Kunststoff, Farbton grau, Grundfläche mind. 80/80 mm, Tiefe mind. 37 mm, mit Deckel, mit 5 Klemmen 4 mm2, Aufputz.
Menge: 5,000 St
Kostengruppe DIN 276 2018-12: 440000000

**01.03.0180 Verbindungsdose Kunststoff grau 100/100mm T 37mm 5x4mm2 AP**
Verbindungsdose DIN EN IEC 60670-1 (VDE 0606-1) als Abzweigkasten, aus Kunststoff, Farbton grau, Grundfläche mind. 100/100 mm, Tiefe mind. 37 mm, mit Deckel, mit 5 Klemmen 4 mm2, Aufputz.
Menge: 1,000 St
Kostengruppe DIN 276 2018-12: 440000000

*Hinweis: ROHRE UND BEFESTIGUNGEN*

*Hinweis: Kunststoffrohr - flexibel -*
HINWEISTEXT:

Kunststoffrohr - flexibel - entspr. den örtl. Anforderungen, Ausführung A nach DIN VDE 0605 in Wänden verlegt, einschl. Klein- und Befestigungsmaterial liefern und verlegen.

**01.03.0190 Kunststoffrohr - flexibel - M 25**
Kunststoffrohr - flexibel - M 25, sonst wie vor beschrieben.
Menge: 55,000 m
Kostengruppe DIN 276 2018-12: 440000000

**01.03.0200 Kunststoffrohr - flexibel - M 32**
Kunststoffrohr - flexibel - M 32, sonst wie vor beschrieben.
Menge: 30,000 m
Kostengruppe DIN 276 2018-12: 440000000

*Hinweis: HINWEISTEXT*
HINWEISTEXT:

Stahlpanzerrohr - schwarz - ohne Papiereinlage, starr oder flexibel,
entsprechend den örtlichen Anforderungen, Ausführung A nach DIN EN 61 386-1 als offene Rohrinstallation an Wänden, Decken, auf Betonschalung,
auf Rohbeton, im Estrich, an Eisenkontruktion oder unter Putz, einschl. aller erforderl. Schraubmuffen, Kunststoff-Endtülle sowie Klein-, Isolier- und Befestigungsmaterial, liefern und betriebsbereit verlegen.

**01.03.0210 Stahlpanzerrohr M 25**
Stahlpanzerrohr M 25, sonst wie vor beschrieben.
Menge: 75,000 m
Kostengruppe DIN 276 2018-12: 440000000

**01.03.0220 Stahlpanzerrohr M 32**
Stahlpanzerrohr M 32, sonst wie vor beschrieben.
Menge: 15,000 m
Kostengruppe DIN 276 2018-12: 440000000

**01.03.0230 Stahlpanzerrohr M 40**
Stahlpanzerrohr M 40, sonst wie vor beschrieben.
Menge: 60,000 m
Kostengruppe DIN 276 2018-12: 440000000

*Hinweis: BÜGELSCHELLEN UND KABELHALTER*

*Hinweis: HINWEISTEXT*
HINWEISTEXT:

Bügelschellen aus Stahl, feuerverzinkt, zur Befestigung von Kabeln
inkl. Gegenwanne gemäß Erfordernis, liefern und fachgerecht montieren.

**01.03.0240 Bügelschellen 16-22**
Bügelschellen, Spannweite 16-22, sonst wie vor.
Menge: 50,000 St
Kostengruppe DIN 276 2018-12: 440000000

**01.03.0250 Bügelschellen 34-40**
Bügelschellen, Spannweite 40-46, sonst wie vor.
Menge: 15,000 St
Kostengruppe DIN 276 2018-12: 440000000

**01.03.0260 Bügelschellen 46-52**
Bügelschellen, Spannweite 46-52, sonst wie vor.
Menge: 20,000 St
Kostengruppe DIN 276 2018-12: 440000000

**01.03.0270 Profilschiene**
Profilschiene

Typ C-Schiene, feuerverzinkt, Abmessung.: (B x H) = 35 x 18 mm,
für vorgenannte Bügelschellen, in Einzelängen geschnitten,
Enden nachverzinkt

Inkl. Befestigung an Gewindestangen mit einer Länge von bis zu 1m.

komplett einschl. Klein-, Isolier- und Befestigungsmaterial
liefern und betriebsfertig montieren.
Menge: 40,000 m
Kostengruppe DIN 276 2018-12: 440000000

**01.03.0280 Montagekonstruktion C-Profilschiene**
Montagekonstruktion für Stütz-, Hänge-, Trag- und Sonderbefestigungen, aus verzinktem Stahl, als gelochte C-Profilschiene, einschl. Herstellen von Löchern im Mauerwerk oder Beton einschl. Befestigungsmaterial wie Gewindestangen mind. M10, Schrauben, zugelassenen Dübeln, Muttern usw.

Einschl. Schienenverbinder, Abschlusskappen, statischem Nachweis usw.
Menge: 150,000 kg
Kostengruppe DIN 276 2018-12: 440000000

*Hinweis: SONSTIGES*

**01.03.0290 Festanschluss Kleingeräte 230 V**
Festanschluss / Anschluss Kleingeräte 230 V

einschl. Leitung, Klein-, Isolier- und Befestigungsmaterial, liefern und betriebsfertig montieren und anschließen.
Menge: 5,000 St
Kostengruppe DIN 276 2018-12: 440000000

**01.03.0300 Festanschluss Kleingeräte 400 V**
Festanschluss / Anschluss Kleingeräte 400 V

einschl. Leitung, Klein-, Isolier- und Befestigungsmaterial, liefern und betriebsfertig montieren und anschließen.
Menge: 3,000 St
Kostengruppe DIN 276 2018-12: 440000000

**01.03.0310 Potentialausgleichsschiene**
Potentialausgleichsschiene einschließlich Erdungstrennklemme mit Anschlussmöglichkeit für 2 Banderder und 10 Leitungen bzw. Kabel bis 95 mm², komplett mit Isolatoren auf Putz montieren. Die Anschlüsse sowie die Bezeichnung aller Zu- und Abgänge sind komplett enthalten (Erdungsplan).

komplett einschl. Klein-, Isolier- und Befestigungsmaterial, liefern, montieren und je Anschluss dauerhaft mit Kunststoffschild beschriften.
Menge: 1,000 St
Kostengruppe DIN 276 2018-12: 440000000

**01.03.0320 Erdung bauseitiger Metallteile**
Erdung bauseitiger Metallteile (Fremdgewerke)

Anschluss bauseitiger Metallteile im Gebäude wie z. B. Rohrleitungen, Fassadenteile, Kanäle etc.

Leitungsquerschnitt bis 25 mm²

komplett einschl. Klein-, Isolier- und Befestigungsmaterial,
liefern, montieren.
Menge: 20,000 St
Kostengruppe DIN 276 2018-12: 440000000

*Hinweis: KG 445 BELEUCHTUNGSANLAGEN*

*Hinweis: HINWEISTEXT*
HINWEISTEXT

Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage
Anforderungen:
VDE 0711-1:2020-08
VDE 0100-559

benötigte Ausschnitte und Verstärkungen sind mit demjeweilgen Decken Gewerk abzustimmen:

alle Leuchten sind betriebsfertig inkl. evtl. benötigter Leuchtmittel zu liefern und montieren.

*Hinweis: INNENRAUMLEUCHTEN*

**01.03.0330 LED Einbauleuchte**
Einbauleuchte für Wände und Treppen. Freistrahlendes Licht.

Die Farbtemperatur der Leuchte 3000 K. LED, 5,8 W Leuchten- Anschlussleistung, Leuchten-Lichtstrom 328 lm im Betrieb bei Farbtemperatur 3000 K. Farbwiedergabeindex (CRI) > 80.

Mit austauschbarem LED-Modul mit einer mittleren Bemessungslebens- dauer von > 200.000 Betriebsstunden (L80B50 bei ta = 25 °C).

LED-Netzteil 220-240 V, 0/50-60 Hz. Schutzart IP 65. Leuchte aus Aluminiumguss, Aluminium und Edelstahl Beschichtungstechnologie, Farbe Grafit. Sicherheitsglas weiß. Zwei Leitungseinführungen zur Durchverdrahtung der Netzanschlussleitung bis Ø 10,5 mm. Abmessungen: 50 x 320 x 75 mm.

Montageort:  Geländer

inkl. Leuchtmittel, Vorschaltgeräte, Klein-, Isolier- und Befestigungsmaterial, liefern, montieren und betriebsbereit anschließen:
Menge: 35,000 St
Kostengruppe DIN 276 2018-12: 440000000

#### Untertitel 01.04 BAN 150 Elektro (Demontage), Beleuchtung Interimtreppenturm

*Hinweis: ABBRUCHMAßNAHMEN*

*Hinweis: BELEUCHTUNG*

**01.04.0010 Rückbau Allgemein Beleuchtung**
Nach Anwendung der 5 Sicherheitsregeln sind die vorhandenen Leuchten im Treppenturm zu demontieren.

Abmesssungen ca. 500x350x200mm (BxHxT)

Die Leuchten sind freizuschalten, abzuklemmen, zu demontieren und fachgerecht zu entworgen. Alles sämtlichen Arbeiten sind im Einheitspreis enthalten.
Menge: 15,000 St
Kostengruppe DIN 276 2018-12: 440000000

**01.04.0020 Rückbau Sicherheitsleuchten**
Nach Anwendung der 5 Sicherheitsregeln sind die vorhandenen Sicherheitsleuchten im Treppenturm zu demontieren.

Abmesssungen ca. 200x200x100mm (BxHxT)

Die Leuchten sind freizuschalten, abzuklemmen, zu demontieren und fachgerecht zu entworgen. Alles sämtlichen Arbeiten sind im Einheitspreis enthalten.
Menge: 8,000 St
Kostengruppe DIN 276 2018-12: 440000000

*Hinweis: KABEL UND LEITUNGEN*

**01.04.0030 Demontage Kabel und Leitungen bis 5x4mm²**
Demontage der vorhandenen Kabelanlagen bis zu einem Querschnitt von 5x4mm² inkl. Freimessung und fachgerechter Entsorgung.
Menge: 350,000 m
Kostengruppe DIN 276 2018-12: 440000000

#### Untertitel 01.05 Stundenlohnarbeiten (TP 02)

**01.05.0010 Stundenlohnarbeiten Elektrohelfer/-in**
Stundenlohnarbeiten durch Elektrohelfer/-in auf Anordnung
des AG ausführen.
Menge: 10,000 h
Kostengruppe DIN 276 2018-12: 440000000

**01.05.0020 Stundenlohnarbeiten Elektromonteur/-in**
Stundenlohnarbeiten durch Elektromonteur/-in auf Anordnung
des AG ausführen.
Menge: 10,000 h
Kostengruppe DIN 276 2018-12: 440000000

**01.05.0030 Stundenlohnarbeiten Elektrogeselle/-gesellin**
Stundenlohnarbeiten durch Elektrogeselle/-gesellin auf Anordnung
des AG ausführen.
Menge: 10,000 h
Kostengruppe DIN 276 2018-12: 440000000

**01.05.0040 Stundenlohnarbeiten Elektromeister/-meisterin**
Stundenlohnarbeiten durch Elektromeister/-meisterin auf Anordnung
des AG ausführen.
Menge: 5,000 h
Kostengruppe DIN 276 2018-12: 440000000

### Titel 02 TP 03 Infrastrukturgebäude Nordhalle

#### Untertitel 02.01 BAN 070 Infrastrukturgebäude (TP 03)

*Hinweis: KG 442 EIGENSTROMVERSORGUNGSANLAGEN*

*Hinweis: 400 kvA NETZERSATZANLAGE*

*Hinweis: NEA Vorbemerkungen*
NEA Vorbemerkungen

Bei Ausfall der Hauptstromversorgung versorgt das Notstromaggregat nach DIN VDE 0100-710 mit einer Nennleistung (Dauerleistung PRP) von 400 kVA das InfraG und die SV Verteiler IG1 und ZB weiter mit Energie.

Das Notstromaggregat stellt sicher, dass die SV Verteiler mindestens 24 Stunden weiterbetrieben werden kann. Die Anlage wird in einem dafür neu erstellten Raum im 1.OG im InfraG installiert. Der Aufstellungsraum besitzt hierfür alle notwendigen Ausstattungen (Aussparungen, Durchbrüche, Beschichtungen, etc.).

Als Antriebsaggregat für die Notstromanlage kommt ein Wasser / luftgekühlte Viertakt-Dieselmotor zum Einsatz. Als Aggregat für die Stromerzeugung wird ein Drehstrom Synchrongenerator installiert.

Die notwendigen Anlagenteile wie Schaltschrank, Start und Steuerelektronik (Elektroanlasseinheit, Starterbatterien, etc.) werden mit im Aggregateraum aufgestellt.

Auf Grund der erhöhten Schallschutzanforderungen wird der Aufstellungsraum verstärkt und mit einer schallabsorbierenden Raumauskleidung versehen. Die Zu- und Abluft sowie die Abgasanlage der Notstromanlage erhalten Schalldämpfer mit der Schalldämmung auf 45 dB(A) in 7 m Entfernung.

Die Anlage wird logisch verknüpft, um eine Ansteuerungen der Leistungsschalter in der Niederspannungshauptverteilung (NSHV-SV InfraG) zu realisieren.

Für die Kraftstoffbevorratung wird ein Tagestank und der Vorratstanks im Aggregateraum aufgestellt. Die Anschlüsse für die Befüllung werden im Aggregateraum installiert.

Die Netzersatzanlage wird in die bauseitig vorhandene Gebäudeleittechnik eingebunden. Hierfür notwendige Komponenten sind vorzusehen. Fehler- und Betriebsmeldungen werden an die Gebäudeleittechnik übergeben.

*Hinweis: Notstromaggregat*
Notstromaggregat

Das Notstromaggregat wird in einem neu erstellen Aggregateraum im 1.OG des InfraG eingebaut.

Notwendige Abstimmungen zur koordinierten Ausführung von Aufstellungsort und Notstromaggregat sind eigenverantwortlich durch den AN durchzuführen und zu protokollieren.

Notstromaggregat nach: VDE 0100-718, VDE 0100-710, VDE 0100

Diesel-Stromerzeugungsaggregat: 400 kVA
Ausgelegt entsprechend: DIN 6280 Teil 13
Anwendungsbereich 2 und ISO 8528.
Anwendungsart: Vollautomatischen Notstrombetrieb mit netzparallelem Lastprobebetrieb und Kurzzeit-Synchronisation

Leistung: Die geforderte Leistung versteht sich als Netto-Leistung und muss nach Abzug aller für die Hilfsantriebe benötigten Leistungswerte für den eigentlichen Nutzungszweg zur Verfügung stehen

Lastzuschaltung: Laststufen nach DIN 6280, Teil 13, Anwendungsbereich 2
Immissionsforderungen (Schalldruckpegel)

Zu- und Abluft: 45 dB(A) in 7 m Entferung
Abgas: 45 dB(A) in 7 m Entfernung

Aufstellung: Schwingungs- und körperschallisolierte Aufstellung Planung:

Der Auftragnehmer hat spätestens 3 Wochen nach Auftragserteilung, nachdem ihm zuvor ein Satz gültiger Architektenpläne übergeben wurde, Werktstatt- und Einbaupläne vorzulegen. Alle Zeichnungsunterlagen sind auf CAD mit DXF-Schnittstelle auzuführen.

Notstromanlage

Notstromversorgung entsprechend VDE 0100-710

Die Einholung der Bau- und Betriebsgenehmigungen erfolgt bauseits.

Erforderliche Montagerüstung sowie Hebezeuge sind einzukalkulieren.

Anlieferung des gesamten Materials frei Verwendungsstelle einschließlich Einbringung der NEA-Bauteile ins Gebäude inkl. Kranwagen bzw. Spezialfahrzeuggestellung Transport-und Montageversicherung (über die gesamte Bauzeit)

Mauerausbrüche für die Zu- und Abluft und die Wanddurchführung des Abgasrohres entsprechend der Einbauzeichnungen des Auftragnehmers sowie herrichten des Aggregateraumes entsprechend der Vorschriften erfolgen bauseits. Erforderliche Nachbesserungen bedingt durch fehlerhafte Zeichnungsangaben, gehen zu Lasten des Auftragnehmers.

Transportverpackungen (Kisten, Säcke, Paletten, Kartonagen, geschäumte Schalen, Schrumpffolien etc.) sowie die Umverpackungen sind gemäß Verpackungsverordnung vom 12.06.1991 zur Wiederverwertung bzw. stofflichen Verwertung zurückzugeben.

Planung, Auslegung und Konstruktion:

Wenn nicht ausdrücklich ausgeschlossen, beinhaltet die Lieferung einer Anlage oder eines Anlagenteiles grundsätzlich dessen technische Planung, Auslegung und Konstruktion. Bei der Planung sind die örtlichen Gegebenheiten, Montagebedingungen und behördlichen Auflagen zu beachten und vollständig einzuhalten.

Die Planung ist hinsichtlich Bedienbarkeit, Instandhaltung, Schnittstellen und Reserven mit dem AG abzustimmen. Anlagen oder Anlagenteile sind so auszulegen, dass die geforderten Leistungen sicher erfüllt werden können. Entsprechende Reserven sind gemäß den anerkannten Regeln der Technik zu berücksichtigen.

Die Auslegung umfasst unter anderem:

- Verfahrenstechnische Auslegung
- Mechanische und thermische Auslegung
- Hydraulische Auslegung
- Schalltechnische Auslegung
- Elektrotechnische Auslegung
- Statik
- Genehmigungsrelevante Unterlagen und Berechnungen

Die Auslegungsberechnungen sind dem AG auf Anforderung vorzulegen und zu erläutern. Behördlich notwendige Unterlagen und Berechnungen sind unaufgefordert in ausreichender Anzahl vorzulegen. Konstruktionspläne, Montagepläne sind dem AG auf Anforderung vorzulegen und zu erläutern. Die Konstruktion soll die Belange der Instandhaltung und Wartung sowie eine ausreichende Bedienbarkeit berücksichtigen.

Beschriebene Leistungen werden nicht gesondert vergütet, sie sind in die Einheitspreise einzukalkulieren.

**02.01.0010 Diesel Strom-Erzeugungs-Aggregat**
Diesel -Strom-Erzeugungs-Aggregat in stationärer Ausführung für Innenraum Aufstellung mit einer Leistung von 400 kVA bei cos phi 0,8 entsprechend DIN 6280 Teil 1-13.

VDE 0100-718
VDE 0100-710
VDE 0100

Nennleistung (Dauerleistung PRP): 400 kVA
Nennspannung: 3 x 400/231 V
Nennfrequenz: 50 Hz
Kurzschlussstrom: 3 x In
Nenndrehzahl: 1500 1/min
Anwendungsart: Notstrombetrieb, Netzparallelbetrieb

Antriebsmotor und Generator mit SAE Flansch zu einer Einheit starr miteinander verbunden. Die Kraftübertragung erfolgt über eine kurzschlußfeste elastische Kupplung.

Motor und Generator sind als Einheit mittels Schwingelementen elastisch auf stabilem elektrisch geschweißtem Grundrahmen gelagert.

Das Aggregat besteht im einzelnen aus:

1 Stück Dieselmotor:
Diesel -Antriebsmotor in wassergekühlter Ausführung Leistung nach ISO 3046, bei folgenden Standard-Bezugsbedingungen Ansauglufttemperatur: 40°C. Aufstellhöhe: 400 m. Überlasbarkeit: 10% für 1 Stunde innerhalb 12 Stunden. Drehzahl: 1500 min-1. Zylinderzahl und Bauart: 6 Reihe.

Motor Lieferumfang:
Grundmotor für stationäre Aggregate mit Schmierölfilter, Schmierölpumpe, Schmierölkühler, Luftfilter alle erforderlichen Luft-, Abgas-, Kühlmittel-, Kraftstoff- und Ölleitungen am Motor angebaut.

Elektrische Anlaßeinrichtung:
Anlasser 24 Volt mit Befestigungsteilen Kraftstoffsystem, Kraftstoff- Doppelfilter, Kraftstoff-Förderpumpe, Elektronisch gesteuerte Hochdruckeinspritzung mit Pumpen.

Regeleinrichtung:
Elektr. Einspritz- und Drehzahlregler mit Integrierte Drehzahlüberwachung und Motormanagement Kühlwasser Umwälzpumpe, Kühlwasser Thermostat,

Rohrverbindungen:
für Kraftstoff und Abgas, Schwungrad für flimmerfreien Lichtbetrieb, Schwungradgehäuse nach SAE, Lüfter.

Verdrahtung der elektrischen Hilfs- und Überwachungs- einrichtungendes Dieselmotors bis zu einem zentralen Klemmkasten am Grundrahmen

Motorüberwachung:
Kühlwassertemperaturschalter, Öldruckschalter, Hubmagnet- abstellung, Überdrehzahl

1 Stück Synchrongenerator:
Drehstrom-Innenpol-Generator als Synchronmaschine als Zweilager-Maschine in selbstregelnder und bürstenloser Ausführung, gemäß VDE 0530 mit eingebauter Erregermaschine, tropenfester Isolation, Kupferwicklung mit vollbelastbarem herausgeführtem Sternpunkt und Zwischenglocke zur Anflanschung an den Motor.

Leistung: 450 kVA / 360 kW bei cos phi = 0,8
Spannung: 400 / 231 V
Frequenz: 50 Hz
Drehzahl: 1500 min-1
Schutzart: IP 23
Isolationsklasse: H
Funkstörgrad: N
Bauform: B5 / B20

1 Stück Angebauter Wabenkühler mit direkt vom Dieselmotor angetriebenen Ventilator:
ausgelegt für eine Lufteintrittstemperatur von 45° C, komplett mit Kühlwasserleitung und Kühlerträger. Kühlwasservorwärmeeinrichtung mit einer Leistung von 2 kW bei einer Anschlußspannung von 220 V, mit Thermostat, am Motor eingebaut, einschließlich Rohrleitung.

1 Stück Grundrahmen in verwindungssteifer Spezialkonstruktion:
für stationäre Ausführung zur Aufnahme des kompletten Maschineneinsatzes, der elastisch auf dem Grundrahmen gelagert ist.
Uusätzlich elastische Lagerung zwischen Grundrahmen und Aufstellfläche mittels Mafund-Platten. Ein Fundamenterdungsanschluß nach VDE ist vorgesehen. Verkabelung auf Klemmleiste im Kabelkasten am Grundrahmen geführt.

Grundrahmen mit integrierter Ölauffangwanne Zusammenbau des kompletten Aggregates und Lieferung der Anlage frei Verwendungsort.

Unzerlegete Einbringung des kompletten Aggregates einschließlich Kran und LKW Gestellung.

Über den durchgeführten Werksprobelauf werden Bestandteil der 3 fach im Lieferumfang enthaltenen Dokumentation.

Die gesamte Anlage ist einfarbig zu lackieren.

Komplett liefern, montieren und betriebsfertig anschließen und in Betrieb nehmen.
Menge: 1,000 St
Kostengruppe DIN 276 2018-12: 440000000

**02.01.0020 Werksabnahme**
Werksabnahme

Lastlauf des Aggregates auf dem Aggregateprüfstand des Aggregatebauers.

Der Aggregateprüfstand muss mit gestaffelt zuschaltbaren Widerständen ausgerüstet sein, damit folgende Forderungen realisiert werden können:
Überprüfung der elektr. Verkabelung nach Kabelplan Kontrolle der Betätigungs- und Überwachungsfunktionen 3 Starts mit vorgewärmtem Dieselmotor, Lastaufschaltung: bei Einhaltung des dynamischen Verhaltens gemäß DIN 6280, Teil 3

Lastlauf:
1 Std. 100 % Last
1/4 Std. 75 % Last
1/4 Std. 25 % Last
1/4 Std. 110 % Last

Aufzeichnung der statischen und dynamischen Vorgänge mittels eines PC-Meßsystems

Typenschilder in deutscher Sprache.
Menge: 1,000 St
Kostengruppe DIN 276 2018-12: 440000000

**02.01.0030 Doppelelastische Lagerung**
Doppelelastische Lagerung, d.h. Schwingungsdämpfer zwischen Maschinensatz und Grundrahmen und Anordnung von Feder-Phonolatoren mit einem Isolierwirkungsgrad von ca. 96 % zwischen Grundrahmen und Fundament, für eine erhöhte Schwingungs- und Körperschallisolierte Aufstellung der Anlage.

Ausführung der Phonolatoren mit Gummi-Fußplatten, damit eine Aufstellung ohne Befestigung mittels Fundamentanker bzw. Dübel möglich ist.
Menge: 1,000 St
Kostengruppe DIN 276 2018-12: 440000000

**02.01.0040 Batterie**
Blei Starterbatterie für Dieselstart gemäß VDE 0108,
Typ: OGi, Spannung: 24 Volt, mit Schutzkasten, Batteriekabel, Klemmen usw. Betriebsfertig verkabelt und angeschlossen.
Menge: 1,000 St
Kostengruppe DIN 276 2018-12: 440000000

**02.01.0050 Schaltanlage**
Vollautomatische Notstromsteuerung eingebaut in einen Stahlblechschrank mit Sockel mit vorderseitigen Türen, grundiert
und lackiert in RAL 7035

Schutzart: IP 42
Instrumentengröße: 96 x 96 mm

Leistungsteil:
1 Generatorleistungsschalter 4 pol. mit 3 phasiger
 Überstrom- und Kurzschlußschnellauslösung (LSI)
 mit Motorantrieb mit Hilfskontakten
1 Kombi-Ableiter - TN(C)-S-Systeme mit Fernmeldekontakt
 für Überwachungseinrichtung (potentialfreier Wechsel)
 Ableiter Typ 1+Typ 2 nach EN 61643-11,
 Blitzstoßstrom (10/350): 100 kA
 einschließlich Anschlussmöglichkeit für 3 Kabel (4x240 / 120 qmm),
Kabeleinführung oben

Messteil:
1 Voltmeter
1 Voltmeterumschalter, 7 Stellungen
3 Amperemeter mit Überlastskala,
 Momentanwertanzeiger und Schleppzeiger
1 kW Messer 4 Leiter ungleich belastet
 1Betriebsstundenzähler
 1Batterievoltmeter
 1Batterieamperemeter
 1Satz Meßsicherungen
Notstromautomatik mit 10 Fehlermeldungen und
 den Wahltasten: den Signalleuchten:
- AUS Start
- Automatikbetrieb Stop
- Probebetrieb Motor läuft/Überwachung EIN
- Handbetrieb Netzspannung vorhanden
- Handanlassen Generatorspannung vorhanden
- Handabstellen Netzschalter EIN
- Netzschalter Generatorschalter EIN
- Generatorschalter
- Hupe AUS
- Entsperren/Lampenprobe
- Lampenprobe

Fehlermeldungen:
Fehlstart Öldruck Temperatur Überlast Überdrehzahl Kraftstoffmangel Batterieunterspannung Kombi-Ableiter Reserve

1 Schlüsselschalter Anlage gesperrt
1 Schlüsselschalter Netzausfallprobe
1 Signalgeber
1 Notaustaster
1 Konstantspannungs Ladegleichrichter,
 umschaltbar für Blei oder Ni-Cd Starterbatterie 24 V;
Ausführung nach VDE 0108 für automatische Schnell und-
Erhaltungsladung;
1 Batteriespannungswächter
1 Jalousiesteuerung Zu- und Abluft
1 Steuerung Kühlwasservorheizung
1 Satz potentialfreie Kontakte

Wirkungsweise:
Durch Betätigung des Wahlschalters können folgende Betriebsfunktionen vorgewählt werden:

AUS/Entsperrung:
Beim ersten Anlegen der Betriebsspannung wird automatisch die "AUS" Stellung des Wahlschalters vorgewählt. Ist die Netzspannug vorhanden, so wird auf Netzbetrieb geschaltet. Bei Umschalten aus einer anderen Betriebsstellung in die "AUS" Stellung wird die Automatik gesperrt.

Handbetrieb:
Das Aggregat kann von Hand gestartet werden. Die Motorüberwachung ist in Funktion. Die Umschaltung von Netz auf Generatorbetrieb erfolgt durch Betätigung der entsprechenden Tasten. Durch Betätigung des Tasters "Netzschalter AUS" oder "Generatorschalter AUS" kann die Verbraucherschiene freigeschaltet werden. Bei Auflaufen des Fehlers "Generatorüberlast" wird der Generatorschalter ausgeschaltet, es wird nicht auf Netzbetrieb zurückgeschaltet. Der Netzschalter kann auch bei stehenden Aggregat in dieser Wahlschalterstellung ausgeschaltet werden (wichtig für die Wartungsarbeiten). Der Einschaltbefehl wird nur ausgeführt, wenn die Netzspannung im eingestellten Toleranzbereich liegt. Zum Stillsetzen muß der Wahlschalter auf "AUS" oder "Automatik" (intaktes Netz vorausgesetzt) geschaltet werden.

Automatikbetrieb:
Beim Ansprechen des 3 phasigen Spannungswächters erfolgt der Startbefehl, der nach Ablauf der Startverzögerung den Startimpuls erteilt. Der Anlasser wird automatisch abgeschaltet, wenn die Meßkriterien hierfür gegeben sind. Bei Nichtanpringen des Motors erfolgen 2 Startwieder- holungen, erfolgt auch dann kein Start, wird die Automatik blockiert und der Fehlstart optisch und akustisch gemeldet. Nach erfolgtem Start wird bei Erreichen der Generatornennspannung Ausschaltbefehl auf den Netzschalter und Einschaltbefehl auf den Generatorschalter gegeben. Bei Netzwiederkehr erfolgt die verzögerte Rückschaltung in gleicher Weise. Der Motor läuft zur Abkühlung nach, bis er nach Ablauf der Abstellverzögerung stillgesetzt wird. Die Verzögerungszeit, sowie die Schaltpunkte der Spannungsüberwachung können durch Potentiometer eingestellt werden.

Probebetrieb:
Mit dem Wahlschalter "Probebetrieb" wird automatisch wie beim "Automatikbetrieb" das Startprogramm eingeleitet. Nach dem Hochlaufen kann durch Betätigung der Tasten "Netzschalter AUS" und "Generatorschalter EIN" auf Generatorbetrieb umgeschaltet werden.
Durch Betätigen der Tastern "Generatorschalter AUS" und "Netzschalter EIN" wird auf Netzbetrieb zurückgeschaltet. Läuft während des Aggregatebetriebes eine Fehlermeldung auf (z.B. Generator überlastet), wird im Gegensatz zur Stellung "Handbetrieb" automatisch auf das Netz zurückgeschaltet.

Bei einem Netzausfall während des Probebetriebes ist der Automatikbetrieb übergeordnet und es beginnt eine sofortige Versorgung der angeschlossenen Notstromverbraucher.

Schutzeinrichtung gemäß Richtlinien für den Parallelbetrieb von Eigenerzeugungsanlagen mit dem Niederspannungsnetz des Elektroversorgungsunternehmens, (wie: cos phi-Regelung, Über-/Unterspannungsüberwachung, Über-/Unterfrequenzüberwachung, Phasensprung, Überlastüberwachung, Überstromzeitschutz, usw.), Sternpunktdrossel zur Unterdrückung von Ausgleichströmen.

Synchronisierung für Netzparallelbetrieb Erforderliche Zusatzausrüstungen für Notstromschalttafeln für dauernden Netzparallel- und Spitzenlastbetrieb. Die Richtlinien für den Parallelbetrieb von Eigenerzeugungsanlagenmit dem Niederspannungsnetz des Elektrizitätsversorgungsunternehmens (EVU) Ausgabe 1987 VDEW sind berücksichtigt.

Abgesetzte Betriebsanzeige "Netzersatzanlage Betrieb" in NSHV-SV InfraG, NSHV-AV IG1 und GHV-AV ZB.
Menge: 1,000 St
Kostengruppe DIN 276 2018-12: 440000000

**02.01.0060 Schnittstelle / Datenaustausch**
Schnittstelle ModBus TCP/IP zum Datenaustausch mit dem bauseitigem Leitsystem über Netzwerkverbindung liefern, einschl. Verkabelung und Konfiguration, Übergabe der Datenpunktliste zur Abstimmung mit der bauseitigen GLT-Firma
Menge: 1,000 St
Kostengruppe DIN 276 2018-12: 440000000

**02.01.0070 Kabelverbindung NEA - Schaltschrank**
Verkabelung zwischen NEA-Schaltschrank und Aggregat Kabel NSGAFÖU je 20 m Leistungs- und Steuerkabel zwischen Generator und Schaltschrank

Steuerkabel für Hilfsantriebe im Aggregateraum. Mit Steigetrasse und Kabelrinnen über Decke geführt, inkl. aller erforderlichen Kabelverbindungen, Kabelschuh, Befestigungsmaterial und Anschluss im Automatik-Schaltschrank. Alu-Durchführungsblech mit Verschraubungen am Generator.
Menge: 1,000 St
Kostengruppe DIN 276 2018-12: 440000000

**02.01.0080 Zuluft-Schalldämpfer**
Zuluft-Schalldämpfer best. aus einzelnen Kulissen mit beidseitig verz.
1 mm starken Stahlblechrahmen, in welchen unbrennbare Mineralwolle eingelegt ist, die mit spezialbehandeltem Glasvlies, abriebfest bis 20 m/s, beschichtet ist.

Kulissen in Sonderausführung.
Für hohe Einfügungsdämpfung mit breitbandigem Dämpfungsverhalten durch Absorption und Resonanz Ausführung. Einteilig ausgeführt mit seitlichen verzinkten Blechen und stirnseitig mit strömungsgünstigen Anströmblechen ausgeführt.

Betriebstemperatur bis 100°C Aufstellung der Kulissen im Schacht in versetzter Anordnung

Schalldämmung auf 45 dB(A) in 7 m
Entfernung entsprechend der TA-Lärm:
Menge: 1,000 St
Kostengruppe DIN 276 2018-12: 440000000

**02.01.0090 Zuluft Wetterschutzgitter**
Zuluft Wetterschutzgitter in verz. Ausführung mit Vogelschutzgitter. Querschnittsfaktor >0,7 bezogen auf die lichte Rohbauöffnung
Menge: 1,000 St
Kostengruppe DIN 276 2018-12: 440000000

**02.01.0100 Zuluftjalousie**
Zuluftjalousie mit Stellmotorbetätigung 220 V.
Menge: 1,000 St
Kostengruppe DIN 276 2018-12: 440000000

**02.01.0110 Abluft-Schalldämpfer**
Abluft-Schalldämpfer best. aus einzelnen Kulissen mit beidseitig verz.
1 mm starken Stahlblechrahmen, in welchen unbrennbare Mineralwolle eingelegt ist, die mit spezialbehandeltem Glasvlies, abriebfest bis 20 m/s, beschichtet ist.

Kulissen in Sonderausführung.
Für hohe Einfügungsdämpfung mit breitbandigem Dämpfungsverhalten durch Absorption und Resonanz Ausführung. Einteilig ausgeführt mit seitlichen verzinkten Blechen und stirnseitig mit strömungsgünstigen Anströmblechen ausgeführt.

Betriebstemperatur bis 100°C Aufstellung der Kulissen im Schacht in versetzter Anordnung.

Schalldämmung auf 45 dB(A) in 7 m Entfernung entsprechend der TA-Lärm.
Menge: 1,000 St
Kostengruppe DIN 276 2018-12: 440000000

**02.01.0120 Abluft Wetterschutzgitter**
Abluft Wetterschutzgitter in verz. Ausführung mit Vogelschutzgitter. Querschnittsfaktor >0,7 bezogen auf die lichte Rohbauöffnung.
Menge: 1,000 St
Kostengruppe DIN 276 2018-12: 440000000

**02.01.0130 Abluftjalousie**
Abluftjalousie mit Stellmotorbetätigung 220 V.
Menge: 1,000 St
Kostengruppe DIN 276 2018-12: 440000000

**02.01.0140 Abluftkanal, doppelwandig**
Abluft- Blechkanal bzw. Formstück, in verz. Ausführung, doppelwandig Mindestwanddicke gemäß max. Betriebsdruck und Temperatur, Dämmmaterial und Dämmdicke entsprechend Werksplanung mit Aufhänge- und Auflagekonstruktion Elast. Verbindungsstück zwischen Kühler und Abluftanlage.
Menge: 1,000 psch
Kostengruppe DIN 276 2018-12: 440000000

**02.01.0150 Raumauskleidung**
Schallabsorbierende Raumauskleidung aus Lochblechelementen, verzinkt, montiert mit Halterungsprofilen, Elementbreite 600mm, Elementdicke 100mm. Elemente mit Schallschluckplatten gefüllt, zur Lochseite hin mit schwarzem, schalldurchlässigen Oberflächenschutz abgedeckt.

Alle Teile nicht brennbar Schallabsorptionsgrad mind. 0,9 bei Frequenzen über 500 Hz

Abgasanlage Die Abgasanlage ist auf eine Endlautstärke von 45 dB(A) in 7m Entfernung vom Abgasaustritt auszulegen.

Der rechnerische Nachweis ist im Auftragsfall einschl. der Widerstandsberechnung vorzulegen. Als Werkstoff für die Abgasleitung ist V2a vorzusehen. Sofern die Herstellung der Edelstahlnähte nicht unter Sauerstoffausschluß (Verwendung von Inertgasspülung) vorgenommen wird, sind sämtliche Schweißnähte von Verarbeitungsrückständen zu befreien, Edelstahlnähte darüber hinaus entsprechend der einschlägigen Vorschriften und Richtlinien zu beizen und zu passivieren.

Der Biegeradius der Rohrleitungsbogen soll das 1,5 fache des Nenndurchmessers nicht unterschreiten. Das Abgasrohr im Gebäude ist mit einer Wärmeisolierung aus nicht brennbarer Mineral/Steinwolle gemäß DIN 4102, Klasse A1 und äußerer Sicht-und Schutzverkleidung zu versehen.
Menge: 135,000 m2
Kostengruppe DIN 276 2018-12: 440000000

**02.01.0160 Bodenbeschichtung NEA Raum**
WHG-Bodenbeschichtung NEA-Raum gemäß AwSV ist eine Boden- beschichtung, mit Hohlkehlenausbildung und Sockelbeschichtung nach WHG erforderlich.

Diese ist von einem Fachbetrieb nach WHG zu erbringen.
Menge: 39,000 m2
Kostengruppe DIN 276 2018-12: 440000000

**02.01.0170 Abgasschalldämpferkombination**
3 Stück Abgashochleistungsschalldämpfer mit einer Dämpfung auf 45 dB(A) in 7 m Entfernung, kompl. mit Gegenflanschen und Halterungen
zur elastischen körperschallisolierten Aufhängung.

Werkstoff Dämpfer: St
Rohranschluss: DN 200/300
Menge: 1,000 psch
Kostengruppe DIN 276 2018-12: 440000000

**02.01.0180 Abgasleitung**
15 lfdm. Abgasrohr für eine Leitungsführung im Gebäude
Werkstoff Abgasrohr: 1.4541 Nr.

Durchmesser: DN 200
Wanddicke: 2,0 mm
Isolierstärke: 100 mm
Werkstoff Mantelblech: St 37-2, verzinkt
Wanddicke Mantelblech: 0,8 mm

einschl. der körperschallisolierten Befestigungsmaterialien,
sowie erforderlichen Fest- und Lospunkten in St 37-2
grundiert.

1 Stück Abgasrohrbogen für eine Leitungsführung im Gebäude

Werkstoff Bogen: 1.4541 Nr.
Durchmesser: DN 200
Wanddicke: 2,0 mm
Bogenwinkel: 45° - 90°
Krümmungsradius: 1,5 D
Isolierstärke: 1000 mm
Werkstoff Mantelblech: St 37-2, verzinkt
Wanddicke Mantelblech: 0,8 mm

einschl. der körperschallisolierten Befestigungsmaterialien,
sowie erforderlichen Fest- und Lospunkten in St 37-2
grundiert.

1 Stück Edelstahl Kompensator Edelstahl-Kompensator zum Einbau in Rohrleitung mit pulsierendem Abgasstrom zur axialen Bewegungsaufnahme bei gleichzeitiger Schwingungsdämpfung.

Dimensioniert für Längenausdehnung bei 550°C

Hergestellt aus einem längsnahtgeschweißten und verformten Kompensatorbalg beidseitig mit Bördelflanschen gemäß DIN 2642.
Einschließlich Wärmedämmung mit Mantelblech.

Baulänge: 300 mm
Durchmesser: DN 200
Dehnungsaufnahme: + - 50 mm
Werkstoff Balg: 1.4541 Nr.
Isolierstärke: 100 mm
Werkstoff Mantelblech: St 37-2, verzinkt
Wanddicke Mantelblech: 0,8 mm

Entwässerungsstutzen an den Tiefpunkten der Abgasrohranlage einschl. Absperrarmatur.

Abmessung: DN 25
Werkstoff: 1.4541 Nr.

zentraler Kondensatsammelbehälter, 3 lfdm. Kondensatleitung vom Behälter zum Entwässerungsstutzen nach Erfordernis verschraubt oder geflanscht einschl. verz. Rohrhalter und Absperrarmatur.

Inhalt: 50 Liter
Werkstoff: 1.4541 Nr.

12 lfdm. Kondensatleitung von den Entwässerungsstutzen zum Kondensatsammelbehälter nach Erfordernis verschraubt oder geflanscht einschl. verz. Rohrhalter Abgasendstück als Mündungsabschluss der Abgasleitung Ausführung als Deflektorhaube und kompl. Dachverwahrung bestehend aus:

Dachfutterrohr mit einer überlappenden umlaufenden Regenhaube

Durchmesser: DN 300
Werkstoff: 1.4541 Nr.
Menge: 1,000 psch
Kostengruppe DIN 276 2018-12: 440000000

**02.01.0190 Kraftstoffanlage**
Einwandiger Stahltank als Kraftstofftagestank mit Auffangwanne und Inhaltsanzeige, ausgelegt für ein 4 stündigen Dauerbetrieb, inkl. Konsolen für eine Wandbefestigung oberhalb der Motoreinspritzpumpe entsprechend DIN 6280 Teil 13.

Typ: Stahltank
Inhalt: 500 Liter

30 lfdm. Kraftstoffsaug- und Rücklaufleitung vom Tank zum Dieselmotor (Edelstahlleitung).

Durchmesser: 12 mm.

1 Kraftstoff-Absperrmagnetventil 24 V Spannungslos geschlossen, mit Einbindung in die Kraftstoffvorlaufleitung zwischen Tagestank und Dieselmotor.

120 lfdm. Edelstahlrohr als Kraftstoffüll- und Rücklaufleitung zwischen Vorratstank und Tagestank.

Durchmesser: 22 mm (Fülleitung)
Durchmesser: 35 mm (Rücklaufleitung)

1 Kraftstoffpumpenkombination bestehend aus einer elektrischen selbstansaugenden Kreiselpumpe mit den erforderlichen Umschaltarmaturen und einer Handflügelpume in der Umgehungsleitung zur Versorgung des Tagesbehälters aus Fässern. Unterhalb der Kombination ist eine Auffangwanne angeordnet.

1 Dieseltank mit doppelwandige Hülle, Brutto-Inhalt 2.000 Liter Dieseltank nach den Gütebestimmungen RAL RG 616 und der DIN 6625 sowie WHG, an Ort und Stelle von nach DIN EN 287 geprüften Schweißern aus zugel. Tankbaublechen gefertigt, ausgerüstet mit Mannloch, Unterlagen IPE 100 und Anschlussmuffen, einschl. äußerem Grundanstrich, Abnahme und amtl. Prüfzeugnis. Behälter ausgelegt als Sicherheitstankanlage mit Kunststoff-Innenhülle und Leckanzeigegerät, Bauartzulassung und PTB Prüfzeichen.Stromanschluss bauseits.

1 Magnetventil als Aushebersicherung wird in die Leitung vom Vorratsbehälter zum Tagestank geschaltet, um im Fall von Undichtigkeiten an Stellen die tiefer liegen als der Dieselspiegel im Vorratstank, das Auslaufen zu verhindern.

1 Kraftstoffsonde für Kraftstoffmangelmeldung im Vorratstank.

1 Elektrische Inhaltsanzeige für den Vorratstank zur örtlichen
 Anzeige und zur Weitermeldung des Füllstandes über 4 - 20mA Signal

1 Kraftstoffüllstutzen in -Loro-X- DN 50 auf dem Vorratstank Grenzwertgeber und abschließbarem Deckel für Tankwagenbefüllung.

3 lfdm. Entlüftungsleitung in -Loro-X- DN 40 aus Präzisionsstahlrohr nach DIN 2394 feuerverzinkt kompl. mit Systemzubehör und Entlüftungskappe.

1 Tauchsonde für Kraftstoffmangelmeldung und Steuerung der Kraftstoffpumpenkombination.

1 Überfüllsicherung bauartzugelassen nach VbF und WHG sowie mit Bauartkennzeichen: PTB versehen, best. aus Niveaustandgeber und Niveaubegrenzer zur gesicherten Abschaltung der Kraftstofförderpumpe im Störungsfall. Kurzschluß oder Kabelbruch führen zur Alarmgabe.

1 Lecküberwachung des Aggregateraumes:
Lecküberwachungsgerät auf Kaltleiterbasis best. aus:
Öl-Warngerät (Gehäuse für Wandaufbau) zur optischen und akustischen Meldung bei Leckage des Vorratstanks, TÜV-geprüft mit wasser- rechtlichen Bauartzulassung nach §19g WHG.
Ausgang: 1 potentialfreier Umschaltkontakt (Pumpe aus) einschl. 2 Stück Kaltleitersonden zur Montage an der tiefsten Stelle im Aggregateraum je Gebäudezelle.
Menge: 1,000 St
Kostengruppe DIN 276 2018-12: 440000000

**02.01.0200 Betankung**
Betankung der gesamten Anlage (1mal Vorratstank und 1mal Tagestank) mit Dieselkraftstoff gemäß DIN einschließlich Nachbetankung nach der Abnahmeprüfung liefern und fachgerecht einfüllen.
Menge: 1,000 psch
Kostengruppe DIN 276 2018-12: 440000000

**02.01.0210 Aggregatzubehör**
1 Werkzeugschrank zur Aufnahme der im Grundlieferumfamg enthaltenen Standardwerkzeuge und Ersatzteile, aus Stahlblech gekantet und geschweißt. Frontseitig und Flügeltür, innen 1 Schublade und 2 Fachböden.

1 Satz Aushänge und Hinweisschilder gemäß VDE Bestimmungen für den Betrieb von Starkstromanlagen und Anleitung zur ersten Hilfe.

1 Ni Cd Batteriehandleuchte nach VDE 0108 als unabhängige Leuchtquelle bei Netzausfall.

1 Handfeuerlöscher mit CO2-Füllung.
Inhalt: 6 kg einschl. Wandhalterung.

2 Satz Gehörschützer mit verstellbarem Bügel mit Halter im Eingangsbereich montiert.
Menge: 1,000 St
Kostengruppe DIN 276 2018-12: 440000000

**02.01.0220 Inbetriebnahme, Einweisung und Abnahme**
Die Inbetriebnahme der Anlage beinhaltet die komplette Funktionsüberprüfung der Anlage im Zusammenspiel mit der NSHV.

Einweisung des Bedienungspersonals in die vollständige Funktion und Bedienung der Notstromanlage.

Abnahme als Leistungsnachweis am Aufbauort nach DIN 6280 mit 2-stündigem Lastprobelauf im Beisein des Auftraggebers, mit anschließender Übergabe der gesamten Dokumentationsunterlagen.
Menge: 1,000 psch
Kostengruppe DIN 276 2018-12: 440000000

**02.01.0230 Sachverständigen-Abnahme**
Vorbereitung und Teilnahme an der Sachverständigen-Abnahme der Gesamtanlage, einschl. Erstellung der dafür erforderlichen Unterlagen und Konsultationen.

Der Sachverständige wird vom AG beauftragt.
Menge: 1,000 psch
Kostengruppe DIN 276 2018-12: 440000000

**02.01.0240 Dokumentation**
Druckschriften und Prüfzeugnisse je 3 fach in deutscher Sprache in Ordner geheftet und geordnet in folgendem Umfang:

Prüfungsprotokolle Motor Handbuch Generator Handbuch Ersatzteilkataloge Schaltpläne.
Menge: 1,000 St
Kostengruppe DIN 276 2018-12: 440000000

**02.01.0250 Übersichtsplan**
Übersichtsschaltplan der Notstromanlage und NSHV-SV unter Schutz- abdeckung mit Rahmen an der Wand montiert (Format A3 oder größer).
Menge: 1,000 St
Kostengruppe DIN 276 2018-12: 440000000

**02.01.0260 Schallpegelmessung**
Schallpegelmessung vor Zu- und Abluftöffnungen einschl. Protokoll.
Menge: 1,000 St
Kostengruppe DIN 276 2018-12: 440000000

*Hinweis: SICHERHEITSBELEUCHTUNG*

*Hinweis: Vorbemerkungen Notbeleuchtung*
Vorbemerkungen Notbeleuchtung

Das Gebäude ist mit einer batteriegestützten Sicherheitsbeleuchtung mit
1-stündiger Nennbetriebsdauer auszustatten.

Es wird ein zentrales Notlichtsystem zum Einsatz kommen.
Es ist eine Einzelleuchtenüberwachung vorzusehen.
Eine eindeutige Kennzeichnung der Fluchtwege ist durch Rettungszeichenleuchten und eine gleichmäßige Ausleuchtung der Rettungswege mit Sicherheitsleuchten ist zu gewährleisten.

Sicherheits- und Rettungszeichenleuchten müssen mit Leuchtdioden ausgerüstet sein. Die geforderten Umschaltzeiten sind einzuhalten.

Bei Bereitschaftsschaltung ist in den Unterverteilern der Allgemeinbeleuchtung die Netzspannung der Beleuchtungsstromkreise der Flucht- und Rettungswege zu überwachen.

Für die Steuerung der Sicherheitsleuchten dürfen keine kontakt- behafteten Umschaltweichen zum Einsatz kommen.
Unterschiedliche Potentiale an den Sicherheitsleuchten sind nicht zulässig.

Die Bestimmung des Funktionszustandes jeder einzelnen Sicherheits- und Rettungszeichenleuchten erfolgt vom Steuerteil der Zentralbatterieanlage. Die Störmeldungen des Systems sind auf die ZLT der DSHS aufzuschalten.

Für die ZLT und Überwachungsfunktion muss folgendes bei der Angebotserstellung berücksichtigt werden.

- Die Anlage muss für die Überwachung per Browser Web fähig sein.
- Modbus über TCP/IP
- Netzwerkanschluss über DV-Doppeldose, Kupfer. (Im Schrank!)
- Es werden mind. 5 potentialfreie Meldekontakte benötigt.

An zentraler, während der betriebserforderlichen Zeit ständig besetzter Stelle ist durch eine Meldeeinrichtung der Anlagenzustand der Sicherheitsbeleuchtung anzuzeigen und zu dokumentieren.

Das Gebäude wird mit einem Zentralbatteriegerät der Sicherheitsbe- leuchtung im Kellergeschoss für Dauer-, Bereitschafts- sowie geschaltetes Dauerlicht ausgerüstet. Als Batterien kommen nur wartungsatme OPzS-Blockbatterien zum Einsatz.

Es ist vorauszusetzen, dass in der Anlage softwaretechnische Informationen wie der Gebäudename, Gebäudenummer und Adresse, sowie alle angeschlossenen Teilnehmer wie Leuchten, Unterspannungswächter oder andere Geräte mit Klartexten wie Etage und Raumnummer bezeichnet werden müssen.

Aufgrund der Zuverlässigkeit, hohen Lebensdauer und gewährter Garantie vom Hersteller von 5 Jahren kommen nur Rettungszeichen- Leuchten und Sicherheitsleuchten mit LED-Bestückung zum Einsatz.

Für die Wertung von Angeboten ist die Einhaltung der geforderten Eigenschaften der angebotenen Komponenten durch Vorlage folgender Unterlagen nachzuweisen:

- EG-Konformitätserklärung des Herstellers der
 einzelnen Produkte
- Nachweis der Betriebssicherheit durch Prüfprotokolle
 eines unabhängigen Sachverständigen
- detaillierte Produktunterlagen
- Bestätigung der Ersatzteilvorhaltung für mindestens 10 Jahre

*Hinweis: Fabrikatsvorgabe*
Fabrikatsvorgabe:

Gemäß den Standards der Deutschen Sporthochschule ist eine Komplettanlage der Fabrikate EATON CEAG anzubieten.

*Hinweis: ZENTRALTECHNIK*

**02.01.0270 Zentralbatterieanlage 11kW 3-ph**
Modulare Zentralbatterieanlage zur Versorgung von dynamischen und statischen Rettungszeichen- und Sicherheitsleuchten, sowie von bodennahen, elektrisch betriebenen Leitmarkierungen gem. DIN EN 50171 und DIN EN 62034.

Die Zentralbatterieanlage muss den gemischten Betrieb von Leuchten in Dauer- und Bereitschaftsschaltung, geschaltetem Dauerlicht sowie dynamisch steuerbaren Leuchten und deren Dimmung innerhalb eines Stromkreises ohne zusätzliche Datenleitung unterstützten. Die Einzel-LED-Überwachung setzt ein LED-Betriebsgerät mit integrierter Überwachungsfunktion voraus. Das System muss jede fehlerhafte Leuchte einzeln mit Adresse und frei konfigurierbaren Zielort am Steuerteil melden. Die Überwachung erfolgt über die Versorgungsleitung zu den Leuchten. Eine zusätzliche Datenleitung ist nicht zulässig. Die Störung einer Dauerlichtleuchte muss ohne einen Testbetrieb sofort gemeldet werden.
 Die Betriebsgeräte müssen den einschlägigen Normen, wie z.B. der DIN EN 60598-2-22, DIN EN 61347-2-13 (inkl. Anhang J), DIN EN 61000-3-2, DIN EN 61547 und DIN EN 55015 entsprechen.
Bei Einsatz von Leuchten mit vorgeschaltetem Überwachungsbaustein sind die Einbauvorgaben und Betriebsbedingungen des Herstellers für den Überwachungsbaustein zu beachten.

Es ist zwingend notwendig, dass das Notlichtsystem die LED-Fehlerarten Kurzschluss oder Unterbrechung in jeder einzelnen Leuchte erkennt und so der Ausfall einer einzelnen LED gemeldet wird.

Die Zuordnung der Schaltungsart jeder angeschlossenen Leuchte erfolgt über das Steuerteil ohne manuellen Eingriff an der Leuchte. Jede angeschlossene Leuchte kann einzeln gedimmt, geschaltet oder als Begehbeleuchtung mit festem Beleuchtungswert für den Netzbetrieb eingesetzt werden.

Ebenfalls muss die die Ansteuerung von dynamischen und bodennahen dynamischen Sicherheitsleitsystemen unterstützen. Jeder einzelnen Rettungszeichenleuchte können bis zu 8 Steuereingänge zugewiesen werden. Folgende Einstellungen werden unterstützt und können kombiniert werden: Pfeil unten, Pfeil oben, Pfeil rechts, Pfeil links, Kreuz (gesperrt), Piktogramm ein/aus und Blinkfunktion.

Erweiterungen der Zentralbatterieanlage durch externe Unterstationen sind jederzeit möglich. Zur Reduzierung der feuerbeständigen Verkabelung können Stromkreise mittels BUS-Unterstationen in einzelne Brandabschnitte verlagert werden. Die Spannungsversorgung der BUS-Unterstationen erfolgt über eine dreiadrige Versorgungsleitung sowohl mit AC- als auch DC-Spannung bei Ersatzbetrieb. Getrennte Netz- und Batterieleitungen zur Versorgung der BUS-Unterstationen sind nicht zulässig.

Das Zentralbatteriegerät besteht aus folgenden Komponenten:
5" TFT-Controller mit moderner, intuitiver Touchbedienung, integriertem USB- und Netzwerkanschluss, sowie 4 bestückbaren BUS-Plätzen. Der mikroprozessorgesteuerte Controller initiiert die automatischen Prüfungen und speichert die Ergebnisse auf einem nicht-flüchtigen Speichermedium. Eine Hinterlegung von Zielortangaben im Klartext (max. 32 Zeichen) sind für Gerät, Einschub, Stromkreis und Leuchten möglich und werden im Fehlerfall zur einfacheren Störungslokalisierung mit angezeigt.

Bei Ausfall des TFT-Controllers schaltet das System in den sicheren Betrieb und die Notbeleuchtung ein. Trotz Controllerstörung erfolgt die Versorgung der Notbeleuchtung weiterhin normenkonform mit Netzspannung, solange diese am Hauptgerät anliegt.

Alle nach DIN EN 50171 geforderten Informationen werden im Hauptbild angezeigt. Dazu zählen Betriebsstatus des Zentralbatteriesystems, Batteriespannung, Batterielade- oder -entladestrom, Batteriekapazität. Zu jeder einzelnen Leuchte kann der Zustand am Display abgerufen werden. Weiterhin werden Informationen zum Netzausfall UV, Netzausfall HV, Tiefentladeschutz, Handrückschaltung, nachlaufendem Notlicht oder der Status der externen Module angezeigt.

Die nach DIN EN 62034 geforderten Tests sind integriert und können individuell angepasst werden. Die Zentralbatterieanlage führt diese nach dem vorgegebenen Intervall aus und speichert die Ergebnisse im integrierten Prüfbuch. Ein weiteres separates Prüfbuch für das optionale Batterie-Überwachungssystem mit Einzelblocküberwachung ist serienmäßig integriert.

Durch die im Controller hinterlegten und vom Errichter selbst erstellten Zielorte für Einschübe, Stromkreise und Leuchten sowie der externen Module (je max. 32 Zeichen) ist eine genaue Störungslokalisierung möglich.

Serienmäßig integrierte Webvisualisierung zur Anzeige des Gerätezustandes bis auf Leuchtenebene mittels handelsüblichem Webbrowser ist im Steuerteil enthalten. Funktionen zur Prüfung des Systems, wie Funktionstest oder das Blockieren in Betriebsruhezeiten, müssen über die passwortgeschützte Oberfläche möglich sein. Ebenfalls wird auf das Prüfbuch des Zentralbatteriegerätes zugegriffen und kann im Browser angezeigt und ausgedruckt werden. Mittels der integrierten Email-Funktion wird der Betreiber über den Zustand des Zentralbatteriesystems jederzeit informiert. Der Zugriff auf die Weboberfläche muss per Passwort geschützt werden können.

Über eine enthaltene ModBUS/TCP-Schnittstelle müssen die Zustände des Zentralbatteriesystems anderen Überwachungssystemen zur Verfügung gestellt werden.

Eine Anschlussmöglichkeit an die Überwachungssoftware muss standardmäßig per dreiadrigen BUS-Anschlussklemmen oder Netzwerkanbindung im Lieferumfang enthalten sein.

Die Programmierung des Controllers und der angeschlossenen Leuchten inkl. Vergabe der Zielortbezeichnungen erfolgt mittels kostenlos mitgelieferter PC-Konfigurationssoftware.

Serienmäßig integriertes Relaisinterface zur potentialfreien Weiterleitung der drei nach DIN EN 50171 geforderten Meldungen, sowie zwei optionale, frei programmierbare Kontakte. Ebenso integrierte 24V-Stromschleife zur Erkennung von Netzausfall Unterverteiler der Allgemeinbeleuchtung und eine weitere Fernschaltschleife zum Blockieren des Zentralbatteriesystems für Betriebsruhezeiten. Die Schleifen sind zwingend auf Unterbrechung und Kurzschluss zu überwachen.

In Zentralbatterieanlage eingebaut:
Stromkreiseinschübe mit unterschiedlicher Leistung zur 230V-Versorgung und Überwachung von Sicherheits- und Rettungszeichenleuchten sowie dynamischen Rettungszeichenleuchten mit digitaler ID-Nummer, ohne Adress- und Programmierschalter. Die Leuchten werden über ein Einschubmodul mit 2 oder 4 Stromkreisen versorgt und überwacht. Jede einzelne Leuchte muss vom Steuerteil aus in der Schaltungsart programmiert und gedimmt werden können. Zwei Schaltzuordnungen müssen je Leuchte zugewiesen werden können. Dynamischen Rettungszeichenleuchten sind bis zu 8 Schalteingängen zuzuordnen bei freier Programmierung der dynamischen Anzeige Pfeil unten, Pfeil oben, Pfeil rechts, Pfeil links, Kreuz (gesperrt), Piktogramm ein/aus und Blinkfunktion je Leuchte. LED-Leuchten und dynamische Rettungszeichenleuchten müssen gemischt über die 3-adrige Endstromkreisleitung am selben Stromkreis betrieben, gesteuert und überwacht werden können. Fehlerhafte Dauerlichtleuchten sind ohne Funktionstest sofort am Steuerteil anzuzeigen. Pro Stromkreis sind bis zu 20 Leuchten einzeln adressierbar.

12 Stück Endstromkreise mit Nennstrom 1A, Sicherungswert 1,6A, 2-polig abgesichert. Vom Steuerteil frei programmierbarer Schaltungsart je Leuchte zur Versorgung von Sicherheits- und Rettungszeichenleuchten sowie dynamischen Rettungszeichenleuchten und bodennahen dynamischen Richtungsanzeigen in 230V-Technik. Je Stromkreis anschlussfertig verdrahtet auf 4mm² Dreistockinstallationsklemme mit N-Trennklemme.

LED-Leuchten oder dynamische Rettungszeichenleuchten in 24V-Technik mit digitaler ID-Nummer, ohne Adress- und Programmierschalter werden über ein Einschubmodul mit 2 Stromkreisen versorgt und überwacht. Jede einzelne Leuchte muss vom Steuerteil aus in der Schaltungsart programmiert und gedimmt werden können. Zwei Schaltzuordnungen müssen je Leuchte zugewiesen werden können. Dynamischen Rettungszeichenleuchten sind bis zu 8 Schalteingängen zuzuordnen bei freier Programmierung der dynamischen Anzeige Pfeil unten, Pfeil oben, Pfeil rechts, Pfeil links, Kreuz (gesperrt), Piktogramm ein/aus und Blinkfunktion je Leuchte. LED-Leuchten und dynamische Rettungszeichenleuchten müssen gemischt über die 2-adrige Endstromkreisleitung am selben Stromkreis betrieben, gesteuert und überwacht werden können. Die Versorgung der Leuchten erfolgt in Schutzklasse III (SELV).

5 Stück Reserveplatz für Stromkreiseinschubmodule 230V, beinhaltet die Vorverdrahtung auf 4mm² Dreistockinstallationsklemme mit N-Trennklemme je Stromkreis.

5 Stück Reserveplatz für Stromkreiseinschubmodule 24V, beinhaltet die Vorverdrahtung auf 4mm² Dreistockinstallationsklemme je Stromkreis.

Der Einsatz von Sicherungstrennklemmen ist nicht zulässig!

Mikroprozessorgesteuerte Ladetechnik zur normkonformen Aufladung der Batterien. Standardmäßig temperaturgeführte Ladung über den angeschlossen KTY-Messsensor. Optionale Steuerung über ein Batterieüberwachungssystem mit Einzelbatterieblockmonitoring zur vorzeitigen Erkennung defekter Batterieblöcke- (inkl. PC-Auswertesoftware). Das Batteriemonitoringsystem-System entspricht der E DIN EN 50171 von 2013 und protokolliert täglich die geforderten Einzelblockwerte (Temperatur und Spannung)

1 h Nennbetriebsdauer

Einbaumöglichkeit für bis zu vier Ladestufen 3A oder max. acht Ladestufen 7A.

1 Stück externes RIF 5 Relais-InterfaceSpezifikation

1 Stück externes RIF 5 Relais-InterfaceSpezifikation

1 Stück externes Lichtschalterabfragemodul 8-fach - 230V zum gemeinsamen Schalten von Sicherheits- und Allgemeinbeleuchtung mit 8 Eingängen 230V AC und integrierter busfähigen Dreiphasenüberwachung.

3 Stück IB Reapter für den IB 2 zur Stromschleifenverlägerung

Eingebaut im pulverbeschichtetem Stahlblechschrank RAL 7035 (lichtgrau). Elektronikteil mit großer Schranktür, TFT Controller eingebaut in der Tür, feuerhemmend. Kabeleinführung von oben durch verschiebbaren Flansch mit Quellgummi, Türanschlag links mit Doppelbartschließung, Türanschlag wechselbar auf rechts, Schutzart IP21, Schutzklasse I.

Inklusive 18 Stück wartungsarmer OPzS-Blockbatterien 216V mit einem Design life von 20 Jahren bei einer Umgebungstemperatur von 20°C für einen Batterieentladestrom von min. 36,2 A bei einer Nennbetriebsdauer von 1 h unter Berücksichtigung einer Alterungsreserve von min. 25% gem. DIN EN 50171.

1 Stück Batteriegestelle für die OPzS-Blockbatterien Etagengestelle mit Elektolytwannen

Nennspannung: 400 V ±10 % 50/60 Hz
Abmessungen: Breite x Höhe x Tiefe: ca 1000 mm x 1800 mm x
400 mm
Maximale Gesamtanschlussleistung: 11 kW
Maximale interne Stromkreise: 12

Beschriftung mit Resopalschildern, weißer Grund, schwarze Schrift.

komplett einschl. Klein-, Isolier- und Befestigungsmaterial liefern, montieren und betriebsbereit anschließen.
Menge: 1,000 St
Kostengruppe DIN 276 2018-12: 440000000

**02.01.0280 Batteriemanagementsystem**
Batteriemanagementsystem zur Überwachung und Protokollierung der Blockspannung und temperatur von jedem einzelnen Batterieblock.

Ermöglicht die frühzeitige Erkennung und Meldung defekter Batterieblöcke. Automatische Abschaltung der Ladung und Unterbrechung des Betriebsdauertests bei Batterieblockstörungen zum Schutz vor Zerstörung der gesamten Batterie.

Fernschalteinrichtung und 5 potentialfreie Meldekontakte integriert.

Folgende Merkmale sind einzuhalten:

- Überwachung von bis zu 18 Einzelblöcken
- Spannungs- und Temperaturmessung an jedem Block
- Einfachste Installation durch Bussystem
- Protokollierung der Batteriedaten (Blockspannung und
 temperatur, Gesamtspannung)
- Weiterleitung des Status an das Steuerteil des
 Notlichtsystems und der übergeordneten Überwachung
- Abschaltung von Ladung und Betriebsdauertest bei
 Batteriestörungen
- Fernschalteinrichtung frei programmierbar für
 Notlicht Ein/Aus oder Dauerlicht Ein/Aus
- Potentialfreie Meldekontakte für Betrieb,
 Batteriebetrieb, Störung sowie 2 optional programmierbare
Meldekontakte.

Weitere technische Details sind dem Datenblatt zu entnehmen und einzuhalten.

Funkentstörung gem. DIN EN 55015.

komplett einschl. Klein-, Isolier- und Befestigungsmaterial liefern, montieren und betriebsbereit anschließen.
Menge: 1,000 St
Kostengruppe DIN 276 2018-12: 440000000

**02.01.0290 Fernmeldetableau**
Fernmeldetableau

Eingebaut:
- LEDs für die Anzeige der Betriebszustände
- 1 Schlüsselschalter, wahlweise programmierbar:
- Dauerlicht: EIN/AUS oder
- Notlicht und Dauerlicht: EIN/AUS

Anzeige auch bei Netzausfall über eigene Batterieversorgung.

Aufputzgehäuse.

komplett einschl. Klein-, Isolier- und Befestigungsmaterial
liefern, montieren und betriebsbereit anschließen.
Menge: 1,000 St
Kostengruppe DIN 276 2018-12: 440000000

*Hinweis: SICHERHEITSLEUCHTEN*

**02.01.0300 Sicherheitsleuchte rund (Index Typ C)**
Sicherheitsleuchte rund (Index Typ C)

LED-Sicherheitsleuchte mit optimierter Lichtverteilung zur Ausleuchtung von Flächen. Gehäuse aus pulverbeschichtetem Aluminium zur Deckenaufbaumontage mit seitlicher Kabeleinführung.
Lichtverteilung: symmetrisch, zur Ausleuchtung von Flächen.

Folgende Merkmale sind einzuhalten:

- Befestigungsart: Deckenmontage AP
- Lichtpunkthöhen bis: 6,0 m
- Befestigungsart: Deckenmontage
- Material: Aluminium-Druckguss pulverbeschichtet
- Blendenform: rund
- Anschlussklemmen 3x2,5mm² für Durchgangsverdrahtung
- Leuchtmittel: 1 x 3,5W LED-Modul
- Lichtfarbe: 4000 K
- Lichtverteilung: Symmetric Low Bay
- Lebensdauer: 50.000 h
- Frei programmierbare Schaltungsart für
Bereitschaftslicht und Dauerlicht
- Dimmung: im Netzbetrieb
- Überwachungsart: Einzelleuchtenüberwachung
- Schutzart: IP40
- Schutzklasse: I
- Nennspannung: 230 V AC/DC +/-10 % 50/60 Hz; DC: 176 V
- 264 V
- Stromaufnahme Batteriebetrieb: 25 mA
- Scheinleistung: 5,8 VA
- Einschaltstrom: 6 A / 22 µs
- Zulässiger Temperaturbereich: -15/+40 °C

komplett einschl. Klein-, Isolier- und Befestigungsmaterial
liefern, montieren und betriebsbereit anschließen.
Menge: 27,000 St
Kostengruppe DIN 276 2018-12: 440000000

**02.01.0310 Sicherheitsleuchte rund (Index Typ C1)**
Sicherheitsleuchte rund (Index Typ C1)

Hochwertige LED- Sicherheitsleuchten zur Ausleuchtung
von Flächen und Rettungswegen.
Zum kombinierten Einsatz für Sicherheits- und
Durchgangsbeleuchtung. Leuchten für Deckenaufbaumontage
mit pulverbeschichtetem Gehäuse aus Aluminium mit hoher
Schutzart und ohne sichtbare Schrauben.

Folgende Merkmale sind einzuhalten:

- Lichtpunkthöhen bis 6,0m
- Befestigungsart: Deckenmontage
- Material: Aluminium pulverbeschichtet
- Anschlussklemmen: 3x2,5mm² für Durchgangsverdrahtung
- Leuchtmittel: 4 x 1W LED-Modul
- Lichtfarbe: 4300K
- Lichtverteilung: symetrisch
- Lebensdauer: 50.000 h
- Frei programmierbare Schaltungsart für Bereitschaftslicht und Dauerlicht
- Dimmung: im Netzbetrieb
- Überwachungsart: Einzelleuchtenüberwachung
- Schutzart: IP65
- Schutzklasse: I
- Nennspannung: 230 V AC/DC +/-10 % 50/60 Hz; DC: 176 V
- 264 V
- Stromaufnahme Batteriebetrieb: 28 mA
- Scheinleistung: 6,3 VA
- Einschaltstrom: 6 A / 22 µs
- Zulässiger Temperaturbereich: -15/+40 °C

komplett einschl. Klein-, Isolier- und Befestigungsmaterial
liefern, montieren und betriebsbereit anschließen.
Menge: 36,000 St
Kostengruppe DIN 276 2018-12: 440000000

**02.01.0320 Sicherheitsleuchte rund (Index Typ C2)**
Sicherheitsleuchte rund (Index Typ C2)

Lichtverteilung: asymetrisch, zur Ausleuchtung von Rettungswegen mit großen Lichtpunkthöhen und hervorzuhebende Stellen wie Brandbekämpfungs- und Meldeeinrichtungen sowie Erste-Hilfe-Stellen.

Folgende Merkmale sind einzuhalten:

- Lichtpunkthöhen bis: 6,0 m.
- Befestigungsart: Deckenmontage
- Material: Aluminium-Druckguss pulverbeschichtet
- Blendenform: rund
- Anschlussklemmen: 3x2,5mm² für Durchgangsverdrahtung
- Leuchtmittel: 1 x 1,8W LED-Modul
- Lichtfarbe: 4000 K
- Lichtverteilung: asymetrisch
- Lebensdauer: 50.000 h
- Frei programmierbare Schaltungsart für Bereitschaftslicht und Dauerlicht
- Dimmung: im Netzbetrieb
- Überwachungsart: Einzelleuchtenüberwachung
- Schutzart: IP40
- Schutzklasse: I
- Nennspannung: 230 V AC/DC +/-10 % 50/60 Hz; DC: 176 V
- 264 V
- Stromaufnahme Batteriebetrieb: 16 mA
- Scheinleistung: 3,9 VA
- Einschaltstrom: 6 A / 22 µs
- Zulässiger Temperaturbereich: -15/+40 °C

komplett einschl. Klein-, Isolier- und Befestigungsmaterial
liefern, montieren und betriebsbereit anschließen.
Menge: 4,000 St
Kostengruppe DIN 276 2018-12: 440000000

**02.01.0330 Rettungszeichenleuchte Aluminium Wandmontage**
Rettungszeichenleuchte Aluminium

Einseitige Rettungszeichenleuchte aus hochwertigem Aluminiumprofil, flaches Design und homogene Ausleuchtung des Piktogramms. Kabeleinführung von hinten und von der Seite möglich.

Folgende Merkmale sind einzuhalten:

- Erkennungsweite: 20 m
- Befestigungsart: Wandmontage
- Material: Aluminium
- Anschlussklemmen: 3x2,5mm² für Durchgangsverdrahtung
- Leuchtmittel: 12 x 0,1W LED-Modul
- Lichtfarbe: 6500 K
- Lebensdauer: 50.000 h
- Frei programmierbare Schaltungsart für Bereitschaftslicht und Dauerlicht
- Dimmung: im Netzbetrieb
- Überwachungsart: Einzelleuchtenüberwachung
- Schutzart: IP40
- Schutzklasse: I
- Nennspannung: 230 V AC/DC +/-10 % 50/60 Hz; DC: 176 V - 264 V
- Stromaufnahme Batteriebetrieb: 10 mA
- Scheinleistung: 4,8 VA
- Einschaltstrom: 6 A / 34 µs
- Zulässiger Temperaturbereich: -15/+40 °C

komplett einschl. Klein-, Isolier- und Befestigungsmaterial
liefern, montieren und betriebsbereit anschließen.
Menge: 1,000 St
Kostengruppe DIN 276 2018-12: 440000000

**02.01.0340 Rettungszeichenleuchte Aluminium Deckenmontage**
Rettungszeichenleuchte Aluminium Deckenmontage

Einseitige Rettungszeichenleuchte aus hochwertigem Aluminiumprofil, flaches Design und homogene Ausleuchtung des Piktogramms. Kabeleinführung von hinten und von der Seite möglich.

Folgende Merkmale sind einzuhalten:

- Erkennungsweite: 20 m
- Befestigungsart: Deckenmontage
- Material: Aluminium
- Anschlussklemmen: 3x2,5mm²für Durchgangsverdrahtung
- Leuchtmittel: 12 x 0,1W LED-Modul
- Lichtfarbe: 6500 K
- Lebensdauer: 50.000 h
- Frei programmierbare Schaltungsart für Bereitschaftslicht und Dauerlicht
- Dimmung: im Netzbetrieb
- Überwachungsart: Einzelleuchtenüberwachung
- Schutzart: IP40
- Schutzklasse: II
- Nennspannung: 230 V AC/DC +/-10 % 50/60 Hz; DC: 176 V - 264 V
- Stromaufnahme Batteriebetrieb: 10 mA
- Scheinleistung: 4,8 VA
- Einschaltstrom: 6 A / 34 µs
- Zulässiger Temperaturbereich: -15/+40 °C

komplett einschl. Klein-, Isolier- und Befestigungsmaterial
liefern, montieren und betriebsbereit anschließen.
Menge: 15,000 St
Kostengruppe DIN 276 2018-12: 440000000

**02.01.0350 Rettungszeichenleuchte Aluminium Seilmontage**
Rettungszeichenleuchte Aluminium

Zweiseitige Rettungszeichenleuchte aus hochwertigem Aluminiumprofil, flaches Design und homogene Ausleuchtung des Piktogramms. Kabeleinführung von oben und von der Seite möglich.

Folgende Merkmale sind einzuhalten:

- Erkennungsweite: 20 m
- Befestigungsart: Seilmontage
- Material: Aluminium
- Abm.: Länge x Breite x Höhe: 250 mm x 116 mm x 50 mm
- Anschlussklemmen: 3x2,5mm² für Durchgangsverdrahtung
- Leuchtmittel: 12 x 0,1W LED-Modul
- Lichtfarbe: 6500 K
- Lebensdauer: 50.000 h
- Frei programmierbare Schaltungsart für Bereitschaftslicht und Dauerlicht
- Dimmung: im Netzbetrieb
- Überwachungsart: Einzelleuchtenüberwachung
- Schutzart: IP40
- Schutzklasse: II
- Nennspannung: 230 V AC/DC +/-10 % 50/60 Hz; DC: 176 V - 264 V
- Stromaufnahme Batteriebetrieb: 10 mA
- Scheinleistung: 4,8 VA
- Einschaltstrom: 6 A / 34 µs
- Zulässiger Temperaturbereich: -15/+40 °C

komplett einschl. Klein-, Isolier- und Befestigungsmaterial
liefern, montieren und betriebsbereit anschließen.
Menge: 1,000 St
Kostengruppe DIN 276 2018-12: 440000000

**02.01.0360 Rettungszeichenleuchte Deckenmontage EKW 35 m Aluminium**
Zweiseitige Rettungszeichenleuchte aus hochwertigem Aluminiumprofil. Besonders flaches Design und eine effiziente sowie homogene Ausleuchtung des Piktogramms, durch moderne Lichtleitertechnologie. Für eine einfache und flexible Installation, ist die Kabeleinführung von
oben und von der Seite möglich.

Folgende Merkmale sind einzuhalten:

- Erkennungsweite: 35 m
- Befestigungsart: Deckenmontage
- Material: Aluminium
- Anschlussklemmen: 3x2,5mm² für Durchgangsverdrahtung
- Leuchtmittel: 18 x 0,1W LED-Modul
- Lichtfarbe: 6500 K
- Lebensdauer: 50.000 h
- Frei programmierbare Schaltungsart für
Bereitschaftslicht und Dauerlicht
- Dimmung: im Netzbetrieb
- Überwachungsart: Einzelleuchtenüberwachung
- Schutzart: IP40
- Schutzklasse: II
- Nennspannung: 230 V AC/DC +/-10 % 50/60 Hz; DC: 176 V
- 264 V
- Stromaufnahme Batteriebetrieb: 16 mA
- Scheinleistung: 5,7 VA
- Einschaltstrom: 6 A / 34 µs
- Zulässiger Temperaturbereich: -15/+40 °C

komplett einschl. Klein-, Isolier- und Befestigungsmaterial
liefern, montieren und betriebsbereit anschließen.
Menge: 2,000 St
Kostengruppe DIN 276 2018-12: 440000000

**02.01.0370 Rettungszeichenleuchte Seilmontage EKW 35 m Aluminium**
Zweiseitige Rettungszeichenleuchte aus hochwertigem Aluminiumprofil. Besonders flaches Design und eine effiziente sowie homogene Ausleuchtung des Piktogramms, durch moderne Lichtleitertechnologie. Für eine einfache und flexible Installation, ist die Kabeleinführung von
oben und von der Seite möglich.

Folgende Merkmale sind einzuhalten:

- Erkennungsweite: 35 m
- Befestigungsart: Seilmontage
- Material: Aluminium
- Anschlussklemmen: 3x2,5mm² für Durchgangsverdrahtung
- Leuchtmittel: 18 x 0,1W LED-Modul
- Lichtfarbe: 6500 K
- Lebensdauer: 50.000 h
- Frei programmierbare Schaltungsart für
Bereitschaftslicht und Dauerlicht
- Dimmung: im Netzbetrieb
- Überwachungsart: Einzelleuchtenüberwachung
- Schutzart: IP40
- Schutzklasse: II
- Nennspannung: 230 V AC/DC +/-10 % 50/60 Hz; DC: 176 V
- 264 V
- Stromaufnahme Batteriebetrieb: 16 mA
- Scheinleistung: 5,7 VA
- Einschaltstrom: 6 A / 34 µs
- Zulässiger Temperaturbereich: -15/+40 °C

komplett einschl. Klein-, Isolier- und Befestigungsmaterial
liefern, montieren und betriebsbereit anschließen.
Menge: 2,000 St
Kostengruppe DIN 276 2018-12: 440000000

**02.01.0380 Handscheinwerfer mit Notlichtfunktion**
Handscheinwerfer mit Notlichtfunktion gem. EN 60598-2-22.

Mit Überwachung des Ladekreises und Funktionsanzeige durch
grüne LED.

LED-Handscheinwerfer mit Notlichtfunktion gem. EN 60598-2-22: Überwachung des Ladekreises und Funktionsanzeige durch grüne LED.

Robuste Ausführung mit aus schlagzähem, abriebfestem Kunststoff. Externes Ladegerät für geringes Leuchtengewicht.

Hauptlicht bestehend aus 3 HighPower LEDs mit engstrahlender Reflektortechnik. Leistung des Hauptlichts einstellbar: Eco-Mode für verlängerten Batteriebetrieb (3,0 W- 240 lm) oder Boost-Mode für erhöhten Lichtstrom (5,5 W - 330 lm). Nebenlicht mit 6 x 3-Chip-LEDs (1,5 W) und breitstrahlender Lichtverteilung.

Lichttechnik(Hauptlicht):
Lichtstärke:  I max = 3720 cd / Halbwertswinkel = 12,4°
Beleuchtungsstärke: 150 lx @ 5 m, 6 lx @ 25 m, 1,5 lx @ 50 m

Batteriebetriebszeit: 5,5 h Eco-Mode Hauptlicht
3,5 h Boost-Mode Hauptlicht
14 h Nebenlicht

Inklusive drei Vorsteckscheiben (rot, orange, klar/prismiert) zur Veränderung der Lichtverteilung und Signalisierung.

Schaltfunktionen: Hauptlicht, Nebenlicht, Blinklicht (Hauptlicht), Notlicht.

Batterie: wiederaufladbarer, wartungsfreier und gasdichter NC-Akku. 4,8V/4Ah, Schutzklasse: II, Schutzart: IP54.

Inkl. Ladegerät Wandmontage.
Menge: 1,000 St
Kostengruppe DIN 276 2018-12: 440000000

*Hinweis: SONSTIGES*

**02.01.0390 Software Grundversion**
Visualisierungssoftware - Grundversion

Visualisierungssoftware für Notlichtsysteme für Standard-Personal Computer.

Die Überwachungssoftware unterstützt durch die Client/Server-Architektur den gleichzeitigen Mehrbenutzerbetrieb im Netzwerk. Über die integrierte
Zugriffsverwaltung ist die Bedienung der Software geschützt.

Mehrere Hundert Notlichtsysteme unterschiedlicher Gerätetypen werden per RTG-BUS oder Netzwerkverbindung überwacht. Je RTG-BUS können maximal 32 Teilnehmer angeschlossen werden, dabei ist ein Mischbetrieb von verschiedenen Gerätetypen je RTG-BUS möglich.

Weitere Funktionalitäten der Visualisierungssoftware
Grundversion:

- Detaillierte Systeminformationen bis zur
Leuchtenebene mit Zielortangabe
- Intuitive, Windows®-konforme Benutzerführung
- Auflistung aller Geräte in einer Baumansicht
- Freie Gruppierungsmöglichkeit, keine
Einschränkung in der Anzahl der Gruppen
- Mehrere Detailansichten gleichzeitig darstellbar
- Meldungsfenster mit Liste der gestörten
Notlichtsysteme
- Flexible, frei sortierbare Tabellen zur schnellen
Fehleranalyse
- Detaillierte Batterieinformationen mit Strom- und
Spannungsangabe
- Integriertes Prüfbuch gem. DIN VDE 0100-780 für
Aufzeichnungen größer 4 Jahre mit Detailinformationen
- Im Dialog "Gerätestörungen" werden alle gestörten
Teilnehmer bis auf Leuchtenebene angezeigt, durch einen
Doppelklick wird der Teilnehmer in der Detailansicht geöffnet
- Automatische Funktions- und Betriebsdauertest auf Projekt-, Gruppen- und Geräteebene, Zeitpunkte sind frei definierbar
- Ausdruck von Gerätestörungen und Prüfbuch
- Mehrsprachigkeit
- Gleichzeitiger oder getrennter Betrieb von Client und Server möglich

Folgende Merkmale sind einzuhalten:

- Client/Server-Architektur
- Mehrbenutzerbetrieb
- Verschiedene Gerätetypen in einem BUS mischbar
- Freie Gruppierungen der Geräte innerhalb der Überwachungssoftware
- Prüfbuch mit Aufzeichnungen > 4 Jahre gem. DIN VDE 0100-780
- Darstellung und Ausdruck der gemeldeten Gerätestörungen
- Parallele Darstellung von Detailansichten

In der Grundversion sind 10 Systempunkte für den Anschluss von Notlichtsystemen enthalten.
Menge: 1,000 St
Kostengruppe DIN 276 2018-12: 440000000

**02.01.0400 Grundprogrammierung**
Programmierung der Gerätegrundfunktion durch einen Techniker.
Menge: 1,000 St
Kostengruppe DIN 276 2018-12: 440000000

**02.01.0410 Zielortprogrammierung der Sicherheits- und**
Zielortprogrammierung der Sicherheits- und Fluchtwegleuchten durch einen Systemtechniker.
Menge: 88,000 St
Kostengruppe DIN 276 2018-12: 440000000

**02.01.0420 Prüfbuch der Sicherheitsbeleuchtung**
Prüfbuch der Sicherheitsbeleuchtung als Ringbuchordner

Für die Protokollierung der durchgeführten Prüfungen, Inspektionen und Änderungen der Sicherheitsbeleuchtungsanlage.

Der Prüfbuchordner beinhaltet folgende Hinweise und Punkte in Papierform, damit eine ausführliche und lückenlose Dokumentation gewährleistet werden kann:

-
Allgemeine Hinweise zu Vorschriften
-
Anlagenspezifische Daten
-
Verantwortliche Personen
-
Protokoll der Inbetriebnahme
-
Protokolle Erstprüfung, wiederkehrende Prüfung durch Sachverständige
-
Protokolle Inspektionen und Wartung
-
Protokoll des Prüfbuchs
-
Prüfbuchausdrucke
-
Reparaturen / Instandsetzungen
-
Anlagenkonfigurationen
-
Konfigurationsänderungen
-
Montage- und Betriebsanleitung
-
Gebrauchsanweisung der Batterie
-
Prüfprotokoll des Herstellers
Sonstiges
Menge: 1,000 St
Kostengruppe DIN 276 2018-12: 440000000

**02.01.0430 Stromkreisbezeichungsschilder**
Stromkreisbezeichungsschilder

Resopalschild aus einer weißen Grundplatte mit einer Dicke von 1,5 mm, roten Trennstrichen sowie schwarzer Schrift. Die Schrift ist in das Resopalschild einzugravieren.
Menge: 88,000 St
Kostengruppe DIN 276 2018-12: 440000000

**02.01.0440 Aufschalten auf ZLT**
Aufschalten auf ZLT

Aufschalten und Einprogrammieren der Störungsmeldungen auf die ZLT im Bestand in Abstimm ung mit dem Betreiber (DSHS) fachgerecht durchführen und dokumentieren.
Menge: 1,000 St
Kostengruppe DIN 276 2018-12: 440000000

**02.01.0450 Strangschemata, Anlagenschemata**
Schaltschema-Schautafel

An geeigneter Stelle der Zentrale und an allen Unterstationen ist ein Schaltschema der Anlage anzubringen. Mehrfarbige Tafel in dauerhafter Ausführung hinter Glas mit Leichtmetallrücken und - Rahmen sowie mit Befestigungsmaterial, oder gleichwertige Ausführung, zur Anbringung an geeigneter Wandfreifläche in den Zentralen.

Format/Größe mind. A 1

Der Plan und die Beschriftung (mit Legende) müssen die Anlagen deren Funktion und alle wichtigen Anlagendaten, enthalten.

Der Einbauort (Unterverteiler) der Unterspannungsauslöser muss im Schema dargestellt werden.

Vor der Anfertigung, ist der Bauleitung, ein entsprechender Vorabplan zur Genehmigung einzureichen. Die Erstellung des Vorabplans erfolgt auf der Grundlage der Revisionunterlagen einschl. Befestigungsmaterial, liefern und montieren.
Menge: 1,000 St
Kostengruppe DIN 276 2018-12: 440000000

*Hinweis: RWA TH*

*Hinweis: Steuerung und Notversorgung RWA TRH*
Steuerung und Notversorgung der RWA in Treppenraum

Je Treppenraum ist 1 St. Lichkuppel zur Rauchableitung und täglichen Lüftung bauseits verbaut. Der Freier Querschnitt zur Rauchableitung jeweils 1 m² je TRH.

Lichtkuppel motorisch betätigt mit
- 1 St. Antrieb oder Antriebs-Set mit 5 A oder 8 A

Gesamtstrom je Lichtkuppel: 24 V / 5 A,
Gesamtstrom je Treppenraum: 24 V / 5 A

Auslegungsstrom Zentralen: 24 V / 8 A

Funktionen:
- RWA / Rauchableitung
- Tägliche Lüftung
- 1 Linie
- 1 Gruppe
- Anschluss von RWA-Bedienstellen
- Anschluss von Schlüssel-Lüftungstaster
- Fernbedienung Lüftungsfunktion auch von zentraler Stelle per Bus
Verbindung
- Anschluss von Störmeldeweiterleitung
RWA Betrieb
RWA Störung
RWA Auslösung

**02.01.0460 RWA-Zentralplatine, 8 A, 1 Linie, 2 Gruppen**
RWA-Zentralplatine 24 V DC / 8 A, 1 Linie, 2 Antriebsgruppen

RWA-Steuerung

Stabilisierte Ausgangsspannung, Je Linie max. 8 RWA-Taster und 14
Brandmeldern anschließbar, (Es dürfen nur System zugelassene
Melder verwendet werden), Akku- Notversorgung für min. 72h,
Temperaturgeführte Akkuladung, Akku Lade- und Zustandskontrolle
schaltbare, RWA-Funktionen: Störung = Alarm RWA-Nachtaktung und Rauchmelder-Fernrückstellung, Kodierbare RWA- und Lüftungsfunktionen, Kombination einer RWA- / Hausalarmfunktion möglich, Komfortlüftungsfunktionen, Leitungsüberwachung auf Kurzschluss und Unterbrechung, Steckplatz für Zusatzmodul,
Anschlussmöglichkeit für optische und akustische Alarmmittel,
Für tägliche Lüftung nutzbar, Lüftungszeit und Öffnungsweite
einstellbar, Wind/Regenmelder ohne Zusatzmodul anschließbar.

Kontakte für Störmeldeweiterleitung
RWA Betrieb
RWA Störung
RWA Auslösung

Technische Daten:
Versorgung: 230 V AC / 50 Hz, 240 VA
Ausgang: 24 V DC (21,6 - 28,5 V), max. 8 A
Restwelligkeit: < 2 Vss

Betriebsart:
- Überwachung: Dauerbetrieb
- Alarm / Lüftung: Kurzzeitbetrieb
Temp.-Bereich: -5 °C bis +40 °C

inkl. Zentralplatine, ohne Akkus.

komplett einschl. Klein-, Isolier- und Befestigungsmaterial
liefern, montieren und betriebsbereit anschließen.
Menge: 1,000 St
Kostengruppe DIN 276 2018-12: 440000000

**02.01.0470 RWA Universal Stahlblechgehäuse**
Stahlblechgehäuse für zuvor beschriebene Komponente

AP-Stahlblechgehäuse mit abschließbarer Tür.

Technische Daten:
Abmessungen BxHxT: 400 x 300 x 120 mm
Schutzart: IP 54
Farbe: RAL 8022

komplett einschl. Klein-, und Befestigungsmaterial
liefern, montieren und betriebsbereit anschließen.
Menge: 1,000 St
Kostengruppe DIN 276 2018-12: 440000000

**02.01.0480 Akku 12 V, 3,4 Ah ± 15 % (Einzelpack)**
Akku Typ 8

Akku 12V / 3,4Ah ±15%, VdS-anerkannt, BxHxT: 134x67x66mm

Im Zentralengehäuse integrierter Akku zur 72-stündigen Notstromversorgung der Zentralen.

Technische Daten:
Spannung: 12 V DC
Akku-Kapzität: 3,4 Ah ± 15 %
Abmessungen: ca. 134 x 66 x 67 mm
Inkl. Akkupack

komplett einschl. Klein-, Isolier- und Befestigungsmaterial
liefern, montieren und betriebsbereit anschließen.
Menge: 2,000 St
Kostengruppe DIN 276 2018-12: 440000000

**02.01.0490 RWA-Betriebsbuch RWA-Betriebsbuch**
RWA-Betriebsbuch, deutsch, liefern und auslegen.
Menge: 1,000 St
Kostengruppe DIN 276 2018-12: 440000000

**02.01.0500 ACN-CM501 AdComNet Connection Module**
Module für die Verbindung von RWA Zentralen

Steckbares Modul zum Verbinden von RWA- Zentralen zur
Weitergabe von RWA- und Lüftungsbefehlen, sowie von denzentralen
Steuerbefehlen, Galvanisch getrennte Verbindung zwischen dem Bussystem der RWA Anlagen und der Steuerung, integrierter Router und Repeater, Funktionalitäten innerhalb und unterhalb des Segmentes bleiben bei einem Defekt anderer Segmente intakt, Versorgungs- spannung wird von der Steuerung bereitgestellt, eine erhöhte Akkukapazität der Steuerung ist nicht erforderlich.

Technische Daten:
Versorgungsspannung: 24 V DC
Stromaufnahme: max 5mA
1 Masterschnittstelle
1 Slaveschnittstelle
Anschlussklemmen mit Federkraft-
Doppelanschluss für 0,12mm² bis 0,5mm²
BxHxT:53x59x27mm

Lieferumfang: Verbindungsmodul, Busanschlussklemmen und Busterminatoren.
Menge: 1,000 St
Kostengruppe DIN 276 2018-12: 440000000

**02.01.0510 RWA-Bedienstelle orange (RAL 2011) VdS**
RWA-Bedienstelle orange

Manuelle Auslösestelle für RWA-Systeme im Brandfall

Gemäß pr EN 12101-9 und VdS 2592 entwickelt klären,
Robustes und formschönes Aluminiumgehäuse, als Haupt- und Nebenbedienstelle verwendbar, zum manuellen Auslösen eines RWA-Systems im Brandfall.

Funktion:
RWA AUF, RWA Zurücksetzen,
Anzeige:
Betriebsbereitschaft, Alarm ausgelöst und Störung

Technische Daten:
Versorgung: 24 V DC (18 - 28 V),
Abmessungen BxHxT: 129 x 138 x 39 mm Gehäuse: Aluminium-Aufputzgehäuse
Farbe: orange, RAL 2011

Lieferumfang:
abschließbares Gehäuse mit Bedieneinheit, Beschriftungsbogen,
Schlagscheibe und Schlüssel
.
komplett einschl. Klein-, Isolier- und Befestigungsmaterial
liefern, montieren und betriebsbereit anschließen.
Menge: 4,000 St
Kostengruppe DIN 276 2018-12: 440000000

**02.01.0520 Schlüssellüftungstaster AP**
Schlüssellüftungstaster 24V

Aufputz, schwarz, mit AUF-Anzeige

Zum manuellen Öffnen und Schließen einer Lüftungsgruppe in Verbindung mit einer RWA- oder Lüftungszentralen,
Funktion: Lüftung AUF/ ZU über Schlüssel-Einpol-Wechsler,
Mit integrierter LED-Sichtanzeige AUF, zur Montage in AP-Gehäuse
inkl. AP- Gehäuse.

Technische Daten:
Abmessungen BxH: 80 x 80 mm

komplett einschl. Klein-, Isolier- und Befestigungsmaterial
liefern, montieren und betriebsbereit anschließen.
Menge: 1,000 St
Kostengruppe DIN 276 2018-12: 440000000

**02.01.0530 Wind-Regen-Sensor**
Wind-Regen-Sensor

Inkl. Mast- und Wandbefestigung.

Leistungsmerkmale:

Wind-Schaltschwelle über DIP-Schalter von 1 m/s bis 30
m/s einstellbar; Regensignal wird ca. 5 Minuten gespeichert
(Regenhaltezeit); Speicherzeit des Windsignals für ca. 5 Minuten;
Beheizte Sensorfläche.

Technische Daten:
Betriebsspannung: 24 V DC
Schutzart: IP 44
Temperaturbereich: -30 °C bis +50 °C
Gehäuse: Kunststoff
Abmessungen BxHxT: 96 x 77 x 118 mm
Gewicht: 0,18 kg

Inkl. Wind-Regen-Sensor, Gebrauchsanleitung, Master für Flachdachaufstellung inkl. Gewichte.

komplett einschl. Klein-, Isolier- und Befestigungsmaterial
liefern, montieren und betriebsbereit anschließen.
Menge: 1,000 St
Kostengruppe DIN 276 2018-12: 440000000

**02.01.0540 Inbetriebnahme und Einweisung**
Inbetriebnahme der vorbeschriebenen RWA-Komponenten
durch vom Hersteller qualifizierten Fachbetrieb

Einweisung in die Funktionen und Bedienung der RWA-Funktionen
Menge: 1,000 psch
Kostengruppe DIN 276 2018-12: 440000000

*Hinweis: KG 443 NIEDERSPANNUNGSSCHALTANLAGEN*

*Hinweis: Beschreibung Energieverteiler*
Beschreibung Energieverteiler

Die stahlblechgekapselte Niederspannungs-Schaltanlage ist als Bauartgepruefte Niederspannungs-Schaltgeraete-Kombination in Mehrfach-Schrankbauform für
- Reihenaufstellung
- Eckaufstellung
 anschlussfertig zu liefern.
 Die nachfolgenden Beschreibungen sind Kalkulations- und Vertragsbe- standteile. Sie sind bei den Beschreibungen der Einzelanlagen und der Betriebsmittel, auch wenn sie nicht mehr im Detail erwaehnt werden, zu berücksichtigen.
 Aufbau:
Die Konfiguration, der mechanische und elektrische Aufbau sowie die Prüfungen sind nach der vom Hersteller vorgegebenen Dokumentation durch den Hersteller selbst oder durch Vertragspartner, die vom Hersteller autorisiert worden sind, durchzuführen.
 Gerüst und Umhüllung:
Die Gerüstteile sind aus 2,5 mm dicken Stahlblechprofilen mit umlaufenden Lochreihen im Lochraster von 25 mm auszuführen. Umhüllungsteile sowie Tueren bestehen aus 2 mm dickem Stahlblech.
Gerüstteile, Dachbleche und Rückwände bestehen aus sendzimirverzinkten Stahlblech. Türen, Seitenwände und Blenden sind in pulverbeschichtetem Stahlblech auszuführen. Alle Gerüstteile sind miteinander zu verschrauben, Verkleidungsteile werden mit gewindeformenden Innentorxschrauben am Gerüst befestigt.
Die Tueren sind mit störlichtbogensicheren Verschlüssen auszuruesten und sollen bei Reihenaufstellung der Felder einen Tueröffnungswinkel von min. 125 Grad (Einzelaufstellung min. 180 Grad) haben.
Der Tueranschlag ist leicht wechselbar auszuführen, um eine Anpassung an die vorgegebene Fluchtrichtung zu erreichen.
Die Dachbleche der Anlage sind mit einer Druckentlastung zu versehen.
Kabel- und Schienenanschlüsse Die Kabel- und Schieneneinführung muss von oben und unten möglich sein.
Für die Befestigung der Kabel sind Abfangschienen in den Feldern zu montieren.
 Sammelschienensystem:
Das Sammelschienensystem ist aus elektrolytischem Kupfer zu fertigen.
Sämtliche Sammelschienenverbindungen sind über die gesamte Lebensdauer der Schaltanlage wartungsfrei auszuführen. Das Hauptsammelschienensystem ist hinten (oben und/oder unten)im Feld angeordnet. Der Einbau von zwei Sammelschienensystemen für gleichzeitigen Betrieb pro Feld muss möglich sein. Die Neutralleiter- und PEN-Leiterschienen sind den Aussenleiterschienen räumlich zugeordnet.
Die Schutzleiterschienen(PE) sind leicht zugänglich im Feld vorn anzuordnen. Die Sammelschienen sind in jedem Feld nach DIN EN
60446 (VDE 0198) zu kennzeichnen:
Aussenleiter:  L1, L2, L3
PE--Leiter:  grün / gelb
PEN-Leiter:  grün / gelb (isoliert)
N --Leiter:  N
Das Geflecht bei Kabelanschluss von NYCWY ist entsprechend der Verwendung zu kennzeichnen.
PEN =  grün-gelb mit blauen Band (Schrumpfschlauch)
PE =  nur grün-gelb (Schrumpfschlauch)
Stoerlichtbogensicherheit:
Der Nachweis der Funktion der Störlichtbogenbegrenzung hat nach IEC/TR61641 durch die Einhaltung der Kriterien 1-6 zu erfolgen.
Die Anordnung der Schaltfelder ist unabhaengig von der Lage des Hauptsammelschienensystems und der technischen Ausprägung und frei wählbar.
 Beschriftung:
Die Feld- und Abzweigbezeichnungen sind mit einem einheitlichen Bezeichnungs-System auszuführen. Das Bezeichnungs-System ist mit Kunststoffnieten fest auf den Tueren anzubringen. Auf der Front der Schaltanlage ist ein Blindschaltbild mit selbstklebender schwarzer Folie anzubringen.
 Die Schaltfelder verstehen sich geliefert, komplett montiert, einschließlich aller erforderlichen Zubehörmaterialien.
 Jede Schaltfeldtuer ist von aussen mit einem Einsteckrahmen zu versehen. Das Zielbezeichnungsschild ist in den Abmessungen (B x H) von 90 x 40 mm auszuführen.

*Hinweis: Konformität und Bauartnachweise*
Konformität und Bauartnachweise
Die Anlage ist nach den gültigen Normen und Richtlinien zu errichten. Bei Verlangen sind Nachweise dem AG vorzulegen.

*Hinweis: Technische Daten*
Technische Daten
 Abfrage über das angebotene Fabrikat um die "Technischen Daten" zur Beurteilung. Der Energieverteiler muss mindestens die nachfolgend aufgeführten technischen Daten erfüllen:
Technische Daten:
Bemessungsbetriebsspannung Ue:  AC 400V/ 50Hz
Bemessungsisolationsspannung Ui:  bis 1000 V AC
Bemessungsstossspannungsfestigkeit:  8 kV
Überspannungskategorie:  III
Verschmutzungsgrad:  3
Bemessungsbelastungsfaktor:  nach IEC 61439-2 Tabelle 101
Schutzart:  IP40
Aufstellungsart:  Einfront
Aufstellungsort über NN:  bis 2000 m
Umgebungstemperatur:  35 Grad C

Oberflächenbehandlung:
Gerüstteile:  sendzimirverzinkt
Verkleidung:  sendzimirverzinkt
Seitenwände,
Tueren,Sockel:  pulverbeschichtet
Farbe:  RAL 7035
Netzform:  TN-S Netz

Hauptsammelschienen:
Sammelschienensystem:  L1-L3; PE; N
Auslegung N/PEN:  nicht reduziert
Lage der Hauptsammelschiene:  hinten oben
Bemessungsbetriebsstrom
der Hauptsammelschienen belüftet:  Ie{A}(35 Grad C):
2200 Icw{kA}(1 s): 65
Stoerlichtbogenaufrüstung gemäss
IEC/TR61641:  Stufe 2

Der Nachweis der Funktion der Stoerlichtbogenbegrenzung hat nach
IEC / TR 61641 durch die Einhaltung der Kriterien 1-6 zu erfolgen. Die Steuerspannung beträgt 24V-DC und 230 V AC, eine abweichende Steuerspannung ist im Auftragsfall mit dem Auftraggeber zu klären.

Türschliessung:
Profilhalbzylinder der DSHS (Beistellung) einbauen.

*Hinweis: Grundbeschreibung aller Felder*
Grundbeschreibung aller Felder

Der Feldausbau aller Verteilerfelder hat grundsätzlich zu erfolgen mit:
 - Rückwand, verzinkt
- Seitenwände an den Abschlussfeldern rechts und links,
pulverbeschichtet
- Feld- zu Feld Trennung
- Anreihverbindungssätzen
- Beschriftungsschildern für Geräte und Schaltfelder Resopal
- Kabel- und Leitungsanschlusssystemen
- Hauptsammelschienen mit Transporttrennungen
- Querverdrahtungskanälen
- Kabeltrageisen für Kabeleinführungen
- Universalanschlag für Fachtüren
- je Feld ist 1 Stück 24V-DC Fremdeinspeisung für jeden Leiter auf je
drei gebrückten 16 mm2 Reihenklemmen und einem zweipoligem
Sicherungsautomaten verdrahtet/verkabelt vorzusehen.
- je Feld ist 1 Stück 230V-AC Fremdeinspeisung für jeden Leiter auf je
drei gebrückten 6 mm2 Reihenklemmen und einem zweipoligem
Sicherungsautomaten verdrahtet/verkabelt vorzusehen.
- Alle Geräte, mit Ausnahme der Sicherungslasttrennleisten, der
Leistungsschalter und der zugehörigen Messgeräte sind hinter den
Feldtüren einzubauen.

*Hinweis: Einspeise-, Kuppel- u. Abgangsfeld*
Einspeise-, Kuppel- u. Abgangsfeld mit offenem Leistungsschalter

Das Schaltfeld soll aus den folgenden Funktionsräumen bestehen:
- Geräteraum
- Hilfs- bzw. Messgeräteraum
- Kabel- bzw. Schienenanschlussraum
- Sammelschienenraum
- Querverdrahtungsraum
 Die Feldbreite ist auf die Baugrösse der Leistungsschalters anzupassen (Nennstrom 630 A - 4000 A).

Die Leistungsschalter sind mit elektronischen Überstromauslöser und Primaerstromwandler auszuruesten. Offnene Leistungsselbstschalter in Einschubtechnik sind im Einschubrahmen auszuführen.
Dabei soll innerhalb des Schrankes der Schalter bei geschlossener Tür von der Betriebs-, über Test- zur Trennstellung verfahren werden können. Bei allen 3 vorgegebenen Schalterpositionen muss die Schutzart erhalten bleiben.

*Hinweis: Abgangsfeld fuer steckbare waagerechte Lasttrennschaltleisten*
Abgangsfeld für steckbare waagerechte Lasttrennschaltleisten

Das Schaltfeld soll aus den folgenden Funktionsräumen bestehen:
- Sammelschienenraum
- Geräteraum
- Kabelanschlussraum
- Querverdrahtungsraum
 Das Austauschen eines Abganges (Bemessungsstrom bis 630 A) sowie einer Sicherung muss ohne Abschalten der Schaltanlage möglich sein.
 Die vertikalen Steckschienen (Aussenleiter L1, L2, L3) sind hinten im Feld anzuordnen und mit einem Beruehrungsschutz prüffingersicher (IP 20B) abzudecken.

Die PE-, PEN- bzw. N-Leiterschienen werden im Kabelanschlussraum angebracht.

Bei 4-polig geschalteten Netzen ist der N-Leiter den Aussenleitern L1, L2, L3 hinten im Feld zuzuordnen.
 Der Kabelanschlussraum muss sich auf der rechten Seite befinden und 600mm breit sein.
 Der Geräteraum soll mit bis zu 35 steckbaren Leisten beliebig bestueckbar sein.

Die Gerätefront der Leiste bzw. Blindabdeckungen mit den Lueftungsöffnungen bilden den Abschluss nach vorne.
 Die Leiste ist mit einem zuleitungsseitigen Steckkontakt auszurüsten und abgangsseitig fest angeschlossen.
 Zu verwenden sind Lasttrennschalter mit Sicherungen mit Doppelunter- brechung für Kabelabgänge bis 630 A.
 Melde- und Messgeräte sind in der Leiste vorzusehen.
 Die integrierten Stromwandler sind Kabelanschlussseitig aufzubauen.
Der Kabelanschluss soll direkt am Schaltgerät erfolgen.

Für das Anschellen der Kabel sind Kabeltrageisen vorzusehen.

*Hinweis: Dokumentation*
Dokumentation

Die Verteileranlage ist nach IEC 617 mit einem CAE-System zu dokumentieren. Anzufertigen sind Stromlaufpläne, Klemmenpläne, maßtabsgerechte Ansichten, Grundrisszeichnungen und Stücklisten.
 Die Ausführungspläne sind komplett vor Beginn von Fertigung und Bau zur Einsicht und Genehmigung einzureichen. Der Schaltanlagenbau darf nur auf Basis von freigegebenen Schaltplänen begonnen werden.
 Die Lieferung der Dokumentation hat in Papierform 3-fach im Format A3 zu erfolgen.
 Die Schlussrevision ist zusätzlich 3-fach auf Datenträgern in noch abzustimmendem Format (pdf, dxf, dwg, etc.) zu liefern.
 Bedienungsanleitungen Bedienungsanleitungen über Transport, Aufstellung, Anschluss und Inbetriebnahme, Wartung und Entsorgung gehören zum Lieferumfang der Schaltanlage.
 Angebotsdokumentation:
 Dem Angebot sind beizufügen:
- Je Schaltanlage eine Frontansichtszeichnung
- Je Schaltanlage Aufstellungs- und
 Bodendurchbruchsplan
- Technisches Datenblatt
- Produktschriften
- Bauartnachweise
 Auftragsdokumentation:
 Zum Lieferumfang gehören folgende Dokumentationsunterlagen:
- Stromlaufpläne
- Betriebsanleitungen
- Frontansicht
- Aufstellungs- und Bodendurchbruchsplan
- Geräteliste
- Prüfbescheinigungen
 Die Beschriftung von Schaltplänen, Frontansichten usw. erfolgt standardmässig in deutscher Sprache.

*Hinweis: Lieferumfang*
Lieferumfang

Der Verteiler wird in zweckmässigen Transporteinheiten auf Paletten zu geliefert und anschlussfertig zusammengebaut.
 Systembedingtes Verbindungs- und Anschlussmaterial ist im Lieferumfang enthalten.
 Vor der Lieferung ist ein Aufmass vom Auftragnehmer (AN) bzgl. der örtlichen Gegebenheiten wie Einbringöffnungen, Transporteinheiten, Gewichte, Rahmenmasse für die Schaltanlage, mögliche Wege usw. aufzunehmen und mit der Bauleitung abzustimmen. Diese Leistungen sind im Lieferumfang enthalten.
 Ebenfalls ist die Aufstellung der Anlage (z.B. auf Doppelboden) und die Möglichkeiten des Kabelanschlusses vor Ort zu berücksichtigen.

Alle Arbeiten sind ca. 4 Wochen vor Beginn anzumelden und mit dem/ der Nutzer / Bauleitung / Auftraggeber abzustimmen.
 Die vorgegebenen Anlagenabmessungen sind Maximalmasse und bindend.
 Die Anlagenteile sind einschl. aller erforderlichen Prüf- und Abnahmekosten (EVU, Sachverständige..) sowie Nebenleistungen zu erbringen.
 Es werden maximale Transporteinheiten von 1200 mm Breite zugelassen.

*Hinweis: GHV-AV InfraG*

**02.01.0550 Einspeisefeld 800 mm fuer 3-pol. Leistungsschalter**
Verteilerfeld für Einspeisungen zur Bestückung mit einem 3-p. offenen Leistungsschaltern bis 1250 A(BG I)
 Ausführung:
Einschub; Form der inneren Unterteilung: 4b; mit Einspeisung durch Kabel von unten oder oben einschliesslich der Hauptsammelschiene gemäss Vorbemerkung, sowie der Feldverschienung des Schalters.
 Das Feld ist standardmässig mit nachfolgendem Zubehoer
auszuruesten:
1 Stück  3-poliger NH-Sicherungslasttrennschalter,
Grösse 00, zum Aufbau auf Montageplatte
1 Satz  NH-Sicherungen 125 A
1 Stück  Kombiableiter Typ 1+2 Anforderungsklasse
B+C, UC 350V, Schutzbausteine steckbar,
3/4-polig für TN-C, TN-S und TT-Systeme
mit Fernanzeige.
Mit Überwachungseinrichtung für die Varistoren, Prüftaste  für Funktionstest.
1 Stück  Messung bestehend aus 3 x Wandlern und
1 x Multifunktionsmessgeraet
für Schalttafeleinbau 96x96x73(BxHxT)
- Messungen mit Min.-, Max.- und Mittelwerten:
* Strang- und Aussenleiterspannungen
(UL-N und UL-L)
* Phasenströme
* S, P und Q je Phase und Gesamtleistungen
* Lastfaktor je Phase und Lastfaktor gesamt
* Frequenz
* THD für Spannung und Strom je Phase
- Energiezähler für Wirk-, Blind- und Scheinarbeit, Hoch- und  Niedertarif, Bezug und Abgabe, Betriebsstundenzähler
- Grafik-LCD-Display, intuitive Tastenbedienung
- Schutzklasse IP65
- Max. 3~ 690/400V / 5A AC (CATIII)
- Messgenauigkeit Klasse 0,5S gem. IEC 62053-22 für  Wirkarbeit
- Grenzwertüberwachung, Logikfunktionen
- Versorgungsspannung: 95...240VAC +/- 10%,
110...340VDC +/- 10%
- Strommessung über x/5A Wandler mit Schnittstelle Ethernet  Modbus TCP mit Erweiterungsmodul I(N), I(Diff),
3 Stück  Stromwandler 600-1000A/5A in geeichter Ausführung zur  Messung auf M-Bus Zähler
1 Stück  G3-PLC Modem/Gateway
1 Stück  3-poliger Motorschutzschalter Baugrösse S00
in den Größen von 2,0 bis 12,5 A
+ Hilfsschalter 1 S + 1 OE mit Icu: 100kA
1 Stück  Leitungsschutzschalter, 2-polig 10A/C, 15kA
+ Hilfsschalter 1 S + 1 OE (für 24-110V-DC)
1 Stück  Leitungsschutzschalter, 2-polig 6A/C, 15kA
+ Hilfsschalter 1 S + 1 OE (für 230V-AC)
 Pauschal Diverses Kleinmaterial (Verdrahtungskanäle, Klemmen, Messtrennklemme etc.) einschliesslich aller feldinternen Steuerleitungen und notwendigem Zubehör, für Erfassung, Steuerung und Überwachung von Meldungen und Auslösungen sind einzurechnen.
 Feldbreite: 800 mm
Feldhoehe: 2000 mm + 200 mm Sockel
Menge: 1,000 St
Kostengruppe DIN 276 2018-12: 440000000

**02.01.0560 Offener Leistungsschalter, 3P, Einschub, 1000 A, 66 kA, LSI**
3-pol. offener Leistungsschalter Baugrösse BG I
nach IEC 60947-2, DIN VDE 0660 Teil 101, IEC 60068-2-30
 Polzahl:  3
Bemessungsbetriebsspannung  Ue: AC 500 V
Frequenz:  50 Hz
Bemessungsstrom In:  1000 A
mit Bemessungsstrommodul: 1000 A
Ueberstromausloeser:  LSI-Funktion
Einbauart / Anschluss:  Einschub, Anschlussflansch
rueckseitig

Bemessungsgrenzkurzschluss-
Ausschaltvermoegen Icu:  66 kA, 500 V
Bemessungsbetriebskurzschluss-
Ausschaltvermoegen Ics:  66 kA, 500 V
Bemessungsgrenzkurzschluss-
Einschaltvermoegen Icm:  145 kA, 500 V
 Elektronischer Ueberstromausloeser LSI(N)G
- Einstellbereich
Ueberlastausloeser:  Ir = 0,4 bis 1 x In
- Einstellbereich kurzzeitverzoegerte
 Kurzschlussausloesung:  Isd = 0,6 x In bis 0,8 x Icw
- Einstellbereich Verzoegerung
Kurzschlussausloesung:  Ausloesezeit tsd: 0,08 bis 0,4 s
- Unverzoegerter
Kurzschlussschutz:  Ii = 1,5 x In bis 0,8 x Ics
- Einstellbereich Verzoegerung
Ueberlastausloesung:  Ausloesezeit tr (I2t)= 1,0 bis 25 s  Ausloesezeit tr (I4t)= 0,5 bis 5 s
 - ohne Neutralleiter m. Ueberlast- u. Kurzschlussschutz,
ein-/ausschaltbar,Stromeinstellwert IN = 0,2 bis 2,0 x In
- ohne Erdschlussschutz G erweitertem Einstellbereich ein-/ausschaltbar,
 Kennlinie umschaltbar von Standard- auf I2t-, I4t- und I6t-Charakteristik,
 Stromeinstellwert Ig (Residual): 0,08 bis 1,6 x In
 Stromeinstellwert Ig (Direct) : 15 A bis 2000 A
 Ausloesezeit tg (Standard) : 0 s bis 5 s
 Ausloesezeit tg (Ixt) : 0 s bis 30 s
 - mit gerichteter Schutzfunktion: gerichteter kurzzeitverzoegert
Kurzschlussschutz dST
- Einstellung per Drehkodierschalter oder mittels USB-C Schnittstelle
- erweiterbare ETU, mit Farbdisplay
- volle Schutzfunktion bei Teillastbetrieb durch Bemessungsstromanpassung ohne Austausch der Stromwandler
- zuschaltbares thermisches Gedaechtnis
- Kennlinie umschaltbar von I2t-Charakteristik auf I4t-Charakteristik zur
besseren Selektivitaetsanpassung an nachgeschaltete Sicherungen
- LED-Anzeige fuer Betriebsbereitschaft d. elektronischen Auslöseeinheit
 Zweistufige Ueberlastwarnmeldung mit einstellbarer Alarmschwelle
 Auftretende Stoerung oder Ereignis
 Anzeige des aktiven Wartungsmodus
 Anzeige des letzten Ausloesegrundes
 Ueberwachung:
- Speicherung von Ereignissen und Ausloeseursachen zur spezifischen
Fehleranalyse
- Selbstdiagnose, Einstellen aller Parameter, Leistungsschalterstatus und
-steuerung, Messwerte, usw.
- Anwenderseitig auswechselbare Hauptkontakte mit
Kontaktbrandanzeige
- Bei Einschubausfuehrung Kurbel unverlierbar im Schalter integriert
- Nennstromkodierung zwischen Schalter und Einschubrahmen (bei
Einschubvariante)
 mit nachfolgender sonstiger erforderlicher Ausstattung:
- mit Einschubrahmen
- mit Tuereinbaurahmen
- mit Lichtbogenkammerabdeckung
- mit Shutter
- mit Handantrieb
- mit Motorantrieb 230 V / AC
- mit 1. Arbeitsstromausloeser 230 V / AC
- mit 2. Arbeitsstromausloeser 24 V / DC
- mit Ausgeloest Meldeschalter
- mit Hilfsstromschalter 4 S + 4 OE zur Fernmeldung der Schaltstellung
- mit differenzierte Ausgeloestmeldung zur Anzeige der Ausloeseursache
- mit internem Spannungsabgriff ueber Spannungsmessmodul
- mit Hilfsspannungsanschluss 24 V-DC
- mit Vorbereitung fuer Kommunikation
- mit PROFINET
- mit integrierte Messfunktion nach IEC 60557-12 PMF- II

Messung von Strom, Spannung, Wirkenergie, Blindenergie, Scheinenergie, Wirkleistung, Blindleistung, Scheinleistung, Gesamtleistung, Leistungsfaktor, cos phi, Frequenz, Unsymmetrie (Strom, Spannung), THD-I, THD-ULN, THD-ULL, Kundenseitiger Austausch und Anpassung des Ueberstromausloesers an geaenderte Lastverhaeltnisse und Kommunikationsanwendungen moeglich.
Menge: 1,000 St
Kostengruppe DIN 276 2018-12: 440000000

**02.01.0570 Abgangsfeld 400 mm fuer 3-pol. Leistungsschalter**
Verteilerfeld fuer Abgaenge zur Bestueckung mit einem 3-p. offenen Leistungsschaltern bis 1250 A(BG I)
 Ausfuehrung:
Einschub
Form der inneren Unterteilung: 3a
einschliesslich der Hauptsammelschiene gemaess Vorbemerkung, sowie der Feldverschienung des Schalters.
 Das Feld ist standardmaessig mit nachfolgendem Zubehoer auszurüsten:
 1 Stueck  Messung bestehend aus 3 x Wandlern und
1 x Multifunktionsmessgeraet fuer Schalttafeleinbau  96x96x73(BxHxT)
- Messungen mit Min.-, Max.- und Mittelwerten:
* Strang- und Aussenleiterspannungen (UL-N und UL-L)
* Phasenstroeme
* S, P und Q je Phase und Gesamtleistungen
* Lastfaktor je Phase und Lastfaktor
gesamt
* Frequenz
* THD fuer Spannung und Strom je Phase
 - Energiezaehler fuer Wirk-, Blind- und Scheinarbeit,  Hoch- und Niedertarif, Bezug und Abgabe,  Betriebsstundenzaehler
- Grafik-LCD-Display, intuitive Tastenbedienung
- Schutzklasse IP65
- Max. 3~ 690/400V / 5A AC (CATIII)
- Messgenauigkeit Klasse 0,5S gem.
 IEC 62053-22 fuer Wirkarbeit
- Grenzwertueberwachung, Logikfunktionen
- Versorgungsspannung: 95 bis 240VAC +/- 10%,
110 bis 340VDC +/- 10%
 - Strommessung ueber x/5A Wandler
mit Schnittstelle Ethernet Modbus TCP
mit Erweiterungsmodul I(N), I(Diff),
3 Stueck  Stromwandler 400-800A/5A
in geeichter Ausfuehrung zur Messung auf
M-Bus Zaehler
1 Stueck  3-poliger Motorschutzschalter Baugroesse S00
in den Groessen von 2,0 bis 12,5 A
+ Hilfsschalter 1 S + 1 OE mit Icu: 100kA
1 Stueck  Leitungsschutzschalter, 2-polig 16A/C, 15kA
+ Hilfsschalter 1 S + 1 OE (fuer 24V-DC)
1 Stueck  Leitungsschutzschalter, 2-polig 6A/C, 15kA
+ Hilfsschalter 1 S + 1 OE (fuer 230V-AC)
 Pauschal:
Diverses Kleinmaterial (Verdrahtungskanaele, Klemmen, Messtrennklemme etc.) einschliesslich aller feldinternen Steuerleitungen und notwendigem Zubehoer, fuer Erfassung, Steuerung und Ueberwachung von Meldungen und Ausloesungen sind einzurechnen.
 Feldbreite: 400 mm
Feldhoehe: 2000 mm + 200 mm Sockel
Menge: 3,000 St
Kostengruppe DIN 276 2018-12: 440000000

**02.01.0580 Offener Leistungsschalter, 3P ,Einschub, 630 A, 66 kA, LSI**
3-pol. offener Leistungsschalter 3WA Baugroesse BG I
nach IEC 60947-2, DIN VDE 0660 Teil 101, IEC 60068-2-30
 Polzahl:  3
Bemessungsbetriebsspannung
Ue:  AC 500 V
Frequenz:  50 Hz
Bemessungsstrom In:  630 A
mit Bemessungsstrommodul: 1250 A
Ueberstromausloeser:  LSI-Funktion
Einbauart / Anschluss:  Einschub, Anschlussflansch
rueckseitig Bemessungsgrenzkurzschluss-Ausschaltvermoegen
Icu:  66 kA, 500 V
Bemessungsbetriebskurzschluss-
Ausschaltvermoegen Ics:  66 kA, 500 V
Bemessungsgrenzkurzschluss-
Einschaltvermoegen Icm:  145 kA, 500 V
 Elektronischer Ueberstromausloeser LSI(N)G
- Einstellbereich Ueberlastausloeser:
 Ir = 0,4 bis 1 x In
- Einstellbereich kurzzeitverzoegerte
 Kurzschlussausloesung:
 Isd = 0,6 x In bis 0,8 x Icw
- Einstellbereich Verzoegerung Kurzschlussausloesung:
 Ausloesezeit tsd: 0,08 bis 0,4 s
- Unverzoegerter Kurzschlussschutz:
 Ii = 1,5 x In bis 0,8 x Ics
- Einstellbereich Verzoegerung Ueberlastausloesung:
 Ausloesezeit tr (I2t)= 1,0 bis 25 s Ausloesezeit tr (I4t)= 0,5 bis 5 s
- ohne Neutralleiter m. Ueberlast- u. Kurzschlussschutz
 ein-/ausschaltbar
 Stromeinstellwert
 IN = 0,2 bis 2,0 x In
- ohne Erdschlussschutz G erweitertem Einstellbereich
 ein-/ausschaltbar,
 Kennlinie umschaltbar von Standard- auf I2t-, I4t-
 und I6t-Charakteristik,
 Stromeinstellwert Ig (Residual): 0,08 bis 1,6 x In
 Stromeinstellwert Ig (Direct) : 15 A bis 2000 A
 Ausloesezeit tg (Standard) : 0 s bis 5 s
 Ausloesezeit tg (Ixt) : 0 s bis 30 s
mit gerichteter Schutzfunktion:
 gerichteter kurzzeitverzoegert Kurzschlussschutz dST
- Einstellung per Drehkodierschalter oder mittels
 USB-C Schnittstelle
- erweiterbare ETU, mit Farbdisplay
- volle Schutzfunktion bei Teillastbetrieb durch
 Bemessungsstromanpassung mittels Rating Plug
 (kein Austausch der Stromwandler erforderlich)
- zuschaltbares thermisches Gedaechtnis
- Kennlinie umschaltbar von I2t-Charakteristik auf
 I4t-Charakteristik zur besseren Selektivitaetsanpassung an nachgeschaltete Sicherungen
- LED-Anzeige fuer
 Betriebsbereitschaft d. elektronischen
 Ausloeseeinheit
 Zweistufige Ueberlastwarnmeldung mit einstellbarer
 Alarmschwelle
 Auftretende Stoerung oder Ereignis
 Anzeige des aktiven Wartungsmodus
 Anzeige des letzten Ausloesegrundes
Ueberwachung:
- Speicherung von Ereignissen und Ausloeseursachen zur
 spezifischen Fehleranalyse
- Selbstdiagnose, Einstellen aller Parameter, Leistungsschalterstatus und -steuerung, Messwerte, usw.
- Anwenderseitig auswechselbare Hauptkontakte
 mit Kontaktbrandanzeige
- Bei Einschubausfuehrung Kurbel unverlierbar
 im Schalter integriert
- Nennstromkodierung zwischen Schalter
 und Einschubrahmen (bei Einschubvariante)
mit nachfolgender sonstiger erforderlicher Ausstattung:
- mit Einschubrahmen
- mit Tuereinbaurahmen
- mit Lichtbogenkammerabdeckung
- mit Shutter
- mit Handantrieb
- mit Motorantrieb 230 V / AC
- mit 1. Arbeitsstromausloeser 230 V / AC
- mit 2. Arbeitsstromausloeser 24 V / DC
- mit Ausgeloest Meldeschalter
- mit Hilfsstromschalter 4 S + 4 OE zur Fernmeldung der
 Schaltstellung
- mit differenzierte Ausgeloestmeldung zur Anzeige der
 Ausloeseursache
- mit internem Spannungsabgriff
 ueber Spannungsmessmodul
- mit Hilfsspannungsanschluss 24 V-DC
- mit Vorbereitung fuer Kommunikation
- mit PROFINET
- mit integrierte Messfunktion nach IEC 60557-12
 PMF- II
 Messung von Strom, Spannung, Wirkenergie, Blindenergie, Scheinenergie, Wirkleistung, Blindleistung, Scheinleistung, Gesamtleistung, Leistungsfaktor, cos phi, Frequenz, Unsymmetrie (Strom, Spannung), THD-I, THD-ULN, THD-ULL, Kundenseitiger Austausch und Anpassung des Ueberstromausloesers an geaenderte Lastverhaeltnisse und Kommunikationsanwendungen moeglich.
Menge: 3,000 St
Kostengruppe DIN 276 2018-12: 440000000

**02.01.0590 Abgangsfeld 1200 mm waager. NH-Schaltleisten**
Verteilerfeld fuer den Einbau von waagerechten Lasttrennschalterleisten in Stecktechnik, inkl. der Hauptsammelschienen gemaess Vorbemerkung, sowie der notwendigen Steckschiene zum Aufbau der Leisten und saemtlichem Befestigungsmaterial, der Abdeckung zum Sammelschienenraum, dem Kabelanschlussraum und der Anschlussraumtuer.
 Zu- und Ableitungen der Kabel von/nach oben nach Vorgabe des Ingenieurbueros.
 Form der inneren Unterteilung: 4b
 Feldbreite: 1200 mm
Feldhoehe: 2000 mm + 200 mm Sockel
Menge: 3,000 St
Kostengruppe DIN 276 2018-12: 440000000

**02.01.0600 Lasttrennschalter mit NH-Sicherung, 400 A, 3P, geeichte Wandler**
Lasttrennschalter mit Sicherungen fuer waager. Einbau, mit Doppelunterbrechung, in Leistenbauform, steckbar, fuer NH 2-Sicherungen nach IEC/EN 60269-2-1, DIN EN 60269-2-1.
 Bemessungsbetriebsstrom:  400 A
Polzahl:  3
Ausschaltvermoegen
Grenzkurzschlussstrom:  Icu = 120 kA
Handantrieb
Betriebstemperatur:  -25 Grad C 55 Grad C
Schutzart:  IP 41
 Frontblende in EIN-Stellung verriegelt horizontale Einbaulage Schaltstellungsanzeige an der Frontblende mit direkter mechanischer Verbindung zur Schaltwelle mit den Schaltkontakten,.
mit 3 geeichten Stromwandlern 250/1A od. 400/1A,o./5A, mit Genauigkeitsklasse 0,5 liefern, montieren und auf Multifunktionsstecker bzw. Wandlertrennklemmen im Kabelanschlussraum des Feldes verdrahten.
 Zusaetzlich ist in den Messpfad der Phase L2 ein (1x) Bimetallamperemeter 45(48) mm x 45(48) mm einzuschleifen u. in der NH-Schaltleiste zu liefern u.einzubauen.
Menge: 3,000 St
Kostengruppe DIN 276 2018-12: 440000000

**02.01.0610 Lasttrennschalter mit NH-Sicherung, 250 A, 3P, geeichte Wandler**
Lasttrennschalter mit Sicherungen fuer waager. Einbau, mit Doppelunterbrechung, in Leistenbauform, steckbar, fuer NH 1-Sicherungen nach IEC/EN 60269-2-1, DIN EN 60269-2-1.
 Bemessungsbetriebsstrom:  250 A
Polzahl:  3
Ausschaltvermoegen
Grenzkurzschlussstrom:  Icu = 120 kA
Handantrieb
Betriebstemperatur:  -25 Grad C 55 Grad C
Schutzart:  IP 41
 Frontblende in EIN-Stellung verriegelt horizontale Einbaulage Schaltstellungsanzeige an der Frontblende mit direkter mechanischer Verbindung zur Schaltwelle mit den Schaltkontakten,
mit 3 geeichten Stromwandlern 150/1A od. 200/1A,o./5A, mit Genauigkeitsklasse 0,5 liefern, montieren und auf Multifunktionsstecker bzw. Wandlertrennklemmen im Kabelanschlussraum des Feldes verdrahten.
 Zusaetzlich ist in den Messpfad der Phase L2 ein (1x) Bimetallamperemeter 45(48) mm x 45(48) mm einzuschleifen u. in der NH-Schaltleiste zu liefern u.einzubauen.
Menge: 3,000 St
Kostengruppe DIN 276 2018-12: 440000000

**02.01.0620 Lasttrennschalter mit NH-Sicherung, 160 A, 3P, geeichte Wandler**
Lasttrennschalter mit Sicherungen fuer waager. Einbau, mit Doppelunterbrechung, in Leistenbauform, steckbar, fuer NH00-Sicherungen nach IEC/EN 60269-2-1, DIN EN 60269-2-1.
 Bemessungsbetriebsstrom:  160 A
Polzahl:  3
Ausschaltvermoegen
Grenzkurzschlussstrom:  Icu = 120 kA
Handantrieb
Betriebstemperatur:  -25 Grad C 55 Grad C
Schutzart:  IP 41
 Frontblende in EIN-Stellung verriegelt horizontale Einbaulage. Schaltstellungsanzeige an der Frontblende mit direkter mechanischer Verbindung zur Schaltwelle mit den Schaltkontakten,
mit 3 geeichten Stromwandlern 100/1A o. /5A, mit Genauigkeitsklasse 0,5 liefern, montieren und auf Multifunktionsstecker bzw. Wandlertrennklemmen im Kabelanschlussraum des Feldes verdrahten.
 Zusaetzlich ist in den Messpfad der Phase L2 ein (1x) Bimetallamperemeter 45(48) mm x 45(48) mm einzuschleifen u. in der NH-Schaltleiste zu liefern u.einzubauen.
Menge: 25,000 St
Kostengruppe DIN 276 2018-12: 440000000

*Hinweis: NSHV-SV InfraG*

**02.01.0630 Einspeisefeld 600 mm fuer 4-pol. Leistungsschalter**
Verteilerfeld fuer Einspeisungen zur Bestueckung mit einem 4-p. offenen Leistungsschaltern bis 1250 A(BG I)
 Ausfuehrung:
Einschub
Form der inneren Unterteilung: 4b
Mit Einspeisung durch Kabel von unten oder oben einschliesslich der Hauptsammelschiene gemaess Vorbemerkung, sowie der Feldverschienung des Schalters.
 Das Feld ist standardmaessig mit nachfolgendem Zubehoer
auszuruesten:
 1 Stueck  3-poliger NH-Sicherungslasttrennschalter,
Groesse 00, zum Aufbau auf Montageplatte
1 Satz  NH-Sicherungen 125 A
1 Stueck  Kombiableiter Typ 1+2 Anforderungsklasse
B+C, UC 350V, Schutzbausteine steckbar,
3/4-polig fuer TN-C, TN-S und TT-Systeme
mit Fernanzeige.
Mit Ueberwachungseinrichtung fuer die
Varistoren, Prueftaste fuer Funktionstest.
1 Stueck  Messung bestehend aus 3 x Wandlern und
1 x Multifunktionsmessgeraet
fuer Schalttafeleinbau 96x96x73(BxHxT)
- Messungen mit Min.-, Max.- und
Mittelwerten:
* Strang- und Aussenleiterspannungen
(UL-N und UL-L)
* Phasenstroeme
* S, P und Q je Phase und
Gesamtleistungen
* Lastfaktor je Phase und Lastfaktor
 gesamt
* Frequenz
* THD fuer Spannung und Strom je Phase
- Energiezaehler fuer Wirk-, Blind- und
Scheinarbeit, Hoch- und Niedertarif,
Bezug und Abgabe, Betriebsstundenzaehler
- Grafik-LCD-Display, intuitive
Tastenbedienung
- Schutzklasse IP65
- Max. 3~ 690/400V / 5A AC (CATIII)
 - Messgenauigkeit Klasse 0,5S gem.
IEC 62053-22 fuer Wirkarbeit
- Grenzwertueberwachung, Logikfunktionen
- Versorgungsspannung: 95 bis 240VAC +/-  10%,
110 bis 340VDC +/- 10%
- Strommessung ueber x/5A Wandler
mit Schnittstelle Ethernet Modbus TCP
mit Erweiterungsmodul I(N), I(Diff),
3 Stueck  Stromwandler 600-1000A/5A
in geeichter Ausfuehrung zur Messung auf
M-Bus Zaehler
1 Stueck  G3-PLC Modem/Gateway
1 Stueck  3-poliger Motorschutzschalter Baugroesse S00
in den Groessen von 2,0 bis 12,5 A
+ Hilfsschalter 1 S + 1 OE mit Icu: 100kA
1 Stueck  Leitungsschutzschalter, 2-polig 10A/C, 15kA
+ Hilfsschalter 1 S + 1 OE (fuer 24-110V-DC)
1 Stueck  Leitungsschutzschalter, 2-polig 6A/C, 15kA
+ Hilfsschalter 1 S + 1 OE (fuer 230V-AC)
1 Stueck  Mitnahmeschaltung zum MSP-Schaltgeraet  ausfuehren, verkabeln, verdrahten u. testen.
1 Stueck  Kabelanschlusssystem fuer 6 parallele Kabel
bis 4x 240/240 mm2 von unten
 Pauschal
Diverses Kleinmaterial (Verdrahtungskanaele, Klemmen, Messtrennklemme etc.) einschliesslich aller feldinternen Steuerleitungen und notwendigem Zubehoer, fuer Erfassung, Steuerung und Ueberwachung von Meldungen und Ausloesungen sind einzurechnen.
 Feldbreite: 600 mm
Feldhoehe: 2000 mm + 100 mm Sockel
Menge: 1,000 St
Kostengruppe DIN 276 2018-12: 440000000

**02.01.0640 Offener Leistungsschalter, 4P, Einschub, 800 A, 66 kA, LSI**
4-pol. offener Leistungsschalter Baugroesse BG I
nach IEC 60947-2, DIN VDE 0660 Teil 101, IEC 60068-2-30
 Polzahl:  4
Bemessungsbetriebsspannung Ue:AC 500 V
Frequenz:  50 Hz
Bemessungsstrom In:  800 A
mit Bemessungsstrommodul: 1000 A
Ueberstromausloeser:  LSI-Funktion
Einbauart / Anschluss:  Einschub, Anschlussflansch
rueckseitig Bemessungsgrenzkurzschluss-
Ausschaltvermoegen Icu: 66 kA, 500 V
Bemessungsbetriebskurzschluss-
Ausschaltvermoegen Ics:  66 kA, 500 V
Bemessungsgrenzkurzschluss-
Einschaltvermoegen Icm:  145 kA, 500 V
 Elektronischer Ueberstromausloeser LSI(N)G
- Einstellbereich Ueberlastausloeser: Ir = 0,4 bis 1 x In
- Einstellbereich kurzzeitverzoegerte Kurzschlussausloesung:
 Isd = 0,6 x In bis 0,8 x Icw
- Einstellbereich Verzoegerung Kurzschlussausloesung:
 Ausloesezeit tsd: 0,08 bis 0,4 s
- Unverzoegerter Kurzschlussschutz: Ii = 1,5 x In bis 0,8 x Ics
- Einstellbereich Verzoegerung Ueberlastausloesung:
 Ausloesezeit tr (I2t)= 1,0 bis 25 s Ausloesezeit tr (I4t)= 0,5 bis 5 s
- ohne Neutralleiter m. Ueberlast- u. Kurzschlussschutz
 ein-/ausschaltbar
 Stromeinstellwert IN = 0,2 bis 2,0 x In
- ohne Erdschlussschutz G erweitertem Einstellbereich
 ein-/ausschaltbar,
 Kennlinie umschaltbar von Standard- auf I2t-, I4t-
 und I6t-Charakteristik,
 Stromeinstellwert Ig (Residual): 0,08 bis 1,6 x In
 Stromeinstellwert Ig (Direct) : 15 A bis 2000 A
 Ausloesezeit tg (Standard) : 0 s bis 5 s
 Ausloesezeit tg (Ixt) : 0 s bis 30 s
- mit gerichteter Schutzfunktion:
 gerichteter kurzzeitverzoegert Kurzschlussschutz dST
- Einstellung per Drehkodierschalter oder mittels
 USB-C Schnittstelle
- erweiterbare ETU, mit Farbdisplay
- volle Schutzfunktion bei Teillastbetrieb durch
 Bemessungsstromanpassung ohne Austausch der
 der Stromwandler
- zuschaltbares thermisches Gedaechtnis
- Kennlinie umschaltbar von I2t-Charakteristik auf
 I4t-Charakteristik zur besseren Selektivitaetsanpassung an nachgeschaltete Sicherungen
- LED-Anzeige fuer
 Betriebsbereitschaft d. elektronischen
 Ausloeseeinheit
 Zweistufige Ueberlastwarnmeldung mit einstellbarer
 Alarmschwelle
 Auftretende Stoerung oder Ereignis
 Anzeige des aktiven Wartungsmodus
 Anzeige des letzten Ausloesegrundes
 Ueberwachung:
- Speicherung von Ereignissen und Ausloeseursachen zur
 spezifischen Fehleranalyse
- Selbstdiagnose, Einstellen aller Parameter, Leistungsschalterstatus und -steuerung, Messwerte, usw.
- Anwenderseitig auswechselbare Hauptkontakte
 mit Kontaktbrandanzeige
- Bei Einschubausfuehrung Kurbel unverlierbar
 im Schalter integriert
- Nennstromkodierung zwischen Schalter
 und Einschubrahmen (bei Einschubvariante)
 mit nachfolgender sonstiger erforderlicher Ausstattung:
- mit Einschubrahmen
- mit Tuereinbaurahmen
- mit Lichtbogenkammerabdeckung
- mit Shutter
- mit Handantrieb
- mit Motorantrieb 230 V / AC
- mit 1. Arbeitsstromausloeser 230 V / AC
- mit 2. Arbeitsstromausloeser 24 V / DC
- mit Ausgeloest Meldeschalter
- mit Hilfsstromschalter 4 S + 4 OE zur Fernmeldung der
 Schaltstellung
- mit differenzierte Ausgeloestmeldung zur Anzeige der
 Ausloeseursache
- mit internem Spannungsabgriff
 ueber Spannungsmessmodul
- mit Hilfsspannungsanschluss 24 V-DC
- mit Vorbereitung fuer Kommunikation mit
 PROFINET
- mit integrierte Messfunktion nach IEC 60557-12
 PMF- II
 Messung von Strom, Spannung, Wirkenergie, Blindenergie, Scheinenergie, Wirkleistung, Blindleistung, Scheinleistung, Gesamtleistung, Leistungsfaktor, cos phi, Frequenz, Unsymmetrie (Strom, Spannung), THD-I, THD-ULN, THD-ULL, Kundenseitiger Austausch und Anpassung des Ueberstromausloesers an geaenderte Lastverhaeltnisse und Kommunikationsanwendungen moeglich.
Menge: 1,000 St
Kostengruppe DIN 276 2018-12: 440000000

**02.01.0650 Abgangsfeld 400 mm fuer 3-pol. Leistungsschalter**
Verteilerfeld fuer Abgaenge zur Bestueckung mit einem 3-p. offenen Leistungsschaltern bis 1250 A(BG I)
 Ausfuehrung:
Einschub
Form der inneren Unterteilung: 3a
einschliesslich der Hauptsammelschiene gemaess Vorbemerkung, sowie der Feldverschienung des Schalters.
 Das Feld ist standardmaessig mit nachfolgendem Zubehoer
auszuruesten:
1 Stueck Messung bestehend aus 3 x Wandlern und
 1 x Multifunktionsmessgeraet
 fuer Schalttafeleinbau 96x96x73(BxHxT)
 - Messungen mit Min.-, Max.- und
 Mittelwerten:
 * Strang- und Aussenleiterspannungen
 (UL-N und UL-L)
 * Phasenstroeme
 * S, P und Q je Phase und
 Gesamtleistungen
 * Lastfaktor je Phase und Lastfaktor
 gesamt
 * Frequenz
 * THD fuer Spannung und Strom je Phase
 - Energiezaehler fuer Wirk-, Blind- und
 Scheinarbeit, Hoch- und Niedertarif,
 Bezug und Abgabe, Betriebsstundenzaehler
 - Grafik-LCD-Display, intuitive
 Tastenbedienung
 - Schutzklasse IP65
 - Max. 3~ 690/400V / 5A AC (CATIII)
 - Messgenauigkeit Klasse 0,5S gem.
 IEC 62053-22 fuer Wirkarbeit
 - Grenzwertueberwachung, Logikfunktionen
 - Versorgungsspannung: 95 bis 240VAC +/- 10%,
 110 bis 340VDC +/- 10%
 - Strommessung ueber x/5A Wandler
 mit Schnittstelle Ethernet Modbus TCP
 mit Erweiterungsmodul I(N), I(Diff),
3 Stueck Stromwandler 400-800A/5A
 in geeichter Ausfuehrung zur Messung auf
 M-Bus Zaehler
1 Stueck 3-poliger Motorschutzschalter Baugroesse S00
 in den Groessen von 2,0 bis 12,5 A
 + Hilfsschalter 1 S + 1 OE mit Icu: 100kA
1 Stueck Leitungsschutzschalter, 2-polig 16A/C, 15kA
 + Hilfsschalter 1 S + 1 OE (fuer 24V-DC)
1 Stueck Leitungsschutzschalter, 2-polig 6A/C, 15kA
 + Hilfsschalter 1 S + 1 OE (fuer 230V-AC)
 Pauschal Diverses Kleinmaterial (Verdrahtungskanaele, Klemmen, Messtrennklemme etc.) einschliesslich aller feldinternen Steuerleitungen und notwendigem Zubehoer, fuer Erfassung, Steuerung und Üeberwachung von Meldungen und Ausloesungen sind einzurechnen.
 Feldbreite: 400 mm
Feldhoehe: 2000 mm + 100 mm Sockel
Menge: 3,000 St
Kostengruppe DIN 276 2018-12: 440000000

**02.01.0660 Offener Leistungsschalter, 3P ,Einschub, 630 A, 66 kA, LSI**
3-pol. offener Leistungsschalter 3WA Baugroesse BG I
nach IEC 60947-2, DIN VDE 0660 Teil 101, IEC 60068-2-30
 Polzahl:  3
Bemessungsbetriebsspannung Ue:  AC 500 V
Frequenz:  50 Hz
Bemessungsstrom In:  630 A
mit Bemessungsstrommodul: 1250 A
Ueberstromausloeser:  LSI-Funktion
Einbauart / Anschluss: Einschub, Anschlussflansch
rueckseitig Bemessungsgrenzkurzschluss-
Ausschaltvermoegen Icu:  66 kA, 500 V
Bemessungsbetriebskurzschluss-
Ausschaltvermoegen Ics:  66 kA, 500 V
Bemessungsgrenzkurzschluss-
Einschaltvermoegen Icm:  145 kA, 500 V
 Elektronischer Ueberstromausloeser LSI(N)G
- Einstellbereich Ueberlastausloeser:
 Ir = 0,4 bis 1 x In
- Einstellbereich kurzzeitverzoegerte
 Kurzschlussausloesung:
 Isd = 0,6 x In bis 0,8 x Icw
- Einstellbereich Verzoegerung Kurzschlussausloesung:
 Ausloesezeit tsd: 0,08 bis 0,4 s
- Unverzoegerter Kurzschlussschutz:
 Ii = 1,5 x In bis 0,8 x Ics
- Einstellbereich Verzoegerung Ueberlastausloesung:
 Ausloesezeit tr (I2t)= 1,0 bis 25 s Ausloesezeit tr (I4t)= 0,5 bis 5 s
- ohne Neutralleiter m. Ueberlast- u. Kurzschlussschutz
 ein-/ausschaltbar
 Stromeinstellwert
 IN = 0,2 bis 2,0 x In
- ohne Erdschlussschutz G erweitertem Einstellbereich
 ein-/ausschaltbar,
 Kennlinie umschaltbar von Standard- auf I2t-, I4t-
 und I6t-Charakteristik,
 Stromeinstellwert Ig (Residual): 0,08 bis 1,6 x In
 Stromeinstellwert Ig (Direct) : 15 A bis 2000 A
 Ausloesezeit tg (Standard) : 0 s bis 5 s
 Ausloesezeit tg (Ixt) : 0 s bis 30 s
mit gerichteter Schutzfunktion:
 gerichteter kurzzeitverzoegert Kurzschlussschutz dST
- Einstellung per Drehkodierschalter oder mittels
 USB-C Schnittstelle
- erweiterbare ETU, mit Farbdisplay
- volle Schutzfunktion bei Teillastbetrieb durch
 Bemessungsstromanpassung mittels Rating Plug
 (kein Austausch der Stromwandler erforderlich)
- zuschaltbares thermisches Gedaechtnis
- Kennlinie umschaltbar von I2t-Charakteristik auf
 I4t-Charakteristik zur besseren Selektivitaetsanpassung an nachgeschaltete Sicherungen
- LED-Anzeige fuer
 Betriebsbereitschaft d. elektronischen
 Ausloeseeinheit
 Zweistufige Ueberlastwarnmeldung mit einstellbarer
 Alarmschwelle
 Auftretende Stoerung oder Ereignis
 Anzeige des aktiven Wartungsmodus
 Anzeige des letzten Ausloesegrundes
 Ueberwachung:
- Speicherung von Ereignissen und Ausloeseursachen zur
 spezifischen Fehleranalyse
- Selbstdiagnose, Einstellen aller Parameter, Leistungsschalterstatus und -steuerung, Messwerte, usw.
- Anwenderseitig auswechselbare Hauptkontakte
 mit Kontaktbrandanzeige
- Bei Einschubausfuehrung Kurbel unverlierbar
 im Schalter integriert
- Nennstromkodierung zwischen Schalter
 und Einschubrahmen (bei Einschubvariante)
mit nachfolgender sonstiger erforderlicher Ausstattung:
- mit Einschubrahmen
- mit Tuereinbaurahmen
- mit Lichtbogenkammerabdeckung
- mit Shutter
- mit Handantrieb
- mit Motorantrieb 230 V / AC
- mit 1. Arbeitsstromausloeser 230 V / AC
- mit 2. Arbeitsstromausloeser 24 V / DC
- mit Ausgeloest Meldeschalter
- mit Hilfsstromschalter 4 S + 4 OE zur Fernmeldung der
 Schaltstellung
- mit differenzierte Ausgeloestmeldung zur Anzeige der
 Ausloeseursache
- mit internem Spannungsabgriff
 ueber Spannungsmessmodul
- mit Hilfsspannungsanschluss 24 V-DC
- mit Vorbereitung fuer Kommunikation
- mit PROFINET
- mit integrierte Messfunktion nach IEC 60557-12
 PMF- II
 Messung von Strom, Spannung, Wirkenergie, Blindenergie, Scheinenergie, Wirkleistung, Blindleistung, Scheinleistung, Gesamtleistung, Leistungsfaktor, cos phi, Frequenz, Unsymmetrie (Strom, Spannung), THD-I, THD-ULN, THD-ULL, Kundenseitiger Austausch und Anpassung des Ueberstromausloesers an geaenderte Lastverhaeltnisse und Kommunikationsanwendungen moeglich.
Menge: 3,000 St
Kostengruppe DIN 276 2018-12: 440000000

*Hinweis: GHV-SV InfraG*

**02.01.0670 Einspeisefeld 600 mm fuer 3-pol. Leistungsschalter**
Verteilerfeld fuer Einspeisungen zur Bestueckung mit einem 3-p. offenen Leistungsschaltern bis 1250 A(BG I)
 Ausfuehrung:
Einschub
Form der inneren Unterteilung: 4b
 Mit Einspeisung durch Kabel von unten oder oben einschliesslich der Hauptsammelschiene gemaess Vorbemerkung, sowie der Feldverschienung des Schalters.
 Das Feld ist standardmaessig mit nachfolgendem Zubehoer
auszuruesten:
 1 Stueck 3-poliger NH-Sicherungslasttrennschalter,
 Groesse 00, zum Aufbau auf Montageplatte
1 Satz NH-Sicherungen 125 A
1 Stueck Kombiableiter Typ 1+2 Anforderungsklasse
 B+C, UC 350V, Schutzbausteine steckbar,
 3/4-polig fuer TN-C, TN-S und TT-Systeme
 mit Fernanzeige.
 Mit Ueberwachungseinrichtung fuer die
 Varistoren, Prueftaste fuer Funktionstest.
1 Stueck Messung bestehend aus 3 x Wandlern und
 1 x Multifunktionsmessgeraet
 fuer Schalttafeleinbau 96x96x73(BxHxT)
 - Messungen mit Min.-, Max.- und
 Mittelwerten:
 * Strang- und Aussenleiterspannungen
 (UL-N und UL-L)
 * Phasenstroeme
 * S, P und Q je Phase und
 Gesamtleistungen
 * Lastfaktor je Phase und Lastfaktor
 gesamt
 * Frequenz
 * THD fuer Spannung und Strom je Phase
 - Energiezaehler fuer Wirk-, Blind- und
 Scheinarbeit, Hoch- und Niedertarif,
 Bezug und Abgabe, Betriebsstundenzaehler
 - Grafik-LCD-Display, intuitive
 Tastenbedienung
 - Schutzklasse IP65
 - Max. 3~ 690/400V / 5A AC (CATIII)
 - Messgenauigkeit Klasse 0,5S gem.
 IEC 62053-22 fuer Wirkarbeit
 - Grenzwertueberwachung, Logikfunktionen
 - Versorgungsspannung: 95...240VAC +/- 10%,
 110...340VDC +/- 10%
 - Strommessung ueber x/5A Wandler
 mit Schnittstelle Ethernet Modbus TCP
 mit Erweiterungsmodul I(N), I(Diff),
3 Stueck Stromwandler 600-1000A/5A
 in geeichter Ausfuehrung zur Messung auf
 M-Bus Zaehler
1 Stueck G3-PLC Modem/Gateway
1 Stueck 3-poliger Motorschutzschalter Baugroesse S00
 in den Groessen von 2,0 bis 12,5 A
 + Hilfsschalter 1 S + 1 OE mit Icu: 100kA
1 Stueck Leitungsschutzschalter, 2-polig 10A/C, 15kA
 + Hilfsschalter 1 S + 1 OE (fuer 24-110V-DC)
1 Stueck Leitungsschutzschalter, 2-polig 6A/C, 15kA
 + Hilfsschalter 1 S + 1 OE (fuer 230V-AC)
 Pauschal
Diverses Kleinmaterial (Verdrahtungskanaele, Klemmen, Messtrennklemme etc.) einschliesslich aller feldinternen Steuerleitungen und notwendigem Zubehoer, fuer Erfassung, Steuerung und Üeberwachung von Meldungen und Ausloesungen sind einzurechnen.
 Feldbreite: 600 mm
Feldhoehe: 2000 mm+ 100 mm Sockel
Menge: 1,000 St
Kostengruppe DIN 276 2018-12: 440000000

**02.01.0680 Kupplungsfeld 400 mm fuer 4-pol. Leistungsschalter**
Verteilerfeld fuer Laengskupplung zur Bestueckung mit einem 4-p. offenen Leistungsschaltern bis 1250 A(BG I)
 Ausfuehrung:
Einschub
Form der inneren Unterteilung: 3a
einschliesslich der Hauptsammelschiene gemaess Vorbemerkung, sowie der Feldverschienung des Schalters.
 Das Feld ist standardmaessig mit nachfolgendem Zubehoer
auszuruesten:
 1 Stueck Messung bestehend aus 3 x Wandlern und
 1 x Multifunktionsmessgeraet
 fuer Schalttafeleinbau 96x96x73(BxHxT)
 - Messungen mit Min.-, Max.- und
 Mittelwerten:
 * Strang- und Aussenleiterspannungen
 (UL-N und UL-L)
 * Phasenstroeme
 * S, P und Q je Phase und
 Gesamtleistungen
 * Lastfaktor je Phase und Lastfaktor
 gesamt
 * Frequenz
 * THD fuer Spannung und Strom je Phase
 - Energiezaehler fuer Wirk-, Blind- und
 Scheinarbeit, Hoch- und Niedertarif,
 Bezug und Abgabe, Betriebsstundenzaehler
 - Grafik-LCD-Display, intuitive
 Tastenbedienung
 - Schutzklasse IP65
 - Max. 3~ 690/400V / 5A AC (CATIII)
 - Messgenauigkeit Klasse 0,5S gem.
 IEC 62053-22 fuer Wirkarbeit
 - Grenzwertueberwachung, Logikfunktionen
 - Versorgungsspannung: 95 bis 240VAC +/- 10%,
 110 bis 340VDC +/- 10%
 - Strommessung ueber x/5A Wandler
 mit Schnittstelle Ethernet Modbus TCP
 mit Erweiterungsmodul I(N), I(Diff),
3 Stueck Stromwandler 400-800A/5A
 in geeichter Ausfuehrung zur Messung auf
 M-Bus Zaehler
1 Stueck 3-poliger Motorschutzschalter Baugroesse S00
 in den Groessen von 2,0 bis 12,5 A
 + Hilfsschalter 1 S + 1 OE mit Icu: 100kA
1 Stueck Leitungsschutzschalter, 2-polig 16A/C, 15kA
 + Hilfsschalter 1 S + 1 OE (fuer 24V-DC)
1 Stueck Leitungsschutzschalter, 2-polig 6A/C, 15kA
 + Hilfsschalter 1 S + 1 OE (fuer 230V-AC)
 Pauschal
Diverses Kleinmaterial (Verdrahtungskanaele, Klemmen, Messtrennklemme etc.) einschliesslich aller feldinternen Steuerleitungen und notwendigem Zubehoer, fuer Erfassung, Steuerung und Ueberwachung von Meldungen und Ausloesungen sind einzurechnen.
 Feldbreite: 400 mm
Feldhoehe: 2000 mm+ 100 mm Sockel
Menge: 1,000 St
Kostengruppe DIN 276 2018-12: 440000000

**02.01.0690 Offener Leistungsschalter, 3P ,Einschub, 630 A, 66 kA, LSI**
3-pol. offener Leistungsschalter 3WA Baugroesse BG I
nach IEC 60947-2, DIN VDE 0660 Teil 101, IEC 60068-2-30
 Polzahl: 3
Bemessungsbetriebsspannung Ue: AC 500 V
Frequenz: 50 Hz
Bemessungsstrom In: 630 A
mit Bemessungsstrommodul: 1250 A
Ueberstromausloeser: LSI-Funktion
Einbauart / Anschluss: Einschub, Anschlussflansch
rueckseitig Bemessungsgrenzkurzschluss-Ausschaltvermoegen
Icu: 66 kA, 500 V
Bemessungsbetriebskurzschluss-Ausschaltvermoegen
Ics: 66 kA, 500 V
Bemessungsgrenzkurzschluss-Einschaltvermoegen
Icm: 145 kA, 500 V
Elektronischer Ueberstromausloeser LSI(N)G
- Einstellbereich Ueberlastausloeser:
 Ir = 0,4 bis 1 x In
- Einstellbereich kurzzeitverzoegerte
 Kurzschlussausloesung:
 Isd = 0,6 x In bis 0,8 x Icw
- Einstellbereich Verzoegerung Kurzschlussausloesung:
 Ausloesezeit tsd: 0,08 bis 0,4 s
- Unverzoegerter Kurzschlussschutz:
 Ii = 1,5 x In bis 0,8 x Ics
- Einstellbereich Verzoegerung Ueberlastausloesung:
 Ausloesezeit tr (I2t)= 1,0 bis 25 s Ausloesezeit tr (I4t)= 0,5 bis 5 s
- ohne Neutralleiter m. Ueberlast- u. Kurzschlussschutz
 ein-/ausschaltbar
 Stromeinstellwert
 IN = 0,2 bis 2,0 x In
- ohne Erdschlussschutz G erweitertem Einstellbereich
 ein-/ausschaltbar,
 Kennlinie umschaltbar von Standard- auf I2t-, I4t-
 und I6t-Charakteristik,
 Stromeinstellwert Ig (Residual): 0,08 bis 1,6 x In
 Stromeinstellwert Ig (Direct) : 15 A bis 2000 A
 Ausloesezeit tg (Standard) : 0 s bis 5 s
 Ausloesezeit tg (Ixt) : 0 s bis 30 s
mit gerichteter Schutzfunktion:
 gerichteter kurzzeitverzoegert Kurzschlussschutz dST
- Einstellung per Drehkodierschalter oder mittels
 USB-C Schnittstelle
- erweiterbare ETU, mit Farbdisplay
- volle Schutzfunktion bei Teillastbetrieb durch
 Bemessungsstromanpassung mittels Rating Plug
 (kein Austausch der Stromwandler erforderlich)
- zuschaltbares thermisches Gedaechtnis
- Kennlinie umschaltbar von I2t-Charakteristik auf
 I4t-Charakteristik zur besseren Selektivitaetsanpassung an nachgeschaltete Sicherungen
- LED-Anzeige fuer
 Betriebsbereitschaft d. elektronischen
 Ausloeseeinheit
 Zweistufige Ueberlastwarnmeldung mit einstellbarer
 Alarmschwelle
 Auftretende Stoerung oder Ereignis
 Anzeige des aktiven Wartungsmodus
 Anzeige des letzten Ausloesegrundes
Ueberwachung:
- Speicherung von Ereignissen und Ausloeseursachen zur
 spezifischen Fehleranalyse
- Selbstdiagnose, Einstellen aller Parameter, Leistungsschalterstatus und -steuerung, Messwerte, usw.
- Anwenderseitig auswechselbare Hauptkontakte
 mit Kontaktbrandanzeige
- Bei Einschubausfuehrung Kurbel unverlierbar
 im Schalter integriert
- Nennstromkodierung zwischen Schalter
 und Einschubrahmen (bei Einschubvariante)
mit nachfolgender sonstiger erforderlicher Ausstattung:
- mit Einschubrahmen
- mit Tuereinbaurahmen
- mit Lichtbogenkammerabdeckung
- mit Shutter
- mit Handantrieb
- mit Motorantrieb 230 V / AC
- mit 1. Arbeitsstromausloeser 230 V / AC
- mit 2. Arbeitsstromausloeser 24 V / DC
- mit Ausgeloest Meldeschalter
- mit Hilfsstromschalter 4 S + 4 OE zur Fernmeldung der
 Schaltstellung
- mit differenzierte Ausgeloestmeldung zur Anzeige der
 Ausloeseursache
- mit internem Spannungsabgriff
 ueber Spannungsmessmodul
- mit Hilfsspannungsanschluss 24 V-DC
- mit Vorbereitung fuer Kommunikation
- mit PROFINET
- mit integrierte Messfunktion nach IEC 60557-12
 PMF- II
 Messung von Strom, Spannung, Wirkenergie, Blindenergie, Scheinenergie, Wirkleistung, Blindleistung, Scheinleistung, Gesamtleistung, Leistungsfaktor, cos phi, Frequenz, Unsymmetrie (Strom, Spannung), THD-I, THD-ULN, THD-ULL, Kundenseitiger Austausch und Anpassung des Ueberstromausloesers an geaenderte Lastverhaeltnisse und Kommunikationsanwendungen moeglich.
Menge: 1,000 St
Kostengruppe DIN 276 2018-12: 440000000

**02.01.0700 Offener Leistungsschalter, 4P ,Einschub, 630 A, 66 kA, LSI**
4-pol. offener Leistungsschalter Baugroesse BG I
nach IEC 60947-2, DIN VDE 0660 Teil 101, IEC 60068-2-30
 Polzahl: 4
Bemessungsbetriebsspannung Ue: AC 500 V
Frequenz: 50 Hz
Bemessungsstrom In: 630 A
mit Bemessungsstrommodul: 1250 A
Ueberstromausloeser: LSI-Funktion
Einbauart / Anschluss: Einschub, Anschlussflansch
rueckseitig Bemessungsgrenzkurzschluss-Ausschaltvermoegen
Icu: 66 kA, 500 V
Bemessungsbetriebskurzschluss-Ausschaltvermoegen
Ics: 66 kA, 500 V
Bemessungsgrenzkurzschluss-Einschaltvermoegen
Icm: 145 kA, 500 V
Elektronischer Ueberstromausloeser LSI(N)G
- Einstellbereich Ueberlastausloeser:
 Ir = 0,4 bis 1 x In
- Einstellbereich kurzzeitverzoegerte
 Kurzschlussausloesung:
 Isd = 0,6 x In bis 0,8 x Icw
- Einstellbereich Verzoegerung Kurzschlussausloesung:
 Ausloesezeit tsd: 0,08 bis 0,4 s
- Unverzoegerter Kurzschlussschutz:
 Ii = 1,5 x In bis 0,8 x Ics
- Einstellbereich Verzoegerung Ueberlastausloesung:
 Ausloesezeit tr (I2t)= 1,0 bis 25 s Ausloesezeit tr (I4t)= 0,5 bis 5 s
- ohne Neutralleiter m. Ueberlast- u. Kurzschlussschutz
 ein-/ausschaltbar
 Stromeinstellwert
 IN = 0,2 bis 2,0 x In
- ohne Erdschlussschutz G erweitertem Einstellbereich
 ein-/ausschaltbar,
 Kennlinie umschaltbar von Standard- auf I2t-, I4t-
 und I6t-Charakteristik,
 Stromeinstellwert Ig (Residual): 0,08 bis 1,6 x In
 Stromeinstellwert Ig (Direct) : 15 A bis 2000 A
 Ausloesezeit tg (Standard) : 0 s bis 5 s
 Ausloesezeit tg (Ixt) : 0 s bis 30 s
mit gerichteter Schutzfunktion:
 gerichteter kurzzeitverzoegert Kurzschlussschutz dST
- Einstellung per Drehkodierschalter oder mittels
 USB-C Schnittstelle
- erweiterbare ETU, mit Farbdisplay
- volle Schutzfunktion bei Teillastbetrieb durch
 Bemessungsstromanpassung mittels Rating Plug
 (kein Austausch der Stromwandler erforderlich)
- zuschaltbares thermisches Gedaechtnis
- Kennlinie umschaltbar von I2t-Charakteristik auf
 I4t-Charakteristik zur besseren Selektivitaetsanpassung an nachgeschaltete Sicherungen
- LED-Anzeige fuer
 Betriebsbereitschaft d. elektronischen
 Ausloeseeinheit
 Zweistufige Ueberlastwarnmeldung mit einstellbarer
 Alarmschwelle
 Auftretende Stoerung oder Ereignis
 Anzeige des aktiven Wartungsmodus
 Anzeige des letzten Ausloesegrundes
Ueberwachung:
- Speicherung von Ereignissen und Ausloeseursachen zur
 spezifischen Fehleranalyse
- Selbstdiagnose, Einstellen aller Parameter, Leistungsschalterstatus und -steuerung, Messwerte, usw.
- Anwenderseitig auswechselbare Hauptkontakte
 mit Kontaktbrandanzeige
- Bei Einschubausfuehrung Kurbel unverlierbar
 im Schalter integriert
- Nennstromkodierung zwischen Schalter
 und Einschubrahmen (bei Einschubvariante)
mit nachfolgender sonstiger erforderlicher Ausstattung:
- mit Einschubrahmen
- mit Tuereinbaurahmen
- mit Lichtbogenkammerabdeckung
- mit Shutter
- mit Handantrieb
- mit Motorantrieb 230 V / AC
- mit 1. Arbeitsstromausloeser 230 V / AC
- mit 2. Arbeitsstromausloeser 24 V / DC
- mit Ausgeloest Meldeschalter
- mit Hilfsstromschalter 4 S + 4 OE zur Fernmeldung der
 Schaltstellung
- mit differenzierte Ausgeloestmeldung zur Anzeige der
 Ausloeseursache
- mit internem Spannungsabgriff
 ueber Spannungsmessmodul
- mit Hilfsspannungsanschluss 24 V-DC
- mit Vorbereitung fuer Kommunikation
- mit PROFINET
- mit integrierte Messfunktion nach IEC 60557-12
 PMF- II

Messung von Strom, Spannung, Wirkenergie, Blindenergie, Scheinenergie, Wirkleistung, Blindleistung, Scheinleistung, Gesamtleistung, Leistungsfaktor, cos phi, Frequenz, Unsymmetrie (Strom, Spannung), THD-I, THD-ULN, THD-ULL, Kundenseitiger Austausch und Anpassung des Ueberstromausloesers an geaenderte Lastverhaeltnisse und Kommunikationsanwendungen moeglich.
Menge: 1,000 St
Kostengruppe DIN 276 2018-12: 440000000

**02.01.0710 Abgangsfeld 1200 mm waager. NH-Schaltleisten**
Verteilerfeld fuer den Einbau von waagerechten Lasttrennschalterleisten in Stecktechnik, inkl. der Hauptsammelschienen gemaess Vorbemerkung, sowie der notwendigen Steckschiene zum Aufbau der Leisten und saemtlichem Befestigungsmaterial, der Abdeckung zum Sammelschienenraum, dem Kabelanschlussraum und der Anschlussraumtuer.
 Zu- und Ableitungen der Kabel von/nach oben nach Vorgabe des Ingenieurbueros.
 Form der inneren Unterteilung: 4b
Feldbreite: 1200 mm
Feldhoehe: 2000 mm + 100 mm Sockel
Menge: 1,000 St
Kostengruppe DIN 276 2018-12: 440000000

**02.01.0720 Lasttrennschalter mit NH-Sicherung, 250 A, 3P, geeichte Wandler**
Lasttrennschalter mit Sicherungen fuer waager. Einbau, mit Doppelunterbrechung, in Leistenbauform, steckbar, fuer NH 1-Sicherungen nach IEC/EN 60269-2-1, DIN EN 60269-2-1.
 Bemessungsbetriebsstrom: 250 A
Polzahl: 3
Ausschaltvermoegen Grenzkurzschlussstrom: Icu = 120 kA
Handantrieb
Betriebstemperatur: -25 Grad C 55 Grad C
Schutzart: IP 41
 Frontblende in EIN-Stellung verriegelt horizontale Einbaulage Schaltstellungsanzeige an der Frontblende mit direkter mechanischer Verbindung zur Schaltwelle mit den Schaltkontakten,
mit 3 geeichten Stromwandlern 150/1A od. 200/1A,o./5A, mit Genauigkeitsklasse 0,5 liefern, montieren und auf Multifunktionsstecker bzw. Wandlertrennklemmen im Kabelanschlussraum des Feldes verdrahten.
 Zusaetzlich ist in den Messpfad der Phase L2 ein (1x) Bimetallamperemeter 45(48) mm x 45(48) mm einzuschleifen u. in der NH-Schaltleiste zu liefern u.einzubauen.
Menge: 2,000 St
Kostengruppe DIN 276 2018-12: 440000000

**02.01.0730 Lasttrennschalter mit NH-Sicherung, 160 A, 3P, geeichte Wandler**
Lasttrennschalter mit Sicherungen fuer waager. Einbau, mit Doppelunterbrechung, in Leistenbauform, steckbar, fuer NH00-Sicherungen nach IEC/EN 60269-2-1, DIN EN 60269-2-1.
 Bemessungsbetriebsstrom: 160 A
Polzahl: 3
Ausschaltvermoegen Grenzkurzschlussstrom: Icu = 120 kA
Handantrieb
Betriebstemperatur: -25 Grad C 55 Grad C
Schutzart: IP 41
 Frontblende in EIN-Stellung verriegelt horizontale Einbaulage Schaltstellungsanzeige an der Frontblende mit direkter mechanischer Verbindung zur Schaltwelle mit den Schaltkontakten,
mit 3 geeichten Stromwandlern 100/1A o. /5A, mit Genauigkeitsklasse 0,5 liefern, montieren und auf Multifunktionsstecker bzw. Wandlertrennklemmen im Kabelanschlussraum des Feldes verdrahten.
zusaetzlich ist in den Messpfad der Phase L2 ein (1x) Bimetallamperemeter 45(48) mm x 45(48) mm einzuschleifen u. in der NH-Schaltleiste zu liefern u.einzubauen.
Menge: 6,000 St
Kostengruppe DIN 276 2018-12: 440000000

**02.01.0740 Geraetefach 400 mm mit Fronttuer**
Geraetefach mit Tuer und Einbausatz, als Einbaufach mit Geraetetraeger, fest eingebaut, ausgebaut mit Kabelkanaelen und Hutschienen zum Einbau von bis zu:
 3x D02, 3polig, 63A für Hutschiene
7x Leitungsschutzschalter 1polig, 16A/B, 10kA
Fachhoehe: 400 mm
Fachbreite: 600 mm
Menge: 1,000 St
Kostengruppe DIN 276 2018-12: 440000000

*Hinweis: UV-UG2 InfraG*

**02.01.0750 Standschrank Unterverteilung**
Unterverteilung mit 4-poligem Sammelschienensystem 315A als Standverteiler gemäß DIN EN 61439 Teil 1+3 (VDE0660 / 600).

Abmessungen: 1950 (1850+100) x 550 x 275mm (HxBxT), Kabelabgang oben

Zu berücksichtigen sind die zur Zeit gültigen DIN VDE Vorschriften, DGUV-Vorschriften und DIN-Normen.

Die Verdrahtung, Montage und Lieferung erfolgt nach DIN VDE-Vorschriften sowie den allgemein anerkannten Regeln der Technik inklusive allem erforderlichen systemgebundenem Zubehör wie Einbaugeräte, Sammelschienensysteme und -Klemmen, Dreistockklemmen, Steuerleitungsklemmen, Isolierstücke für Hutschienen, Abdeckstreifen, Schrank- verbinder, Verbindungs- und Montagematerial, Flanschplatten etc.

Die nachfolgend aufgeführten Bauteile sind komplett verdrahtet und montiert anzubieten.

Alle Abgänge sind auf Dreistock- oder Reihenklemmen (N-Trennklemmen) zu verdrahten. Reihenklemmen sind im Weiteren nicht gesondert aufgeführt, diese sind in die Preise der Modulargeräte mit einzukalkulieren.
Zuleitung von oben, Abgäne nach oben
einschließlich Rangierblende aus stabilem Kunststoff,
farblich abgestimmt auf den Schrank

Standverteilerschrank IP44 / SK2 in den Maßen:
1950 x 550 x 275 mm (HxBxT), Farbe RAL 7035 Flanschplatten, Sammelschienensystem und Schwenkhebel-Türgriff mit Profilhalbzylinder, Innenausbausystem, Sammelschienensystem und Zubehör

Die Anlage ist anschlussfertig inklusive normgerechter Schaltanlagendokumentation bestehend aus CAD-Stromlaufplänen (im Format pdf und dxf), Betriebsmittelbeschriftung (auf dem Gerät und auf der Berührungsschutzabdeckung) Stücklisten, Prüfprotokollen, CE-Konfirmitätserklärung, etc. komplett einschl. Sammelschienensystem, Klemmen und Tragschienen
sowie Abdeckungen der Leerräume, allem systembedingtem Zubehör, Klein-, Befestigungs-, Anschlussmaterial und Plantasche zu liefern, montieren und betriebsbereit anschließen.

Darin eingebaut sind die in diesem Untertitel aufgeführten Positionen:
Menge: 1,000 St
Kostengruppe DIN 276 2018-12: 440000000

**02.01.0760 Leistungsschalter 3-polig 63A 400/415VAC**
Leistungsschalter für Wechselstrom DIN EN 60947-2 (VDE 0660-101), Kompaktbauweise (MCCB), für Anlagen-, Kabel-, Generatorenschutz, als Hauptschalter, 3-polig, Bemessungsbetriebsstrom 63 A, Bemessungsbetriebsspannung 400/415 V AC bei 50/60 Hz, Mindest-Bemessungsgrenzkurzschlussausschaltvermögen Icu 45 kA, Mindest-Bemessungsbetriebskurzschlussausschaltvermögen Ics 45 kA, Mindest-Bemessungsgrenzkurzschlusseinschaltvermögen Icm 75 kA, in Festeinbautechnik, Gebrauchskategorie A, fingersicher DIN EN 50274 (VDE 0660-514), mit Kipphebelantrieb, elektrische Schaltspielzahl 500, elektronische Auslöseeinheit (ETU), als unverzögerter Kurzschlussauslöser (I), Einstellung/Anzeige der Schutzfunktionen mit Display, Schutzparameter unverzögerter Kurzschlussschutz einstellbar.
Menge: 1,000 St
Kostengruppe DIN 276 2018-12: 440000000

**02.01.0770 Überspannungsschutzgerät Typ 2 Schutzpegel 1,5kV**
Überspannungsschutzgerät DIN EN 61643-11 (VDE 0675-6-11), Typ 2, mit integrierter Überstromschutzeinrichtung, Einbauort am oder in der Nähe des Speisepunktes der elektrischen Anlage, zum Schutz von Betriebsmitteln der Schutzklasse II DIN EN 61140 (VDE 0140-1), Modulbauweise aus Basis- und Schutzmodul, als Reiheneinbaugerät, Maße DIN 43880, mit Funktionsanzeige und potentialfreiem Kontakt für Fernanzeige, Bemessungsbetriebsspannung 230/400 V AC, für TN-S-System mit Schutzschaltung DIN VDE 0100-534, Schutzpegel max. 1,5 kV.
Menge: 1,000 St
Kostengruppe DIN 276 2018-12: 440000000

**02.01.0780 NH-Sicherungslasttrennschalter Gr.00 3polig**
NH-Sicherungslasttrennschalter in Leistenbauform DIN EN IEC 60947-3 (VDE 0660-107), bedingter Bemessungskurzschlussstrom 100 kA, fingersicher DIN EN 50274 (VDE 0660-514), Bemessungsbetriebsspannung 400 V AC, Baugröße 00, Einfachunterbrechung, 3-polig, 3-polig schaltbar, zur Montage auf Sammelschiene, Schienenmittenabstand 60 mm, mit Klemmenanschluss, mit NH-Sicherungseinsatz.
Menge: 7,000 St
Kostengruppe DIN 276 2018-12: 440000000

**02.01.0790 Fehlerstromschutzschalter RCCB Typ A, 63A, 30mA, 3polig+N 400VAC**
Fehlerstromschutzschalter (RCCB) DIN EN 61008-1 (VDE 0664-10), als Reiheneinbaugerät, Maße DIN 43880, fingersicher DIN EN 50274 (VDE 0660-514), Typ A pulsstromsensitiv, Auslösung unverzögert, Bemessungsstrom 40 A, Bemessungsfehlerstrom 30 mA, 3-polig + N, 400 V AC, Kurzschlussfestigkeit 10 kA, stoßstromfest bis 250 A, mit Handbetätigung.
Menge: 5,000 St
Kostengruppe DIN 276 2018-12: 440000000

**02.01.0800 Fehlerstromschutzschalter RCCB Typ A, 63A, 30mA, 3polig+N 400VAC**
Fehlerstromschutzschalter (RCCB) DIN EN 61008-1 (VDE 0664-10), als Reiheneinbaugerät, Maße DIN 43880, fingersicher DIN EN 50274 (VDE 0660-514), Typ A pulsstromsensitiv, Auslösung unverzögert, Bemessungsstrom 63 A, Bemessungsfehlerstrom 30 mA, 3-polig + N, 400 V AC, Kurzschlussfestigkeit 10 kA, stoßstromfest bis 250 A, mit Handbetätigung.
Menge: 1,000 St
Kostengruppe DIN 276 2018-12: 440000000

**02.01.0810 Fehlerstromschutzschalter RCBO Typ A, B 16A, 30mA, 1polig+N 230VAC**
Fehlerstromschutzschalter mit Überstromschutz (RCBO) DIN EN 61009-1 (VDE 0664-20), als Reiheneinbaugerät, Maße DIN 43880, fingersicher DIN EN 50274 (VDE 0660-514), Typ A pulsstromsensitiv, Auslösung unverzögert, Auslösecharakteristik B, DIN EN 60898-1 (VDE 0641-11), Bemessungsstrom 16 A, Bemessungsfehlerstrom 30 mA, 1-polig + N, 230 V AC, Kurzschlussfestigkeit 10 kA, stoßstromfest bis 250 A, mit Handbetätigung.
Menge: 1,000 St
Kostengruppe DIN 276 2018-12: 440000000

**02.01.0820 Dreiphasen-Wächter Tragschiene**
Dreiphasen-Wächter, Schaltschwellen DIN VDE 0100-560 (VDE 0100-560), für Sicherheitsbeleuchtungsanlage, mit Ausgang als systemspezifischer Datenbus, mit Wächtereinzelkennung, Montage auf Tragschiene DIN EN 60715 (VDE 0660-520).
Menge: 3,000 St
Kostengruppe DIN 276 2018-12: 440000000

**02.01.0830 Leitungsschutzschalter 1polig, 6A/B, 10kA**
Leitungsschutzschalter DIN EN 60898-1 (VDE 0641-11), als Reihen- einbaugerät, Maße DIN 43880, fingersicher DIN EN 50274 (VDE 0660-514), Bemessungsbetriebsspannung 230/400 V AC, Bemessungsausschaltvermögen 10 kA, mit beidseitiger Klemmenabdeckung, 1-polig, Auslösecharakteristik B,
Bemessungsstrom 6 A.
Menge: 3,000 St
Kostengruppe DIN 276 2018-12: 440000000

**02.01.0840 Leitungsschutzschalter 1polig, 10A/B, 10kA, mit Hilfsschalter**
Leitungsschutzschalter DIN EN 60898-1 (VDE 0641-11), als Reiheneinbaugerät, Maße DIN 43880, fingersicher DIN EN 50274 (VDE 0660-514), Bemessungsbetriebsspannung 230/400 V AC, Bemessungsausschaltvermögen 10 kA, mit beidseitiger Klemmenabdeckung, 1-polig, mit Hilfsschalter 1 W, Auslösecharakteristik B, Bemessungsstrom 10 A.
Menge: 23,000 St
Kostengruppe DIN 276 2018-12: 440000000

**02.01.0850 Leitungsschutzschalter 1polig, 16A/B, 10kA**
Leitungsschutzschalter DIN EN 60898-1 (VDE 0641-11), als Reiheneinbaugerät, Maße DIN 43880, fingersicher DIN EN 50274 (VDE 0660-514), Bemessungsbetriebsspannung 230/400 V AC, Bemessungsausschaltvermögen 10 kA, mit beidseitiger Klemmenabdeckung, 1-polig, Auslösecharakteristik B, Bemessungsstrom 16 A.
Menge: 28,000 St
Kostengruppe DIN 276 2018-12: 440000000

**02.01.0860 Leitungsschutzschalter 1polig, 20A/B, 10kA**
Leitungsschutzschalter DIN EN 60898-1 (VDE 0641-11), als Reiheneinbaugerät, Maße DIN 43880, fingersicher DIN EN 50274 (VDE 0660-514), Bemessungsbetriebsspannung 230/400 V AC, Bemessungsausschaltvermögen 10 kA, mit beidseitiger Klemmenabdeckung, 1-polig, Auslösecharakteristik B, Bemessungsstrom 20 A.
Menge: 2,000 St
Kostengruppe DIN 276 2018-12: 440000000

**02.01.0870 Leitungsschutzschalter 3polig, 20A/B, 10kA**
Leitungsschutzschalter DIN EN 60898-1 (VDE 0641-11), als Reiheneinbaugerät, Maße DIN 43880, fingersicher DIN EN 50274 (VDE 0660-514), Bemessungsbetriebsspannung 230/400 V AC, Bemessungsausschaltvermögen 10 kA, mit beidseitiger Klemmenabdeckung, 3-polig, Auslösecharakteristik B, Bemessungsstrom 20 A.
Menge: 2,000 St
Kostengruppe DIN 276 2018-12: 440000000

**02.01.0880 Fernschalter bistabil Reiheneinbau 230VAC Steuerspannung 8VAC Schalter 10A**
Fernschalter DIN EN 60669-2-2 (VDE 0632-2-2), bistabil (Stromstoßschalter), als Reiheneinbaugerät, Maße DIN 43880, fingersicher DIN EN 50274 (VDE 0660-514), mit Handbetätigung und Schaltstellungsanzeige, zur Montage auf Tragschiene DIN EN 60715 (VDE 0660-520), Bemessungsbetriebsspannung 230 V AC, Bemessungssteuerspannung 8 V AC, als Schalter, Bemessungsstrom 10 A, für zentrale EIN-AUS-Schaltung.
Menge: 6,000 St
Kostengruppe DIN 276 2018-12: 440000000

**02.01.0890 KNX Spannungsversorgung**
Spannungsversorgung zur Erzeugung der notwendigen Systemspannung. Eingangsspannung 230 V AC (±15%), Ausgangsspannung 24 V DC (±3%) mit maximalen Ausgangstrom von 2,5 A. Montage erfolgt auf die DIN-Hutschiene.

Ausgangsstrom: 2500 mA
Ausgangsspannung geregelt: Nein
Leistungsaufnahme standby: 0,3 W
Frequenz: 47 - 63 Hz
Anschluss-/Steckertyp: Schraubanschluss
Anzahl Module: 4
Ausgangsspannung: 23,28 - 24,72 V
Betriebstemperatur: -10 - 70 °C
Anschlussart: Schraubanschluss
Menge: 1,000 St
Kostengruppe DIN 276 2018-12: 440000000

**02.01.0900 KNX/DALI Gateway**
KNX/DALI Gateway zur Ansteuerung von maximal 2x 64 DALI-Geräten. Einstellung der Farbtemperatur für Leuchten gemäß IEC 62386-209.

Das DALI Gateway ermöglicht eine Farbsteuerung über RGB, erlaubt das Schalten und Dimmen der angeschlossenen DALI-Geräte (z.B. DALI-EVGs) entweder zentral oder gruppenweise in max. 2 x 32 KNX-Gruppen. Die Zentrale Schaltfunktion und eine Sperrfunktion für jede Gruppe sind möglich. Zusätzlich ist die Einstellung einer separaten Ein- und Ausschaltverzögerung oder eine Treppenlichtfunktion mit Vorwarnfunktion möglich. Die Anzeige der aktuellen KNX-Gruppe erfolgt mit einem zweiziffrigen LED-Display. Es werden nur die KNX-Gruppen angezeigt, die auch projektiert sind.
Funktion: Schalten EIN/AUS, Dimmen, Zeitfunktionen, Handbedienung, Szenenaufrufe, Zustandsrückmeldung, Meldung Betriebszustand und Einbindung des Geräts in DALI-Notlichtsysteme.

Betriebsspannung: 110 - 240 V
Versorgungsspannungsart: DC
Leistungsaufnahme VA: 6 VA
Mit LED Anzeige: Ja
Breite in Teilungseinheiten: 4
Menge: 1,000 St
Kostengruppe DIN 276 2018-12: 440000000

**02.01.0910 KNX/IP Schnittstelle**
Die KNX/IP Schnittstelle mit integriertem Busankoppler wird als Programmierschnittstelle zwischen dem KNX Bus und einem oder mehreren PCs/Laptops im Netzwerk eingesetzt. Die IP-Adresse kann über einen DHCP-Server bzw. durch manuelle Konfiguration zugewiesen werden.

Funktionen: Programmiertaste und rote Programmier-LED, RJ45-Anschluss für Ethernet/IP-Netzwerke und Busanschluss über Anschlussklemme.

Provider abhängig: Ja
Betriebsspannung: 24 - 24 V
Versorgungsspannungsart: DC
Mit LED Anzeige: Ja
Breite in Teilungseinheiten: 1
Menge: 1,000 St
Kostengruppe DIN 276 2018-12: 440000000

**02.01.0920 KNX Linien-/Bereichskoppler**
Zur Verbindung zweier KNX-Buslinien, wobei die Signalübertragung galvanisch getrennt erfolgt. Der KNX Linien- und Bereichskoppler dient als Datenflussfilter für übergreifende Bustelegramme. Zusätzlich dient er auch als Signalverstärker. Bei Überschreitung der max. Linienlast muss ein zusätzlicher Linienkoppler inklusive Spannungsversorgung eingesetzt werden.
Menge: 1,000 St
Kostengruppe DIN 276 2018-12: 440000000

**02.01.0930 KNX Schaltaktor**
Schaltausgang zum Schalten von 10 Steckdosen-/ Beleuchtungsausgängen. Zur Steuerung von Beleuchtungsausgängen kann zwischen EIN/AUS, Zeitschaltung, Sicherheits-Aus, Zwangssteuerung, Sperr-, Logik-, Verzögerungsfunktion pro Kanal ausgewählt werden. Mit Umschaltfunktion für Zeit oder Dauerfunktion. Alle Ausgänge haben am Gerät eine Handbedienung, die auch sperrbar ist, sowie eine Schaltzustandsanzeige mittels LED und Betriebsstundenzähler pro Ausgang. Das Gerät kann mit einem Diagnostikwerkzeug ausgelesen werden. Beschriftungsmöglichkeit direkt am Gerät.

Mit Bussystem KNX: Ja
Abmessungen: 90 x 105 mm
Breite in Teilungseinheiten: 6
Farbe: Lichtgrau
Mit Schieber für Handschaltung: Ja
Funk bidirektional: Nein
Busstromaufnahme im Leerlauf: 8 mA
Frequenz: 50 - 60 Hz
Glühlampenlast 230 V Lampe: 1200 - 1200 W
Ausgangsleistung: 1200 W
Bemessungsbetriebsspannung Ue: 230 - 230 V
Systemspannung: 30 V DC über Bus
Menge: 2,000 St
Kostengruppe DIN 276 2018-12: 440000000

**02.01.0940 KNX Binäreingang 10-fach**
Binäreingang modular zum Anschluss an 230V-Signalgeber (z.B. konventionelle Schalter, Taster, Alarmgeber usw.). Das Gerät verfügt über eine Handbedienung (auch sperrbar), die es ermöglicht die Busfunktion unabhängig von der Eingängen zu testen. Die Funktion der LED Anzeige kann parametriert werden. Jeder Eingang hat einen separaten N-Anschluss und kann an eine unterschiedliche Phase angeschlossen werden. Funktionen: Beleuchtungs-, Jalousie-, Rollladen- und/oder Heizungssteuerung, und Szenenabruf sind für jeden Eingang frei definierbar.

Anzahl Eingangsstromkreise: 10
Montage auf: DIN Schiene
Werkstoff: Kunststoff
Farbe: Lichtgrau
RAL Nummer: 7035
Eingangsspannung: 230 - 230 V
Betriebsspannung über Bus: 21 - 32 V
Versorgungsspannungsart: AC
Menge: 2,000 St
Kostengruppe DIN 276 2018-12: 440000000

**02.01.0950 Projektierung, Parametrierung und Programmierung**
Die Projektierung, Parametrierung und Programmierung der KNX-Anlage umfasst folgende Punkte:

-Projektierung aller notwendigen KNX-Geräte
-Vergabe aller erforderlichen zentralen und dezentralen Gruppenadressen unter Beachtung aller geforderten Funktionsabläufe und dem übergebenen Datenpool, welcher durch Freigabe erweitert wird.
-Parametereinstellung sämtlicher KNX-Geräte zur Anpassung an alle geforderten Funktionsabläufe.
-Programmierung sämtlicher zum ordnungsgemäßen und funktional geforderten Ablauf notwendiger Zusammenhänge an den Geräten selbst und in vorhandenen Funktionsmodulen zur Anpassung an die Gesamtkonzeption
-Sämtliche notwendigen Absprachen und Koordinierungsgespräche
-Sämtliche notwendigen Zuarbeiten von Fremdgewerke mit Anbindung an den KNX.
-Erstellung einer CAD-Raumtopologie und Verteilertopolgie mit allen zur Verfügung stehenden Angaben. Diese muss vor der Inbetriebnahme als Werksplanung zur Freigabe bestätigt werden.

Bis zur Freigabe sind alle Korrekturen sofort zu bearbeiten und umgehend vorzulegen.
Menge: 1,000 psch
Kostengruppe DIN 276 2018-12: 440000000

**02.01.0960 Inbetriebnahme und Funktionstests der KNX-Anlage**
Die Inbetriebnahme und Funktionstests der KNX-Anlage
umfassen folgende Punkte:

-Prüfung online aller Gruppenadressen auf Funktion
-Prüfung online aller Zentralfunktionen
-Prüfung online aller übergeordneter logischer Funktionen
-Prüfung Ausfallsicherung
-Prüfung auf stabilen Programmablauf der FM`s
-Prüfung sämtlicher vorhandener Steuerungen und Regelungen auf
ordnungsgemäße Funktion
-Prüfung der Navigation der Visualisierung
-Prüfung und Abnahme der Fremdgewerke
-Die Prüfung der Feldgeräte KNX wird gemeinsam mit dem
ausführenden Elektroinstallationsunternehmen vorgenommen!
-Prüfung auf ordnungsgemäße Funktion der Betriebsmittel wie z.B. Leuchten
Menge: 1,000 psch
Kostengruppe DIN 276 2018-12: 440000000

*Hinweis: UV-EG InfraG*

**02.01.0970 Standschrank Unterverteilung**
Unterverteilung mit 4-poligem Sammelschienensystem 315A als Standverteiler gemäß DIN EN 61439 Teil 1+3 (VDE0660 / 600).

Abmessungen: 1950 (1850+100) x 800 x 275mm (HxBxT),
Kabelabgang oben

Zu berücksichtigen sind die zur Zeit gültigen DIN VDE Vorschriften, DGUV-Vorschriften und DIN-Normen.

Die Verdrahtung, Montage und Lieferung erfolgt nach DIN VDE-Vorschriften sowie den allgemein anerkannten Regeln der Technik inklusive allem erforderlichen systemgebundenem Zubehör wie Einbaugeräte, Sammelschienensysteme und -Klemmen, Dreistockklemmen, Steuerleitungsklemmen, Isolierstücke für Hutschienen, Abdeckstreifen, Schrank- verbinder, Verbindungs- und Montagematerial, Flanschplatten etc.

Die nachfolgend aufgeführten Bauteile sind komplett verdrahtet und montiert anzubieten.

Alle Abgänge sind auf Dreistock- oder Reihenklemmen (N-Trennklemmen) zu verdrahten. Reihenklemmen sind im Weiteren nicht gesondert aufgeführt, diese sind in die Preise der Modulargeräte mit einzukalkulieren.
 Zuleitung von oben, Abgänge nach oben einschließlich Rangierblende aus stabilem Kunststoff, farblich abgestimmt auf den Schrank

Standverteilerschrank IP44 / SK2 in den Maßen:
1950 x 800 x 275 mm (HxBxT), Farbe RAL 7035 Flanschplatten, Sammelschienensystem und Schwenkhebel-Türgriff mit Profilhalbzylinder, Innenausbausystem, Sammelschienensystem und Zubehör

Die Anlage ist anschlussfertig inklusive normgerechter Schaltanlagendokumentation bestehend aus CAD-Stromlaufplänen (im Format pdf und dxf), Betriebsmittelbeschriftung (auf dem Gerät und auf der Berührungsschutzabdeckung) Stücklisten, Prüfprotokollen, CE-Konfirmitätserklärung, etc. komplett einschl. Sammelschienensystem, Klemmen und Tragschienen sowie Abdeckungen der Leerräume, allem systembedingtem Zubehör, Klein-, Befestigungs-, Anschlussmaterial und Plantasche zu liefern, montieren und betriebsbereit anschließen.

Darin eingebaut sind die in diesem Untertitel aufgeführten Positionen:
Menge: 1,000 St
Kostengruppe DIN 276 2018-12: 440000000

**02.01.0980 Leistungsschalter 3-polig 63A 400/415VAC**
Leistungsschalter für Wechselstrom DIN EN 60947-2 (VDE 0660-101), Kompaktbauweise (MCCB), für Anlagen-, Kabel-, Generatorenschutz, als Hauptschalter, 3-polig, Bemessungsbetriebsstrom 63 A, Bemessungsbetriebsspannung 400/415 V AC bei 50/60 Hz, Mindest-Bemessungsgrenzkurzschlussausschaltvermögen Icu 45 kA, Mindest-Bemessungsbetriebskurzschlussausschaltvermögen Ics 45 kA, Mindest-Bemessungsgrenzkurzschlusseinschaltvermögen Icm 75 kA, in Festeinbautechnik, Gebrauchskategorie A, fingersicher DIN EN 50274 (VDE 0660-514), mit Kipphebelantrieb, elektrische Schaltspielzahl 500, elektronische Auslöseeinheit (ETU), als unverzögerter Kurzschlussauslöser (I), Einstellung/Anzeige der Schutzfunktionen mit Display, Schutzparameter unverzögerter Kurzschlussschutz einstellbar.
Menge: 1,000 St
Kostengruppe DIN 276 2018-12: 440000000

**02.01.0990 Überspannungsschutzgerät Typ 2 Schutzpegel 1,5kV**
Überspannungsschutzgerät DIN EN 61643-11 (VDE 0675-6-11), Typ 2, mit integrierter Überstromschutzeinrichtung, Einbauort am oder in der Nähe des Speisepunktes der elektrischen Anlage, zum Schutz von Betriebsmitteln der Schutzklasse II DIN EN 61140 (VDE 0140-1), Modulbauweise aus Basis- und Schutzmodul, als Reiheneinbaugerät, Maße DIN 43880, mit Funktionsanzeige und potentialfreiem Kontakt für Fernanzeige, Bemessungsbetriebsspannung 230/400 V AC, für TN-S-System mit Schutzschaltung DIN VDE 0100-534, Schutzpegel max. 1,5 kV.
Menge: 1,000 St
Kostengruppe DIN 276 2018-12: 440000000

**02.01.1000 NH-Sicherungslasttrennschalter Gr.00 3polig**
NH-Sicherungslasttrennschalter in Leistenbauform DIN EN IEC 60947-3 (VDE 0660-107), bedingter Bemessungskurzschlussstrom 100 kA, fingersicher DIN EN 50274 (VDE 0660-514), Bemessungsbetriebsspannung 400 V AC, Baugröße 00, Einfachunterbrechung, 3-polig, 3-polig schaltbar, zur Montage auf Sammelschiene, Schienenmittenabstand 60 mm, mit Klemmenanschluss, mit NH-Sicherungseinsatz.
Menge: 9,000 St
Kostengruppe DIN 276 2018-12: 440000000

**02.01.1010 Fehlerstromschutzschalter RCCB Typ A, 63A, 30mA, 3polig+N 400VAC**
Fehlerstromschutzschalter (RCCB) DIN EN 61008-1 (VDE 0664-10), als Reiheneinbaugerät, Maße DIN 43880, fingersicher DIN EN 50274 (VDE 0660-514), Typ A pulsstromsensitiv, Auslösung unverzögert, Bemessungsstrom 40 A, Bemessungsfehlerstrom 30 mA, 3-polig + N, 400 V AC, Kurzschlussfestigkeit 10 kA, stoßstromfest bis 250 A, mit Handbetätigung.
Menge: 5,000 St
Kostengruppe DIN 276 2018-12: 440000000

**02.01.1020 Fehlerstromschutzschalter RCCB Typ A, 63A, 30mA, 3polig+N 400VAC**
Fehlerstromschutzschalter (RCCB) DIN EN 61008-1 (VDE 0664-10), als Reiheneinbaugerät, Maße DIN 43880, fingersicher DIN EN 50274 (VDE 0660-514), Typ A pulsstromsensitiv, Auslösung unverzögert, Bemessungsstrom 63 A, Bemessungsfehlerstrom 30 mA, 3-polig + N, 400 V AC, Kurzschlussfestigkeit 10 kA, stoßstromfest bis 250 A, mit Handbetätigung.
Menge: 1,000 St
Kostengruppe DIN 276 2018-12: 440000000

**02.01.1030 Fehlerstromschutzschalter RCBO Typ A, B 20A, 30mA, 1polig+N 230VAC**
Fehlerstromschutzschalter mit Überstromschutz (RCBO) DIN EN 61009-1 (VDE 0664-20), als Reiheneinbaugerät, Maße DIN 43880, fingersicher DIN EN 50274 (VDE 0660-514), Typ A pulsstromsensitiv, Auslösung unverzögert, Auslösecharakteristik B, DIN EN 60898-1 (VDE 0641-11), Bemessungsstrom 20 A, Bemessungsfehlerstrom 30 mA, 1-polig + N, 230 V AC, Kurzschlussfestigkeit 10 kA, stoßstromfest bis 250 A, mit Handbetätigung.
Menge: 2,000 St
Kostengruppe DIN 276 2018-12: 440000000

**02.01.1040 Dreiphasen-Wächter Tragschiene**
Dreiphasen-Wächter, Schaltschwellen DIN VDE 0100-560 (VDE 0100-560), für Sicherheitsbeleuchtungsanlage, mit Ausgang als systemspezifischer Datenbus, mit Wächtereinzelkennung, Montage auf Tragschiene DIN EN 60715 (VDE 0660-520).
Menge: 3,000 St
Kostengruppe DIN 276 2018-12: 440000000

**02.01.1050 Leitungsschutzschalter 1polig, 6A/B, 10kA**
Leitungsschutzschalter DIN EN 60898-1 (VDE 0641-11), als Reiheneinbaugerät, Maße DIN 43880, fingersicher DIN EN 50274 (VDE 0660-514), Bemessungsbetriebsspannung 230/400 V AC, Bemessungsausschaltvermögen 10 kA, mit beidseitiger Klemmenabdeckung, 1-polig, Auslösecharakteristik B,
Bemessungsstrom 6 A.
Menge: 3,000 St
Kostengruppe DIN 276 2018-12: 440000000

**02.01.1060 Leitungsschutzschalter 1polig, 10A/B, 10kA, mit Hilfsschalter**
Leitungsschutzschalter DIN EN 60898-1 (VDE 0641-11), als Reiheneinbaugerät, Maße DIN 43880, fingersicher DIN EN 50274 (VDE 0660-514), Bemessungsbetriebsspannung 230/400 V AC, Bemessungsausschaltvermögen 10 kA, mit beidseitiger Klemmenabdeckung, 1-polig, mit Hilfsschalter 1 W, Auslösecharakteristik B, Bemessungsstrom 10 A.
Menge: 23,000 St
Kostengruppe DIN 276 2018-12: 440000000

**02.01.1070 Leitungsschutzschalter 1polig, 16A/B, 10kA**
Leitungsschutzschalter DIN EN 60898-1 (VDE 0641-11), als Reiheneinbaugerät, Maße DIN 43880, fingersicher DIN EN 50274 (VDE 0660-514), Bemessungsbetriebsspannung 230/400 V AC, Bemessungsausschaltvermögen 10 kA, mit beidseitiger Klemmenabdeckung, 1-polig, Auslösecharakteristik B,
Bemessungsstrom 16 A.
Menge: 35,000 St
Kostengruppe DIN 276 2018-12: 440000000

**02.01.1080 Leitungsschutzschalter 1polig, 16A/C, 10kA**
Leitungsschutzschalter DIN EN 60898-1 (VDE 0641-11), als Reiheneinbaugerät, Maße DIN 43880, fingersicher DIN EN 50274 (VDE 0660-514), Bemessungsbetriebsspannung 230/400 V AC, Bemessungsausschaltvermögen 10 kA, mit beidseitiger Klemmenabdeckung, 1-polig, Auslösecharakteristik C,
Bemessungsstrom 16 A.
Menge: 1,000 St
Kostengruppe DIN 276 2018-12: 440000000

**02.01.1090 Leitungsschutzschalter 1polig, 20A/B, 10kA**
Leitungsschutzschalter DIN EN 60898-1 (VDE 0641-11), als Reiheneinbaugerät, Maße DIN 43880, fingersicher DIN EN 50274 (VDE 0660-514), Bemessungsbetriebsspannung 230/400 V AC, Bemessungsausschaltvermögen 10 kA, mit beidseitiger Klemmenabdeckung, 1-polig, Auslösecharakteristik B,
Bemessungsstrom 20 A.
Menge: 6,000 St
Kostengruppe DIN 276 2018-12: 440000000

**02.01.1100 Leitungsschutzschalter 3polig, 20A/B, 10kA**
Leitungsschutzschalter DIN EN 60898-1 (VDE 0641-11), als Reiheneinbaugerät, Maße DIN 43880, fingersicher DIN EN 50274 (VDE 0660-514), Bemessungsbetriebsspannung 230/400 V AC, Bemessungsausschaltvermögen 10 kA, mit beidseitiger Klemmenabdeckung, 3-polig, Auslösecharakteristik B,
Bemessungsstrom 20 A.
Menge: 3,000 St
Kostengruppe DIN 276 2018-12: 440000000

**02.01.1110 Fernschalter bistabil Reiheneinbau 230VAC**
Fernschalter DIN EN 60669-2-2 (VDE 0632-2-2), bistabil (Stromstoßschalter), als Reiheneinbaugerät, Maße DIN 43880, fingersicher DIN EN 50274 (VDE 0660-514), mit Handbetätigung und Schaltstellungsanzeige, zur Montage auf Tragschiene DIN EN 60715 (VDE 0660-520), Bemessungsbetriebsspannung 230 V AC, Bemessungssteuerspannung 8 V AC, als Schalter,
Bemessungsstrom 10 A, für zentrale EIN-AUS-Schaltung.
Menge: 4,000 St
Kostengruppe DIN 276 2018-12: 440000000

**02.01.1120 KNX Spannungsversorgung**
Spannungsversorgung zur Erzeugung der notwendigen Systemspannung. Eingangsspannung 230 V AC (±15%), Ausgangsspannung 24 V DC (±3%) mit maximalen Ausgangstrom von 2,5 A. Montage erfolgt auf die DIN-Hutschiene.

Ausgangsstrom: 2500 mA
Ausgangsspannung geregelt: Nein
Leistungsaufnahme standby: 0,3 W
Frequenz: 47 - 63 Hz
Anschluss-/Steckertyp: Schraubanschluss
Anzahl Module: 4
Ausgangsspannung: 23,28 - 24,72 V
Betriebstemperatur: -10 - 70 °C
Anschlussart: Schraubanschluss
Menge: 1,000 St
Kostengruppe DIN 276 2018-12: 440000000

**02.01.1130 KNX/DALI Gateway**
KNX/DALI Gateway zur Ansteuerung von maximal 2x 64 DALI-Geräten. Einstellung der Farbtemperatur für Leuchten gemäß IEC 62386-209.

Das DALI Gateway ermöglicht eine Farbsteuerung über RGB, erlaubt das Schalten und Dimmen der angeschlossenen DALI-Geräte (z.B. DALI-EVGs) entweder zentral oder gruppenweise in max. 2 x 32 KNX-Gruppen. Die Zentrale Schaltfunktion und eine Sperrfunktion für jede Gruppe sind möglich. Zusätzlich ist die Einstellung einer separaten Ein- und Ausschaltverzögerung oder eine Treppenlichtfunktion mit Vorwarnfunktion möglich. Die Anzeige der aktuellen KNX-Gruppe erfolgt mit einem zweiziffrigen LED-Display. Es werden nur die KNX-Gruppen angezeigt, die auch projektiert sind.
Funktion: Schalten EIN/AUS, Dimmen, Zeitfunktionen, Handbedienung, Szenenaufrufe, Zustandsrückmeldung, Meldung Betriebszustand und Einbindung des Geräts in DALI-Notlichtsysteme.

Betriebsspannung: 110 - 240 V
Versorgungsspannungsart: DC
Leistungsaufnahme VA: 6 VA
Mit LED Anzeige: Ja
Breite in Teilungseinheiten: 4
Menge: 1,000 St
Kostengruppe DIN 276 2018-12: 440000000

**02.01.1140 KNX Linien-/Bereichskoppler**
Zur Verbindung zweier KNX-Buslinien, wobei die Signalübertragung galvanisch getrennt erfolgt. Der KNX Linien- und Bereichskoppler dient als Datenflussfilter für übergreifende Bustelegramme. Zusätzlich dient er auch als Signalverstärker. Bei Überschreitung der max. Linienlast muss ein zusätzlicher Linienkoppler inklusive Spannungsversorgung eingesetzt werden.
Menge: 1,000 St
Kostengruppe DIN 276 2018-12: 440000000

**02.01.1150 KNX Schaltaktor**
Schaltausgang zum Schalten von 10 Steckdosen-/ Beleuchtungsausgängen. Zur Steuerung von Beleuchtungsausgängen kann zwischen EIN/AUS, Zeitschaltung, Sicherheits-Aus, Zwangssteuerung, Sperr-, Logik-, Verzögerungsfunktion pro Kanal ausgewählt werden. Mit Umschaltfunktion für Zeit oder Dauerfunktion. Alle Ausgänge haben am Gerät eine Handbedienung, die auch sperrbar ist, sowie eine Schaltzustandsanzeige mittels LED und Betriebsstundenzähler pro Ausgang. Das Gerät kann mit einem Diagnostikwerkzeug ausgelesen werden. Beschriftungsmöglichkeit direkt am Gerät.

Mit Bussystem KNX: Ja
Abmessungen: 90 x 105 mm
Breite in Teilungseinheiten: 6
Farbe: Lichtgrau
Mit Schieber für Handschaltung: Ja
Funk bidirektional: Nein
Busstromaufnahme im Leerlauf: 8 mA
Frequenz: 50 - 60 Hz
Glühlampenlast 230 V Lampe: 1200 - 1200 W
Ausgangsleistung: 1200 W
Bemessungsbetriebsspannung Ue: 230 - 230 V
Systemspannung: 30 V DC über Bus
Menge: 3,000 St
Kostengruppe DIN 276 2018-12: 440000000

**02.01.1160 KNX Binäreingang 10-fach**
Binäreingang modular zum Anschluss an 230V-Signalgeber (z.B. konventionelle Schalter, Taster, Alarmgeber usw.). Das Gerät verfügt über eine Handbedienung (auch sperrbar), die es ermöglicht die Busfunktion unabhängig von der Eingängen zu testen. Die Funktion der LED Anzeige kann parametriert werden. Jeder Eingang hat einen separaten N-Anschluss und kann an eine unterschiedliche Phase angeschlossen werden. Funktionen: Beleuchtungs-, Jalousie-, Rollladen- und/oder Heizungssteuerung, und Szenenabruf sind für jeden Eingang frei definierbar.

Anzahl Eingangsstromkreise: 10
Montage auf: DIN Schiene
Werkstoff: Kunststoff
Farbe: Lichtgrau
RAL Nummer: 7035
Eingangsspannung: 230 - 230 V
Betriebsspannung über Bus: 21 - 32 V
Versorgungsspannungsart: AC
Menge: 3,000 St
Kostengruppe DIN 276 2018-12: 440000000

**02.01.1170 Projektierung, Parametrierung und Programmierung**
Die Projektierung, Parametrierung und Programmierung der KNX-Anlage umfasst folgende Punkte:

-Projektierung aller notwendigen KNX-Geräte
-Vergabe aller erforderlichen zentralen und dezentralen Gruppenadressen unter Beachtung aller geforderten Funktionsabläufe und dem übergebenen Datenpool, welcher durch Freigabe erweitert wird.
-Parametereinstellung sämtlicher KNX-Geräte zur Anpassung an alle geforderten Funktionsabläufe.
-Programmierung sämtlicher zum ordnungsgemäßen und funktional geforderten Ablauf notwendiger Zusammenhänge an den Geräten selbst und in vorhandenen Funktionsmodulen zur Anpassung an die Gesamtkonzeption
-Sämtliche notwendigen Absprachen und Koordinierungsgespräche
-Sämtliche notwendigen Zuarbeiten von Fremdgewerke mit Anbindung an den KNX.
-Erstellung einer CAD-Raumtopologie und Verteilertopolgie mit allen zur Verfügung stehenden Angaben. Diese muss vor der Inbetriebnahme als Werksplanung zur Freigabe bestätigt werden.

Bis zur Freigabe sind alle Korrekturen sofort zu bearbeiten und umgehend vorzulegen.
Menge: 1,000 psch
Kostengruppe DIN 276 2018-12: 440000000

**02.01.1180 Inbetriebnahme und Funktionstests der KNX-Anlage**
Die Inbetriebnahme und Funktionstests der KNX-Anlage
umfassen folgende Punkte:

-Prüfung online aller Gruppenadressen auf Funktion
-Prüfung online aller Zentralfunktionen
-Prüfung online aller übergeordneter logischer Funktionen
-Prüfung Ausfallsicherung
-Prüfung auf stabilen Programmablauf der FM`s
-Prüfung sämtlicher vorhandener Steuerungen und Regelungen auf
ordnungsgemäße Funktion
-Prüfung der Navigation der Visualisierung
-Prüfung und Abnahme der Fremdgewerke
-Die Prüfung der Feldgeräte KNX wird gemeinsam mit dem
ausführenden Elektroinstallationsunternehmen vorgenommen!
-Prüfung auf ordnungsgemäße Funktion der
Menge: 1,000 psch
Kostengruppe DIN 276 2018-12: 440000000

*Hinweis: UV-Aussen InfraG*

**02.01.1190 Wandschrank Unterverteilung**
Unterverteilung mit 4-poligem Sammelschienensystem 315A als Standverteiler gemäß DIN EN 61439 Teil 1+3 (VDE0660 / 600).

Abmessungen: 950 x 800x 275mm (HxBxT), bestehend aus einem Anreihschrank Kabelabgang oben

Zu berücksichtigen sind die zur Zeit gültigen DIN VDE Vorschriften, DGUV-Vorschriften und DIN-Normen.

Die Verdrahtung, Montage und Lieferung erfolgt nach DIN VDE-Vorschriften sowie den allgemein anerkannten Regeln der Technik inklusive allem erforderlichen systemgebundenem Zubehör wie Einbaugeräte, Sammelschienensysteme und -Klemmen, Dreistockklemmen, Steuerleitungsklemmen, Isolierstücke für Hutschienen, Abdeckstreifen, Schrank- verbinder, Verbindungs- und Montagematerial, Flanschplatten etc.

Die nachfolgend aufgeführten Bauteile sind komplett verdrahtet und montiert anzubieten.

Alle Abgänge sind auf Dreistock- oder Reihenklemmen (N-Trennklemmen) zu verdrahten. Reihenklemmen sind im Weiteren nicht gesondert aufgeführt, diese sind in die Preise der Modulargeräte mit einzukalkulieren.
Zuleitung von oben, Abgänge nach oben einschließlich Rangierblende aus stabilem Kunststoff, farblich abgestimmt auf den Schrank

Wandverteilerschrank IP44 / SK2 in den Maßen:
950 x 800 x 275 mm (HxBxT), Farbe RAL 7035 Flanschplatten, Sammelschienensystem und Schwenkhebel-Türgriff mit Profilhalbzylinder, Innenausbausystem, Sammelschienensystem und Zubehör

Die Anlage ist anschlussfertig inklusive normgerechter Schaltanlagendokumentation bestehend aus CAD-Stromlaufplänen (im Format pdf und dxf), Betriebsmittelbeschriftung (auf dem Gerät und auf der Berührungsschutzabdeckung) Stücklisten, Prüfprotokollen, CE-Konfirmitätserklärung, etc. komplett einschl. Sammelschienensystem, Klemmen und Tragschienen sowie Abdeckungen der Leerräume, allem systembedingtem Zubehör, Klein-, Befestigungs-, Anschlussmaterial und Plantasche zu liefern, montieren und betriebsbereit anschließen.

Darin eingebaut sind die in diesem Untertitel aufgeführten Positionen.
Menge: 1,000 St
Kostengruppe DIN 276 2018-12: 440000000

**02.01.1200 Leistungsschalter 3-polig 63A 400/415VAC**
Leistungsschalter für Wechselstrom DIN EN 60947-2 (VDE 0660-101), Kompaktbauweise (MCCB), für Anlagen-, Kabel-, Generatorenschutz, als Hauptschalter, 3-polig, Bemessungsbetriebsstrom 63 A, Bemessungsbetriebsspannung 400/415 V AC bei 50/60 Hz, Mindest-Bemessungsgrenzkurzschlussausschaltvermögen Icu 45 kA, Mindest-Bemessungsbetriebskurzschlussausschaltvermögen Ics 45 kA, Mindest-Bemessungsgrenzkurzschlusseinschaltvermögen Icm 75 kA, in Festeinbautechnik, Gebrauchskategorie A, fingersicher DIN EN 50274 (VDE 0660-514), mit Kipphebelantrieb, elektrische Schaltspielzahl 500, elektronische Auslöseeinheit (ETU), als unverzögerter Kurzschlussauslöser (I), Einstellung/Anzeige der Schutzfunktionen mit Display, Schutzparameter unverzögerter Kurzschlussschutz einstellbar.
Menge: 1,000 St
Kostengruppe DIN 276 2018-12: 440000000

**02.01.1210 Überspannungsschutzgerät Typ 2 Schutzpegel 1,5kV**
Überspannungsschutzgerät DIN EN 61643-11 (VDE 0675-6-11), Typ 2, mit integrierter Überstromschutzeinrichtung, Einbauort am oder in der Nähe des Speisepunktes der elektrischen Anlage, zum Schutz von Betriebsmitteln der Schutzklasse II DIN EN 61140 (VDE 0140-1), Modulbauweise aus Basis- und Schutzmodul, als Reiheneinbaugerät, Maße DIN 43880, mit Funktionsanzeige und potentialfreiem Kontakt für Fernanzeige, Bemessungsbetriebsspannung 230/400 V AC, für TN-S-System mit Schutzschaltung DIN VDE 0100-534, Schutzpegel
max. 1,5 kV.
Menge: 1,000 St
Kostengruppe DIN 276 2018-12: 440000000

**02.01.1220 NH-Sicherungslasttrennschalter Gr.00 3polig**
NH-Sicherungslasttrennschalter in Leistenbauform DIN EN IEC 60947-3 (VDE 0660-107), bedingter Bemessungskurzschlussstrom 100 kA, fingersicher DIN EN 50274 (VDE 0660-514), Bemessungsbetriebsspannung 400 V AC, Baugröße 00, Einfachunterbrechung, 3-polig, 3-polig schaltbar, zur Montage auf Sammelschiene, Schienenmittenabstand 60 mm, mit Klemmenanschluss, mit NH-Sicherungseinsatz.
Menge: 4,000 St
Kostengruppe DIN 276 2018-12: 440000000

**02.01.1230 Fehlerstromschutzschalter RCCB Typ A, 63A, 30mA, 3polig+N 400VAC**
Fehlerstromschutzschalter (RCCB) DIN EN 61008-1 (VDE 0664-10), als Reiheneinbaugerät, Maße DIN 43880, fingersicher DIN EN 50274 (VDE 0660-514), Typ A pulsstromsensitiv, Auslösung unverzögert, Bemessungsstrom 40 A, Bemessungsfehlerstrom 30 mA, 3-polig + N, 400 V AC, Kurzschlussfestigkeit 10 kA, stoßstromfest bis 250 A,
mit Handbetätigung.
Menge: 3,000 St
Kostengruppe DIN 276 2018-12: 440000000

**02.01.1240 Fehlerstromschutzschalter RCCB Typ A, 63A, 30mA, 3polig+N 400VAC**
Fehlerstromschutzschalter (RCCB) DIN EN 61008-1 (VDE 0664-10), als Reiheneinbaugerät, Maße DIN 43880, fingersicher DIN EN 50274 (VDE 0660-514), Typ A pulsstromsensitiv, Auslösung unverzögert, Bemessungsstrom 63 A, Bemessungsfehlerstrom 30 mA, 3-polig + N, 400 V AC, Kurzschlussfestigkeit 10 kA, stoßstromfest bis 250 A, mit Handbetätigung.
Menge: 1,000 St
Kostengruppe DIN 276 2018-12: 440000000

**02.01.1250 Dreiphasen-Wächter Tragschiene**
Dreiphasen-Wächter, Schaltschwellen DIN VDE 0100-560 (VDE 0100-560), für Sicherheitsbeleuchtungsanlage, mit Ausgang als systemspezifischer Datenbus, mit Wächtereinzelkennung, Montage auf Tragschiene DIN EN 60715 (VDE 0660-520).
Menge: 2,000 St
Kostengruppe DIN 276 2018-12: 440000000

**02.01.1260 Leitungsschutzschalter 1polig, 6A/B, 10kA**
Leitungsschutzschalter DIN EN 60898-1 (VDE 0641-11), als Reiheneinbaugerät, Maße DIN 43880, fingersicher DIN EN 50274 (VDE 0660-514), Bemessungsbetriebsspannung 230/400 V AC, Bemessungsausschaltvermögen 10 kA, mit beidseitiger Klemmenabdeckung, 1-polig, Auslösecharakteristik B,
Bemessungsstrom 6 A.
Menge: 2,000 St
Kostengruppe DIN 276 2018-12: 440000000

**02.01.1270 Leitungsschutzschalter 1polig, 10A/B, 10kA, mit Hilfsschalter**
Leitungsschutzschalter DIN EN 60898-1 (VDE 0641-11), als Reiheneinbaugerät, Maße DIN 43880, fingersicher DIN EN 50274 (VDE 0660-514), Bemessungsbetriebsspannung 230/400 V AC, Bemessungsausschaltvermögen 10 kA, mit beidseitiger Klemmenabdeckung, 1-polig, mit Hilfsschalter 1 W,
Auslösecharakteristik B, Bemessungsstrom 10 A.
Menge: 15,000 St
Kostengruppe DIN 276 2018-12: 440000000

**02.01.1280 Leitungsschutzschalter 1polig, 16A/B, 10kA**
Leitungsschutzschalter DIN EN 60898-1 (VDE 0641-11), als Reiheneinbaugerät, Maße DIN 43880, fingersicher DIN EN 50274 (VDE 0660-514), Bemessungsbetriebsspannung 230/400 V AC, Bemessungsausschaltvermögen 10 kA, mit beidseitiger Klemmenabdeckung, 1-polig, Auslösecharakteristik B,
Bemessungsstrom 16 A.
Menge: 10,000 St
Kostengruppe DIN 276 2018-12: 440000000

**02.01.1290 Leitungsschutzschalter 1polig, 20A/B, 10kA**
Leitungsschutzschalter DIN EN 60898-1 (VDE 0641-11), als Reiheneinbaugerät, Maße DIN 43880, fingersicher DIN EN 50274 (VDE 0660-514), Bemessungsbetriebsspannung 230/400 V AC, Bemessungsausschaltvermögen 10 kA, mit beidseitiger Klemmenabdeckung, 1-polig, Auslösecharakteristik B,
Bemessungsstrom 20 A.
Menge: 1,000 St
Kostengruppe DIN 276 2018-12: 440000000

**02.01.1300 Leitungsschutzschalter 3polig, 20A/B, 10kA**
Leitungsschutzschalter DIN EN 60898-1 (VDE 0641-11), als Reiheneinbaugerät, Maße DIN 43880, fingersicher DIN EN 50274 (VDE 0660-514), Bemessungsbetriebsspannung 230/400 V AC, Bemessungsausschaltvermögen 10 kA, mit beidseitiger Klemmenabdeckung, 3-polig, Auslösecharakteristik B,
Bemessungsstrom 20 A.
Menge: 1,000 St
Kostengruppe DIN 276 2018-12: 440000000

**02.01.1310 Fernschalter bistabil Reiheneinbau 230VAC**
Fernschalter DIN EN 60669-2-2 (VDE 0632-2-2), bistabil (Stromstoßschalter), als Reiheneinbaugerät, Maße DIN 43880, fingersicher DIN EN 50274 (VDE 0660-514), mit Handbetätigung und Schaltstellungsanzeige, zur Montage auf Tragschiene DIN EN 60715 (VDE 0660-520), Bemessungsbetriebsspannung 230 V AC, Bemessungssteuerspannung 8 V AC, als Schalter, Bemessungsstrom 10 A, für zentrale EIN-AUS-Schaltung.
Menge: 2,000 St
Kostengruppe DIN 276 2018-12: 440000000

**02.01.1320 Digitale Multifunktions-Zeitschaltuhr, 2-Kanal**
Digitale Multifunktions-Zeitschaltuhr 2-Kanal zur zeit-, helligkeits- und ortsabhängigen Steuerung. Nutzbar als Tages-, Wochen,- Jahres- und Astro-Uhr zusätzlich mit integrierter Dämmerungsschalterfunktion.
Programmierung der Uhrzeit und Datum, automatische Sommer-/Winterzeitumstellung, Feiertags- und Schulferienzeiten ortsabhängig auswählbar.

Nennspannung: 230 - 240 V
Frequenz: 50 - 60 Hz
230 V Glüh- und Halogenlampen: 2300 W
Max. Belastung Leuchtstofflampen-Serie: 1000 W
Genauigkeit pro Tag: 0,25 s
Menge: 3,000 St
Kostengruppe DIN 276 2018-12: 440000000

*Hinweis: VERTEILER PV-ANLAGE*

**02.01.1330 Freischaltstelle für Erzeugungsanlagen**
Isolierstoffgekapselte Niederspannungs-Schaltgerätekombination in Kastenbauform nach IEC 61439 -2 für Wandaufbau. Kastenunterteile und -deckel aus schlagfestem Polycarbonat, halogen- und silikonfrei Farbe RAL 7035, Deckel transparent mit Schnellverschlüssen für Werkzeugbetätigung. Brennverhalten gem. IEC 60695-2-11 Glühdrahtprüfung + 960 °C. Maximale
Wasseraufnahme von 10 mg nach DIN 53473. Schutzmaßnahme: Schutzisoliert (Schutzklasse II).

Freischaltstelle entsprechend VDE-AR-N 4110 für Erzeugungsanlagen wie BHKW, Photovoltaik- und Windkraftanlagen. Bemessungsleistung 315 kW/350 kVA für 4/5-Leiter-TN-Netz.
Anschlussfertig mit übergeordnetem Kuppelschalter als 3-poligem Leistungsschalter mit Motorantrieb zur externen Ansteuerung und zwischengelagertem Kuppelschalter als 3-poligem Leistungstrennschalter mit Motorantrieb und zwischengelagertem Entkupplungsschutz zur integrierten Ansteuerung.
Zusätzlich sind Stromwandler Klasse 0,5 auf Wandlerlaschen zwischen den beiden Kuppelschaltern montiert und ein Netzanalysegerät eingebaut. Die Messwerte des Netzanalysegerätes können per Ethernet-
Schnittstelle an den EZA-Regler (Park-Regler) übertragen werden. Schutzart: IP 54 nach IEC 60529. Abmessungen HxBxT ca. 1635 x 986 x 402 mm.

liefern, montieren und betriebsfertig anschließen.
Menge: 1,000 St
Kostengruppe DIN 276 2018-12: 440000000

**02.01.1340 Wechselrichter-Sammler, 2 getrennte PV Anlagen**
Isolierstoffgekapselte Niederspannungs-Schaltgerätekombination in Kastenbauform nach IEC 61439 -2 für Wandaufbau. Gehäuse müssen zur Montage im Freien geeignet sein, es sind die klimatischen Ein- und Auswirkungen auf die Betriebsmittel zu beachten. Kastenunterteile und -deckel aus schlagfestem Polycarbonat, halogen- und silikonfrei Farbe RAL 7035, Deckel transparent mit Schnellverschlüssen für Werkzeugbetätigung. Brennverhalten gem. IEC 60695-2-11 Glühdrahtprüfung + 960 °C. Maximale
Wasseraufnahme von 10 mg nach DIN 53473. Schutzmaßnahme: Schutzisoliert (Schutzklasse II). Photovoltaik Wechselrichter-Sammler gesamt ca. 450 kVA zum Anschluss von 2 Stück getrennten PV Anlagen (50kVA+400kVA). Schutzart: IP 54 nach IEC 60529.
Menge: 1,000 St
Kostengruppe DIN 276 2018-12: 440000000

*Hinweis: KG 444 NIEDERSPANNUNGSINSTALLATIONSANLAGEN*

*Hinweis: KABEL UND LEITUNGEN*

*Hinweis: Kunststoffmantelleitung halogenfrei*
HINWEISTEXT:

Halogenfreie Installationsleitung DIN VDE 0250-214 (VDE 0250-214) auf Kabelrinnen, in offene Kanäle, Kabelhaltern offen in Doppelböden, mit Bügelschellen auf Kabelleitern oder C-Schienen, in offener oder geschlossener Leerrohrinstallation verlegen.

mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**02.01.1350 Installationsleitung halogenfrei NHXMH-J 3x1,5mm2**
Halogenfreie Installationsleitung DIN VDE 0250-214 (VDE 0250-214) NHXMH-J 3 x 1,5 mm2, Cu-Zahl 43, sonst wie vor beschrieben.
Menge: 3700,000 m
Kostengruppe DIN 276 2018-12: 440000000

**02.01.1360 Installationsleitung halogenfrei NHXMH-J 3x2,5mm2**
Halogenfreie Installationsleitung DIN VDE 0250-214 (VDE 0250-214) NHXMH-J 3 x 2,5 mm2, Cu-Zahl 72, sonst wie vor beschrieben.
Menge: 4200,000 m
Kostengruppe DIN 276 2018-12: 440000000

**02.01.1370 Installationsleitung halogenfrei NHXMH-J 3x4mm2**
Halogenfreie Installationsleitung DIN VDE 0250-214 (VDE 0250-214) NHXMH-J 3 x 4 mm2, Cu-Zahl 115, sonst wie vor beschrieben.
Menge: 380,000 m
Kostengruppe DIN 276 2018-12: 440000000

**02.01.1380 Installationsleitung halogenfrei NHXMH-J 3x6mm2**
Halogenfreie Installationsleitung DIN VDE 0250-214 (VDE 0250-214) NHXMH-J 3 x 6 mm2, Cu-Zahl 173, sonst wie vor beschrieben.
Menge: 120,000 m
Kostengruppe DIN 276 2018-12: 440000000

**02.01.1390 Installationsleitung halogenfrei NHXMH-J 5x1,5mm2**
Halogenfreie Installationsleitung DIN VDE 0250-214 (VDE 0250-214) NHXMH-J 5 x 1,5 mm2, Cu-Zahl 72, sonst wie vor beschrieben.
Menge: 2800,000 m
Kostengruppe DIN 276 2018-12: 440000000

**02.01.1400 Installationsleitung halogenfrei NHXMH-J 5x2,5mm2**
Halogenfreie Installationsleitung DIN VDE 0250-214 (VDE 0250-214) NHXMH-J 5 x 2,5 mm2, Cu-Zahl 120, sonst wie vor beschrieben.
Menge: 3100,000 m
Kostengruppe DIN 276 2018-12: 440000000

**02.01.1410 Installationsleitung halogenfrei NHXMH-J 5x4mm2**
Halogenfreie Installationsleitung DIN VDE 0250-214 (VDE 0250-214) NHXMH-J 5 x 4 mm2, Cu-Zahl 192, sonst wie vor beschrieben.
Menge: 400,000 m
Kostengruppe DIN 276 2018-12: 440000000

**02.01.1420 Installationsleitung halogenfrei NHXMH-J 5x6mm2**
Halogenfreie Installationsleitung DIN VDE 0250-214 (VDE 0250-214) NHXMH-J 5 x 6 mm2, Cu-Zahl 288, sonst wie vor beschrieben.
Menge: 300,000 m
Kostengruppe DIN 276 2018-12: 440000000

**02.01.1430 Installationsleitung halogenfrei NHXMH-J 7x1,5mm2**
Halogenfreie Installationsleitung DIN VDE 0250-214 (VDE 0250-214) NHXMH-J 7 x 1,5 mm2, Cu-Zahl 101, sonst wie vor beschrieben.
Menge: 350,000 m
Kostengruppe DIN 276 2018-12: 440000000

*Hinweis: Starkstromkabel halogenfrei nach DIN VDE 0276-604*
HINWEISTEXT:

Starkstromkabel, halogenfrei nach VDE 0276 - 604 0,6 / 1 kV, Cu - schwarz -r auf Kabelbühnen, im Doppelboden, mit Bügelschellen
an Kabelleitern oder C-Schienen, Kabel auf Maß schneiden, auslegen, ausrichten, befestigen, ausprüfen.

Einschl. Klein-, Isolier- und Befestigungsmaterial, liefern und in verschiedenen Längen verlegen und betriebsbereit anschließen.

**02.01.1440 Kabel halogenfrei N2XH-J 1x4mm2**
Halogenfreies Kabel DIN VDE 0276-604 (VDE 0276-604) N2XH-J 1 x 4 mm2, Cu-Zahl 38, sonst wie vor beschrieben.
Menge: 350,000 m
Kostengruppe DIN 276 2018-12: 440000000

**02.01.1450 Kabel halogenfrei N2XH-J 1x6mm2**
Halogenfreies Kabel DIN VDE 0276-604 (VDE 0276-604) N2XH-J 1 x 6 mm2, Cu-Zahl 58, sonst wie vor beschrieben.
Menge: 250,000 m
Kostengruppe DIN 276 2018-12: 440000000

**02.01.1460 Kabel halogenfrei N2XH-J 1x10mm2**
Halogenfreies Kabel DIN VDE 0276-604 (VDE 0276-604) N2XH-J 1 x 10 mm2, Cu-Zahl 96 sonst wie vor beschrieben.
Menge: 200,000 m
Kostengruppe DIN 276 2018-12: 440000000

**02.01.1470 Kabel halogenfrei N2XH-J 1x16mm2**
Halogenfreies Kabel DIN VDE 0276-604 (VDE 0276-604) N2XH-J 1 x 16mm2, Cu-Zahl 154, sonst wie vor beschrieben.
Menge: 510,000 m
Kostengruppe DIN 276 2018-12: 440000000

**02.01.1480 Kabel halogenfrei N2XH-J 1x25mm2**
Halogenfreies Kabel DIN VDE 0276-604 (VDE 0276-604) N2XH-J 1 x 25 mm2, Cu-Zahl 240, sonst wie vor beschrieben.
Menge: 190,000 m
Kostengruppe DIN 276 2018-12: 440000000

**02.01.1490 Kabel halogenfrei N2XH-J 1x35mm2**
Halogenfreies Kabel DIN VDE 0276-604 (VDE 0276-604) N2XH-J 1 x 35mm2, Cu-Zahl 336, sonst wie vor beschrieben.
Menge: 105,000 m
Kostengruppe DIN 276 2018-12: 440000000

**02.01.1500 Kabel halogenfrei N2XH-J 5x10mm2**
Halogenfreies Kabel DIN VDE 0276-604 (VDE 0276-604) N2XH-J 5 x 10 mm2, Cu-Zahl 480, sonst wie vor beschrieben.
Menge: 350,000 m
Kostengruppe DIN 276 2018-12: 440000000

**02.01.1510 Kabel halogenfrei N2XH-J 5x16mm2**
Halogenfreies Kabel DIN VDE 0276-604 (VDE 0276-604) N2XH-J 5 x 16 mm2, Cu-Zahl 768, sonst wie vor beschrieben.
Menge: 750,000 m
Kostengruppe DIN 276 2018-12: 440000000

**02.01.1520 Kabel halogenfrei N2XH-J 5x25mm2**
Halogenfreies Kabel DIN VDE 0276-604 (VDE 0276-604) N2XH-J 5 x 25 mm2, Cu-Zahl 1200, sonst wie vor beschrieben.
Menge: 460,000 m
Kostengruppe DIN 276 2018-12: 440000000

**02.01.1530 Kabel halogenfrei N2XCH 4x35/16mm2**
Halogenfreies Kabel DIN VDE 0276-604 (VDE 0276-604) N2XCH 4 x 35/16 mm2, Cu-Zahl 1526, sonst wie vor beschrieben.
Menge: 780,000 m
Kostengruppe DIN 276 2018-12: 440000000

**02.01.1540 Kabel halogenfrei N2XCH 4x50/25mm2**
Halogenfreies Kabel DIN VDE 0276-604 (VDE 0276-604) N2XCH 4 x 50/25 mm2, Cu-Zahl 2203, sonst wie vor beschrieben.
Menge: 15,000 m
Kostengruppe DIN 276 2018-12: 440000000

**02.01.1550 Kabel halogenfrei N2XCH 4x70/35mm2**
Halogenfreies Kabel DIN VDE 0276-604 (VDE 0276-604) N2XCH 4 x 70/35 mm2, Cu-Zahl 3082, sonst wie vor beschrieben.
Menge: 15,000 m
Kostengruppe DIN 276 2018-12: 440000000

**02.01.1560 Kabel halogenfrei N2XCH 4x95/50mm2**
Halogenfreies Kabel DIN VDE 0276-604 (VDE 0276-604) N2XCH 4 x 95/50 mm2, Cu-Zahl 4208, sonst wie vor beschrieben.
Menge: 40,000 m
Kostengruppe DIN 276 2018-12: 440000000

**02.01.1570 Kabel halogenfrei N2XCH 4x120/70mm2**
Halogenfreies Kabel DIN VDE 0276-604 (VDE 0276-604) N2XCH 4 x 120/70 mm2, Cu-Zahl 5388, sonst wie vor beschrieben.
Menge: 15,000 m
Kostengruppe DIN 276 2018-12: 440000000

**02.01.1580 Kabel halogenfrei N2XCH 4x150/70mm2**
Halogenfreies Kabel DIN VDE 0276-604 (VDE 0276-604) N2XCH 4 x 150/70 mm2, Cu-Zahl 6540, sonst wie vor beschrieben.
Menge: 45,000 m
Kostengruppe DIN 276 2018-12: 440000000

**02.01.1590 Kabel halogenfrei N2XCH 4x185/95mm2**
Halogenfreies Kabel DIN VDE 0276-604 (VDE 0276-604) N2XCH 4 x 185/95 mm2, Cu-Zahl 8159, sonst wie vor beschrieben.
Menge: 15,000 m
Kostengruppe DIN 276 2018-12: 440000000

*Hinweis: Kabelanschlüsse*
Kabelanschluss
von Zuleitungskabel für Unterverteiler, Gewerkeschaltschränke der haustechnischen Anlagen, Großgeräte/-aggregate, inklusive absetzen, Kabelschuhe und Schraubmaterial, dauerhafte Beschriftung,
kompl. einschl. Gestellung der Werkzeuge und Hilfsmittel, der Phasen- und Drehfeldprüfung sowie Kleinmaterial fachgerecht herstellen

**02.01.1600 Kabelanschluss 1 x 10 mm2**
Kabelanschluss, Kabeltyp N2XH-J 1 x 10 mm2,
sonst wie vor beschrieben.
Menge: 52,000 St
Kostengruppe DIN 276 2018-12: 440000000

**02.01.1610 Kabelanschluss 1 x 16 mm2**
Kabelanschluss, Kabeltyp N2XH-J 1 x 16 mm2,
sonst wie vor beschrieben
Menge: 70,000 St
Kostengruppe DIN 276 2018-12: 440000000

**02.01.1620 Kabelanschluss 1 x 25 mm2**
Kabelanschluss, Kabeltyp N2XH-J 1 x 25 mm2,
sonst wie vor beschrieben
Menge: 12,000 St
Kostengruppe DIN 276 2018-12: 440000000

**02.01.1630 Kabelanschluss 1 x 35 mm2**
Kabelanschluss, Kabeltyp N2XH-J 1 x 35 mm2,
sonst wie vor beschrieben
Menge: 8,000 St
Kostengruppe DIN 276 2018-12: 440000000

**02.01.1640 Kabelanschluss 5 x 10 mm2**
Kabelanschluss, Kabeltyp N2XH-J 5 x 10 mm2,
sonst wie vor beschrieben
Menge: 12,000 St
Kostengruppe DIN 276 2018-12: 440000000

**02.01.1650 Kabelanschluss 5 x 16 mm2**
Kabelanschluss, Kabeltyp N2XH-J 5 x 16 mm2,
sonst wie vor beschrieben.
Menge: 18,000 St
Kostengruppe DIN 276 2018-12: 440000000

**02.01.1660 Kabelanschluss 5x 25/16 mm2**
Kabelanschluss, Kabeltyp N2XCH 4 x 25/16 mm2,
sonst wie vor beschrieben
Menge: 16,000 St
Kostengruppe DIN 276 2018-12: 440000000

**02.01.1670 Kabelanschluss 4x 35/16 mm2**
Kabelanschluss, Kabeltyp N2XCH 4 x 35/16 mm2,
sonst wie vor beschrieben.
Menge: 12,000 St
Kostengruppe DIN 276 2018-12: 440000000

**02.01.1680 Kabelanschluss 4x 50/25 mm2**
Kabelanschluss, Kabeltyp N2XCH 4 x 50/25 mm2,
sonst wie vor beschrieben.
Menge: 2,000 St
Kostengruppe DIN 276 2018-12: 440000000

**02.01.1690 Kabelanschluss 4x 70/35 mm2**
Kabelanschluss, Kabeltyp N2XCH 4 x 70/35 mm2,
sonst wie vor beschrieben.
Menge: 2,000 St
Kostengruppe DIN 276 2018-12: 440000000

**02.01.1700 Kabelanschluss 4x 95/50 mm2**
Kabelanschluss, Kabeltyp N2XCH 4 x 95/50 mm2,
sonst wie vor beschrieben.
Menge: 6,000 St
Kostengruppe DIN 276 2018-12: 440000000

**02.01.1710 Kabelanschluss 4x 120/70 mm2**
Kabelanschluss, Kabeltyp N2XCH 4 x 120/70 mm2,
sonst wie vor beschrieben.
Menge: 2,000 St
Kostengruppe DIN 276 2018-12: 440000000

**02.01.1720 Kabelanschluss 4x 150/70 mm2**
Kabelanschluss, Kabeltyp N2XCH 4 x 150/70 mm2,
sonst wie vor beschrieben.
Menge: 6,000 St
Kostengruppe DIN 276 2018-12: 440000000

**02.01.1730 Kabelanschluss 4x 185/95 mm2**
Kabelanschluss, Kabeltyp N2XCH 4 x 185/95 mm2,
sonst wie vor beschrieben.
Menge: 2,000 St
Kostengruppe DIN 276 2018-12: 440000000

*Hinweis: Sicherheitskabel*
HINWEISTEXT:

Sicherheitskabel mit Feuerwiderstandsklasse E 30 DIN 4102-12, mit Funktionserhalt, für die Verlegung auf Kabelbühnen, Rohren, Kabelkanälen und Sammelhalter, mit Bügelschellen auf Kabelleitern oder C-Schienen (feuerverzinkt), mit Druck- und Gegenwanne mit chromatisierten Druckschrauben als systembebundenes Zubehör, auf Putz mit Abstandsschellen/Einzelschellen, Feuerwiderstandsklasse E 30
gemäß bauaufsichtlicher Zulassung.

Kabel auf Maß schneiden, auslegen, ausrichten, befestigen, absetzen, ausprüfen in verschiedenen Längen verlegen und betriebsbereit anschließen, einschl. Klein-, Isolier- und Befestigungsmaterial.

**02.01.1740 Kabel halogenfrei NHXH-JFE180 3x1,5mm2E30 Funktionserhalt**
Halogenfreies Kabel DIN VDE 0266 (VDE 0266) NHXH-J FE 180 3 x 1,5 mm2, Cu-Zahl 43, sonst wie vor beschrieben.
Menge: 200,000 m
Kostengruppe DIN 276 2018-12: 440000000

**02.01.1750 Kabel halogenfrei NHXH-JFE180 3x2,5mm2E30 Funktionserhalt**
Halogenfreies Kabel DIN VDE 0266 (VDE 0266) NHXH-J FE 180 3 x 2,5 mm2, Cu-Zahl 72, sonst wie vor beschrieben.
Menge: 450,000 m
Kostengruppe DIN 276 2018-12: 440000000

**02.01.1760 Kabel halogenfrei NHXH-JFE180 5x1,5mm2 E30 Funktionserhalt**
Halogenfreies Kabel DIN VDE 0266 (VDE 0266) NHXH-J FE 180 5 x 1,5 mm2, Cu-Zahl 72, sonst wie vor beschrieben.
Menge: 250,000 m
Kostengruppe DIN 276 2018-12: 440000000

**02.01.1770 Kabel halogenfrei NHXH-JFE180 5x16mm2E30 Funktionserhalt**
Halogenfreies Kabel DIN VDE 0266 (VDE 0266) NHXH-J FE 180 5 x 16 mm2, Cu-Zahl 768, sonst wie vor beschrieben.
Menge: 85,000 m
Kostengruppe DIN 276 2018-12: 440000000

**02.01.1780 Kabel halogenfrei NHXCHFE180 4x35/16mm2E30 Funktionserhalt**
Halogenfreies Kabel DIN VDE 0266 (VDE 0266) NHXCH FE 180 4 x 35/16 mm2, Cu-Zahl 1526, sonst wie vor beschrieben.
Menge: 50,000 m
Kostengruppe DIN 276 2018-12: 440000000

**02.01.1790 Kabel halogenfrei NHXCHFE180 4x70/35mm2E30 Funktionserhalt**
Halogenfreies Kabel DIN VDE 0266 (VDE 0266) NHXCH FE 180 4 x 70/35 mm2, Cu-Zahl 3082, sonst wie vor beschrieben.
Menge: 15,000 m
Kostengruppe DIN 276 2018-12: 440000000

**02.01.1800 Kabel halogenfrei NHXCHFE180 4x150/70mm2E90 Funktionserhalt**
Halogenfreies Kabel DIN VDE 0266 (VDE 0266) NHXCH FE 180 4 x 150/70 mm2, Cu-Zahl 6540, sonst wie vor beschrieben.
Menge: 245,000 m
Kostengruppe DIN 276 2018-12: 440000000

**02.01.1810 Kabel halogenfrei NHXCHFE180 4x240/120mm2E30 Funktionserhalt**
Halogenfreies Kabel DIN VDE 0266 (VDE 0266) NHXCH FE 180 4 x 240/120 mm2, Cu-Zahl 6540, sonst wie vor beschrieben.
Menge: 455,000 m
Kostengruppe DIN 276 2018-12: 440000000

*Hinweis: Halogenfreie Installationskabel*
HINWEISTEXT:

Halogenfreie Installationskabel, symmetrisch, DIN VDE 0815 (VDE 0815) auf Kabelrinnen, in offene Kanäle, Kabelhaltern offen in Doppelböden, in offener oder geschlossener Leerrohrinstallation, mit Bügelschellen an Kabelleitern oder C-Schienen verlegen.

Einschl. Klein-, Isolier- und Befestigungsmaterial, liefern und in verschiedenen Längen betriebsfertig montieren.

**02.01.1820 Installationskabel symmetrisch J-H(St)H 2x2x0,6 Bd**
Installationskabel, symmetrisch, DIN VDE 0815 (VDE 0815), J-H(St)H, 2 x 2 x 0,6 Bd, sonst wie vor beschrieben.
Menge: 300,000 m
Kostengruppe DIN 276 2018-12: 440000000

**02.01.1830 Installationskabel symmetrisch J-H(St)H 4x2x0,6 Bd**
Installationskabel, symmetrisch, DIN VDE 0815 (VDE 0815), J-H(St)H, 4 x 2 x 0,6 Bd, sonst wie vor beschrieben.
Menge: 450,000 m
Kostengruppe DIN 276 2018-12: 440000000

**02.01.1840 Installationskabel symmetrisch J-H(St)H 8x2x0,6 Bd**
Installationskabel, symmetrisch, DIN VDE 0815 (VDE 0815), J-H(St)H, 8 x 2 x 0,6 Bd, sonst wie vor beschrieben.
Menge: 150,000 m
Kostengruppe DIN 276 2018-12: 440000000

**02.01.1850 Installationskabel symmetrisch J-H(St)H 10x2x0,6 Bd**
Installationskabel, symmetrisch, DIN VDE 0815 (VDE 0815), J-H(St)H, 10 x 2 x 0,6 Bd, sonst wie vor beschrieben.
Menge: 125,000 m
Kostengruppe DIN 276 2018-12: 440000000

**02.01.1860 Installationskabel symmetrisch J-H(St)H 20x2x0,6 Bd**
Installationskabel, symmetrisch, DIN VDE 0815 (VDE 0815), J-H(St)H, 20 x 2 x 0,6 Bd, sonst wie vor beschrieben.
Menge: 100,000 m
Kostengruppe DIN 276 2018-12: 440000000

*Hinweis: Sicherheitskabel halogenfreie Installationskabel*
HINWEISTEXT:

Halogenfreie Installationskabel, symmetrisch, DIN VDE 0815 (VDE 0815), mit Funktionserhalt E 30, DIN 4102-12, für die Verlegung auf Kabelbühnen, Rohren, Kabelkanälen und Sammelhalter, mit Bügelschellen auf Kabelleitern oder C-Schienen (feuerverzinkt),
mit Druck- und Gegenwanne mit chromatisierten Druckschrauben als systembebundenes Zubehör, mit Abstandsschellen/Einzelschellen, Feuerwiderstandsklasse E 30 gemäß bauaufsichtlicher Zulassung.

Kabel auf Maß schneiden, auslegen, ausrichten, befestigen, absetzen, ausprüfen in verschiedenen Längen verlegen und betriebsbereit anschließen, einschl. Klein-, Isolier- und Befestigungsmaterial.

**02.01.1870 Installationskabel symmetrisch E30 JE-H(St)H 2x2x0,8 Bd Verlegung E30 konform**
Installationskabel, symmetrisch, DIN VDE 0815 (VDE 0815), mit integriertem Funktionserhalt E 30, DIN 4102-12, JE-H(St)H, 2 x 2 x 0,8 Bd, E 30 konforme Verlegung mit den dafür zertifizierten Befestigungsmitteln.
sonst wie vor beschrieben
Menge: 350,000 m
Kostengruppe DIN 276 2018-12: 440000000

**02.01.1880 Installationskabel symmetrisch E30 JE-H(St)H 4x2x0,8 Bd Verlegung E30 konform**
Installationskabel, symmetrisch, DIN VDE 0815 (VDE 0815), mit integriertem Funktionserhalt E 30, DIN 4102-12, JE-H(St)H, 4 x 2 x 0,8 Bd, E 30 konforme Verlegung mit den dafür zertifizierten Befestigungsmitteln.
sonst wie vor beschrieben
Menge: 400,000 m
Kostengruppe DIN 276 2018-12: 440000000

**02.01.1890 Installationskabel symmetrisch E30 JE-H(St)H 8x2x0,8 Bd Verlegung E30 konform**
Installationskabel, symmetrisch, DIN VDE 0815 (VDE 0815), mit integriertem Funktionserhalt E 30, DIN 4102-12, JE-H(St)H, 8 x 2 x 0,8 Bd, E 30 konforme Verlegung mit den dafür zertifizierten Befestigungsmitteln.
sonst wie vor beschrieben
Menge: 100,000 m
Kostengruppe DIN 276 2018-12: 440000000

*Hinweis: Verbindungsmuffen*

**02.01.1900 Verbindungsmuffe 0,6/1 kV, bis 5x10mm²**
Verbindungsmuffe 0,6/1 kV, in Schrumpftechnik,
Aderzahl/Querschnitt ‘von 5x6mm² bis 5x10mm²‘
Montage in Gebäuden.
Menge: 10,000 St
Kostengruppe DIN 276 2018-12: 440000000

**02.01.1910 Verbindungsmuffe 0,6/1 kV, bis 4x50/35mm²**
Verbindungsmuffe 0,6/1 kV, in Schrumpftechnik,
Aderzahl/Querschnitt ‘von 4x16/16mm² bis 4x50/35mm²‘
Montage in Gebäuden.
Menge: 5,000 St
Kostengruppe DIN 276 2018-12: 440000000

**02.01.1920 Verbindungsmuffe 0,6/1 kV, bis 4x120/70mm²**
Verbindungsmuffe 0,6/1 kV, in Schrumpftechnik,
Aderzahl/Querschnitt ‘von 4x70/35mm² bis 4x120/70mm²‘
Montage in Gebäuden.
Menge: 5,000 St
Kostengruppe DIN 276 2018-12: 440000000

**02.01.1930 Verbindungsmuffe 0,6/1 kV, bis 4x240/120mm²**
Verbindungsmuffe 0,6/1 kV, in Schrumpftechnik,
Aderzahl/Querschnitt ‘von 4x150/70mm² bis 4x240/120mm²‘
Montage in Gebäuden.
Menge: 8,000 St
Kostengruppe DIN 276 2018-12: 440000000

*Hinweis: INSTALLATIONSMATERIAL*

*Hinweis: Beschriftung*
Alle Installationsgeräte sind mit Unterverteiler und Stromkreisnummer zu beschriften.

**02.01.1940 Wipptaster 1polig Aus/Wechsel 10A 250V**
Wipptaster DIN EN 60669-1 (VDE 0632-1) 1-polig, Aus/Wechsel, 10 A, 250 V AC, Farbton reinweiß glänzend, in Gerätedose, einschl. Bedienelement, mit Beschriftungsfeld, Einsatz mit Schrauben befestigen.

Liefern, montieren und beriebsbereit anschließen.
Menge: 25,000 St
Kostengruppe DIN 276 2018-12: 440000000

**02.01.1950 Wippschalter 1polig Aus/Wechsel 10A 250V**
Wippschalter DIN EN 60669-1 (VDE 0632-1) 1-polig, Aus/Wechsel, 10 A, 250 V AC, Farbton reinweiß glänzend, in Gerätedose, einschl. Bedienelement, mit Beschriftungsfeld, Einsatz mit Schrauben befestigen.

Liefern, montieren und beriebsbereit anschließen.
Menge: 1,000 St
Kostengruppe DIN 276 2018-12: 440000000

**02.01.1960 Schutzkontaktsteckdose 250V 16A erhöhter Berührungsschutz**
Schutzkontaktsteckdose DIN VDE 0620-1 (VDE 0620-1), 250 V AC, 16 A, mit erhöhtem Berührungsschutz, Farbton reinweiß glänzend, in Gerätedose, einschl. Zentralplatte, mit Beschriftungsfeld, Einsatz mit Schrauben befestigen.

Liefern, montieren und beriebsbereit anschließen.
Menge: 50,000 St
Kostengruppe DIN 276 2018-12: 440000000

**02.01.1970 Schutzkontaktsteckdose 250V 16A Klappdeckel**
Schutzkontaktsteckdose DIN VDE 0620-1 (VDE 0620-1), 250 V AC, 16 A, mit Klappdeckel, mit erhöhtem Berührungsschutz, Farbton reinweiß glänzend, in Gerätedose, einschl. Zentralplatte, mit Beschriftungsfeld, Einsatz mit Schrauben befestigen.

Liefern, montieren und beriebsbereit anschließen.
Menge: 15,000 St
Kostengruppe DIN 276 2018-12: 440000000

**02.01.1980 Aufbaugehäuse für 1 Installationsgerät**
Aufbaugehäuse für Einbau von Unterputz-Installationsgeräten, für ein Gerät, Farbton reinweiß glänzend, für zuvor beschriebene Installationsgeräte.

Liefern, montieren und beriebsbereit anschließen.
Menge: 5,000 St
Kostengruppe DIN 276 2018-12: 440000000

**02.01.1990 Aufbaugehäuse für 2 Installationsgeräte**
Aufbaugehäuse für Einbau von Unterputz-Installationsgeräten, für 2 Geräte, Farbton reinweiß glänzend, für zuvor beschriebene Installationsgeräte.

Liefern, montieren und beriebsbereit anschließen.
Menge: 3,000 St
Kostengruppe DIN 276 2018-12: 440000000

**02.01.2000 Aufbaugehäuse für 3 Installationsgeräte**
Aufbaugehäuse für Einbau von Unterputz-Installationsgeräten, für 3 Geräte, Farbton reinweiß glänzend, für zuvor beschriebene Installationsgeräte.

Liefern, montieren und beriebsbereit anschließen.
Menge: 3,000 St
Kostengruppe DIN 276 2018-12: 440000000

**02.01.2010 Blindabdeckung**
Blindabdeckung, Farbton reinweiß glänzend.

Liefern, montieren und beriebsbereit anschließen.
Menge: 25,000 St
Kostengruppe DIN 276 2018-12: 440000000

**02.01.2020 Abdeckrahmen 1fach reinweiß glänzend**
Abdeckrahmen für Installationsgeräte, einfach, reinweiß glänzend,
für zuvor beschriebne Installationsgeräte.

Liefern, montieren und beriebsbereit anschließen.
Menge: 33,000 St
Kostengruppe DIN 276 2018-12: 440000000

**02.01.2030 Abdeckrahmen 2fach reinweiß glänzend**
Abdeckrahmen für Installationsgeräte, 2-fach, Farbton reinweiß glänzend,
für zuvor beschriebne Installationsgeräte.

Liefern, montieren und beriebsbereit anschließen.
Menge: 3,000 St
Kostengruppe DIN 276 2018-12: 440000000

**02.01.2040 Abdeckrahmen 3fach reinweiß glänzend**
Abdeckrahmen für Installationsgeräte, 3-fach, Farbton reinweiß glänzend,
für zuvor beschriebne Installationsgeräte.

Liefern, montieren und beriebsbereit anschließen.
Menge: 3,000 St
Kostengruppe DIN 276 2018-12: 440000000

**02.01.2050 CEE-Steckdose 5polig 230/400VAC 16A**
CEE-Steckdose DIN EN 60309-2 (VDE 0623-2), 5-polig, Bemessungsbetriebsspannung 230/400 V AC, 16 A, in Gerätedose, einschl. Zentralplatte, mit Beschriftungsfeld, Einsatz mit Schrauben befestigen, Farbton reinweiß glänzend.

Liefern, montieren und beriebsbereit anschließen.
Menge: 3,000 St
Kostengruppe DIN 276 2018-12: 440000000

**02.01.2060 CEE-Steckdose 5polig 230/400VAC 32A**
CEE-Steckdose DIN EN 60309-2 (VDE 0623-2), 5-polig, Bemessungsbetriebsspannung 230/400 V AC, 32 A, in Gerätedose, einschl. Zentralplatte, mit Beschriftungsfeld, Einsatz mit Schrauben befestigen, Farbton reinweiß glänzend.

Liefern, montieren und beriebsbereit anschließen.
Menge: 1,000 St
Kostengruppe DIN 276 2018-12: 440000000

**02.01.2070 CEE-Steckdose 5polig 230/400VAC 63A**
CEE-Steckdose DIN EN 60309-2 (VDE 0623-2), 5-polig, Bemessungsbetriebsspannung 230/400 V AC, 63 A, in Gerätedose, einschl. Zentralplatte, mit Beschriftungsfeld, Einsatz mit Schrauben befestigen, Farbton reinweiß glänzend.

Liefern, montieren und beriebsbereit anschließen.
Menge: 1,000 St
Kostengruppe DIN 276 2018-12: 440000000

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**02.01.2080 Wippschalter AP IP44**
Wippschalter DIN EN 60669-1, Aufputzausführung, 1polig, Aus/Wechsel, 10 A, 250 V AC, Schutzart IP 44.

Liefern, montieren und beriebsbereit anschließen.
Menge: 2,000 St
Kostengruppe DIN 276 2018-12: 440000000

**02.01.2090 Wipptaster AP IP44**
Wipptaster DIN EN 60669-1, Aufputzausführung, 1-polig, Aus/Wechsel, 10 A, 250 V AC, Schutzart IP 44.

Liefern, montieren und beriebsbereit anschließen.
Menge: 24,000 St
Kostengruppe DIN 276 2018-12: 440000000

**02.01.2100 KNX Präsenzmelder für 230 V AC, Leader**
KNX-Präsenzmelder mit integriertem KNX-BUS-Ankoppler Individuelle Empfindlichkeitsanpassung pro PIR-Sensor, Richtungserkennung, Mischlichtmessung mittels innen-, außenliegendem Lichtsensoren, Intelligenter Halbautomatikbetrieb, präsenzunabhängiger Regelbetrieb (Dämmerungsmelder), Vollautomatikbetrieb, 1 x Licht (regel- oder schaltbar), 1x Follower-Ausgang, Master-Slave-Betrieb zur Erweiterung des Erfassungsbereiches für 230 V AC, als Leader, mit Infrarotsensor, Schutzart IP 44 DIN EN 60529 (VDE 0470-1), Erfassungsbereich 360 Grad, Reichweite 12 m, mit Unterkriechschutz, mit integriertem Dämmerungsschalter, Einstellbereich 5 bis 1000 lx, Mindestausschaltverzögerung ‘60‘ s, für Deckenmontage Auf- und Einbau, Montagehöhe bis 4 m.
Menge: 23,000 St
Kostengruppe DIN 276 2018-12: 440000000

**02.01.2110 KNX Präsenzmelder für 230 V AC, Follower,**
Präsenzmelder für 230 V AC, als Follower, mit Meldefunktion zum Master, mit Infrarotsensor, Schutzart IP 44 DIN EN 60529 (VDE 0470-1), Erfassungsbereich 360 Grad, Reichweite mind. 12 m, mit Unterkriechschutz, Einstellbereich 5 bis 1000 lx,
Mindestausschaltverzögerung ‘60‘ s, für Deckenmontage Auf- und Einbau, Montagehöhe bis 4 m.
Menge: 10,000 St
Kostengruppe DIN 276 2018-12: 440000000

**02.01.2120 Schuko-Steckdose AP 1-fach**
Schutzkontaktsteckdose DIN VDE 0620, 16 A, 250 V AC,
in Aufputzausführung, Schutzart IP 44 DIN VDE 0470-1.
Einsatz mit Schrauben befestigen.

Liefern, montieren und beriebsbereit anschließen.
Menge: 19,000 St
Kostengruppe DIN 276 2018-12: 440000000

**02.01.2130 Schuko-Steckdose AP 2-fach**
Schutzkontaktsteckdose DIN VDE 0620, 16 A, 250 V AC,
in Aufputzausführung, Schutzart IP 44 DIN VDE 0470-1.

Liefern, montieren und beriebsbereit anschließen.
Menge: 5,000 St
Kostengruppe DIN 276 2018-12: 440000000

**02.01.2140 CEE-Steckdose 5-polig, 16 A**
CEE-Steckdose DIN EN 60309, 5-polig,
Bemessungsbetriebsspannung 400/230 V AC, 16 A,
zum Einbau in Installationsdose
einschl. Zentralplatte und Abdeckrahmen,
Schutzart IP 44 DIN VDE 0470-1.
Einsatz mit Schrauben befestigen.

Liefern, montieren und beriebsbereit anschließen.
Menge: 3,000 St
Kostengruppe DIN 276 2018-12: 440000000

**02.01.2150 CEE-Steckdose 5-polig, 32 A**
CEE-Steckdose DIN EN 60309, 5polig,
Bemessungsbetriebsspannung 400/230 V AC, 32 A,
zum Einbau in Installationsdose
einschl. Zentralplatte und Abdeckrahmen,
Schutzart IP 44 DIN VDE 0470-1.
Einsatz mit Schrauben befestigen.

Liefern, montieren und beriebsbereit anschließen.
Menge: 1,000 St
Kostengruppe DIN 276 2018-12: 440000000

**02.01.2160 CEE-Steckdose 5-polig, 63 A**
CEE-Steckdose DIN EN 60309, 5polig,
Bemessungsbetriebsspannung 400/230 V AC, 63 A,
zum Einbau in Installationsdose
einschl. Zentralplatte und Abdeckrahmen,
Schutzart IP 44 DIN VDE 0470-1.
Einsatz mit Schrauben befestigen.

Liefern, montieren und beriebsbereit anschließen.
Menge: 1,000 St
Kostengruppe DIN 276 2018-12: 440000000

**02.01.2170 Gerätedose Kunststoff UP Mauerwerk**
Gerätedose DIN EN IEC 60670-1 (VDE 0606-1) und DIN 49073, aus Kunststoff, Durchmesser 60 mm, Tiefe 46 mm, mit Schrauben, Unterputz, in Mauerwerk.
Menge: 25,000 St
Kostengruppe DIN 276 2018-12: 440000000

**02.01.2180 Gerätedose Kunststoff UP Mauerwerk min. 65mm**
Gerätedose DIN EN IEC 60670-1 (VDE 0606-1) und DIN 49073, aus Kunststoff, Durchmesser 60 mm, Tiefe mind. 65 mm, mit Schrauben, Unterputz, in Mauerwerk.
Menge: 25,000 St
Kostengruppe DIN 276 2018-12: 440000000

**02.01.2190 Gerätedose Kunststoff Durchm. 60mm T 49mm UP Hohlwand**
Gerätedose DIN EN IEC 60670-1 (VDE 0606-1) und DIN 49073, aus Kunststoff, Durchmesser 60 mm, Tiefe 49 mm, mit Schrauben, Unterputz, in Hohlwand.
Menge: 25,000 St
Kostengruppe DIN 276 2018-12: 440000000

**02.01.2200 Gerätedose Kunststoff Durchm. 60mm T 65mm UP Hohlwand**
Gerätedose DIN EN IEC 60670-1 (VDE 0606-1) und DIN 49073, aus Kunststoff, Durchmesser 60 mm, Tiefe mind. 65 mm, mit Schrauben, Unterputz, in Hohlwand.
Menge: 20,000 St
Kostengruppe DIN 276 2018-12: 440000000

**02.01.2210 Verbindungsdose Kunststoff grau 80/80mm T 37mm 5x4mm2 AP**
Verbindungsdose DIN EN IEC 60670-1 (VDE 0606-1) als Abzweigkasten, aus Kunststoff, Farbton grau, Grundfläche mind. 80/80 mm, Tiefe mind. 37 mm, mit Deckel, mit 5 Klemmen 4 mm2, Aufputz.
Menge: 225,000 St
Kostengruppe DIN 276 2018-12: 440000000

**02.01.2220 Verbindungsdose Kunststoff grau 100/100mm T 37mm 5x4mm2 AP**
Verbindungsdose DIN EN IEC 60670-1 (VDE 0606-1) als Abzweigkasten, aus Kunststoff, Farbton grau, Grundfläche mind. 100/100 mm, Tiefe mind. 37 mm, mit Deckel, mit 5 Klemmen 4 mm2, Aufputz.
Menge: 120,000 St
Kostengruppe DIN 276 2018-12: 440000000

**02.01.2230 Verbindungsdose Kunststoff grau 150/150mm T 37mm 5x4mm2 AP**
Verbindungsdose DIN EN IEC 60670-1 (VDE 0606-1) als Abzweigkasten, aus Kunststoff, Farbton grau, Grundfläche mind. 150/150 mm, Tiefe mind. 37 mm, mit Deckel, mit 5 Klemmen 4 mm2, Aufputz.
Menge: 55,000 St
Kostengruppe DIN 276 2018-12: 440000000

*Hinweis: BODENTANK*

**02.01.2240 Bodentank, eckig ca. 300x300mm**
Fußbodenebene Einbaueinheit DIN EN 50085-2-2 (VDE 0604-2-2), für nass zu pflegende Fußböden, mit Befestigungsspur 60 mm und Zentralplatte, Maße DIN 49075, passend zur Unterflurdose des estrichüberdeckten Kanalsystems, Ausführung rechteckig, zur Aufnahme von 3 Installationsgeräten, Schuko-Steckdosen, mit Gerätedose, mit Aussparung zum Einkleben des Bodenbelags.
Menge: 2,000 St
Kostengruppe DIN 276 2018-12: 440000000

*Hinweis: NOTRUFANLAGEN*

*Hinweis: Fabrikatvorgabe*
Fabrikatsvorgabe:

Gemäß den Standards der Deutschen Sporthochschule ist eine Komplettanlage der Fabrikate Schneider Intercomserver vom Typ GE800 anzubieten. Eine Einbindung anderer Hersteller ist hier nicht möglich.

**02.01.2250 Notrufanlage für barrierefreie-WCs**
Zum Aufbau einer Notrufanlage für barrierefreie-WCs.

Bestehend aus:
Netzteil-Einsatz
Alarmmelde-Einsatz
2x Signaltaster-Einsatz mit Zugschnur mind 2,5m
Ruftatser
Abstelltaster-Einsatz

Rufauslöung über Zugschnurtaster. Optische und akustische Notrufsignalisierung außerhalb des Behinderten-WCs. Beruhigungslicht bei Rufauslöung. Mit Abstelltaster zum Aufheben des Notrufs. Beschriftungsfeld Taster: 61 x 20 mm.
Beschriftungsfeld Netzteil-/Alarmmelde-Einsatz: 61 x 61 mm.

Alarmweiterleitung an ZLT:
Für die Alrmweiterleitung an die ZLT ist eine potentitalfreier Kontakt mit Spannungsteiler vorzusehen

Montageart: im Aufputzgehäuse (inklusive Gehäuse)
Bemessungsspannung: 230 V AC
Farbe: weiß
Schutzart: IP20

Liefern und betriebsbereit montieren
Menge: 3,000 St
Kostengruppe DIN 276 2018-12: 440000000

*Hinweis: KABELTRASSEN*

*Hinweis: Kabelbahnen und Installationskanäle*
Kabelbahnen und Installationskanäle

Die Kabelbahnen und Installationskanäle sind entsprechend den Ausführungsplänen in Montagepläne anzupassen. Eine Freigabe ist vor Beginn der Arbeiten einzuholen. Nach Fertigstellung ist eine Werksbescheinigung nach DIN EN 10204 auszustellen.

Installationsrohre, die auf Putz bzw. Kanälen und oberhalb abgehängter Decken verlegt werden, sind unabhängig von anderen Konstruktionen so zu befestigen, daß sie weder in der Längsrichtung noch seitlich ausweichen können.
Koordinationen mit anderen Gewerke wie Heizung, Sanitär, Lüftung, Kälte, Sprinkler etc. sind mit einzukalkulieren. Bei Verlegung von Rohren sind 2 Schellen pro Meter mit ein zu kalkulieren.
Trassenbelegungen sind bis max. 80 % zulässig. Es dürfen nur Verlegesysteme verwendet werden die Bauaufsichtliche Zulassungen haben.

Müssen Lüftungskanäle, Heizungsrohre und andere Konstruktionen umfahren werden, so sind Normbogen zu verwenden und die Befestigung an stabilen Flacheisenbügeln oder systembedingten Formteilen vorzunehmen. Diese Bügel sind in max. 1,5 m Abstand zu setzen. Dies gilt auch, wenn in mehreren Lagen oder aus anderen Gründen im Abstand von der Wand bzw. Decke verlegt werden muss.

Systemgebundenes Zubehör sind einzukalkulieren.

Alle Kosten für die vorbeschriebenen Leistungen sind mit den Einzelpreisen abgegolten.

*Hinweis: Allgemeines*
Allgemeines

Zu den Kabelträgersystemen gehören die erforderlichen Befestigungswinkel, Klemmwinkel, Stahl-Spreizdübel, Schrauben mit Zubehör, Distanzstücke, Trägerklauen, Ankerbolzen, Verbindungsstücke, Klemmstücke, Klemmschellen, Wandbügel, Trägerlaschen, Schutzkappen, Kantenschutz, Eckbleche, Anschlußstücke, Auflagewinkel, Überschubhülsen und -schmiegen, Gelenkstücke, Auflager, Anschlusslaschen, Abstandslaschen, Halterkupplungen, Leiterhalter und sonstige Kleinteile.

Kabeltrasse aus feuerverzinktem Stahlblechprofil, mit seitlich hochgezogenen Holmen - gelocht -, Tragfähigkeit : 220 kp/m bei einer Stützweite von 1500 mm, zur Befestigung an Mauerwerk, Beton, Eisenkonstruktion oder Hängestielen, in max. Abständen von 1,5 m sowie Potentialausgleichsbrücken und sonstigem Klein-, Verbindungs- und Befestigungsmaterial, liefern und montieren.

*Hinweis: KABELRINNE 200*

**02.01.2260 Kabelrinne 200/60 mm**
Kabelrinne
Breite : [mm] 200
Höhe : [mm] 60
sonst wie vor beschrieben
Menge: 244,000 m
Kostengruppe DIN 276 2018-12: 440000000

**02.01.2270 Bogen Kabelrinne 90Grad waagerecht Stahl bandverz H 60mm B 200mm**
Bogen, für Kabelrinne, 90 Grad, waagerecht,
Formteil für o.g. Kabelrinne, Seitenhöhe 60mm, Breite mind. 200 mm.
inkl. Klein.- und Befestigungsmaterial
liefern und montieren
Menge: 10,000 St
Kostengruppe DIN 276 2018-12: 440000000

**02.01.2280 T-Abzweigstück**
T-Abzweigstück zum Erstellen einer horizontalen Abzweigung, Formteil für schraubbare Kabelrinnen, Seitenhöhe 60 mm. Mit Verbinderlochung. Einsetzbar im Innen- und Außenbereich. Auslieferung im nicht montierten Zustand. Inklusive Befestigungsmaterial. Formteile müssen durch die Tragkonstruktion unterstützt werden.

inkl. Klein.- und Befestigungsmaterial liefern und montieren
Menge: 4,000 St
Kostengruppe DIN 276 2018-12: 440000000

*Hinweis: KABELRINNE 300*

**02.01.2290 Kabelrinne 300/60 mm**
Kabelrinne
Breite : [mm] 300
Höhe : [mm] 60
sonst wie vor beschrieben
Menge: 90,000 m
Kostengruppe DIN 276 2018-12: 440000000

**02.01.2300 Bogen Kabelrinne 90Grad waagerecht Stahl bandverz H 60mm B 300mm**
Bogen, für Kabelrinne, 90 Grad, waagerecht,
Formteil für o.g. Kabelrinne, Seitenhöhe 60mm, Breite mind. 300 mm.
inkl. Klein.- und Befestigungsmaterial liefern und montieren.
Menge: 5,000 St
Kostengruppe DIN 276 2018-12: 440000000

**02.01.2310 Bogen Kabelrinne 45Grad waagerecht Stahl bandverz H 60mm B 300mm**
Bogen, für Kabelrinne, 45 Grad, waagerecht, Formteil für o.g. Kabelrinne, Seitenhöhe 60 mm, Breite mind. 300 mm.
inkl. Klein.- und Befestigungsmaterial liefern und montieren.
Menge: 3,000 St
Kostengruppe DIN 276 2018-12: 440000000

**02.01.2320 T-Abzweigstück**
T-Abzweigstück zum Erstellen einer horizontalen Abzweigung, Formteil für schraubbare Kabelrinnen, Seitenhöhe 60 mm. Mit Verbinderlochung. Einsetzbar im Innen- und Außenbereich. Auslieferung im nicht montierten Zustand. Inklusive Befestigungsmaterial. Formteile müssen durch die Tragkonstruktion unterstützt werden.
inkl. Klein.- und Befestigungsmaterial liefern und montieren.
Menge: 3,000 St
Kostengruppe DIN 276 2018-12: 440000000

*Hinweis: KABELRINNE 400*

**02.01.2330 Kabelrinne 400/60 mm**
Kabelrinne
Breite : [mm] 400
Höhe : [mm] 60
sonst wie vor beschrieben
Menge: 98,000 m
Kostengruppe DIN 276 2018-12: 440000000

**02.01.2340 Bogen Kabelrinne 90Grad waagerecht Stahl bandverz H 60mm B 400mm**
Bogen, für Kabelrinne, 90 Grad, waagerecht,
Formteil für o.g. Kabelrinne, Seitenhöhe 60mm, Breite mind. 400 mm.
inkl. Klein.- und Befestigungsmaterial liefern und montieren:
Menge: 9,000 St
Kostengruppe DIN 276 2018-12: 440000000

**02.01.2350 Bogen Kabelrinne 45Grad waagerecht Stahl bandverz H 60mm B 400mm**
Bogen, für Kabelrinne, 45 Grad, waagerecht, Formteil für o.g. Kabelrinne, Seitenhöhe 60 mm, Breite mind. 400 mm.
inkl. Klein.- und Befestigungsmaterial liefern und montieren:
Menge: 6,000 St
Kostengruppe DIN 276 2018-12: 440000000

**02.01.2360 T-Abzweigstück**
T-Abzweigstück zum Erstellen einer horizontalen Abzweigung, Formteil für schraubbare Kabelrinnen, Seitenhöhe 60 mm. Mit Verbinderlochung. Einsetzbar im Innen- und Außenbereich. Auslieferung im nicht montierten Zustand. Inklusive Befestigungsmaterial. Formteile müssen durch die Tragkonstruktion unterstützt werden.
inkl. Klein.- und Befestigungsmaterial liefern und montieren:
Menge: 5,000 St
Kostengruppe DIN 276 2018-12: 440000000

**02.01.2370 Kabelrinne 600/60 mm**
Kabelrinne
Breite : [mm] 600
Höhe : [mm] 60
sonst wie vor beschrieben
Menge: 56,000 m
Kostengruppe DIN 276 2018-12: 440000000

**02.01.2380 Bogen Kabelrinne 90Grad waagerecht Stahl bandverz H 60mm B 600mm**
Bogen, für Kabelrinne, 90 Grad, waagerecht,
Formteil für o.g. Kabelrinne, Seitenhöhe 60mm, Breite mind. 600 mm.
inkl. Klein.- und Befestigungsmaterial liefern und montieren.
Menge: 9,000 St
Kostengruppe DIN 276 2018-12: 440000000

**02.01.2390 Bogen Kabelrinne 45Grad waagerecht Stahl bandverz H 60mm B 600mm**
Bogen, für Kabelrinne, 45 Grad, waagerecht, Formteil für o.g. Kabelrinne, Seitenhöhe 60 mm, Breite mind. 600 mm.
inkl. Klein.- und Befestigungsmaterial liefern und montieren.
Menge: 6,000 St
Kostengruppe DIN 276 2018-12: 440000000

**02.01.2400 T-Abzweigstück**
T-Abzweigstück zum Erstellen einer horizontalen Abzweigung, Formteil für schraubbare Kabelrinnen, Seitenhöhe 60 mm. Mit Verbinderlochung. Einsetzbar im Innen- und Außenbereich. Auslieferung im nicht montierten Zustand. Inklusive Befestigungsmaterial. Formteile müssen durch die Tragkonstruktion unterstützt werden.
inkl. Klein.- und Befestigungsmaterial liefern und montieren.
Menge: 2,000 St
Kostengruppe DIN 276 2018-12: 440000000

*Hinweis: Trennsteg und Gelenkverbinder*
Trennsteg und Gelenkverbinder für v.g. Kabelrinnen

**02.01.2410 Trennsteg**
Trennsteg für vorbeschriebene Kabeltragsysteme:
Höhe mind. 60 mm aus dem Material des Kabelträgersystems,
inkl. Klein.- und Befestigungsmaterial liefern und montieren.
Menge: 488,000 m
Kostengruppe DIN 276 2018-12: 440000000

**02.01.2420 Vertikale Richtungsänderung**
Gelenkverbinder für vertikale Richtungsänderungen die o.g. Kabelrinnen und Trennstegen, inkl. Schrauben.
Pro vertikale Richtungsänderungen sind 2 Gelenkverbinder zu kalkulieren.
inkl. Klein.- und Befestigungsmaterial liefern und montieren.
Menge: 105,000 St
Kostengruppe DIN 276 2018-12: 440000000

*Hinweis: Hängestiele*
HINWEISTEXT:

Hängestiele für v.g. Kabelrinnen
aus feuerverzinktem
Tragfähigk.: bis 6kN
mit Kopfplatte zur Befestigung
an Betondecken, Betonböden oder Eisenkonstruktion,
einschl. Schutzkappe Klein- und Befestigungsmaterial, liefern und montieren.

**02.01.2430 Hängestiele 400**
Hängestiele, Länge bis 400 mm, sonst wie vor beschrieben.
Menge: 20,000 St
Kostengruppe DIN 276 2018-12: 440000000

**02.01.2440 Hängestiele 500**
Hängestiele, Länge bis 500 mm, sonst wie vor beschrieben.
Menge: 20,000 St
Kostengruppe DIN 276 2018-12: 440000000

**02.01.2450 Hängestiele 700**
Hängestiele, Länge bis 700 mm, sonst wie vor beschrieben.
Menge: 20,000 St
Kostengruppe DIN 276 2018-12: 440000000

**02.01.2460 Hängestiele 800**
Hängestiele, Länge bis 800 mm, sonst wie vor beschrieben.
Menge: 10,000 St
Kostengruppe DIN 276 2018-12: 440000000

**02.01.2470 Hängestiele 1200**
Hängestiele, Länge bis 1200 mm, sonst wie vor beschrieben.
Menge: 75,000 St
Kostengruppe DIN 276 2018-12: 440000000

**02.01.2480 Hängestiele 1400**
Hängestiele, Länge bis 1400 mm, sonst wie vor beschrieben.
Menge: 40,000 St
Kostengruppe DIN 276 2018-12: 440000000

*Hinweis: Begehbare Kabelrinne*
Begehbare gelochte Kabelrinne

zur Verlegung von Kabeln und Leitungen in Industrie und Anlagenbau. Gemäß DIN EN 61537. Einsetzbar im Innenbereich. Schraubverbindung. Geeignet für direkte und erhöhte Bodenmontage, Werkstoff: Stahl, St,
Oberfläche: bandverzinkt, DIN EN 10346, FS.

**02.01.2490 Kabelrinne 200/100 mm**
Kabelrinne
Breite : [mm] 200
Höhe : [mm] 100
sonst wie vor beschrieben
Menge: 15,000 m
Kostengruppe DIN 276 2018-12: 440000000

**02.01.2500 Kabelrinne 400/100 mm**
Kabelrinne
Breite : [mm] 400
Höhe : [mm] 100
sonst wie vor beschrieben
Menge: 15,000 m
Kostengruppe DIN 276 2018-12: 440000000

**02.01.2510 Kabelrinne 500/100 mm**
Kabelrinne
Breite : [mm] 500
Höhe : [mm] 100
sonst wie vor beschrieben
Menge: 145,000 m
Kostengruppe DIN 276 2018-12: 440000000

**02.01.2520 Kabelrinne 600/100 mm**
Kabelrinne
Breite : [mm] 600
Höhe : [mm] 100
sonst wie vor beschrieben
Menge: 145,000 m
Kostengruppe DIN 276 2018-12: 440000000

**02.01.2530 Deckel mit Riffelblech für v.g. Kabelrinne mm 200/100**
Ungelochter Deckel mit Riffelblech für begehbare Kabelrinnensysteme im Innenbereich, zum Schutz der Kabel vor Beschädigung und Schmutz. Mit vorgeprägten Ausbrechöffnungen für Befestigung mit Drehriegeln. Aus 2,0 mm bandverzinktem Stahlblech und 1,3 mm Riffelhöhe. Geprüft gemäß DIN 51130, Rutschhemmungsklasse R11.
Werkstoff: Stahl, St, Oberfläche: bandverzinkt, DIN EN ISO 10346, FS-

Kabelrinne
Breite : [mm] 200
Höhe : [mm] 100
sonst wie vor beschrieben
Menge: 15,000 m
Kostengruppe DIN 276 2018-12: 440000000

**02.01.2540 Deckel mit Riffelblech für v.g. Kabelrinne mm 400/100**
Ungelochter Deckel mit Riffelblech für begehbare Kabelrinnensysteme im Innenbereich, zum Schutz der Kabel vor Beschädigung und Schmutz. Mit vorgeprägten Ausbrechöffnungen für Befestigung mit Drehriegeln. Aus 2,0 mm bandverzinktem Stahlblech und 1,3 mm Riffelhöhe. Geprüft gemäß DIN 51130, Rutschhemmungsklasse R11.
Werkstoff: Stahl, St, Oberfläche: bandverzinkt, DIN EN ISO 10346, FS.

Kabelrinne
Breite : [mm] 400
Höhe : [mm] 100
sonst wie vor beschrieben
Menge: 15,000 m
Kostengruppe DIN 276 2018-12: 440000000

**02.01.2550 Deckel mit Riffelblech für v.g. Kabelrinne mm 500/100**
Ungelochter Deckel mit Riffelblech für begehbare Kabelrinnensysteme im Innenbereich, zum Schutz der Kabel vor Beschädigung und Schmutz. Mit vorgeprägten Ausbrechöffnungen für Befestigung mit Drehriegeln. Aus 2,0 mm bandverzinktem Stahlblech und 1,3 mm Riffelhöhe. Geprüft gemäß DIN 51130, Rutschhemmungsklasse R11.
Werkstoff: Stahl, St
Oberfläche: bandverzinkt, DIN EN ISO 10346, FS

Kabelrinne
Breite : [mm] 500
Höhe : [mm] 100
sonst wie vor beschrieben
Menge: 145,000 m
Kostengruppe DIN 276 2018-12: 440000000

**02.01.2560 Deckel mit Riffelblech für v.g. Kabelrinne mm 600/100**
Ungelochter Deckel mit Riffelblech für begehbare Kabelrinnensysteme im Innenbereich, zum Schutz der Kabel vor Beschädigung und Schmutz. Mit vorgeprägten Ausbrechöffnungen für Befestigung mit Drehriegeln. Aus 2,0 mm bandverzinktem Stahlblech und 1,3 mm Riffelhöhe. Geprüft gemäß DIN 51130, Rutschhemmungsklasse R11.
Werkstoff: Stahl, St
Oberfläche: bandverzinkt, DIN EN ISO 10346, FS

Kabelrinne
Breite : [mm] 600
Höhe : [mm] 100
sonst wie vor beschrieben
Menge: 145,000 m
Kostengruppe DIN 276 2018-12: 440000000

*Hinweis: Kabelrinne 200 E30*

**02.01.2570 Kabelrinne 200/60 E30 mm**
Kabelrinne
Breite : [mm] 200
Höhe : [mm] 60
sonst wie vor beschrieben
Menge: 115,000 m
Kostengruppe DIN 276 2018-12: 440000000

**02.01.2580 Bogen Kabelrinne E30 90Grad waagerecht Stahl bandverz H 60mm B 200mm**
Bogen, für Kabelrinne, 90 Grad, waagerecht,
Formteil für o.g. Kabelrinne, Seitenhöhe 60mm, Breite mind. 200 mm.
inkl. Klein.- und Befestigungsmaterial liefern und montieren.
Menge: 21,000 St
Kostengruppe DIN 276 2018-12: 440000000

**02.01.2590 Bogen Kabelrinne E30 45Grad waagerecht Stahl bandverz H 60mm B 200mm**
Bogen, für Kabelrinne, 45 Grad, waagerecht, Formteil für o.g. Kabelrinne, Seitenhöhe 60 mm, Breite mind. 200 mm.
inkl. Klein.- und Befestigungsmaterial liefern und montieren.
Menge: 14,000 St
Kostengruppe DIN 276 2018-12: 440000000

**02.01.2600 T-Abzweigstück E30**
T-Abzweigstück zum Erstellen einer horizontalen Abzweigung, Formteil für schraubbare Kabelrinnen, Seitenhöhe 60 mm. Mit Verbinderlochung. Einsetzbar im Innen- und Außenbereich. Auslieferung im nicht montierten Zustand. Inklusive Befestigungsmaterial. Formteile müssen durch die Tragkonstruktion unterstützt werden.
inkl. Klein.- und Befestigungsmaterial liefern und montieren.
Menge: 11,000 St
Kostengruppe DIN 276 2018-12: 440000000

*Hinweis: Kabelrinne 300 E30*

**02.01.2610 Kabelrinne mm 300/60 E30**
Kabelrinne
Breite : [mm] 300
Höhe : [mm] 60
sonst wie vor beschrieben
Menge: 320,000 m
Kostengruppe DIN 276 2018-12: 440000000

**02.01.2620 Bogen Kabelrinne E30 90Grad waagerecht Stahl bandverz H 60mm B 300mm**
Bogen, für Kabelrinne, 90 Grad, waagerecht,
Formteil für o.g. Kabelrinne, Seitenhöhe 60mm, Breite mind. 300 mm.
inkl. Klein.- und Befestigungsmaterial liefern und montieren.
Menge: 34,000 St
Kostengruppe DIN 276 2018-12: 440000000

**02.01.2630 Bogen Kabelrinne E30 45Grad waagerecht Stahl bandverz H 60mm B 300mm**
Bogen, für Kabelrinne, 45 Grad, waagerecht, Formteil für o.g. Kabelrinne, Seitenhöhe 60 mm, Breite mind. 300 mm.
inkl. Klein.- und Befestigungsmaterial liefern und montieren.
Menge: 27,000 St
Kostengruppe DIN 276 2018-12: 440000000

**02.01.2640 T-Abzweigstück E30**
T-Abzweigstück zum Erstellen einer horizontalen Abzweigung, Formteil für schraubbare Kabelrinnen, Seitenhöhe 60 mm. Mit Verbinderlochung. Einsetzbar im Innen- und Außenbereich. Auslieferung im nicht montierten Zustand. Inklusive Befestigungsmaterial. Formteile müssen durch die Tragkonstruktion unterstützt werden.
inkl. Klein.- und Befestigungsmaterial liefern und montieren.
Menge: 9,000 St
Kostengruppe DIN 276 2018-12: 440000000

*Hinweis: Kabelsteigetrasse*
HINWEISTEXT:

Kabelsteigetrasse, aus feuerverzinktem Profilschienen, in Abständen von ca. 500 mm zur Befestigung an Mauerwerk, Beton oder Eisenkonstruktion, einschl. anteiliger Kosten für Klein-, Verbindungs-
und Befestigungsmaterial, liefern und betriebsbereit montieren.

**02.01.2650 Kabelsteigetrasse 200 mm**
Kabelsteigetrasse
Breite: [mm] 200
sonst wie vor beschrieben
Menge: 45,000 m
Kostengruppe DIN 276 2018-12: 440000000

**02.01.2660 Kabelsteigetrasse 300 mm**
Kabelsteigetrasse
Breite: [mm] 300
sonst wie vor beschrieben
Menge: 105,000 m
Kostengruppe DIN 276 2018-12: 440000000

**02.01.2670 Kabelsteigetrasse 400 mm**
Kabelsteigetrasse
Breite: [mm] 400
sonst wie vor beschrieben
Menge: 136,000 m
Kostengruppe DIN 276 2018-12: 440000000

**02.01.2680 Kabelsteigetrasse 500 mm**
Kabelsteigetrasse
Breite: [mm] 500
sonst wie vor beschrieben
Menge: 32,000 m
Kostengruppe DIN 276 2018-12: 440000000

*Hinweis: Kabelsteigetrasse E30*
HINWEISTEXT:

Kabelsteigetrasse in Funktionserhalt E30, aus feuerverzinkten Profilschienen, im Abstand von 500 mm, zur Befestigung am Mauerwerk,
Beton- oder Eisenkonstruktion, einschl. anteiliger Kosten für Klein-,
Befestigungs- und Verbindungsmaterial, liefern und betriebsbereit montieren.

**02.01.2690 Kabelsteigetrasse E30, 200 mm**
Kabelsteigetrasse E30
Breite: [mm] 200
sonst wie vor beschrieben
Menge: 26,000 m
Kostengruppe DIN 276 2018-12: 440000000

**02.01.2700 Kabelsteigetrasse E30, 300 mm**
Kabelsteigetrasse E30
Breite: [mm] 300
sonst wie vor beschrieben
Menge: 35,000 m
Kostengruppe DIN 276 2018-12: 440000000

**02.01.2710 Kabelsteigetrasse E30, 400 mm**
Kabelsteigetrasse E30
Breite: [mm] 400
sonst wie vor beschrieben
Menge: 13,000 m
Kostengruppe DIN 276 2018-12: 440000000

*Hinweis: Leuchtentrageschiene*
HINWEISTEXT:

Leuchtentrageschiene, aus feuerverzinktem Profilschienen, in Abständen von ca. 500 mm zur Befestigung an Betondecken oder Eisenkonstruktion, anteilig Knotenkette 1-1,5m, einschl. anteiliger Kosten für Klein-, Verbindungs- und Befestigungsmaterial, liefern und betriebsbereit montieren.

**02.01.2720 Leuchtentrageschiene 100x50mm**
Tragschienensystem aus verzinktem Stahl, für Decken- und Pendelmontage einschl. systemgebundener Befestigungsmittel für Leuchten sowie Kupplungen und Stirnteile, einschl. systemgebundener Deckenbefestigungsmittel.
Menge: 125,000 m
Kostengruppe DIN 276 2018-12: 440000000

*Hinweis: BRANDSCHUTZBEKLEIDUNGEN AUS KALCIUMSILIKAT*

**02.01.2730 Brandschutzbekl. Beflammung innen Kalziumsilikatplatten**
Brandschutzbekleidung an Kabel-/Leitungsanlagen, Beflammung von innen, rechteckig, mit allgemeinem bauaufsichtlichen Prüfzeugnis, mit Brandschutzplatten aus Kalziumsilikat, Dicke 2 x 15 mm, Ausführung 4-seitig, Feuerwiderstandsklasse I 30 DIN 4102-11, waagerecht, im Gebäude, Arbeitshöhe der zu bearbeitenden oder zu bekleidenden Fläche über 5,5 bis 7,5 m über der Standfläche des hierfür erforderlichen Gerüstes, Gerüst wird gesondert vergütet.
Menge: 90,000 m2
Kostengruppe DIN 276 2018-12: 440000000

**02.01.2740 Formstück U 1000-2500mm**
Formstück, z. B. Bogen, Passstück, Konus/Übergangsstück, Abzweigstück, größter Umfang der Bekleidung über 1000 bis 2500 mm, Brandverhaltensklasse DIN EN 13501-1 A1 (nichtbrennbar), für Brandschutzbekleidung an Kabel-/Leitungsanlagen.
Menge: 35,000 m2
Kostengruppe DIN 276 2018-12: 440000000

**02.01.2750 Kabel-/Ltg-Durchführung L/Durchm. bis 50mm**
Kabel-/Leitungsdurchführung herstellen und in der Feuerwiderstands- klasse der Bekleidung schließen, größte Länge oder größter Durchmesser bis 50 mm, Brandverhaltensklasse DIN EN 13501-1 A1 (nichtbrennbar), für Brandschutzbekleidung an Kabel-/Leitungsanlagen.
Menge: 40,000 St
Kostengruppe DIN 276 2018-12: 440000000

**02.01.2760 Kabel-/Ltg-Durchführung L/Durchm. 50-100mm**
Kabel-/Leitungsdurchführung herstellen und in der Feuerwiderstands- klasse der Bekleidung schließen, größte Länge oder größter Durchmesser über 50 bis 100 mm, Brandverhaltensklasse DIN EN 13501-1 A1 (nichtbrennbar), für Brandschutzbekleidung an Kabel-/Leitungsanlagen.
Menge: 5,000 St
Kostengruppe DIN 276 2018-12: 440000000

**02.01.2770 Revisionsöffnung U bis 300mm**
Revisionsöffnung herstellen und mit Deckel schließen, größter Umfang der Bekleidung bis 300 mm, Brandverhaltensklasse DIN EN 13501-1 A1 (nichtbrennbar), für Brandschutzbekleidung an Kabel-/Leitungsanlagen.
Menge: 6,000 St
Kostengruppe DIN 276 2018-12: 440000000

**02.01.2780 Revisionsöffnung U 300-600mm**
Revisionsöffnung herstellen und mit Deckel schließen, größter Umfang der Bekleidung über 300 bis 600 mm, Brandverhaltensklasse DIN EN 13501-1 A1 (nichtbrennbar), für Brandschutzbekleidung an Kabel-/Leitungsanlagen.
Menge: 5,000 St
Kostengruppe DIN 276 2018-12: 440000000

*Hinweis: ROHRE UND BEFESTIGUNGEN*

*Hinweis: Kunststoffpanzerrohr*
HINWEISTEXT:

Elektroinstallationsrohr - halogenfrei - starr, nicht flammenausbreitend
aus Spezialkunststoff, mit VDE-Prüfzeichen, nach VDE 0605 DIN EN 61 386-22, 100% halogenfrei nach DIN EDV V 0604-2-100, Temperaturbeständig von -45 bis +90 GradC, Mittlere Druckfestigkeit (750N/5cm), als offene Leerrohrinstallation verlegen, einschl. aller erforderlichen Steckmuffen, Endtüllen sowie Klein-, Isolier- und Befestigungsmaterial, liefern und verlegen.

**02.01.2790 Kunststoffpanzerrohr M 20**
Kunststoffpanzerrohr M 20, sonst wie vor beschrieben.
Menge: 300,000 m
Kostengruppe DIN 276 2018-12: 440000000

**02.01.2800 Kunststoffpanzerrohr M 25**
Kunststoffpanzerrohr M 25, sonst wie vor beschrieben.
Menge: 500,000 m
Kostengruppe DIN 276 2018-12: 440000000

**02.01.2810 Kunststoffpanzerrohr M 32**
Kunststoffpanzerrohr M 32, sonst wie vor beschrieben.
Menge: 350,000 m
Kostengruppe DIN 276 2018-12: 440000000

**02.01.2820 Kunststoffpanzerrohr M 40**
Kunststoffpanzerrohr M 40, sonst wie vor beschrieben.
Menge: 135,000 m
Kostengruppe DIN 276 2018-12: 440000000

*Hinweis: Kunststoffrohr - flexibel -*
HINWEISTEXT:

Kunststoffrohr - flexibel - entspr. den örtl. Anforderungen
Ausführung A nach DIN VDE 0605 in Wänden verlegt
einschl. Klein- und Befestigungsmaterial liefern und verlegen.

**02.01.2830 Kunststoffrohr - flexibel - M 20**
Kunststoffrohr - flexibel - M 20, sonst wie vor beschrieben.
Menge: 300,000 m
Kostengruppe DIN 276 2018-12: 440000000

**02.01.2840 Kunststoffrohr - flexibel - M 25**
Kunststoffrohr - flexibel - M 25, sonst wie vor beschrieben.
Menge: 250,000 m
Kostengruppe DIN 276 2018-12: 440000000

**02.01.2850 Kunststoffrohr - flexibel - M 32**
Kunststoffrohr - flexibel - M 32, sonst wie vor beschrieben.
Menge: 120,000 m
Kostengruppe DIN 276 2018-12: 440000000

*Hinweis: Stahlpanzerrohr*
Stahlpanzerrohr

Stahlpanzerrohr - schwarz - ohne Papiereinlage, starr oder flexibel,
entsprechend den örtlichen Anforderungen, Ausführung A nach DIN EN 61 386-1, als offene Rohrinstallation, an Wänden, Decken, auf Betonschalung, auf Rohbeton, im Estrich, an Eisenkontruktion
oder unter Putz, einschl. aller erforderl. Schraubmuffen,
Kunststoff-Endtülle sowie Klein-, Isolier- und Befestigungsmaterial,
liefern und betriebsbereit verlegen.

**02.01.2860 Stahlpanzerrohr M 20**
Stahlpanzerrohr M 20, sonst wie vor beschrieben.
Menge: 150,000 m
Kostengruppe DIN 276 2018-12: 440000000

**02.01.2870 Stahlpanzerrohr M 25**
Stahlpanzerrohr M 25, sonst wie vor beschrieben.
Menge: 310,000 m
Kostengruppe DIN 276 2018-12: 440000000

**02.01.2880 Stahlpanzerrohr M 32**
Stahlpanzerrohr M 32, sonst wie vor beschrieben.
Menge: 225,000 m
Kostengruppe DIN 276 2018-12: 440000000

**02.01.2890 Stahlpanzerrohr M 40**
Stahlpanzerrohr M 40, sonst wie vor beschrieben.
Menge: 40,000 m
Kostengruppe DIN 276 2018-12: 440000000

*Hinweis: INSTALLATIONSKANÄLE*

*Hinweis: Stahlblechkanal als Leitungsführungskanal*
Stahlblechkanal

Stahlblechkanal als Leitungsführungskanal, bestehend aus Stahlblechunterteil und aufrastender Abdeckung, einschl. anteiliger Kosten für Form stücke und Endplatten, Klein-, Isolier- und Befestigungsmaterial, liefern und in verschiedenen Längen
auf Beton, Mauerwerk, Eisenkonstruktion oder Leichtbauwänden betriebsbereit verlegen.

Farbe: RAL 8022

**02.01.2900 Stahlblechkanal mm 60/60**
Stahlblechkanal, Abmessungen: 60/60 mm (BxH),
sonst wie vor beschrieben.
Menge: 30,000 m
Kostengruppe DIN 276 2018-12: 440000000

**02.01.2910 Stahlblechkanal mm 100/64**
Stahlblechkanal, Abmessungen: 100/64 mm (BxH).
sonst wie vor beschrieben.
Menge: 15,000 m
Kostengruppe DIN 276 2018-12: 440000000

**02.01.2920 Stahlblechkanal mm 150/64**
Stahlblechkanal, Abmessungen: 150/64 mm (BxH),
sonst wie vor beschrieben.
Menge: 30,000 m
Kostengruppe DIN 276 2018-12: 440000000

*Hinweis: BÜGELSCHELLEN UND KABELHALTER*

*Hinweis: Bügelschellen*
Bügelschellen

Bügelschellen aus Stahl, feuerverzinkt, zur Befestigung von Kabeln
inkl. Gegenwanne gemäß Erfordernis, liefern und fachgerecht montieren.

**02.01.2930 Bügelschellen 16-22**
Bügelschellen, Spannweite 16-22, sonst wie vor.
Menge: 250,000 St
Kostengruppe DIN 276 2018-12: 440000000

**02.01.2940 Bügelschellen 34-40**
Bügelschellen, Spannweite 40-46, sonst wie vor.
Menge: 400,000 St
Kostengruppe DIN 276 2018-12: 440000000

**02.01.2950 Bügelschellen 46-52**
Bügelschellen, Spannweite 46-52, sonst wie vor.
Menge: 250,000 St
Kostengruppe DIN 276 2018-12: 440000000

*Hinweis: Bügelschellen E30 aus Stahl, feuerverzinkt*
Bügelschellen E30 aus Stahl, feuerverzinkt

Bügelschellen aus Stahl, feuerverzinkt, zur Befestigung von Kabeln
der Funktionserhaltklasse E30, inkl. Langwanne gemäß Erfordernis
sonst wie vor, liefern und fachgerecht montieren

**02.01.2960 Bügelschellen 12-16 E30**
Bügelschellen, Spannweite: 12 - 16 mm, sonst wie vor beschrieben.
Menge: 250,000 St
Kostengruppe DIN 276 2018-12: 440000000

**02.01.2970 Bügelschellen 16-22 E30**
Bügelschellen, Spannweite: 16 - 22 mm, sonst wie vor beschrieben.
Menge: 350,000 St
Kostengruppe DIN 276 2018-12: 440000000

**02.01.2980 Bügelschellen 22-28 E30**
Bügelschellen, Spannweite: 22 - 28 mm, sonst wie vor beschrieben.
Menge: 150,000 St
Kostengruppe DIN 276 2018-12: 440000000

**02.01.2990 Bügelschellen 34-40 E30**
Bügelschellen, Spannweite: 34 - 40 mm, sonst wie vor beschrieben.
Menge: 15,000 St
Kostengruppe DIN 276 2018-12: 440000000

**02.01.3000 Bügelschellen 46-52 E30**
Bügelschellen, Spannweite: 46 - 52 mm, sonst wie vor beschrieben.
Menge: 15,000 St
Kostengruppe DIN 276 2018-12: 440000000

*Hinweis: Kabelhalter aus Kunststoff/Metall*
HINWEISTEXT:

Kabelhalter aus Kunststoff/Metall, geeignet für Wand-/Deckenmontage
Befestigungsloch 6 mm, Befestigungsabstand 0,5 - 0,6 m,
einschl. Klein- und Befestigungsmaterial liefern und montieren.

**02.01.3010 Kabelhalter aus Kunststoff 20 ltg**
Kabelhalter aus Kunststoff,
Anzahl von Leitungen: 20,
NHMH 3 x 1,5 mm2,
sonst wie vor beschrieben.
Menge: 450,000 St
Kostengruppe DIN 276 2018-12: 440000000

**02.01.3020 Kabelhalter aus Kunststoff 40 ltg**
Kabelhalter aus Kunststoff
Anzahl von Leitungen: 40,
NHMH 3 x 1,5 mm2,
sonst wie vor beschrieben.
Menge: 350,000 St
Kostengruppe DIN 276 2018-12: 440000000

**02.01.3030 Kabelhalter aus Metall 20 ltg**
Kabelhalter aus Metall,
mit Metalldübel,
Anzahl von Leitungen: 20,
NHXCH 3 x 1,5 mm2,
sonst wie vor beschrieben.
Menge: 450,000 St
Kostengruppe DIN 276 2018-12: 440000000

**02.01.3040 Kabelhalter aus Metall 40 ltg**
Kabelhalter aus Metall,
mit Metalldübel,
Anzahl von Leitungen: 40,
NHXCH 3 x 1,5 mm2,
sonst wie vor beschrieben.
Menge: 200,000 St
Kostengruppe DIN 276 2018-12: 440000000

**02.01.3050 Sammelhalter E30/E90 15 ltg**
Sammelhalter E30 / E90 aus Metall,
inkl. Brandschutzschraubenanker MMS 6x50,
Fassungsvermögen nach Zulassung für NHXH oder NHXCH.

Anzahl von Leitungen: 15
NHXCH 3 x 1,5 mm2
Menge: 400,000 St
Kostengruppe DIN 276 2018-12: 440000000

**02.01.3060 Sammelhalter E30/E90 30 ltg**
Sammelhalter wie vor beschrieben, jedoch

Anzahl von Leitungen: 30
NHXCH 3 x 1,5 mm2
Menge: 200,000 St
Kostengruppe DIN 276 2018-12: 440000000

**02.01.3070 Profilschiene**
Profilschiene

Typ C-Schiene, feuerverzinkt,
Abmessung.: (B x H) = 35 x 18 mm,
für vorgenannte Bügelschellen,
in Einzelängen geschnitten,
Enden nachverzinkt.

Inkl. Befestigung an Gewindestangen mit einer Länge von bis zu 1m.

komplett einschl. Klein-, Isolier-und Befestigungsmaterial
liefern und betriebsfertig montieren
Menge: 180,000 m
Kostengruppe DIN 276 2018-12: 440000000

**02.01.3080 Montagekonstruktion C-Profilschiene**
Montagekonstruktion für Stütz-, Hänge-, Trag- und Sonderbefestigungen, aus verzinktem Stahl, als gelochte C-Profilschiene, einschl. Herstellen von Löchern im Mauerwerk oder Beton einschl. Befestigungsmaterial wie Gewindestangen mind. M10, Schrauben, zugelassenen Dübeln, Muttern usw.. Einschl. Schienenverbinder, Abschlusskappen, statischem Nachweis usw.
Menge: 1200,000 kg
Kostengruppe DIN 276 2018-12: 440000000

*Hinweis: KG 449 SONSTIGE*

**02.01.3090 Festanschluss Kleingeräte 230 V**
Festanschluss / Anschluss Kleingeräte 230 V

einschl. Leitung, Klein-, Isolier- und Befestigungsmaterial, liefern und betriebsfertig montieren und anschließen.
Menge: 20,000 St
Kostengruppe DIN 276 2018-12: 440000000

**02.01.3100 Festanschluss Kleingeräte 400 V**
Festanschluss / Anschluss Kleingeräte 400 V

einschl. Leitung, Klein-, Isolier- und Befestigungsmaterial, liefern und betriebsfertig montieren und anschließen.
Menge: 15,000 St
Kostengruppe DIN 276 2018-12: 440000000

**02.01.3110 Hauptpotentialausgleichsschiene**
Hauptpotentialausgleichsschiene mit Anschlussmöglichkeit für 2 Banderder und 30 Leitungen bzw. Kabel bis 95 mm², komplett mit Isolatoren auf Putz montieren. Die Anschlüsse sowie die Bezeichnung aller Zu- und Abgänge sind komplett enthalten (Erdungsplan).

komplett einschl. Klein-, Isolier- und Befestigungsmaterial, liefern, montieren und je Anschluss dauerhaft mit Kunststoffschild beschriften.
Menge: 1,000 St
Kostengruppe DIN 276 2018-12: 440000000

**02.01.3120 Potentialausgleichsschiene**
Potentialausgleichsschiene einschließlich Erdungstrennklemme mit Anschlussmöglichkeit für 2 Banderder und 10 Leitungen
bzw. Kabel bis 95 mm², komplett mit Isolatoren auf Putz montieren. Die Anschlüsse sowie die Bezeichnung aller Zu- und
Abgänge sind komplett enthalten (Erdungsplan).

komplett einschl. Klein-, Isolier- und Befestigungsmaterial,
liefern, montieren und je Anschluss dauerhaft mit Kunststoffschild beschriften.
Menge: 13,000 St
Kostengruppe DIN 276 2018-12: 440000000

**02.01.3130 Erdung bauseitiger Metallteile**
Erdung bauseitiger Metallteile (Fremdgewerke)

Anschluss bauseitiger Metallteile im Gebäude wie z. B. Rohrleitungen, Fassadenteile, Kanäle etc.

Leitungsquerschnitt bis 25 mm²

komplett einschl. Klein-, Isolier- und Befestigungsmaterial,
liefern, montieren.
Menge: 50,000 St
Kostengruppe DIN 276 2018-12: 440000000

*Hinweis: KG 445 BELEUCHTUNGSANLAGEN*

*Hinweis: Vorbemerkung*
Vorbemerkung

Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage
Anforderungen:
VDE 0711-1:2020-08
VDE 0100-559

benötigte Ausschnitte und Verstärkungen sind mit demjeweilgen Decken Gewerk abzustimmen

alle Leuchten sind betriebsfertig inkl. evtl. benötigter Leuchtmittel zu liefern und montieren.

*Hinweis: INNENRAUMLEUCHTEN*

**02.01.3140 Feuchtraumwannenleuchte 29W LED (Leuchtenindex 1)**
Feuchtraumwannenleuchte LED (Leuchtenindex 1)

Farbe:  hellgrau
Montageart:  Deckenanbau
Leuchtmittel: LED
Lichtstrom: ca. 4200 lm
Leistung: ca. 29 W
Abstrahlung: Direktstrahlend
Farbtemperatur: 4000K
Abmessungen (LxBxH): ca. 1240 x 85 x 78 mm
Schutzklasse I, mind. IP65, Schlagfestigkeit IK08, F, D

Montageort:  Technikräume, Lager

inkl. Leuchtmittel, Vorschaltgeräte, Klein-, Isolier- und Befestigungsmaterial, liefern, montieren und betriebsbereit anschließen
Menge: 80,000 St
Kostengruppe DIN 276 2018-12: 440000000

**02.01.3150 Deckeneinbauleuchte 10W LED (Leuchtenindex 2)**
Einbauleuchte LED (Leuchtenindex 2)

Farbe:  weiß
Montageart:  Einbau
Leuchtmittel: LED
Lichtstrom: ca. 840 lm
Leistung: ca. 10 W
Abstrahlung: Direktstrahlend
Farbtemperatur: 4000K
Abmessungen (D x H): ca. 190 x 51 mm
Schutzklasse II, F, D

Montageort:  Küche

inkl. Leuchtmittel, Vorschaltgeräte, Klein-, Isolier- und Befestigungsmaterial, liefern, montieren und betriebsbereit anschließen
Menge: 5,000 St
Kostengruppe DIN 276 2018-12: 440000000

**02.01.3160 Deckenanbauleuchte 30W LED (Leuchtenindex 2a)**
Anbauleuchte LED (Leuchtenindex 2a)

Farbe:  weiß
Montageart:  Anbau
Leuchtmittel: LED
Lichtstrom: ca. 3600 lm
Leistung: ca. 30 W
Abstrahlung: Direktstrahlend
Farbtemperatur: 4000K
Abmessungen (D x H): ca. 500 x 63 mm
Schutzklasse II, F, D

Montageort:  TRH

inkl. Leuchtmittel, Vorschaltgeräte, Klein-, Isolier- und Befestigungsmaterial, liefern, montieren und betriebsbereit anschließen.
Menge: 23,000 St
Kostengruppe DIN 276 2018-12: 440000000

**02.01.3170 Deckenanbauleuchte (Leuchtenindex 3)**
Anbauleuchte LED (Leuchtenindex 3)

Farbe:  schwarz
Montageart:  Anbau
Leuchtmittel: LED
Lichtstrom: ca. 4983 lm
Leistung: ca. 33 W
Abstrahlung: Direktstrahlend
Farbtemperatur: 4000K
Abmessungen (L x B x H): ca. 1694 x 75 x 115 mm
Schutzklasse I, F, D

Montageort:  Flure

inkl. Leuchtmittel, Vorschaltgeräte, Klein-, Isolier- und Befestigungsmaterial, liefern, montieren und betriebsbereit anschließen
Menge: 8,000 St
Kostengruppe DIN 276 2018-12: 440000000

**02.01.3180 Einbauleuchte 32W LED, Paneeldecken (Leuchtenindex 4)**
Einbauleuchte LED für Modul100 Paneeldecken (Leuchtenindex 4)

Farbe:  weiß
Material:  Stahlblech
Montageart:  Deckeneinbau
Leuchtmittel: LED
Lichtstrom: ca. 4000 lm
Leistung: ca. 32 W
Abstrahlung: Direktstrahlend, opaler Abdeckung
Farbtemperatur: 4000K
Abmessungen (LxBxH): ca. 1550 x 100 x 105 mm, rechteckig keine Rundungen
Schutzklasse I, mind. IP54

Ra > 80

Montageort:  Umkleide, Nassbereiche

inkl. Leuchtmittel, Vorschaltgeräte, Klein-, Isolier- und Befestigungsmaterial, liefern, montieren und betriebsbereit anschließen.
Menge: 58,000 St
Kostengruppe DIN 276 2018-12: 440000000

**02.01.3190 Spiegelleuchte 11W LED (Leuchtenindex 5)**
Spiegelleuchte LED (Leuchtenindex 5)

Farbe:  Chrom
Montageart:  Wandanbau
Leuchtmittel: LED
Lichtstrom: ca. 1200 lm
Leistung: ca. 11 W
Abstrahlung: Direktstrahlend
Farbtemperatur: 4000K
Schutzklasse I, IP40, IK02
Abmessungen (L x B x H): ca. 600 x 88 x 111 mm

Ra > 80

Montageort:  Waschraum

inkl. Leuchtmittel, Vorschaltgeräte, Klein-, Isolier- und Befestigungsmaterial, liefern, montieren und betriebsbereit anschließen.
Menge: 11,000 St
Kostengruppe DIN 276 2018-12: 440000000

*Hinweis: AUSSENLEUCHTEN*

**02.01.3200 Wandleuchte Außen 20W LED (Leuchtenindex 6)**
Wandleuchte LED (Leuchtenindex 6)

Farbe:  grafit
Montageart:  Wandanbau
Leuchtmittel: LED
Lichtstrom: ca. 2521 lm
Leistung: ca. 20 W
Abstrahlung: Direktstrahlend
Farbtemperatur: 4000K
Schutzklasse I, IP65, IK06
Abmessungen (L x B x H): ca. 240 x 200 x 105 mm

Ra > 80

Montageort:  Fassade

inkl. Leuchtmittel, Vorschaltgeräte, Klein-, Isolier- und Befestigungsmaterial, liefern, montieren und betriebsbereit anschließen.
Menge: 4,000 St
Kostengruppe DIN 276 2018-12: 440000000

**02.01.3210 Mastleuchte Außen 61W LED (Leuchtenindex 7)**
Mastaufsatzleuchte LED (Leuchtenindex 7)

Farbe:  grafit
Montageart:  Mast
Leuchtmittel: LED
Lichtstrom: ca. 8381 lm
Leistung: ca. 61,5 W
Abstrahlung: asymmetrisch
Farbtemperatur: 4000K
Schutzklasse II, IP66, IK08
Abmessungen (L x B x H): ca. 406 x 320 x 75 mm
Zopfdurchmesser: 76 mm

Ra > 80

Montageort:  Fahrradfläche

inkl. Leuchtmittel, Vorschaltgeräte, Klein-, Isolier- und Befestigungsmaterial, liefern, montieren und betriebsbereit anschließen.
Menge: 6,000 St
Kostengruppe DIN 276 2018-12: 440000000

**02.01.3220 Lichtmast Stahl verz. H 6m Ausladung 0,5m**
Lichtmast als Auslegermast DIN EN 40-2 und DIN EN 40-5 aus feuerverzinktem Stahl, Bauform konisch, Querschnitt rund, Nennhöhe 6 m, mit Ausschnitt für Türgröße B/H 75/200 mm, mit Tür und Sicherheitsschloss, einschl. Grundplatte, Länge des Erdstückes/Eingrabtiefe 0,6 m, Ausleger gewinkelt, geeignet zur Aufnahme von 1 bis 2 Leuchten, Ausladung 0,5 m, mit Mast verschweißt, Neigungswinkel des Leuchtenanschlusses 3 Grad, Leuchtenanschlussmaße B/L 42/100 mm.

inkl. Klein- und Befestigungsmaterial, liefern, montieren und betriebsbereit anschließen.
Menge: 3,000 St
Kostengruppe DIN 276 2018-12: 440000000

*Hinweis: KG 456 GEFAHREN- UND ALARMANLAGEN*

*Hinweis: SAA (NORDHALLEN)*

*Hinweis: SAA - SPRACHALARM - ZENTRALTECHNIK*

*Hinweis: Informationen zum Bauvorhaben*
Informationen zum Bauvorhaben

In der Nordhalle auf dem Campus der DSHS Köln soll eine Sprachalarmierungsanlage installiert werden um im Gefahrenfall eine zügige Alarmierung der Anwesenden Personen/Zuschauer im allgemein zugänglichen Bereich durch eindeutige und klar verständliche Sprachanweisungen zu ermöglichen.
Die Vorgaben der DIN VDE 0833-Teil 4 sind zu beachten.
Aufgrund der Installationsumgebungen kommen überwiegend Anbaulautsprecher und teilweise Decken-Einbaulautsprecher zum Einsatz.
Alle Lautsprechersysteme müssen gem. EN54-24 zertifiziert sein.
Die Zentralkomponenten der Sprachalarmierungsanlage sowie Brandmeldezentrale werden im Neubau des angrenzenden Technikgebäudes (derzeit in Planung/Erstellung) untergebracht.

Hinweis: Zum Zeitpunkt der Erstellung lag kein gültiges Brandschutzkonzept vor, die Planung basiert auf Vorgaben und Annahmen des Auftraggebers.
Die Alarmierung in den Spielstätten/Hallenflächen und den Bereichen, die allgemein nicht von ortsfremden Personen betreten werden, erfolgt die Alarmierung im Gefahrenfall durch Signalgeber der Brandmeldeanlage.

1. Ansteuerung
Die Sprachalarmierungsanlage wird durch Druckknopfmelder der Brandmeldeanlage oder durch einen Alarmierungsknopf an den Sprechstellen der SAA angesteuert.
Die Auswertung der Druckknopfmelder (und automatisch über Rauchmelder) erfolgt durch eine vorhandenen Brandmeldeanlage für das Objekt.
Im Rahmen der Inbetriebnahme ist durch den AN und dem Wartungsnehmer der BMA ein gemeinsamer Anschaltetermin durchzuführen. Der Wartungsnehmer der BMA wird durch den AG bestellt und bezahlt.

2. Sicherheitsstufe
Das Gebäude ist der Sicherheitsstufe II zuzuordnen.
Zwei getrennte Stromkreise A/B pro Beschallungsbereich.
Havarieverstärker mit automatischer Umschaltung im Fehlerfall

3. Montageort
Die SAA wird zusammen mit der BMZ in einem sep. Technikraum im Neubau Technikgebäude untergebracht. Die Gerätekomponenten der SAA inkl. Ersatzstromversorgung sind zu einer Einheit in einem 19"/40HE Geräteschrank zu integrieren.

4. Verkabelung

Die notwendige Verkabelung wird bauseits vorab im Rahmen laufender Maßnahmen in der Nordhalle vorbereitet.
Ausgehend von der SAA Zentrale im Neubau werden die Zuleitungen der Lautsprechergruppen mit Funktionserhalt E30 bis zum jeweiligen Beschallungsbereich über einen sog, Versorgungsring (hochpaarige Ringleitung E30 mit Abgangsverteiler) versorgt. Der Hin- und Rückweg des Versorgungsringes verläuft baulich getrennt durch das EG sowie das Tiefgeschoss unterhalb der Parkfläche, so dass die jeweilige A- und B-Linie über getrennte Wege aus zwei Richtungen bis in den Beschallungsbereich geführt werden kann.

Position und Anordnung der Komponenten sowie funktionale Zusammenhänge sind den beigefügten Zeichnungen/Schemata zu entnehmen.

Die virtuellen Beschallungsbereiche des Hallenobjektes entsprechen im Wesentlichen den funktionalen Abschnitten und werden jeweils pro Einheit und Etage gebildet.
Die Beschallungsbereiche können ebenfalls der Prinzipdarstellung und den Zeichnungen entnommen werden.
Es werden insgesamt 8 Beschallungsbereiche ausgebildet mit jeweils zwei unabhängigen Stromkreisen A/B, insgesamt also 16 Lautsprecherstromkreise.
Für eine eventuelle Erweiterung auf die Spielflächen und Parkplatzflächen sind Reserven für 4 virtuelle Beschallungsbereiche Hallenflächen und 3 virtuelle Beschallungsbereiche Parkplatzfläche vorzuhalten.
Somit ist die Anlage technisch mindestens auf insgesamt 14 Bereiche und 28 Lsp-Stromkreise im Maximalausbau auszulegen.

5. Verstärkerleistung

Da zum Zeitpunkt der Erstellung noch kein gültiges Brandschutzkonzept vorliegt, ist die SAA Verstärkerleistung für einen optionalen Ausbau mit flächendeckender Beschallung vorzubereiten.
Folgende Verstärkerleistungen sind somit anzunehmen:

Halle 21 OG: Linie A:100W / Linie B:100W
Halle 22 OG: Linie A:100W / Linie B:100W
Halle 23 OG: Linie A:100W / Linie B:100W
Halle 24 OG: Linie A:100W / Linie B:100W
Optional:
Spielfläche Halle 21: Linie A:50W / Linie B: 50W
Spielfläche Halle 22: Linie A:50W / Linie B: 50W
Spielfläche Halle 23: Linie A:50W / Linie B: 50W
Spielfläche Halle 24: Linie A:50W / Linie B: 50W

Parkfläche UG Linie A1-3: je 100W / Linie B1-3: je 100W

Gesamtleistung im Endausbau ca. 1.800Watt

Entsprechend den beschriebenen Anforderungen ist ein Havarieverstärker mit automatischer Umschaltung vorzusehen, der bei Ausfall eines Regelverstärkers die Funktion verzögerungsfrei übernimmt.

Alle Lautsprecherlinien sind auf Unterbrechung, Kurzschluss und Erdschluss, z.B. durch geeignete EOL (End of Line) Module oder vergleichbare technische Lösungen zu überwachen.

6. Sprechstellen
Es sind folgende Einsprechmöglichkeiten vorzusehen:
- abgesetzte Sprechstelle Hallenwart
- Notfallsprechstelle für Einsatzkräft im Eingangsbereich

7. Sprachausgabe
Im Alarmfall ist eine automatische Sprachdurchsage entspr. Kundenvorgabe nach einem vorangestellten DIN-Ton zu starten.
Es sollen mindestens zwei Alarmszenarien möglich sein:
1. Feueralam mit Evakuierungstext, Auslösen durch Druckknopfmelder und Sprechstellen
2. Optional Amok-Alarm mit Sondertext, Auslösung durch Sprechstellen.

8. Stromversorgung
Bei Ausfall der Allgemeinen Stromversorgung muss die SAA mit einer Ersatzstromversorgung für mindestens 30h weiterbetrieben werden können und mindestens 30 Minuten Alarmzustand sicherstellen, d.h. alarmieren können.

9. Störmeldungen
Störungsmeldungen sollen optisch und akustisch lokal im Flur beim Hallenwart angezeigt werden und zusätzlich als Sammelstörung gemeinsam an das automatische Übertragungsgerät der GMA übergeben werden, so dass sie an eine Leitstelle übertragen werden können. (ständig besetzte Stelle).

10: Pausensignal
Ein optionales Pausensignal mit festen Zeiten, z.B. Mittagsgong oder Abendgong soll ebenfalls als digitale Tonfolge über die Lautsprecher verbreitet werden. Die Wochenprogramme und Ausnahmeperioden sowie Einzelereignisse müssen programmierbar sein. Die Uhrzeit soll DCF-77-Funkuhrsignal (alternativ Timeserver) mit automatischer Sommerzeitumstellung geführt werden., vgl. Pos. Hauptschaltuhr mit Pausengong.

*Hinweis: Preiskalkulation*
Preiskalkulation

Die nachstehend aufgeführten Einheitspreise verstehen sich für die vollständige Lieferung und funktionsfähige Montage einschl. Anschluß und allem notwendigem Zubehör, auch wenn einzelne Geräte oder Leistungen nachstehend im einzelnen, z.B. aufgrund der unterschiedlichen Systeme der Bieter, nicht im einzelnen explizit erwähnt, für die einwandfreie Funktion jedoch erforderlich sind.

Aufgrund unterschiedlicher Hardware verschiedener Hersteller kann die Gerätekomponentenzusammensetzung von den Positionen des Leistungsverzeichnisses abweichen. Vom Bieter ist ein funktionelles Gesamtsystem, welches den hier beschriebenen Anforderungen des Leistungsverzeichnisses -insbesondere in Bezug auf Anzahl der Lautsprecherstromreise, Sprechstellen, Ersatzstromversorgung und Ansteuerung- entspricht, anzubieten.

Vom Bieter ist detailliert anzugeben welche Gerätekomponenten in welcher Zusammenstellung und welcher Hersteller angeboten wird.

Nach Auftragsvergabe ist eine vollständige Montageplanung der Anlagenkomponenten zu erstellen und mit der Fachbauleitung abzustimmen und freigeben zu lassen.

**02.01.3230 Systemschrank 19" Gerätekomponenten**
Systemschrank 19" Gerätekomponenten

Systemschrank, Ausführung als Schwenkrahmenschrank zwecks besserer Zugänglichkeit im Servicefall, zur Aufnahme der zentralen Anlagenkomponenten der Alarmierungsanlage mit belüftetem Sockel und Dachentlüftung, mindestens 40 HE / Höheneinheiten.
Leitungseinführung von unten und/oder von oben möglich. Tür mit Sichtfenster, Anschlag wechselbar, Verriegelung mit Schloss zur Aufnahme eines PZH (Profilhalbzylinder). Lieferung und betriebsbereite Montage inkl. allem Zubehör zur Installations der Komponenten, internen Leitungsführung, Abdichtung der Leitungseinführungen und Einsetzen eines bauseits gestellten PHZ. Abmessungen ca. H=2000mm x B= 800mm x T=800mm.
Menge: 1,000 St
Kostengruppe DIN 276 2018-12: 440000000

**02.01.3240 Netzteil / Stromversorgung**
Netzteil / Stromversorgung

Netzteil mit Anschlussfeld in 19"-Ausführung zum Einbau im Systemschrank zwecks Stromversorgung aller Gerätekomponenten, Anschluss für einphasige Wechselspannung 230V oder dreiphasige Wechselspannung 230V/400V. Interne Überstromschutzschalter für geräteinterne Komponenten, optische Anzeige für Betriebszustände, optische Anzeige für Störungen. Anschlussmöglichkeit 230V für Wartungs-PC bzw. Notebook. Freischalteinrichtung bzw. Reparaturschalter zur sicheren Netztrennung bei Wartung oder Reparatur.

Lieferung und betriebsbereite Montage inkl. allem Zubehör und elektrischen Anschluss.
Menge: 1,000 St
Kostengruppe DIN 276 2018-12: 440000000

**02.01.3250 Notstromversorgung unterbrechungsfrei**
Notstromversorgung unterbrechungsfrei

Unterbrechungsfreie Notstromversorgung zum Einbau im Systemschrank zwecks Aufrechterhaltung der Funktionen bei Ausfall der Allgemeinstromversorgung durch Umschaltung auf Batterien bzw. Akkumulatoren. Automatische, unterbrechungsfreie Umschalteinrichtung zwischen Netzbetrieb und Batteriebetrieb, akustischer Signalisierung bei Netzausfall und Abschaltung nicht benötigter Funktionen im Notbetrieb, wie z.B. Hintergrundmusik etc. sowie Ladeeinrichtung angeschlossener Akkus mit Überwachung und Ladungserhaltung. Skalierbare Batteriekapazität, d.h. bei Änderung des Anlagenumfanges können durch Austausch der Batterien die Kapazität auf die erforderliche Größe angepasst werden. Lieferung und betriebsbereite Montage inkl. allem Zubehör und elektrischen Anschluss.
Menge: 1,000 St
Kostengruppe DIN 276 2018-12: 440000000

**02.01.3260 Akkumulatoren-Set**
Akkumulatoren-Set

Set Akkumulatoren/Batterien zum Einbau im Systemschrank zwecks Stromversorgung bei Ausfall der Allgemeinstromversorgung und Umschaltung auf Notbetrieb. Die Kapazität ist entsprechend den Forderungen der DIN VDE0833-4 für eine Überbrückungszeit von 30h zzgl. einer Alarmierungszeit von 30 Minuten für das angebotene System zu bestimmen und zu liefern. Ein rechnerischer Nachweis mit Angabe der messtechnisch nachgewiesenen Stromaufnahme ist beizufügen. Ausführung als wartungsfreie Gel-Akkumulatoren.

Lieferung und betriebsbereite Montage inkl. allem Zubehör und elektrischen Anschluss.
Menge: 1,000 St
Kostengruppe DIN 276 2018-12: 440000000

**02.01.3270 Verstärkereinheit (A/B) mit insgesamt 1.800W im Endausbau**
Verstärkereinheit modular (A/B) mit insgesamt 1.800W im Endausbau

Leistungsverstärkerpaket modular zusammengestellt, Klasse D mit hohem Wirkungsgrad, zum Einbau im Systemschrank mit 2 unabhängigen (Haupt- und Redundanzkanal) Verstärkerkanälen jeweils mit 100V Ausgangsübertragern und automatischer Umschaltung auf Redundanzkanal bei Ausfall eines Verstärker-Kanales. Stromversorgung über schrankinternes Anschlussfeld, bzw. Netzteil u. Notstromumschalteinrichtung.
Einschaltstrombegrenzung und Softstart, temperaturgesteuerter stufenloser Gerätelüfter. Interne Störungsüberwachung und Signalisierung. Lieferung und betriebsbereite Montage inkl. allem Zubehör und elektrischen Anschluss.

Die Zusammenstellung der Verstärkereinheiten ist leistungsmäßig entsprechend den projektierten Lautsprecherstromkreisen und Beschallungsbereichen, wie in den Vorbemerkungen und Strangschemata dargestellt, systemspezifisch durch den Auftragnehmer durchzuführen.

Klasse D, 24V DC mit hohem Wirkungsgrad und zwei unabhängigen Verstärkerkanälen Leistungsmerkmale:
-Zugelassen nach EN 54-16 -Konform mit den Normen IEC BS EN
60268-3, 55013 und 55020
-Klasse D Doppelverstärker mit hohem Wirkungsgrad
-Selbstüberwachung und Selbsttest durch Mikrocontroller
-Geschützt gegen Überlast, Kurzschluss und Überhitzung
-Eingebauter Lüfter mit temperaturgesteuerter Drehzahlregelung, mit
einem Luftstrom von der Gerätefront- zur Rückseite
-LED-Statusanzeige pro Kanal für POWER, SIGNAL, CLIP, ERROR
-LED-Statusanzeige für MAINS POWER, BATT POWER, CPU STATUS, SYS FAULT
-Notstromversorgung über 24V DC
-Symmetrische Audioeingänge und Steuerung über Cat-5 Kabel mit RJ45 Stecker
-100V-Ausgänge über vorkonfektioniertes Systemkabel, verriegelbar.
Menge: 1,000 St
Kostengruppe DIN 276 2018-12: 440000000

**02.01.3280 Havarieverstärker**
Havarieverstärker

Leistungsverstärker als Havarieverstärker mit automatischer Umschaltung bei Ausfall eines der Regelverstärkers zum Einbau im Systemschrank mit 2 unabhängigen (Haupt- und Redundanzkanal) Verstärkerkanälen jeweils mit 100V Ausgangsübertragern und automatischer Umschaltung auf Redundanzkanal bei Ausfall eines Verstärker-Kanales. Stromversorgung über schrankinternes Anschlussfeld, bzw. Netzteil u. Notstromumschalteinrichtung.
Einschaltstrombegrenzung und Softstart, temperaturgesteuerter stufenloser Gerätelüfter. Interne Störungsüberwachung und Signalisierung. Lieferung und betriebsbereite Montage inkl. allem Zubehör und elektrischen Anschluss.

Die Zusammenstellung der Verstärkereinheiten und automatischer Umschalteeinrichtung ist entsprechend den projektierten Lautsprecherstromkreisen und Beschallungsbereichen, wie in den Vorbemerkungen und Strangschemata dargestellt, systemspezifisch durch den Auftragnehmer durchzuführen.
Menge: 1,000 St
Kostengruppe DIN 276 2018-12: 440000000

**02.01.3290 Zentrale Umschaltmatrix / Steuerbaugruppe**
Zentrale Umschaltmatrix / Steuerbaugruppe

Zentrale Umschaltmatrix bzw. Steuerbaugruppe zum Einbau im Systemschrank zwecks Anschluss und Auswertung von Input/Output-Steuersignalen, Audio Signalquellen und deren Verteilung auf die Ausgänge sowie Anpassung und automatische Pegelnachführung auf voreingestellte Min/Max-Werte mit mindestens folgenden Leistungsdaten:

Eingänge:
1x externe Signalquelle Tischsprechstelle
1x externe Signalquelle unsymmetrisch zum Anschluss von z.B. CD-Player, Receiver o.ä.
1x externe Signalquelle Brandfallmikrofon mit automatischer Vorrangschaltung
1x digitaler Sprachspeicher mit Ansagetext "Feueralarm" und "Amokalarm"

Ausgänge:
14 x Beschallungsbereich/ 28 Lautsprecherendstromkreise (A+B Kanal) wie in Vorbemerkungen und in den Strangschemata dargestellt
Durchsagen erfolgen direkt über abgesetzte Systemprechstelle(n) oder interner digitaler Sprachspeicher im Alarmfall sowie Durchsagen über Brandfallmikrofon mit Vorrangschaltung.

Die Ausgangspegel für jeden Kanal sind separat einstellbar und automatisch zwischen voreingestellten Grenzwerten unten / oben einzupegeln.

Reserve / Erweiterbarkeit: Das System muss Reservestromkreise für einen optionalen Endausbau besitzen und nachträglich bei Bedarf modular erweiterbar sein.

Kopplung zur BMZ mit mindestens folgenden Signaleingängen:
1x potentialfreier Kontakt/Signaleingang "Brandalarm"
1x potentialfreier Kontakt/Signaleingang "Akustik ab" / "Akustik fortsetzen"
1x potentialfreier Kontakt/Signaleingang "Rücksetzen"

Signalausgänge:
1x potentialfreier Kontakt/Signalausgang "Sammelstörung"

Datenanschluss:
1x Datenanschluss Ethernet für Fernwartung u. Managementsystem
1x USB direkt zur Systemkonfiguration

Funktionsüberwachung:
Lautsprecherstromkreise: Permanente unhörbare Funktionsüberwachung der Lautsprecherendstromkreise auf Unterbrechung, Kurzschluss und Erdschluss unabhängig von aktivierten Durchsagen mit rückwirkungsfreier Abschaltung der fehlerhaften Lautsprecherstromkreise und Anzeige als Sammelstörmeldung und Anzeige an der Zentrale.

Sprechstellen: Permanente Funktionsüberwachung der angeschlossenen Sprechstellen inkl. Leitungsverbindungen auf Unterbrechung, Kurzschluss und Erdschluss. Rückwirkungsfreie Abschaltung der fehlerhaften Sprechstellenstromkreise und Anzeige als Sammelstörmeldung und Anzeige an der Zentrale.

Eigenüberwachung: Permanente Funktionsüberwachung der Umschaltmatrix/Steuerbaugruppe sowie alle angeschlossenen internen Gerätekomponenten mit rückwirkungsfreier Abschaltung der fehlerhaften Komponenten und Anzeige als Sammelstörmeldung und Anzeige an der Zentrale.

Alle Fehler müssen innerhalb weniger Sekunden erkannt, protokolliert und als Störung angezeigt werden.

Signalverarbeitung Audiokanal:
Für jeden Audiokanal ist ein 1-Band Equalizer mit Bandsperre und Pegelsteller vorzusehen, zusätzliche Filter wie z.B. parametrische Equalizer, Hoch- und Tiefpass, Shifter und Signalverarbeitungsfunktionen wie Kompressoren, Spitzenwertbegrenzer, Delays etc. können als Softwareapplikation ausgeführt sein.

Anzeigen:
Betriebszustände und aktivierte Beschallungsbereiche bzw. Lautsprecherstromkreise und Sprechstellen sind über integrierte Anzeigen, z.B. LED o. Display permanent anzuzeigen.
Störungen und Abweichungen vom Normalbetrieb sind zusätzlich lokal akustisch zu signalisieren. Die Übertragung einer Sammelstörung erfolgt über den Koppelbaustein zur Brandmeldeanlage, welche die Sammelstörung SAA an eine ständig besetzte Stelle weiterleitet.

Monitoring:
Ein Geräteinterner Monitoring-Lautsprecher mit einstellbarer Lautstärke ist zur Überwachung und Kontrolle der Audio-Übertragung vorzusehen.

ManagementSytem:
Die SAA muss für den späteren Anschluss an ein PC basiertes Managementsystem vorbereitet sein und über einen entsprechenden Ethernet-Netzwerkanschluss verfügen.

Stromversorgung über schrankinternes Anschlussfeld, bzw. Netzteil u. Notstromumschalteinrichtung, temperaturgesteuerter stufenloser Gerätelüfter, interne Störungsüberwachung und Signalisierung. Lieferung und betriebsbereite Montage inkl. allem Zubehör und elektrischen Anschluss.
Menge: 1,000 St
Kostengruppe DIN 276 2018-12: 440000000

**02.01.3300 Sprachspeicher digital**
Sprachspeicher digital
Volldigitaler Sprachspeicher für 2 unabhängige Alarmierungsszenarien zum Einbau in Systemschrank zwecks Ausgabe von digital hinterlegten, nicht flüchtigen, Alarmtexten. Bei Alarmauslösung ist ein Tonsignal entsprechend DIN 33404-3 für mindestens 4 Sekunden voranzustellen. Die Sprachausgabe soll in deutscher und optional in einer weiteren, frei wählbaren Sprache erfolgen. Der Text wird vom AG in deutsch vorgegeben und ist vom AN entsprechend zu digitalisieren.
Sinngemäß sind folgende Alarmszenarien vorgesehen:
Alarm1: "Hausalarm/Brandalarm" = sofortige Evakuierung des Gebäudes über den nächstgelegenen Notausgang (Druckknopfmelder oder automatische Anstsuerung über Brandmelder)
Alarm2: "Amok-Alarm" = weitere Hinweise und Durchsagen der Hochschul- / Einsatzleitung beachten

Lieferung und Betriebsbereite Montage inkl. Digitalisierung der Ansagen für zwei Alarmierungsszenarien entsprechend Vorlage Auftraggeber.
Menge: 1,000 St
Kostengruppe DIN 276 2018-12: 440000000

**02.01.3310 Hauptschaltuhr mit Pausengong-Funktion**
Hauptschaltuhr mit Pausengong-Funktion

Schaltuhr mit Mikrocomputersteuerung zur automatischen Ansteuerung/Auslösung eines Pausensignals für den Schulbetrieb als Einbauversion für 19" Systemschrank mit menügeführter Bedienung und Einstellung und folgenden Leistungsmerkmalen:

- sekundengenaue Wochenprogrammsteuerung
- Einstellung von Ausnahmeperioden (Ferien)
- Einzelausnahmen (Feiertage)
- Einzelereignisprogrammierung
- automatischer Sommerzeitumstellung (deaktivierbar wg. Abschaffung)
- DCF-77 Funkführung mit externer Antenne, Alternativ Zeitserver über
Netzwerk
- Stromversorgung über SAA-USV, Datenerhalt bei Netzausfall
- Zeitschaltinterval min. 1 Minute
- Vorrangschaltung für Sprechstellen

Anzeige:
- Uhrzeit-/Datumanzeige als 7-Segmentanzeige oder über LCD-Display o. dgl.
- optional: Anzeige nächstes Ereignis
- Betriebszustand / Störungen

Bedienungselemente:
- manuelle Gongauslösung (Taste)
- manuelle Abschaltung / Freigabefunktion (ggf. über Menü)
- menügeführte Einstellmöglichkeit der Auslösezeiten

Ton-Ausgabe:
- variables Pausensignal als digitale Tonfolge speicherbar, Dauer ca. 10
Sek. (*.wav-Datei) gem. Kundenwunsch, z.B. "Big-Ben" o.ä.

Zusätzliche Funktionen:
- Softwaretool zum Einstellen der Wochenprogramme,
Ausnahmeperioden und Einzelereignisse
- Anschluss PC über serielle Schnittstelle oder USB-Anschluss
Alternativ über Ethernet TCP/IP, webbrowserbasierte Anwendung.

Lieferung und betriebsbereite Montage inkl. aller Programmierungen und Digitalisierung der Signaltonfolge gem. Kundenwunsch.
Menge: 1,000 St
Kostengruppe DIN 276 2018-12: 440000000

**02.01.3320 Blindplatte 1HE im Zentralendesign**
Blindplatte 1HE im Zentralendesign

Blindplatte mit einer Höheneinheit zum Abdecken von freiem Einbauplatz im Standschrank. Typ: Blindplatte 1HE im Zentralendesign.

liefern und montieren.
Menge: 3,000 St
Kostengruppe DIN 276 2018-12: 440000000

**02.01.3330 Blindplatte 3HE im Zentralendesign**
Blindplatte 3HE im Zentralendesign

Blindplatte mit einer Höheneinheit zum Abdecken von freiem Einbauplatz im Standschrank. Typ: Blindplatte 3HE im Zentralendesign.

liefern und montieren
Menge: 3,000 St
Kostengruppe DIN 276 2018-12: 440000000

**02.01.3340 Anschlussfeld Lautsprecherstromkreise**
Anschlussfeld Lautsprecherstromkreise

Für den Anschluss der nachgeordneten Beschallungsbereiche und Lautsprecherendstromkreise ist in direkter Nähe der SAZ ein Übergabeverteiler mit LSAPlus2/10 Leisten installiert. Die Anlagenseitigen Endstromkreise (28 St.) sind anlagenintern anzuschliessen und mit Systemkabel, Länge ca. 3m, an den Übergabeverteiler heranzuführen und auf die vorhandenen LSAPlus Leisten aufzulegen.

Lieferung und betriebsbereite Montage inkl. allem Zubehör und elektrischen Anschluss durch Auflegen.
Menge: 1,000 psch
Kostengruppe DIN 276 2018-12: 440000000

**02.01.3350 Anschluss für SAA-BMZ Zusammenschaltung Essernet Interface**
Anschluss für SAA-BMZ Zusammenschaltung Essernet Interface

Für die Verbindung zwischen SAA und BMZ ist eine Kopplung zur Kommunikation zwischen den Sytemen (BMA-SAA) durch serielles Essernet Interface herzustellen.
(Bei Verwendung Standardfabrikat DSHS Esser)

Alternativ ist eine Kopplung durch potentialfreie Kontakte herzustellen und entsprechend zu programmieren.

Notwendiges Zubehör (Fabrikat Esser) für die Systemkopplung, wie z.B.
-TWI - RS232 ADAPTER VARIODYN D1
-SERIELLES ESSERNET INTERFACE ZUM ANSCHLUSS AN VARIODYN D1
-MODUL RS232/V24 FÜR SERIELLES ESSERNET-INTERFACE
-GEHÄUSE-KIT FÜR SERIELLES ESSERNET-INTERFACE

Für die Anbindung der SAA an die bauseitig vorhandene BMZ sind alternativ mindestens folgende Signaleingänge und Ausgänge vorzurüsten:

Eingang:
- Alarm
- Akustik ab / Akustik fortsetzen
- Rücksetzen

Ausgang:
- Sammelstörung SAA

Lieferung, betriebsbereite Montage sowie Parametrierung und Inbetriebnahme gemeinsam mit dem AN BMA.
Menge: 1,000 psch
Kostengruppe DIN 276 2018-12: 440000000

**02.01.3360 Anschlussfeld Systemsprechstelle**
Anschlussfeld Systemsprechstelle

Für den Anschluss der Systemsprechstellen (derzeit 1 St. Hallenwart + 1 St. Brandfallsprechstelle) ist innerhalb der SAZ ein Anschlusselement vorzusehen, an dem die externen Sprechstellen über RJ-45 Patchkabel angeschlossen werden können.

Die fest installierten Zuleitungen zu den abgesetzten Sprechstellen werden jeweils neben der SAZ und am Aufstellort der Sprechstelle mit RJ45-Buchsen abgeschlossen. Die Verkabelung wird mit Netzwerkkabel Kat.7 ausgeführt.
Menge: 1,000 psch
Kostengruppe DIN 276 2018-12: 440000000

**02.01.3370 Digitale Systemsprechstelle**
Digitale Systemsprechstelle

Volldigitale Sprechstelle, Ausführung als Tischsprechstelle, mit Elektret-Mikrofon und Nieren-Charakteristik auf flexiblem Schwanenhals, Länge ca. 300mm mit integriertem breitbandigen Lautsprecher zum Abhören/Vorhören oder Gegensprechen bei Interkom-Funktionalität.
Zusätzlich mit Einspeisemöglichkeit externer Audio-Signale von Zuspieler wie z.B. CD-Spieler oder MP3-Player mit handelsüblichen Chinch- bzw. Kinkenstecker 3,5mm.

Permanente akustische Überwachung der Mikrofonkapsel gem. EN60849, akustische unhörbare Überwachung der Schwingspule und Kapsel-Funktion. Tastenfeld mit frei programmierbaren Tasten für z.B. Bereichsauswahl, integrierte LED-Anzeigen für Betriebs und Fehleranzeige. Spannungsversorgung aus der Zentrale, 24bit A/D-D/A
Wandlung, Abtastrate >30kHz. Anschluss der Sprechstelle
erfolgt über bauseitige RJ-45-Buchse mit direkter Kabelverbindung Kat7 bis Übergabeverteiler im SAZ Betriebsraum.

Die Systemtasten sind wie folgt einzurichten:
- Bereichsauswahl
- Auslösen Alarm 1
- Auslösen Alarm 2
- Akustik ab/Fortsetzen
- Rücksetzen

Mikrofon: Elektret, Nierencharakteristik
Übertragungsbereich 200 ... 12500 Hz
Lautsprecherleistung 1 W
Abtastrate 48 kHz
AD/DA-Wandler 24 Bit
Max. Stromaufnahme <150 mA
Umgebungstemperaturbereich
-5°C ... 55°C
Relative Feuchtigkeit 15 % ... 90 %

Lieferung und betriebsbereite Installation inkl. allem Zubehör wie Anschlusskabel, Länge 3m, und Kurzbedienungsanleitung.
Menge: 1,000 St
Kostengruppe DIN 276 2018-12: 440000000

**02.01.3380 Digitale Sprechstelle für Einsatzkräfte**
Digitale Sprechstelle für Einsatzkräfte

zum Einbau in Erstinformationsstelle mit automatischer Vorrangschaltung bei laufenden Übertragungen zur priorisierten Durchsage durch Einsatzkräfte im Gefahrenfall.

Digitale Feuerwehrsprechstelle Handmikrofon 12 Tasten Volldigitale Sprechstelle mit Handmikrofon und eingebautem Lautsprecher für Abhör- und Vorhör-Zwecke sowie für Gegensprechbetrieb in Einbaugehäuse.
Permanente akustische Überwachung der Mikrofonkapsel. Durch die akustische Überwachung wird nicht nur die Schwingspule, sondern auch die Kapsel auf Funktion überprüft.
Der Übertagungsweg zwischen Sprechstelle und Zentrale kann voll redundant ausgeführt werden.

12 frei programmierbare und beschriftbare Tasten.
13 integrierte und frei programmierbare LED Anzeigeelemente, davon eine kombinierte Betriebs- und Fehleranzeige.
Digitale Übertragung von Steuersignalen und aller Audiosignale von und zur Sprechstelle sowie der Versorgungsspannung per Systembus. Die Sprechstelle wird an das VA/PA System in sternförmiger Topologie per CAT 5-Kabel und RJ45-Buchse (Abstand bis zu 300 Meter) angeschlossen Optionale LWL-Anbindung für Strecken bis zu 2000 Meter.

RJ12-Buchse zur Verbindung mit bis zu 6 Erweiterungsmodulen per Daisy Chain. Ein 3m langes CAT5-Standard-Anschlusskabel für Kupferverkabelung ist im Lieferumfang enthalten.

Mikrofon: Elektret, Nierencharakteristik
Übertragungsbereich 200 ... 12500 Hz
Lautsprecherleistung 1 W
Abtastrate 48 kHz
AD/DA-Wandler 24 Bit
Max. Stromaufnahme <150 mA
Umgebungstemperaturbereich
-5°C ... 55°C
Relative Feuchtigkeit 15 % ... 90 %

Inkl. Zubehör:
FIBS - Einbausatz für eine Feuerwehr-Sprechstelle Einbausatz zum Einbau einer Feuerwehrsprechstelle in ein Feuerwehr - Informations- und Bediensystem FIBS.
Farbe: schwarz
Abmessungen: B: 240 H: 170 T: 47 mm

Lieferung inkl. Zubehör und betriebsbereite Montage.
Menge: 1,000 St
Kostengruppe DIN 276 2018-12: 440000000

**02.01.3390 Lokale Sammelstörung**
Lokale Sammelstörung

Zur Anzeige und Signalisierung von Sammelstörungen soll zusätzlich zu den optisch/akustischen Anzeigen an der Zentrale und Übertragung durch das Übertragungsgerät der Brandmeldeanlage an eine ständig besetzte Stelle im Bereich des Flures Störungen der Sprachalarmierungsanlage als Sammelstörung optisch und akustisch angezeigt werden. Die Sammelstörung soll durch einen Tastendruck quittiert und der akustische Signalton stummgeschaltet werden können.

Die Installation der lokalen Sammelstöranzeige soll im Flur EG/Hallenwartraum (alternativ durch Betreiber festzulegen) an der Wand erfolgen.

Hierfür notwendige Leitungsverbindungen sind vom AN über entsprechende LV-Positionen abzurechnen.

Anzubieten ist ein EP für Lieferung, betriebsbereite Montage inkl. Wandgehäuse und Inbetriebnahme.
Menge: 1,000 St
Kostengruppe DIN 276 2018-12: 440000000

**02.01.3400 Aufschaltung BMA u. Inbetriebnahme**
Die Zusammenschaltung von SAZ und BMZ durch Kopplung der Signalpfade ist in Abstimmung mit dem Auftragnehmer Gewerk Brandmelde abzustimmen, gemeinsam vor Ort durchzuführen und nach Aufschaltung zu testen.

Der Übergabepunkt der Schaltkontakte erfolgt im Übergabeverteiler SAA.
Das Ergebnis der Funktionsprüfung ist zu dokumentieren.
Der Wartungsnehmer der BMA wird vom Auftraggeber nach Terminabstimmung bestellt und beauftragt.

Details zur Aufschaltung sind den Beschreibungen des Leistungsverzeichnisses und den Zeichnungen zu entnehmen.
Menge: 1,000 psch
Kostengruppe DIN 276 2018-12: 440000000

**02.01.3410 Überspannungschutz Netzzuleitung**
Überspannungsschutz für Netzzuleitung 230V L/N (bzw. 400V 3L/N, abhängig vom angebotenem System)

Vom Auftragnehnmer ist ein kompletter Überspannungsschuzt für die Gerätezuleitung Typ 3, bestehend aus:

2-poliger (5-poliger sofern notwendig), teilbarer Überspannungs-Ableiter zum Schutz von Endgeräten der Industrieelektronik Ableiter Typ 3 nach EN 61643-11.
Hohes Ableitvermögen durch leistungsfähige Zinkoxidvaristor- Funkenstreckenkombination.
Basisteil mit gesteckten Schutzmodulen.
Einfacher, werkzeugloser Schutzmodul-Wechsel durch
Modulverriegelungssystem mit Modulentriegelungstaste
Höchste Dauerspannung: 255 V ac/dc
Gesamtableitstoßstrom:  5 kA
Schutzpegel L/N: < 1,25 kV
Vorsicherung:  25 A gL/gG oder B 25 A
Vibrations- und Schock-geprüft nach EN 60068-2
Sinus-Vibration: 5 g (11 Hz - 200 Hz) 4 g (200 Hz - 500 Hz)
Random-Vibration: 1,9 g (5 Hz - 500 Hz)
Schock: 30 g
Energetische Koordination nach DIN EN 62305-4
(VDE 0185-305-4) mit Typ 2-Ableiter und
Kombi-Ableiter Typ 1 der Red/Line-Familie
Funktions- und Defektanzeige
Schutzmodulkodierung
Reiheneinbaugerät nach DIN 43880, 1 TE

montiert in einem AP-Kunststoff-Kleinverteilergehäuse mit 3 TLE (Teilungseinheiten), IP65 nach DIN VDE 0470-1 mit 3 elestischen Leitungseinführungen. Abmessungen ca. 100mm x 150mm x 96mm. Farbe: grau, ähnlich RAL 7035.

Lieferung und Montage inkl. notwendigem Zubehör und betriebsbereitem Anschluss der Leitungen und Beschriftung mit "ÜSS...[Gerät]" und Stromkreiskennzeichnung
Menge: 1,000 St
Kostengruppe DIN 276 2018-12: 440000000

**02.01.3420 Inbetriebnahme**
Das Gesamtsystem ist vollständig im Sinne der Leistungsbeschreibung zu montieren und in Betrieb zu nehmen. Alle Systemparameter und Einstellungen sind in Abstimmung mit der Bauleitung und dem AG durchzuführen.
Menge: 1,000 psch
Kostengruppe DIN 276 2018-12: 440000000

**02.01.3430 Einweisung Nutzer**
Es ist eine Einweisung und Vorführung der SAA mit dem Schulpersonal durchzuführen. Alle für die Nutzer relevanten Funktionen sind zu erläutern. Eine Kurzbedienungsanleitung der Sprechstellen und GMA sind an die Nutzer zu übergeben. Die eingewiesenen Personen sind namentlich zu dokumentieren, die Einweisung ist vom Nutzer durch Unterschrift zu quittieren.
Menge: 1,000 psch
Kostengruppe DIN 276 2018-12: 440000000

**02.01.3440 Einweisung Technisches Personal**
Es ist eine eine technische Einweisung mit dem Auftraggeber und
dessen technisches Personal durchzuführen. Alle relevanten Funktionen, der Anlagenumfang sowie der sichere Betrieb sind zu erläutern.
Menge: 1,000 psch
Kostengruppe DIN 276 2018-12: 440000000

*Hinweis: SAA - SPRACHALARM - PERIPHERIE*

*Hinweis: Hinweis zum Bauvorhaben*
Hinweis zum Bauvorhaben

Die tatsächliche Ausführung der Lautsprechersysteme ist im Rahmen der Montageplanung auf Grundlage der vor Ort-Situation und in enger Abstimmung mit der Fachbauleitung und dem Betreiber festzulegen. Nachfolgend aufgeführte Lautsprecherpositionen basieren auf der derzeitigen Annahme.

**02.01.3450 Wandaufbaulautsprecher 1x 6W EN54**
Wandaufbaulautsprecher 1x 6W EN54

Dieser stabile Wandaufbaulautsprecher für Sprachalarmierungsanlagen ist mit einem hochwertigen 165-mm Breitbandlautsprecher-Chassis versehen. Er hat eine maximale Leistung von 6 W und kann bei Bedarf auf 3 W oder 1,5 W angepasst werden.
Das hochverdichtete MDF-Holzgehäuse sorgt für einen resonanzarmen Klang. Eine robuste Lochgitterabdeckung aus Stahlblech sorgt für zusätzliche Stabilität. Die einfache Montage erfolgt über ein Federschnappsystem mit der Rückwand. Diese Version ist ausschließlich für die reine Wandmontage, sollte eine Deckenmontage oder eine ballwurfsichere Variante benötigt werden, ist dies auch optional möglich.
Mit der Schutznorm IP 54 ist die Betriebssicherheit auch unter schwierigen Umweltbedingungen gewährleistet.
Der Lautsprecher ist mit einer integrierrten Keramikklemme und einer Thermosicherung ausgestattet. Zusätzlich sind die Lautsprecher-Chassis durch eine Imprägnierung gegen Feuchtigkeit geschützt.

Technische Daten:
Belastbarkeit 6 W
Transformatoranzapfung 6/3/1,5 W
Kennschalldruck EN54, 1 W/1 m 91,5 dB
Kennschalldruck EN54, max/1 m 99 dB
Übertragungsbereich 197 ... 21900 Hz
Öffnungswinkel 83°(H), 74°(V) @ 1 kHz
Umgebungstemperatur -20 °C ... 150 °C
Schutzart IP 54 (zertifiziert)
Farbe weiß, ähnlich RAL 9010
Gewicht ca. 1,95 kg

Abmessungen B:252 mm H:192 mm T:82 mm

Lieferung und betriebsbereite Montage inkl. elektrischem Anschluss und Beschriftung.
Menge: 10,000 St
Kostengruppe DIN 276 2018-12: 440000000

**02.01.3460 Wandaufbaulautsprecher 2x6W (A/B) EN54**
Wandaufbaulautsprecher 2x6W (A/B) EN54

Dieser A/B-Wandaufbaulautsprecher für Sprachalarmierung ist zertifiziert gemäß EN 54-24 und bietet somit max. Sicherheit für Sprachalarmierungsprojekte.

Der AB-Wandaufbaulautsprecher ist mit zwei voneinander unabhängigen Chassis und zwei 100 V Ausgangsübertragern ausgestattet.
Er ermöglicht die kostengünstige Versorgung über zwei getrennte (A/B-) Leitungen. Bei Ausfall einer Leitung wird durch die Lautsprecher-Redundanz der Bereich weiterhin dauerhaft beschallt.

Bei jeder Installations-Position ist sowohl die A- als auch die B-Linie vorhanden und bietet dadurch eine Redundanz.

Das hochverdichtete MDF-Holzgehäuse (in weiß) sorgt für einen resonanzarmen Klang, die einfache Montage erfolgt über ein Federschnappsystem mit der Rückwand. Diese Version ist ausschließlich für die reine Wandmontage ausgelegt, Optional ist auch eine Variante für die Deckenmontage oder auch für den ballwurfgeschützten Bereich erhältlich.

Die Produktnorm IP 54 gewährleistet die Betriebssicherheit auch unter schwierigen Umweltbedingungen.

Beide A/B Linien-Lautsprecher sind jeweils mit 2 integrierten Keramikklemmen und 2 Thermosicherungen ausgestattet.
Die Chassis sind mit einer Impräggnierung gegen Feuchtigkeit nachhaltig geschützt.

Technische Daten:
Belastbarkeit 12 W
Transformatoranzapfung 2 x 6/3/1,5 W
Kennschalldruck EN54, 1 W/1 m 89,5 dB
Kennschalldruck EN54, max/1 m 97 dB
Kennschalldruck EN54,1 W(double) 92,6 dB
Kennschalldruck EN54,max(double) 100 dB
Übertragungsbereich 227 ... 14600 Hz
Übertragungsbereich(double) 224-14300 Hz
Öffnungswinkel 80°(H), 77°(V) @ 1 kHz
Umgebungstemperatur -20 °C ... 150 °C
Schutzart IP 54 (zertifiziert)
Farbe weiß, ähnlich RAL 9010
Gewicht ca. 2,3 kg
Abmessungen B: 252mm H: 192mm T: 82mm

Lieferung und betriebsbereite Montage inkl. elektrischem Anschluss und Beschriftung.
Menge: 5,000 St
Kostengruppe DIN 276 2018-12: 440000000

**02.01.3470 Deckeneinbaulautsprecher 1x6W EN54**
Deckeneinbaulautsprecher 1x 6 Watt, 100 Volt, zertifiziert gemäß EN 54-24, BS 5839 konform

6W Deckeneinbaulautsprecher mit feuchtigkeitsimprägniertem 165mm Breitband-Lautsprecherchassis, integrierte Keramikklemme und Thermosicherung. Gehäuse aus Metall. Nachträglich lackierbar in jeder anderen RAL-Farbe. Die Drähte sind zusätzlich durch einen Drahtschutz gesichert. Montage über 3 Federschnappverschlüsse mit gekröpfter Schenkelfeder, verstärkter Klemmkraft und kürzerem Spannweg.
Mit Feuertopf zur Erhöhung der passiven Sicherheit. Der Anschluss erfolgt über eine Druck-Klemme. RoHS-Konform.

Transformatoranzapfung : 6/3/1,5 W
Abmessungen: ø 220 mm T: 120 mm
Gewicht: 1,3 kg
Farbe: weiß, ähnlich RAL 9010
SPL Pmax./1m: 105,7 dB
SPL 1W/1m (dB): 93,9 dB
Übertragungsbereich: 351 ... 23500 Hz
Öffnungswinkel: 180° (H) 180° (V)
Deckenöffnung: 197 mm

Lieferung und beriebsbereite Montage inkl. elektrischem Anschluss und Beschriftung.

Die Deckenöffnung/Kreisausschnitt wird nach Abstimmung bauseitig hergestellt.
Menge: 10,000 St
Kostengruppe DIN 276 2018-12: 440000000

**02.01.3480 Deckeneinbaulautsprecher 2x6W (A/B) EN54**
Deckeneinbaulautsprecher A/B 2x6W,100V, zertifiziert gemäß EN 54-24, BS 5839 konform

2x6W Alarmierungs- Lautsprecher- System, redundante Beschallung.
Hochwertiges, montagefreundliches kunststoffbeschichtetes Metallgehäuse mit weißem Metalleinbaurahmen. 3 Federschnappverschlüsse für schnelle Montage und Anschluss. Geeignet für Wiedergabe von Sprache und Musik, hochschalldurchlässige Frontabdeckung mit feiner Perforation,2 leistungsstarke und feuchtigkeitsimprägnierte 6" Oval- Breitbandchassis mit Hochtonkegel eingebaut. 2 hochwertige 100V-Anpassungs-Übertrager mit je: 1/1-1/2-1/4 Leistungsanpassung, sowie 2 integrierte Keramikklemmen und 2 Thermosicherungen.
Mit Feuertopf zur Erhöhung der passiven Sicherheit. Metall- Gehäuse ist mit weißer Kunststoffbeschichtung versehen, sowie nachträglich in allen RAL- Farben lackierbar, geeignet für Wand- und Deckenmontage. RoHS-Konform.

Belastbarkeit: 12W
Transformatoranzapfung: 2x6/3/1,5 W
SPL Pmax / 1 m: 100.2 dB
SPL 1 W / 1 m: 92.4 dB
Umgebungstemperatur: -20 °C ... 70 °C
Deckenöffnung: 238 mm
Farbe: weiß, ähnlich RAL 9010
Abmessungen: ø 268 mm T: 100 mm
Gewicht: 2,02 kg

Lieferung und betriebsbereite Montage inkl. elektrischem Anschluss und Beschriftung.

Die Deckenöffnung wird nach Abstimmung bauseitig hergestellt.
Menge: 5,000 St
Kostengruppe DIN 276 2018-12: 440000000

**02.01.3490 Bidirektionaler Anbau-Lautsprecher**
Bidirektionaler Anbau-Lautsprecher 2x12W (A/B)

Doppelabstrahl/Bidirektionaler-Lautsprecher in 100V Technik, bestückt mit zwei unabhängigen Breitbandlautsprechern, zwei unabhängigen 100V Übertragern und Keramikklemmen, zertifiziert EN54-24 zur Wand- oder Deckenmontage in Innenbereichen.
Entgegengesetzte Abstrahlrichtung, optimiert für Flure und Gänge.
max. Leistung ca.2x12W, Nennleistung 12 / 6 / 3 Watt
Gehäuse: Alu/Kunststoff, Farbe: weiß (RAL9010), mit Lochblechabdeckung

Das festangeschlossene Lautsprecher-Zuleitungskabel ist mittels Zubehör/Abzweigdose (Duroplast) an die Lautsprecherleitung anzuschließen.

Lieferung und betriebsbereite Montage inkl. Zubehör und elektrischem Anschluss sowie Beschriftung.
Menge: 31,000 St
Kostengruppe DIN 276 2018-12: 440000000

**02.01.3500 Druckkammerlautsprecher 1x15W EN54**
Druckkammerlautsprecher 1x15W EN54

Druckkammerlautsprecher in 100V-Technik für Wand- oder Deckenmontage mit rostfreiem Montagebügel in witterungsbeständiger Ausführung mit schlagzähem ABS-Gehäuse, IP66, für Anwendung in schwierigen Umgebungen. Zertifiziert nach Produktnorm EN54-24 für Sprachalarmanlagen mit Übertrager und variabler Leistungsanpassung, max. 15 W, mit berührungssicheren Anschlussklemmen, Gehäusefarbe grau.

Lieferung und betriebsbereite Montage inkl. elektrischem Anschluss und Beschriftung.
Menge: 2,000 St
Kostengruppe DIN 276 2018-12: 440000000

**02.01.3510 Tonsäule Horizontalmontage**
Tonsäule Horizontalmontage

Diese Tonsäule TS-C 30-700/T-EN 54 besticht durch ihre gute Sprachwiedergabe und ihren hervorragenden Schalldruck. Mit ihrem schlanken Design fügt sie sich unauffällig in ihre jeweilige Umgebungsstruktur ein. Dank ihrer sehr gerichteten Abstrahlcharakteristik eignet sich diese, gemäß der EN 54 Teil 24, zertifizierte Tonsäule speziell für die Beschallung von besonders halligen und somit auch akustisch schwer zu beschallenden Räumen, wie z.B. Aulen, Konferenzräume o.ä.

Die Montage der Tonsäule soll oberhalb der Zuschauerränge an vorhandenen Gebäudestrukturen in horizontaler Anordnung erfolgen.

Technische Daten:
Nennbelastbarkeit  30 W
Transformatoranzapfung  30 / 15 / 7,5 W
Schutzart  IP 66
Farbe  silber, ähnlich RAL 9006 (Optional alle RAL Töne)
Gewicht  ca. 3,8 kg
Abmessungen B: 700 mm H: 100 mm T: 92 mm
Umgebungstemperatur  -20 °C ... 90 °C

Lieferung und betriebsbereite Montage inkl. elektrischem Anschluss und Beschriftung.
Menge: 14,000 St
Kostengruppe DIN 276 2018-12: 440000000

**02.01.3520 EOL Module Leitungsüberwachung**
Zur Überwachung der Lautsprecherlinien (Stromkreise) sind passend zum System EOL-Module zu liefern, die am letzten Lautsprecher eines Stromkreises angeschlossen werden und somit die Überwachung der Lautsprecherlinie auf Unterbrechung, Kurzschluss oder Erdschluss durch die SAA-Zentrale ermöglichen.

Lieferung passend zum angebotenen System und betriebsbereite Montage inkl. elektrischem Anschluss
Menge: 28,000 St
Kostengruppe DIN 276 2018-12: 440000000

**02.01.3530 Messung und Dokumentation Sprachverständlichkeit**
Durchführung einer Messung zur Bestimmung des Sprachübertragungs- index STI entsprechend der DIN VDE0833-4.

Nach Abschluss der Installationsarbeiten und Inbetriebnahme der Sprachalarmierungszentrale ist durch den Auftragnehmer eine Messung, Ausführung als "Direkte Methode", im gesamten Objekt durchzuführen und das Ergebnis zu dokumentieren. Die Ergebnisse pro Mess-Standort sind tabellarisch zur erfassen, die Standorte sind im Grundrissplan zu kennzeichnen.

Der Grundrissplan wird als DWG-Datei zur Verfügung gestellt.

EG: 20 Messpunkte
OG: 10 Messpunkte
Menge: 1,000 psch
Kostengruppe DIN 276 2018-12: 440000000

*Hinweis: KG 456 GEFAHREN- UND ALARMANLAGEN*

*Hinweis: BRANDMELDEANLAGE*

*Hinweis: Fabrikatsvorgabe Brandmeldeanlage*
Fabrikatsvorgabe Brandmeldeanlage:

Entsprechend der Ausführungs- und Ausstattungsstandards für Sanierungen, Umbauten und neue Gebäude an der Deutschen Sporthochschule Köln, sind die folgenden Fabrikatsvorgaben zu beachten.

Die Deutschen Sporthochschule Köln gibt in Ihren Standards für Brandmeldeanlagen das Fabrikat Novar GmbH a Honeywell
Company-Esser (abgekürzt: "Novar-Esser") IQ8-Control vor.

Die Deutschen Sporthochschule Köln betreibt ein Fernüberwachungs-Anlagenmanagement-System für Brandmeldeanlagen, System WINMAG von Esser-Novar. Die Brandmeldezentralen müssen in vollem Umfang WINMAG-fähig sein
und entsprechend kommunikationsfähig angebunden werden.

*Hinweis: Allgemeine Hinweise*
Allgemeine Hinweise

Ausgeschrieben wird eine Brandmeldeanlage gemäß DIN 14675-1 in Kategorie 1: Vollschutz. Die Brandmeldeanlage dient dem Schutz von Leben und Sachwerten.

Die Brandmeldeanlage wird auf die Leitstelle der FW Köln aufgeschaltet.

Das System muss über eine VdS Systemanerkennung für Brandmeldeanlagen, der Errichter über eine Anerkennung zur Planung und Errichtung von Brandmeldeanlagen verfügen.

Zusammen mit Abgabe des Angebotes hat der Bieter die entsprechenden Zertifikate beizubringen

Für das angebotene Brandmeldesystem wird eine VdS Systemanerkennung nachgewiesen.

*Hinweis: BRANDMELDEZENTRALE*

**02.01.3540 Standschrank für FlexES inkl. Montage**
Pulverlackierter Standschrank mit integriertem Montagerack zu Aufnahme und Befestigung von Schubladenelementen.

Schrankgestell mit geschweißtem 100 mm Sockel, mit Bohrungen für Bodenbefestigung.

Rückwände und Seitenwände abnehmbar, Kabeleinführung im Dach mit Bürstenleiste und Abdeckblech. Verschließbare Stahltüre mit Glaseinsatz zur Verifikation der Anzeigeelemente. Die Montage der vorgesehenen Komponenten erfolgt ab Werk nach Kundenvorgaben.

Technische Daten:
Farbe: pulverbeschichtet RAL 7035 lichtgrau
Gewicht: ca.150kg
Maße:(BxHxT) 800x2000x800mm ohne Sockel
 800x2100x800mm mit Sockel

Fabrikat: ESSER/Honeywell

Liefern, montieren und beriebsbereit anschließen.
Menge: 1,000 St
Kostengruppe DIN 276 2018-12: 440000000

**02.01.3550 Anzeige- u. Bedienfeld z. Montage in 19" Frontrahmen**
Anzeige- und Bedienteil im Nachtdesign zur intuitiven Bedienung der Brandmelderzentrale in einem Einbaurahmen, der nach lösen zweier Schrauben, für Servicearbeiten nach vorne geklappt werden kann.

Das multilinguale Bedienteil kann durch Folieneinleger an alle regionale Anforderungen angepasst werden. Das farb- und grafikfähige 5,7"-Display kann individuell an Objektanforderungen angepasst werden und bietet darüber hinaus eine Systemübersicht.

Anzeige- und Bedienteil im Nachtdesign mit Pulverlackierte Metallfrontplatte (RAL7032) und Befestigungsmaterial

Fabrikat: ESSER/Honeywell

Liefern, montieren und beriebsbereit anschließen.
Menge: 1,000 St
Kostengruppe DIN 276 2018-12: 440000000

**02.01.3560 Schwerlastschublade Zentraleneinbau 18R**
Schwerlastschublade für Zentraleneinbau als Bundle-Version FX18.

Kugelgelagerte Schwerlastschublade zur Montage in einem 19-Zoll Rack. Vorgerichtet für Erweiterungs-Modulträger FX808432 und FX808433

Schwerlastschublade mit Softwarefreigabe 18 Analogringe.

Schwerlastschublade incl. Basis-Modulträger und Steuerungsmodul mit Freigabe für 18 Ringleitungen.

Fabrikat: ESSER/Honeywell

Liefern, montieren und beriebsbereit anschließen.
Menge: 1,000 St
Kostengruppe DIN 276 2018-12: 440000000

**02.01.3570 Schwerlastschublade f. Energieversorgung**
Kugelgelagerte Schwerlastschublade zur Montage in einem 19-Zoll Rack.

Vorgerichtet zur Aufnahme von bis zu vier Akkumulatoren a 24Ah.

Bis zu 3 dieser Schwerlastschubladen für die Energieversorgung können pro FlexES control eingebaut und die Energie-Versorgungsmodule kaskadiert werden.

Schwerlastschublade incl. Energieversorgungs-Modul, EV-Anschlußmodul, Akku-Anschlußleitungen, Befestigungsmaterial

Fabrikat: ESSER/Honeywell

Liefern, montieren und beriebsbereit anschließen.
Menge: 2,000 St
Kostengruppe DIN 276 2018-12: 440000000

**02.01.3580 Erweiterungsmodulträger 1 für abgesetzten Anschluss**
Modulträger in Kunststoff-Montagewanne zur Aufnahme von bis zu vier steckbaren Modulen.

Der verlagerte Anschluss der Peripherie erfolgt über eine steckbare Verbindungsleitung an abgesetzten Anschlussterminals im Bereich der Kabeleinführung des Standschrankes.

Erweiterungsmodulträger mit vier Steckplätzen und Kunststoff-Montagewanne zur Befestigung des Erweiterungs-Modulträgers im Gehäuse

Fabrikat: ESSER/Honeywell

Liefern, montieren und beriebsbereit anschließen.
Menge: 3,000 St
Kostengruppe DIN 276 2018-12: 440000000

**02.01.3590 Tragschienenset für Anschlussterminals**
Vier abgelängte Hutschienen zur Montage von Anschlussterminals, Kopplern, Sicherungselementen etc.im Standschrank.

Vier Tragschienen mit -Befestigungsmaterial und Neutralleiter

Fabrikat: ESSER/Honeywell

Liefern, montieren und beriebsbereit anschließen.
Menge: 1,000 St
Kostengruppe DIN 276 2018-12: 440000000

**02.01.3600 Anschlussterminal für 4 Modulsteckplätze**
Abgesetzter Anschlussterminal incl. 2m langer steckbarer Leitung zur Verbindung zwischen den Erweiterungsmodulträger 1 und dem Anschlussterminal.

An dem Anschlussterminal wird die Peripherie von bis zu vier Ringleitungen über Schraubklemmen angeschlossen.

Anschlussterminal für vier Ringleitungen mit Steckbare flexible Verbindungsleitung mit 2 Metern Länge.

Fabrikat: ESSER/Honeywell

Liefern, montieren und beriebsbereit anschließen.
Menge: 4,000 St
Kostengruppe DIN 276 2018-12: 440000000

**02.01.3610 Anschlussterminal für essernet-Anschluss**
Abgesetzter Anschlussterminal zum Anschluss des essernets mit
62,5 kBaud oder 500kBaud Übertragungsgeschwindigkeit.

Die Verbindung zum abgesetzten Anschluss erfolgt über ein vorkonfektioniertes steckbares Kabel.

Anschlussterminal mit Schraubklemmen mit Steckbare Verbindungsleitung, Abschirmungsklemmen und Befestigungsmaterial

Fabrikat: ESSER/Honeywell

Liefern, montieren und beriebsbereit anschließen.
Menge: 1,000 St
Kostengruppe DIN 276 2018-12: 440000000

**02.01.3620 Anschlußterminal**
Abgesetzter Anschlussterminal zur Verteilung externer Spannungsversorgungen der Peripherie.

Die Montage erfolgt werkzeuglos auf Hut- / C-Schienen. Der Anschluss an das Netzteil-Modul erfolgt über eine mitgelieferte 2 Meter lange abgeschirmte Anschlussleitung.

Fabrikat: ESSER/Honeywell

Liefern, montieren und beriebsbereit anschließen.
Menge: 4,000 St
Kostengruppe DIN 276 2018-12: 440000000

**02.01.3630 Anschlussterminal für Netzanschluss 230V - 400V**
Netzeinspeisung einphasig mit 230Volt oder dreiphasig mit 400 Volt für bis zu drei Energieversorgungs-Module an Schraubklemmen.

Der Anschlussterminal wird auf Tragschiene montiert und hat zusätzliche Trenneinsätze. Die Trägerplatte ermöglicht die Aufnahme von bis zu drei EV-Anschlussmodulen/Netzfiltern.

Netzanschlussklemmen auf Tragschiene mit-Trägerplatte für EV-Anschlussmodul,Befestigungsmaterial und Verbindungskabel zum EV-Anschlussmodul

Fabrikat: ESSER/Honeywell

Liefern, montieren und beriebsbereit anschließen.
Menge: 1,000 St
Kostengruppe DIN 276 2018-12: 440000000

**02.01.3640 Serviceschublade 1HE Serviceschublade 1HE**
Service-Schublade zum Einbau in 19"-Standschränke zur Ablage für Programmier- und Servicegeräte während der Inbetriebnahme und bei Instandhaltungsarbeiten.

Montage erfolgt mit kugelgelagerten Schwerlastschienen. Für den Einbau ist eine Höheneinheit (1HE= 44,45mm) einzuplanen.

Material: Stahlblech pulverlackiert
Farbe: grau, ähnlich Pantone 583

Fabrikat: ESSER/Honeywell

Liefern, montieren und beriebsbereit anschließen.
Menge: 1,000 St
Kostengruppe DIN 276 2018-12: 440000000

**02.01.3650 Blindplatte 19" für Schwerlastschublade**
Frontrahmen für Schwerlastschublade, zur Aufnahme einer Bedien und Anzeigeeinrichtungen.

7HE Blindfront für Schwerlastschublade 5HE Pulverlackierte Metallplatte als Blende für EV-Schublade oder Zentralen-Schublade falls kein Bedienteil erforderlich ist.
5 Höheneinheiten (a 44,45 mm)= 222,25 mm

Blindfront incl. Befestigungsmaterial

Fabrikat: ESSER/Honeywell

Liefern, montieren und beriebsbereit anschließen.
Menge: 5,000 St
Kostengruppe DIN 276 2018-12: 440000000

**02.01.3660 Blindplatte19", 2 HE**
Blindplatte19", 2 HE

Zum Abdecken von freien Einbauplätzen in Standschränken und Wandgehäusen, 2 HE.

Farbe: hellgrau, ähnlich RAL 7035
Material: Stahlblech

Fabrikat: ESSER/Honeywell

Liefern, montieren und beriebsbereit anschließen.
Menge: 2,000 St
Kostengruppe DIN 276 2018-12: 440000000

**02.01.3670 Blindplatte 19", 5 HE**
Blindplatte19", 5 HE

Zum Abdecken von freien Einbauplätzen in Standschränken und Wandgehäusen, 5 HE.

Farbe: hellgrau, ähnlich RAL 7035
Material: Stahlblech

Fabrikat: ESSER/Honeywell

Liefern, montieren und beriebsbereit anschließen.
Menge: 1,000 St
Kostengruppe DIN 276 2018-12: 440000000

**02.01.3680 Kabel EV-Kaskadierung 2,5 m**
Steckbare Verbindungsleitung zur ringförmigen Verdrahtung von bis zu drei Energieversorgungs-Modulen.

Kabellänge 2,5 m

Fabrikat: ESSER/Honeywell

Liefern, montieren und beriebsbereit anschließen.
Menge: 2,000 St
Kostengruppe DIN 276 2018-12: 440000000

**02.01.3690 esserbus-Modul (ebM)**
1-fach Ringlinien-Modul für max. 127 Busteilnehmer mit intergrierter Energieversorgung für Prozeßanalogmelder, Ein-/Ausgangs-Koppler oder optional für busversorgte Signalgeber. Funktionserweiterung für busversorgte Alarmierung durch Softwareupgrade optional möglich.

Leistungsmerkmale

-
bis zu 3500 m Ringleitungslänge
-
Kombinierbare Ring-/Stichleitungstechnik
-
Verknüpfungen sind über Baugruppen u. Netzwerkzentralen hinaus möglich
-
Verwaltung von Funkkomponenten
-
permanente Überwachung aller angeschalteten Melder, Koppler und Alarmierungseinrichtungen
-
Überwachung der Ringleitungen auf Kurzschluss, Drahtbruch und Störung
-
Schnelle Reaktivierung der busversorgten Signalgeber nach Kurzschluss
-
Kunststoffschutzgehäuse mit LED- Betriebsanzeigen zur schnellen Indikation des Betriebszustandes
-
Integrierte Leitungsisolatoren für beidseitigen Leitungsschutz

Technische Daten:
Betriebsspannung 24 V DC
17 mA
Ruhestrom ca. 17 mA Gewicht ca. 110 g
Abmessungen B: 27 mm H: 93 mm T: 112 mm

Fabrikat: ESSER/Honeywell

Liefern, montieren und beriebsbereit anschließen.
Menge: 2,000 St
Kostengruppe DIN 276 2018-12: 440000000

**02.01.3700 esserbus-Modul GT (ebMGT) mit galvanischer Trennung**
1-fach Ringlinien-Modul mit galvanischer Trennung für max. 127 Busteilnehmer mit intergrierter Energieversorgung für Prozeßanalogmelder, Ein-/Ausgangs-Koppler oder optional für busversorgte Signalgeber.
Funktionserweiterung für busversorgte Alarmierung durch Softwareupgrade optional möglich.

Leistungsmerkmale:
-
bis zu 3500 m Ringleitungslänge
-
Kombinierbare Ring-/Stichleitungstechnik
-
Verknüpfungen sind über Baugruppen u. Netzwerkzentralen hinaus möglich
-
Verwaltung von Funkkomponenten
-
permanente Überwachung aller angeschalteten Melder, Koppler und Alarmierungseinrichtungen
-
Überwachung der Ringleitungen auf Kurzschluss, Drahtbruch und Störung
-
Schnelle Reaktivierung der busversorgten Signalgeber nach
-
Kurzschluss
-
Kunststoffschutzgehäuse mit LED-Betriebsanzeigen zur schnellen Indikation des Betriebszustandes
-
Integrierte Leitungsisolatoren für beidseitigen Leitungsschutz
-
Die Galvanische Trennung ist ab einem Ausbau von mehr als vier Analogringen erforderlich und gewährleistet den Schutz gegen Potentialverschiebungen in großen Ausbauten.

Technische Daten:
Betriebsspannung 24 V DC
17 mA, Ruhestrom ca. 17 mA, Gewicht ca. 110 g,
Abmessungen B:27 mm H:93 mm T:112 mm

Fabrikat: ESSER/Honeywell

Liefern, montieren und beriebsbereit anschließen.
Menge: 1,000 St
Kostengruppe DIN 276 2018-12: 440000000

**02.01.3710 essernet-Modul 62,5 kBd (enM) 62.5kBd**
Netzwerk-Interface-Modul für max. 16 Netzwerkteilnehmer. Protokoll ähnlich DIN 19245 Teil 1 (Profibus) Topologie: Ringstruktur, Unterbrechungs-und Kurzschlusstoleranz.
Kunststoffschutzgehäuse mit LED- Betriebsanzeigen zur schnellen Indikation des Betriebszustandes

Technische Daten:
Kabel IY(St)Y n x 2 x 0,8 mm Kabellänge max. 1000 m (zwischen 2 Teilnehmern)

Fabrikat: ESSER/Honeywell

Liefern, montieren und beriebsbereit anschließen.
Menge: 1,000 St
Kostengruppe DIN 276 2018-12: 440000000

**02.01.3720 Akku 12V / 24 Ah Vds**
Akku 12V / 24,0 Ah VdS-zugelassen

Ventilregulierter, verschlossener, wiederaufladbarer Akku für den Einsatz in ESSER Gefahrenmeldeanlagen und Brandmeldecomputern.

Technische Daten:
-
Betriebsspannung: 12V
-
Kapazität: 24Ah
-
Abmessungen (B x H xT): 167,5 x 127 x 178 mm

Akku 12V / 24Ah mit 2 x Fast-On Adapter von M6 auf 6,3 mm und jeweils 2 x M5 Sechskantschraube/Unterlegscheiben und Sprengring.

Liefern, montieren und beriebsbereit anschließen.
Menge: 2,000 St
Kostengruppe DIN 276 2018-12: 440000000

*Hinweis: FEUERWEHRPERIPHERIE*

**02.01.3730 Feuerwehr-Laufkartendepot (FLD)**
Das Feuerwehr-Laufkartendepot (FLD) bestehend aus einem zweiflügeligen Stahlblech-Gehäuse, welches für Aufputz- (AP) ausgelegt ist. Eine zentrale Türöffnung durch die Feuerwehrschließung (Profilhalbzylinder) zum Öffnen beider Türflügel mittels eines Schwenkhebels.

Gehäuse Schutzgrad IP 30 Farbe Rot (RAL 3000)

Linke Tür:
-
Klarsichtfelder für Feuerwehranzeigetableau und Feuerwehrbedienfeld

Rechte Tür:
-
mit Beschriftung "Feuerwehr-Laufkarten"
-
öffenbar mittels CL1-Schließung

Inklusive Feuerwehr-Anzeigetableau (FAT), ein Feuerwehr-Bedienfeld (FBF) sowie mehrere Fächer zur Aufnahme von mindestens 300 Feuerwehr-Laufkarten im Format DIN A4.

Vorbereitet für den Einbau der im Titel Sprachalarmanlage beschriebenen Feuerwehr-Einsprechstelle (FES) und den Einbau eines Hauptmelders im DKM Format.

Inklusive aller systembedingten Komponenten zur seriellen Anschlatung des FBF.

Abmessungen (BxHxT) 900 x 1500 x 220 (mm)

Liefern, montieren und beriebsbereit anschließen.
Menge: 1,000 St
Kostengruppe DIN 276 2018-12: 440000000

**02.01.3740 Redundanz-Adapter ADP4000**
Adapterbaugruppe zum Einbau in die BMA zur Bereitstellung des redundanten Anschlusses für ein FAT 4000, ZPA4000, GMT4000 oder FBF4000uC ausgehend vom seriellen Interface der BMZ FlexES Control. Gemäß EN 54-2/DIN 14675 kann mit diesem Adapter die Schnittstelle der BMA als redundanter Übertragungsweg ausgeführt werden, wenn das Feuerwehranzeigetableau FAT 4000 zur Erstinformation der Feuerwehr dient.
 Versorgungsspannung und Signalweg des Ringes werden auf Kurzschluss und Unterbrechung nach EN 54-2 sowie auf schleichenden Kurzschluss und schleichende Unterbrechung nach EN 54-13 überwacht. Volle Funktionalität bei Störung bzw. Ausfall eines Leitungsweges ist gewährleistet und es können bis zu 20 redundante FAT in einem Ring geschaltet werden. Für Fehlersuche, Wartung und Inbetriebnahme vorhandene USB-Schnittstelle on Board.

Technische Daten Betriebsspannung 10 - 42 V DC Ruhestrom @ 12 V DC ca. 40 mA Ruhestrom @ 24 V DC ca. 30 mA Alarmstrom @ 12 V DC ca. 45 mA Umgebungstemperatur -5 °C - 40 °C Lagertemperatur -10 °C - 60 °C, Abmessungen B: 25 mm H: 115 mm T: 90 mm

Fabrikat: ESSER/Honeywell

Liefern, montieren und beriebsbereit anschließen.
Menge: 1,000 St
Kostengruppe DIN 276 2018-12: 440000000

**02.01.3750 Adapter ADP-FBF**
Aufsteckbarer Adapter zur Erweiterung der Redundanz-Adapter ADP4000, sofern die FBF-Informationen nicht Bestandteil des seriellen Protokolls der BMZ sind. Zum Anschluss serieller Feuerwehrbedienfelder an BMZ mit parallelem FBF-Anschluss.

Spannungsversorgung über ADP4000

Abmessungen (BxHxT) 900 x 1500 x 220 (mm)

Fabrikat: ESSER/Honeywell

Liefern, montieren und beriebsbereit anschließen.
Menge: 1,000 St
Kostengruppe DIN 276 2018-12: 440000000

**02.01.3760 Freischaltelement PZ**
Zubehör für alle KRUSE FSD. Nach DIN 14675 mit VdS- Anerkennung. Dient zur manuellen Auslösung der BMA im Einsatzfall. Nur zu bedienen mit dem individuellen Schlüssel der zuständigen Feuerwehr, z. B. bei nicht flächendeckender Abdeckung von Brandmeldern oder nicht detektierten Alarmen wie Wasserrohrbruch oder Ähnlichem. Vorgerüstet für Profilzylinder mit Standard- länge 30/10. Bei längeren Zylindern kann eine Adapterplatte mitbestellt werden. Hochwertige Optik und Verarbeitung durch Putzblende mit Staubschutzscheibe.
Frontplattenbefestigung mit Sicherheitsschrauben, einschließlich 10 m langer Anschlussleitung.

Anbindung an Ringbuszentrale erfordert ein Überwachungsmodul M710

Daten:
- Material: Alu Guss
- Gewicht: ca. 1,2 kg
- Abmessungen(H/B/T): 80 x 80 x 80 mm

Lieferumfang:
- Putzblende mit Staubschutzscheibe
- 10 m Anschlusskabel
- Montageanleitung

Fabrikat: ESSER/Honeywell

Liefern, montieren und beriebsbereit anschließen.
Menge: 1,000 St
Kostengruppe DIN 276 2018-12: 440000000

**02.01.3770 IQ8TAL Technischer Alarmbaustein**
Vollwertiger Busteilnehmer des Brandmeldesystems IQ8Control zur Erfassung und Weiterleitung von technischen Alarmen.
 Der Alarmbaustein verfügt über einen integrierten Leitungstrenner, einen Kontakteingang und einen Relaisausgang.
 Das Relais kann wahlweise als Öffner oder Schließer konfiguriert werden. Eine separate Spannungsversorgung wird nicht benötigt.

Technische Daten Betriebsspannung 8 V DC - 42 V DC Ruhestrom @ 19 V DC ca. 45 µA Anwendungstemperatur -20°C - +70°C Schutzart IP 30 Abmessungen (BxTxH) 88 x 88 x 21 mm

Fabrikat: ESSER/Honeywell

Liefern, montieren und beriebsbereit anschließen.
Menge: 1,000 St
Kostengruppe DIN 276 2018-12: 440000000

**02.01.3780 Montagegehäuse aP blau**
AP-Montagegehäuse in blaur zum Einbau von zuvor beschriebenen technischen Alarmbaustein.

Abmessungen (BxHxT) 88 x 88 x 36 mm

Fabrikat: ESSER/Honeywell

Liefern, montieren und beriebsbereit anschließen.
Menge: 1,000 St
Kostengruppe DIN 276 2018-12: 440000000

**02.01.3790 Schnellmontage-Säule**
Schnellmontage-Säule zum Ausgießen gemäß VdS 2350 -11/05 Anhang B. Nach DIN 14675 mit VdS-Anerkennung.

Mit abnehmbare Rückwand für die Montage. Aus Edelstahl mit geschliffener Oberfläche und hohe Witterungsresistenz. Seitlich abgeschrägter Deckel zum Ablauf von Spritzwasser. Deckelbefestigung mit vandalismussicherem Verschluss. Anschlussdose mit Deckelkontakt zur sicheren Verdrahtung im Säulenkorpus.

Zum Einbau von:
-
1x FW-Schlüssel Depot
-
1x Freischaltelement PZ
-
1x Robuster Schlüsselsafe aus Edelstahlt

Maße: ca. 1300x350x240 mm (HxBxT)
Gewicht: ca. 32 kg

einnschl. Klein,- Isolier- und Befestigungsmaterial, liefern und montieren
Menge: 1,000 St
Kostengruppe DIN 276 2018-12: 440000000

**02.01.3800 Ausgießen Säule**
Ausgießen der vorbeschriebenen Säule nach erfolgtem Anschluss
Menge: 1,000 St
Kostengruppe DIN 276 2018-12: 440000000

**02.01.3810 Feuerwehr-Schlüsseldepot FSD3 Gehäuse**
Feuerwehr-Schlüsseldepot DIN 14675-1, Schließung der zweiten Tür (Innentür) nach den Anschlussbedingungen der Feuerwehr Aachen, FSD 3 (hohes Risiko), für 6 nicht überwachte Objektschlüssel, für 2 separat überwachte Objektschlüssel, Schließzylinder/Schloss wird vom AG beigestellt, Gehäuse aus nichtrostendem Stahl, mit Rundum-Sabotageschutz

Zum Einbau in die vorbeschriebene Schnellmontage-Säule.

liefern, montieren und betriebsbereit anschließen
Menge: 1,000 St
Kostengruppe DIN 276 2018-12: 440000000

**02.01.3820 Blendrahmen mit Regenschutz**
Blendrahmen mit Regenschutz schützt das Feuerwehr-Schlüsseldepot vor Schlagregen und Spritzwasser.

Zum Einbau in die vorbeschriebene Schnellmontage-Säule.
Menge: 1,000 St
Kostengruppe DIN 276 2018-12: 440000000

**02.01.3830 Robuster Schlüsselsafe aus Edelstahl**
Robuster Schlüsselsafe aus Edelstahl mit mechanischer Verriegelung, für die Montage in Wänden.
 Zylindergehäuse Messing vernickelt mit zusätzlichem Anbohrschutz, vorgerichtet für 5-stiftigen Profil-Halbzylinder (30 mm) mit 8-fach verstellbarem Schließhebel.
 Dieser Schlüsselsafe findet Anwendung bei einfachen Verhältnissen, wobei der deponierte Objektschlüssel mittels Safeschlüssel entnommen werden kann.

Anwendbar gem. DIN 14675 als FSD Klasse 1.

Rohrkorpus: (d) 51 mm x 135 mm, max. Länge Schlüssel: 65 mm. Gewicht: 1 kg, inkl. Aufnahme in Edelstahlsäule PZ Schlüssel-Safelight zum Einbau in die vorbeschriebene Schnellmontage-Säule.
Menge: 1,000 St
Kostengruppe DIN 276 2018-12: 440000000

**02.01.3840 Rundum-Signalleuchte, orange**
Rundum-Signalleuchte, orange

Technische Daten:

Betriebsspannung: 12 - 24 V DC AC/DC
Lichtquelle: LED
Alarmstrom: 120 mA @12 V DC / 140 mA @24 VDC
Umgebungstemperatur: -30 °C - 60 °C
Schutzart: IP 66
Gehäuse: PC / ABS
Farbe: grau (Gehäuse), rot (Leuchtfarbe), orange (Kalotte)
Gewicht: ca. 170 g
Optisches Signalbild: Rundum

Inklusive Wandhalterung.

Liefern, montieren und beriebsbereit anschließen.
Menge: 3,000 St
Kostengruppe DIN 276 2018-12: 440000000

*Hinweis: FEUERWEHRSPRECHSTELLE*

**02.01.3850 Gehäuse für FW-Sprechstelle DCSF12**
Wand Gehäuse für den Einbau einer System-Feuerwehreinsprechstelle FES.

Leistungsmerkmale:
-
Pulverbeschichtet in rot
-
Tür mit Sichtfenster 180 x 120 mm mit Acrylglasabdeckung
-
Vorbereitet zur Aufnahme der Feuerwehrschließung
-
Innenliegende Montageplatte zur Aufnahme der Sprechstelle
-
Drei Kabeleinführungen an der Gehäuserückwand
-
Eine Kabeleinführung jeweils an der rechten und linken Seitenwand
-
Zwei Kabeleinführungen jeweils an der Gehäuseober- und unterseite
-
Ein Befestigungswinkel für LWL Umsetzer im Gehäuse

Technische Daten:
Schutzart: IP30
Farbe: rot, ähnlich RAL3000
Gewicht: ca. 4,8 kg
Abmessungen: B: 350 H: 265 T: 100 mm

Fabrikat: ESSER/Honeywell

Liefern, montieren und beriebsbereit anschließen.
Menge: 1,000 St
Kostengruppe DIN 276 2018-12: 440000000

**02.01.3860 FW Sprechstelle DCSF12 RE redundant**
Volldigitale Feuerwehreinsprechstelle (FES) mit 12 Tasten und Handmikrofon, eingebautem Lautsprecher für Abhör- und Vorhör-Zwecke sowie für Gegensprechbetrieb im Einbaugehäuse.
 Permanente akustische Überwachung der Mikrofonkapsel. Durch die akustische Überwachung wird nicht nur die Schwingspule, sondern auch die Kapsel auf Funktion überprüft. Der Übertagungsweg zwischen Sprechstelle und Zentrale kann voll redundant ausgeführt werden.

Leistungsmerkmale
-
Digitale Übertragung von Steuersignalen zur Sprechstelle
-
Digitale Übertragung aller Audiosignale von und zur Sprechstelle sowie der Versorgungsspannung per Systembus
-
Anschluss an das VA/PA System in sternförmiger Topologie per CAT 5-Kabel und RJ45-Busche (Abstand bis zu 300m)
-
Optionale LWL-Anbindung für Strecken bis zu 2000 Meter
-
RJ12-Buchse zur Verbindung mit bis zu 6 Erweiterungsmodulen per Daisy Chain
-
12 frei programmierbare und beschriftbare Tasten
-
13 integrierte und frei programmierbare LED Anzeigeelemente, davon eine kombinierte Betriebs- und Fehleranzeige
-
Ein 3m langes CAT5-Standard-Anschlusskabel für Kupferverkabelung im Lieferumfang enthalten

Technische Daten:
Mikrofon Elektret Nierencharakteristik Lautsprecherleistung 1 W Abtastrate 48 kHz AD/DA-Wandler 24 Bit Stromaufnahme < 150 mA Umgebungstemperatur -5 °C bis 55 °C Rel. Luftfeuchte 15 bis 90 % (nicht kondensierend) Farbe schwarz, ähnlich RAL 9005 (Seitenteile) grau, ähnlich RAL 7037 (Mittelkörper) Gewicht ca. 1,6 kg
Abmessungen B: 134 H: 40 T: 196 mm

Fabrikat: ESSER/Honeywell

Liefern, montieren und beriebsbereit anschließen.
Menge: 1,000 St
Kostengruppe DIN 276 2018-12: 440000000

*Hinweis: ANBINDUNG AN DAS TECHNISCHE DATENNETZ*

**02.01.3870 Serielles essernet Interface 2**
Das Serielle essernet®-Interface (SEI2) ermöglicht die Anbindung der ESSER-Brandmelderzentralen 800x, IQ8Control und FlexES Control an externe Systeme, die das EDP (ESSER-Daten-Protokoll) unterstützen. Abhängig der gewünschten Anwendung wird die Anbindung über TTY- oder RS232/485-Schnittstelle realisiert. Bei Systemen mit bidirektionaler Datenübertragung besteht zusätzlich die Möglichkeit des Fernwirkens. Über das essernet®-Modul wird das SEI2 als eigenständiger Teilnehmer in das essernet®-Netzwerk integriert.

Fabrikat: ESSER/Honeywell

Liefern, montieren und beriebsbereit anschließen.
Menge: 1,000 St
Kostengruppe DIN 276 2018-12: 440000000

**02.01.3880 essernet-Modul 62,5 kBd (enM) 62.5kBd**
Netzwerk-Interface-Modul für max. 16 Netzwerkteilnehmer. Protokoll ähnlich DIN 19245 Teil 1 (Profibus) Topologie: Ringstruktur, Unterbrechungs- und Kurzschlusstoleranz. Kunststoffschutzgehäuse mit LED- Betriebsanzeigen zur schnellen Indikation des Betriebszustandes

Technische Daten:
Kabel IY(St)Y 10 x 2 x 0,8 mm Kabellänge max. 1000 m
(zwischen 2 Teilnehmern)

Fabrikat: ESSER/Honeywell

Liefern, montieren und beriebsbereit anschließen.
Menge: 1,000 St
Kostengruppe DIN 276 2018-12: 440000000

**02.01.3890 TCP/IP Konv. Ethernert-RS232/485 Typ Moxa NPort 5150**
Mit dieser Option können serielle Schnittstellen, z.B. einer essernet Anbindung, über eine bauseits zu Verfügung gestellte LAN Anbindung an Winmag plus angebunden werden.

Im Lieferumfang ist ein Treiber für die Betriebssyteme Windows XP Prof. enthalten.

Das Modul beinhaltet eine galvanische Trennung.

Anschlüsse:
1 x RS 232 9 polig
1 x LAN TP Port

Betriebsspannung: 5- 30 V DC

Fabrikat: ESSER/Honeywell

Liefern, montieren und beriebsbereit anschließen.
Menge: 1,000 St
Kostengruppe DIN 276 2018-12: 440000000

*Hinweis: MELDERTECHNIK*

**02.01.3900 O2T Multisensor Melder IQ8Quad**
Multisensormelder mit zwei integrierten optischen Rauchsensoren mit unterschiedlichen Streulichtwinkeln sowie zuzsätzlicher Thermosensor-Auswertung zur Erkennung von Schwelbränden bis hin zu offenen Bränden mit gleichmäßigem Ansprechverhalten.
Vergleich der Rauchsensorsignale zur Rauchklassifizierung und Reduzierung von Täuschungsalarmen, wie z.B. durch Wasserdampf oder Staub. Durch die hervorragenden Detektionseigenschaften ist der Melder außerdem in der Lage, die in der Norm beschriebenen Testfeuer TF1 und TF6 zu erkennen.
Der Melder ist auch für höhere Anwendungstemperatur bis +65 °C geeignet. Der Melder verfügt über eine automatische Verschmutzungserkennung. Der Status der Verschmutzung kann über die Programmier- und Service Software ausgelesen und angezeigt werden. Zum Betrieb mit Einzeladressierung in Ringbussystemen. Der Leitungstrenner ist im Melder integriert.

Leistungsmerkmale
- Flache Bauweise
- Mikroprozessorgesteuerte Signalverarbeitung
- Vollständige Selbstüberwachung
- Verschmutzungserkennung und Ruhewertnachführung
 gemäß geltender Normen und Richtlinien
- Falschalarmunterdrückung bei Betauung durch spezielle
 Oberfläche
- Trenner integriert im Melder, nach pr EN 54-17
- Zentrierte 360° Alarmanzeige
- Separate Betriebsanzeige
- Detektion nach dem Vorwärts- und Rückwärtsstreuprinzip
- Vergleich von Brandkenngrößenmustern nach
 DIN VDE 0833-2
- 360° thermische Überwachung mit einem Sensor
- Alarm- und Betriebsdatenspeicherung, integrierter
 Betriebsstundenzähler
- Möglichkeit der zeit- und ereignisgesteuerten
 Sensorabschaltung
- Zugelassen nach DIN EN 54-7/-5 B /-17, CEA 4021
- Powered Loop Fähig
- Kurzschluss-/unterbrechungstolerant

Technische Daten:
Betriebsspannung 8 - 42 V DC Ruhestrom @ 19 V DC ca. 60 µA Alarmstrom ohne Kommunikation ca. 18 mA Überwachungsfläche max. 110 m² Überwachungshöhe max. 12 m Luftgeschwindigkeit 0 - 25.4 m/s Anwendungstemperatur -20 °C - 65 °C Lagertemperatur -25 ° - 75 °C Schutzart IP 43 (mit Sockel + Option) Material ABS Rel. Luftfeuchte max. 95 % (nicht kondensierend) Farbe weiß, ähnlich RAL 9010 Gewicht ca. 110 g Melderspezifikatio EN 54-7/-5 B /-17, CEA 4021
Abmessungen Ø: 117 mm H: 49 mm
(62 mm inkl. Sockel) Leistungserklärung DoP-20105130701

Fabrikat: ESSER/Honeywell

Liefern, montieren und beriebsbereit anschließen.
Menge: 27,000 St
Kostengruppe DIN 276 2018-12: 440000000

**02.01.3910 Thermodifferentialmelder IQ8Quad**
Wärmemelder mit schnellem Halbleitersensor zur sicheren Branddetektion von Bränden mit schnellem Temperaturanstieg, sowie integrierter Maximalwertauslösung zur Erkennung von Bränden mit langsamen Temperaturanstieg. Melder mit prozessorgesteuerter Signalverarbeitung und dezentraler Intelligenz.

- Flache Bauweise
- Trenner integriert im Melder, nach EN 54-17
- Zentrierte 360° Alarmanzeige
- Separate Betriebsanzeige
- Kontinuierliches Ansprechverhalten zur Detektion von
 langsamen und schnellen Temperaturanstiegen
- 360° thermische Überwachung mit einem Sensor
- Alarm- und Betriebsdatenspeicherung, integrierter
 Betriebsstundenzähler
- Zugelassen nach EN 54 T 5 A1
- Powered Loop fähig

Betriebsspannung: 8V bis 42V DC
Ruhestrom @ 19 V DC (mittel) ca. 40 µA Überwachungsfläche max. 30 m2 Überwachungshöhe max. 7,5 m Anwendungstemp. -20 bis +50 °C Gehäuse ABS, weiß ähnlich RAL 9010 Gewicht ca. 110 g Maße inkl. Sockel d = 117 mm, H = 62 mm

Fabrikat: ESSER/Honeywell

Liefern, montieren und beriebsbereit anschließen.
Menge: 2,000 St
Kostengruppe DIN 276 2018-12: 440000000

**02.01.3920 O2T/So Multisensor Melder IQ8Quad mit integr. Warnton**
O2T/So Multisensor Melder IQ8Quad mit integr. Warnton Multisensormelder mit integriertem, busversorgetem Warntongeber. Der Melder verfügt über zwei integrierte optische Rauchsensoren mit unterschiedlichen Streulichtwinkeln sowie zusätzlicher Thermosensor-Auswertung zur Erkennung von Schwelbränden bis hin zu offenen Bränden mit gleichmäßigem Ansprechverhalten. Vergleich der Rauchsensorsignale zur Rauchklassifizierung und Reduzierung von Täuschungsalarmen, wie z.B. durch Wasserdampf oder Staub. Durch die hervorragenden Detektionseigenschaften ist der Melder außerdem in der Lage, die in der Norm beschriebenen Testfeuer TF1 und TF6 zu erkennen. Der Melder ist auch für höhere Anwendungstemperatur bis +65 °C geeignet. Der Melder verfügt über eine automatische Verschmutzungserkennung. Der Status der Verschmutzung kann über die Programmier- und Service Software ausgelesen und angezeigt werden. Bis zu 20 anwählbare unterschiedliche Tonmuster, inkl. DIN-Ton. Einstellbare Lautstärkenregelung in 8 Stufen möglich. Zum Betrieb mit Einzeladressierung in Ringbussystemen. Der Leitungstrenner ist im Melder integriert.

Leistungsmerkmale
- Flache Bauweise
- Mikroprozessorgesteuerte Signalverarbeitung
- Vollständige Selbstüberwachung
- Verschmutzungserkennung und Ruhewertnachführung gemäß
 geltender Normen und Richtlinien
- Falschalarmunterdrückung bei Betauung durch spezielle
 Oberfläche
- Trenner integriert im Melder, nach EN 54-17
- Zentrierte 360° Alarmanzeige
- Separate Betriebsanzeige
- Detektion nach dem Vorwärts- und Rückwärtsstreuprinzip
- Vergleich von Brandkenngrößenmustern nach
 DIN VDE 0833-2
- 360° thermische Überwachung mit einem Sensor
- Busversorgter Warntongeber im Melder
- Frei anwählbare unterschiedliche Tonmuster inklusive
 DIN Ton gemäß DIN 33404 Teil 3
- Mehrere Teilsignale zu einem Signal verknüpfbar
- Wiederholungsraten von Signalen und Teilsignalen
 programmierbar
- Automatische Synchronisation von mehreren Warntongebern
- Alarm- und Betriebsdatenspeicherung, integrierter
 Betriebsstundenzähler
- Möglichkeit der zeit- und ereignisgesteuerten
 Sensorabschaltung
- Zugelassen nach DIN EN 54-7/-5 B /-17, CEA 4021
- Zugelassen nach DIN EN 54-3
- Powered Loop Fähig
- Kurzschluss-/unterbrechungstolerant

Technische Daten:
Betriebsspannung 8 - 42 V DC Ruhestrom @ 19 V DC ca. 80 µA Ruhestrom @ BMZAkku ca. 450 µA @ 42 V Schallpegel max. 92 dB (A) +/- 2 dB (A) bei 1 m DIN-Ton Überwachungsfläche max. 110 m² Überwachungshöhe max. 12 m Luftgeschwindigkeit 0 - 25.4 m/s Anwendungstemperatur -20 °C - 65 °C Lagertemperatur -25 °C - 75 °C Schutzart IP43 (mit Sockel + Option) Material ABS Rel. Luftfeuchte max. 95 % (nicht kondensierend) Farbe weiß, ähnlich RAL 9010 Gewicht ca. 145 g Melderspezifikation EN 54-7/-5 B/-17, CEA 4021 Spezifikation EN 54-3 akustischer Signalgeber
Abmessungen D. 117 mm H: 59 mm
D: 117 mm H: 67 mm (inkl. Sockel)

Fabrikat: ESSER/Honeywell

Liefern, montieren und beriebsbereit anschließen.
Menge: 33,000 St
Kostengruppe DIN 276 2018-12: 440000000

**02.01.3930 Meldersockel Standard für Serie IQ8Quad**
Standardmeldersockel für automatische Brandmelder. Bei Entnahme des Melders wird der Ringbus autom. geschlossen. Im Sockel ist eine Melderentnahmesicherung enthalten, die bei Bedarf genutzt werden kann.

Technische Daten:
Anwendungstemperatur -20 °C bis 72 °C Lagertemperatur -25 °C bis 75 °C Anschlussklemmen Ø 0,6 mm bis 2 mm² Material ABS Rel. Luftfeuchte max 95 % (ohne Betauung) Farbe weiß, ähnlich RAL 9010 Gewicht ca. 60 g
Abmessungen D: 117 mm H: 24 mm
(inkl. Melder 62 mm)

Fabrikat: ESSER/Honeywell

Liefern, montieren und beriebsbereit anschließen.
Menge: 62,000 St
Kostengruppe DIN 276 2018-12: 440000000

**02.01.3940 IQ8 Handmelder Elektronikmodul m. Trenner u. ext. D-Linie, ESSER**
Elektronikmodul zum Einbau in ein Handmeldergehäuse zur manuellen Auslösung eines Brandalarmes bzw. einer Gefahrenmeldung. Geeignet zur Anwendung in trockenen Räumen. Ausgestattet mit einem Mikroprozessor verfügt es bereits in der Grundausführung über eine Alarmspeicherung, Alarmanzeige, und die Anschlussmöglichkeit weiterer externer Standard-Handmelder. Zum Betrieb mit Einzeladressierung in Ringbussystemen. Der Leitungstrenner ist im Melder integriert.
Ohne Busanbindung arbeitet das Modul wie ein Standard-Handmelder.

Leistungsmerkmale
- Flache Bauform
- Zulassung nach EN54 Teil 11 als Handfeuermelder
- Steckbare Anschlussklemmen
- 2 Kabeleinführungen jeweils oben, unten und rückseitig
- Testfunktion durch Handmelderschlüssel

Technische Daten:
Betriebsspannung 8 bis 42 V DC Ruhestrom @ 19 V DC ca. 45 µA Alarmstrom ohne Kommunikation ca. 18 mA Alarmanzeige LED, rot Betriebsanzeige LED, grün Melderanzahl/Gruppe 10 Melder/Gruppe
127 Melder/Ring
(gemäß VdS) Anwendungstemperatur -20 °C bis 70 °C Lagertemperatur -30 °C bis 75 °C Anschlussklemmen max. 2,5 mm² (AWG 26-14) Schutzart IP 44 (im Gehäuse), IP 55 (mit Zubehör) Gehäuse PC ASA-Kunststoff Rel. Luftfeuchte max. 95 % (nicht kondensierend) Gewicht ca. 236 g (mit Gehäuse) Melderspezifikation EN 54-11, Typ B
Abmessungen B: 133 mm H: 133 mm
T: 36 mm

Fabrikat: ESSER/Honeywell

Liefern, montieren und beriebsbereit anschließen.
Menge: 5,000 St
Kostengruppe DIN 276 2018-12: 440000000

**02.01.3950 Handmelder Gehäuse, rot mit Glas, rot, ähnlich RAL 3020**
Gehäuse für Handmelder mit Piktogramm nach EN54 Teil 11. Im Lieferumfang enthalten sind Glasscheibe und Kunststoffschlüssel.

TECHNISCHE DATEN:
- Schutzart: IP 44 (mit Elektronikmodul)
- Gehäuse: Metall
- Montage: aP
- Farbe: rot ähnlich RAL 3020
- Gewicht: ca. 83 g (ohne Elektronikmodul)
- Abmessungen (BxHxT): 133 x 133 x 36 mm

Fabrikat: ESSER/Honeywell

Liefern, montieren und beriebsbereit anschließen.
Menge: 5,000 St
Kostengruppe DIN 276 2018-12: 440000000

*Hinweis: ALARMIERTECHNIK*

**02.01.3960 IQ8Alarm Plus Optischer Signalgeber EN54-23, Gehäuse/Blitz: weiß/weiß**
Adressierbarer, vollständig busversorgter und kurzschluss-/unterbrechungstoleranter optischer Signalgeber gem. EN 54-23 mit weißer Blitzfarbe zur optischen Alarmierung. Der optische Signalgeber ist geeignet für quadratische Signalisierungsbereiche W-2,4-5,0 bis W-3,6-8.
Der optische Signalisierungsbereich ist in 6 Größen konfigurierbar.

Signalgeber mit Sockel mit optionaler seitlichen Kabeleinführung, geeignet für Wandmontage.

Leistungsmerkmale
- Vollständig busversorgter Alarmgeber
- esserbus®-PLus-Funktionalität
- Energieeffizient
- Bis zu 32 Alarmgeber pro esserbus®-PLus
- Jeder Alarmgeber mit integriertem Trenner
- Synchrone Ansteuerung Eigenschaften Optik:
- EN 54-23 konform
- W Kategorie
- Signalisierungsbereich bis zu 8,0 m Raumbreite bei Wandmontage
- Raumgröße einstellbar

Technische Daten Optik Lastfaktor Optik 3 - 7,9 Blitzfrequenz ca. 0.5 Hz /1 Hz Blitzfarbe weiß Lichtstärke ca. 6,6 cd eff. / max. 17 cd eff. @W-3,6-8 Signalisierungsbereich W-2,4-5 / 60 m³ bis W-3,6-8 / 230 m³ Montage Wand
Spezifikation EN 54-23: 2010 / -17: 2005
Allgemeine technische Daten:
Betriebsspannung 14 - 42 V DC (über esserbus®-PLus) Ruhestrom @ 19 V DC ca. 55 μA Ruhestrom @ BMZAkku ca. 300 μA @ 42 V Umgebungstemperatur -20 °C bis 70 °C Lagertemperatur -25 °C bis 75 °C Rel. Luftfeuchte < 95 % (ohne Betauung) Schutzart IP 43 Gehäuse Kunststoff PC (Polycarbonat) Farbe weiß, ähnlich RAL 9010
Kalotte: transparent / teilgefrostet
Gewicht ca. 300 g (mit Sockel)
Abmessungen D: 112 mm H: 93 mm

Fabrikat: ESSER/Honeywell

Liefern, montieren und beriebsbereit anschließen.
Menge: 1,000 St
Kostengruppe DIN 276 2018-12: 440000000

**02.01.3970 IQ8Alarm Plus Kombi Signalgeber EN54-3/-23, Gehäuse/Blitz: rot/rot**
IQ8Alarm Plus/FSo kombinierter akustischer und optischer Signalgeber EN 54-23 Kat. W, roter Blitz

Adressierbarer, vollständig busversorgter und kurzschluss-/unterbrechungstoleranter kombinierter akustischer und optischer Signalgeber gemäß EN 54-23 und EN 54?23 mit integrierten Signaltönen und roter Blitzfarbe zur akustischen und optischen Alarmierung.

Mit bis zu 20 verschiedenen programmierbaren Signaltönen inklusive DIN-Ton gemäß DIN 33404-3.

Die Lautstärke kann in 8 Stufen geregelt werden.

Der optische Signalgeber ist geeignet für quadratische Signalisierungsbereiche W-2,4 bis 5 bis W-3,6 bis 8. Der optische Signalisierungsbereich ist in 6 Größen konfigurierbar.

Signalgeber mit Sockel mit optionaler seitlichen Kabeleinführung, geeignet für Wandmontage.

Leistungsmerkmale
- Vollständig busversorgter Alarmgeber
- esserbus®-PLus-Funktionalität
- Energieeffizient
- Bis zu 21 Signalgeber pro esserbus®-PLus
- Jeder Signalgeber mit integriertem Trenner
- Synchrone Ansteuerung Eigenschaften Optik:
- EN 54-23 konform
- W Kategorie
- Signalisierungsbereich bis zu 8,0 m Raumbreite bei
 Wandmontage
- Raumgröße einstellbar

Eigenschaften Akustik:
- EN 54-3 konform
- Hoher Schalldruck
- Lautstärke in 8 Stufen programmierbar
- 20 verschiedene Signaltöne, inkl. DIN-Ton

Technische Daten

Optik Lastfaktor Optik 3 bis 7,9 Blitzfrequenz 0.5 Hz /1 Hz Blitzfarbe rot Lichtstärke ca. 6,6 cd eff. / max. 17 cd eff. @W-3,6-8 Signalisierungsbereich W-2,4-5 / 60 m³ bis W-3,6-8 /230 m³ Montage Wand
Spezifikation EN 54-23: 2010 / -17: 2005

Akustik Lastfaktor Akustik 1,5 / 3 Schallpegel 91 / 97 dB (A) +/- 2 dB @ 1 m / @ 90° Winkel / @ DIN Ton
Spezifikation EN 54-3: 2001 / A1: 2002 / A2 : 2006 /
-17: 2005
EN 54-3 akustischer Signalgeber

Allgemeine technische Daten:
Betriebsspannung 14 bis 42 V DC (über esserbus®-PLus) Ruhestrom @ 19 V DC 55 μA Ruhestrom @ BMZAkku ca. 300 ?A @ 42 V Lastfaktor gesamt 4,5 - 10,9 Umgebungstemperatur -10 °C - 55 °C Lagertemperatur -25 °C - 75 °C Rel. Luftfeuchte < 95 % (ohne Betauung) Schutzart IP 43 Gehäuse Kunststoff PC (Polycarbonat) Farbe rot, ähnlich RAL 3020
Kalotte: transparent / teilgefrostet
Gewicht ca. 300 g (mit Sockel)
Abmessungen: D: 112 mm T: 93 mm

Fabrikat: ESSER/Honeywell

Liefern, montieren und beriebsbereit anschließen.
Menge: 3,000 St
Kostengruppe DIN 276 2018-12: 440000000

**02.01.3980 Akustischer Signalgeber**
Adressierbarer, vollständig busversorgter und kurzschluss-/ unterbrechungstoleranter akustischer Signalgeber gemäß EN 54-3 mit integrierten Signaltönen zur akustischen Alarmierung.
Mit bis zu 20 verschiedenen programmierbaren Signaltönen inklusive DIN-Ton gemäß DIN 33404-3.
Die Lautstärke kann in 8 Stufen geregelt werden. Der Lastfaktor kann in 2 Stufen eingestellt werden.
Signalgeber mit flachem Sockel, geeignet für Wand- und Deckenmontage.

Leistungsmerkmale
- Vollständig busversorgter Alarmgeber
- esserbus®-PLus-Funktionalität
- Energieeffizient
- Bis zu 64 Signalgeber pro esserbus®-PLus
- Jeder Alarmgeber mit integriertem

Trenner
- Synchrone Ansteuerung

Eigenschaften Akustik:
- EN 54-3 konform
- Hoher Schalldruck
- Lautstärke über tools 8000 in 8 Stufen programmierbar
- 20 verschiedene Signaltöne, inkl. DIN-Ton

Technische Daten
Betriebsspannung 14 ... 42 V DC (über esserbus®-PLus) Ruhestrom @ 19 V DC ca. 55 µA Ruhestrom @ BMZAkku ca. 300 µA @ 42 V Umgebungstemperatur -10 °C ... 55 °C Lagertemperatur -25 °C ... 75 °C Rel. Luftfeuchte < 95 % (ohne Betauung) Schutzart IP 43 IP 56 mit IP Sockel Gehäuse Kunststoff PC (Polycarbonat) Gewicht ca. 300 g (mit Sockel) Farbe rot, ähnlich RAL 3020
Abmessungen Ø: 112 mm T: 78 mm
Ø: 112 mm T: 93 mm (mit IP Sockel)

Akustik:
Lastfaktor Akustik 1,5 / 3 Schallpegel 91 / 97 dB (A) +/- 2 dB @ 1 m / @ 90° Winkel / @ DIN Ton
Spezifikation EN 54-3 : 2001 / A1 : 2002
/ A2 : 2006 / -17 : 2005
EN 54-3 Akustischer Signalgeber Leistungserklärung DoP-21430171215

Fabrikat: ESSER/Honeywell

Liefern, montieren und beriebsbereit anschließen.
Menge: 9,000 St
Kostengruppe DIN 276 2018-12: 440000000

*Hinweis: ARLAMIERUNGSKOPPLER*

*Hinweis: Alarmierungskoppler*
Alarmierungskoppler

zur Ansteuerung der Medientechnik, Klima- u. Lüftungsanlagen,
Aufzüge etc.

**02.01.3990 esserbus Alarmierungskoppler**
Ein-/ Ausgangsbaustein zur Anbindung von Standard Brandmeldern und konventioneller Alarmierung.
Intelligente Baugruppe auf der Analogringleitung zum Anschluss von nicht adressierfähigen Meldern.

Mit 4 Meldergruppeneingängen
- max. 30 Standardmelder ohne ESK
- max. 10 Standardmelder mit ESK
- max. 10 Nichtautomatische oder technische Alarme pro
Gruppe.

Zwei Relais in verschiedenen Betriebsarten programmierbar.
Zwei Gruppen-Abhängigkeit programmierbar.
Montage auf Hutschienenadapter oder im Wandgehäuse möglich.

Leistungsmerkmale
- Konventionelle Anbindung von Standard - Meldern /
Signalgebern
- Leitungsüberwachung gem. EN 54-13
- Bis zu 1.000 m Leitungslänge
- Integrierter Linienisolator
- Programmierbare Relaisausgänge
- Reset Relais Funktion programmierbar

Technische Daten:
Betriebsspannung 10 bis 28 V DC
Stromaufnahme max. 120 mA @12 V DC
Ruhestrom @ 12 V DC ca. 12 mA
Kontaktbelastung Relais 30 V DC/1 A
Umgebungstemperatur -10 °C bis 50 °C
Lagertemperatur -25 °C bis 75 °C
Schutzart IP 40 (im Gehäuse)
Rel. Luftfeuchte max. 95 %
(nicht kondensierend)
Gewicht ca. 28 g
Spezifikation EN 54-17:2005
Abmessungen B: 82 mm H: 72 mm T: 20 mm

Fabrikat: ESSER/Honeywell

Liefern, montieren und beriebsbereit anschließen.
Menge: 5,000 St
Kostengruppe DIN 276 2018-12: 440000000

**02.01.4000 EOL-I Abschlusselement für Koppler Meldergruppen**
Abschlusselement EOL-I zur Montage am letzten Teilnehmer zur Überwachung der Meldergruppeneingänge bei Anbindung von Standard-Brandmeldern.

Leistungsmerkmale
-Erkennt zusätzlich schleichende Leitungsunterbrechungen
und Kurzschlüsse
-Leitungsüberwachung gemäß EN 54-13

Fabrikat: ESSER/Honeywell

Liefern, montieren und beriebsbereit anschließen.
Menge: 3,000 St
Kostengruppe DIN 276 2018-12: 440000000

**02.01.4010 EOL-O Abschlusselement für Koppler Ausgänge**
Abschlusselement EOL-O zur Montage am letzten Teilnehmer zur Überwachung der Steuereingänge bei Anbindung von
konventionellen Alarmgebern.

Leistungsmerkmale
-Erkennt zusätzlich schleichende Leitungsunterbrechungen
und Kurzschlüsse
-Leitungsüberwachung gemäß EN 54-13

Fabrikat: ESSER/Honeywell

Liefern, montieren und beriebsbereit anschließen.
Menge: 3,000 St
Kostengruppe DIN 276 2018-12: 440000000

**02.01.4020 Gehäuse für Esserbuskoppler AP-Montage**
Kunststoff-Gehäuse zum Einbau von zwei Platinen mit den Maßen 65 x 72 mm wie z.B. eine 92-polige Verteilerplatine.

Technische Daten:
Schutzart IP 40
Material ABS
Farbe grau, ähnlich RAL 7035
Abmessungen B:189 mm H:131 mm T:47 mm

Fabrikat: ESSER/Honeywell

Liefern, montieren und beriebsbereit anschließen.
Menge: 5,000 St
Kostengruppe DIN 276 2018-12: 440000000

*Hinweis: ANSAUGRAUCHMELDETECHNIK*

**02.01.4030 Ansaugrauchmelder mit 1 Kanal**
Ansaugrauchmelder mit 1 Kanal
FAAST FLEX

Zur Überwachung von Aufzugsschächten, Zwischendecken und Installationsbereichen.

Konfiguration und Inbetriebnahme ohne Werkzeug möglich.
Wandmontage

LEISTUNGSMERKMALE:
- Zuverlässige Raucherkennung für gleichbleibende Leistung
und ein Minimum an Fehlalarmen
- Überwachungsbereich von bis zu 1.600 m²
- Rohrlängen von bis zu 270 m
- Leistung der Klassen A, B und C zulässig:
1 Kanal: 5, 15 bzw. 32 Löcher
- Ein Ultraschall-Durchflusssensor pro Kammer für eine genaue
und zuverlässige Durchflusserkennung
- Ein Metallgitterfilter pro Kammer zum Schutz der Optik und zur
Verbesserung der Langlebigkeit des Detektors
- Anzeigefeld: LED
- Voralarm-, Alarm- und Störungsrelais pro Kanal zum
Anschluss an BMZ-Systeme
- Vereinfachte und intuitive LED-Benutzeroberfläche für
sofortige Statusanzeige
- Vorgefertigte Rohrleitungsnetze für problemlose und
zweckmäßige Planung und Installation
- Zwei Konfigurationsmodi:
- mit eingebautem, benutzerfreundlichem Konfigurations- und
Kontrollmechanismus für eine Schnelle Inbetriebnahme
- Erweitert für verbesserte Benutzerfreundlichkeit
- Modulares Design mit vor Ort austauschbarer Kammer,
Filter und Absaugung für einfache Wartung und Instandhaltung
- Installationsschablone, verschiedene Montageausrichtungen
(aufrecht, umgedreht) und reichlich Platz für die Verkabelung
sparen Zeit und Mühe
- Leiser Betrieb (30db) mit einstellbarer Lüftergeschwindigkeit
für verschiedene Umgebungen
- Geeignet für Kühlhausumgebungen mit einer
Betriebstemperatur von -40 °C
- Bluetooth Schnittstelle und App für Apple iOS und Android
Betriebssysteme für erweiterte Konfigurationsmöglichkeiten
und schnelle Diagnose

ZULASSUNGEN:
- VdS 2344:2014-07
- VdS 2543:2021-03
- EN 54-20:2006 + AC:2008
- ISO 7240-20:2010-05

KONFIGURATIONSMÖGLICHKEITEN:
- Layout des Rohrnetzes:
- Ein-Kanal-Modell:
Einzel Rohrlänge: 1 x 105m
Verzweigte Rohrlänge: 2 x 105m / 4 x 68m
- Anzahl Ansaugöffnungen
- Ein-Kanal-Modell: A: 5; B: 15; C: 32
- Flächendeckung:
- Ein-Rohr-Modell: 1.600m²

TECHNISCHE DATEN:
- Versorgungsspannung: 24Vdc (18 bis 30Vdc)
- Maximale Leistungsaufnahme:
- Ein-Kanal Modell: 400mA @24Vdc
- Relais: 3 pro Kanal, Voralarm, Alarm und Störung 2A @30V
- Detektor-Empfindlichkeitsbereich: 0,05 Ld/m bis 6,56 Ld/m
- Betriebstemperatur: -40°C bis 55°C
- Gemessene Lufttemperatur: -40°C bis 55°C
- Luftfeuchtigkeit: 10-93% RH
- Schutzgrad: IP40
- Durchflusssensor: Nummer 1 pro Kanal Stufe des Alarms
Voralarm & Alarm pro Kanal
- Einstellung des Lüfters Einstellbar
- Eingang (GIP),(General Purpose Input): Reset, Deaktivieren,
Externer Fehler
- Out-of-Box-Konfiguration: DIP-Schalter
- Kommunikation: USB & Bluetooth
- Abmessungen (HxBxT): 280 x 205 x 80,5mm
- Gewicht: 1,7 kg

Fabrikat: ESSER/Honeywell

Liefern, montieren und beriebsbereit anschließen.
Menge: 2,000 St
Kostengruppe DIN 276 2018-12: 440000000

**02.01.4040 Gehäuse für Esserbuskoppler AP-Montage**
Kunststoff-Gehäuse zum Einbau von zwei Platinen mit den Maßen 65 x 72 mm wie z.B. eine 92-polige Verteilerplatine.

Technische Daten:
Schutzart IP 40
Material ABS
Farbe grau, ähnlich RAL 7035
Abmessungen B:189 mm H:131 mm T:47 mm

Fabrikat: ESSER/Honeywell

Liefern, montieren und beriebsbereit anschließen.
Menge: 2,000 St
Kostengruppe DIN 276 2018-12: 440000000

**02.01.4050 EOL-I Abschlusselement für Koppler Meldergruppen**
Abschlusselement EOL-I zur Montage am
letzten Teilnehmer zur Überwachung
der Meldergruppeneingänge bei Anbindung von Standard-Brandmeldern.

Leistungsmerkmale
- Erkennt zusätzlich schleichende Leitungsunterbrechungen
und Kurzschlüsse
- Leitungsüberwachung gemäß EN 54-13

Fabrikat: ESSER/Honeywell

Liefern, montieren und beriebsbereit anschließen.
Menge: 8,000 St
Kostengruppe DIN 276 2018-12: 440000000

**02.01.4060 EOL-O Abschlusselement für Koppler Ausgänge**
Abschlusselement EOL-O zur Montage am letzten Teilnehmer zur Überwachung der Steuereingänge bei Anbindung von konventionellen Alarmgebern.

Leistungsmerkmale
- Erkennt zusätzlich schleichende Leitungsunterbrechungen
und Kurzschlüsse
- Leitungsüberwachung gemäß EN 54-13

Fabrikat: ESSER/Honeywell

Liefern, montieren und beriebsbereit anschließen.
Menge: 4,000 St
Kostengruppe DIN 276 2018-12: 440000000

**02.01.4070 Rückschlagventil für Ansaugrauchmelder für Titanus EB**
Ventil zur Reinigung des Rohrsystems.

Über Druckluft kann das Ansaugrohr freigeblasen werden. Das Rückschlagventil verhindert eine Ansammlung von Schmutzpartikeln am Ende des Rohres.

Technische Daten
Außendurchmesser 25 mm
Farbe dunkelgrau

Fabrikat: ESSER/Honeywell

Liefern, montieren und beriebsbereit anschließen.
Menge: 2,000 St
Kostengruppe DIN 276 2018-12: 440000000

**02.01.4080 Drei-Wege Kugelhahn ABS für Ansaugrauchmelder**
Drei-Wege Kugelhahn ABS für Ansaugrauchmelder

Zum manuellen Trennen eines Ansaugsystems vom angeschlossenen Rohrsystem während eines Freiblasprozesses.

Umgebungstemperatur: -40 °C bis 50 °C
Material: ABS
Abmessungen: L: 131 mm

Fabrikat: ESSER/Honeywell

Liefern, montieren und beriebsbereit anschließen.
Menge: 2,000 St
Kostengruppe DIN 276 2018-12: 440000000

**02.01.4090 Rohr (ABS), Durchmesser 25mm Zubehör Rauchansaugsystem**
Als Luftansaugleitung für das Rauchansaugsystem.

LEISTUNGSMERKMALE:
- Außendurchmesser: 25 mm
- Wandungsstärke 1,5 mm
- Material: ABS
- Farbe: rot
- Umgebungstemperatur: -40°C bis +70°C

Befestigung an Stahlträgern. Inkl. Trägerklammern.

Inklusive Muffe, Befestigungsmaterial, Schellen, Kleber, Markierungen der Ansauglöcher und sonstigen Kleinmaterial für die Montage.

komplett einschl. Klein- und Befestigungsmaterial

Fabrikat: ESSER/Honeywell

Liefern, montieren und beriebsbereit anschließen.
Menge: 195,000 m
Kostengruppe DIN 276 2018-12: 440000000

**02.01.4100 ABS-Bogen 90° 25 mm Rohr**
ABS-Bogen 90° für 25 mm Rohr

LEISTUNGSMERKMALE:
- Außendurchmesser: 25 mm
- Wandungsstärke 1,5 mm
- Material: ABS
- Umgebungstemperatur: -40°C bis +70°C

Inklusive Muffe, Befestigungsmaterial, Schellen, Kleber, Markierungen der Ansauglöcher und sonstigen Kleinmaterial für die Montage.

komplett einschl. Klein- und Befestigungsmaterial

Fabrikat: ESSER/Honeywell

Liefern, montieren und beriebsbereit anschließen.
Menge: 20,000 St
Kostengruppe DIN 276 2018-12: 440000000

**02.01.4110 ABS-T-Stück 25 mm Rohr**
ABS-T-Stück für 25 mm Rohr

LEISTUNGSMERKMALE:
- Außendurchmesser: 25 mm
- Wandungsstärke 1,5 mm
- Material: ABS
- Umgebungstemperatur: -40°C bis +70°C

Inklusive Muffe, Befestigungsmaterial, Schellen, Kleber, Markierungen der Ansauglöcher und sonstigen Kleinmaterial für die Montage.

komplett einschl. Klein- und Befestigungsmaterial

Fabrikat: ESSER/Honeywell

Liefern, montieren und beriebsbereit anschließen.
Menge: 2,000 St
Kostengruppe DIN 276 2018-12: 440000000

**02.01.4120 ABS- Winkel 45° 25mm Rohr**
ABS-Winkel 45° für 25 mm Rohr

LEISTUNGSMERKMALE:
- Außendurchmesser: 25 mm
- Wandungsstärke 1,5 mm
- Material: ABS
- Umgebungstemperatur: -40°C bis +70°C

Inklusive Muffe, Befestigungsmaterial, Schellen, Kleber, Markierungen der Ansauglöcher und sonstigen Kleinmaterial für die Montage.

komplett einschl. Klein- und Befestigungsmaterial

Fabrikat: ESSER/Honeywell

Liefern, montieren und beriebsbereit anschließen.
Menge: 2,000 St
Kostengruppe DIN 276 2018-12: 440000000

**02.01.4130 ABS-Endkappe 25mm Rohr**
ABS-Endkappe für 25 mm Rohr

LEISTUNGSMERKMALE:
- Außendurchmesser: 25 mm
- Wandungsstärke 1,5 mm
- Material: ABS
- Umgebungstemperatur: -40°C bis +70°C

Inklusive Muffe, Befestigungsmaterial, Schellen, Kleber, Markierungen der Ansauglöcher und sonstigen Kleinmaterial für die Montage.

komplett einschl. Klein- und Befestigungsmaterial

Fabrikat: ESSER/Honeywell

Liefern, montieren und beriebsbereit anschließen.
Menge: 4,000 St
Kostengruppe DIN 276 2018-12: 440000000

**02.01.4140 Externes Netzteil DB2**
Externes Netzteil DB2

Das externe Netzteil DB-2, eingebaut in einem pulverbeschichteten Metallgehäuse, ist für die Aufnahme von bis zu zwei 12 V / 45 Ah Batterien.

Anbindung an die Brandmelderzentralen direkt mit dem Alarmierungskopplers erfolgen, wozu eine steckbare Adapterkarte benötigt wird. Alternativ steht zur Übertragung von Störungen (Netzstörung, Erdschluss, Akkustörung und Sammelstörung) ein Relaisausgang mit potentialfreiem Wechselkontakt zur Verfügung. ExterneLED-Anzeige für Betrieb und Sammelstörung in der abschließbaren Fronttür, interne LEDs zur detailliertenErkennung von Notstrombetrieb, Einzelüberwachung Akku-Störung, Störung Erdschluss, Akku-Tiefentladung sowie Systemfehler und Netzstörung. Die Einstellungen für Akku-Kapazitäten und -kombinationen erfolgt über Dip-Schalter auf der NTBasisplatine.

LEISTUNGSMERKMALE:
-
Modularer Aufbau für Stand Alone- oder esserbus-Betrieb
-
2 Eingänge zur Überwachung externer Einrichtungen
-
Auswahl der zu überwachenden Akkus mittels Dip-Schalter
-
Optionale Anbindung im esserbus über Adapterkarte mit Alarmierungskoppler
-
Einfache Zustandsanalyse über LED-Anzeigen auf der Basisplatine

TECHNISCHE DATEN:
-
Nennspannung: 230 V AC
-
Nennfrequenz: 50 Hz bis 60 Hz
-
Ausgangsspannung: 20 bis 29 V DC
-
Ausgangsstrom max.: 4,0 A (ohne Ladevorgang) 3,8 A (beim Laden eines 7-Ah-Akkustrangs)
-
Akkukapazität: 7 Ah,12 Ah,17 Ah, 26 Ah,38 Ah,45 Ah
-
Kontaktbelastung Relais: 1A / 125 V AC, 60 V DC
-
Umgebungstemperatur: -5°C bis 40°C
-
Schutzart: IP 30
-
Gehäuse: Stahlblech pulverbeschichtet
-
Farbe: grau, ähnlich RAL 7035
-
Gewicht: ca. 9 kg (ohne Akkus)
-
Abmessungen (BxHxT): 417 x 490 x 206 mm

Fabrikat: ESSER/Honeywell

Liefern, montieren und beriebsbereit anschließen.
Menge: 2,000 St
Kostengruppe DIN 276 2018-12: 440000000

**02.01.4150 PSU Adapter**
Adapterkarte für Netzteil DB-2

Die Adapterplatine ist eine Option für das Netzteil HLSPS-DB2, wenn mehr als ein allgemeines Fehlerrelais benötigt wird. Die Adapterplatine ist
jeweils mit einem Relais für Netz-, Akku- und Erdschlussstörung ausgestattet. Um das Netzteil an die ESSER-Ringleitung anzuschließen,
werden die Adapterplatine und der esserbus®-Alarmierungskoppler benötigt. Der optionale Koppler wird auf die Adapterkarte gesteckt
und das Netzteil somit in den esserbus® eingebunden. Die Störungsrelais sind als Wechslerkontakte ausgeführt, so können die Relais weiterhin verwendet werden, während der esserbus®-Alarmierungs-Koppler aufgesteckt ist.

Technische Daten:
Kontaktbelastung Relais Nennwiderstandslast 0,3 A @
125 V AC; 1 A @ 30 V DC max.
Schaltstrom 1 A max. Schaltspannung125 V AC, 60 V DC
Umgebungstemperatur -10 °C bis 50 °C
Lagertemperatur -10 °C bis 75 °C
Gewicht ca. 90 g
Abmessungen B: 85 mm H: 130 mm T: 20 mm

Fabrikat: ESSER/Honeywell

Liefern, montieren und beriebsbereit anschließen.
Menge: 2,000 St
Kostengruppe DIN 276 2018-12: 440000000

**02.01.4160 esserbus Alarmierungskoppler**
Ein-/ Ausgangsbaustein zur Anbindung von Standard Brandmeldern und konventioneller Alarmierung. Intelligente Baugruppe auf der Analogringleitung zum Anschluss von nicht adressierfähigen Meldern.

Mit 4 Meldergruppeneingängen
-
max. 30 Standardmelder ohne ESK
-
max. 10 Standardmelder mit ESK
max. 10 Nichtautomatische oder technische Alarme pro Gruppe.
Zwei Relais in verschiedenen Betriebsarten programmierbar.
Zwei Gruppen-Abhängigkeit programmierbar Montage auf Hutschienenadapter oder im Wandgehäuse möglich.

Leistungsmerkmale
-
Konventionelle Anbindung von Standard - Meldern / Signalgebern
-
Leitungsüberwachung gem. EN 54-13
-
Bis zu 1.000 m Leitungslänge
-
Integrierter Linienisolator
-
Programmierbare Relaisausgänge
-
Reset Relais Funktion programmierbar

Technische Daten:
Betriebsspannung 10 bis 28 V DC
Stromaufnahme max. 120 mA @12 V DC
Ruhestrom @ 12 V DC ca. 12 mA
Kontaktbelastung Relais 30 V DC/1 A
Umgebungstemperatur -10 ° bis 50 °C
Lagertemperatur -25 °C bis 75 °C
Schutzart IP 40 (im Gehäuse)
Rel. Luftfeuchte max. 95 %
(nicht kondensierend)
Gewicht ca. 28 g
Spezifikation EN 54-17:2005
Abmessungen B: 82 mm H: 72 mm T: 20 mm

Fabrikat: ESSER/Honeywell

Liefern, montieren und beriebsbereit anschließen.
Menge: 2,000 St
Kostengruppe DIN 276 2018-12: 440000000

**02.01.4170 Akku 12V / 24 Ah Vds**
Akku 12V / 24,0 Ah, VdS-zugelassen, Anschl.Schraube M5 oder M6

Leistungsmerkmale:
- Wartungsfrei
- Tiefentladesicher
- Lageunabhängig

Liefern, montieren und beriebsbereit anschließen.
Menge: 4,000 St
Kostengruppe DIN 276 2018-12: 440000000

*Hinweis: SONSTIGES*

*Hinweis: HINWEISTEXT:*
HINWEISTEXT:

Gemäß Abstimmung mit der Feuerwehr Köln sind die folgenden Punkte zu berücksichten:

-
Es sind zwei Sätze Feuerwehrlaufkarten im FIBS zu hinterlegen.
-
Die Feuerwehrlaufkarten sollen nicht in Ordnern abgeheftet werden.
-
Die Laufkartensätze sind durch farblich getrennte Register zu unterscheiden (Rot und Weiß).
Die Feuerwehrlaufkarten werden im Format DIN A4 ausgeführt.

**02.01.4180 Feuerwehr-Laufkarte A4**
Feuerwehr-Laufkarte in Ausführung nach DIN 14675 und Vorgaben der Feuerwehr Köln (gemäß TAB).

Typenbeschreibung:
- Papierformat nach Vorgabe
- Für jede Meldergruppe
- Eingeschweißt in reißfeste PVC-Hülle, laminiert
- Vorderseite mit Nummer der Meldergruppe, Gebäudeübersicht
mit Bezeichnung der Gebäudeteile, Geschosskennzeichnung,
Raumkennzeichnungen sowie Feuerwehrzugang und
Einsatzwege
- Rückseite mit Meldergruppe mit den zugehörigen Meldern,
Gebäudeübersicht der betreffenden Meldergruppe,
Geschoss- und Raumbezeichnung, Einsatzweg (grün) und
Bedienungsstellen für stationäre Löschanlagen
- Reiter als Ordnungssystem nach Vorgabe
- Zeichnungssymbole und Ausführung nach Vorgabe
Menge: 35,000 St
Kostengruppe DIN 276 2018-12: 440000000

**02.01.4190 Dublizieren einer Feuerwehrlaufkarte**
Dublizieren einer Feuerwehrlaufkarte

inkl. eingeschweißen in reißfeste PVC-Hülle, laminiert.
Menge: 35,000 St
Kostengruppe DIN 276 2018-12: 440000000

**02.01.4200 Melderkennzeichnungsschild AM, 3m**
Melderschild zur Kennzeichnung eines automatischen Brandmelders mit Meldernummer und Meldergruppe.

Hintergrund rot, Schrift weiß

Typenbeschreibung:
- Beschriftung nach DIN 1450
- Ausführung nach geltender TAB
- Schriftgröße richtet sich nach Raumhöhe

Höhe bis 3 m

liefern, montieren
Menge: 40,000 St
Kostengruppe DIN 276 2018-12: 440000000

**02.01.4210 Melderkennzeichnungsschild AM, 6m**
Melderschild zur Kennzeichnung eines automatischen Brandmelders mit Meldernummer und Meldergruppe.

Hintergrund rot, Schrift weiß

Typenbeschreibung:
- Beschriftung nach DIN 1450
- Ausführung nach geltender TAB
- Schriftgröße richtet sich nach Raumhöhe

Höhe 3m bis 6 m

liefern, montieren.
Menge: 10,000 St
Kostengruppe DIN 276 2018-12: 440000000

**02.01.4220 Melderkennzeichnungsschild AM, 9m**
Melderschild zur Kennzeichnung eines automatischen Brandmelders mit Meldernummer und Meldergruppe.

Hintergrund rot, Schrift weiß

Typenbeschreibung:
- Beschriftung nach DIN 1450
- Ausführung nach geltender TAB
- Schriftgröße richtet sich nach Raumhöhe

Höhe 6m bis 9 m

liefern, montieren.
Menge: 8,000 St
Kostengruppe DIN 276 2018-12: 440000000

**02.01.4230 Melderkennzeichnungsschild AM, 12 m**
Melderschild zur Kennzeichnung eines automatischen Brandmelders mit Meldernummer und Meldergruppe.

Hintergrund rot, Schrift weiß

Typenbeschreibung:
- Beschriftung nach DIN 1450
- Ausführung nach geltender TAB
- Schriftgröße richtet sich nach Raumhöhe

Höhe 9 m bis 12 m

liefern, montieren.
Menge: 4,000 St
Kostengruppe DIN 276 2018-12: 440000000

**02.01.4240 Melderkennzeichnungsschild NAM**
Melderschild zur Kennzeichnung eines nichtautomatischen Brandmelders mit Meldernummer und Meldergruppe.

Hintergrund rot, Schrift weiß

Typenbeschreibung:
- Beschriftung nach DIN 1450
- Ausführung nach geltender TAB

liefern, montieren.
Menge: 10,000 St
Kostengruppe DIN 276 2018-12: 440000000

**02.01.4250 Kennzeichnungsschild Elemente BMA**
Kennzeichnungsschild für Elemente der BMA wie beispielsweise externe Netzteile, Koppler.

Kennzichnung mit bspw. Aufkleber (weißes Etikett, schwarze Schrift) mit Angabe von:
- BMA-Nr. (Hauptmelder)
- Meldegruppe, Steuergruppe, Schaltgruppe
- Funktion

bei externen Netzteilen zusätzlich mit folgendne Angaben:
- Angabe Sicherungsautomat (Etage, Raum, Anlage,
Stromkreis)
- Meldergruppe bei Störung

liefern, montieren.
Menge: 10,000 St
Kostengruppe DIN 276 2018-12: 440000000

**02.01.4260 ÜSS-Modul für Ringleitung**
Kombi-Ableiter-Modul zum Schutz von 2 Doppeladern symmetrischer Schnittstellen mit galvanischer Trennung.

Technische Daten:

Nennspannung: 48 V
Nennstrom: 1 A @ 45 °C
Höchste Dauerspannung AC: 38,1 V AC
Höchste Dauerspannung DC: 54 V DC
Nennableiterstoßstrom (8/20) pro Ader: 10000 A Nennableitstoßstrom (8/20) gesamt 20 kA
Blitzstoßstrom (10/350) gesamt: 10 kA
Blitzstoßstrom (10/350) pro Ader: 2,5 kA
Umgebungstemperatur: -40 °C bis 85 °C
Rel. Luftfeuchte < 95 %
Schutzart IP 20 (gesteckt)

inkusive Modulgehäuse, Material Kunststoff.

Liefern, montieren und beriebsbereit anschließen.
Menge: 1,000 St
Kostengruppe DIN 276 2018-12: 440000000

**02.01.4270 Hinweisschild "BMZ"**
Hinweisschild "BMZ"

Ausführung gemäß TAB; inkl. ggf. notwendiger Richtungsschilder
Menge: 1,000 St
Kostengruppe DIN 276 2018-12: 440000000

**02.01.4280 Hinweisschild "FIZ"**
Hinweisschild "FIZ"

Ausführung gemäß TAB; inkl. ggf. notwendiger Richtungsschilder
Menge: 1,000 St
Kostengruppe DIN 276 2018-12: 440000000

**02.01.4290 Halterung für Feuerwehrleiter**
Leiterhalterung für die übersichtliche und sichere Bereitstellung von Leitern am Feuerwehreinsatzort. Dieser Halter kann in seiner Tiefe variabel in 4 verschiedenen Positionen eingestellt werden. Mit Profilzylinderkastenschloss, vorbereitet für Feuerwehrschließung, und Folienaufkleber. Material: Stahlblech.

Farbe: RAL 3000 (feuerrot)
Höhe: 100 mm
Breite: 150 mm
Tiefe: 150 - 225 mm
Material: Stahlblech

liefern und montieren.
Menge: 1,000 St
Kostengruppe DIN 276 2018-12: 440000000

**02.01.4300 Feuerwehr - Sprossenleiter**
Stufen-Doppelleiter in Profiqualität - für den Feuerwehreinsatz. Beidseitig begehbar mit 8 cm tiefen Stufen für ermüdungsfreien Stand. Robuste Gelenke und Gurtverbindungen. Rutschsichere Stufen und Fußstopfen. Ausführung: 2x7 Stufen. Arbeitshöhe: Bis ca. 3,20 m. Maßangabe zusammengeklappt ca. 1,80 m

Feuerwehr - Sprossenleiter
2x 7 Sprossen, Aluminium

liefern
Menge: 1,000 St
Kostengruppe DIN 276 2018-12: 440000000

**02.01.4310 Feuerwehrschließung**
Bestellen der für die Inbetriebnahme erforderlichen Feuerwehrschließung gemäß den Anforderungen der Feuerwehr Köln.

Inklusive der notwendigen Abstimmungen mit der Feuerwehr.

Es sind Schließzylinder für das Feuerwehrbedienfeld, das Freischalt- element, das Schlüsseldepot, Bodenheber und die Feuerwehrleiter, vorzusehen.
Menge: 5,000 St
Kostengruppe DIN 276 2018-12: 440000000

**02.01.4320 Übertragungseinrichtung- Feuerwehr**
Einrichtung/Inbetriebnahme/Organisation der Übertragungseinrichtung zur Feuerwehr gemäß geltender TAB.

Klärung und Bearbeitung aller erforderlichen Anträge für den Betreiber.

Montage der Geräte mit Inbetriebnahme und Überprüfung.
Lieferumfang:
- Antragsbearbeitung für den Betreiber
- Klärung der Übertragungstechnik
- Absprache der Montageorte
- Montage und Inbetriebnahme
- Inbetriebnahme mit dem Konzessionär
Menge: 1,000 psch
Kostengruppe DIN 276 2018-12: 440000000

**02.01.4330 Programmierung und Inbetriebnahme**
Programmierung und Inbetriebnahme

Überprüfung des gesamten Brandmeldesystems auf Betriebs- und Funktionssicherheit. In Betrieb nehmen der Brandmeldeanlage mit den für den Einsatzort notwendigen Systemparametern. Das sind insbesondere Meldergruppen, Meldertypen, Melderanzahl und kundenspezifische, sowie Verknüpfungen mit und ohne Steuerfunktionen. Erstellung Inbetriebnahmeprotokoll mit entsprechendem Funktionsprobenachweis aller Meldergruppen und Steuerfunktionen. Erstellen der notwendigen Einträge in das Betriebsbuch und Aushändigung an den Betreiber.
Menge: 1,000 St
Kostengruppe DIN 276 2018-12: 440000000

**02.01.4340 Feuerwehrabnahme**
Abnahme der Brandmeldeanlage mit der Feuerwehr.

Bereitstellung aller erforderlichen Dokumente und die Zurverfügung- stellung eines sach-und ortskundigen Technikers für die Zeit der Abnahme. Übergabe der erforderlichen technischen Dokumentation.
Menge: 1,000 St
Kostengruppe DIN 276 2018-12: 440000000

**02.01.4350 Anbindung Zentrale Leittechnik**
Zur Überwachung der BMA ist eine Verbindung zur zentralen Leitteichnik in der Alarmierungszentrale vorzusehen.

Abgerufen werden die Informationen
- Störung
- Alarm

Potentialfreie Kontakte.

Es sind alle erforderlichen technischen Komponenten, sowie die Programmierung der Zentrale zu kalkulieren.
Menge: 1,000 St
Kostengruppe DIN 276 2018-12: 440000000

**02.01.4360 Anbindung WINMAG**
Zur Überwachung der BMA ist eine Verbindung zum Managementesystem WINMAG in der Alarmierungszentrale vorzusehen.

Die Anbindung der Anlage erfolgt über eine serielle Schnittstelle und LAN.

Es sind alle erforerlichen technischen Komponenten, sowie die Programmierung der Zentrale zu kalkulieren.
Menge: 1,000 St
Kostengruppe DIN 276 2018-12: 440000000

*Hinweis: SICHERHEITTECHNIK*

*Hinweis: ZUTRITTSKONTROLLE*

**02.01.4370 effeff SCALA - Controller Hutschiene**
effeff SCALA Controller (Hutschienenmontage)

SCALA Controller mit 3 RS485 Schnittstellen, 2 Relais Ausgänge und 4 Eingänge. Controller zum Anschluss von bis zu 16 Online Zutrittspunkten.
4 verdrahtete Leser bzw. Update-Leser und 12 weitere Aperio Online
Komponenten. Über eine Lizenzerweiterung kann die Anzahl an verdrahteten Lesern auf insgesamt 8 erweitert werden (max. 4 Update-Leser) Ethernet-Schnittstelle zur Anbindung an Host-System.
Speicherung von bis zu 250.000 Stammsätzen und 1 Million Buchungen über SD Karte im Controller.

Technische Daten:
Betriebsnennspannung: 12 - 24 V DC +/- 15 % mit Spannungsüberwachung
Max. Stromaufnahme: 0,125 A
Leistungsaufnahme max: 1,5 W
Schutzart: IP 30
Umgebungstemperatur: ca. 0 °C bis ca. 50 °C (Temperaturüberwachung)
Relative Luftfeuchtigkeit: 10 % bis 95 % nicht kondensierend

Schnittstellen:
1x Ethernet 10/100 MBit
2 x Relais 30 V2 A (Ausgänge)
4 x Analog-Eingänge (Eingänge)
1 x Micro SD-Karte

Gehäusemaße:
Breite: 165 mm
Höhe: 130 mm
Tiefe: 65 mm

Bestell-Nr.: effeff 435-122--1---00
kompl. einschl. Klein-, Isolier- und Befestigungsmaterial, liefern, montieren und betriebsbereit anschließen.
Menge: 1,000 St
Kostengruppe DIN 276 2018-12: 440000000

**02.01.4380 effeff SCALA - Controller Stahlblechgehäuse**
effeff SCALA Controller im Stahlblechgehäuse

SCALA Controller mit 3 RS485 Schnittstellen, 2 Relais Ausgänge und 4 Eingänge. Controller zum Anschluss von bis zu 16 Online Zutrittspunkten.
4 verdrahtete Leser bzw. Update-Leser und 12 weitere Aperio Online
Komponenten. Über eine Lizenzerweiterung kann die Anzahl an verdrahteten Lesern auf insgesamt 8 erweitert werden (max. 4 Update-Leser) Ethernet-Schnittstelle zur Anbindung an Host-System.
Speicherung von bis zu 250.000 Stammsätzen und 1 Million Buchungen über SD Karte im Controller.

Technische Daten:
Betriebsnennspannung: 12 - 24 V DC +/- 15 % mit Spannungsüberwachung
Max. Stromaufnahme: 0,125 A
Leistungsaufnahme max: 1,5 W
Schutzart: IP 30
Umgebungstemperatur: ca. 0 °C bis ca. 50 °C (Temperaturüberwachung)
Relative Luftfeuchtigkeit: 10 % bis 95 % nicht kondensierend

Schnittstellen:
1x Ethernet 10/100 MBit
2 x Relais 30 V2 A (Ausgänge)
4 x Analog-Eingänge (Eingänge)
1 x Micro SD-Karte

Gehäusemaße:
Breite: 300 mm
Höhe: 186 mm
Tiefe: 125 mm

Bestell-Nr.: effeff 435-122--2---00
kompl. einschl. Klein-, Isolier- und Befestigungsmaterial, liefern, montieren und betriebsbereit anschließen.
Menge: 6,000 St
Kostengruppe DIN 276 2018-12: 440000000

**02.01.4390 effeff SCALA - Türmodul**
effeff SCALA - Türmodul

Das Türmodul wird über die RS485 an den SCALA Controller
angeschlossen. Es dient zum direkten Anschluss an der Türe von
Türüberwachungskontakt und Türöffnerkontakt.
Der Anschluss erfolgt über ein 4-Draht Leitung, welche die RS485
Datenverbindung, sowie die Stromversorgung beinhaltet.
Ebenfalls wird der Ausweisleser über die Schnittstelle versorgt.

Technische Daten:
Betriebsnennspannung: 12 bis 24 V DC +/- 15 % mit Spannungsüberwachung
Spannungsversorgung erfolgt über den SCALA Controller
Stromverbrauch: max. 0.03A bei 12V DC
Leistungsaufnahme max 0.36 W
2 x analoge Eingänge
Zum Anschluss von z. B. Türüberwachungskontakt, Alarmkontakt,
Türtaster
1 x Relaisausgang 30 V/ 2 A

Schnittstellen:
Schnittstelle zum Controller RS485
Schnittstelle zum Leser RS485
Verschlüsselung

Gehäusemaße:
MontageStandard Unterputzdose möglich
Gewicht: 30 Gramm
Abmessungen in mm Ø 52 x 20 Tiefe
Temperaturbereich 0 °C bis +50 °C

Bestell-Nr: effeff 435-32TM-2---00

kompl. einschl. Klein-, Isolier- und Befestigungsmaterial, liefern, montieren und betriebsbereit anschließen.
Menge: 8,000 St
Kostengruppe DIN 276 2018-12: 440000000

**02.01.4400 effeff SCALA Design-Leser MIFARE® DESFire®**
effeff SCALA Design-Leser MIFARE® DESFire®

Für den Innen- und Außenbereich im Designrahmen.
Der Leser ist eine Schreib-/Leseeinheiten, welcher in Kombination mit
dem Zutrittskontrollsystem SCALA verwendet wird. Er dienen zur
berührungslosen Identifikation. Da alle Security Prozesse nicht im Leser sondern in der Zutrittskontroll-Zentrale stattfinden, ist eine Manipulation
ausgeschlossen.

Technische Daten:
Betriebsart: Lese- und Schreibmodus
Spannungseingang / Stromversorgung: 12 - 24 V DC +/- 15 %, 0,8 W
Stromaufnahme max. bei 12V DC: 0.07A
Umgebungstemperatur: -25° C bis +70° C mit Temperaturüberwachung
Rel. Luftfeuchte: 10 % bis 95 % nicht kondensierend
Schutzart: IP54

Schnittstellen:
1 x RS485, automatische Baudrate-Erkennung

Anzeige:
1 x einfarbige LED
1 x zweifarbige LED
1 x RGB-LED

RFID- Technologie:
MIFARE® Classic® / MIFARE® DESFire® EV1/EV2
Lesedistanz: ca. 2-4 cm bei Ausweiskarten
ca. 2 cm bei Schlüsselanhänger

Maße:
Breite: 82 mm
Höhe: 86 mm
Tiefe: 15 mm

Bestell-Nr.: effeff 435-4212K06MD00

kompl. einschl. Klein-, Isolier- und Befestigungsmaterial, liefern, montieren und betriebsbereit anschließen.
Menge: 18,000 St
Kostengruppe DIN 276 2018-12: 440000000

**02.01.4410 Anschluss Elektro-Türöffner/Magnetkontakt**
Anschluss eines bauseits gelieferten Elektro-Türöffner oder Magnetkontaktes.

kompl. einschl. Klein-, Isolier- und Befestigungsmaterial, liefern, montieren und betriebsbereit anschließen.
Menge: 19,000 St
Kostengruppe DIN 276 2018-12: 440000000

**02.01.4420 effeff Feuer- und Rauchschutz-Türöffner**
effeff Feuer- und Rauchschutz-Türöffner

Außenbereich

geeignet für die Verwendung in Feuer- und Rauchschutztüren
Prüfzeugnis Nr. P-120003624, VdS Klasse C,
in Arbeitsstromausführung,
in kompakter Bauweise,
mit 3 mm verstell- und fixierbarer Radiusfalle,
Festigkeit gegen Aufbruch: 9000 N,
Entstörschutz durch Supressordiode,
Betriebstemperaturbereich: -15 °C bis +40 °C
Nennspannung: 22-42 Volt GS/WS
Nennstrom (24 V): 120 mA GS; 60 mA WS
Nennwiderstand: 200 Ohm
Dauerentriegelung: 22-26 V DC
Fallenvorlast AC: 200 N (24 V)
Fallenvorlast DC: 50 N (24 V)
Angaben für DC = GS (Gleichspannung stabilisiert)

kombiniert mit:
Flachschließblech
mit Riegelausschnitt,
mit 4 Befestigungsbohrungen,
Oberfläche: Edelstahl
Maße: 250 x 25 mm
Universal

kompl. einschl. Klein-, Isolier- und Befestigungsmaterial, liefern, montieren und betriebsbereit anschließen.
Menge: 2,000 St
Kostengruppe DIN 276 2018-12: 440000000

**02.01.4430 Kontaktschloss GEBA MS-APZ 1**
Kontaktschloss GEBA MS-APZ 1

Schlüsselschaltermodul : Mit je einem Tast-Schließerkontakt für die Betätigung links oder rechts,
Zum Ver-/Entriegeln, Kurzzeitentriegeln

Technische Daten:
Max. Kontaktbelastbarkeit: 24V / 2A
Schutzart: IP 54
Metallgehäuse
Anschlüsse: Schraubklemmen
Zylindertyp: Vorbereitet für bauseitigen PHZ, Schließbart verstellbar 8 x 45°, Länge 30,5 mm
Montageart: Aufputzmontage

Maße:
Höhe: 73,5 mm
Breite: 73,5 mm
Tiefe: 45 mm

Bestell-Nr.: 1140-10------00

kompl. einschl. Klein-, Isolier- und Befestigungsmaterial, liefern, montieren und betriebsbereit anschließen.
Menge: 1,000 St
Kostengruppe DIN 276 2018-12: 440000000

**02.01.4440 effeff Spannungsversorgung Modell 1003**
effeff Spannungsversorgung Modell 1003

Für jeden Anwendungsfall steht die passende Stromversorgung in 12 VDC oder 24 VDC zur Verfügung. Die einzelnen Stromversorgungen zeichnen sich durch ihre konstante Ausgangsspannung bei Netzspannungsschwankungen und Lastwechsel aus.
Die Stromversorgungen mit einer Ausgangsspannung entsprechend der SELV Anforderung finden z.B. bei Zutrittskontrollanlagen und
Rettungswegsystemen ihren Einsatz.

Technische Daten:
Betriebsnennspannung: 100-240 VDC
Ausgangsspannung: 24 VDC SELV
Nennleistung: 30 W
Ausgangsstrom: 1,25 A
Schutzart: IP 20
Material Gehäuse: Kunststoff
Teileinheiten: 2
Montageart: Verteilereinbau Hutschiene
Überlastungsschutz: Elektronisch
Betriebstemperaturbereich: -10°C + 50°C
Schutzklasse: II

Maße:
Höhe: 68 mm
Breite: 35 mm
Länge: 93 mm

Bestell-Nr.: effeff 1003-24-1.25-20

kompl. einschl. Klein-, Isolier- und Befestigungsmaterial, liefern, montieren und betriebsbereit anschließen.
Menge: 6,000 St
Kostengruppe DIN 276 2018-12: 440000000

**02.01.4450 effeff Netzteil geregelt für Türöffner**
effeff Netzteil geregelt für Türöffner

im Kunststoffgehäuse;
für Zählertafeleinbau,
mit Schraubanschlussklemmen,
Eingangsspannung: 230 V AC
Ausgangsspannung: 24 V DC stabilisiert
Ausgangsstrom: 0,4 A
Überstrombegrenzung des
Ausgangsstroms mit automatischer Wiedereinschaltung;
Umgebungstemperaturbereich: -20 °C / +50 °C;
Gehäuseabmessungen (B x H x T): 17,5 x 68,1 x 92 mm
Teileinheiten: 1

kompl. einschl. Klein-, Isolier- und Befestigungsmaterial, liefern, montieren und betriebsbereit anschließen.
Menge: 11,000 St
Kostengruppe DIN 276 2018-12: 440000000

**02.01.4460 effeff Ausweiskarten ISO, MIFARE DESFIRE**
effeff Ausweiskarten ISO, MIFARE DESFIRE

weiß und Seriennummer

Die Ausweiskarte ist in der RFID-Lesetechnologie MIFARE® DESFire®, 4k (13.56 MHz) Die Ausweisgröße entspricht den internationalen Richtlinien der ISO 7813.

Betsell-Nr: effeff 435-8-1-MD41200

kompl. einschl. Klein-, Isolier- und Befestigungsmaterial, liefern, montieren und betriebsbereit anschließen.
Menge: 20,000 St
Kostengruppe DIN 276 2018-12: 440000000

**02.01.4470 effeff Schlüsselanhänger, MIFARE DESFIRE**
effeff Schlüsselanhänger, MIFARE DESFIRE

Der Schlüsselanhänger ist in der RFID-Lesetechnologie MIFARE™ DESFIRE, 4k (13.56 MHz)

Mit Seriennummer als berührungsloser Datenträger aus Kunststoffultraschallverschweißt besonders robust, bruchfest und wasserdicht

Runde Bauform

Bestell-Nr. (Farbe Schwarz): effeff 435-8-2-D24-100
Bestell-Nr. (Farbe Weiß): effeff 435-8-2-D241100
Bestell-Nr. (Farbe Rot): effeff 435-8-2-D242100
Bestell-Nr. (Farbe Blau): effeff 435-8-2-D243100
Menge: 1,000 St
Kostengruppe DIN 276 2018-12: 440000000

**02.01.4480 effeff Schlüsselanhänger Design, MIFARE DESFIRE**
effeff Schlüsselanhänger Design, MIFARE DESFIRE

Der Schlüsselanhänger ist in der RFID-Lesetechnologie MIFARE™ DESFIRE, 4k (13.56 MHz) als berührungsloser Datenträger aus Kunststoff mit massivem poliertem Edelstahlrahmenultraschallverschweißt-4K besonders robust, bruchfest und wasserdicht

Runde Bauform

Bestell-Nr. (Farbe Schwarz): effeff 435-8-3-D24-100
Bestell-Nr. (Farbe Weiß): effeff 435-8-3-D241100
Bestell-Nr. (Farbe Rot): effeff 435-8-3-D242100
Bestell-Nr. (Farbe Blau): effeff 435-8-3-D243100
Menge: 1,000 St
Kostengruppe DIN 276 2018-12: 440000000

**02.01.4490 Kleinverteiler zur Aufnahme der REG Komponenten**
Kleinverteiler zur Aufnahme der REG Komponenten

Der Kleinverteiler dient zur Aufnahme der Controller. Pro Kleinverteiler werden max. 5 Controller verbaut. Kleinverteiler mind. 5-reihig ausführen.

kompl. einschl. Klein-, Isolier- und Befestigungsmaterial, liefern, montieren und betriebsbereit anschließen.
Menge: 2,000 St
Kostengruppe DIN 276 2018-12: 440000000

*Hinweis: SONSTIGES*

**02.01.4500 Programmierung**
Programmierung und Einweisung durch den Hersteller- Kundendienst nach erfolgter Inbetriebnahme.

Komplett einschl. Programmierung der Gerätegrundfunktionen und
Einweisung des Bedienerpersonals

einschl. Erstellung des Einweisungsprotokolls durchführen
Menge: 1,000 psch
Kostengruppe DIN 276 2018-12: 440000000

**02.01.4510 Inbetriebnahme**
Inbetriebnahme der gesamten Zutrittskontrolle

Programmieren aller Kartenleser, Übergabe der Anlage an den Nutzer/Bauherrn Erstellung eines Inbetriebnahmeprotokolls

fachgerecht durchführen.
Menge: 1,000 psch
Kostengruppe DIN 276 2018-12: 440000000

**02.01.4520 Einweisung Bedienpersonal**
Einweisung des Bedienpersonals.

Einweisung in den Umgang mit den Transpondern, Programmierung der Transponder etc.
Menge: 1,000 psch
Kostengruppe DIN 276 2018-12: 440000000

**02.01.4530 Einweisung Verwaltungspersonal**
Einweisung des Verwaltungspersonals. Erweiterte Einweisung in die Nutzung der Programmiersoftware. Erstellen der Nutzergruppen und Zutrittsbereiche etc.
Menge: 1,000 psch
Kostengruppe DIN 276 2018-12: 440000000

**02.01.4540 Dokumentation**
Erstellen einer Dokumentation.

Darstellung der Nutzergruppen. Übersicht der Zugangsberechtigung. Übersicht der Programmierungsparameter, Verdrahtung und Verkabelungsschemen, Grundrisse etc.
Menge: 1,000 psch
Kostengruppe DIN 276 2018-12: 440000000

*Hinweis: KG 457 ÜBERTRAGUNGSNETZE*

*Hinweis: DATENSCHRÄNKE*

**02.01.4550 Daten-Verteilerschrank 42 HE**
Daten-Verteilerschrank als 19"-Schrank,
bestehend aus 2 Anreihschränken (1x Aktivschrank, 1x Passivschrank)

H x B x T = ca. 2000 x 800 x 800 mm, 42 HE, als Anreihschrank
mit zwei Seitenteilen, mit Rahmengerüst, geteilte und gelochte Türen an Frontseite und Rückseite mit Dach- und Bodenplatte, jeweils mit Ausbruch zur Kabeleinführung, abgedeckt mit Bürstenleisten, mit einer Traglast von 1500 kg, Seitenwand und Rückwände auf kompletter Höhe und Breite des Schrankes demontierbar, abschließbaren Sichttür, Türanschlag frei wählbar.

Material:
Stahlblech, Sichttür mit Scheibe aus ESG

Oberflächenausführung:
Pulverbeschichtet in RAL 7035

liefern und betriebsfertig montieren.
Menge: 1,000 St
Kostengruppe DIN 276 2018-12: 440000000

**02.01.4560 Lüfter**
Aktiver Lüftereinsatz, passend zu vor beschriebenem Schaltschrank, mit 2 Lüftern, 230 V / 50 Hz, geräuscharm (max.40 dB), mit Rahmenblech, mit Thermostat zur Lüfteransteuerung im Datenverteilerschrank mit Zwischenstecker und 1,5 m Anschlußkabel bestehend aus Thermostat,
Thermostathalter und Befestigungs- material.

Einstellberei : 0-60° C +/-2K
Schaltleistung : 6 A max. 230 Vac
Funkentstörgrad : N
Schutzart : IP 30
Zulassung : CE nach BGV A3

Incl. Blende mit Lüftungsschlitzen und Eintrittsfiltern (Flies).
Menge: 2,000 St
Kostengruppe DIN 276 2018-12: 440000000

**02.01.4570 Steckdosenleiste 1 HE**
Steckdosenleiste 1 HE,
min. 7-fach mit ÜSS und Filter 19"
Steckdoseneinsätze 45°
Ausführung nach DIN 49440 und CEE F/III,
Nennspannung 230 V AC

liefern und betriebsfertig montieren
Menge: 1,000 St
Kostengruppe DIN 276 2018-12: 440000000

**02.01.4580 Kabelführungsbügel**
Kabelführungsbügel zur übersichtlichen Führung der Installationsleitungen.

Farbe : grau, (RAL 7035)

liefern und montieren.
Menge: 20,000 St
Kostengruppe DIN 276 2018-12: 440000000

**02.01.4590 Patchpaneel RJ45 CAT 6A**
Patchpaneel CAT 6A
19"/1HE-Verteilerfeld, geschirmt,
zur Aufnahme von 24x RJ45 Buchsenmodulen
RJ 45 6A.
Modular aufgebaute Anschlusstechnik
Buchsenmodule lassen sich mühelos in das Verteilerfeld
einrasten
Gehäuse: Stahlblech RAL 7035 (Lichtgrau)
Breite: 19 Zoll Höhe: 1 HE
Zugentlastung: über Kabelbinder Anwendbare Normen:
ISOIIEC 11801, EN 50173
liefern, montieren und betriebsfertig anschließen
einschI. Befestigungsmaterial und allem systembedingtem
Zubehör
Menge: 2,000 St
Kostengruppe DIN 276 2018-12: 440000000

**02.01.4600 Patchfeld Spleißkassette LWL ausziehbar OS 2 E2000 compact/duplex**
Patchfeld mit Spleißkassette und allem systembedingten Zubehör, LWL, eine Höheneinheit ausziehbar Einmodenfaser OS 2, DIN EN 50173-1 (VDE 0800-173-1) Steckgesicht E-2000 compact/duplex Durchführungskupplungen Ferrulen aus Zirkonia Keramik Kontakte mit APC 8 Grad 0,1 dB Anzahl Ausbrüche 12 Stk Anzahl Kupplungen 12 Stk Anzahl Pigtails 24 Stk.
Alle Kupplungen mit Staubschutzkappen.
Ablage von 2 m Reservelänge in der Patchfeldschublade

komplett einschl. systembedingtem Zubehör, Klein-, Isolier- und Befestigungsmaterial, liefern, in Verteiler einbauen und betriebsbereit anschließen-
Menge: 2,000 St
Kostengruppe DIN 276 2018-12: 440000000

**02.01.4610 Patchpaneel als Telefon-Patchpaneel**
Patchpaneel als Telefon-Patchpaneel 25 x RJ45 Cat.3

- für die Übertragung von digitalen (ISDN)
 und analogen Telefonsignalen
- Vollgeschirmtes Metallgehäuse
- Farbe RAL 7035
- 25x RJ45 Buchse
- Unterstützung von Kabeln bis zu 25DA

liefern, montieren und betriebsfertig anschließen
Menge: 1,000 St
Kostengruppe DIN 276 2018-12: 440000000

**02.01.4620 Universelles Buchsenmodul**
Universelles Buchsenmodul RJ 45 6A
zum universellen Einsatz in Datendoppeldosen AP/UP
Klasse Ea (500MHz) Zertifizierung durch unabhängiges
Labor nach IEEE 802.3an TM2006 nach ISO / IEC 11801:2002; EN50173-1:2002 ; EIA / TIA 568 B. 2-1:
ISOIIEC 11801 Amendment 1JTC i/SC N1255;
ISOIIEC TR24750

Außerdem: EMV sicher nach EN 50 081-2, EN 50 082-2
und EN 55022

Für die Übertragung von digitalen und analogen Sprach-,
Bild- und Datensignalen.

Speziell geeignet für alle Anwendungen der Klasse EA
(10 Gigabitlsek.)

Vollgeschirmtes Modul mit Metallgehäuse aus Zinkdruckguss,
Adernaufteiler und Montagekeil zur werkzeuglosen Konfektion.
360 Grad Schirmabnahme, mit gleichzeitiger Zugentlastung durch Kabelbinder. zum Anschluss von Kategorie 7 Kabeln

Anschlusstechnik: IDC Schneidklemmtechnik
Aderisolationsdurchmesser: 0,7mm bis 1,60mm
Aderndurchmesser : 0,51 mm (AWG 24) - 0,63 mm (AWG 22)
starr
Wiederverwendbarer IDC Schneidklemmkontakt : für AWG22,
AWG23 und AWG24 bei Verwendung eines gleichen oder größeren
Querschnitts

Aufschaltung: Belegung nach EIAITIA 568 A (deutliche farbliche Kennzeichnung auf Adernaufteiler des Moduls)

Buchse: RJ45, geschirmt; direkter Anschuss der Erdung
am Modul möglich

liefern, montieren und betriebsfertig anschließen
einschI. Befestigungsmaterial und allem systembedingtem
Zubehör.
Menge: 104,000 St
Kostengruppe DIN 276 2018-12: 440000000

**02.01.4630 Rangierpaneel**
Rangierpaneel zum horizontalen Rangieren der Patch-Kabel
mit 5 großen Führungsringen -70 x 44mm, Panel:
Stahlblech, Bügel: Polyamid, zum Einbau im 19" Rahmen,
Höhe 1 HE, einschließlich allem systemgebundenem
Zubehör liefern und montieren
Menge: 4,000 St
Kostengruppe DIN 276 2018-12: 440000000

**02.01.4640 Erdungsschiene, Potenzialausgleichsschiene**
Erdungsschiene, Potenzialausgleichsschiene,
zur sicheren Erdung bzw. zum Potenzialausgleich von
Geräten und Einbauteilen.
Cu-Schiene (9x9 mm), isoliert zum Schrank montiert;
einschl.20 Kontaktklemmen liefern (einschließlich
allem systembedingten Zubehör) und betriebsfertig
montieren.
Menge: 1,000 St
Kostengruppe DIN 276 2018-12: 440000000

*Hinweis: DATENLEITUNGEN*

**02.01.4650 Cat 7 Duplexkabel S-FTP, halogenfrei**
Cat 7 Duplexkabel S-FTP, halogenfrei
paarweise in Folie geschirmtes (PIMF) Kat.7 Kabel für die strukturierte Verkabelung zur Installation zwischen Verteilerfeld und Anschluss- dose
EMV liefern und in Teillängen verlegen
Menge: 1950,000 m
Kostengruppe DIN 276 2018-12: 440000000

**02.01.4660 U-DQ(ZN)BH LWL-Installationskabel 24G50/125, OM4**
U-DQ(ZN)BH LWL-Installationskabel 24G50/125, OM4
Installationskabel zur Verkabelung in Gebäuden und
Außenanlagen. Mit Nagetierschutz
Material Außenmantel: LSZH.

liefern und in Teillängen verlegen.
Menge: 500,000 m
Kostengruppe DIN 276 2018-12: 440000000

**02.01.4670 Spleissarbeiten**
Herstellung von Fusionsspleissungen.
Menge: 48,000 St
Kostengruppe DIN 276 2018-12: 440000000

*Hinweis: INSTALLATIONSGERÄTE*

**02.01.4680 Datendoppeldose RJ45 CAT 6A modular, UP-Dose, w**
Datendoppeldose RJ45 CAT 6A modular zur Aufnahme von
2 Buchsenmodulen, inkl. mit Rahmen, Farbe: weiß,
in UP-Dose, liefern, montieren und betriebsbereit anschließen.
sonst wie vor beschrieben.
Menge: 8,000 St
Kostengruppe DIN 276 2018-12: 440000000

**02.01.4690 Datendoppeldose RJ45 CAT 6A modular, Aufputzgehäuse**
Datendoppeldose RJ45 CAT 6A modular zur Aufnahme von
2 Buchsenmodulen mit Aufputzgehäuse, Farbe: weiß,
Schutzart IP 54, liefern, montieren und betriebsbereit anschließen.
sonst wie vor beschrieben.
Menge: 22,000 St
Kostengruppe DIN 276 2018-12: 440000000

*Hinweis: SONSTIGES*

**02.01.4700 Netzwerk Inbetriebnahme**
Komplette Inbetriebnahme des Netzwerkes, bestehend aus:

Verkabelung bzw. Verdrahtung, Patchen aller durch die Netzstruktur vorgegebenen Verbindungen Einrichten der IP-Verteilung Server und Clients definieren Einweisung des Personals in die Bedienung etc.
Menge: 1,000 psch
Kostengruppe DIN 276 2018-12: 440000000

**02.01.4710 Einmessprotokoll Datentechnik**
Einmessprotokoll Datentechnik
Klasse E mit 10Gigabit Ethernet-Erweiterung zur Messung der installierten Kategorie 6 Verkabelungsstrecken ist mindestens eine Permanent Link Messung gemäß EN 50173-1:2002 jeder installierten
Strecke vom 19"-Schrank bis zur Anschlussdose durchzuführen.

Alle Strecken sind mit den zu den jeweiligen Ports gehörenden Verbindungsschnüren in der Einstellung für 10G bis 500 MHz zu messen.
Menge: 60,000 St
Kostengruppe DIN 276 2018-12: 440000000

**02.01.4720 Einmessprotokoll LWL-Verkabelung**
Einmessprotokoll LWL-Verkabelung, Messung der installierten Glasfaserstrecke, pro Kabel,gemäß EN 50173:2002.
Menge: 24,000 St
Kostengruppe DIN 276 2018-12: 440000000

**02.01.4730 Dokumentation**
Dokumentation über die Gesamtanlage gemäß VOB Teil C,
in 3-facher Ausfertigung, sowie 1x auf CD-ROM entsprechend nachstehender Vorgaben. Grundlage sind zu Beginn der Baumassnahme übergebene Ausführungspläne im DXF- oder DWG-Format.
Menge: 1,000 psch
Kostengruppe DIN 276 2018-12: 440000000

*Hinweis: KG 449 SONSTIGES*

*Hinweis: BRANDSCHOTTUNG*

*Hinweis: Brandschott (Mörtelschott)*
Brandschott als Mörtelschott

für Feuerwiderstandsklasse S90 mit Zulassung vom Institut für Bautechnik zum Verschluss von Wand-/Deckendurchbrüchen.
Es muss gewährleistet sein, dass die Schottung rauchgasdicht ist und eine Nachinstallation möglich macht.

Brandschott einschl. Materiallieferung, Kleinmaterial, Zulassungsnachweis und Kennzeichnung fachgerecht herstellen.

**02.01.4740 Brandschott (Mörtelschott) bis 0,01 m²**
Brandschott
Wandstärke : [cm] bis 50
Fläche : [m²]  0,01
sonst wie vor beschrieben.
Menge: 40,000 St
Kostengruppe DIN 276 2018-12: 440000000

**02.01.4750 Brandschott (Mörtelschott) 0,01 m² bis 0,1 m²**
Brandschott
Wandstärke : [cm] bis 50
Fläche : [m²]  0,01 - 0,1
sonst wie vor beschrieben
Menge: 20,000 St
Kostengruppe DIN 276 2018-12: 440000000

**02.01.4760 Brandschott (Mörtelschott) 0,1 m² bis 0,2 m²**
Brandschott
Wandstärke : [cm] bis 50
Fläche : [m²]  0,1 - 0,2
sonst wie vor beschrieben
Menge: 5,000 St
Kostengruppe DIN 276 2018-12: 440000000

*Hinweis: Brandschott (Weichschott)*
Brandschott als Weichschott

für Feuerwiderstandsklasse S90 mit Zulassung vom Institut für Bautechnik zum Verschluss von Durchbrüchen in massiven Wänden, leichten Trennwänden und massiven Decken.

Es muss gewährleistet sein, dass die Schottung rauchgasdicht ist und eine Nachinstallation möglich macht.

Brandschott einschl. Materiallieferung, Kleinmaterial, Zulassungsnachweis und Kennzeichnung fachgerecht herstellen.

**02.01.4770 Brandschott (Weichschott) 0,01 m² bis 0,1 m²**
Brandschott
Wandstärke : [cm] bis 30
Fläche : [m²]  0,01 - 0,1
sonst wie vor beschrieben.
Menge: 35,000 St
Kostengruppe DIN 276 2018-12: 440000000

**02.01.4780 Brandschott (Weichschott) 0,1 m² bis 0,2 m²**
Brandschott
Wandstärke : [cm] bis 30
Fläche : [m²]  0,1 - 0,2
sonst wie vor beschrieben.
Menge: 2,000 St
Kostengruppe DIN 276 2018-12: 440000000

**02.01.4790 Bohrungen 20 mm durch Beton/MW 40 cm**
Bohrungen durch Beton/Mauerwerk (Wand und Decke) bis zu einem Durchmesser von ca. 20 mm und einer Wandstärke von bis zu 40 cm herstellen.
Menge: 150,000 St
Kostengruppe DIN 276 2018-12: 440000000

**02.01.4800 Bohrungen 40 mm durch Beton/MW 40 cm**
Bohrungen durch Beton/Mauerwerk (Wand und Decke) bis zu einem Durchmesser von ca. 40 mm und einer Wandstärke von bis zu 40 cm herstellen.
Menge: 50,000 St
Kostengruppe DIN 276 2018-12: 440000000

**02.01.4810 Kernbohrungen Beton/Mauerwerk 100/400 1,5 - 4m**
Kernbohrung in Wand/Unterzügen aus Beton/Mauerwerk,
Höhe: 1,5 m bis 4 m über OKFFB, sonst wie vor beschrieben.
Menge: 5,000 St
Kostengruppe DIN 276 2018-12: 440000000

**02.01.4820 Kernbohrungen Beton/Mauerwerk 100/550 1,5 - 4m**
Kernbohrung in Wand/Unterzügen aus Beton/Mauerwerk,
Höhe: 1,5 m bis 4 m über OKFFB, sonst wie vor beschrieben.
Menge: 5,000 St
Kostengruppe DIN 276 2018-12: 440000000

*Hinweis: HAUSEINFÜHRUNGEN*

**02.01.4830 Kabeldurchführung, Durchm. 150-200mm AD 25-50mm geteilt**
Kabeldurchführung, mehrfach, rund, in Außenwand,
Wanddicke über 25 bis 40 cm, in vorh. Kernbohrung, Durchmesser über 150 bis 200 mm, Außendurchmesser Kabelrohr über 25 bis 50 mm, dicht gegen nichtdrückendes Wasser, geteilte Ausführung, mit bis zu 4 Sparten.
Menge: 10,000 St
Kostengruppe DIN 276 2018-12: 440000000

**02.01.4840 Kabeldurchführung, Durchm. 150-200mm AD 50-63mm geteilt**
Kabeldurchführung, mehrfach, rund, in Außenwand,
Wanddicke über 25 bis 40 cm, in vorh. Kernbohrung, Durchmesser über 150 bis 200 mm, Außendurchmesser Kabelrohr über 50 bis 63 mm, dicht gegen nichtdrückendes Wasser, geteilte Ausführung, mit bis zu 3 Sparten.
Menge: 3,000 St
Kostengruppe DIN 276 2018-12: 440000000

**02.01.4850 Kabeldurchführung, Durchm. 150-200mm AD 63-110mm geteilt**
Kabeldurchführung, einfach, rund, in Außenwand,
Wanddicke über 25 bis 40 cm, in vorh. Kernbohrung, Durchmesser über 150 bis 200 mm, Außendurchmesser Kabel über 63 bis 110 mm, dicht gegen nichtdrückendes Wasser, geteilte Ausführung.
Menge: 12,000 St
Kostengruppe DIN 276 2018-12: 440000000

**02.01.4860 Rohrdurchführung, Durchm. 150-200mm AD 110-125mm geteilt**
Rohrdurchführung, einfach, rund, in Außenwand,
Wanddicke über 25 bis 40 cm, in vorh. Kernbohrung, Durchmesser über 150 bis 200 mm, Außendurchmesser Rohr über 110 bis 125 mm, dicht gegen nichtdrückendes Wasser, geteilte Ausführung.
Menge: 4,000 St
Kostengruppe DIN 276 2018-12: 440000000

**02.01.4870 Rohrdurchführung, Durchm. 200-250mm AD 125-160mm geteilt**
Rohrdurchführung, einfach, rund, in Außenwand,
Wanddicke über 25 bis 40 cm, in vorh. Kernbohrung, Durchmesser über 200 bis 250 mm, Außendurchmesser Rohr über 125 bis 160 mm, dicht gegen nichtdrückendes Wasser, geteilte Ausführung.
Menge: 5,000 St
Kostengruppe DIN 276 2018-12: 440000000

**02.01.4880 Rohrdurchführung, Durchm. 200-250mm AD 160-210mm geteilt**
Rohrdurchführung, einfach, rund, in Außenwand, Wanddicke über 25 bis 40 cm, in vorh. Kernbohrung, Durchmesser über 200 bis 250 mm, Außendurchmesser Rohr über 160 bis 210 mm, dicht gegen nichtdrückendes Wasser, geteilte Ausführung.
Menge: 2,000 St
Kostengruppe DIN 276 2018-12: 440000000

*Hinweis: ALLGEMEINE LEISTUNGEN*

*Hinweis: BAUSTELLENEINRICHTUNGEN*

*Hinweis: Baustelleneinrichtung:*
Baustelleneinrichtung:

Bauseitige Baustelleneinrichtung:
siehe Allgemeine Baubeschreibung, Punkt 3.

Das Einrichten, Unterhalten und Räumen der darüber hinaus für die Ausführung der eigenen Arbeiten erforderlichen Baustelleneinrichtung gemäß Nebenleistungen der VOB ist in die Einheitspreise einzukalkulieren (sofern nicht in gesonderten Positionen erfasst)
wie z.B.:

- Hebezeuge und Fördergeräte

- Geräte und Werkzeuge

- Magazine zur Unterbringung von Geräten und Material

- Arbeits- und Schutzgerüste, sowie Traggerüste der
Bemessungsklasse A

- Abdeckungen und Umwehrungen von Öffnungen

- Schutz von Bau- und Anlagenteilen durch loses
Abdecken, Abhängen oder Umwickeln mit Bautenschutzfolien

- Messungen für das Ausführen und Abrechnen der Arbeiten

- Schutz- und Sicherheitsmaßnahmen nach den
Unfallverhütungsvorschriften und den behördlichen Bestimmungen

- Liefern der Betriebsstoffe

- Befördern aller Stoffe und Bauteile zu den Verwendungsstellen und
etwaiges Rückbefördern

- Sichern der Arbeiten gegen Niederschlagswasser, und seine
etwa erforderliche Beseitigung

- Entsorgen von Abfall aus dem Bereich des Auftragnehmers
sowie Beseitigen der Verunreinigungen, die von den Arbeiten
des Auftragnehmers herrühren

- Entsorgen von Abfall aus dem Bereich des Auftraggebers bis
zu einer Menge von 1 m3, soweit der Abfall nicht schadstoffbelastet ist

**02.01.4890 Bauablaufplanung**
Bauablaufplanung

Der AN legt dem AG innerhalb von 4 Wochen nach Auftragserteilung einen detaillierten Baustelleneinrichtungsplan sowie Bauablaufplan vor, Übergabe analog (Papierform) und im Datenformat pdf, in einfacher Ausfertigung.
Menge: 1,000 psch
Kostengruppe DIN 276 2018-12: 440000000

**02.01.4900 Aufenthalts-/Lagerräume einrichten und räumen**
Einrichten und Räumen von Aufenthalts- und Lagerräumen für die eigene Belegschaft.

Auf der vom Auftraggeber ausgewiesenen Baustelleneinrichtungsfläche wird lediglich eine Anzahl von max. 1 Containerstellplatz (2 St übereinanderstehend zulässig) nbsp; 2,50 x 6,00 m Grundfläche für Aufenthalts- (oben) und Lagerräume (unten) zur Verfügung gestellt. Es ist von einer zweigeschossigen Containeranlage auszugehen. Die Kosten für die Anbindung an Ver- und Entsorgungsmedien ab den bauseits zur Verfügung gestellten Übergabepunkten und die Installation von Zugängen mit Treppe und Podest sind in den Einheitspreis einzukalkulieren.

einrichten und räumen
Menge: 1,000 psch
Kostengruppe DIN 276 2018-12: 440000000

**02.01.4910 Aufenthalte-/Lagerräume Verlängerung Vorhaltezeit**
Vorhalten und Betreiben der vorgenannten Aufenthalts- und Lagerräume
Menge: 90,000 Wo
Kostengruppe DIN 276 2018-12: 440000000

*Hinweis: SONSTIGES*

**02.01.4920 Rückbau und Provisorien Mediengang, Starkstrom**
Rückbau und provisorische Umverlegung inkl. Abhängung von Starkstromkabeln im Mediengang.

Für die Abbrucharbeiten einer Wand im Mediengang, werden auf einer Gesamtlänge von ca. 15m, die vorhandenen Starkstromkabel umverlegt bzw. umgeschwenkt. Wir gehen davon aus, dass eine Verlängerung der Kabel nicht erforderlich sein wird.

Die Montagehöhe beträgt ca. 2,5m. Es sind ca. 30 Kabel mit einem Außendurchmesser von ca. 8,5-30mm vorhanden. Die Umverlegung erfolgt um ca. 2m (in Richtung Gangmitte des Medienganges) inkl. Befestigungsband, Sammelhalter etc. liefern und montieren.

Vor Beginn der Arbeiten sind die Kabel aufzunehmen, zu dokumentieren, freizuschalten und freizumessen. Hierfür sind in den Einheitspreis 24 Std. Obermonteursleistung einzukalkulieren.
Menge: 1,000 psch
Kostengruppe DIN 276 2018-12: 440000000

**02.01.4930 Rückbau und Provisorien Mediengang, Schwachstrom**
Rückbau und provisorische Umverlegung inkl. Abhängung von Schwachstromkabeln im Mediengang.

Für die Abbrucharbeiten einer Wand im Mediengang, werden auf einer Gesamtlänge von ca. 15m, die vorhandenen Schwachstromkabel umverlegt bzw. umgeschwenkt. Wir gehen davon aus, dass eine Verlängerung der Kabel nicht erforderlich sein wird.

Die Montagehöhe beträgt ca. 2,5m. Es sind ca. 15 Kabel mit einem Außendurchmesser von ca. 5,5-20mm vorhanden. Die Umverlegung erfolgt um ca. 2m (in Richtung Gangmitte des Medienganges) inkl. Befestigungsband, Sammelhalter etc. liefern und montieren.

Vor Beginn der Arbeiten sind die Kabel aufzunehmen, zu dokumentieren, freizuschalten und freizumessen. Hierfür sind in den Einheitspreis 16 Std. Obermonteursleistung einzukalkulieren
Menge: 1,000 psch
Kostengruppe DIN 276 2018-12: 440000000

**02.01.4940 Rückbau Kabelverlegesysteme Mediengang**
Nach Beendigung der Umverlegearbeiten gem. den v.g. Positionen, erfolgt der Rückbau der vorhandenen Kabelverlege- systeme. Hier können von folgenden Mengen/Massen ausgegangen werden:

- 15m 400/60mm inkl. Wandausleger, Verbinder etc.
- 60m Kupa Rohr M20 bis M32 inkl. Wandhalter in verschiedenen
Teillängen

Die Verlegesysteme sind komplett zu demontieren, abzutransportieren und zu entsorgen.
Menge: 1,000 psch
Kostengruppe DIN 276 2018-12: 440000000

**02.01.4950 Fahrbares Standgerüst > 2,0 m Grundstandzeit 4 Wochen**
Fahrbares Standgerüst > 2,0 m

Systemgerüst DIN 4420,
Gerüstgruppe 4 bis 5,
mit allseitigem Seitenschutz,
Aufstellung im Gebäude in von den Berufsgenossenschaften zugelassener Ausführung.

Höhe der obersten Gerüstlage: ca. 6,0 m

Grundstand und -vorhaltezeit: 4 Wochen

In erforderlicher Anzahl für die Dauer der Montagen unter der Decke vorhalten, einschl. Auf- und Abbau.
Menge: 2,000 St
Kostengruppe DIN 276 2018-12: 440000000

**02.01.4960 Vorhalten Fahrbares Standgerüst**
Vorhalten und Betreiben des vorgenannten Standgerüst über die vereinbarte Grundvorhaltzeit hinaus.
Menge: 20,000 Wo
Kostengruppe DIN 276 2018-12: 440000000

**02.01.4970 Mobilkran für die Ausführung der eigenen Arbeiten**
Mobilkran für die Ausführung der eigenen Arbeiten, zum Beispiel für die Einbringung des v.g. Dieselaggregates und Kabeltrommeln.

Einschließlich aller Anlieferungen und Abtransporte, Bedienpersonal und Betriebskosten.

Die Aufstellung ist mit der Bauleitung abzustimmen. Die Abrechnung erfolgt in Tagessätzen.
Menge: 1,000 d
Kostengruppe DIN 276 2018-12: 440000000

*Hinweis: INBETRIEBNAHMEN*

**02.01.4980 Inbetriebnahme**
Inbetriebnahme

bestehend aus allen Komponenten, die in diesem LV beschrieben sind.

Die Protokolle sind als Kopie dem Bauleiter innerhalb 2 Tagen nach der Inbetriebnahme zu übergeben. Die Originale sind in die Revisonsunterlagen einzupflegen.
Menge: 1,000 psch
Kostengruppe DIN 276 2018-12: 440000000

*Hinweis: DOKUMENTATION*

*Hinweis: WERK- UND MONTAGEPLANUNG*

**02.01.4990 Montage und Werkstattzeichnungen**
Erstellen der kompletten Montage und Werkstattzeichnungen

für den gesamten Umfang des Leistungsverzeichnisses.
Zu kalkulieren sind unter anderem auch die Engineering und Zeichnungsleistungen sowie die Vervielfältigungskosten. Des weiteren das Fortschreiben der Montagepläne und Werkstattpläne, entsprechend dem Baufortschritt. Abweichungen gegenüber der Ausführungsplanung sind sowohl innerhalb des Planes durch "Wolken" als auch Indexfortschreibung im Stempelfeld deutlich sichtbar zukennzeichnen. Die Montagepläne sind mit einem aktuellen CAD-System zu erstellen.

Die Auftragnehmer haben die Montage- und Werkstattzeichnungen als eigenständige Zeichnungen zu erstellen. Der Fachplaner/Bauherr behält sich vor, die Montagepläne mind. 2 Wochen vor Montagebeginn einzusehen. Der Auftragnehmer hat die Berechnungen und die Montagezeichnungen umgehend bzw. nach Terminplan nach Auftragserteilung zu erstellen und mit allen Beteiligten verantwortlich zu koordinieren, ferner dafür zu sorgen, dass alle an der Erstellung der Gesamtanlage beteiligten Firmen die zur einwandfreien Funktion der Anlagen notwendigen Unterlagenerhalten.

Die vom Auftragnehmer zu erstellenden Werk- und Montagepläne sind im Rahmen der vorzulegenden Dokumentation zur Abnahme zuintegrieren.
Grundlagen zur Erstellung der Montage- und Werkstattplanung sind:
Technische Angaben nach DIN-Normen
Schlitz- und Durchbruchspläne,
Gewerkerelevante Inhalte,
Forderungen und Auflagen des Bauantrages und der Baugenehmigung sowie die speziellen Antrags- und Genehmigungsunterlagen,
die jeweils aktuellen Werkspläne des Architekten
die Festlegungen aus Protokollen und Besprechungsvermerkenwährend der Baudurchführung.

Zur Erstellung der Montage- und Werkstattzeichnungen können die Ausführungszeichnungen des Planungsbüros ggf. weiterverwendet werden. Die Koordination der Auftragnehmer verschiedener Gewerke hat untereinander durch diese aktiv und zeitgerecht zuerfolgen.
Die Montagezeichnungen umfassen Grundrisse und im notwendigen Umfang Systemschnitte.

Mind. Maßstab 1:50.
Menge: 1,000 psch
Kostengruppe DIN 276 2018-12: 440000000

*Hinweis: SONSTIGE*

**02.01.5000 Teilnahme Baubesprechungen**
Teilnahme, eines namentlich zu benennenden, in der Person gleichbleibenden, deutschsprachigen Verantwortlichen, an den Baubesprechungen für die Gesamtkoordination.

Die Teilnahmedauer an den Baubesprechungen liegt zwischen 1-3 Stunden pro Besprechung.

Die Aufforderung zur Teilnahme erfolgt nach Bedarf durch den AG bzw. der Bauüberwachung mit mind. 1 Tag Vorlauf.

Abgerechnet wird je 1 Stück Besprechung pauschal.
Zeitlich einzukalkulieren sind ggf. anschließende, zusätzliche Abstimmungen zum Bauablauf.
Menge: 75,000 St
Kostengruppe DIN 276 2018-12: 440000000

**02.01.5010 Anfertigen der Revisions- und Bestandsunterlagen**
Revisions- und Bestandsunterlagen nach VOB/C, sowie DSHS-Vorgaben auf Grundlage der letztgültigen Architektenplänen zu erstellen

Der Auftragnehmer ist verpflichtet, dem Auftraggeber oder dem von ihm bestellten Vertreter mindestens die nachstehend aufgeführten Bescheinigungen, Prüfberichte, Unterlagen u. dergl. zu übergeben. Bei nicht Vorlage kann die Abnahme verweigert werden:

- Bescheinigung, das sämtliche elektrischen Anlagen nach geltenden
Bestimmungen und Vorschriften errichtet worden sind.

- Nachweis mit Messergebnissen über die Funktionsfähigkeit der
Schutzmaßnahmen, der geforderten Isolationswerte,
Beleuchtungsstärken und Blitzschutzisolationswerte.

- Abnahme- und Prüfbescheinigungen von Bauelementen die für die
behördlichen Abnahmen vorgeschrieben sind.

- Mängelfreier Abnahmebericht des zuständigen Prüfsachverständigen

- Unternehmerbescheinigung nach dem Standard des zuständigen
Bauordnungsamtes.

Revisionsunterlagen sind neben den Forderungen der DIN 18 382 sowie VDI 6026 (in der jeweiligen aktuellen Gültigkeit) und den zuvor genannten Zeichnungsunterlagen zu erstellen.

Alle Unterlagen jeweils 3-fach geplottet und gefaltet sowie digital auf USB-Datenträger als DWG- und PDF-Datei zu übergeben. Die Zeichnungen sind als AutoCAD-dwg format anzufertigen.

Erstreckt sich die Revisions- und Dokumentationsunterlage über mehrere Ordner ist in jedem Ordner ein vollständiges Inhaltsverzeichnis abzulegen.

Revisions- und Dokumentationsunterlagen sind vor Übergabe zur Prüfung vorzulegen.

Revisionsunterlagen sind spätestens 4 Wochen vor Einweisung des Betreibers vollständig vorzulegen.
Menge: 1,000 St
Kostengruppe DIN 276 2018-12: 440000000

**02.01.5020 Einweisung des Bedienungspersonals in den Betrieb der Anlagen**
Einweisung des Bedienungspersonals in den Betrieb der Anlagen.
Menge: 2,000 St
Kostengruppe DIN 276 2018-12: 440000000

**02.01.5030 Mitwirkung bei der Sachverständigenprüfung**
Mitwirkung bei der Sachverständigenprüfung für Gebäude und Anlagen nach PrüfVO NRW des Landes.

Folgende Anlagen sind entspr. den gesetzlichen Vorschriften durch einen Sachverständigen abnehmen zu lassen.

- Elektrische Anlagen

Im Leistungsumfang des AN befinden sich die Zusammenstellung aller notwendigen Unterlagen sowie die Begleitung der Abnahme und alle erforderlichen Koordinationen im Zusammenhang mit der Abnahme.

Die Abnahme kann an mehreren Tagen erfolgen.

Der Prüf-Sachverständige wurde vom Bauherrn beauftragt.
Menge: 1,000 St
Kostengruppe DIN 276 2018-12: 440000000

**02.01.5040 Mitwirkung bei der Sachverständigenprüfung**
Mitwirkung bei der Sachverständigenprüfung für Gebäude und Anlagen nach PrüfVO NRW des Landes.

Folgende Anlagen sind entspr. den gesetzlichen Vorschriften durch einen Sachverständigen abnehmen zu lassen.

- Sicherheitsbeleuchtungsanlage

Im Leistungsumfang des AN befinden sich die Zusammenstellung aller notwendigen Unterlagen sowie die Begleitung der Abnahme und alle erforderlichen Koordinationen im Zusammenhang mit der Abnahme.

Die Abnahme kann an mehreren Tagen erfolgen.

Der Prüf-Sachverständige wurde vom Bauherrn beauftragt.
Menge: 1,000 St
Kostengruppe DIN 276 2018-12: 440000000

**02.01.5050 Mitwirkung bei der Sachverständigenprüfung**
Mitwirkung bei der Sachverständigenprüfung für Gebäude und Anlagen nach PrüfVO NRW des Landes.

Folgende Anlagen sind entspr. den gesetzlichen Vorschriften durch einen Sachverständigen abnehmen zu lassen.

- NRA- Anlagen

Im Leistungsumfang des AN befinden sich die Zusammenstellung aller notwendigen Unterlagen sowie die Begleitung der Abnahme und alle erforderlichen Koordinationen im Zusammenhang mit der Abnahme.

Die Abnahme kann an mehreren Tagen erfolgen.

Der Prüf-Sachverständige wurde vom Bauherrn beauftragt.
Menge: 1,000 St
Kostengruppe DIN 276 2018-12: 440000000

**02.01.5060 Mitwirkung bei baubegleitende Begehung durch einen SV**
Mitwirkung bei baubegleitende Begehung durch einen Sachverständigen
für Gebäude und Anlagen nach techn. Prüfverordnung des Landes.

Folgende Anlagen sind entspr. den gesetzlichen Vorschriften durch einen
Sachverständigen abnehmen zu lassen:

- Elektrische Anlagen
- Sicherheitsbeleuchtungsanlage
- NRA- Anlagen

Die baubegleitenden Begehungen werden stundenweise zum Nachweis berechnet.
Menge: 32,000 Std
Kostengruppe DIN 276 2018-12: 440000000

#### Untertitel 02.02 BAN 071 Reservefläche (TP 03)

*Hinweis: KG 442 EIGENSTROMVERSORGUNGSANLAGEN*

*Hinweis: SICHERHEITSLEUCHTEN*

**02.02.0010 Sicherheitsleuchte rund (Index Typ C)**
Sicherheitsleuchte rund (Index Typ C)

LED-Sicherheitsleuchte mit optimierter Lichtverteilung zur Ausleuchtung von Flächen.

Gehäuse aus pulverbeschichtetem Aluminium zur Deckenaufbaumontage
mit seitlicher Kabeleinführung. Lichtverteilung: symmetrisch, zur Ausleuchtung von Flächen.

Folgende Merkmale sind einzuhalten:

- Befestigungsart: Deckenmontage AP
- Lichtpunkthöhen bis: 6,0 m
- Befestigungsart: Deckenmontage
- Material: Aluminium-Druckguss pulverbeschichtet
- Blendenform: rund
- Anschlussklemmen 3x2,5mm² für Durchgangsverdrahtung
- Leuchtmittel: 1 x 3,5W LED-Modul
- Lichtfarbe: 4000 K
- Lichtverteilung: Symmetric Low Bay
- Lebensdauer: 50.000 h
- Frei programmierbare Schaltungsart für Bereitschaftslicht und Dauerlicht
- Dimmung: im Netzbetrieb
- Überwachungsart: Einzelleuchtenüberwachung
- Schutzart: IP40
- Schutzklasse: I
- Nennspannung: 230 V AC/DC +/-10 % 50/60 Hz; DC: 176 V
- 264 V
- Stromaufnahme Batteriebetrieb: 25 mA
- Scheinleistung: 5,8 VA
- Einschaltstrom: 6 A / 22 µs
- Zulässiger Temperaturbereich: -15/+40 °C

komplett einschl. Klein-, Isolier- und Befestigungsmaterial
liefern, montieren und betriebsbereit anschließen.
Menge: 3,000 St
Kostengruppe DIN 276 2018-12: 440000000

**02.02.0020 Sicherheitsleuchte rund (Index Typ C1)**
Sicherheitsleuchte rund (Index Typ C1)

Hochwertige LED- Sicherheitsleuchten zur Ausleuchtung
von Flächen und Rettungswegen.

Zum kombinierten Einsatz für Sicherheits- und Durchgangsbeleuchtung. Leuchten für Deckenaufbaumontage mit pulverbeschichtetem Gehäuse aus Aluminium mit hoher Schutzart und ohne sichtbare Schrauben.

Folgende Merkmale sind einzuhalten:

- Lichtpunkthöhen bis 6,0m
- Befestigungsart: Deckenmontage
- Material: Aluminium pulverbeschichtet
- Anschlussklemmen: 3x2,5mm² für Durchgangsverdrahtung
- Leuchtmittel: 4 x 1W LED-Modul
- Lichtfarbe: 4300K
- Lichtverteilung: symetrisch
- Lebensdauer: 50.000 h
- Frei programmierbare Schaltungsart für Bereitschaftslicht und Dauerlicht
- Dimmung: im Netzbetrieb
- Überwachungsart: Einzelleuchtenüberwachung
- Schutzart: IP65
- Schutzklasse: I
- Nennspannung: 230 V AC/DC +/-10 % 50/60 Hz; DC: 176 V
- 264 V
- Stromaufnahme Batteriebetrieb: 28 mA
- Scheinleistung: 6,3 VA
- Einschaltstrom: 6 A / 22 µs
- Zulässiger Temperaturbereich: -15/+40 °C

komplett einschl. Klein-, Isolier- und Befestigungsmaterial
liefern, montieren und betriebsbereit anschließen.
Menge: 2,000 St
Kostengruppe DIN 276 2018-12: 440000000

*Hinweis: SONSTIGES*

**02.02.0030 Stromkreisbezeichungsschilder**
Stromkreisbezeichungsschilder

Resopalschild aus einer weißen Grundplatte mit einer Dicke von 1,5mm, roten Trennstrichen sowie schwarzer Schrift. Die Schrift ist in das Resopalschild einzugravieren.
Menge: 5,000 St
Kostengruppe DIN 276 2018-12: 440000000

*Hinweis: KG 444 NIEDERSPANNUNGSINSTALLATIONSANLAGEN*

*Hinweis: KABEL UND LEITUNGEN*

*Hinweis: Kunststoffmantelleitung halogenfrei*
HINWEISTEXT:

Halogenfreie Installationsleitung DIN VDE 0250-214 (VDE 0250-214) auf Kabelrinnen, in offene Kanäle, Kabelhaltern offen in Doppelböden, mit Bügelschellen auf Kabelleitern oder C-Schienen, in offener oder geschlossener Leerrohrinstallation verlegen.

Mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**02.02.0040 Installationsleitung halogenfrei NHXMH-J 3x1,5mm2**
Halogenfreie Installationsleitung DIN VDE 0250-214 (VDE 0250-214) NHXMH-J 3 x 1,5 mm2, Cu-Zahl 43, sonst wie vor beschrieben.
Menge: 150,000 m
Kostengruppe DIN 276 2018-12: 440000000

**02.02.0050 Installationsleitung halogenfrei NHXMH-J 3x2,5mm2**
Halogenfreie Installationsleitung DIN VDE 0250-214 (VDE 0250-214) NHXMH-J 3 x 2,5 mm2, Cu-Zahl 72, sonst wie vor beschrieben.
Menge: 100,000 m
Kostengruppe DIN 276 2018-12: 440000000

**02.02.0060 Installationsleitung halogenfrei NHXMH-J 5x1,5mm2**
Halogenfreie Installationsleitung DIN VDE 0250-214 (VDE 0250-214) NHXMH-J 5 x 1,5 mm2, Cu-Zahl 72, sonst wie vor beschrieben.
Menge: 50,000 m
Kostengruppe DIN 276 2018-12: 440000000

*Hinweis: Halogenfreie Installationskabel, symmetrisch, DIN VDE 0815*
HINWEISTEXT:

Halogenfreie Installationskabel, symmetrisch, DIN VDE 0815 (VDE 0815) auf Kabelrinnen, in offene Kanäle, Kabelhaltern offen in Doppelböden, in offener oder geschlossener Leerrohrinstallation, mit Bügelschellen an Kabelleitern oder C-Schienen verlegen.

einschl. Klein-, Isolier- und Befestigungs material, liefern und in verschiedenen Längen betriebsfertig montieren.

**02.02.0070 Installationskabel symmetrisch J-H(St)H 2x2x0,6 Bd**
Installationskabel, symmetrisch, DIN VDE 0815 (VDE 0815), J-H(St)H,
2 x 2 x 0,6 Bd, sonst wie vor beschrieben.
Menge: 150,000 m
Kostengruppe DIN 276 2018-12: 440000000

*Hinweis: INSTALLATIONSMATERIAL*

*Hinweis: Beschriftung*
Beschriftung

Alle Installationsgeräte sind mit Unterverteiler und Stromkreisnummer
zu beschriften.

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**02.02.0080 Präsenzmelder für 230 V AC, als Leader**
Präsenzmelder für 230 V AC, als Leader, mit Infrarotsensor, Schutzart IP 44 DIN EN 60529 (VDE 0470-1), Erfassungsbereich 360 Grad, Reichweite 4 m, mit Unterkriechschutz, mit integriertem Dämmerungs- schalter, Einstellbereich 5 bis 1000 lx, Mindestausschaltverzögerung ‘60‘ s, für Deckenmontage, Montagehöhe bis 3 m.
Menge: 1,000 St
Kostengruppe DIN 276 2018-12: 440000000

**02.02.0090 Präsenzmelder für 230 V AC, als Follower,**
Präsenzmelder für 230 V AC, als Follower, mit Meldefunktion zum Master, mit Infrarotsensor, Schutzart IP 44 DIN EN 60529 (VDE 0470-1), Erfassungsbereich 360 Grad, Reichweite mind. 12 m, mit Unterkriech- schutz, Einstellbereich 5 bis 300 lx, Mindestausschaltverzögerung ‘60‘ s, für Deckenmontage, Montagehöhe bis 4 m.
Menge: 1,000 St
Kostengruppe DIN 276 2018-12: 440000000

**02.02.0100 Schuko-Steckdose AP 1-fach**
Schutzkontaktsteckdose DIN VDE 0620, 16 A, 250 V AC,
in Aufputzausführung, Schutzart IP 44 DIN VDE 0470-1.
Einsatz mit Schrauben befestigen.

Liefern, montieren und beriebsbereit anschließen.
Menge: 3,000 St
Kostengruppe DIN 276 2018-12: 440000000

**02.02.0110 Verbindungsdose Kunststoff grau 80/80mm T 37mm 5x4mm2 AP**
Verbindungsdose DIN EN IEC 60670-1 (VDE 0606-1) als Abzweigkasten, aus Kunststoff, Farbton grau, Grundfläche mind. 80/80 mm, Tiefe mind. 37 mm, mit Deckel, mit 5 Klemmen 4 mm2, Aufputz.
Menge: 5,000 St
Kostengruppe DIN 276 2018-12: 440000000

*Hinweis: ROHRE UND BEFESTIGUNGEN*

*Hinweis: Kunststoffpanzerrohr*
HINWEISTEXT:

Elektroinstallationsrohr - halogenfrei - starr, nicht flammenausbreitend
aus Spezialkunststoff, mit VDE-Prüfzeichen, nach VDE 0605 DIN EN 61 386-22, 100% halogenfrei nach DIN EDV V 0604-2-100, temperaturbe- ständig von -45 bis +90 GradC, mittlere Druckfestigkeit (750N/5cm)
als offene Leerrohrinstallation verlegen, einschl. aller erforderlichen Steckmuffen, Endtüllen sowie Klein-, Isolier- und Befestigungsmaterial,
liefern und verlegen.

**02.02.0120 Kunststoffpanzerrohr M 25**
Kunststoffpanzerrohr M 25, sonst wie vor beschrieben.
Menge: 30,000 m
Kostengruppe DIN 276 2018-12: 440000000

**02.02.0130 Kunststoffpanzerrohr M 32**
Kunststoffpanzerrohr M 32, sonst wie vor beschrieben.
Menge: 20,000 m
Kostengruppe DIN 276 2018-12: 440000000

*Hinweis: Stahlpanzerrohr*
Stahlpanzerrohr - schwarz - ohne Papiereinlage, starr oder flexibel,
entsprechend den örtlichen Anforderungen,
Ausführung A nach DIN EN 61 386-1, als offene Rohrinstallation
an Wänden, Decken, auf Betonschalung, auf Rohbeton, im Estrich,
an Eisenkontruktion oder unter Putz,
einschl. aller erforderl. Schraubmuffen, Kunststoff-Endtülle sowie Klein-, Isolier- und Befestigungsmaterial, liefern und betriebsbereit verlegen.

**02.02.0140 Stahlpanzerrohr M 25**
Stahlpanzerrohr M 25, sonst wie vor beschrieben.
Menge: 30,000 m
Kostengruppe DIN 276 2018-12: 440000000

**02.02.0150 Stahlpanzerrohr M 32**
Stahlpanzerrohr M 32, sonst wie vor beschrieben.
Menge: 20,000 m
Kostengruppe DIN 276 2018-12: 440000000

*Hinweis: BÜGELSCHELLEN UND KABELHALTER*

*Hinweis: Kabelhalter aus Kunststoff/Metall*
HINWEISTEXT:

Kabelhalter aus Kunststoff/Metall, geeignet für Wand-/Deckenmontage
Befestigungsloch 6 mm, Befestigungsabstand 0,5 - 0,6 m
einschl. Klein- und Befestigungsmaterial liefern und montieren.

**02.02.0160 Kabelhalter aus Kunststoff 20 ltg**
Kabelhalter aus Kunststoff,
Anzahl von Leitungen: 20,
NHMH 3 x 1,5 mm2, sonst wie vor beschrieben.
Menge: 50,000 St
Kostengruppe DIN 276 2018-12: 440000000

**02.02.0170 Kabelhalter aus Kunststoff 40 ltg**
Kabelhalter aus Kunststoff,
Anzahl von Leitungen: 40,
NHMH 3 x 1,5 mm2, sonst wie vor beschrieben.
Menge: 30,000 St
Kostengruppe DIN 276 2018-12: 440000000

**02.02.0180 Kabelhalter aus Metall 20 ltg**
Kabelhalter aus Metall.
mit Metalldübel,
Anzahl von Leitungen: 20,
NHXCH 3 x 1,5 mm2, sonst wie vor beschrieben.
Menge: 40,000 St
Kostengruppe DIN 276 2018-12: 440000000

**02.02.0190 Kabelhalter aus Metall 40 ltg**
Kabelhalter aus Metall,
mit Metalldübel,
Anzahl von Leitungen: 40,
NHXCH 3 x 1,5 mm2, sonst wie vor beschrieben.
Menge: 40,000 St
Kostengruppe DIN 276 2018-12: 440000000

*Hinweis: KG 445 BELEUCHTUNGSANLAGEN*

*Hinweis: Vorbemerkung*
Vorbemerkung:

Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage:

Anforderungen:
VDE 0711-1:2020-08
VDE 0100-559

benötigte Ausschnitte und Verstärkungen sind mit demjeweilgen Decken Gewerk abzustimmen

Alle Leuchten sind betriebsfertig inkl. evtl. benötigter Leuchtmittel zu liefern und montieren.

*Hinweis: INNENRAUMLEUCHTEN*

**02.02.0200 Feuchtraumwannenleuchte 29W LED (Leuchtenindex 1)**
Feuchtraumwannenleuchte LED (Leuchtenindex 1)

Farbe:  hellgrau
Montageart:  Deckenanbau
Leuchtmittel: LED
Lichtstrom: ca. 4200 lm
Leistung: ca. 29 W
Abstrahlung: Direktstrahlend
Farbtemperatur: 4000K

Abmessungen (LxBxH): ca. 1240 x 85 x 78 mm

Schutzklasse I, mind. IP65, Schlagfestigkeit IK08, F, D

Montageort:  Technikräume, Lager

inkl. Leuchtmittel, Vorschaltgeräte, Klein-, Isolier- und Befestigungsmaterial, liefern, montieren und betriebsbereit anschließen.
Menge: 6,000 St
Kostengruppe DIN 276 2018-12: 440000000

*Hinweis: KG 456 GEFAHRENMELDE- UND ALARMANLAGEN*

*Hinweis: Fabrikatsvorgabe Brandmeldeanlage*
Fabrikatsvorgabe Brandmeldeanlage:

Entsprechend der Ausführungs- und Ausstattungsstandards für Sanierungen, Umbauten und neue Gebäude an der Deutschen Sporthochschule Köln, sind die folgenden Fabrikatsvorgaben zu beachten.

Die Deutschen Sporthochschule Köln gibt in Ihren Standards für Brandmeldeanlagen das Fabrikat Novar GmbH a Honeywell
Company-Esser (abgekürzt: "Novar-Esser") IQ8-Control vor.

Die Deutschen Sporthochschule Köln betreibt ein Fernüberwachungs-Anlagenmanagement-System für Brandmeldeanlagen, System WINMAG von Esser-Novar. Die Brandmeldezentralen müssen in vollem Umfang WINMAG-fähig sein und entsprechend kommunikationsfähig angebunden werden.

*Hinweis: Allgemeine Hinweise*
Allgemeine Hinweise

Ausgeschrieben wird eine Brandmeldeanlage gemäß DIN 14675-1 in Kategorie 1: Vollschutz. Die Brandmeldeanlage dient dem Schutz von Leben und Sachwerten.

Die Brandmeldeanlage wird auf die Leitstelle der Stadt Aachen aufgeschaltet.

Das System muss über eine VdS Systemanerkennung für Brandmeldeanlagen, der Errichter über eine Anerkennung zur Planung und Errichtung von Brandmeldeanlagen verfügen.

Zusammen mit Abgabe des Angebotes hat der Bieter die entsprechenden Zertifikate beizubringen

Für das angebotene Brandmeldesystem wird eine VdS Systemanerkennung nachgewiesen.

*Hinweis: MELDERTECHNIK*

**02.02.0210 O2T/So Multisensor Melder IQ8Quad mit integr. Warnton**
O2T/So Multisensor Melder IQ8Quad mit integr. Warnton

Multisensormelder mit integriertem, busversorgetem Warntongeber.

Der Melder verfügt über zwei integrierte optische Rauchsensoren mit unterschiedlichen Streulichtwinkeln sowie zusätzlicher Thermosensor-Auswertung zur Erkennung von Schwelbränden bis hin zu offenen Bränden mit gleichmäßigem Ansprechverhalten.

Vergleich der Rauchsensorsignale zur Rauchklassifizierung und Reduzierung von Täuschungsalarmen, wie z.B. durch Wasserdampf oder Staub. Durch die hervorragenden Detektionseigenschaften ist der Melder außerdem in der Lage, die in der Norm beschriebenen Testfeuer TF1 und TF6 zu erkennen. Der Melder ist auch für höhere Anwendungstemperatur bis +65 °C geeignet.

Der Melder verfügt über eine automatische Verschmutzungserkennung. Der Status der Verschmutzung kann über die Programmier- und Service Software ausgelesen und angezeigt werden. Bis zu 20 anwählbare unterschiedliche Tonmuster, inkl. DIN-Ton. Einstellbare Lautstärkenregelung in 8 Stufen möglich. Zum Betrieb mit Einzeladressierung in Ringbussystemen. Der Leitungstrenner ist im Melder integriert.

Leistungsmerkmale
- Flache Bauweise
- Mikroprozessorgesteuerte Signalverarbeitung
- Vollständige Selbstüberwachung
- Verschmutzungserkennung und Ruhewertnachführung gemäß
geltender Normen und Richtlinien
- Falschalarmunterdrückung bei Betauung durch spezielle
Oberfläche
- Trenner integriert im Melder, nach EN 54-17
- Zentrierte 360° Alarmanzeige
- Separate Betriebsanzeige
- Detektion nach dem Vorwärts- und Rückwärtsstreuprinzip
- Vergleich von Brandkenngrößenmustern nach
DIN VDE 0833-2
- 360° thermische Überwachung mit einem Sensor
- Busversorgter Warntongeber im Melder
- Frei anwählbare unterschiedliche Tonmuster inklusive
DIN Ton gemäß DIN 33404 Teil 3
- Mehrere Teilsignale zu einem Signal verknüpfbar
- Wiederholungsraten von Signalen und Teilsignalen
programmierbar
- Automatische Synchronisation von mehreren Warntongebern
- Alarm- und Betriebsdatenspeicherung, integrierter
Betriebsstundenzähler
- Möglichkeit der zeit- und ereignisgesteuerten
Sensorabschaltung
- Zugelassen nach DIN EN 54-7/-5 B /-17, CEA 4021
- Zugelassen nach DIN EN 54-3
- Powered Loop Fähig
- Kurzschluss-/unterbrechungstolerant

Technische Daten:
Betriebsspannung 8 - 42 V DC
Ruhestrom @ 19 V DC ca. 80 µA
Ruhestrom @ BMZAkku ca. 450 µA @ 42 V
Schallpegel max. 92 dB (A) +/- 2 dB (A)
bei 1 m DIN-Ton
Überwachungsfläche max. 110 m²
Überwachungshöhe max. 12 m
Luftgeschwindigkeit 0 - 25.4 m/s
Anwendungstemperatur -20 °C - 65 °C
Lagertemperatur -25 °C - 75 °C
Schutzart IP43 (mit Sockel + Option)
Material ABS
Rel. Luftfeuchte max. 95 %
(nicht kondensierend)
Farbe weiß, ähnlich RAL 9010
Gewicht ca. 145 g
Melderspezifikation EN 54-7/-5 B/-17, CEA 4021
Spezifikation EN 54-3
akustischer Signalgeber
Abmessungen D. 117 mm H: 59 mm
D: 117 mm H: 67 mm (inkl. Sockel)

Fabrikat: ESSER/Honeywell

Liefern, montieren und beriebsbereit anschließen.
Menge: 2,000 St
Kostengruppe DIN 276 2018-12: 440000000

**02.02.0220 Meldersockel Standard für Serie IQ8Quad**
Standardmeldersockel für automatische Brandmelder. Bei Entnahme des Melders wird der Ringbus autom. geschlossen. Im Sockel ist eine Melderentnahmesicherung enthalten, die bei Bedarf genutzt werden kann.

Technische Daten:
Anwendungstemperatur -20 °C bis 72 °C,
Lagertemperatur -25 °C bis 75 °C,
Anschlussklemmen Ø 0,6 mm bis 2 mm²,
Material ABS,
Rel. Luftfeuchte max 95 % (ohne Betauung)
Farbe weiß, ähnlich RAL 9010, Gewicht ca. 60 g,
Abmessungen D: 117 mm H: 24 mm (inkl. Melder 62 mm)

Fabrikat: ESSER/Honeywell

Liefern, montieren und beriebsbereit anschließen.
Menge: 2,000 St
Kostengruppe DIN 276 2018-12: 440000000

*Hinweis: SONSTIGES*

**02.02.0230 Melderkennzeichnungsschild AM, 3m**
Melderschild zur Kennzeichnung eines automatischen Brandmelders mit Meldernummer und Meldergruppe.

Hintergrund rot, Schrift weiß

Typenbeschreibung:
- Beschriftung nach DIN 1450
- Ausführung nach geltender TAB
- Schriftgröße richtet sich nach Raumhöhe

Höhe bis 3 m

liefern, montieren.
Menge: 2,000 St
Kostengruppe DIN 276 2018-12: 440000000

#### Untertitel 02.03 BAN 090 Abluftzentrale 1, 2 (TP 03)

*Hinweis: KG 444 NIEDERSPANNUNGSINSTALLATIONSANLAGEN*

*Hinweis: KABEL UND LEITUNGEN*

*Hinweis: Kunststoffmantelleitung halogenfrei*
HINWEISTEXT:

Halogenfreie Installationsleitung DIN VDE 0250-214 (VDE 0250-214) auf Kabelrinnen, in offene Kanäle, Kabelhaltern offen in Doppelböden, mit Bügelschellen auf Kabelleitern oder C-Schienen, in offener oder geschlossener Leerrohrinstallation verlegen.

Mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**02.03.0010 Installationsleitung halogenfrei NHXMH-J 3x1,5mm2**
Halogenfreie Installationsleitung DIN VDE 0250-214 (VDE 0250-214) NHXMH-J 3 x 1,5 mm2, Cu-Zahl 43, sonst wie vor beschrieben.
Menge: 50,000 m
Kostengruppe DIN 276 2018-12: 440000000

**02.03.0020 Installationsleitung halogenfrei NHXMH-J 3x4mm2**
Halogenfreie Installationsleitung DIN VDE 0250-214 (VDE 0250-214) NHXMH-J 3 x 4 mm2, Cu-Zahl 115, sonst wie vor beschrieben.
Menge: 240,000 m
Kostengruppe DIN 276 2018-12: 440000000

*Hinweis: Starkstromkabel halogenfrei nach DIN VDE 0276-604*
HINWEISTEXT:

Starkstromkabel, halogenfrei nach VDE 0276 - 604 0,6 / 1 kV, Cu - schwarz -r auf Kabelbühnen, im Doppelboden, mit Bügelschellen
an Kabelleitern oder C-Schienen Kabel auf Maß schneiden, auslegen, ausrichten, befestigen, ausprüfen, einschl. Klein-, Isolier- und Befestigungsmaterial, liefern und in verschiedenen Längen verlegen und betriebsbereit anschließen.

**02.03.0030 Kabel halogenfrei N2XH-J 1x4mm2**
Halogenfreies Kabel DIN VDE 0276-604 (VDE 0276-604) N2XH-J 1 x 4 mm2, Cu-Zahl 38, sonst wie vor beschrieben.
Menge: 40,000 m
Kostengruppe DIN 276 2018-12: 440000000

**02.03.0040 Kabel halogenfrei N2XH-J 1x6mm2**
Halogenfreies Kabel DIN VDE 0276-604 (VDE 0276-604) N2XH-J 1 x 6 mm2, Cu-Zahl 58, sonst wie vor beschrieben.
Menge: 50,000 m
Kostengruppe DIN 276 2018-12: 440000000

*Hinweis: Starkstromkabel halogenfrei nach DIN VDE 0276-604*
HINWEISTEXT:

Starkstromkabel, halogenfrei nach VDE 0276 - 604 0,6 / 1 kV, Cu - schwarz -r auf Kabelbühnen, im Doppelboden, mit Bügelschellen
an Kabelleitern oder C-Schienen Kabel auf Maß schneiden, auslegen, aus richten, befestigen, ausprüfen, einschl. Klein-, Isolier- und Befestigungsmaterial, liefern und in verschiedenen Längen verlegen und betriebsbereit anschließen.

**02.03.0050 Kabel halogenfrei N2XH-J 5x16mm2**
Halogenfreies Kabel DIN VDE 0276-604 (VDE 0276-604) N2XH-J 5 x 16 mm2, Cu-Zahl 768, sonst wie vor beschrieben.
Menge: 140,000 m
Kostengruppe DIN 276 2018-12: 440000000

**02.03.0060 Kabel halogenfrei N2XCH 4x35/16mm2**
Halogenfreies Kabel DIN VDE 0276-604 (VDE 0276-604) N2XCH 4 x 35/16 mm2, Cu-Zahl 1526, sonst wie vor beschrieben.
Menge: 160,000 m
Kostengruppe DIN 276 2018-12: 440000000

*Hinweis: Kabelanschlüsse*
Kabelanschlüsse

von Zuleitungskabel für Unterverteiler, Gewerkeschaltschränke der haustechnischen Anlagen, Großgeräte/-aggregate inklusive absetzen, Kabelschuhe und Schraubmaterial, dauerhafte Beschriftung,
kompl. einschl. Gestellung der Werkzeuge und Hilfsmittel, der Phasen- und Drehfeldprüfung sowie Klein material fachgerecht herstellen.

**02.03.0070 Kabelanschluss 5 x 16 mm2**
Kabelanschluss, Kabeltyp N2XH-J 5 x 16 mm2,
sonst wie vor beschrieben.
Menge: 2,000 St
Kostengruppe DIN 276 2018-12: 440000000

**02.03.0080 Kabelanschluss 4x 35/16 mm2**
Kabelanschluss, Kabeltyp N2XCH 4 x 35/16 mm2,
sonst wie vor beschrieben.
Menge: 2,000 St
Kostengruppe DIN 276 2018-12: 440000000

**02.03.0090 Zulage umverlegen Zuleitungen ALZ 1, 2**
Die Umschlussarbeiten der ALZ 1, 2 erfolgt zu einem späteren Zeitpunkt, im Nachgang der Kabelzugarbeiten. Die Kabel werden komplett ausgelegt und die letzten ca. 25m werden zu einem späteren Zeitpunkt umverlegt und angeschlossen.

Hier ist der zusätzlicher Aufwand abgefragt, für die erneute Anreise und umverlegen der beiden v.g. Zuleitungen.
Menge: 1,000 psch
Kostengruppe DIN 276 2018-12: 440000000

*Hinweis: INSTALLATIONSMATERIAL*

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**02.03.0100 Wippschalter AP IP44**
Wippschalter DIN EN 60669-1, Aufputzausführung
1polig, Aus/Wechsel, 10 A, 250 V AC, Schutzart IP 44.

Liefern, montieren und beriebsbereit anschließen.
Menge: 2,000 St
Kostengruppe DIN 276 2018-12: 440000000

**02.03.0110 Verbindungsdose Kunststoff grau 150/150mm T 37mm 5x4mm2 AP**
Verbindungsdose DIN EN IEC 60670-1 (VDE 0606-1) als Abzweigkasten, aus Kunststoff, Farbton grau, Grundfläche mind. 150/150 mm, Tiefe mind. 37 mm, mit Deckel, mit 5 Klemmen 4 mm2, Aufputz.
Menge: 4,000 St
Kostengruppe DIN 276 2018-12: 440000000

*Hinweis: SONSTIGES*

**02.03.0120 Festanschluss Kleingeräte 400 V**
Festanschluss / Anschluss Kleingeräte 400 V

einschl. Leitung, Klein-, Isolier- und Befestigungsmaterial, liefern und betriebsfertig montieren und anschließen.
Menge: 2,000 St
Kostengruppe DIN 276 2018-12: 440000000

**02.03.0130 Potentialausgleichsschiene**
Potentialausgleichsschiene einschließlich Erdungstrennklemme mit Anschlussmöglichkeit für 2 Banderder und 10 Leitungen
bzw. Kabel bis 95 mm², komplett mit Isolatoren auf Putz montieren. Die Anschlüsse sowie die Bezeichnung aller Zu- und
Abgänge sind komplett enthalten (Erdungsplan).

komplett einschl. Klein-, Isolier- und Befestigungsmaterial,
liefern, montieren und je Anschluss dauerhaft mit Kunststoffschild beschriften.
Menge: 2,000 St
Kostengruppe DIN 276 2018-12: 440000000

**02.03.0140 Erdung bauseitiger Metallteile**
Erdung bauseitiger Metallteile (Fremdgewerke)

Anschluss bauseitiger Metallteile im Gebäude wie z. B. Rohrleitungen, Fassadenteile, Kanäle etc.

Leitungsquerschnitt bis 25 mm²

komplett einschl. Klein-, Isolier- und Befestigungsmaterial,
liefern, montieren.
Menge: 20,000 St
Kostengruppe DIN 276 2018-12: 440000000

*Hinweis: KG 445 BELEUCHTUNGSANLAGEN*

*Hinweis: Vorbemerkung*
Vorbemerkung:

Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage:

Anforderungen:
VDE 0711-1:2020-08
VDE 0100-559

benötigte Ausschnitte und Verstärkungen sind mit demjeweilgen Decken Gewerk abzustimmen

Alle Leuchten sind betriebsfertig inkl. evtl. benötigter Leuchtmittel zu liefern und montieren.

*Hinweis: INNENRAUMLEUCHTEN*

**02.03.0150 Feuchtraumwannenleuchte 29W LED (Leuchtenindex 1)**
Feuchtraumwannenleuchte LED (Leuchtenindex 1)

Farbe:  hellgrau
Montageart:  Deckenanbau
Leuchtmittel: LED
Lichtstrom: ca. 4200 lm
Leistung: ca. 29 W
Abstrahlung: Direktstrahlend
Farbtemperatur: 4000K

Abmessungen (LxBxH): ca. 1240 x 85 x 78 mm, Schutzklasse I, mind. IP65, Schlagfestigkeit IK08, F, D.

Montageort:  Technikräume, Lager

inkl. Leuchtmittel, Vorschaltgeräte, Klein-, Isolier- und Befestigungsmaterial, liefern, montieren und betriebsbereit anschließen.
Menge: 2,000 St
Kostengruppe DIN 276 2018-12: 440000000

#### Untertitel 02.04 BAN 110 Abluftzentrale 3, 4 (TP 03)

*Hinweis: KG 444 NIEDERSPANNUNGSINSTALLATIONSANLAGEN*

*Hinweis: KABEL UND LEITUNGEN*

*Hinweis: Kunststoffmantelleitung halogenfrei*
HINWEISTEXT:

Halogenfreie Installationsleitung DIN VDE 0250-214 (VDE 0250-214) auf Kabelrinnen, in offene Kanäle, Kabelhaltern offen in Doppelböden, mit Bügelschellen auf Kabelleitern oder C-Schienen, in offener oder geschlossener Leerrohrinstallation verlegen.

Mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**02.04.0010 Installationsleitung halogenfrei NHXMH-J 3x1,5mm2**
Halogenfreie Installationsleitung DIN VDE 0250-214 (VDE 0250-214) NHXMH-J 3 x 1,5 mm2, Cu-Zahl 43, sonst wie vor beschrieben.
Menge: 50,000 m
Kostengruppe DIN 276 2018-12: 440000000

**02.04.0020 Installationsleitung halogenfrei NHXMH-J 3x4mm2**
Halogenfreie Installationsleitung DIN VDE 0250-214 (VDE 0250-214) NHXMH-J 3 x 4 mm2, Cu-Zahl 115, sonst wie vor beschrieben.
Menge: 300,000 m
Kostengruppe DIN 276 2018-12: 440000000

*Hinweis: Starkstromkabel halogenfrei nach DIN VDE 0276-604*
HINWEISTEXT:

Starkstromkabel, halogenfrei nach VDE 0276 - 604 0,6 / 1 kV, Cu - schwarz -r auf Kabelbühnen, im Doppelboden, mit Bügelschellen
an Kabelleitern oder C-Schienen Kabel auf Maß schneiden, auslegen, ausrichten, befestigen, ausprüfen, einschl. Klein-, Isolier- und Befestigungsmaterial, liefern und in verschiedenen Längen verlegen und betriebsbereit anschließen.

**02.04.0030 Kabel halogenfrei N2XH-J 1x4mm2**
Halogenfreies Kabel DIN VDE 0276-604 (VDE 0276-604) N2XH-J 1 x 4 mm2, Cu-Zahl 38, sonst wie vor beschrieben.
Menge: 40,000 m
Kostengruppe DIN 276 2018-12: 440000000

**02.04.0040 Kabel halogenfrei N2XH-J 1x6mm2**
Halogenfreies Kabel DIN VDE 0276-604 (VDE 0276-604) N2XH-J 1 x 6 mm2, Cu-Zahl 58, sonst wie vor beschrieben.
Menge: 50,000 m
Kostengruppe DIN 276 2018-12: 440000000

*Hinweis: Starkstromkabel halogenfrei nach DIN VDE 0276-604*
HINWEISTEXT:

Starkstromkabel, halogenfrei nach VDE 0276 - 604 0,6 / 1 kV, Cu - schwarz -r auf Kabelbühnen, im Doppelboden, mit Bügelschellen
an Kabelleitern oder C-Schienen, Kabel auf Maß schneiden, auslegen, ausrichten, befestigen, ausprüfen einschl. Klein-, Isolier- und Befestigungsmaterial, liefern und in verschiedenen
Längen verlegen und betriebsbereit anschließen

**02.04.0050 Kabel halogenfrei N2XH-J 5x25mm2**
Halogenfreies Kabel DIN VDE 0276-604 (VDE 0276-604) N2XH-J 5 x 25 mm2, Cu-Zahl 1200,sonst wie vor beschrieben.
Menge: 410,000 m
Kostengruppe DIN 276 2018-12: 440000000

*Hinweis: Kabelanschlüsse*
Kabelanschlüsse

von Zuleitungskabel für Unterverteiler, Gewerkeschaltschränke der haustechnischen Anlagen, Großgeräte/-aggregate inklusive absetzen, Kabelschuhe und Schraubmaterial, dauerhafte Beschriftung,
kompl. einschl. Gestellung der Werkzeuge und Hilfsmittel, der Phasen- und Drehfeldprüfung sowie Klein material fachgerecht herstellen.

**02.04.0060 Kabelanschluss 5x 25/16 mm2**
Kabelanschluss, Kabeltyp N2XCH 4 x 25/16 mm2.
sonst wie vor beschrieben.
Menge: 4,000 St
Kostengruppe DIN 276 2018-12: 440000000

**02.04.0070 Zulage Umverlegen Zuleitungen ALZ 3, 4**
Die Umschlussarbeiten der ALZ 3, 4 erfolgt zu einem späteren Zeitpunkt, im Nachgang der Kabelzugarbeiten. Die Kabel werden komplett ausgelegt und die letzten ca. 25m werden zu einem späteren Zeitpunkt umverlegt und angeschlossen.

Hier ist der zusätzlicher Aufwand abgefragt, für die erneute Anreise und umverlegen der beiden v.g. Zuleitungen.
Menge: 1,000 psch
Kostengruppe DIN 276 2018-12: 440000000

*Hinweis: INSTALLATIONSMATERIAL*

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**02.04.0080 Wippschalter AP IP44**
Wippschalter DIN EN 60669-1, Aufputzausführung
1polig, Aus/Wechsel, 10 A, 250 V AC, Schutzart IP 44.

Liefern, montieren und beriebsbereit anschließen.
Menge: 2,000 St
Kostengruppe DIN 276 2018-12: 440000000

**02.04.0090 Verbindungsdose Kunststoff grau 150/150mm T 37mm 5x4mm2 AP**
Verbindungsdose DIN EN IEC 60670-1 (VDE 0606-1) als Abzweigkasten, aus Kunststoff, Farbton grau, Grundfläche mind. 150/150 mm, Tiefe mind. 37 mm, mit Deckel, mit 5 Klemmen 4 mm2, Aufputz.
Menge: 4,000 St
Kostengruppe DIN 276 2018-12: 440000000

*Hinweis: SONSTIGES*

**02.04.0100 Festanschluss Kleingeräte 400 V**
Festanschluss / Anschluss Kleingeräte 400 V

einschl. Leitung, Klein-, Isolier- und Befestigungsmaterial, liefern und betriebsfertig montieren und anschließen.
Menge: 2,000 St
Kostengruppe DIN 276 2018-12: 440000000

**02.04.0110 Potentialausgleichsschiene**
Potentialausgleichsschiene einschließlich Erdungstrennklemme mit Anschlussmöglichkeit für 2 Banderder und 10 Leitungen
bzw. Kabel bis 95 mm², komplett mit Isolatoren auf Putz montieren. Die Anschlüsse sowie die Bezeichnung aller Zu- und
Abgänge sind komplett enthalten (Erdungsplan).

komplett einschl. Klein-, Isolier- und Befestigungsmaterial,
liefern, montieren und je Anschluss dauerhaft mit Kunststoffschild beschriften.
Menge: 2,000 St
Kostengruppe DIN 276 2018-12: 440000000

**02.04.0120 Erdung bauseitiger Metallteile**
Erdung bauseitiger Metallteile (Fremdgewerke)

Anschluss bauseitiger Metallteile im Gebäude wie z. B. Rohrleitungen, Fassadenteile, Kanäle etc.

Leitungsquerschnitt bis 25 mm²

komplett einschl. Klein-, Isolier- und Befestigungsmaterial,
liefern, montieren.
Menge: 20,000 St
Kostengruppe DIN 276 2018-12: 440000000

*Hinweis: KG 445 BELEUCHTUNGSANLAGEN*

*Hinweis: Vorbemerkung*
Vorbemerkung:

Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage:

Anforderungen:
VDE 0711-1:2020-08
VDE 0100-559

benötigte Ausschnitte und Verstärkungen sind mit demjeweilgen Decken Gewerk abzustimmen

Alle Leuchten sind betriebsfertig inkl. evtl. benötigter Leuchtmittel zu liefern und montieren.

*Hinweis: INNENRAUMLEUCHTEN*

**02.04.0130 Feuchtraumwannenleuchte 29W LED (Leuchtenindex 1)**
Feuchtraumwannenleuchte LED (Leuchtenindex 1)

Farbe:  hellgrau
Montageart:  Deckenanbau
Leuchtmittel: LED
Lichtstrom: ca. 4200 lm
Leistung: ca. 29 W
Abstrahlung: Direktstrahlend
Farbtemperatur: 4000K

Abmessungen (LxBxH): ca. 1240 x 85 x 78 mm, Schutzklasse I, mind. IP65, Schlagfestigkeit IK08, F, D.

Montageort:  Technikräume, Lager

inkl. Leuchtmittel, Vorschaltgeräte, Klein-, Isolier- und Befestigungsmaterial, liefern, montieren und betriebsbereit anschließen.
Menge: 2,000 St
Kostengruppe DIN 276 2018-12: 440000000

#### Untertitel 02.05 BAN 132 Umschluss RLT (TP 03)

*Hinweis: Hinweistext*
Hinweistext.

Der Umschluss der RLT Nordhallen kann erst nach Neuerrichtung der ALZ 1 bis 4 und der Demontage der alten nicht mehr benötigten Lüftungsleitungen im Mediengang erfolgen.

Die hier elektrotechnischen notwendigen Arbeiten werden in den
folgenden Untertiteln beschrieben:

03: BAN 090 Abluftzentrale 1, 2 (TP 03)
04: BAN 110 Abluftzentrale 3, 4 (TP 03)

Die Umschlussarbeiten RLT erfolgen in zwei Schritten:

1. Kabelverlegung Zuleitungen ALZ 1 bis 4, Gesamtelänge auslegen.
2. Umverlegen der letzten ca. 25m Kabel und Anschlussarbeiten an die
ALZ 1 bis 4.

#### Untertitel 02.06 BAN 135 Verbindungsbrücke (TP 03)

*Hinweis: KG 442 EIGENSTROMVERSORGUNGSANLAGEN*

*Hinweis: SICHERHEITSLEUCHTEN*

**02.06.0010 Sicherheitsleuchte rund (Index Typ C1)**
Sicherheitsleuchte rund (Index Typ C1)

Hochwertige LED- Sicherheitsleuchten zur Ausleuchtung
von Flächen und Rettungswegen.
Zum kombinierten Einsatz für Sicherheits- und
Durchgangsbeleuchtung. Leuchten für Deckenaufbaumontage
mit pulverbeschichtetem Gehäuse aus Aluminium mit hoher
Schutzart und ohne sichtbare Schrauben.

Folgende Merkmale sind einzuhalten:

- Lichtpunkthöhen bis 6,0m
- Befestigungsart: Deckenmontage
- Material: Aluminium pulverbeschichtet
- Anschlussklemmen: 3x2,5mm² für Durchgangsverdrahtung
- Leuchtmittel: 4 x 1W LED-Modul
- Lichtfarbe: 4300K
- Lichtverteilung: symetrisch
- Lebensdauer: 50.000 h
- Frei programmierbare Schaltungsart für Bereitschaftslicht und Dauerlicht
- Dimmung: im Netzbetrieb
- Überwachungsart: Einzelleuchtenüberwachung
- Schutzart: IP65
- Schutzklasse: I
- Nennspannung: 230 V AC/DC +/-10 % 50/60 Hz; DC: 176 V
- 264 V
- Stromaufnahme Batteriebetrieb: 28 mA
- Scheinleistung: 6,3 VA
- Einschaltstrom: 6 A / 22 µs
- Zulässiger Temperaturbereich: -15/+40 °C

komplett einschl. Klein-, Isolier- und Befestigungsmaterial
liefern, montieren und betriebsbereit anschließen.
Menge: 3,000 St
Kostengruppe DIN 276 2018-12: 440000000

**02.06.0020 Rettungszeichenleuchte Aluminium Deckenmontage**
Rettungszeichenleuchte Aluminium Deckenmontage

Einseitige Rettungszeichenleuchte aus hochwertigem Aluminiumprofil, flaches Design und homogene Ausleuchtung des Piktogramms. Kabeleinführung von hinten und von der Seite möglich.

Folgende Merkmale sind einzuhalten:

- Erkennungsweite: 20 m
- Befestigungsart: Deckenmontage
- Material: Aluminium
- Anschlussklemmen: 3x2,5mm²für Durchgangsverdrahtung
- Leuchtmittel: 12 x 0,1W LED-Modul
- Lichtfarbe: 6500 K
- Lebensdauer: 50.000 h
- Frei programmierbare Schaltungsart für Bereitschaftslicht und Dauerlicht
- Dimmung: im Netzbetrieb
- Überwachungsart: Einzelleuchtenüberwachung
- Schutzart: IP40
- Schutzklasse: II
- Nennspannung: 230 V AC/DC +/-10 % 50/60 Hz; DC: 176 V - 264 V
- Stromaufnahme Batteriebetrieb: 10 mA
- Scheinleistung: 4,8 VA
- Einschaltstrom: 6 A / 34 µs
- Zulässiger Temperaturbereich: -15/+40 °C

komplett einschl. Klein-, Isolier- und Befestigungsmaterial
liefern, montieren und betriebsbereit anschließen.
Menge: 2,000 St
Kostengruppe DIN 276 2018-12: 440000000

*Hinweis: SONSTIGES*

**02.06.0030 Stromkreisbezeichungsschilder**
Stromkreisbezeichungsschilder

Resopalschild aus einer weißen Grundplatte mit einer Dicke von 1,5mm, roten Trennstrichen sowie schwarzer Schrift. Die Schrift ist in das Resopalschild einzugravieren.
Menge: 5,000 St
Kostengruppe DIN 276 2018-12: 440000000

*Hinweis: KG 444 NIEDERSPANNUNGSINSTALLATIONSANLAGEN*

*Hinweis: Kunststoffmantelleitung halogenfrei*
HINWEISTEXT:

Halogenfreie Installationsleitung DIN VDE 0250-214 (VDE 0250-214) auf Kabelrinnen, in offene Kanäle, Kabelhaltern offen in Doppelböden, mit Bügelschellen auf Kabelleitern oder C-Schienen, in offener oder geschlossener Leerrohrinstallation verlegen.

mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**02.06.0040 Installationsleitung halogenfrei NHXMH-J 3x1,5mm2**
Halogenfreie Installationsleitung DIN VDE 0250-214 (VDE 0250-214) NHXMH-J 3 x 1,5 mm2, Cu-Zahl 43, sonst wie vor beschrieben.
Menge: 100,000 m
Kostengruppe DIN 276 2018-12: 440000000

**02.06.0050 Installationsleitung halogenfrei NHXMH-J 3x2,5mm2**
Halogenfreie Installationsleitung DIN VDE 0250-214 (VDE 0250-214) NHXMH-J 3 x 2,5 mm2, Cu-Zahl 72, sonst wie vor beschrieben.
Menge: 150,000 m
Kostengruppe DIN 276 2018-12: 440000000

**02.06.0060 Installationsleitung halogenfrei NHXMH-J 5x1,5mm2**
Halogenfreie Installationsleitung DIN VDE 0250-214 (VDE 0250-214) NHXMH-J 5 x 1,5 mm2, Cu-Zahl 72, sonst wie vor beschrieben.
Menge: 50,000 m
Kostengruppe DIN 276 2018-12: 440000000

*Hinweis: Halogenfreie Installationskabel*
HINWEISTEXT:

Halogenfreie Installationskabel, symmetrisch, DIN VDE 0815 (VDE 0815) auf Kabelrinnen, in offene Kanäle, Kabelhaltern offen in Doppelböden, in offener oder geschlossener Leerrohrinstallation, mit Bügelschellen an Kabelleitern oder C-Schienen verlegen.

Einschl. Klein-, Isolier- und Befestigungsmaterial, liefern und in verschiedenen Längen betriebsfertig montieren.

**02.06.0070 Installationskabel symmetrisch J-H(St)H 2x2x0,6 Bd**
Installationskabel, symmetrisch, DIN VDE 0815 (VDE 0815), J-H(St)H,
2 x 2 x 0,6 Bd, sonst wie vor beschrieben.
Menge: 150,000 m
Kostengruppe DIN 276 2018-12: 440000000

*Hinweis: KABEL UND LEITUNGEN*

*Hinweis: INSTALLATIONSMATERIAL*

*Hinweis: Beschriftung*
Beschriftung

Alle Installationsgeräte sind mit Unterverteiler und Stromkreisnummer
zu beschriften.

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**02.06.0080 Präsenzmelder für 230 V AC, als Leader**
Präsenzmelder für 230 V AC, als Leader, mit Infrarotsensor,
Schutzart IP 44 DIN EN 60529 (VDE 0470-1),
Erfassungsbereich 360 Grad, Reichweite 4 m, mit Unterkriechschutz,
mit integriertem Dämmerungsschalter, Einstellbereich 5 bis 1000 lx,
Mindestausschaltverzögerung ‘60‘ s, für Deckenmontage,
Montagehöhe bis 3 m.
Menge: 3,000 St
Kostengruppe DIN 276 2018-12: 440000000

**02.06.0090 Verbindungsdose Kunststoff grau 80/80mm T 37mm 5x4mm2 AP**
Verbindungsdose DIN EN IEC 60670-1 (VDE 0606-1) als Abzweigkasten, aus Kunststoff, Farbton grau, Grundfläche mind. 80/80 mm, Tiefe mind. 37 mm, mit Deckel, mit 5 Klemmen 4 mm2, Aufputz.
Menge: 5,000 St
Kostengruppe DIN 276 2018-12: 440000000

*Hinweis: KABELTRASSEN*

*Hinweis: Kabelsteigetrasse*
HINWEISTEXT:

Kabelsteigetrasse, aus feuerverzinktem Profilschienen, in Abständen von ca. 500 mm zur Befestigung an Mauerwerk, Beton oder Eisenkonstruktion, einschl. anteiliger Kosten für Klein-, Verbindungsund Befestigungsmaterial, liefern und betriebsbereit montieren.

**02.06.0100 Kabelsteigetrasse 200 mm**
Kabelsteigetrasse, Breite: [mm] 200, sonst wie vor beschrieben.
Menge: 9,000 m
Kostengruppe DIN 276 2018-12: 440000000

*Hinweis: BÜGELSCHELLEN UND KABELHALTER*

*Hinweis: Bügelschellen*
Bügelschellen

Bügelschellen aus Stahl, feuerverzinkt, zur Befestigung von Kabeln
inkl. Gegenwanne gemäß Erfordernis, liefern und fachgerecht montieren.

**02.06.0110 Bügelschellen 16-22**
Bügelschellen, Spannweite 16-22; sonst wie vor:
Menge: 60,000 St
Kostengruppe DIN 276 2018-12: 440000000

**02.06.0120 Bügelschellen 34-40**
Bügelschellen, Spannweite 40-46; sonst wie vor:
Menge: 30,000 St
Kostengruppe DIN 276 2018-12: 440000000

*Hinweis: Kabelhalter aus Kunststoff/Metall*
HINWEISTEXT:

Kabelhalter aus Kunststoff/Metall, geeignet für Wand-/Deckenmontage
Befestigungsloch 6 mm, Befestigungsabstand 0,5 - 0,6 m,
einschl. Klein- und Befestigungsmaterial liefern und montieren.

**02.06.0130 Kabelhalter aus Kunststoff 20 ltg**
Kabelhalter aus Kunststoff; Anzahl von Leitungen: 20
NHMH 3 x 1,5 mm2; sonst wie vor beschrieben:
Menge: 20,000 St
Kostengruppe DIN 276 2018-12: 440000000

**02.06.0140 Kabelhalter aus Kunststoff 40 ltg**
Kabelhalter aus Kunststoff;
Anzahl von Leitungen: 40,
NHMH 3 x 1,5 mm2, sonst wie vor beschrieben.
Menge: 10,000 St
Kostengruppe DIN 276 2018-12: 440000000

**02.06.0150 Kabelhalter aus Metall 20 ltg**
Kabelhalter aus Metall, mit Metalldübel
Anzahl von Leitungen: 20,
NHXCH 3 x 1,5 mm2, sonst wie vor beschrieben.
Menge: 80,000 St
Kostengruppe DIN 276 2018-12: 440000000

**02.06.0160 Kabelhalter aus Metall 40 ltg**
Kabelhalter aus Metall, mit Metalldübel,
Anzahl von Leitungen: 40
NHXCH 3 x 1,5 mm2, sonst wie vor beschrieben.
Menge: 80,000 St
Kostengruppe DIN 276 2018-12: 440000000

*Hinweis: KG 445 BELEUCHTUNGSANLAGEN*

*Hinweis: Vorbemerkung*
Vorbemerkung

Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage
Anforderungen:
VDE 0711-1:2020-08
VDE 0100-559

benötigte Ausschnitte und Verstärkungen sind mit demjeweilgen Decken Gewerk abzustimmen

alle Leuchten sind betriebsfertig inkl. evtl. benötigter Leuchtmittel zu liefern und montieren.

*Hinweis: INNENRAUMLEUCHTEN*

**02.06.0170 Deckeneinbauleuchte 33W LED (Leuchtenindex 3a)**
Einbauleuchte LED (Leuchtenindex 3a)

Farbe:  Alu
Montageart:  Einbau
Leuchtmittel: LED
Lichtstrom: ca. 4983 lm
Leistung: ca. 33 W
Abstrahlung: Direktstrahlend
Farbtemperatur: 4000K

Abmessungen (L x B x H) ca. 1694 x 68 x 85 mm
Schutzklasse I, F, D.

Montageort:  Flure

inkl. Leuchtmittel, Vorschaltgeräte, Klein-, Isolier- und Befestigungsmaterial, liefern, montieren und betriebsbereit anschließen.
Menge: 8,000 St
Kostengruppe DIN 276 2018-12: 440000000

*Hinweis: KG 456 GEFAHREN- UND ALARMANLAGEN*

*Hinweis: BRANDMELDEANLAGE*

*Hinweis: Fabrikatsvorgabe Brandmeldeanlage*
Fabrikatsvorgabe Brandmeldeanlage:

Entsprechend der Ausführungs- und Ausstattungsstandards für Sanierungen, Umbauten und neue Gebäude an der Deutschen Sporthochschule Köln, sind die folgenden Fabrikatsvorgaben zu beachten.

Die Deutschen Sporthochschule Köln gibt in Ihren Standards für Brandmeldeanlagen das Fabrikat Novar GmbH a Honeywell
Company-Esser (abgekürzt: "Novar-Esser") IQ8-Control vor.

Die Deutschen Sporthochschule Köln betreibt ein Fernüberwachungs-Anlagenmanagement-System für Brandmeldeanlagen, System WINMAG von Esser-Novar. Die Brandmeldezentralen müssen in vollem Umfang WINMAG-fähig sein
und entsprechend kommunikationsfähig angebunden werden.

*Hinweis: Allgemeine Hinweise*
Allgemeine Hinweise

Ausgeschrieben wird eine Brandmeldeanlage gemäß DIN 14675-1 in Kategorie 1: Vollschutz. Die Brandmeldeanlage dient dem Schutz von Leben und Sachwerten.

Die Brandmeldeanlage wird auf die Leitstelle der Stadt Aachen aufgeschaltet.

Das System muss über eine VdS Systemanerkennung für Brandmeldeanlagen, der Errichter über eine Anerkennung zur Planung und Errichtung von Brandmeldeanlagen verfügen.

Zusammen mit Abgabe des Angebotes hat der Bieter die entsprechenden Zertifikate beizubringen

Für das angebotene Brandmeldesystem wird eine VdS Systemanerkennung nachgewiesen.

*Hinweis: MELDERTECHNIK*

**02.06.0180 O2T/So Multisensor Melder IQ8Quad mit integr. Warnton**
O2T/So Multisensor Melder IQ8Quad mit integr. Warnton Multisensormelder mit integriertem, busversorgetem Warntongeber. Der Melder verfügt über zwei integrierte optische Rauchsensoren mit unterschiedlichen Streulichtwinkeln sowie zusätzlicher Thermosensor-Auswertung zur Erkennung von Schwelbränden bis hin zu offenen Bränden mit gleichmäßigem Ansprechverhalten. Vergleich der Rauchsensorsignale zur Rauchklassifizierung und Reduzierung von Täuschungsalarmen, wie z.B. durch Wasserdampf oder Staub. Durch die hervorragenden Detektionseigenschaften ist der Melder außerdem in der Lage, die in der Norm beschriebenen Testfeuer TF1 und TF6 zu erkennen. Der Melder ist auch für höhere Anwendungstemperatur bis +65 °C geeignet. Der Melder verfügt über eine automatische Verschmutzungserkennung. Der Status der Verschmutzung kann über die Programmier- und Service Software ausgelesen und angezeigt werden. Bis zu 20 anwählbare unterschiedliche Tonmuster, inkl. DIN-Ton. Einstellbare Lautstärkenregelung in 8 Stufen möglich. Zum Betrieb mit Einzeladressierung in Ringbussystemen. Der Leitungstrenner ist im Melder integriert.

Leistungsmerkmale
- Flache Bauweise
- Mikroprozessorgesteuerte Signalverarbeitung
- Vollständige Selbstüberwachung
- Verschmutzungserkennung und Ruhewertnachführung gemäß
geltender Normen und Richtlinien
- Falschalarmunterdrückung bei Betauung durch spezielle
Oberfläche
- Trenner integriert im Melder, nach EN 54-17
- Zentrierte 360° Alarmanzeige
- Separate Betriebsanzeige
- Detektion nach dem Vorwärts- und Rückwärtsstreuprinzip
- Vergleich von Brandkenngrößenmustern nach
DIN VDE 0833-2
- 360° thermische Überwachung mit einem Sensor
- Busversorgter Warntongeber im Melder
- Frei anwählbare unterschiedliche Tonmuster inklusive
DIN Ton gemäß DIN 33404 Teil 3
- Mehrere Teilsignale zu einem Signal verknüpfbar
- Wiederholungsraten von Signalen und Teilsignalen
programmierbar
- Automatische Synchronisation von mehreren Warntongebern
- Alarm- und Betriebsdatenspeicherung, integrierter
Betriebsstundenzähler
- Möglichkeit der zeit- und ereignisgesteuerten
Sensorabschaltung
- Zugelassen nach DIN EN 54-7/-5 B /-17, CEA 4021
- Zugelassen nach DIN EN 54-3
- Powered Loop Fähig
- Kurzschluss-/unterbrechungstolerant

Technische Daten:
Betriebsspannung 8 - 42 V DC
Ruhestrom @ 19 V DC ca. 80 µA
Ruhestrom @ BMZAkku ca. 450 µA @ 42 V
Schallpegel max. 92 dB (A) +/- 2 dB (A)
bei 1 m DIN-Ton
Überwachungsfläche max. 110 m²
Überwachungshöhe max. 12 m
Luftgeschwindigkeit 0 - 25.4 m/s
Anwendungstemperatur -20 °C - 65 °C
Lagertemperatur -25 °C - 75 °C
Schutzart IP43 (mit Sockel + Option)
Material ABS
Rel. Luftfeuchte max. 95 %
(nicht kondensierend)
Farbe weiß, ähnlich RAL 9010
Gewicht ca. 145 g
Melderspezifikation EN 54-7/-5 B/-17, CEA 4021
Spezifikation EN 54-3
akustischer Signalgeber
Abmessungen D. 117 mm H: 59 mm
D: 117 mm H: 67 mm (inkl. Sockel)

Fabrikat: ESSER/Honeywell

Liefern, montieren und beriebsbereit anschließen.
Menge: 2,000 St
Kostengruppe DIN 276 2018-12: 440000000

**02.06.0190 Meldersockel Standard für Serie IQ8Quad**
Standardmeldersockel für automatische Brandmelder. Bei Entnahme des Melders wird der Ringbus autom. geschlossen. Im Sockel ist eine Melderentnahmesicherung enthalten, die bei Bedarf genutzt werden kann.

Technische Daten:
Anwendungstemperatur -20 °C bis 72 °C
Lagertemperatur -25 °C bis 75 °C
Anschlussklemmen Ø 0,6 mm bis 2 mm²
Material ABS
Rel. Luftfeuchte max 95 %
(ohne Betauung)
Farbe weiß, ähnlich RAL 9010
Gewicht ca. 60 g
Abmessungen D: 117 mm H: 24 mm
(inkl. Melder 62 mm)

Fabrikat: ESSER/Honeywell

Liefern, montieren und beriebsbereit anschließen.
Menge: 2,000 St
Kostengruppe DIN 276 2018-12: 440000000

*Hinweis: SONSTIGES*

**02.06.0200 Melderkennzeichnungsschild AM, 3m**
Melderschild zur Kennzeichnung eines automatischen Brandmelders mit Meldernummer und Meldergruppe.

Hintergrund rot, Schrift weiß

Typenbeschreibung:
- Beschriftung nach DIN 1450
- Ausführung nach geltender TAB
- Schriftgröße richtet sich nach Raumhöhe

Höhe bis 3 m

liefern, montieren.
Menge: 2,000 St
Kostengruppe DIN 276 2018-12: 440000000

#### Untertitel 02.07 BAN 136 Umbau Halle 21 (TP 03)

*Hinweis: HINWEISTEXT*
HINWEISTEXT.

Für die Anbindung der Verbindungsbrücke zwischen dem neu errichteten Infrastrukturgebäude und den Nordhallen, sowie für die provisorische Anbindung der Nordhallen über einen Außengang, sind elektrotechnische Maßnahmen in der Halle 21 erforderlich.

Hier sind die Rückbau, der Abtransport und die Entsorgung der Elektro-Installationen abgefragt. In dem Einheitspreis sind erforderliche Werkzeuge, Leitern und Entsorgungsgebühren, sowie Klein- und Befestigungsmaterial einzukalkulieren.

*Hinweis: RÜCKBAU UND ENTSORGUNG*

**02.07.0010 Rückbau und Entsorgung, BR-Kanal**
Leistung wie vor beschrieben von Brüstungskanal
mit Abmessungen von ca. 170/70 mm.
Menge: 10,000 m
Kostengruppe DIN 276 2018-12: 440000000

**02.07.0020 Rückbau und Entsorgung, Beleuchtung**
Leistung wie vor beschrieben von Langfeldeuchten und Downlight,
inkl. Verkabelung und Verlegesysteme.
Menge: 5,000 St
Kostengruppe DIN 276 2018-12: 440000000

**02.07.0030 Rückbau und Entsorgung, Steckdosen**
Leistung wie vor beschrieben von Steckdosen a.P. und u.P.,
inkl. Verkabelung und Verlegesysteme.
Menge: 5,000 St
Kostengruppe DIN 276 2018-12: 440000000

**02.07.0040 Rückbau und Entsorgung, Datendosen**
Leistung wie vor beschrieben von Datendosen a.P. und u.P.,
inkl. Verkabelung und Verlegesysteme.
Menge: 5,000 St
Kostengruppe DIN 276 2018-12: 440000000

*Hinweis: ELEKTROINSTALLATION*

*Hinweis: Kunststoffmantelleitung halogenfrei*
HINWEISTEXT:

Halogenfreie Installationsleitung DIN VDE 0250-214 (VDE 0250-214) auf Kabelrinnen, in offene Kanäle, Kabelhaltern offen in Doppelböden, mit Bügelschellen auf Kabelleitern oder C-Schienen, in offener oder geschlossener Leerrohrinstallation verlegen.

mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**02.07.0050 Installationsleitung halogenfrei NHXMH-J 3x1,5mm2**
Halogenfreie Installationsleitung DIN VDE 0250-214 (VDE 0250-214) NHXMH-J 3 x 1,5 mm2, Cu-Zahl 43, sonst wie vor beschrieben:
Menge: 50,000 m
Kostengruppe DIN 276 2018-12: 440000000

**02.07.0060 Installationsleitung halogenfrei NHXMH-J 3x2,5mm2**
Halogenfreie Installationsleitung DIN VDE 0250-214 (VDE 0250-214) NHXMH-J 3 x 2,5 mm2, Cu-Zahl 72, sonst wie vor beschrieben.
Menge: 50,000 m
Kostengruppe DIN 276 2018-12: 440000000

**02.07.0070 Installationsleitung halogenfrei NHXMH-J 5x1,5mm2**
Halogenfreie Installationsleitung DIN VDE 0250-214 (VDE 0250-214) NHXMH-J 5 x 1,5 mm2, Cu-Zahl 72, sonst wie vor beschrieben.
Menge: 50,000 m
Kostengruppe DIN 276 2018-12: 440000000

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**02.07.0080 Präsenzmelder für 230 V AC, als Leader**
Präsenzmelder für 230 V AC, als Leader, mit Infrarotsensor,
Schutzart IP 44 DIN EN 60529 (VDE 0470-1),
Erfassungsbereich 360 Grad, Reichweite 12 m, mit Unterkriechschutz, mit integriertem Dämmerungsschalter, Einstellbereich 5 bis 1000 lx,
Mindestausschaltverzögerung ‘60‘ s, für Deckenmontage,
Montagehöhe bis 4 m.
Menge: 1,000 St
Kostengruppe DIN 276 2018-12: 440000000

**02.07.0090 Schuko-Steckdose AP 1-fach**
Schutzkontaktsteckdose, DIN VDE 0620, 16 A, 250 V AC,
in Aufputzausführung, Schutzart IP 44 DIN VDE 0470-1.
Einsatz mit Schrauben befestigen.

Liefern, montieren und beriebsbereit anschließen.
Menge: 5,000 St
Kostengruppe DIN 276 2018-12: 440000000

**02.07.0100 Verbindungsdose Kunststoff grau 80/80mm T 37mm 5x4mm2 AP**
Verbindungsdose DIN EN IEC 60670-1 (VDE 0606-1) als Abzweigkasten, aus Kunststoff, Farbton grau, Grundfläche mind. 80/80 mm, Tiefe mind. 37 mm, mit Deckel, mit 5 Klemmen 4 mm2, Aufputz.
Menge: 5,000 St
Kostengruppe DIN 276 2018-12: 440000000

**02.07.0110 Feuchtraumwannenleuchte 29W LED (Leuchtenindex 1)**
Feuchtraumwannenleuchte LED (Leuchtenindex 1)

Farbe:  hellgrau
Montageart:  Deckenanbau
Leuchtmittel: LED
Lichtstrom: ca. 4200 lm
Leistung: ca. 29 W
Abstrahlung: Direktstrahlend
Farbtemperatur: 4000K

Abmessungen (LxBxH): ca. 1240 x 85 x 78 mm
Schutzklasse I, mind. IP65, Schlagfestigkeit IK08, F, D

Montageort:  Technikräume, Lager

inkl. Leuchtmittel, Vorschaltgeräte, Klein-, Isolier- und Befestigungsmaterial, liefern, montieren und betriebsbereit anschließen.
Menge: 5,000 St
Kostengruppe DIN 276 2018-12: 440000000

*Hinweis: Kabelhalter aus Kunststoff/Metall*
HINWEISTEXT:

Kabelhalter aus Kunststoff/Metall, geeignet für Wand-/Deckenmontage
Befestigungsloch 6 mm, Befestigungsabstand 0,5 - 0,6 m,
einschl. Klein- und Befestigungsmaterial liefern und montieren.

**02.07.0120 Kabelhalter aus Kunststoff 20 ltg**
Kabelhalter aus Kunststoff,
Anzahl von Leitungen: 20,
NHMH 3 x 1,5 mm2, sonst wie vor beschrieben.
Menge: 20,000 St
Kostengruppe DIN 276 2018-12: 440000000

**02.07.0130 Kabelhalter aus Kunststoff 40 ltg**
Kabelhalter aus Kunststoff,
Anzahl von Leitungen: 40,
NHMH 3 x 1,5 mm2, sonst wie vor beschrieben.
Menge: 10,000 St
Kostengruppe DIN 276 2018-12: 440000000

#### Untertitel 02.08 Stundenlohnarbeiten (TP 03)

**02.08.0010 Stundenlohnarbeiten Elektrohelfer/-in**
Stundenlohnarbeiten durch Elektrohelfer/-in auf Anordnung
des AG ausführen.
Menge: 50,000 h
Kostengruppe DIN 276 2018-12: 440000000

**02.08.0020 Stundenlohnarbeiten Elektromonteur/-in**
Stundenlohnarbeiten durch Elektromonteur/-in auf Anordnung
des AG ausführen.
Menge: 50,000 h
Kostengruppe DIN 276 2018-12: 440000000

**02.08.0030 Stundenlohnarbeiten Elektrogeselle/-gesellin**
Stundenlohnarbeiten durch Elektrogeselle/-gesellin auf Anordnung
des AG ausführen.
Menge: 50,000 h
Kostengruppe DIN 276 2018-12: 440000000

**02.08.0040 Stundenlohnarbeiten Elektromeister/-meisterin**
Stundenlohnarbeiten durch Elektromeister/-meisterin auf Anordnung
des AG ausführen.
Menge: 30,000 h
Kostengruppe DIN 276 2018-12: 440000000

### Titel 03 TP 04 Interimsmaßnahmen am Campus

#### Untertitel 03.01 BAN 010 Barrierefreie Rampe (TP 04)

*Hinweis: KG 444 NIEDERSPANNUNGSINSTALLATIONSANLAGEN*

*Hinweis: KABEL UND LEITUNGEN*

*Hinweis: Kunststoffmantelleitung halogenfrei*
HINWEISTEXT:

Halogenfreie Installationsleitung DIN VDE 0250-214 (VDE 0250-214) auf Kabelrinnen, in offene Kanäle, Kabelhaltern offen in Doppelböden, mit Bügelschellen auf Kabelleitern oder C-Schienen, in offener oder geschlossener Leerrohrinstallation verlegen.

Mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**03.01.0010 Installationsleitung halogenfrei NHXMH-J 3x2,5mm2**
Halogenfreie Installationsleitung DIN VDE 0250-214 (VDE 0250-214) NHXMH-J 3 x 2,5 mm2, Cu-Zahl 72, sonst wie vor beschrieben.
Menge: 250,000 m
Kostengruppe DIN 276 2018-12: 440000000

**03.01.0020 Installationsleitung halogenfrei NHXMH-J 3x4mm2**
Halogenfreie Installationsleitung DIN VDE 0250-214 (VDE 0250-214) NHXMH-J 3 x 4 mm2, Cu-Zahl 115, sonst wie vor beschrieben.
Menge: 150,000 m
Kostengruppe DIN 276 2018-12: 440000000

*Hinweis: Starkstromkabel halogenfrei nach DIN VDE 0276-604*
HINWEISTEXT:

Starkstromkabel, halogenfrei nach VDE 0276 - 604 0,6 / 1 kV, Cu - schwarz -r auf Kabelbühnen, im Doppelboden, mit Bügelschellen
an Kabelleitern oder C-Schienen Kabel auf Maß schneiden, auslegen, ausrichten, befestigen, ausprüfen, einschl. Klein-, Isolier- und Befestigungsmaterial, liefern und in verschiedenen Längen verlegen und betriebsbereit anschließen.

**03.01.0030 Kabel halogenfrei N2XH-J 1x4mm2**
Halogenfreies Kabel DIN VDE 0276-604 (VDE 0276-604) N2XH-J
1 x 4 mm2, Cu-Zahl 38, sonst wie vor beschrieben.
Menge: 50,000 m
Kostengruppe DIN 276 2018-12: 440000000

**03.01.0040 Kabel halogenfrei N2XH-J 1x6mm2**
Halogenfreies Kabel DIN VDE 0276-604 (VDE 0276-604) N2XH-J
1 x 6 mm2, Cu-Zahl 58, sonst wie vor beschrieben.
Menge: 75,000 m
Kostengruppe DIN 276 2018-12: 440000000

*Hinweis: SONSTIGES*

**03.01.0050 Festanschluss Kleingeräte 230 V**
Festanschluss / Anschluss Kleingeräte 230 V
einschl. Leitung, Klein-, Isolier- und Befestigungsmaterial, liefern und betriebsfertig montieren und anschließen.
Menge: 10,000 St
Kostengruppe DIN 276 2018-12: 440000000

**03.01.0060 Erdung bauseitiger Metallteile**
Erdung bauseitiger Metallteile (Fremdgewerke)

Anschluss bauseitiger Metallteile im Gebäude wie z. B. Rohrleitungen, Fassadenteile, Kanäle etc.

Leitungsquerschnitt bis 25 mm²

komplett einschl. Klein-, Isolier- und Befestigungsmaterial,
liefern, montieren.
Menge: 15,000 St
Kostengruppe DIN 276 2018-12: 440000000

#### Untertitel 03.02 BAN 060 ELT-Sicherung Medien, Umbau Technik LAZ (TP 04)

*Hinweis: KG 441 HOCH- UND MITTELSPANNUNGSANLAGEN*

*Hinweis: MITTELSPANNUNG*

**03.02.0010 Abgangsfeld**
Abgangsfeld:
Als Leistungsschalterfeld. Schaltfeld aus Geräte- und Kabelanschluss- raum gemäß den oben aufgeführten technischen Daten, einschließlich der oben aufgeführten Grundausstattungen, sowie der horizontalen Sammelschienen und Schienenverbindungen.

Technische Daten:
als Leistungsschalterfeld, als Einzelfeld,
mit Vakuum-Leistungsschalter, mit Speicheranlrieb am Schalter,
mit Sprunganlrieb am Trenner und Erder, Modular anreihbar,
Druckenlastung nach oben über rückwärtigen Druckabsorberkanal,
Abgangsslrom: 630A,
mit Hilfsschalter Paket LSV (20pol_ am Schalter. 4poL
am Trenner. 4pol. am Erder),
mit Ausgelöstmeldekontakt als Wischkontakt,
mit Arbeitsstromauslöser AUS (Spannungsebene nach
Kundenvorgabe),
mit Arbeitsstromauslöser EIN (Spannungsebene nach
Kundenvorgabe),
mit Motorantrieb (Spannungsebene nach Kundenvorgabe),
mit Manometer zur Druckanzeige, Manometer mit Hilfskontakten,
Schutzrelais im externen Schutzschrank des EVU- Kabelhalteeisen
mit großen Kabelsehellen (Klemmbereich 36 bis 52mm)

Schutz:
SF6-isoliert
Schutzrelais im externen Schutzschrank des EVU

Abmessungen:
Bauhöhe: 2000mm (1400mm + 600mm Relaiskasten)
Feldbreite: 600mm
Menge: 4,000 St
Kostengruppe DIN 276 2018-12: 440000000

**03.02.0020 Kabelumbauwandler 75/1 A**
Kabelumbauwandler 75/1 A
zur Erdstromerfassung,einschl.Montageplatte zur Befestigung
Maßkern: KI. 1, FS 5.
Menge: 12,000 St
Kostengruppe DIN 276 2018-12: 440000000

**03.02.0030 UMZ Schutzrelais**
UMZ Schutzrelais
Multifunktionales Abgangsschutzgerät mit Richtung plus
Netz- und Anlagenschutz

Gerichteter Schutz als Standard
· .Spannungsmessung für gerichteten Schutz
· Gerichteter Phasen- und Erdstromschutz mit lnrusherkennung
· Phasenspannungs-, Frequenz-, Verlagerungsspannungsüberwachung
· VektOfsprungüberwachung und Frequenzgradientenüberwachung
· Thermisches Abbild, Schieflasterkennung
· Leistungsschutzpaket, P, Pr, Q, Qr, S, inklusive Leistungsrichtung,
Leistungsfaktor, Energiezählung
· Spannungsabhängiger Überstromzeitschutz

Netzschutzpaket als Standard
·.Integriertes anpassbares Q_U Schutz Modul (BDEW
Komponentenzertifikat)
· FRT (LVRT) mit AWE Erkennung anpassbar an sämtliche Grid-Codes
· AFE (diskriminierungsfreieAutomatische-Frequenz-Entlastung) laut FNN
Richtlinie
· Wiederzuschallungmodul nach neuesten NetzanschlußrichUinien
· 10-Minuten-gleitende Mittelwertüberwachung (VDE-AR4105)
Synchrocheck-Funktion

Standard Funktionen
· Steuerung von bis zu 6 Schaltgeräten mit integriertem Positions- und
Zeitmanagement
· Logik bis zu 80 Gleichungen konfigurierbar mit Zeitstufen und
Speicherfunktion
· Integrierter Testsimulator
· Strom- und Spannungswandler- Überwachung,
· Auslösekreisüberwachung und Leistungsschalterversagerschutz
· Automatische Wiedereinschaltung
· ANSI-Codes in Menüstruktur ein- und ausschaltbar

Gehäuse und Maße
· Schalttafeleinbau
· Maße: ca. B213 x H173 x T208

Anzeige
· LED‘s: 1 System OK Anzeige, 14 frei parametrierbare Melde LED‘s,
zweifarbig rot / grün
· LED-und Relaismeldungen sind spannungsausfatlsicher
· Grafikdisplay 128 x 128
· Menü mit Plausibilitätsprüfung, Hilfetexte und Kennzeichnung der
geänderten Parameter

Technische Daten
· Hilfsspannungsversorgung Weitbereichsnetzteil: 24-270V DC / 48-230V AC (-20/+10%), Nennfrequenz: 50/60 Hz
· Digitale Eingänge: Anzahl, bis zu 16, Nennspannungen 24, 60. 110 und 230V, AC/DC per Software einstellbar, Funktion frei parametrierbar
· 2 einzelne digitale Eingänge mit separaten Nullpunkt und 6 Di-s mit
einem gemeinsamen Nullpunkt
· Binäre Ausgänge: Bis zu 12 frei parametrierbare Ausgänge+ 1 System
OK Kontakt,alle Ausgänge als Wechslerkontakte
· Ausgangsmeldungen sind spannungsausfallsicher
· Alle Gerätestecker abzieh bar
·.4 Stromeingänge 1A und 5A Nennstrom
· Stecker abziehbar mit internen Kurzschließern
·.4 Spannungseingänge, Messbereich: 0-800 V/AC, alle
Nennspannungen frei einstellbar
· Alle Verbindungsstecker abziehbar

Rekorder
· Ereignisrekorder, 300 Ereignisse, die letzten 50 Ereignisse nicht flüchtig
· Fehlerrekorder: Aufzeichnungen von 20 Fehlerwerten zum
Ereigniszeitpunkt mit 8 frei wählbaren Triggerquellen
· Störwertschreiber: nichtflüchtiger Speicher, Aufzeichnungszeit 120s, 32
Abtastungen pro Periode mit 8 frei wählbaren Triggerquellen
· Trendrekorder mit 4000 nicht flüchtigen Werten

Parametriersoftware
· Plausibilitätsprüfung,
· Hilfetexte zu jedem Parameter
· Disturbance Recorder - Tool zur Analyse der Störschriebe
· Page Editor - einfache Erstellung der Abzweigsteuerbilder
· Sprache Deutsch

Beschreibung
Anzahl
Stufen
ANSI
Definition
1, Überstrom- und Kurzschlussschutz, alle
Schutzstufen gerichtet und ungerichtet einstellbar
(UMZ/AMZ/IEC und ANSI Kennlinien)
6
50P,
51P, 67P
Spnnungsabhängier Überstromzeitschutz
51C/51V
/ 510
12, Schieflastschutz
2
46
ThA, Thermischer Überlastschutz
1
49
IH2/ln, lnrusherkennung der 2 ten Harmonischen
1
lnrush
LSV, Leistungsschal terversagerschutz
1
50BF
IE, Erdüberstrom- und Erdkurzschlussschutz
alle Schutzstufen gerichtet und ungerichtet
einstellbar (UMZ/AMZ/IEC und ANSI Kennlinien)
4
50N, 51N,
67N
AKÜ, Auslösekreisüberwachung über digitale
Eingänge
1
74TC
U. Unter- und Überspannungsüberwachung
6
27, 59
UE, Verlagerungsspannungsüberwachung
2
59N
f, Unter- und Überfrequenzüberwachung
Vektorsprungüberwachung
df/dt, F requenzgradientenü berwachung
(kombinierbar mit Frequenzschutz)
6
81 U/O
78
81R
SPÜ, Spannungswandlerüberwachung
1
60FL
SPÜ, Sicherungsfallüberwachung am
Spannungswandler über digitalen Eingang
1
60FL
StWÜ, Stromwandlerüberwachung, Vergleich
zwischen Phasenströmen und gemessenem Erdstrom
1
60L
Blockierrelais mit Quittierung
86
Externe Alarm- und Auslösefunktionen
4
Generelle Auslöseblockade
AWE, Automatische Wiedereinschalteinrichtung
1
79
Kurzschlusserkennung bei Ersteinschaltung
(Schnellauslösung / Switch onto fault)
Dynamisches Umschaltung der
Stromschutzfu(lktionen bei Ersteinschaltung (Cold
load pick up)
Spannungsasymmetrieüberwachung
U1, Unter- und Überspannungsüberwachung für
Mitsystem
U2. Überspannungsüberwachung für Gegensystem
6
47
P, Wirkleistungsüberwachung
Q, Blindleistungsüberwachung
Einheit
Qr, Rückwertige Blindleistungsüberwachung
S, Scheinleistungsüberwachung
Pr, Rückwertige Wirkleistungsüberwachung
PF. Leistungsfaktorüberwachung
6
32F, 37F,
320,
370,
37QR,
32S,37S,
37R
55
Q->&U< Blindleistungs-Unterspannungsschutz mit
Wiederzuschaltfreigabe
L VRT (FRT) Frei programmierbare
Unterspannungskennlinie mit AWE Erkennung
10-Minuten-gleitende Mittelwertüberwachung
(VDE-AR 4105)
AFE (diskriminierungsfreie
Automatische-Frequenz-Enttastung)
Synchrocheck
25
Menge: 4,000 St
Kostengruppe DIN 276 2018-12: 440000000

**03.02.0040 Netz-Überwachungsgerät**
Netz-Überwachungsgerät

Netz-Überwachungsgerät mikroprozessorgesleuert zur 3-phasigen Messung. Speicherung und Überwachung von elektrischen Meßgrößen im Nieder- und Mittelspannungsnetz und Anschlußmöglichkeit an
Datenbus.

- Schalttafeleinbau, Größe 96 x 96 mm
- Messung über externe Stromwandler
- Automatischer Meßbereichsumschaltung
- Menüführung im Klartext und Displayanzeige von 4 Analyseparametern
gleichzeitig zum direkten Vergleich
- Alarmmeldung bei Grenzwert-Über-/Unterschreitung über potentialfreien Schließer sowie als Klartext im Display mit blinkender
Hintergrundbeleuchtung RS485 - Speicher - Temperatur - Analyse
Oberwellengehalt - Menügesteuerte Programmierung im Klartext mit
Bedienerführung
- Sicherung der Zählerstände und Grenzwerte bei Netzausfall
- Meßwertanzeige über beleuchtetes LCD-Display
- Anschlussmöglichkeit an BACnet Controler zur Fernanzeige der
Messwerte, Grenzwerte und Kurvenform von Strom und Spannung,
Fernbedienung, Programmierung der Grenzwerte und Verwaltung
historischer Daten (Tageskurven, Monats- und Jahresauswertungen) am PC

Datenspeicher für:
- 3x Spannung min./max.
- 3x Strom max .
- Cos phi min./max.
- Asymmetrie max.
- 3x Klirrfaktor der Spannung max.
- 3x Harmonische max. (U3, .. U19)
- 2x Temperatur min./max. (PT100)

Angezeigte Messwerte:
- Spannungen der Außenleiter/Außenleiter und Außenleiter/Neulralleiter
- Ströme der 3 Außenleiter und den Neutralleilers
- cos phi, Wirk- und Scheinleistung der Außenleiter
- Frequenz
- Asymmetrie (Schießast)
- Klirrfaktoren von Spannung und Strom der Außenleiter
- Anteil der Harmonischen (U3, U5, .. U19) der Spannung
- Betriebsstundenzähler
- Wirkleistungs- und Blindleistungszähler mit 2 optionalen
Impulsausgängen (kWh und kvarh), frei programmierbare
Grenzwertüberwachung mit Alarmmeldung (potentialfreier Schließer)
über Erweiterungsmodul für 2 x Grenzkontakt einschl.
Erweiterungsmodule plug-in für den BACNET Anschluss an den GL
T-Schallschrank von JCI, Einstellung der Parameter nach Angaben des
Nutzers einschl. sämtl. für den Betrieb notwendiger Geräte wie z.B.
Spannungswandler, Hilfsrelais, Verkabelung, Anpassung und Prüfung
etc.
Menge: 4,000 St
Kostengruppe DIN 276 2018-12: 440000000

**03.02.0050 Spannungsprüfsystem**
Spannungsprüfsystem

Integriertes Spannungsprüfsystem für Fronteinbau, nach IEC 61243-5 (VDE 0682-415) wartungsfreie integrierte Wiederholungsprüfung,
phasenselektive Überspannungsanzeige, kapazitive Ankopplung des Fehlerrichtungsanzeigers, frontseitige LRM-Schnittstelle mit je
1 Messbuchse pro Phase und 1 Erdbuchse, einschl. unverlierbarere Staubkappen, LCD-Display mit Pleil-, Punkt- und Werkzeugsymbolen,
keien Hilfsspannungsversorgung erforderlich, Schutzart IP 54, vollständig vergossene Elektronik.

B x H xT = 96 x 48 x 20 mm
Menge: 4,000 St
Kostengruppe DIN 276 2018-12: 440000000

**03.02.0060 Fehlerrichtungsanzeiger**
Fehlerrichtungsanzeiger

Kurzschluss-und Erdschlussrichtungsanzeiger und Erdschlusswisch- ererkennung, Erdschlussdetektionsverfahren je nach Netzart /
Sternpunktbehandlung einstellbar, eindeutige Signalisierung der Fehlerrichtung, selbstständige,vollautomatische Spannungskalibrierung
Ereignisspeicher zur Fehlerauswertung, LED-Stah.Jsanzeige, multicolor
Fernmeldung über frei programmierbare Melderelais,
einschl. Phasenstromsensoren, Abgriff der Messspannung über dasvorgenannten Spannungsanzeigegerät, Ansprechwerte für Kurzschlussstrom undZeitverzögerung sowie Ansprechwerte für Erdschutzsstrom und
Zeitverzögerung einstellbar.

Einstellung des Gerätes gemäß den Forderungen des EVU.
Schutzart IP 40 Gehäuse für Fronteinbau.
Menge: 4,000 St
Kostengruppe DIN 276 2018-12: 440000000

**03.02.0070 Gummi-lsoliermatte**
Gummi-lsoliermatte
ca. 100 cm breit, 4 mm stark, einschl. Verlegung entsprechend den VDE-Vorschriften. Komplett zugeschnitten, verlegt mit allem
erforderlichen Zubehör.

liefern und montieren.
Menge: 9,000 m
Kostengruppe DIN 276 2018-12: 440000000

*Hinweis: TRANSFORMATOREN*

**03.02.0080 Trocken-Transformator 1600kVA**
Gießharztransformator 1600kVA, 12kV, Uk 6%

Reduzierte Verluste Verlustreihe B0Bk,
Drehstrom- Gießharz- Transformator nach VDE 0532,
DIN 42523 für Innenraumaufstellung und
gemäß HD464 S1 mit folgenden Klassifizierungen:

Brandklasse F1
Umgebungsklasse E2
Klimaklasse C2

Mit Temperaturvollschutzeinrichtung mit 2 Kaltleitern pro Phase und einem Auslösegerät 230V AC.

Es sollen umsetzbare Transportrollen für Längs-und Querfahrt vorhanden sein,

Aufstellungshöhe bis 1000 m ü. NN, mit reduzierten Verlusten.

Bemessungsleistung: 1600kVA
Bemessungsspannung (OS): 10kV
Isolationsspannung (OS): 12kV
Anzapfungen: ± 2,5% / ± 5%
Bemessungsspannung (US) 400V
Leerlaufverluste Po: ca. 1980W
Kurzschlussverluste Pk bei 120C°: ca. 13000W
Bemessungskurzschlussspannung uk: 6%
Frequenz: 50Hz
Schaltgruppe: Dyn5
Maximale Umgebungstemperatur: 40C°
Kühlungsart: AN
Schutzart ohne Gehäuse: IP00

Abmessungen:
Länge in mm ca.: 1735
Breite in mm ca.: 990
Höhe in mm ca. 1895
Gewicht in kg ca.: 3750

- Temperaturvollschutzeinrichtung
- nachträglichen Anbau von optionalem Querstromlüfter möglich

liefern, montieren und betriebsfertig anschließen.
Menge: 2,000 St
Kostengruppe DIN 276 2018-12: 440000000

**03.02.0090 Schwingungsdämpfer**
Schwingungsdämpfer für Gießharztransformatoren, Satz bestehend aus 4 Stück, liefern und montieren.
Menge: 2,000 St
Kostengruppe DIN 276 2018-12: 440000000

**03.02.0100 Kugelbolzen und Erdanschluss**
Kugelbolzen und Erdanschluss, Kugel 20mm/Erde M12
liefern und montieren.
Menge: 16,000 St
Kostengruppe DIN 276 2018-12: 440000000

**03.02.0110 Erdungsgarnitur**
Erdungsgarnitur bestehend aus
Erdungs- und Kurzschließgarnitur 95 mm² mit verlängerten Astkabeln,
inkl. Aufhängevorrichtung und Betätigungsstab liefern und montieren.
Menge: 2,000 St
Kostengruppe DIN 276 2018-12: 440000000

**03.02.0120 Isolierstoffgehäuse**
Isolierstoffgehäuse
für die in der Transformatorenposition beschriebenen Temperatur- überwachungsgeräte, einschl. der Fühler- und der Auslöseleitungen (Länge max. 40m) liefern und montieren.
Menge: 2,000 St
Kostengruppe DIN 276 2018-12: 440000000

**03.02.0130 Auslöseleitungen**
Auslöseleitungen
zwischen Mittelspannungsanlage, Transformator und
Niederspannungsanlage, Maximale Entfernung je Kabel 100 m, Satz liefern und betriebsfertig verlegen,
Menge: 2,000 St
Kostengruppe DIN 276 2018-12: 440000000

**03.02.0140 Gerüst aus fvz. Profil MS Kabel**
Gerüst aus fvz. Profil als Hilfskonstruktion für die MS-Kabel
liefern und montieren.
Menge: 2,000 St
Kostengruppe DIN 276 2018-12: 440000000

**03.02.0150 Gerüst aus fvz. Profil NS Kabel**
Gerüst aus fvz. Profil als Hilfskonsturktion für die NS-Kabel
liefern und montieren.
Menge: 2,000 St
Kostengruppe DIN 276 2018-12: 440000000

**03.02.0160 Erdungsanlage**
Erdungsanlage
für die vorbeschriebenen Transformatoren, nach VDE 0101 und 0141, sowie gemäß den TAB des VNB für die aufgeführte Schaltanlage, bestehend aus feuerverzinktem Bandeisen 30x3,5mm, zur Verbindung
aller in die Erdungsanlage einzubeziehenden Teile des Schaltanla- genraumes und des Doppelbodens, mit Erdverbindung zur Sammelschiene einschl. allem Befestigungsmaterial und Zubehör
liefern, betriebsfertig verlegen und streichen.

Die geforderten Querverbindungsleitungen sind in ihrem Querschnitt auf den max. Kurzschlussstrom zu dimensionieren.
Menge: 2,000 St
Kostengruppe DIN 276 2018-12: 440000000

*Hinweis: DOPPELBODEN*

**03.02.0170 Demontage vorhandene Treppenanlage**
Demontage einer vorhandenen 3-stufigen Treppenanlage zwecks Erweiterung des Doppelbodens.

Auf einer Länge von ca. 4m wird eine 3-stufige Treppenanlage demontiert und entsorgt. Transport und sämtliche erforderlichen Werkzeuge sind zu berücksichtigen. Der Boden ist für die neu zu errichtende Doppelbodenerweiterung vorzubereiten.
Menge: 1,000 psch
Kostengruppe DIN 276 2018-12: 440000000

**03.02.0180 Rohbodenreinigung**
Besenrein übergebene Rohbodenflächen mit Industriestaubsauger absaugen als Vorbereitung für die Rohbodenversiegelung /-anstrich.
Menge: 20,000 m2
Kostengruppe DIN 276 2018-12: 440000000

**03.02.0190 Staunnindender 2K-Anstrich**
Gereinigte Rohbodenflächen mit einem lösemittelfreien 2K-Anstrich zur
Staubbindung versehen.

Der Anstrich erfüllt Anforderungen nach EC 1. Die Verträglichkeit mit dem
Stützenklebstoff ist sichergestellt. Die Ausführung ist für offene
Luftführung geeignet. Material: 4Feycolor Relapox 585-2K
Versiegelung auf Epoxidharzbasis, 2-komponentig.
Menge: 20,000 m2
Kostengruppe DIN 276 2018-12: 440000000

**03.02.0200 Einmessen des Doppelbodenrasters**
Einmessen des Doppelbodenrasters vor Ausführung der Installationsarbeiten und dauerhaft mit Markierungsspray am
Rohboden anzeichnen; einschl. separater Anreise für eine Montagekolonne.
Menge: 1,000 psch
Kostengruppe DIN 276 2018-12: 440000000

**03.02.0210 Liefern und Montieren eines Doppelbodensystems**
Liefern und Montieren eines Doppelbodensystems zur Aufnahme von Schaltanlagen. Die Bodenplatten bestehen aus hochverdichtetem Holzwerkstoff, Emissionsklasse E1, mit umlaufendem Kantenschutz und sind unterseitig mit einer Aluminiumfolie beschichtet.

Die Unterkonstruktion besteht aus einer korrosionsgeschützten,
höhenverstellbaren und verschraubten Stahlkonstruktion. Die Verschraubung der Profile mit den Stützenköpfen ist gemäß den Vorgaben der Richtlinie VDE 100 ausgeführt.

Angepasst an die Geräteabmessungen werden für die Schaltschränke Grundrahmenkonstruktionen erstellt, die mit den Gehbereichsflächen konstruktiv fest verbunden sind. Die Stützen werden am Rohboden verklebt. Eine elektrisch leitende Arretierungsauflage fixiert die Bodenplatten auf der Tragkonstruktion. Abgerechnet wird die volle Fläche der Unterkonstruktion. Die verstärkte Rahmenkonstruktion wird ohne Mehrpreis ausgeführt.

Bauhöhe: OKF 500 mm

Bodenplattenstärke: 38 mm
Bodenplattengröße: 600 x 600 mm
Stützenstellung: 600 x 600 mm
Profilabmessung Gehbereich: 30,0 x 40 mm
Profilabmessung Rahmenbereich: 72,5 x 40 mm
Baustoffklasse nach DIN EN 13501-1:
C - s1,d0 schwerentflammbar
Punktlast nach DIN EN 12825: 12.000 N
Bruchlast nach DIN EN 12825: 24.0000 N
Verschiebeklasse C

komplett liefern und montieren.
Menge: 20,000 m2
Kostengruppe DIN 276 2018-12: 440000000

**03.02.0220 Ausgleich Rohbodentoleranz**
Ausgleich Rohbodentoleranz:
Zulage für erschwerte Montage in Bereichen mit unebenem Rohboden außerhalb der Toleranzen der DIN 18 202 und Neigung, einschließlich Vorhalten von Stützen unterschiedlicher Nennhöhe.
Menge: 20,000 m2
Kostengruppe DIN 276 2018-12: 440000000

**03.02.0230 Störlichtbogensicherheit**
Störlichtbogensicherheit
Absichern der Gesamtkonstruktion gegen Störlichtbogenexplosion.
Der maximale Druck darf 200 mbar im Hohlraum nicht überschreiten.
Menge: 20,000 m2
Kostengruppe DIN 276 2018-12: 440000000

**03.02.0240 Wandanschluss schräg/rund**
Wandanschluss schräg/rund Zulage für das Anarbeiten des Doppel- bodens an aufgehenden Bauteilen bei runden/schrägen Anschnitten sowie das Einlegen eines Wandanschlussbandes.
Die Plattenanschnitte werden versiegelt.
Menge: 4,000 m
Kostengruppe DIN 276 2018-12: 440000000

**03.02.0250 Wandanschluss gerade**
Wandanschluss gerade:
Zulage für das Anarbeiten des Doppelbodens an aufgehenden Bauteilen
bei geraden Anschnitten sowie das Einlegen eines Wandanschluss- bandes. Die Plattenanschnitte werden versiegelt.
Menge: 4,000 m
Kostengruppe DIN 276 2018-12: 440000000

**03.02.0260 Stützen/Pfeiler**
Stützen/Pfeiler:
Zulage für das Anarbeiten des Doppelbodens an Pfeiler und
Stützenvorlagen sowie das Einlegen eines Wandanschlussbandes.
Die Plattenanschnitte werden versiegelt.
Menge: 2,000 m
Kostengruppe DIN 276 2018-12: 440000000

**03.02.0270 Frontabschottung**
Frontabschottung:
Liefern und Montieren einer Frontabschottung zum senkrechten
Abschluss eines frei endenden Doppelbodens. Zum Einsatz kommen 19 mm starke mit Oberbelag Doppelboden-Holzwerkstoffplatten. Durch Abspannungen wird eine schubstabile Ausführung hergestellt.
Ein Treppenkantenprofil gewährleistet eine trittsichere Kantenausbildung.
Bauhöhe: 500 mm
Menge: 14,000 m
Kostengruppe DIN 276 2018-12: 440000000

**03.02.0280 Treppe aus Holzwerkstoff**
Treppe aus Holzwerkstoff für den Anbau an die neu errichteten Doppelbodenanlage:
Liefern und Montieren einer 3-stufigen Treppenkonstruktion, mit
Oberbelag wie Hauptposition beklebt, einschließlich Treppenkantenprofil aus Aluminium, Unterkonstruktion und Befestigungsmaterial,
Trittstufe ca. 300 mm, Setzstufe ca. 170 mm.
Menge: 4,000 m
Kostengruppe DIN 276 2018-12: 440000000

*Hinweis: SONSTIGES*

**03.02.0290 Freischalten der vorhandenen Brandmelder**
Freischalten der vorhandenen Brandmelder in den Bereichen wo gearbeitet wird. Vor Beginn der Arbeiten sind die vorhandenen Brandmelder zu deaktivieren. Dies erfolgt durch den Wartungsnehmer der Brandmeldeanlage.

Hier ist die Koordinierung und Einholung der Baufreigabe für die gesamte Baumaßnahme wie vor beschrieben, einzukalkulieren.
Menge: 1,000 psch
Kostengruppe DIN 276 2018-12: 440000000

**03.02.0300 Übersichtsplan anpassen**
Übersichtsplan anpassen:
Der vorhandene Üersichtsplan der MS Schaltanlage ist zu überarbeiten und durch die neue Erweiterung zu ergänzen. Die Dokumentation ist dann im DWG und PDF Format zu übergeben.

Ein Aushang inkl. passenden Rahmen ist in Größe DIN A1 zu liefern und zu montieren.
Menge: 1,000 psch
Kostengruppe DIN 276 2018-12: 440000000

**03.02.0310 Mobilkran für die Ausführung der eigenen Arbeiten**
Mobilkran für die Ausführung der eigenen Arbeiten, zum Beispiel für die Einbringung der v.g. MS-Schaltanlage, Transformatoren, NS-Schaltanlage und Kabeltrommeln. Einschließlich aller Anlieferungen und Abtransporte, Bedienpersonal und Betriebskosten.

Die Aufstellung ist mit der Bauleitung abzustimmen. Die Abrechung erfolgt in Tagessätzen.
Menge: 2,000 d
Kostengruppe DIN 276 2018-12: 440000000

*Hinweis: KG 443 NIEDERSPANNUNGSSCHALTANLAGEN*

*Hinweis: Beschreibung Energieverteiler*
Beschreibung Energieverteiler
 Die stahlblechgekapselte Niederspannungs-Schaltanlage ist als Bauartgepruefte Niederspannungs-Schaltgeraete-Kombination in Mehrfach-Schrankbauform fuer
- Reihenaufstellung
- Eckaufstellung
anschlussfertig zu liefern.
Die nachfolgenden Beschreibungen sind Kalkulationsund Vertragsbestandteile.
Sie sind bei den Beschreibungen der Einzelanlagen und der Betriebsmittel, auch wenn sie nicht mehr im Detail erwaehnt werden, zu beruecksichtigen.
 Aufbau:
Die Konfiguration, der mechanische und elektrische Aufbau sowie die Pruefungen sind nach der vom Hersteller vorgegebenen Dokumentation durch den Hersteller selbst oder durch Vertragspartner, die vom Hersteller autorisiert worden sind, durchzufuehren.

Geruest und Umhuellung;
Die Geruestteile sind aus 2,5 mm dicken Stahlblechprofilen mit umlaufenden Lochreihen im Lochraster von 25 mm auszufuehren. Umhuellungsteile
sowie Tueren bestehen aus 2 mm dickem Stahlblech. Geruestteile, Dachbleche und Rueckwaende bestehen aus sendzimirverzinkten Stahlblech. Tueren, Seitenwaende
und Blenden sind in pulverbeschichtetem Stahlblech auszufuehren. Alle Geruestteile sind miteinander zu verschrauben, Verkleidungsteile werden mit gewindeformenden Innentorxschrauben am Geruest befestigt.
Die Tueren sind mit stoerlichtbogensicheren Verschluessen auszuruesten und sollen bei Reihenaufstellung der Felder einen Tueroeffnungswinkel von min. 125 Grad (Einzelaufstellung min. 180 Grad) haben. Der Tueranschlag ist leicht wechselbar auszufuehren, um eine Anpassung an die vorgegebene Fluchtrichtung
zu erreichen. Die Dachbleche der Anlage sind mit einer Druckentlastung zu versehen.
 Kabel- und Schienenanschluesse:
Die Kabel- und Schieneneinfuehrung muss von oben und unten moeglich sein.
Fuer die Befestigung der Kabel sind Abfangschienen in den Feldern zu montieren.
Sammelschienensystem Das Sammelschienensystem ist aus elektrolytischem
Kupfer zu fertigen. Saemtliche Sammelschienenverbindungen sind ueber die
gesamte Lebensdauer der Schaltanlage wartungsfrei auszufuehren. Das Hauptsammelschienensystem ist hinten (oben und/oder unten)im Feld angeordnet.
Der Einbau von zwei Sammelschienensystemen fuer gleichzeitigen Betrieb pro Feld muss moeglich sein. Die Neutralleiter- und PEN-Leiterschienen sind den
Aussenleiterschienen raeumlich zugeordnet. Die Schutzleiterschienen(PE) sind leicht zugaenglich im Feld vorn anzuordnen.Die Sammelschienen sind in jedem Feld nach DIN EN 60446 (VDE 0198) zu kennzeichnen:
Aussenleiter: L1, L2, L3
PE--Leiter: gruen / gelb
PEN-Leiter: gruen / gelb (isoliert)
N --Leiter: N
Das Geflecht bei Kabelanschluss von NYCWY ist entsprechend der Verwendung zu kennzeichnen.
PEN = gruen-gelb mit blauen Band (Schrumpfschlauch)
PE = nur gruen-gelb (Schrumpfschlauch)
 Stoerlichtbogensicherheit:
Der Nachweis der Funktion der Stoerlichtbogenbegrenzung hat nach IEC/TR61641 durch die Einhaltung der Kriterien 1-6 zu erfolgen. Die Anordnung der Schaltfelder ist unabhaengig von der Lage des Hauptsammelschienensystems und der technischen
Auspraegung und frei waehlbar.
 Beschriftung
Die Feld- und Abzweigbezeichnungen sind mit einem einheitlichen Bezeichnungs-System auszufuehren. Das Bezeichnungs-System ist mit Kunststoffnieten fest auf den Tueren anzubringen. Auf der Front der Schaltanlage ist ein Blindschaltbild arzer Folie anzubringen. Die Schaltfelder verstehen sich geliefert, komplett montiert, einschliesslich aller erforderlichen Zubehoermaterialien.
Jede Schaltfeldtuer ist von aussen mit einem Einsteckrahmen zu versehen.
Das Zielbezeichnungsschild ist in den Abmessungen (B x H) von 90 x 40 mm auszufuehren.

*Hinweis: Konformität und Bauartnachweise*
Konformität und Bauartnachweise
Die Anlage ist nach den gültigen Normen und Richtlinien zu errichten. Bei Verlangen sind Nachweise dem AG vorzulegen.

*Hinweis: Technische Daten*
Technische Daten
 Abfrage über das angebotene Fabrikat um die "Technischen Daten" zur Beurteilung. Der Energieverteiler muss mindestens die nachfolgend aufgefuehrten technischen Daten erfuellen:
Technische Daten:
Bemessungsbetriebsspannung Ue: AC 400V/ 50Hz
Bemessungsisolationsspannung Ui: bis 1000 V AC
Bemessungsstossspannungsfestigkeit: 8 kV
Ueberspannungskategorie: III
Verschmutzungsgrad:  3
Bemessungsbelastungsfaktor: nach IEC 61439-2 Tabelle 101
Schutzart:  IP40
Aufstellungsart:  Einfront
Aufstellungsort ueber NN: bis 2000 m
Umgebungstemperatur:  35 Grad C

Oberflaechenbehandlung:
Geruestteile:  sendzimirverzinkt
Verkleidung:  sendzimirverzinkt
Seitenwaende,Tueren,Sockel: pulverbeschichtet
Farbe:  RAL 7035
Netzform:  TN-S Netz

Hauptsammelschienen:
Sammelschienensystem:  L1-L3; PE; N
Auslegung N/PEN:  nicht reduziert
Lage der Hauptsammelschiene: hinten oben
Bemessungsbetriebsstrom der Hauptsammelschienen belueftet:
Ie{A}(35 Grad C):  5000
Icw{kA}(1 s):  100
Stoerlichtbogenaufruestung gemaess IEC/TR61641: Stufe 2

Der Nachweis der Funktion der Stoerlichtbogenbegrenzung hat nach IEC / TR 61641 durch die Einhaltung der Kriterien 1-6 zu erfolgen. Die Steuerspannung betraegt 24V-DC und 230 V AC, eine abweichende Steuerspannung ist im Auftragsfall mit dem Auftraggeber zu klaeren.

Tuerschliessung:
Profilhalbzylinder der DSHS (Beistellung) einbauen.

*Hinweis: Grundbeschreibung aller Felder*
Grundbeschreibung aller Felder
 Der Feldausbau aller Verteilerfelder hat grundsaetzlich
zu erfolgen mit:
 - Rueckwand, verzinkt
- Seitenwaende an den Abschlussfeldern rechts und links, pulverbeschichtet
- Feld- zu Feld Trennung
- Anreihverbindungssaetzen
- Beschriftungsschildern fuer Geraete und Schaltfelder Resopal
- Kabel- und Leitungsanschlusssystemen
- Hauptsammelschienen mit Transporttrennungen
- Querverdrahtungskanaelen
- Kabeltrageisen fuer Kabeleinfuehrungen
- Universalanschlag fuer Fachtueren
- Je Feld ist 1 Stueck 24V-DC Fremdeinspeisung fuer jeden Leiter auf je drei
gebrueckten 16 mm2 Reihenklemmen und einem zweipoligem Sicherungsautomaten verdrahtet/verkabelt vorzusehen.
- Je Feld ist 1 Stueck 230V-AC Fremdeinspeisung fuer jeden Leiter auf je drei
gebrueckten 6 mm2 Reihenklemmen und einem zweipoligem Sicherungsautomaten verdrahtet/verkabelt vorzusehen.
- Alle Geraete, mit Ausnahme der Sicherungslasttrennleisten, der Leistungsschalter
und der zuge hoerigen Messgeraete sind hinter den Feldtueren einzubauen.

*Hinweis: Einspeise-, Kuppel- u. Abgangsfeld mit offenem*
Einspeise-, Kuppel- u. Abgangsfeld mit offenem Leistungsschalter:
 Das Schaltfeld soll aus den folgenden Funktionsraeumen
bestehen:
 - Geraeteraum
- Hilfs- bzw. Messgeraeteraum
- Kabel- bzw. Schienenanschlussraum
- Sammelschienenraum
- Querverdrahtungsraum
 Die Feldbreite ist auf die Baugroesse der Leistungsschalters anzupassen (Nennstrom 630 A - 4000 A). Die Leistungsschalter sind mit elektronischen Ueberstromausloeser und Primaerstromwandler auszuruesten.
Offene Leistungsselbstschalter in Einschubtechnik sind im Einschubrahmen auszufuehren. Dabei soll innerhalb des Schrankes der Schalter bei geschlossener Tuer von der Betriebs-, ueber Test- zur Trennstellung verfahren werden koennen.
Bei allen 3 vorgegebenen Schalterpositionen muss die Schutzart erhalten bleiben.

*Hinweis: Abgangsfeld für steckbare waagerechte Lasttrennschaltleisten*
Abgangsfeld fuer steckbare waagerechte Lasttrennschaltleisten
 Das Schaltfeld soll aus den folgenden Funktionsraeumen
bestehen:
 - Sammelschienenraum
- Geraeteraum
- Kabelanschlussraum
- Querverdrahtungsraum
 Das Austauschen eines Abganges (Bemessungsstrom bis 630 A) sowie einer Sicherung muss ohne Abschalten der Schaltanlage moeglich sein.
Die vertikalen Steckschienen (Aussenleiter L1, L2, L3) sind hinten im Feld anzuordnen und mit einem Beruehrungsschutz prueffingersicher (IP 20B) abzudecken. Die PE-, PEN- bzw. N-Leiterschienen werden im Kabelanschlussraum angebracht. Bei 4-polig
geschalteten Netzen ist der N-Leiter den Aussenleitern L1, L2, L3 hinten im Feld zuzuordnen. Der Kabelanschlussraum muss sich auf der rechten Seite befinden und 600mm breit sein. Der Geraeteraum soll mit bis zu 35 steckbaren Leisten beliebig bestueckbar sein. Die Geraetefront der Leisten bzw. Blindabdeckungen mit den Lueftungsoeffnungen bilden den Abschluss nach vorne. Die Leiste ist mit einem zuleitungsseitigen Steckkontakt auszuruesten und abgangsseitig fest angeschlossen.
Zu verwenden sind Lasttrennschalter mit Sicherungen mit Doppelunterbrechung fuer Kabelabgaenge bis 630 A. Melde- und Messgeraete sind in der Leiste vorzusehen.
Die integrierten Stromwandler sind kabelanschlussseitig aufzubauen.
Der Kabelanschluss soll direkt am Schaltgeraet erfolgen. Fuer das Anschellen der Kabel sind Kabeltrageisen vorzusehen.

*Hinweis: Dokumentation*
Dokumentation:
 Die Verteileranlage ist nach IEC 617 mit einem CAE-System zu dokumentieren. Anzufertigen sind Stromlaufplaene, Klemmenplaene, massstabsgerechte
Ansichten, Grundrisszeichnungen und Stuecklisten.
 Die Ausfuehrungsplaene sind komplett vor Beginn von Fertigung und Bau zur Einsicht und Genehmigung einzureichen. Der Schaltanlagenbau darf nur auf Basis
von freigegebenen Schaltplaenen begonnen werden.
 Die Lieferung der Dokumentation hat in Papierform 3-fach im Format A3 zu erfolgen.
Die Schlussrevision ist zusaetzlich 3-fach auf Datentraegern in noch abzustimmendem Format (pdf, dxf, dwg, etc.) zu liefern.
 Bedienungsanleitungen:
Bedienungsanleitungen ueber Transport, Aufstellung, Anschluss und Inbetriebnahme, Wartung und Entsorgung gehoeren zum Lieferumfang der Schaltanlage.
 Angebotsdokumentation
Dem Angebot sind beizufuegen:
- Je Schaltanlage eine Frontansichtszeichnung
- Je Schaltanlage Aufstellungs- und
 Bodendurchbruchsplan
- Technisches Datenblatt
- Produktschriften
- Bauartnachweise
 Auftragsdokumentation
Zum Lieferumfang gehoeren folgende Dokumentationsunterlagen:
- Stromlaufplaene
- Betriebsanleitungen
- Frontansicht
- Aufstellungs- und Bodendurchbruchsplan
- Geraeteliste
- Pruefbescheinigungen
 Die Beschriftung von Schaltplaenen, Frontansichten usw. erfolgt standardmaessig in deutscher Sprache.

*Hinweis: Lieferumfang*
Lieferumfang:
 Der Verteiler wird in zweckmaessigen Transporteinheiten auf Paletten zu geliefert und anschlussfertig zusammen gebaut. Systembedingtes Verbindungs- und Anschlussmaterial ist im Lieferumfang enthalten.
 Vor der Lieferung ist ein Aufmass vom Auftragnehmer (AN) bzgl. der oertlichen Gegebenheiten wie Einbringoeffnungen, Transporteinheiten, Gewichte, Rahmenmasse fuer die Schaltanlage, moegliche Wege usw. aufzunehmen
und mit der Bauleitung abzustimmen.
Diese Leistungen sind im Lieferumfang enthalten.
 Ebenfalls ist die Aufstellung der Anlage (z.B. auf Doppelboden) und die Moeglichkeiten des Kabelanschlusses vor Ort zu beruecksichtigen. Alle Arbeiten sind ca. 4 Wochen vor Beginn anzumelden und mit dem/ der Nutzer / Bauleitung / Auftraggeber abzustimmen.
 Die vorgegebenen Anlagenabmessungen sind Maximalmasse und bindend.
 Die Anlagenteile sind einschl. aller erforderlichen Pruef- und Abnahmekosten (EVU, Sachverstaendige..) sowie Nebenleistungen zu erbringen.
 Es werden maximale Transporteinheiten von 1200 mm Breite zugelassen.

*Hinweis: NSHV-AV LAZ*

**03.02.0320 Einspeisefeld 800 mm fuer 3-pol. Leistungsschalter**
Verteilerfeld fuer Einspeisungen zur Bestueckung mit einem 3-p. offenen Leistungsschaltern bis 2500 A(BG I)
 Ausfuehrung:
Einschub
Form der inneren Unterteilung: 4b
Mit Einspeisung durch
Kabel von unten oder oben
einschliesslich der Hauptsammelschiene gemaess Vorbemerkung, sowie der Feldverschienung des Schalters.
 Das Feld ist standardmaessig mit nachfolgendem Zubehoer
auszuruesten:
 1 Stueck 3-poliger NH-Sicherungslasttrennschalter,
 Groesse 00, zum Aufbau auf Montageplatte
1 Satz NH-Sicherungen 125 A
1 Stueck Kombiableiter Typ 1+2 Anforderungsklasse
 B+C, UC 350V, Schutzbausteine steckbar,
 3/4-polig fuer TN-C, TN-S und TT-Systeme
 mit Fernanzeige.
 Mit Ueberwachungseinrichtung fuer die
 Varistoren, Prueftaste fuer Funktionstest.
1 Stueck Messung bestehend aus 3 x Wandlern und
 1 x Multifunktionsmessgeraet
 fuer Schalttafeleinbau 96x96x73(BxHxT)
 - Messungen mit Min.-, Max.- und
 Mittelwerten:
 * Strang- und Aussenleiterspannungen
 (UL-N und UL-L)
 * Phasenstroeme
 * S, P und Q je Phase und
 Gesamtleistungen
 * Lastfaktor je Phase und Lastfaktor
 gesamt
 * Frequenz
 * THD fuer Spannung und Strom je Phase
 - Energiezaehler fuer Wirk-, Blind- und
 Scheinarbeit, Hoch- und Niedertarif,
 Bezug und Abgabe, Betriebsstundenzaehler
 - Grafik-LCD-Display, intuitive
 Tastenbedienung
 - Schutzklasse IP65
 - Max. 3~ 690/400V / 5A AC (CATIII)
 - Messgenauigkeit Klasse 0,5S gem.
 IEC 62053-22 fuer Wirkarbeit
 - Grenzwertueberwachung, Logikfunktionen
 - Versorgungsspannung: 95...240VAC +/- 10%,
 110...340VDC +/- 10%
 - Strommessung ueber x/5A Wandler
 mit Schnittstelle Ethernet Modbus TCP
 mit Erweiterungsmodul I(N), I(Diff),
3 Stueck Stromwandler 2000-2500A/5A
 in geeichter Ausfuehrung zur Messung auf
 M-Bus Zaehler
1 Stueck G3-PLC Modem/Gateway
1 Stueck 3-poliger Motorschutzschalter Baugroesse S00
 in den Groessen von 2,0 bis 12,5 A
 + Hilfsschalter 1 S + 1 OE mit Icu: 100kA
1 Stueck Leitungsschutzschalter, 2-polig 10A/C, 15kA
 + Hilfsschalter 1 S + 1 OE (fuer 24-110V-DC)
1 Stueck Leitungsschutzschalter, 2-polig 6A/C, 15kA
 + Hilfsschalter 1 S + 1 OE (fuer 230V-AC)
 Pauschal
Diverses Kleinmaterial (Verdrahtungskanaele, Klemmen,
Messtrennklemme etc.) einschliesslich aller feldinternen Steuerleitungen und notwendigem Zubehoer, fuer
Erfassung, Steuerung und Ueberwachung von Meldungen u.
Ausloesungen sind einzurechnen.
 Feldbreite: 800 mm
Feldhoehe: 2000 mm + 100 mm Sockel
Menge: 2,000 St
Kostengruppe DIN 276 2018-12: 440000000

**03.02.0330 Offener Leistungsschalter, 3P ,Einschub, 2500 A, 100 kA, LSI**
3-pol. offener Leistungsschalter Baugroesse BG II
nach IEC 60947-2, DIN VDE 0660 Teil 101, IEC 60068-2-30
 Polzahl: 3
Bemessungsbetriebsspannung Ue: AC 500 V
Frequenz: 50 Hz
Bemessungsstrom In: 2500 A
mit Bemessungsstrommodul: 2500 A
Ueberstromausloeser: LSI-Funktion
 Einbauart / Anschluss: Einschub, Anschlussflansch
rueckseitig
Bemessungsgrenzkurzschluss-Ausschaltvermoegen
Icu: 100 kA, 500 V
Bemessungsbetriebskurzschluss-Ausschaltvermoegen
Ics: 100 kA, 500 V
Bemessungsgrenzkurzschluss-Einschaltvermoegen
Icm: 145 kA, 500 V
Elektronischer Ueberstromausloeser LSI(N)G
- Einstellbereich Ueberlastausloeser: Ir = 0,4 bis 1 x In
- Einstellbereich kurzzeitverzoegerte Kurzschlussausloesung:
 Isd = 0,6 x In bis 0,8 x Icw
- Einstellbereich Verzoegerung Kurzschlussausloesung:
 Ausloesezeit tsd: 0,08 bis 0,4 s
- Unverzoegerter Kurzschlussschutz: Ii = 1,5 x In bis 0,8 x Ics
- Einstellbereich Verzoegerung Ueberlastausloesung:
 Ausloesezeit tr (I2t)= 1,0 bis 25 s
 Ausloesezeit tr (I4t)= 0,5 bis 5 s
- ohne Neutralleiter m. Ueberlast- u. Kurzschlussschutz
 ein-/ausschaltbar
 Stromeinstellwert
 IN = 0,2 bis 2,0 x In
- ohne Erdschlussschutz G erweitertem Einstellbereich ein-/ausschaltbar,
 Kennlinie umschaltbar von Standard- auf I2t-, I4t-und I6t-Charakteristik,
 Stromeinstellwert Ig (Residual): 0,08 bis 1,6 x In
 Stromeinstellwert Ig (Direct) : 15 A bis 3000 A
 Ausloesezeit tg (Standard) : 0 s bis 5 s
 Ausloesezeit tg (Ixt) : 0 s bis 30 s
- mit gerichteter Schutzfunktion:
 gerichteter kurzzeitverzoegert Kurzschlussschutz dST
- Einstellung per Drehkodierschalter oder mittels USB-C Schnittstelle
- erweiterbare ETU, mit Farbdisplay
- volle Schutzfunktion bei Teillastbetrieb durch Bemessungsstromanpassung ohne Austausch der Stromwandler
- zuschaltbares thermisches Gedaechtnis
- Kennlinie umschaltbar von I2t-Charakteristik auf I4t-Charakteristik zur
besseren Selektivitaetsanpassung an nachgeschaltete Sicherungen
- LED-Anzeige fuer
 Betriebsbereitschaft d. elektronischen
 Ausloeseeinheit
 Zweistufige Ueberlastwarnmeldung mit einstellbarer
 Alarmschwelle
 Auftretende Stoerung oder Ereignis
 Anzeige des aktiven Wartungsmodus
 Anzeige des letzten Ausloesegrundes
Ueberwachung:
- Speicherung von Ereignissen und Ausloeseursachen zur
 spezifischen Fehleranalyse
- Selbstdiagnose, Einstellen aller Parameter, Leistungsschalterstatus und -steuerung, Messwerte, usw.
- Anwenderseitig auswechselbare Hauptkontakte
mit Kontaktbrandanzeige
- Bei Einschubausfuehrung Kurbel unverlierbar im Schalter integriert
- Nennstromkodierung zwischen Schalter und Einschubrahmen (bei
Einschubvariante)
 mit nachfolgender sonstiger erforderlicher Ausstattung:
- mit Einschubrahmen
- mit Tuereinbaurahmen
- mit Lichtbogenkammerabdeckung
- mit Shutter
- mit Handantrieb
- mit Motorantrieb 230 V / AC
- mit 1. Arbeitsstromausloeser 230 V / AC
- mit 2. Arbeitsstromausloeser 24 V / DC
- mit Ausgeloest Meldeschalter
- mit Hilfsstromschalter 4 S + 4 OE zur Fernmeldung der
 Schaltstellung
- mit differenzierte Ausgeloestmeldung zur Anzeige der
 Ausloeseursache
- mit internem Spannungsabgriff
 ueber Spannungsmessmodul
- mit Hilfsspannungsanschluss 24 V-DC
- mit Vorbereitung fuer Kommunikation
- mit PROFINET
- mit integrierte Messfunktion nach IEC 60557-12
 PMF- II
 Messung von Strom, Spannung, Wirkenergie, Blindenergie, Scheinenergie, Wirkleistung, Blindleistung, Scheinleistung, Gesamtleistung, Leistungsfaktor, cos phi, Frequenz, Unsymmetrie
(Strom, Spannung), THD-I, THD-ULN, THD-ULL,
Kundenseitiger Austausch und Anpassung des Ueberstromausloesers an geaenderte Lastverhaeltnisse und
Kommunikationsanwendungen moeglich.
Menge: 2,000 St
Kostengruppe DIN 276 2018-12: 440000000

**03.02.0340 Abgangsfeld 400 mm fuer 3-pol. Leistungsschalter**
Verteilerfeld fuer Abgaenge zur Bestueckung mit
einem 3-p. offenen Leistungsschaltern bis 1250 A(BG I)
 Ausfuehrung:
Einschub
Form der inneren Unterteilung: 3a
einschliesslich der Hauptsammelschiene gemaess
Vorbemerkung, sowie der Feldverschienung des Schalters.
 Das Feld ist standardmaessig mit nachfolgendem Zubehoer
auszuruesten:
1 Stueck Messung bestehend aus 3 x Wandlern und
 1 x Multifunktionsmessgeraet
 fuer Schalttafeleinbau 96x96x73(BxHxT)
 - Messungen mit Min.-, Max.- und
 Mittelwerten:
 * Strang- und Aussenleiterspannungen
 (UL-N und UL-L)
 * Phasenstroeme
 * S, P und Q je Phase und
 Gesamtleistungen
 * Lastfaktor je Phase und Lastfaktor
 gesamt
 * Frequenz
 * THD fuer Spannung und Strom je Phase
 - Energiezaehler fuer Wirk-, Blind- und
 Scheinarbeit, Hoch- und Niedertarif,
 Bezug und Abgabe, Betriebsstundenzaehler
 - Grafik-LCD-Display, intuitive
 Tastenbedienung
 - Schutzklasse IP65
 - Max. 3~ 690/400V / 5A AC (CATIII)
 - Messgenauigkeit Klasse 0,5S gem.
 IEC 62053-22 fuer Wirkarbeit
 - Grenzwertueberwachung, Logikfunktionen
 - Versorgungsspannung: 95 bis 240VAC +/- 10%,
 110 bis 340VDC +/- 10%
 - Strommessung ueber x/5A Wandler
 mit Schnittstelle Ethernet Modbus TCP
 mit Erweiterungsmodul I(N), I(Diff),
3 Stueck Stromwandler 400-1000A/5A
 in geeichter Ausfuehrung zur Messung auf
 M-Bus Zaehler
1 Stueck 3-poliger Motorschutzschalter Baugroesse S00
 in den Groessen von 2,0 bis 12,5 A
 + Hilfsschalter 1 S + 1 OE mit Icu: 100kA
1 Stueck Leitungsschutzschalter, 2-polig 16A/C, 15kA
 + Hilfsschalter 1 S + 1 OE (fuer 24V-DC)
1 Stueck Leitungsschutzschalter, 2-polig 6A/C, 15kA
 + Hilfsschalter 1 S + 1 OE (fuer 230V-AC)
 Pauschal
Diverses Kleinmaterial (Verdrahtungskanaele, Klemmen, Messtrennklemme etc.) einschliesslich aller feldinternen Steuerleitungen und notwendigem Zubehoer, fuer Erfassung, Steuerung und Ueberwachung von Meldungen u. Ausloesungen sind einzurechnen.
 Feldbreite: 400 mm
Feldhoehe: 2000 mm + 100 mm Sockel
Menge: 3,000 St
Kostengruppe DIN 276 2018-12: 440000000

**03.02.0350 Offener Leistungsschalter, 3P ,Einschub, 1000 A, 66 kA, LSI**
3-pol. offener Leistungsschalter Baugroesse BG I
nach IEC 60947-2, DIN VDE 0660 Teil 101, IEC 60068-2-30
 Polzahl: 3
Bemessungsbetriebsspannung Ue: AC 500 V
Frequenz: 50 Hz
Bemessungsstrom In: 1000 A
mit Bemessungsstrommodul: 1000 A
Ueberstromausloeser: LSI-Funktion
Einbauart / Anschluss: Einschub, Anschlussflansch
rueckseitig
Bemessungsgrenzkurzschluss-Ausschaltvermoegen
Icu: 66 kA, 500 V
Bemessungsbetriebskurzschluss-Ausschaltvermoegen
Ics: 66 kA, 500 V
Bemessungsgrenzkurzschluss-Einschaltvermoegen
Icm: 145 kA, 500 V
Elektronischer Ueberstromausloeser LSI(N)G
- Einstellbereich Ueberlastausloeser:
 Ir = 0,4 bis 1 x In
- Einstellbereich kurzzeitverzoegerte
 Kurzschlussausloesung:
 Isd = 0,6 x In bis 0,8 x Icw
- Einstellbereich Verzoegerung Kurzschlussausloesung:
 Ausloesezeit tsd: 0,08 bis 0,4 s
- Unverzoegerter Kurzschlussschutz:
 Ii = 1,5 x In bis 0,8 x Ics
- Einstellbereich Verzoegerung Ueberlastausloesung:
 Ausloesezeit tr (I2t)= 1,0 bis 25 s
 Ausloesezeit tr (I4t)= 0,5 bis 5 s
- ohne Neutralleiter m. Ueberlast- u. Kurzschlussschutz
 ein-/ausschaltbar
 Stromeinstellwert
 IN = 0,2 bis 2,0 x In
- ohne Erdschlussschutz G erweitertem Einstellbereich
 ein-/ausschaltbar,
 Kennlinie umschaltbar von Standard- auf I2t-, I4t-
 und I6t-Charakteristik,
 Stromeinstellwert Ig (Residual): 0,08 bis 1,6 x In
 Stromeinstellwert Ig (Direct) : 15 A bis 2000 A
 Ausloesezeit tg (Standard) : 0 s bis 5 s
 Ausloesezeit tg (Ixt) : 0 s bis 30 s
- mit gerichteter Schutzfunktion:
 gerichteter kurzzeitverzoegert Kurzschlussschutz dST
- Einstellung per Drehkodierschalter oder mittels
 USB-C Schnittstelle
- erweiterbare ETU, mit Farbdisplay
- volle Schutzfunktion bei Teillastbetrieb durch
 Bemessungsstromanpassung ohne Austausch
 der Stromwandler
- zuschaltbares thermisches Gedaechtnis
- Kennlinie umschaltbar von I2t-Charakteristik auf
 I4t-Charakteristik zur besseren Selektivitaetsanpassung an nachgeschaltete Sicherungen
- LED-Anzeige fuer
 Betriebsbereitschaft d. elektronischen
 Ausloeseeinheit
 Zweistufige Ueberlastwarnmeldung mit einstellbarer
 Alarmschwelle
 Auftretende Stoerung oder Ereignis
 Anzeige des aktiven Wartungsmodus
 Anzeige des letzten Ausloesegrundes
Ueberwachung:
- Speicherung von Ereignissen und Ausloeseursachen zur
 spezifischen Fehleranalyse
- Selbstdiagnose, Einstellen aller Parameter, Leistungsschalterstatus und -steuerung, Messwerte, usw.
- Anwenderseitig auswechselbare Hauptkontakte
 mit Kontaktbrandanzeige
- Bei Einschubausfuehrung Kurbel unverlierbar
 im Schalter integriert
- Nennstromkodierung zwischen Schalter
 und Einschubrahmen (bei Einschubvariante)
 mit nachfolgender sonstiger erforderlicher Ausstattung:
- mit Einschubrahmen
- mit Tuereinbaurahmen
- mit Lichtbogenkammerabdeckung
- mit Shutter
- mit Handantrieb
- mit Motorantrieb 230 V / AC
- mit 1. Arbeitsstromausloeser 230 V / AC
- mit 2. Arbeitsstromausloeser 24 V / DC
- mit Ausgeloest Meldeschalter
- mit Hilfsstromschalter 4 S + 4 OE zur Fernmeldung der
 Schaltstellung
- mit differenzierte Ausgeloestmeldung zur Anzeige der
 Ausloeseursache
- mit internem Spannungsabgriff
 ueber Spannungsmessmodul
- mit Hilfsspannungsanschluss 24 V-DC
- mit Vorbereitung fuer Kommunikation
- mit PROFINET
- mit integrierte Messfunktion nach IEC 60557-12
 PMF- II
 Messung von Strom, Spannung, Wirkenergie, Blindenergie, Scheinenergie, Wirkleistung, Blindleistung, Scheinleistung, Gesamtleistung, Leistungsfaktor, cos phi, Frequenz, Unsymmetrie
(Strom, Spannung), THD-I, THD-ULN, THD-ULL,
Kundenseitiger Austausch und Anpassung des Ueberstromausloesers an geaenderte Lastverhaeltnisse und
Kommunikationsanwendungen moeglich.
Menge: 1,000 St
Kostengruppe DIN 276 2018-12: 440000000

**03.02.0360 Offener Leistungsschalter, 3P ,Einschub, 630 A, 66 kA, LSI**
3-pol. offener Leistungsschalter 3WA Baugroesse BG I
nach IEC 60947-2, DIN VDE 0660 Teil 101, IEC 60068-2-30
 Polzahl: 3
Bemessungsbetriebsspannung Ue: AC 500 V
Frequenz: 50 Hz
Bemessungsstrom In: 630 A
mit Bemessungsstrommodul: 1250 A
Ueberstromausloeser: LSI-Funktion
Einbauart / Anschluss: Einschub, Anschlussflansch
rueckseitig
Bemessungsgrenzkurzschluss-Ausschaltvermoegen
Icu: 66 kA, 500 V
Bemessungsbetriebskurzschluss-Ausschaltvermoegen
Ics: 66 kA, 500 V
Bemessungsgrenzkurzschluss-Einschaltvermoegen
Icm: 145 kA, 500 V
Elektronischer Ueberstromausloeser LSI(N)G
- Einstellbereich Ueberlastausloeser:
 Ir = 0,4 bis 1 x In
- Einstellbereich kurzzeitverzoegerte
 Kurzschlussausloesung:
 Isd = 0,6 x In bis 0,8 x Icw
- Einstellbereich Verzoegerung Kurzschlussausloesung:
 Ausloesezeit tsd: 0,08 bis 0,4 s
- Unverzoegerter Kurzschlussschutz:
 Ii = 1,5 x In bis 0,8 x Ics
- Einstellbereich Verzoegerung Ueberlastausloesung:
 Ausloesezeit tr (I2t)= 1,0 bis 25 s
 Ausloesezeit tr (I4t)= 0,5 bis 5 s
- ohne Neutralleiter m. Ueberlast- u. Kurzschlussschutz
 ein-/ausschaltbar
 Stromeinstellwert
 IN = 0,2 bis 2,0 x In
- ohne Erdschlussschutz G erweitertem Einstellbereich
 ein-/ausschaltbar,
 Kennlinie umschaltbar von Standard- auf I2t-, I4t-
 und I6t-Charakteristik,
 Stromeinstellwert Ig (Residual): 0,08 bis 1,6 x In
 Stromeinstellwert Ig (Direct) : 15 A bis 2000 A
 Ausloesezeit tg (Standard) : 0 s bis 5 s
 Ausloesezeit tg (Ixt) : 0 s bis 30 s
mit gerichteter Schutzfunktion:
 gerichteter kurzzeitverzoegert Kurzschlussschutz dST
- Einstellung per Drehkodierschalter oder mittels
 USB-C Schnittstelle
- erweiterbare ETU, mit Farbdisplay
- volle Schutzfunktion bei Teillastbetrieb durch
 Bemessungsstromanpassung mittels Rating Plug
 (kein Austausch der Stromwandler erforderlich)
- zuschaltbares thermisches Gedaechtnis
- Kennlinie umschaltbar von I2t-Charakteristik auf
 I4t-Charakteristik zur besseren Selektivitaetsanpassung an nachgeschaltete Sicherungen
- LED-Anzeige fuer
 Betriebsbereitschaft d. elektronischen
 Ausloeseeinheit
 Zweistufige Ueberlastwarnmeldung mit einstellbarer
 Alarmschwelle
 Auftretende Stoerung oder Ereignis
 Anzeige des aktiven Wartungsmodus
 Anzeige des letzten Ausloesegrundes
 Ueberwachung:
- Speicherung von Ereignissen und Ausloeseursachen zur
 spezifischen Fehleranalyse
- Selbstdiagnose, Einstellen aller Parameter, Leistungsschalterstatus und -steuerung, Messwerte, usw.
- Anwenderseitig auswechselbare Hauptkontakte
 mit Kontaktbrandanzeige
- Bei Einschubausfuehrung Kurbel unverlierbar
 im Schalter integriert
- Nennstromkodierung zwischen Schalter
 und Einschubrahmen (bei Einschubvariante)
 mit nachfolgender sonstiger erforderlicher Ausstattung:
- mit Einschubrahmen
- mit Tuereinbaurahmen
- mit Lichtbogenkammerabdeckung
- mit Shutter
- mit Handantrieb
- mit Motorantrieb 230 V / AC
- mit 1. Arbeitsstromausloeser 230 V / AC
- mit 2. Arbeitsstromausloeser 24 V / DC
- mit Ausgeloest Meldeschalter
- mit Hilfsstromschalter 4 S + 4 OE zur Fernmeldung der
 Schaltstellung
- mit differenzierte Ausgeloestmeldung zur Anzeige der
 Ausloeseursache
- mit internem Spannungsabgriff
 ueber Spannungsmessmodul
- mit Hilfsspannungsanschluss 24 V-DC
- mit Vorbereitung fuer Kommunikation
- mit PROFINET
- mit integrierte Messfunktion nach IEC 60557-12
 PMF- II
 Messung von Strom, Spannung, Wirkenergie, Blindenergie, Scheinenergie, Wirkleistung, Blindleistung, Scheinleistung, Gesamtleistung, Leistungsfaktor, cos phi, Frequenz, Unsymmetrie
(Strom, Spannung), THD-I, THD-ULN, THD-ULL,
Kundenseitiger Austausch und Anpassung des Ueberstromausloesers an geaenderte Lastverhaeltnisse und
Kommunikationsanwendungen moeglich.
Menge: 2,000 St
Kostengruppe DIN 276 2018-12: 440000000

**03.02.0370 Abgangsfeld 1200 mm waager. NH-Schaltleisten**
Verteilerfeld fuer den Einbau von waagerechten Lasttrennschalterleisten in Stecktechnik, inkl. der Hauptsammelschienen gemaess Vorbemerkung, sowie der notwendigen Steckschiene zum Aufbau der
Leisten und saemtlichem Befestigungsmaterial, der Abdeckung zum Sammelschienenraum, dem Kabelanschlussraum und der Anschlussraumtuer.

Zu- und Ableitungen der Kabel von/nach oben nach Vorgabe des Ingenieurbueros.
 Form der inneren Unterteilung: 4b
Feldbreite: 1200 mm
Feldhoehe: 2000 mm + 100 mm Sockel
Menge: 1,000 St
Kostengruppe DIN 276 2018-12: 440000000

**03.02.0380 Lasttrennschalter mit NH-Sicherung, 400 A, 3P, geeichte Wandler**
Lasttrennschalter mit Sicherungen fuer waager. Einbau, mit Doppelunterbrechung, in Leistenbauform, steckbar, fuer NH 2-Sicherungen nach IEC/EN 60269-2-1, DIN EN 60269-2-1.
 Bemessungsbetriebsstrom: 400 A
Polzahl: 3
Ausschaltvermoegen Grenzkurzschlussstrom: Icu = 120 kA
Handantrieb
Betriebstemperatur: -25 Grad C 55 Grad C
Schutzart: IP 41
 Frontblende in EIN-Stellung verriegelt
horizontale Einbaulage
Schaltstellungsanzeige an der Frontblende mit direkter
mechanischer Verbindung zur Schaltwelle mit den Schaltkontakten.
 mit 3 geeichten Stromwandlern 250/1A od. 400/1A,o./5A,
mit Genauigkeitsklasse 0,5 liefern, montieren und auf
Multifunktionsstecker bzw. Wandlertrennklemmen im
Kabelanschlussraum des Feldes verdrahten.
 zusaetzlich ist in den Messpfad der Phase L2 ein (1x)
Bimetallamperemeter 45(48) mm x 45(48) mm einzuschleifen u. in der NH-Schaltleiste zu liefern u.einzubauen.
Menge: 1,000 St
Kostengruppe DIN 276 2018-12: 440000000

**03.02.0390 Lasttrennschalter mit NH-Sicherung, 250 A, 3P, geeichte Wandler**
Lasttrennschalter mit Sicherungen fuer waager. Einbau, mit Doppelunterbrechung, in Leistenbauform, steckbar, fuer NH 1-Sicherungen nach IEC/EN 60269-2-1, DIN EN 60269-2-1.
 Bemessungsbetriebsstrom: 250 A
Polzahl: 3
Ausschaltvermoegen Grenzkurzschlussstrom: Icu = 120 kA
Handantrieb
Betriebstemperatur: -25 Grad C 55 Grad C
Schutzart: IP 41
Frontblende in EIN-Stellung verriegelt
horizontale Einbaulage
Schaltstellungsanzeige an der Frontblende mit direkter
mechanischer Verbindung zur Schaltwelle mit den Schaltkontakten.
 mit 3 geeichten Stromwandlern 150/1A od. 200/1A,o./5A,
mit Genauigkeitsklasse 0,5 liefern, montieren und auf
Multifunktionsstecker bzw. Wandlertrennklemmen im
Kabelanschlussraum des Feldes verdrahten.
 zusaetzlich ist in den Messpfad der Phase L2 ein (1x)
Bimetallamperemeter 45(48) mm x 45(48) mm einzuschleifen u. in der NH-Schaltleiste zu liefern u.einzubauen.
Menge: 2,000 St
Kostengruppe DIN 276 2018-12: 440000000

**03.02.0400 Lasttrennschalter mit NH-Sicherung, 160 A, 3P, geeichte Wandler**
Lasttrennschalter mit Sicherungen fuer waager. Einbau, mit Doppelunterbrechung, in Leistenbauform, steckbar, fuer NH00-Sicherungen nach IEC/EN 60269-2-1, DIN EN 60269-2-1.
 Bemessungsbetriebsstrom: 160 A
Polzahl: 3
Ausschaltvermoegen Grenzkurzschlussstrom: Icu = 120 kA
Handantrieb
Betriebstemperatur: -25 Grad C 55 Grad C
Schutzart: IP 41
Frontblende in EIN-Stellung verriegelt
horizontale Einbaulage
Schaltstellungsanzeige an der Frontblende mit direkter
mechanischer Verbindung zur Schaltwelle mit den Schaltkontakten.
 mit 3 geeichten Stromwandlern 100/1A o. /5A,
mit Genauigkeitsklasse 0,5 liefern, montieren und auf
Multifunktionsstecker bzw. Wandlertrennklemmen im
Kabelanschlussraum des Feldes verdrahten.
 zusaetzlich ist in den Messpfad der Phase L2 ein (1x)
Bimetallamperemeter 45(48) mm x 45(48) mm einzuschleifen u. in der NH-Schaltleiste zu liefern u.einzubauen.
Menge: 4,000 St
Kostengruppe DIN 276 2018-12: 440000000

**03.02.0410 Grundrahmen, U-Profil**
Grundrahmen, U-Profil 50x50mm, aus Stahl, inkl. Befestigungsösen für v.g. Schaltanlage liefern und montieren.
Menge: 1,000 St
Kostengruppe DIN 276 2018-12: 440000000

*Hinweis: KG 444 NIEDERSPANNUNGSINSTALLATION*

*Hinweis: KABEL UND LEITUNGEN*

*Hinweis: Mittelspannungskabel halogenfrei nach DIN VDE 0276-622*
HINWEISTEXT:

Mittelspannungskabel, halogenfrei nach VDE 0276 - 622 10 / 12 kV, Cu - schwarz -r auf Kabelbühnen, im Doppelboden, mit Bügelschellen an Kabelleitern oder C-Schienen Kabel auf Maß schneiden, auslegen, ausrichten, befestigen, ausprüfen einschl. Klein-, Isolier- und Befestigungsmaterial, liefern und in verschiedenen Längen verlegen und betriebsbereit
anschließen:

*Hinweis: MS Verbindung MSP - Trafo*

**03.02.0420 Kabel halogenfrei N2XSH 1x70/16mm2**
Halogenfreies Kabel DIN VDE 0276-622 (VDE 0276-622) N2XSH 1 x 70/16 mm2, Cu-Zahl 854, sonst wie vor beschrieben:
Menge: 270,000 m
Kostengruppe DIN 276 2018-12: 440000000

**03.02.0430 Innenraum-Endverschluss Uo/U 12/20kV Um 12kV N2XSH 1x70RM/16**
Innenraum-Endverschluss DIN VDE 0278-629-1 (VDE 0278-629-1), für Kabel Uo/U 12/20 kV, Um 12 kV, N2XSH 1 x 70 RM/16, einschl. systemgebundenem Zubehör.
Menge: 12,000 St
Kostengruppe DIN 276 2018-12: 440000000

**03.02.0440 10kV VLF-Kabelprüfung**
Durchführung und dokumentieren der VLF-Kabelprüfung der v.g. Kabelstrecken.
Menge: 2,000 St
Kostengruppe DIN 276 2018-12: 440000000

*Hinweis: MS Verbindung MSP - IG1 (Ring 1)*

**03.02.0450 Kabel N2XSY 1x95/16mm2**
Mittelspannungskabel DIN VDE 0276-620 (VDE 0276-620) N2XSY 1 x 95/16 mm2, Cu-Zahl 1094, sonst wie vor beschrieben:
Menge: 435,000 m
Kostengruppe DIN 276 2018-12: 440000000

**03.02.0460 Innenraum-Endverschluss Uo/U 12/20kV Um 12kV N2XSY 1x95RM/16**
Innenraum-Endverschluss DIN VDE 0278-629-1 (VDE 0278-629-1), für Kabel Uo/U 12/20 kV, Um 12 kV, N2XSY 1 x 95 RM/16, einschl. systemgebundenem Zubehör.
Menge: 9,000 St
Kostengruppe DIN 276 2018-12: 440000000

**03.02.0470 10kV VLF-Kabelprüfung**
Durchführung und dokumentieren der VLF-Kabelprüfung der v.g. Kabelstrecken.
Menge: 1,000 St
Kostengruppe DIN 276 2018-12: 440000000

*Hinweis: MS Verbindung MSP - IG1 (Ring 2)*

**03.02.0480 Kabel N2XSY 1x95/16mm2**
Mittelspannungskabel DIN VDE 0276-620 (VDE 0276-620) N2XSY 1 x 95/16 mm2, Cu-Zahl 1094, sonst wie vor beschrieben:
Menge: 405,000 m
Kostengruppe DIN 276 2018-12: 440000000

**03.02.0490 Innenraum-Endverschluss Uo/U 12/20kV Um 12kV N2XSY 1x95RM/16**
Innenraum-Endverschluss DIN VDE 0278-629-1 (VDE 0278-629-1), für Kabel Uo/U 12/20 kV, Um 12 kV, N2XSY 1 x 95 RM/16, einschl. systemgebundenem Zubehör.
Menge: 9,000 St
Kostengruppe DIN 276 2018-12: 440000000

**03.02.0500 10kV VLF-Kabelprüfung**
Durchführung und dokumentieren der VLF-Kabelprüfung der v.g. Kabelstrecken.
Menge: 1,000 St
Kostengruppe DIN 276 2018-12: 440000000

*Hinweis: Kunststoffmantelleitung halogenfrei*
HINWEISTEXT:

Halogenfreie Installationsleitung DIN VDE 0250-214 (VDE 0250-214) auf Kabelrinnen, in offene Kanäle, Kabelhaltern offen in Doppelböden, mit Bügelschellen auf Kabelleitern oder C-Schienen, in offener oder geschlossener Leerrohrinstallation verlegen.

mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**03.02.0510 Installationsleitung halogenfrei NHXMH-J 3x2,5mm2**
Halogenfreie Installationsleitung DIN VDE 0250-214 (VDE 0250-214) NHXMH-J 3 x 2,5 mm2, Cu-Zahl 72; sonst wie vor beschrieben:
Menge: 150,000 m
Kostengruppe DIN 276 2018-12: 440000000

**03.02.0520 Installationsleitung halogenfrei NHXMH-J 7x1,5mm2**
Halogenfreie Installationsleitung DIN VDE 0250-214 (VDE 0250-214) NHXMH-J 7 x 1,5 mm2, Cu-Zahl 101, sonst wie vor beschrieben:
Menge: 100,000 m
Kostengruppe DIN 276 2018-12: 440000000

*Hinweis: Halogenfreie Installationskabel, symmetrisch, DIN VDE 0815*
HINWEISTEXT:

Halogenfreie Installationskabel, symmetrisch, DIN VDE 0815 (VDE 0815) auf Kabelrinnen, in offene Kanäle, Kabelhaltern offen in Doppelböden, in offener oder geschlossener Leerrohrinstallation, mit Bügelschellen an Kabelleitern oder C-Schienen verlegen.

einschl. Klein-, Isolier- und Befestigungsmaterial, liefern und in verschiedenen Längen betriebsfertig montieren.

**03.02.0530 Installationskabel symmetrisch J-H(St)H 4x2x0,6 Bd**
Installationskabel, symmetrisch, DIN VDE 0815 (VDE 0815), J-H(St)H,
4 x 2 x 0,6 Bd, sonst wie vor beschrieben.
Menge: 200,000 m
Kostengruppe DIN 276 2018-12: 440000000

**03.02.0540 Installationskabel symmetrisch J-H(St)H 8x2x0,6 Bd**
Installationskabel, symmetrisch, DIN VDE 0815 (VDE 0815), J-H(St)H,
8 x 2 x 0,6 Bd, sonst wie vor beschrieben.
Menge: 150,000 m
Kostengruppe DIN 276 2018-12: 440000000

*Hinweis: Starkstromkabel halogenfrei nach DIN VDE 0276-604*
HINWEISTEXT:

Starkstromkabel, halogenfrei nach VDE 0276 - 604 0,6 / 1 kV, Cu - schwarz -r auf Kabelbühnen, im Doppelboden, mit Bügelschellen
an Kabelleitern oder C-Schienen Kabel auf Maß schneiden, auslegen, ausrichten, befestigen, ausprüfen; einschl. Klein-, Isolier- und Befestigungsmaterial, liefern und in verschiedenen Längen verlegen und betriebsbereit anschließen.

**03.02.0550 Kabel halogenfrei N2XH-J 1x6mm2**
Halogenfreies Kabel DIN VDE 0276-604 (VDE 0276-604) N2XH-J 1 x 6 mm2, Cu-Zahl 58, sonst wie vor beschrieben.
Menge: 75,000 m
Kostengruppe DIN 276 2018-12: 440000000

**03.02.0560 Kabel halogenfrei N2XH-J 1x35mm2**
Halogenfreies Kabel DIN VDE 0276-604 (VDE 0276-604) N2XH-J 1 x 35mm2, Cu-Zahl 336, sonst wie vor beschrieben.
Menge: 40,000 m
Kostengruppe DIN 276 2018-12: 440000000

**03.02.0570 Kabel halogenfrei N2XH-J 1x120mm2**
Halogenfreies Kabel DIN VDE 0276-604 (VDE 0276-604) N2XH-J 1 x 120mm2, Cu-Zahl 1152, sonst wie vor beschrieben.
Menge: 800,000 m
Kostengruppe DIN 276 2018-12: 440000000

**03.02.0580 Kabel halogenfrei N2XH-O 1x240mm2**
Halogenfreies Kabel DIN VDE 0276-604 (VDE 0276-604) N2XH-O 1 x 240mm2, Cu-Zahl 2304, sonst wie vor beschrieben.
Menge: 3200,000 m
Kostengruppe DIN 276 2018-12: 440000000

**03.02.0590 Kabel halogenfrei N2XCH 4x150/70mm2**
Halogenfreies Kabel DIN VDE 0276-604 (VDE 0276-604) N2XCH 4 x 150/70 mm2, Cu-Zahl 6540, sonst wie vor beschrieben.
Menge: 380,000 m
Kostengruppe DIN 276 2018-12: 440000000

**03.02.0600 Kabel halogenfrei N2XCH 4x240/120mm2**
Halogenfreies Kabel DIN VDE 0276-604 (VDE 0276-604) N2XCH
4 x 240/120 mm2, Cu-Zahl 10546, sonst wie vor beschrieben.
Menge: 2240,000 m
Kostengruppe DIN 276 2018-12: 440000000

*Hinweis: Kabelanschlüsse*
Kabelanschluss
von Zuleitungskabel für Unterverteiler, Gewerkeschaltschränke der haustechnischen Anlagen, Großgeräte/-aggregate inklusive absetzen, Kabelschuhe und Schraubmaterial, dauerhafte Beschriftung, kompl. einschl. Gestellung der Werkzeuge und Hilfsmittel, der Phasen- und Drehfeldprüfung sowie Kleinmaterial fachgerecht herstellen

**03.02.0610 Kabelanschluss 1 x 35 mm2**
Kabelanschluss, Kabeltyp N2XH-J 1 x 35 mm2,
sonst wie vor beschrieben.
Menge: 6,000 St
Kostengruppe DIN 276 2018-12: 440000000

**03.02.0620 Kabelanschluss 1 x 120 mm2**
Kabelanschluss, Kabeltyp N2XH-J 1 x 120 mm2,
sonst wie vor beschrieben.
Menge: 40,000 St
Kostengruppe DIN 276 2018-12: 440000000

**03.02.0630 Kabelanschluss 1 x 240 mm2**
Kabelanschluss, Kabeltyp N2XH-O 1 x 240 mm2,
sonst wie vor beschrieben
Menge: 160,000 St
Kostengruppe DIN 276 2018-12: 440000000

**03.02.0640 Kabelanschluss 4x 150/70 mm2**
Kabelanschluss, Kabeltyp N2XCH 4 x 150/70 mm2,
sonst wie vor beschrieben.
Menge: 8,000 St
Kostengruppe DIN 276 2018-12: 440000000

**03.02.0650 Kabelanschluss 4x 240/120 mm2**
Kabelanschluss, Kabeltyp N2XCH 4 x 240/120 mm2,
sonst wie vor beschrieben.
Menge: 24,000 St
Kostengruppe DIN 276 2018-12: 440000000

*Hinweis: KABELTRASSEN*

*Hinweis: Kabelbahnen und Installationskanäle*
Kabelbahnen und Installationskanäle

Die Kabelbahnen und Installationskanäle sind entsprechend den Ausführungsplänen in Montagepläne anzupassen. Eine Freigabe ist vor Beginn der Arbeiten einzuholen. Nach Fertigstellung ist eine Werksbescheinigung nach DIN EN 10204 auszustellen.

Installationsrohre, die auf Putz bzw. Kanälen und oberhalb abgehängter Decken verlegt werden, sind unabhängig von anderen Konstruktionen so zu befestigen, dass sie weder in der Längsrichtung noch seitlich ausweichen können.

Koordinationen mit anderen Gewerke wie Heizung, Sanitär, Lüftung, Kälte, Sprinkler etc. sind mit einzukalkulieren.

Bei Verlegung von Rohren sind 2 Schellen pro Meter mit einzualkulieren.

Trassenbelegungen sind bis max. 80 % zulässig.

Es dürfen nur Verlegesysteme verwendet werden die Bauaufsichtliche Zulassungen haben.

Müssen Lüftungskanäle, Heizungsrohre und andere Konstruktionen umfahren werden, so sind Normbogen zu verwenden und die Befestigung an stabilen Flacheisenbügeln oder systembedingten Formteilen vorzunehmen. Diese Bügel sind in max. 1,5 m Abstand zu setzen. Dies gilt auch, wenn in mehreren Lagen oder aus anderen Gründen im Abstand von der Wand bzw. Decke verlegt werden muss.

Systemgebundenes Zubehör sind einzukalkulieren.

Alle Kosten für die vorbeschriebenen Leistungen sind mit den Einzelpreisen abgegolten.

*Hinweis: Allgemeines*
Allgemeines:

Zu den Kabelträgersystemen gehören die erforderlichen Befestigungswinkel, Klemmwinkel, Stahl-Spreizdübel, Schrauben mit Zubehör, Distanzstücke, Trägerklauen, Ankerbolzen, Verbindungsstücke, Klemmstücke, Klemmschellen, Wandbügel, Trägerlaschen, Schutzkappen, Kantenschutz, Eckbleche, Anschlußstücke, Auflagewinkel, Überschubhülsen und -schmiegen, Gelenkstücke, Auflager, Anschlusslaschen, Abstandslaschen, Halterkupplungen, Leiterhalter und sonstige Kleinteile.

Kabeltrasse aus feuerverzinktem Stahlblechprofil, mit seitlich hochgezogenen Holmen - gelocht -, Tragfähigkeit : 220 kp/m bei einer Stützweite von 1500 mm, zur Befestigung an Mauerwerk, Beton, Eisenkonstruktion oder Hängestielen, in max. Abständen von 1,5 m sowie Potentialausgleichsbrücken und sonstigem Klein-, Verbindungs- und Befestigungsmaterial, liefern und montieren.

*Hinweis: Kabelrinne 400*

**03.02.0660 Kabelrinne 400/60 mm**
Kabelrinne
Breite : [mm] 400
Höhe : [mm] 60
sonst wie vor beschrieben.
Menge: 82,000 m
Kostengruppe DIN 276 2018-12: 440000000

**03.02.0670 Bogen Kabelrinne 90Grad waagerecht Stahl bandverz H 60mm B 400mm**
Bogen, für Kabelrinne, 90 Grad, waagerecht,
Formteil für o.g. Kabelrinne, Seitenhöhe 60mm, Breite mind. 400 mm.
inkl. Klein.- und Befestigungsmaterial liefern und montieren.
Menge: 4,000 St
Kostengruppe DIN 276 2018-12: 440000000

**03.02.0680 Bogen Kabelrinne 45Grad waagerecht Stahl bandverz H 60mm B 400mm**
Bogen, für Kabelrinne, 45 Grad, waagerecht,
Formteil für o.g. Kabelrinne, Seitenhöhe 60 mm, Breite mind. 400 mm,
inkl. Klein.- und Befestigungsmaterial liefern und montieren.
Menge: 2,000 St
Kostengruppe DIN 276 2018-12: 440000000

**03.02.0690 T-Abzweigstück**
T-Abzweigstück zum Erstellen einer horizontalen Abzweigung, Formteil für schraubbare Kabelrinnen, Seitenhöhe 60 mm. Mit Verbinderlochung. Einsetzbar im Innen- und Außenbereich. Auslieferung im nicht montierten Zustand. Inklusive Befestigungsmaterial. Formteile müssen durch die Tragkonstruktion unterstützt werden.
inkl. Klein.- und Befestigungsmaterial liefern und montieren.
Menge: 2,000 St
Kostengruppe DIN 276 2018-12: 440000000

**03.02.0700 Kabelrinne 600/60 mm**
Kabelrinne
Breite : [mm] 600
Höhe : [mm] 60
sonst wie vor beschrieben.
Menge: 25,000 m
Kostengruppe DIN 276 2018-12: 440000000

**03.02.0710 Bogen Kabelrinne 90Grad waagerecht Stahl bandverz H 60mm B 600mm**
Bogen, für Kabelrinne, 90 Grad, waagerecht,
Formteil für o.g. Kabelrinne, Seitenhöhe 60mm, Breite mind. 600 mm.
inkl. Klein.- und Befestigungsmaterial liefern und montieren.
Menge: 2,000 St
Kostengruppe DIN 276 2018-12: 440000000

**03.02.0720 Bogen Kabelrinne 45Grad waagerecht Stahl bandverz H 60mm B 600mm**
Bogen, für Kabelrinne, 45 Grad, waagerecht, Formteil für o.g. Kabelrinne, Seitenhöhe 60 mm, Breite mind. 600 mm.
inkl. Klein.- und Befestigungsmaterial liefern und montieren.
Menge: 2,000 St
Kostengruppe DIN 276 2018-12: 440000000

**03.02.0730 Kabelrinne 600/110 mm**
Kabelrinne
Breite : [mm] 600
Höhe : [mm] 110
sonst wie vor beschrieben
Menge: 110,000 m
Kostengruppe DIN 276 2018-12: 440000000

**03.02.0740 Bogen Kabelrinne 90Grad waagerecht Stahl bandverz H 110mm B 600mm**
Bogen, für Kabelrinne, 90 Grad, waagerecht,
Formteil für o.g. Kabelrinne, Seitenhöhe 110mm, Breite mind. 600 mm.
inkl. Klein.- und Befestigungsmaterial liefern und montieren.
Menge: 10,000 St
Kostengruppe DIN 276 2018-12: 440000000

**03.02.0750 Bogen Kabelrinne 45Grad waagerecht Stahl bandverz H 110mm B 600mm**
Bogen, für Kabelrinne, 45 Grad, waagerecht, Formteil für o.g. Kabelrinne, Seitenhöhe 110 mm, Breite mind. 600 mm.
inkl. Klein.- und Befestigungsmaterial liefern und montieren.
Menge: 2,000 St
Kostengruppe DIN 276 2018-12: 440000000

**03.02.0760 T-Abzweigstück**
T-Abzweigstück zum Erstellen einer horizontalen Abzweigung, Formteil für schraubbare Kabelrinnen, Seitenhöhe 110 mm. Mit Verbinderlochung. Einsetzbar im Innen- und Außenbereich. Auslieferung im nicht montierten Zustand. Inklusive Befestigungsmaterial. Formteile müssen durch die Tragkonstruktion unterstützt werden.
inkl. Klein.- und Befestigungsmaterial liefern und montieren.
Menge: 4,000 St
Kostengruppe DIN 276 2018-12: 440000000

*Hinweis: Kabelsteigetrasse*
HINWEISTEXT:

Kabelsteigetrasse, aus feuerverzinktem Profilschienen,
in Abständen von ca. 500 mm zur Befestigung an Mauerwerk, Beton oder
Eisenkonstruktion, einschl. anteiliger Kosten für Klein-, Verbindungs-
und Befestigungsmaterial, liefern und betriebsbereit montieren.

**03.02.0770 Kabelsteigetrasse 400 mm**
Kabelsteigetrasse
Breite: [mm] 400
sonst wie vor beschrieben
Menge: 12,000 m
Kostengruppe DIN 276 2018-12: 440000000

**03.02.0780 Kabelsteigetrasse 500 mm**
Kabelsteigetrasse
Breite: [mm] 500
sonst wie vor beschrieben
Menge: 27,000 m
Kostengruppe DIN 276 2018-12: 440000000

*Hinweis: BÜGELSCHELLEN UND KABELHALTER*

*Hinweis: Bügelschellen*
Bügelschellen

aus Stahl, feuerverzinkt, zur Befestigung von Kabeln
inkl. Gegenwanne gemäß Erfordernis, liefern und fachgerecht montieren.

**03.02.0790 Bügelschellen 16-22**
Bügelschellen, Spannweite 16-22, sonst wie vor.
Menge: 50,000 St
Kostengruppe DIN 276 2018-12: 440000000

**03.02.0800 Bügelschellen 34-40**
Bügelschellen, Spannweite 40-46, sonst wie vor.
Menge: 200,000 St
Kostengruppe DIN 276 2018-12: 440000000

**03.02.0810 Bügelschellen 46-52**
Bügelschellen, Spannweite 46-52, sonst wie vor.
Menge: 250,000 St
Kostengruppe DIN 276 2018-12: 440000000

*Hinweis: Kabelhalter aus Kunststoff/Metall*
HINWEISTEXT:

Kabelhalter aus Kunststoff/Metall, geeignet für Wand-/Deckenmontage
Befestigungsloch 6 mm, Befestigungsabstand 0,5 - 0,6 m, einschl. Klein- und Befestigungsmaterial liefern und montieren.

**03.02.0820 Kabelhalter aus Kunststoff 20 ltg**
Kabelhalter aus Kunststoff,
Anzahl von Leitungen: 20,
NHMH 3 x 1,5 mm2, sonst wie vor beschrieben.
Menge: 50,000 St
Kostengruppe DIN 276 2018-12: 440000000

**03.02.0830 Kabelhalter aus Kunststoff 40 ltg**
Kabelhalter aus Kunststoff,
Anzahl von Leitungen: 40,
NHMH 3 x 1,5 mm2, sonst wie vor beschrieben.
Menge: 30,000 St
Kostengruppe DIN 276 2018-12: 440000000

**03.02.0840 Profilschiene**
Profilschiene,
Typ C-Schiene, feuerverzinkt, Abmessung.: (B x H) = 35 x 18 mm,
für vorgenannte Bügelschellen,in Einzelängen geschnitten,
Enden nachverzinkt

Inkl. befestigung an Gewindestangen mit einer Länge von bis zu 1m.

komplett einschl. Klein-, Isolier-und Befestigungsmaterial
liefern und betriebsfertig montieren.
Menge: 90,000 m
Kostengruppe DIN 276 2018-12: 440000000

**03.02.0850 Montagekonstruktion C-Profilschiene**
Montagekonstruktion für Stütz-, Hänge-, Trag- und Sonderbefestigungen, aus verzinktem Stahl, als gelochte C-Profilschiene, einschl. Herstellen von Löchern im Mauerwerk oder Beton einschl. Befestigungsmaterial wie Gewindestangen mind. M10, Schrauben, zugelassenen Dübeln, Muttern usw. Einschl. Schienenverbinder, Abschlusskappen, statischem Nachweis usw.
Menge: 400,000 kg
Kostengruppe DIN 276 2018-12: 440000000

*Hinweis: SONSTIGES*

**03.02.0860 Festanschluss Kleingeräte 230 V**
Festanschluss / Anschluss Kleingeräte 230 V

einschl. Leitung, Klein-, Isolier- und Befestigungsmaterial, liefern und betriebsfertig montieren und anschließen.
Menge: 5,000 St
Kostengruppe DIN 276 2018-12: 440000000

**03.02.0870 Festanschluss Kleingeräte 400 V**
Festanschluss / Anschluss Kleingeräte 400 V

einschl. Leitung, Klein-, Isolier- und Befestigungsmaterial, liefern und betriebsfertig montieren und anschließen.
Menge: 5,000 St
Kostengruppe DIN 276 2018-12: 440000000

**03.02.0880 Potentialausgleichsschiene**
Potentialausgleichsschiene einschließlich Erdungstrennklemme mit Anschlussmöglichkeit für 2 Banderder und 10 Leitungen
bzw. Kabel bis 95 mm², komplett mit Isolatoren auf Putz montieren. Die Anschlüsse sowie die Bezeichnung aller Zu- und
Abgänge sind komplett enthalten (Erdungsplan).

komplett einschl. Klein-, Isolier- und Befestigungsmaterial,
liefern, montieren und je Anschluss dauerhaft mit Kunststoffschild beschriften.
Menge: 3,000 St
Kostengruppe DIN 276 2018-12: 440000000

*Hinweis: KG 445 BELEUCHTUNGSANLAGEN*

*Hinweis: Vorbemerkung*
Vorbemerkung

Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage
Anforderungen:
VDE 0711-1:2020-08
VDE 0100-559

benötigte Ausschnitte und Verstärkungen sind mit demjeweilgen Decken Gewerk abzustimmen

alle Leuchten sind betriebsfertig inkl. evtl. benötigter Leuchtmittel zu liefern und montieren.

*Hinweis: INNENRAUMLEUCHTEN*

**03.02.0890 Feuchtraumwannenleuchte 29 W LED (Leuchtenindex 1)**
Feuchtraumwannenleuchte LED (Leuchtenindex 1)

Farbe:  hellgrau
Montageart:  Deckenanbau
Leuchtmittel: LED
Lichtstrom: ca. 4200 lm
Leistung: ca. 29 W
Abstrahlung: Direktstrahlend
Farbtemperatur: 4000K

Abmessungen (LxBxH): ca. 1240 x 85 x 78 mm, Schutzklasse I, mind. IP65, Schlagfestigkeit IK08, F, D

Montageort:  Technikräume, Lager

inkl. Leuchtmittel, Vorschaltgeräte, Klein-, Isolier- und Befestigungsmaterial, liefern, montieren und betriebsbereit anschließen.
Menge: 10,000 St
Kostengruppe DIN 276 2018-12: 440000000

*Hinweis: KG 449 SONSTIGES*

*Hinweis: BRANDSCHOTTUNG*

*Hinweis: Brandschott (Mörtelschott)*
Brandschott als Mörtelschott

für Feuerwiderstandsklasse S90 mit Zulassung vom Institut für Bautechnik zum Verschluss von Wand-/Deckendurchbrüchen.
Es muss gewährleistet sein, dass die Schottung rauchgasdicht ist und eine Nachinstallation möglich macht.

Brandschott einschl. Materiallieferung, Kleinmaterial, Zulassungsnachweis und Kennzeichnung fachgerecht herstellen.

**03.02.0900 Brandschott (Mörtelschott) bis 0,01 m²**
Brandschott
Wandstärke : [cm] bis 50
Fläche : [m²]  0,01
sonst wie vor beschrieben.
Menge: 2,000 St
Kostengruppe DIN 276 2018-12: 440000000

**03.02.0910 Brandschott (Mörtelschott) 0,1 m² bis 0,2 m²**
Brandschott
Wandstärke : [cm] bis 50
Fläche : [m²]  0,1 - 0,2
sonst wie vor beschrieben.
Menge: 4,000 St
Kostengruppe DIN 276 2018-12: 440000000

*Hinweis: Brandschott (Weichschott)*
Brandschott als Weichschott

für Feuerwiderstandsklasse S90 mit Zulassung vom Institut für Bautechnik zum Verschluss von Durchbrüchen in massiven Wänden, leichten Trennwänden und massiven Decken.

Es muss gewährleistet sein, dass die Schottung rauchgasdicht ist und eine Nachinstallation möglich macht.

Brandschott einschl. Materiallieferung, Kleinmaterial, Zulassungsnachweis und Kennzeichnung fachgerecht herstellen.

**03.02.0920 Brandschott (Weichschott) 0,1 m² bis 0,2 m²**
Brandschott
Wandstärke : [cm] bis 30
Fläche : [m²]  0,1 - 0,2
sonst wie vor beschrieben.
Menge: 2,000 St
Kostengruppe DIN 276 2018-12: 440000000

**03.02.0930 Bohrungen 20 mm durch Beton/MW 40 cm**
Bohrungen durch Beton/Mauerwerk (Wand und Decke) bis zu einem Durchmesser von ca. 20 mm und einer Wandstärke von bis zu 40 cm herstellen
Menge: 20,000 St
Kostengruppe DIN 276 2018-12: 440000000

**03.02.0940 Kernbohrungen Beton/Mauerwerk 100/550 1,5 - 4m**
Kernbohrung in Wand/Unterzügen aus Beton/Mauerwerk,
Höhe: 1,5m bis 4m über OKFFB, sonst wie vor beschrieben.
Menge: 5,000 St
Kostengruppe DIN 276 2018-12: 440000000

*Hinweis: HAUSEINFÜHRUNGEN*

**03.02.0950 Kabeldurchführung, Durchm. 150-200mm AD 25-50mm geteilt**
Kabeldurchführung, mehrfach, rund, in Außenwand,
Wanddicke über 25 bis 40 cm, in vorh. Kernbohrung,
Durchmesser über 150 bis 200 mm,
Außendurchmesser Kabelrohr über 25 bis 50 mm, dicht gegen nichtdrückendes Wasser, geteilte Ausführung, mit bis zu 4 Sparten.
Menge: 4,000 St
Kostengruppe DIN 276 2018-12: 440000000

**03.02.0960 Kabeldurchführung, Durchm. 150-200mm AD 63-110mm geteilt**
Kabeldurchführung, einfach, rund, in Außenwand,
Wanddicke über 25 bis 40 cm, in vorh. Kernbohrung,
Durchmesser über 150 bis 200 mm,
Außendurchmesser Kabel über 63 bis 110 mm,
dicht gegen nichtdrückendes Wasser, geteilte Ausführung.
Menge: 15,000 St
Kostengruppe DIN 276 2018-12: 440000000

**03.02.0970 Rohrdurchführung, Durchm. 150-200mm AD 110-125mm geteilt**
Rohrdurchführung, einfach, rund, in Außenwand,
Wanddicke über 25 bis 40 cm, in vorh. Kernbohrung,
Durchmesser über 150 bis 200 mm,
Außendurchmesser Rohr über 110 bis 125 mm,
dicht gegen nichtdrückendes Wasser, geteilte Ausführung.
Menge: 5,000 St
Kostengruppe DIN 276 2018-12: 440000000

**03.02.0980 Rohrdurchführung, Durchm. 200-250mm AD 160-210mm geteilt**
Rohrdurchführung, einfach, rund, in Außenwand,
Wanddicke über 25 bis 40 cm, in vorh. Kernbohrung,
Durchmesser über 200 bis 250 mm,
Außendurchmesser Rohr über 160 bis 210 mm, dicht gegen nichtdrückendes Wasser, geteilte Ausführung.
Menge: 4,000 St
Kostengruppe DIN 276 2018-12: 440000000

**03.02.0990 Blindabdichtung, Durchm. 100-140mm**
Blindabdichtung, einfach, rund, für den Einbau in Leerrohr,
Durchmesser über 100 bis 140 mm, dicht gegen nichtdrückendes Wasser, liefern und montieren.
Menge: 45,000 St
Kostengruppe DIN 276 2018-12: 440000000

**03.02.1000 Blindabdichtung, Durchm. 150-200mm**
Blindabdichtung, einfach, rund, für den Einbau in Leerrohr,
Durchmesser über 150 bis 200 mm, dicht gegen nichtdrückendes Wasser, liefern und montieren.
Menge: 35,000 St
Kostengruppe DIN 276 2018-12: 440000000

*Hinweis: INBETRIEBNAHMEN*

**03.02.1010 Inbetriebnahme**
Inbetriebnahme

bestehend aus allen Komponenten, die in diesem LV beschrieben sind.

Die Protokolle sind als Kopie dem Bauleiter innerhalb 2 Tagen nach der Inbetriebnahme zu übergeben. Die Originale sind in die Revisonsunterlagen einzupflegen.
Menge: 1,000 psch
Kostengruppe DIN 276 2018-12: 440000000

*Hinweis: DOKUMENTATION*

*Hinweis: WERK- UND MONTAGEPLANUNG*

**03.02.1020 Montage und Werkstattzeichnungen**
Erstellen der kompletten Montage und Werkstattzeichnungen

für den gesamten Umfang des Leistungsverzeichnisses.
Zu kalkulieren sind unter anderem auch die Engineering und Zeichnungsleistungen sowie die Vervielfältigungskosten. Des weiteren das Fortschreiben der Montagepläne und Werkstattpläne, entsprechend dem Baufortschritt. Abweichungen gegenüber der Ausführungsplanung sind sowohl innerhalb des Planes durch "Wolken" als auch Indexfortschreibung im Stempelfeld deutlich sichtbar zukennzeichnen. Die Montagepläne sind mit einem aktuellen CAD-System zu erstellen.

Die Auftragnehmer haben die Montage- und Werkstattzeichnungen als eigenständige Zeichnungen zu erstellen. Der Fachplaner/Bauherr behält sich vor, die Montagepläne mind. 2 Wochen vor Montagebeginn einzusehen. Der Auftragnehmer hat die Berechnungen und die Montagezeichnungen umgehend bzw. nach Terminplan nach Auftragserteilung zu erstellen und mit allen Beteiligten verantwortlich zu koordinieren, ferner dafür zu sorgen, dass alle an der Erstellung der Gesamtanlage beteiligten Firmen die zur einwandfreien Funktion der Anlagen notwendigen Unterlagenerhalten.

Die vom Auftragnehmer zu erstellenden Werk- und Montagepläne sind im Rahmen der vorzulegenden Dokumentation zur Abnahme zuintegrieren.
Grundlagen zur Erstellung der Montage- und Werkstattplanung sind:
Technische Angaben nach DIN-Normen
Schlitz- und Durchbruchspläne,
Gewerkerelevante Inhalte,
Forderungen und Auflagen des Bauantrages und der Baugenehmigung sowie die speziellen Antrags- und Genehmigungsunterlagen,
die jeweils aktuellen Werkspläne des Architekten
die Festlegungen aus Protokollen und Besprechungsvermerkenwährend der Baudurchführung.

Zur Erstellung der Montage- und Werkstattzeichnungen können die Ausführungszeichnungen des Planungsbüros ggf. weiterverwendet werden. Die Koordination der Auftragnehmer verschiedener Gewerke hat untereinander durch diese aktiv und zeitgerecht zuerfolgen.
Die Montagezeichnungen umfassen Grundrisse und im notwendigen Umfang Systemschnitte.

Mind. Maßstab 1:50.
Menge: 1,000 psch
Kostengruppe DIN 276 2018-12: 440000000

*Hinweis: SONSTIGE*

**03.02.1030 Teilnahme Baubesprechungen**
Teilnahme, eines namentlich zu benennenden, in der Person gleichbleibenden, deutschsprachigen Verantwortlichen, an den Baubesprechungen für die Gesamtkoordination.

Die Teilnahmedauer an den Baubesprechungen liegt zwischen 1-3 Stunden pro Besprechung.

Die Aufforderung zur Teilnahme erfolgt nach Bedarf durch den AG bzw. der Bauüberwachung mit mind. 1 Tag Vorlauf.

Abgerechnet wird je 1 Stück Besprechung pauschal.
Zeitlich einzukalkulieren sind ggf. anschließende, zusätzliche Abstimmungen zum Bauablauf.
Menge: 10,000 St
Kostengruppe DIN 276 2018-12: 440000000

**03.02.1040 Fahrbares Standgerüst > 2,0 m, Grundstandzeit 4 Wochen**
Fahrbares Standgerüst > 2,0 m, Systemgerüst DIN 4420
Gerüstgruppe 4 bis 5, mit allseitigem Seitenschutz, Aufstellung im Gebäude in von den Berufsgenossenschaften zugelassener
Ausführung.

Höhe der obersten Gerüstlage: ca. 6,0 m

Grundstand und -vorhaltezeit: 4 Wochen

In erforderlicher Anzahl für die Dauer der Montagen
unter der Decke vorhalten, einschl. Auf- und Abbau.
Menge: 2,000 St
Kostengruppe DIN 276 2018-12: 440000000

**03.02.1050 Vorhalten Fahrbares Standgerüst**
Vorhalten und Betreiben des vorgenannten Standgerüst über die vereinbarte Grundvorhaltzeit hinaus.
Menge: 15,000 Wo
Kostengruppe DIN 276 2018-12: 440000000

**03.02.1060 Anfertigen der Revisions- und Bestandsunterlagen**
Revisions- und Bestandsunterlagen nach VOB/C, sowie DSHS-Vorgaben auf Grundlage der letztgültigen Architektenplänen zu erstellen

Der Auftragnehmer ist verpflichtet, dem Auftraggeber oder dem von ihm bestellten Vertreter mindestens die nachstehend aufgeführten Bescheinigungen, Prüfberichte, Unterlagen u. dergl. zu übergeben. Bei nicht Vorlage kann die Abnahme verweigert werden:

- Bescheinigung, das sämtliche elektrischen Anlagen nach geltenden
Bestimmungen und Vorschriften errichtet worden sind.

- Nachweis mit Messergebnissen über die Funktionsfähigkeit der
Schutzmaßnahmen, der geforderten Isolationswerte,
Beleuchtungsstärken und Blitzschutzisolationswerte.

- Abnahme- und Prüfbescheinigungen von Bauelementen die für die
behördlichen Abnahmen vorgeschrieben sind.

- Mängelfreier Abnahmebericht des zuständigen Prüfsachverständigen

- Unternehmerbescheinigung nach dem Standard des zuständigen
Bauordnungsamtes.

Revisionsunterlagen sind neben den Forderungen der DIN 18 382 sowie VDI 6026 (in der jeweiligen aktuellen Gültigkeit) und den zuvor genannten Zeichnungsunterlagen zu erstellen.

Alle Unterlagen jeweils 3-fach geplottet und gefaltet sowie digital auf USB-Datenträger als DWG- und PDF-Datei zu übergeben. Die Zeichnungen sind als AutoCAD-dwg format anzufertigen.

Erstreckt sich die Revisions- und Dokumentationsunterlage über mehrere Ordner ist in jedem Ordner ein vollständiges Inhaltsverzeichnis abzulegen.

Revisions- und Dokumentationsunterlagen sind vor Übergabe zur Prüfung vorzulegen.

Revisionsunterlagen sind spätestens 4 Wochen vor Einweisung des Betreibers vollständig vorzulegen.
Menge: 1,000 St
Kostengruppe DIN 276 2018-12: 440000000

**03.02.1070 Einweisung des Bedienungspersonals in den Betrieb der Anlagen**
Einweisung des Bedienungspersonals in den Betrieb der Anlagen.
Menge: 2,000 St
Kostengruppe DIN 276 2018-12: 440000000

**03.02.1080 Mitwirkung bei der Sachverständigenprüfung**
Mitwirkung bei der Sachverständigenprüfung für Gebäude und Anlagen nach PrüfVO NRW des Landes.

Folgende Anlagen sind entspr. den gesetzlichen Vorschriften durch einen Sachverständigen abnehmen zu lassen.

- Elektrische Anlagen

Im Leistungsumfang des AN befinden sich die Zusammenstellung aller notwendigen Unterlagen sowie die Begleitung der Abnahme und alle erforderlichen Koordinationen im Zusammenhang mit der Abnahme.

Die Abnahme kann an mehreren Tagen erfolgen.

Der Prüf-Sachverständige wurde vom Bauherrn beauftragt.
Menge: 1,000 St
Kostengruppe DIN 276 2018-12: 440000000

**03.02.1090 Mitwirkung bei baubegleitende Begehung durch einen SV**
Mitwirkung bei baubegleitende Begehung durch einen Sachverständigen
für Gebäude und Anlagen nach techn. Prüfverordnung des Landes.

Folgende Anlagen sind entspr. den gesetzlichen Vorschriften durch einen
Sachverständigen abnehmen zu lassen

- Elektrische Anlagen

Die baubegleitendnen Begehungen werden Stundenweise zum Nachweis berechnet.
Menge: 16,000 Std
Kostengruppe DIN 276 2018-12: 440000000

*Hinweis: KG 457 ÜBERTRAGUNGSNETZE*

*Hinweis: DATENSCHRÄNKE*

**03.02.1100 Patchpaneel RJ45 CAT 6A**
Patchpaneel CAT 6A:
19"/1HE-Verteilerfeld, geschirmt, zur Aufnahme von 24x RJ45 Buchsenmodulen RJ 45 6A. Modular aufgebaute Anschlusstechnik
Buchsenmodule lassen sich mühelos in das Verteilerfeld einrasten.

Gehäuse:
Stahlblech RAL 7035 (Lichtgrau), Breite: 19 Zoll Höhe: 1 HE,
Zugentlastung: über Kabelbinder

Anwendbare Normen:
ISOIIEC 11801, EN 50173, liefern, montieren und betriebsfertig anschließen, einschI. Befestigungsmaterial und allem systembedingtem
Zubehör
Menge: 1,000 St
Kostengruppe DIN 276 2018-12: 440000000

**03.02.1110 Universelles Buchsenmodul**
Universelles Buchsenmodul RJ 45 6A
zum universellen Einsatz in Datendoppeldosen AP/UP Klasse Ea (500MHz) Zertifizierung durch unabhängiges Labor nach IEEE 802.3an TM2006 nach ISO / IEC 11801:2002; EN50173-1:2002;

EIA / TIA 568 B. 2-1:
ISOIIEC 11801 Amendment 1JTC i/SC N1255; ISOIIEC TR24750

Außerdem: EMV sicher nach EN 50 081-2, EN 50 082-2 und EN 55022

Für die Übertragung von digitalen und analogen Sprach-, Bild- und Datensignalen. Speziell geeignet für alle Anwendungen der Klasse EA
(10 Gigabitlsek.) Voligeschirmtes Modul mit Metallgehäuse aus
Zinkdruckguss, Adernaufteiler und Montagekeil zur werkzeuglosen
Konfektion. 360 Grad Schirmabnahme, mit gleichzeitiger Zugentlastung durch Kabelbinder. zum Anschluss von Kategorie 7 Kabeln

Anschlusstechnik: IDC Schneidklemmtechnik
Aderisolationsdurchmesser: 0,7mm bis 1,60mm
Aderndurchmesser : 0,51 mm (AWG 24) - 0,63 mm (AWG 22)
starr
Wiederverwendbarer IDC Schneidklemmkontakt :
für AWG22, AWG23 und AWG24
bei Verwendung eines gleichen oder größeren
Querschnitts

Aufschaltung: Belegung nach EIAITIA 568 A
(deutliche farbliche Kennzeichnung auf Adernaufteiler
des Moduls)

Buchse: RJ45, geschirmt; direkter Anschuss der Erdung
am Modul möglich

liefern, montieren und betriebsfertig anschließen
einschI. Befestigungsmaterial und allem systembedingtem
Zubehör.
Menge: 36,000 St
Kostengruppe DIN 276 2018-12: 440000000

**03.02.1120 Patchfeld Spleißkassette LWL ausziehbar OS 2 E2000 compact/duplex**
Patchfeld mit Spleißkassette und allem systembedingten Zubehör, LWL,
eine Höheneinheit ausziehbar
 Einmodenfaser OS 2, DIN EN 50173-1 (VDE 0800-173-1)
Steckgesicht E-2000 compact/duplex Durchführungskupplungen
Ferrulen aus Zirkonia Keramik
Kontakte mit APC 8 Grad 0,1 dB
Anzahl Ausbrüche 12 Stk
Anzahl Kupplungen 12 Stk
Anzahl Pigtails 24 Stk.
Alle Kupplungen mit Staubschutzkappen.
Ablage von 2 m Reservelänge in der Patchfeldschublade

komplett einschl. systembedingtem Zubehör, Klein-, Isolier- und Befestigungsmaterial, liefern, in Verteiler einbauen und betriebsbereit anschließen
Menge: 2,000 St
Kostengruppe DIN 276 2018-12: 440000000

**03.02.1130 Rangierpaneel**
Rangierpaneel zum horizontalen Rangieren der Patch-Kabel
mit 5 großen Führungsringen -70 x 44mm, Panel:
Stahlblech, Bügel: Polyamid, zum Einbau im 19" Rahmen,
Höhe 1 HE, einschließlich allem systemgebundenem
Zubehör liefern und montieren.
Menge: 2,000 St
Kostengruppe DIN 276 2018-12: 440000000

**03.02.1140 Erdungsschiene, Potenzialausgleichsschiene**
zur sicheren Erdung bzw. zum Potenzialausgleich von Geräten und Einbauteilen. Cu-Schiene (9x9 mm), isoliert zum Schrank montiert; einschl.20 Kontaktklemmen Lieferbar (einschließlich allem systembedingten Zubehör) und betriebsfertig im Schrank montierbar.
Menge: 1,000 St
Kostengruppe DIN 276 2018-12: 440000000

*Hinweis: DATENLEITUNGEN*

**03.02.1150 Cat 7 Duplexkabel S-FTP, halogenfrei**
Cat 7 Duplexkabel S-FTP, halogenfrei
paarweise in Folie geschirmtes (PIMF) Kat.7 Kabel für die strukturierte Verkabelung zur Installation zwischen Verteilerfeld und Anschluss- dose
EMV liefern und in Teillängen verlegen
Menge: 250,000 m
Kostengruppe DIN 276 2018-12: 440000000

**03.02.1160 U-DQ(ZN)BH LWL-Installationskabel 24G50/125, OM4**
U-DQ(ZN)BH LWL-Installationskabel 24G50/125, OM4
Installationskabel zur Verkabelung in Gebäuden und
Außenanlagen. Mit Nagetierschutz
Material Außenmantel: LSZH.

liefern und in Teillängen verlegen.
Menge: 500,000 m
Kostengruppe DIN 276 2018-12: 440000000

**03.02.1170 Spleissarbeiten**
Herstellung von Fusionsspleissungen.
Menge: 48,000 St
Kostengruppe DIN 276 2018-12: 440000000

*Hinweis: INSTALLATIONSGERÄTE*

**03.02.1180 Datendoppeldose RJ45 CAT 6A modular, UP-Dose, w**
Datendoppeldose RJ45 CAT 6A modular zur Aufnahme von
2 Buchsenmodulen, inkl. mit Rahmen, Farbe: weiß,
in UP-Dose, liefern, montieren und betriebsbereit anschließen.
sonst wie vor beschrieben.
Menge: 1,000 St
Kostengruppe DIN 276 2018-12: 440000000

**03.02.1190 Datendoppeldose RJ45 CAT 6A modular, Aufputzgehäuse**
Datendoppeldose RJ45 CAT 6A modular zur Aufnahme von
2 Buchsenmodulen mit Aufputzgehäuse, Farbe: weiß,
Schutzart IP 54, liefern, montieren und betriebsbereit anschließen.
sonst wie vor beschrieben.
Menge: 8,000 St
Kostengruppe DIN 276 2018-12: 440000000

*Hinweis: SONSTIGES*

**03.02.1200 Netzwerk Inbetriebnahme**
Komplette Inbetriebnahme des Netzwerkes, bestehend aus:

Verkabelung bzw. Verdrahtung, Patchen aller durch die Netzstruktur vorgegebenen Verbindungen Einrichten der IP-Verteilung Server und Clients definieren Einweisung des Personals in die Bedienung etc.
Menge: 1,000 psch
Kostengruppe DIN 276 2018-12: 440000000

**03.02.1210 Einmeßprotokoll Datentechnik**
Einmessprotokoll Datentechnik
Klasse E mit 10Gigabit Ethernet-Erweiterung zur Messung der installierten Kategorie 6 Verkabelungsstrecken ist mindestens eine Permanent Link Messung gemäß EN 50173-1:2002 jeder installierten
Strecke vom 19"-Schrank bis zur Anschlussdose durchzuführen.

Alle Strecken sind mit den zu den jeweiligen Ports gehörenden Verbindungsschnüren in der Einstellung für 10G bis 500 MHz zu messen.
Menge: 18,000 St
Kostengruppe DIN 276 2018-12: 440000000

**03.02.1220 Einmessprotokoll LWL-Verkabelung**
Einmessprotokoll LWL-Verkabelung Messung der installierten Glasfaserstrecke, pro Kabel,gemäß EN 50173:2002.
Menge: 24,000 St
Kostengruppe DIN 276 2018-12: 440000000

**03.02.1230 Dokumentation**
Dokumentation über die Gesamtanlage gemäß VOB Teil C,
in 3-facher Ausfertigung, sowie 1x auf CD-ROM entsprechend nachstehender Vorgaben. Grundlage sind zu Beginn der Baumassnahme übergebene Ausführungspläne im DXF- oder DWG-Format.
Menge: 1,000 psch
Kostengruppe DIN 276 2018-12: 440000000

#### Untertitel 03.03 Stundenlohnarbeiten (TP 04)

**03.03.0010 Stundenlohnarbeiten Elektrohelfer/-in**
Stundenlohnarbeiten durch Elektrohelfer/-in auf Anordnung
des AG ausführen.
Menge: 50,000 h
Kostengruppe DIN 276 2018-12: 440000000

**03.03.0020 Stundenlohnarbeiten Elektromonteur/-in**
Stundenlohnarbeiten durch Elektromonteur/-in auf Anordnung
des AG ausführen.
Menge: 50,000 h
Kostengruppe DIN 276 2018-12: 440000000

**03.03.0030 Stundenlohnarbeiten Elektrogeselle/-gesellin**
Stundenlohnarbeiten durch Elektrogeselle/-gesellin auf Anordnung
des AG ausführen.
Menge: 50,000 h
Kostengruppe DIN 276 2018-12: 440000000

**03.03.0040 Stundenlohnarbeiten Elektromeister/-meisterin**
Stundenlohnarbeiten durch Elektromeister/-meisterin auf Anordnung
des AG ausführen.
Menge: 30,000 h
Kostengruppe DIN 276 2018-12: 440000000

### Titel 04 TP 06 Kesselhausanbindung

#### Untertitel 04.01 BAN 032 Mediengang Kesselhaus (TP 06)

*Hinweis: KG 442 EIGENSTROMVERSORGUNGSANLAGEN*

*Hinweis: SICHERHEITSBELEUCHTUNG*

*Hinweis: SICHERHEITSLEUCHTEN*

**04.01.0010 Sicherheitsleuchte rund(Index Typ C1)**
Sicherheitsleuchte rund (Index Typ C1)

Hochwertige LED- Sicherheitsleuchten zur Ausleuchtung
von Flächen und Rettungswegen.

Zum kombinierten Einsatz für Sicherheits- und Durchgangsbeleuchtung. Leuchten für Deckenaufbaumontage mit pulverbeschichtetem Gehäuse aus Aluminium mit hoher Schutzart und ohne sichtbare Schrauben.

Folgende Merkmale sind einzuhalten:

- Lichtpunkthöhen bis 6,0m
- Befestigungsart: Deckenmontage
- Material: Aluminium pulverbeschichtet
- Anschlussklemmen: 3x2,5mm² für Durchgangsverdrahtung
- Leuchtmittel: 4 x 1W LED-Modul
- Lichtfarbe: 4300K
- Lichtverteilung: symetrisch
- Lebensdauer: 50.000 h
- Frei programmierbare Schaltungsart für Bereitschaftslicht und Dauerlicht
- Dimmung: im Netzbetrieb
- Überwachungsart: Einzelleuchtenüberwachung
- Schutzart: IP65
- Schutzklasse: I
- Nennspannung: 230 V AC/DC +/-10 % 50/60 Hz; DC: 176 V
- 264 V
- Stromaufnahme Batteriebetrieb: 28 mA
- Scheinleistung: 6,3 VA
- Einschaltstrom: 6 A / 22 µs
- Zulässiger Temperaturbereich: -15/+40 °C

komplett einschl. Klein-, Isolier- und Befestigungsmaterial
liefern, montieren und betriebsbereit anschließen.
Menge: 2,000 St
Kostengruppe DIN 276 2018-12: 440000000

*Hinweis: SONSTIGES*

**04.01.0020 Stromkreisbezeichungsschilder**
Stromkreisbezeichungsschilder

Resopalschild aus einer weißen Grundplatte mit einer Dicke von 1,5 mm, roten Trennstrichen sowie schwarzer Schrift.
Die Schrift ist in das Resopalschild einzugravieren.
Menge: 2,000 St
Kostengruppe DIN 276 2018-12: 440000000

*Hinweis: KG 444 NIEDERSPANNUNGSINSTALLATIONSANLAGEN*

*Hinweis: KABEL UND LEITUNGEN*

*Hinweis: Kunststoffmantelleitung halogenfrei*
HINWEISTEXT:

Halogenfreie Installationsleitung DIN VDE 0250-214 (VDE 0250-214) auf Kabelrinnen, in offene Kanäle, Kabelhaltern offen in Doppelböden, mit Bügelschellen auf Kabelleitern oder C-Schienen, in offener oder geschlossener Leerrohrinstallation verlegen.

Mit oder ohne Schutzleiter, entsprechend den örtlichen Anforderungen, ohne besondere Befestigung, Leitung auf Maß schneiden, auslegen, ausrichten, befestigen, absetzen, ausprüfen und betriebsfertig anschließen,

Prozentualer Anteil bezogen auf die komplette Leitungsmengen der Kunststoffmantelleitungen der verschiedenen Verlegearten:
auf vorh. Kabelrinnen, in offene Kanäle, Kabelhaltern offen in Doppelböden.
ca. 35 % in offener oder geschlossener Leerrohrinstallation
ca. 15 % mit Bügelschellen auf Kabelleitern oder C-Schienen

einschl. Klein-, Isolier- und Befestigungsmaterial, liefern und in verschiedenen Längen betriebsfertig montieren.

**04.01.0030 Installationsleitung halogenfrei NHXMH-J 3x1,5mm2**
Halogenfreie Installationsleitung DIN VDE 0250-214 (VDE 0250-214) NHXMH-J 3 x 1,5 mm2, Cu-Zahl 43, sonst wie vor beschrieben.
Menge: 40,000 m
Kostengruppe DIN 276 2018-12: 440000000

**04.01.0040 Installationsleitung halogenfrei NHXMH-J 3x2,5mm2**
Halogenfreie Installationsleitung DIN VDE 0250-214 (VDE 0250-214) NHXMH-J 3 x 2,5 mm2, Cu-Zahl 72, sonst wie vor beschrieben.
Menge: 50,000 m
Kostengruppe DIN 276 2018-12: 440000000

**04.01.0050 Installationsleitung halogenfrei NHXMH-J 5x1,5mm2**
Halogenfreie Installationsleitung DIN VDE 0250-214 (VDE 0250-214) NHXMH-J 5 x 1,5 mm2, Cu-Zahl 72, sonst wie vor beschrieben.
Menge: 30,000 m
Kostengruppe DIN 276 2018-12: 440000000

*Hinweis: Halogenfreie Installationskabel, symmetrisch*
HINWEISTEXT:

Halogenfreie Installationskabel, symmetrisch, DIN VDE 0815 (VDE 0815) auf Kabelrinnen, in offene Kanäle, Kabelhaltern offen in Doppelböden, in offener oder geschlossener Leerrohrinstallation, mit Bügelschellen an Kabelleitern oder C-Schienen verlegen.

einschl. Klein-, Isolier- und Befestigungs material, liefern und in verschiedenen Längen betriebsfertig montieren.

**04.01.0060 Installationskabel symmetrisch J-H(St)H 2x2x0,6 Bd**
Installationskabel, symmetrisch, DIN VDE 0815 (VDE 0815), J-H(St)H, 2 x 2 x 0,6 Bd, sonst wie vor beschrieben.
Menge: 40,000 m
Kostengruppe DIN 276 2018-12: 440000000

*Hinweis: INSTALLATIONSMATERIAL*

*Hinweis: Beschriftung*
Beschriftung

Alle Installationsgeräte sind mit Unterverteiler und Stromkreisnummer
zu beschriften.

*Hinweis: Installationsgeräte/Installationseinsätze*
Installationsgeräte/Installationseinsätze

Auf Putz-Installation mit der Schutzart IP44 ist in den Technikräumen, Technikzentralen und Lagerräumen vorzusehen.

Hierbei ist grundsätzlich von einer offenen Installation mit starrem halogenfreiem Kunststoff-Rohr auszugehen.

Neben allen gängigen Installationseinsätzen der Elektrotechnik (z.B. Schlüsselschalter mit Profilzylinder und Lichtsignalen) müssen auch alle
gängigen nachrichtentechnischen Einsätze (RJ 45) standardmäßig verfügbar sein. Rahmen, Zentraleinsätze und Wippen müssen aus thermoplastischem Material sein, so dass Ecken und Kanten nicht sofort
bei einem Fall aus 1 m Höhe Defekte erleiden.

**04.01.0070 Präsenzmelder für 230 V AC, als Leader**
Präsenzmelder für 230 V AC, als Leader, mit Infrarotsensor, Schutzart IP 44 DIN EN 60529 (VDE 0470-1), Erfassungsbereich 360 Grad, Reichweite 4 m, mit Unterkriechschutz, mit integriertem Dämmerungs- schalter, Einstellbereich 5 bis 1000 lx, Mindestausschaltverzögerung ‘60‘ s, für Deckenmontage, Montagehöhe bis 3 m.
Menge: 1,000 St
Kostengruppe DIN 276 2018-12: 440000000

**04.01.0080 Präsenzmelder für 230 V AC, als Follower**
Präsenzmelder für 230 V AC, als Follower, mit Meldefunktion zum Master, mit Infrarotsensor, Schutzart IP 44 DIN EN 60529 (VDE 0470-1), Erfassungsbereich 360 Grad, Reichweite mind. 4 m, mit Unterkriech- schutz, Einstellbereich 5 bis 300 lx, Mindestausschaltverzögerung ‘60‘ s, für Deckenmontage, Montagehöhe bis 3 m.
Menge: 1,000 St
Kostengruppe DIN 276 2018-12: 440000000

**04.01.0090 Schuko-Steckdose AP 1-fach**
Schutzkontaktsteckdose DIN VDE 0620, 16 A, 250 V AC,
in Aufputzausführung, Schutzart IP 44 DIN VDE 0470-1.
Einsatz mit Schrauben befestigen.

Liefern, montieren und beriebsbereit anschließen.
Menge: 2,000 St
Kostengruppe DIN 276 2018-12: 440000000

**04.01.0100 Verbindungsdose Kunststoff grau 80/80mm T 37mm 5x4mm2 AP**
Verbindungsdose DIN EN IEC 60670-1 (VDE 0606-1) als Abzweigkasten, aus Kunststoff, Farbton grau, Grundfläche mind. 80/80 mm, Tiefe mind. 37 mm, mit Deckel, mit 5 Klemmen 4 mm2, Aufputz.
Menge: 3,000 St
Kostengruppe DIN 276 2018-12: 440000000

*Hinweis: BÜGELSCHELLEN UND KABELHALTER*

*Hinweis: Bügelschellen*
Bügelschellen
aus Stahl, feuerverzinkt, zur Befestigung von Kabeln
inkl. Gegenwanne gemäß Erfordernis, liefern und fachgerecht montieren.

**04.01.0110 Bügelschellen 16-22**
Bügelschellen, Spannweite 16-22, sonst wie vor.
Menge: 20,000 St
Kostengruppe DIN 276 2018-12: 440000000

**04.01.0120 Bügelschellen 34-40**
Bügelschellen, Spannweite 40-46, sonst wie vor.
Menge: 20,000 St
Kostengruppe DIN 276 2018-12: 440000000

*Hinweis: Kabelhalter aus Kunststoff/Metall*
HINWEISTEXT:

Kabelhalter aus Kunststoff/Metall, geeignet für Wand-/Deckenmontage
Befestigungsloch 6 mm, Befestigungsabstand 0,5 - 0,6 m
einschl. Klein- und Befestigungsmaterial liefern und montieren.

**04.01.0130 Kabelhalter aus Kunststoff 20 ltg**
Kabelhalter aus Kunststoff,
Anzahl von Leitungen: 20,
NHMH 3 x 1,5 mm2, sonst wie vor beschrieben.
Menge: 40,000 St
Kostengruppe DIN 276 2018-12: 440000000

**04.01.0140 Kabelhalter aus Kunststoff 40 ltg**
Kabelhalter aus Kunststoff,
Anzahl von Leitungen: 40,
NHMH 3 x 1,5 mm2, sonst wie vor beschrieben.
Menge: 20,000 St
Kostengruppe DIN 276 2018-12: 440000000

**04.01.0150 Kabelhalter aus Metall 20 ltg**
Kabelhalter aus Metall.
mit Metalldübel,
Anzahl von Leitungen: 20,
NHXCH 3 x 1,5 mm2, sonst wie vor beschrieben.
Menge: 80,000 St
Kostengruppe DIN 276 2018-12: 440000000

**04.01.0160 Kabelhalter aus Metall 40 ltg**
Kabelhalter aus Metall,
mit Metalldübel,
Anzahl von Leitungen: 40,
NHXCH 3 x 1,5 mm2, sonst wie vor beschrieben.
Menge: 80,000 St
Kostengruppe DIN 276 2018-12: 440000000

*Hinweis: KG 445 BELEUCHTUNGSANLAGEN*

*Hinweis: Vorbemerkung*
Vorbemerkung:

Es ist die komplette Lieferung der Beleuchtung für alle Bereiche vorzusehen:

Sämtliche Leuchten sind komplett mit LED-Leuchtmittel (Lichtfarbe 840 und Farbwiedergabe Index > 80), Kleinmaterial und erforderlichem Zubehör sowie elektronischen Vorschaltgeräten/Treibern, teilweise dimmbar, zu liefern und betriebsfertig anzuschließen.

Es sind grundsätzlich LED einzusetzen. Dabei ist zu beachten, dass alle Leuchtmittel eines Bereiches oder Raumes aufgrund auftretender Farbdifferenzen aus einer Produktionsreihe stammen müssen.

Alle im Bauvorhaben eingesetzten Beleuchtungskörper müssen in der Ausführung den VDE-Vorschriften, den DIN- und EN-Normen entsprechen und ein CE-Zeichen aufweisen.

Sollten Beleuchtungskörper auf Holz oder leicht entflammbaren Werkstoffen nach DIN 4102 montiert werden (es sollte grundsätzlich vermieden werden), so dürfen nur Leuchten mit D-Zeichen (VDE 0710) verwendet werden (bei eventuellem Möbeleinbau M bzw. MM-Zeichen).

*Hinweis: Hinweis zur Beleuchtungsanlage*
Hinweis zur Beleuchtungsanlage:

Anforderungen:
VDE 0711-1:2020-08
VDE 0100-559

benötigte Ausschnitte und Verstärkungen sind mit demjeweilgen Decken Gewerk abzustimmen

Alle Leuchten sind betriebsfertig inkl. evtl. benötigter Leuchtmittel zu liefern und montieren.

*Hinweis: INNENRAUMLEUCHTEN*

**04.01.0170 Feuchtraumwannenleuchte LED (Leuchtenindex 1)**
Feuchtraumwannenleuchte LED (Leuchtenindex 1)

Farbe:  hellgrau
Montageart:  Deckenanbau
Leuchtmittel: LED
Lichtstrom: ca. 4200 lm
Leistung: ca. 29 W
Abstrahlung: Direktstrahlend
Farbtemperatur: 4000K

Abmessungen (LxBxH): ca. 1240 x 85 x 78 mm

Schutzklasse I, mind. IP65, Schlagfestigkeit IK08, F, D

Montageort:  Technikräume, Lager

inkl. Leuchtmittel, Vorschaltgeräte, Klein-, Isolier- und Befestigungsmaterial, liefern, montieren und betriebsbereit anschließen.
Menge: 3,000 St
Kostengruppe DIN 276 2018-12: 440000000

*Hinweis: KG 456 GEFAHRENMELDE- UND ALARMANLAGEN*

*Hinweis: Fabrikatsvorgabe Brandmeldeanlage*
Fabrikatsvorgabe Brandmeldeanlage:

Entsprechend der Ausführungs- und Ausstattungsstandards für Sanierungen, Umbauten und neue Gebäude an der Deutschen Sporthochschule Köln, sind die folgenden Fabrikatsvorgaben zu beachten.

Die Deutschen Sporthochschule Köln gibt in Ihren Standards für Brandmeldeanlagen das Fabrikat Novar GmbH a Honeywell
Company-Esser (abgekürzt: "Novar-Esser") IQ8-Control vor.

Die Deutschen Sporthochschule Köln betreibt ein Fernüberwachungs-Anlagenmanagement-System für Brandmeldeanlagen, System WINMAG von Esser-Novar. Die Brandmeldezentralen müssen in vollem Umfang WINMAG-fähig
sein und entsprechend kommunikationsfähig angebunden werden.

*Hinweis: Allgemeine Hinweise*
Allgemeine Hinweise

Ausgeschrieben wird eine Brandmeldeanlage gemäß DIN 14675-1 in Kategorie 1: Vollschutz. Die Brandmeldeanlage dient dem Schutz von Leben und Sachwerten.

Die Brandmeldeanlage wird auf die Leitstelle der Stadt Aachen aufgeschaltet.

Das System muss über eine VdS Systemanerkennung für Brandmeldeanlagen, der Errichter über eine Anerkennung zur Planung und Errichtung von Brandmeldeanlagen verfügen.

Zusammen mit Abgabe des Angebotes hat der Bieter die entsprechenden Zertifikate beizubringen

Für das angebotene Brandmeldesystem wird eine VdS Systemanerkennung nachgewiesen.

*Hinweis: MELDERTECHNIK*

**04.01.0180 O2T Multisensor Melder IQ8Quad**
Multisensormelder mit zwei integrierten optischen Rauchsensoren mit unterschiedlichen Streulichtwinkeln sowie zuzsätzlicher Thermosensor-Auswertung zur Erkennung von Schwelbränden bis hin zu offenen Bränden mit gleichmäßigem Ansprechverhalten.

Vergleich der Rauchsensorsignale zur Rauchklassifizierung und Reduzierung von Täuschungsalarmen, wie z.B. durch Wasserdampf oder Staub. Durch die hervorragenden Detektionseigenschaften ist der Melder außerdem in der Lage, die in der Norm beschriebenen Testfeuer TF1 und TF6 zu erkennen.

Der Melder ist auch für höhere Anwendungstemperatur bis +65 °C geeignet. Der Melder verfügt über eine automatische Verschmutzungserkennung. Der Status der Verschmutzung kann über die Programmier- und Service Software ausgelesen und angezeigt werden. Zum Betrieb mit Einzeladressierung in Ringbussystemen. Der Leitungstrenner ist im Melder integriert.

Leistungsmerkmale
- Flache Bauweise
- Mikroprozessorgesteuerte Signalverarbeitung
- Vollständige Selbstüberwachung
- Verschmutzungserkennung und Ruhewertnachführung
gemäß geltender Normen und Richtlinien
- Falschalarmunterdrückung bei Betauung durch spezielle
Oberfläche
- Trenner integriert im Melder, nach pr EN 54-17
- Zentrierte 360° Alarmanzeige
- Separate Betriebsanzeige
- Detektion nach dem Vorwärts- und Rückwärtsstreuprinzip
- Vergleich von Brandkenngrößenmustern nach
DIN VDE 0833-2
- 360° thermische Überwachung mit einem Sensor
- Alarm- und Betriebsdatenspeicherung, integrierter
Betriebsstundenzähler
- Möglichkeit der zeit- und ereignisgesteuerten
Sensorabschaltung
- Zugelassen nach DIN EN 54-7/-5 B /-17, CEA 4021
- Powered Loop Fähig
- Kurzschluss-/unterbrechungstolerant

Technische Daten:
Betriebsspannung 8 - 42 V DC
Ruhestrom @ 19 V DC ca. 60 µA
Alarmstrom ohne Kommunikation ca. 18 mA
Überwachungsfläche max. 110 m²
Überwachungshöhe max. 12 m
Luftgeschwindigkeit 0 - 25.4 m/s
Anwendungstemperatur -20 °C - 65 °C
Lagertemperatur -25 ° - 75 °C
Schutzart IP 43 (mit Sockel + Option)
Material ABS
Rel. Luftfeuchte max. 95 %
(nicht kondensierend)
Farbe weiß, ähnlich RAL 9010
Gewicht ca. 110 g
Melderspezifikatio EN 54-7/-5 B /-17, CEA 4021
Abmessungen Ø: 117 mm H: 49 mm
(62 mm inkl. Sockel)
Leistungserklärung DoP-20105130701

Fabrikat: ESSER/Honeywell

Liefern, montieren und beriebsbereit anschließen.
Menge: 1,000 St
Kostengruppe DIN 276 2018-12: 440000000

**04.01.0190 O2T/So Multisensor Melder IQ8Quad mit integr. Warnton**
O2T/So Multisensor Melder IQ8Quad mit integr. Warnton

Multisensormelder mit integriertem, busversorgetem Warntongeber.

Der Melder verfügt über zwei integrierte optische Rauchsensoren mit unterschiedlichen Streulichtwinkeln sowie zusätzlicher Thermosensor-Auswertung zur Erkennung von Schwelbränden bis hin zu offenen Bränden mit gleichmäßigem Ansprechverhalten.

Vergleich der Rauchsensorsignale zur Rauchklassifizierung und Reduzierung von Täuschungsalarmen, wie z.B. durch Wasserdampf oder Staub. Durch die hervorragenden Detektionseigenschaften ist der Melder außerdem in der Lage, die in der Norm beschriebenen Testfeuer TF1 und TF6 zu erkennen. Der Melder ist auch für höhere Anwendungstemperatur bis +65 °C geeignet.

Der Melder verfügt über eine automatische Verschmutzungserkennung. Der Status der Verschmutzung kann über die Programmier- und Service Software ausgelesen und angezeigt werden. Bis zu 20 anwählbare unterschiedliche Tonmuster, inkl. DIN-Ton. Einstellbare Lautstärkenregelung in 8 Stufen möglich. Zum Betrieb mit Einzeladressierung in Ringbussystemen. Der Leitungstrenner ist im Melder integriert.

Leistungsmerkmale
- Flache Bauweise
- Mikroprozessorgesteuerte Signalverarbeitung
- Vollständige Selbstüberwachung
- Verschmutzungserkennung und Ruhewertnachführung gemäß
geltender Normen und Richtlinien
- Falschalarmunterdrückung bei Betauung durch spezielle
Oberfläche
- Trenner integriert im Melder, nach EN 54-17
- Zentrierte 360° Alarmanzeige
- Separate Betriebsanzeige
- Detektion nach dem Vorwärts- und Rückwärtsstreuprinzip
- Vergleich von Brandkenngrößenmustern nach
DIN VDE 0833-2
- 360° thermische Überwachung mit einem Sensor
- Busversorgter Warntongeber im Melder
- Frei anwählbare unterschiedliche Tonmuster inklusive
DIN Ton gemäß DIN 33404 Teil 3
- Mehrere Teilsignale zu einem Signal verknüpfbar
- Wiederholungsraten von Signalen und Teilsignalen
programmierbar
- Automatische Synchronisation von mehreren Warntongebern
- Alarm- und Betriebsdatenspeicherung, integrierter
Betriebsstundenzähler
- Möglichkeit der zeit- und ereignisgesteuerten
Sensorabschaltung
- Zugelassen nach DIN EN 54-7/-5 B /-17, CEA 4021
- Zugelassen nach DIN EN 54-3
- Powered Loop Fähig
- Kurzschluss-/unterbrechungstolerant

Technische Daten:
Betriebsspannung 8 - 42 V DC
Ruhestrom @ 19 V DC ca. 80 µA
Ruhestrom @ BMZAkku ca. 450 µA @ 42 V
Schallpegel max. 92 dB (A) +/- 2 dB (A)
bei 1 m DIN-Ton
Überwachungsfläche max. 110 m²
Überwachungshöhe max. 12 m
Luftgeschwindigkeit 0 - 25.4 m/s
Anwendungstemperatur -20 °C - 65 °C
Lagertemperatur -25 °C - 75 °C
Schutzart IP43 (mit Sockel + Option)
Material ABS
Rel. Luftfeuchte max. 95 %
(nicht kondensierend)
Farbe weiß, ähnlich RAL 9010
Gewicht ca. 145 g
Melderspezifikation EN 54-7/-5 B/-17, CEA 4021
Spezifikation EN 54-3
akustischer Signalgeber
Abmessungen D. 117 mm H: 59 mm
D: 117 mm H: 67 mm (inkl. Sockel)

Fabrikat: ESSER/Honeywell

Liefern, montieren und beriebsbereit anschließen.
Menge: 1,000 St
Kostengruppe DIN 276 2018-12: 440000000

**04.01.0200 Meldersockel Standard für Serie IQ8Quad**
Standardmeldersockel für automatische Brandmelder. Bei Entnahme des Melders wird der Ringbus autom. geschlossen. Im Sockel ist eine Melderentnahmesicherung enthalten, die bei Bedarf genutzt werden kann.

Technische Daten:
Anwendungstemperatur -20 °C bis 72 °C
Lagertemperatur -25 °C bis 75 °C
Anschlussklemmen Ø 0,6 mm bis 2 mm²
Material ABS
Rel. Luftfeuchte max 95 %
(ohne Betauung)
Farbe weiß, ähnlich RAL 9010
Gewicht ca. 60 g
Abmessungen D: 117 mm H: 24 mm
(inkl. Melder 62 mm)

Fabrikat: ESSER/Honeywell

Liefern, montieren und beriebsbereit anschließen.
Menge: 2,000 St
Kostengruppe DIN 276 2018-12: 440000000

*Hinweis: SONSTIGES*

**04.01.0210 Melderkennzeichnungsschild AM, 3m**
Melderschild zur Kennzeichnung eines automatischen Brandmelders mit Meldernummer und Meldergruppe.

Hintergrund rot, Schrift weiß

Typenbeschreibung:
- Beschriftung nach DIN 1450
- Ausführung nach geltender TAB
- Schriftgröße richtet sich nach Raumhöhe

Höhe bis 3 m

liefern, montieren.
Menge: 2,000 St
Kostengruppe DIN 276 2018-12: 440000000

#### Untertitel 04.02 Stundenlohnarbeiten (TP 06)

**04.02.0010 Stundenlohnarbeiten Elektrohelfer/-in**
Stundenlohnarbeiten durch Elektrohelfer/-in auf Anordnung
des AG ausführen.
Menge: 5,000 h
Kostengruppe DIN 276 2018-12: 440000000

**04.02.0020 Stundenlohnarbeiten Elektromonteur/-in**
Stundenlohnarbeiten durch Elektromonteur/-in auf Anordnung
des AG ausführen.
Menge: 5,000 h
Kostengruppe DIN 276 2018-12: 440000000

**04.02.0030 Stundenlohnarbeiten Elektrogeselle/-gesellin**
Stundenlohnarbeiten durch Elektrogeselle/-gesellin auf Anordnung
des AG ausführen.
Menge: 5,000 h
Kostengruppe DIN 276 2018-12: 440000000

**04.02.0040 Stundenlohnarbeiten Elektromeister/-meisterin**
Stundenlohnarbeiten durch Elektromeister/-meisterin auf Anordnung
des AG ausführen.
Menge: 3,000 h
Kostengruppe DIN 276 2018-12: 440000000

### Titel 05 Gewerkeübergreifende Inbetriebnahme

#### Untertitel 05.01 Gewerkeübergreifende Inbetriebnahme

*Hinweis: Inbetriebnahmemanagement Vorbemerkungen*
2. Vorbemerkungen Inbetriebnahmemanagement
Alle nachfolgend aufgeführten Regelungen und Vorgaben zum
Inbetriebnahmemanagement sind durch den AN zu
berücksichtigen, umzusetzen und bei der Kalkulation der
Positionen des Titels "Inbetriebnahmemanagement" in die Einheitspreise einzukalkulieren.

2.1. Inbetriebnahmemanagement im Projekt
Im Projekt wird ein Inbetriebnahmemanagement eingesetzt,
um sicherzustellen, dass die Technischen Anlagen zu
Betriebsbeginn in Funktion und Effizienz den
Planungsvorgaben entsprechen und gewerkeübergreifend als
Gesamtsystem funktionieren.
Das Inbetriebnahmemanagement erfolgt in Anlehnung an die
VDI 6039 "Inbetriebnahmemanagement für Gebäude,
Methoden und Vorgehensweisen für gebäudetechnische
Anlagen".
Durch eine strukturierte Verfolgung des
Inbetriebnahmeprozesses werden der fachliche Ablauf und die
gewerkeübergreifende Funktionalität der technischen Anlagen
sichergestellt. Die dafür notwendigen Schritte, wie
Fertigstellung der Anlagen, gewerkeübergreifende
Inbetriebnahme, Funktionsprüfungen, Probebetrieb und
Einweisungen werden mit geeigneten Tools auf Abarbeitung
verfolgt.
Oberste Prämisse ist hierbei die korrekte und planungsgemäße
Funktion der Anlagen unter Einhaltung der vorgegebenen
Kenn- und Effizienzwerte.
Sämtliche technischen Anlagen und Anlagenteile, die sich im
Leistungsumfang des Auftragnehmers befinden, sind von
fachkundigem Personal des Auftragnehmers bzw. durch die
Werkskundendienste seiner Lieferanten in Betrieb zu nehmen,
einzuregulieren, ggf. zu prüfen, einem Funktionstest zu
unterziehen und zu dokumentieren.

2.2. Gewerkeübergreifende Inbetriebnahme
Nach der Inbetriebnahme der Einzelgewerke wird eine
gewerkeübergreifende Inbetriebnahme der verbrauchs- und
sicherheitsrelevanten Gewerke durchgeführt.
Das Schlüsselgewerk für die Verknüpfung der Einzelgewerke
und damit auch zur Durchführung der gewerkeübergreifenden
Inbetriebnahme ist die Gebäudeautomation.

2.2.1. Teilnahme an der gewerkeübergreifenden
Inbetriebnahme
Bei der gewerkeübergreifenden Inbetriebnahme werden die
Technischen Anlagen in einer festgelegten Reihenfolge auf den
Informationsschwerpunkt (ISP) aufgeschaltet.
Voraussetzung für die Zuschaltung der Anlagen auf den ISP ist
die mechanische und elektrische Fertigstellung der Anlage sowie die Durchführung der Einzelinbetriebnahme. Nach
Aufschaltung der Technischen Anlagen auf den ISP werden die
Anlagen in den Verbundbetrieb überführt.
Nach Durchführung der ISP-Inbetriebnahme besteht erst die
Bereitschaft die Gebäudefunktionsprüfungen und den
Probebetrieb durchzuführen. Zudem erfolgt die Abnahme nach
VOB erst nach der Durchführung der gewerkeübergreifenden
Inbetriebnahme.
Der AN hat insbesondere folgende Leistungen im Rahmen der
gewerkeübergreifenden Inbetriebnahme durchzuführen und
mit einzukalkulieren:
- Mitwirken innerhalb des Inbetriebnahmeteams bei der
Entwicklung und Abstimmung der Abläufe bei der
gewerkeübergreifenden Inbetriebnahme - die Abstimmung
erfolgt im Rahmen der Baubesprechungen
- Durchführung von sowie Funktionskontrollen durch den AN
- Durchführung und Begleitung der gewerkeübergreifenden
Inbetriebnahme im Rahmen des Inbetriebnahmemanagements
- Gemeinsame Fehlersuche und -behebung im Rahmen der
gewerkeübergreifenden Inbetriebnahme
- Protokollierung und Dokumentation der einzelnen Schritte
für die das Gewerk des AN betreffenden Anlagen
Die erstellten Protokolle und Nachweise sind dem Bauherrn
und dem Inbetriebnahmemanagement zwecks Freigabe
vorzulegen.
Die gewerkeübergreifende Inbetriebnahme ist vorgesehen für
Werktage in der Zeit von 08:00 bis 16:30 Uhr.

2.3. Gewerkeübergreifende Funktionsprüfungen
Zusätzlich zu den Leistungen zur Inbetriebnahme gemäß VOB,
mit denen Funktions- und Leistungsfähigkeit jeder Anlage
sicherzustellen und nachzuweisen sind, sind übergeordnete
Funktions- und Leistungstests für die verbrauchs- und
sicherheitsrelevanten Anlagen vorgesehen.
Die übergeordneten Funktionsprüfungen werden durchgeführt,
um die Gesamtfunktion und Gesamteffizienz der Anlagen
sicherzustellen und nachzuweisen.

2.3.1. Mitwirken und Teilnahme an übergeordneten
Funktions- und Leistungstests
Nach erfolgreicher Durchführung der gewerkeübergreifenden
Inbetriebnahme wird das Verhalten der technischen Anlagen
des Gebäudes bei unterschiedlichen Störungsszenarien und
Betriebszuständen (z. B. Spannungsausfall, Brandereignis etc.)
hinsichtlich des zu erwartenden Anlagen- und Betriebsverhalten getestet.
Die Testszenarien werden im Vorfeld zwischen dem
Auftraggeber und dem AN im Rahmen der Baubesprechungen
abgestimmt.
Die Betriebsparameter der Gebäudefunktionstests werden
anhand von Checklisten vor, während und nach dem Test
dokumentiert.
Die Ergebnisse der Tests werden zur vollumfänglichen
Darstellung des Anlagenverhaltens um die Informationen aus
der Gebäudeautomation und dem Gefahrenmeldesystem
ergänzt. Abweichungen der Betriebszustände vom geforderten
Soll-Zustand sind von der Errichterfirma zu begründen.
Der Auftragnehmer stellt für den Zeitraum des
Gebäudefunktionstests ausreichendes und mit der Anlage
vertrautes Fachpersonal zur Verfügung und wird nach
vorgegebenen Checklisten Betriebsparameter im Rahmen von
Begehungen vor, während und nach dem Test erfassen und
dokumentieren.
Nach Auswertung der Prüfergebnisse durch den Auftraggeber
oder dessen Beauftragten sind etwaige Abweichungen der
Betriebszustände vom geforderten Sollzustand vom
Auftragnehmer schriftlich zu begründen.
Die Protokolle nebst Anlagen werden Bestandteil der
Dokumentationsunterlagen.
Der Test ist vorgesehen für Werktage in der Zeit von 08:00 bis
16:30 Uhr.

Im Rahmen der übergeordneten Funktionsprüfungen sind die
einzelnen Anlagen vorab im Verbundbetrieb zu testen und
dem Auftraggeber vorzustellen. Diese Vorgehensweise setzt
eine eigenständige Prüfung durch den Anlagenerrichter, eine
Kontrolle durch das Inbetriebnahmemanagement und eine
Überprüfung durch den Betreiber voraus.
Für den kompletten Funktions- und Effizienznachweis sind,
soweit nicht schon in den übrigen Inbetriebnahmeleistungen
enthalten, folgende Leistungen notwendig:
- Mitwirken innerhalb des Inbetriebnahmeteams bei der
Entwicklung und Abstimmung der Abläufe der
Funktionsprüfungen im Rahmen der Baubesprechungen
- Durchführen von eigenständigen Einzelfunktionstests durch
den AN
- Durchführung von Leistungs- und Funktionsmessungen
sowie Funktionskontrollen durch den AN
- Begleiten und Unterstützen stichprobenartiger
Einzelfunktionskontrollen des Inbetriebnahmemanagements
- Durchführung und Begleitung gewerkeübergreifender
Funktionsprüfungen im Rahmen des
Inbetriebnahmemanagements
- Gemeinsame Fehlersuche und -behebung im Rahmen der
übergreifenden Funktionsprüfungen
- Protokollierung und Dokumentation der einzelnen Schritte
für die das Gewerk des AN betreffenden Anlagen
Die erstellten Protokolle und Nachweise sind dem Bauherrn
und dem Inbetriebnahmemanagement zwecks Freigabe
vorzulegen. Bei einem, durch den AN verursachten, Scheitern
der Funktionsprüfungen sind die Leistungen hierfür
kostenneutral zu wiederholen.

2.3.2. Mitwirken und Teilnahme an weiteren Funktions- und
Leistungstests
Bei einem nicht durch den AN verursachten Scheitern der
gemeinsamen Funktions- und Leistungstests ist eine
Wiederholung zu erbringen. Die Leistungen des Pkt. 5.3.1 (bzw.
der Position "Gewerkeübergreifende Funktionsprüfung") sind
erneut zu erbringen.

2.4. Dokumentation
Die nachfolgend beschriebenen Leistungen der Dokumentation
sind in die Einheitspreise des IBM mit einzukalkulieren.

2.4.1. Vorab-Bereitstellen Checklisten für Montage- und
Leistungsüberprüfung
Um einen reibungslosen Inbetriebnahme- und Abnahme-
Prozess zu gewährleisten, müssen vom AN Muster, der von ihm
verwendeten Check- und Prüflisten, für die Leistungs- und
Funktionsnachweise im Zuge der Inbetriebnahmen und
Abnahme von Anlagen 3 Monate vor Beginn der
Inbetriebnahme bereit gestellt und mit der
Objektüberwachung und dem Inbetriebnahmemanagement
bereits in der Bauphase abgestimmt werden.
Die Checklisten bilden die Basis für die Sichtprüfung und
Funktionskontrolle der Anlagen sowie für die Kontrolle von
Leistungsdaten und Voreinstellungen. In den Checklisten
können auch einfache Funktionsmessungen mit aufgenommen
werden. Das Inbetriebnahmemanagement prüft die Checklisten
auf Umfang und Plausibilität. Im Falle von Widersprüchen gibt
das Inbetriebnahmemanagement Hinweise bzgl.
Lösungsvorschlägen und Vorgehensweisen, die ggf. vom AN in
die Checklisten einzuarbeiten sind.

2.4.2. Schnittstellenkatalog und Gewerkebeziehungsmatrix
Der Schnittstellenkatalog und die Gewerkebeziehungsmatrix
sind vom AN stets zu berücksichtigen. Die Schnittstellen
müssen vom AN mit den jeweils tangierenden Gewerken
koordiniert werden. In Abstimmung mit der Bauleitung hat der
AN die Aufgabe, im Falle von Änderungen und Anpassungen,
die Schnittstellen für sein Gewerk bzgl. der ihn tangierenden
Gewerke während der Bauphase und der Inbetriebnahme zu
pflegen, so dass immer eine eindeutige Zuordnung der
Aufgaben besteht.
Die Gewerkebeziehungsmatrix und der Schnittstellenkatalog
werden nach Auftragserteilung an den AN versendet.

2.5. Probebetrieb
Vor der rechtsgeschäftlichen Abnahme wird ein systematischer
Probebetrieb der Anlagentechnik sämtlicher Anlagen
durchgeführt.
Die Automationsebene muss vor Beginn des Probebetriebes
vollständig und fehlerfrei auf die vorhandene
Gebäudeleittechnik aufgeschaltet sein. Die Anlagen sind über
einen unterbrechungsfreien Zeitraum einschließlich
Wochenenden und Feiertage unter Aufsicht des Auftraggebers
täglich 24 Stunden zu betreiben.
Im Rahmen des Probebetriebes ist die ordnungsgemäße
Funktion sämtlicher Bauteile und Regelkreise einschließlich
Temperaturen, Stellsignale der Regelventile,
Einschwingverhalten usw. nachzuweisen und mittels Trendplots
zu dokumentieren.
Im Rahmen des Probebetriebes festgestellte Störungen und
Mängel sind gemäß der unten benannten Reaktionszeiten zu
beheben. Nach Beendigung des Probebetriebes ist dem
Bauherrn eine störung- und mangelfreie Anlage zu
übergeben.
Der Probebetrieb hat in Abstimmung mit dem AG zu erfolgen.
Voraussetzung für den Beginn des Probebetriebes ist die
ordnungsgemäß abgeschlossene Einregulierung der Anlagen
sowie die Freigabe der Fachbauleitung.
Dauer des Probebetriebes: 14 Tage.
Sämtliche betriebstechnischen Anlagen und Anlagenteile,
nachfolgend zusammengefasst als Anlagen bezeichnet, die sich
im Leistungsumfang des Auftragnehmers befinden, sind zur
Probe für einen Zeitraum von zwei aufeinander folgenden
Kalenderwochen zu betreiben.
Dieser ist in einem zeitlichen Zusammenhang mit allen am
Projekt beteiligten Gewerken durchzuführen, wobei die
Anlagen der Gebäudeautomation und Gefahrenmeldeanlagen
als übergeordnete Systeme eine führende und besondere
Position einnehmen.
Vor Beginn des Probebetriebes ist vom Auftragnehmer ein
Betreiberszenario mit der zuständigen Objektüberwachung
abzustimmen und dem Auftraggeber frühzeitig vorzulegen, das
mindestens folgende Punkte beinhaltet:
- Benennung verantwortlicher Mitarbeiter des Auftragnehmers
für den Probebetrieb
- Qualifikation der vom Auftragnehmer eingeplanten
Mitarbeiter (die Mitarbeiter müssen Fachkenntnisse haben und
mit der Gesamtanlage vollumfänglich vertraut sein)
- Planung und Organisation notwendiger Betriebsrundgänge
und Inspektionen
- Aufstellung betriebskritischer und betriebsunkritischer
Anlagen gemeinsam mit AG
- Checklisten zur Prüfung und Dokumentation aller Betriebs-,
Mess-, Störungs- und Alarmszenarien, der Betriebszeiten,
Betriebsstunden und den Verbrauchsstoffen der Anlagen durch
den AN zu liefern
Der Auftraggeber behält sich vor, sämtliche Anlagen während
des Probebetriebes zu prüfen.
Aufzeichnungen und Dokumentationen sind auf Verlangen des
Auftraggebers bzw. der Objektüberwachung jederzeit zur
Einsicht bereitzustellen.
Aufzeichnungen, Dokumentationen und Auswertungen der
Prüfungen und des Probebetriebes werden Bestandteil der an
den Auftraggeber zu übergebenden Bestandsdokumentation.
Der möglichst störungsfreie Betrieb betriebskritischer Anlagen
über einen Zeitraum von 14 zusammenhängenden Tagen über
jeweils 24h im Regelbetrieb innerhalb des Zeitraums des
Probebetriebs ist Voraussetzung für den Abschluss einer
erfolgreichen Probebetriebsphase.
Die Kosten des Energieverbrauches (Strom, Wasser, Gas, Pellets) des Probebetriebes trägt der Auftraggeber, die Kosten für Verbrauchsstoffee, wie Salze oder Chemikalien für
Wasseraufbereitungsanlagen, Schmierstoffe und Filter sind vom Auftragnehmer zu tragen.

2.5.1. Anwesenheit während des Probebetriebes
Während des Probebetriebes hat ein Mitarbeiter des
Auftragnehmers für den Probebetrieb vor Ort anwesend zu
sein. Der durch den AN zu kalkulierende Zeitansatz wird in der
Position "Probebetrieb" benannt und ist dort zu bepreisen. Die
Anwesenheit erfolgt innerhalb der normalen Regelarbeitszeit
von 08:00 Uhr bis 16:30 Uhr.

Während seiner Anwesenheit hat der Mitarbeiter
Betriebsrundgänge, Inspektionen und Prüfungen nach den
erstellten Checklisten durchzuführen und entsprechend zu
dokumentieren.
Bei Störungen an den Anlagen, die sich im Leistungsumfang
des Auftragnehmers befinden, sind folgende Reaktionszeiten
zur Störungsbeseitigung durch den Auftragnehmer
einzuhalten:

a) Werktäglich, Montag bis Freitag, von 8:00 Uhr bis 16:30 Uhr:
- Reaktionszeit zur Fehleranalyse vor Ort max. 4 Stunden
- Zulässige Ausfallzeit betriebskritischer, probebetriebener
Anlagen maximal 4 Stunden während der werktäglichen
Regelarbeitszeit
- Zulässige Ausfallzeit betriebsunkritischer, probebetriebener
Anlagen max. 24 Stunden inkl. Reaktionszeit

b) Samstags-, Sonn- u. Feiertage ganztägig sowie werktäglich
von 16:30 Uhr bis 8:00 Uhr bei betriebskritischen Anlagen:
- Reaktionszeit zur Fehleranalyse vor Ort max. 4 Stunden ab
Beginn des nächsten Werktages
- Zulässige Ausfallzeit betriebskritischer, probebetriebener
Anlagen max. 24 Stunden ab Beginn des nächsten Werktages
inkl. Reaktionszeit.

Störungen werden über grundsätzlich telefonisch oder
schriftlich per E-Mail oder Telefax an den AN bzw. dessen
Störmeldestelle gemeldet. Die Dokumentation des
Meldeeingangs und Einleitung von erforderlichen Maßnahmen
erfolgt über den AN bzw. dessen Störmeldestelle.
Nach Beendigung des Probebetriebes sind nachfolgende
Punkte nachzuweisen, auszuwerten und zu dokumentieren:
- Betriebsrundgänge und Inspektionen
- Zusammenfassung und statistische Auswertung der
Ausfallzeiten der Anlagen und Anlagenteile
- Erstellung von Stör- und Betriebsstatistiken sowie
Verbrauchsstoffen auf Grundlage der erstellten Checklisten
- Korrekturen von Einstellwerten bei Nachregulierungen

**05.01.0010 Gewerkeübergreifende Inbetriebnahme (Allgemeine Besprechungen)**
Teilnahme und Mitwirkung bei der gewerkeübergreifenden
Inbetriebnahme gem. Vorbemerkungen
Inbetriebnahmemanagement, inkl. An- und Abfahrten je
Einsatztag. Der AN hat für die in seinem Leistungsumfang
enthaltenen technischen Anlagen und Anlagenteile
ausreichendes, mit der Anlage vertrautes, befugtes und den
erforderlichen Arbeitsmitteln ausgestattetes Fachpersonal für
den benannten Zeitraum vor Ort zur Verfügung zu stellen. Die
Wahl bzw. Festlegung des Personals / der Personalanzahl
obliegt dem AN.

Kalkulationsansatz: 1 Stunde(n)
Menge: 130,000 h
Kostengruppe DIN 276 2018-12: 440000000

**05.01.0020 Gewerkeübergreifende Funktionsprüfung (Intensive Besprechungen)**
Teilnahme und Mitwirkung bei der gewerkeübergreifenden
Funktionsprüfung gem. Vorbemerkungen
Inbetriebnahmemanagement, inkl. An- und Abfahrten je
Einsatztag. Der AN hat für die in seinem Leistungsumfang
enthaltenen technischen Anlagen und Anlagenteile
ausreichendes, mit der Anlage vertrautes, befugtes und den
erforderlichen Arbeitsmitteln ausgestattetes Fachpersonal für
den benannten Zeitraum vor Ort zur Verfügung zu stellen. Die
Wahl bzw. Festlegung des Personals / der Personalanzahl
obliegt dem AN.

Kalkulationsansatz: 1 Stunde(n)
Menge: 112,000 h
Kostengruppe DIN 276 2018-12: 440000000

**05.01.0030 Probebetrieb**
Teilnahme und Mitwirkung bei dem Probebetrieb gem.
Vorbemerkungen Inbetriebnahmemanagement, inkl. An- und
Abfahrten je Einsatztag. Der AN hat für die in seinem
Leistungsumfang enthaltenen technischen Anlagen und
Anlagenteile ausreichendes, mit der Anlage vertrautes,
befugtes und den erforderlichen Arbeitsmitteln ausgestattetes
Fachpersonal für den benannten Zeitraum vor Ort zur
Verfügung zu stellen. Die Wahl bzw. Festlegung des Personals /
der Personalanzahl obliegt dem AN.

Kalkulationsansatz: während des 2-wöchigen Probebetriebs,
jeweils 10 Stunden je Tag.
Arbeitszeit : 8:00 Uhr - 16:30 Uhr

Kalkulationsansatz: 1 Stunde(n)
Menge: 80,000 h
Kostengruppe DIN 276 2018-12: 440000000
